# FACULTAD DE ENFERMERÍA Y PODOLOGÍA

- Propiedad del archivo: CYPE INGENIEROS, S.A.
- Formato: FIEBDC-3/2004
- Programa: ARQUIMEDES
- Tipo: presupuesto
- Comentario: Presupuesto
- Fecha de los precios: 10/01/2017
- Divisa: EUR
- Costes indirectos: 3 %
- Gastos generales: 13 %
- Beneficio industrial: 6 %
- IVA: 21 %
- Código: 170526_ENFERMERIA (26/10/2016)
Importe: 6996433.81

## 1 Trabajos previos y movimiento de tierras
Importe: 151211.65

**AMME.1aabc** m3 Excv tie cielo abt mmec (12/06/2017)
14300.06 m3 × 2.1 (2.16 con costes indirectos) = 30888.13
Excavación a cielo abierto en tierras para vaciado de sótano de más de 6m de profundidad realizada con medios mecánicos, incluida la carga de material y su acopio intermedio o su transporte a vertedero a un distancia menor de 10km.

| Código | Ud | Descripción | Rendimiento | Precio | Importe |
|---|---|---|---|---|---|
| MOOA12a | h | Peón ordinario construcción (mano de obra; 28/04/2015) | 0.001 | 14.82 | 0.01 |
| MMMR.1bb | h | Pala crgra de neum 102cv 1,7m3 (maquinaria) | 0.046 | 44.61 | 2.05 |
| % | % | Costes Directos Complementarios (18/02/1999) | 2 % | 2.06 | 0.04 |
|  |  | Total |  |  | 2.1 |

Claves: compresor, especial, complementario, te, carga, material, acopiar, pala, vagon, neumatico, explosivo, suplemento, vertedero, cielo, excavacion, rompedor, moho, desmonte, transporte, construccion, descompuesto, mecanico, calculo, roca, medio, trabajo, manual, trafico, directo, vaciado, abierto, martillo, tierra, terreno, sotano, par, cargador, retroexcavadora, picar, volar

| Medición | Uds. | Largo | Ancho | Alto | Parcial |
|---|---|---|---|---|---|
|  | 1 | 58.600 | 34.000 | 6.800 | 13548.320 |
|  | 1 | 7.370 | 15.000 | 6.800 | 751.740 |
| Total |  |  |  |  | 14300.06 |

**ADDA.2acx** u Pozo drenante hormigón prefabricado (13/03/2012)
3 u × 2655.8 (2735.47 con costes indirectos) = 8206.41
Pozo drenante compuesto por elementos prefabricados de acero, de 0,25 m de diámetro interior y de 14 m de altura útil, . Incluso parte proporcional de conexiones, remates, juntas, realización de perforación, con bombas de achique, excavación del pozo y funcionamiento de la bomba durante tres meses.

| Código | Ud | Descripción | Rendimiento | Precio | Importe |
|---|---|---|---|---|---|
| MOOA.8a | h | Oficial 1ª construcción (mano de obra; 28/04/2015) | 12 | 17.74 | 212.88 |
| MOOA12a | h | Peón ordinario construcción | 2 | 14.82 | 29.64 |
| MMMD.6a | m | Perf rotación en seco (maquinaria; 04/04/1997) | 14 | 19.82 | 277.48 |
| PEAP35oe | m | Perfil hueco red 250 6mm S275 (material) | 15 | 28 | 420.00 |
| MMMT.1ab | h | Cmn grúa autcg 13 T s/JIC (maquinaria) | 0.15 | 53.476 | 8.02 |
| EISB.1dca | u | Elecbomb ach pluv 1.50CV c/intr | 1 | 1470.81 | 1470.81 |
| PUCA27c | u | Tapa + marco fundición dúctil D-400 (material; 13/03/2012) | 1 | 108 | 108.00 |
| PBUJ.1a | m | Junta estnq pfl onda pq plastico (material; 23/01/2017) | 1 | 1.56 | 1.56 |
| PBPC15bbb | m3 | HNE-15 blanda TM 20 (material) | 1.3 | 57.95 | 75.34 |
| % | % | Costes Directos Complementarios | 2 % | 2603.73 | 52.07 |
|  |  | Total |  |  | 2655.8 |

Claves: masa, circulacion, aparcamiento, tapa, clase, prefabricado, hormigon, par, pozo, solera, interior, drenaje, carga, diametro, pesado, compuesto, te, junta, marco, anillo, cono, descompuesto, peatonal, moho, grua, perimetro, excavacion, construccion, amortizacion, metal, molde, cara, encofrar, brocal, acera, electrosoldadura, simetrico, rotura, conexion, reducir, calculo, malla, relleno, remate, bomba, elastomerico, material, ajustar, goma, canal, fundicion, taladro, armadura

**AMPT.1ax** m2 Compactación dinámica (10/02/2017)
2102.95 m2 × 1.48 (1.52 con costes indirectos) = 3196.48
Compactación dinámica del terreno mediante rulo y motoniveladora, para asiento de losa de cimentación.

| Código | Ud | Descripción | Rendimiento | Precio | Importe |
|---|---|---|---|---|---|
| MOOA.8a | h | Oficial 1ª construcción | 0.003 | 17.74 | 0.05 |
| MOOA12a | h | Peón ordinario construcción | 0.006 | 14.82 | 0.09 |
| MMMC.6c | h | Motoniveladora 140 CV (maquinaria) | 0.002 | 63.49 | 0.13 |
| MMMC.1b | h | Rodll autpro 10 T (maquinaria) | 0.002 | 49.415 | 0.10 |
| MMMC14a | h | Equipo compactación dinámica (maquinaria; 10/02/2017) | 0.025 | 38.873 | 0.97 |
| MMMC15a | h | Eq ctrol p/pentr din y asi p/cpto din (maquinaria; 10/02/2017) | 0.003 | 36.663 | 0.11 |
| % | % | Costes Directos Complementarios | 2 % | 1.45 | 0.03 |
|  |  | Total |  |  | 1.48 |

Claves: terreno, ejecucion, compacto, mazo, construccion, peso

| Medición | Uds. | Largo | Ancho | Parcial |
|---|---|---|---|---|
|  | 1 | 58.600 | 34.000 | 1992.400 |
|  | 1 | 7.370 | 15.000 | 110.550 |
| Total |  |  |  | 2102.95 |

**ECDZ.2cbacx** m2 H Limpieza 150/F/20 e=5 cm (10/02/2017)
4205.9 m2 × 4.38 (4.51 con costes indirectos) = 18968.61
Capa de hormigón de limpieza HL-150/F/20, para formación de solera de asiento, con una dosificación mínima de cemento de 150 kg/m3, de consistencia fluida, tamaño máximo del árido 20 mm y 5 cm de espesor, en la base de la cimentación, vertido mediante bomba, transportado y puesto en obra, según EHE-08, DB SE-C del CTE y NTE-CS.

| Código | Ud | Descripción | Rendimiento | Precio | Importe |
|---|---|---|---|---|---|
| MOOA.8a | h | Oficial 1ª construcción | 0.01 | 17.74 | 0.18 |
| MOOA11a | h | Peón especializado construcción (mano de obra; 28/04/2015) | 0.01 | 15.41 | 0.15 |
| PBPC15abc | m3 | HL-150 fluida TM 20 (material; 10/02/2017) | 0.055 | 30.835 | 1.70 |
| MMMH.1a | h | Bom H sob cmn 1065l (maquinaria) | 0.02 | 112.9 | 2.26 |
| % | % | Costes Directos Complementarios | 2 % | 4.29 | 0.09 |
|  |  | Total |  |  | 4.38 |

Claves: central, blando, acondicionamien, elaboracion, resistencia, obra, vertedero, maximo, limpieza, par, plastico, transporte, especial, hormigon, cimiento, consistencia, bomba, te, preparacion, camion, calculo, descompuesto, moho, construccion, fluido, asiento, dosificacion, directo, cemento, base, capa, solera

| Medición | Uds. | Largo | Ancho | Parcial |
|---|---|---|---|---|
|  | 2 | 58.600 | 34.000 | 3984.800 |
|  | 2 | 7.370 | 15.000 | 221.100 |
| Total |  |  |  | 4205.9 |

**ENIU12a** m2 Impz solera PVC 1.2mm (10/02/2017)
2102.95 m2 × 4.87 (5.02 con costes indirectos) = 10556.81
Impermeabilización de solera, mediante membrana impermeabilizante no adherida, compuesta por lámina de policloruro de vinilo (EPDM), de 1.2 mm de espesor, sin armadura, con los solapos soldados con aire caliente, incluso limpieza previa del soporte, mermas y solapos, según DB HS-1 del CTE.

| Código | Ud | Descripción | Rendimiento | Precio | Importe |
|---|---|---|---|---|---|
| MOOA.8a | h | Oficial 1ª construcción | 0.029 | 17.74 | 0.51 |
| MOOA11a | h | Peón especializado construcción | 0.029 | 15.41 | 0.45 |
| PNIS.9aa | m2 | Lamn PVC e1,2mm (material; 10/02/2017) | 1.05 | 3.631 | 3.81 |
| % | % | Costes Directos Complementarios | 2 % | 4.77 | 0.10 |
|  |  | Total |  |  | 4.87 |

Claves: membrana, equipo, pvc, colocacion, solera, limite, adherir, arandela, calculo, descompuesto, moho, impermeable, par, soldadura, te, coche, tornillo, aire, vinilo, construccion, solape, lamina, caliente, previo, merma, armadura, automatico, compuesto, soporte, limpieza

| Medición | Uds. | Largo | Ancho | Parcial |
|---|---|---|---|---|
|  | 1 | 58.600 | 34.000 | 1992.400 |
|  | 1 | 7.370 | 15.000 | 110.550 |
| Total |  |  |  | 2102.95 |

**GGCT.1a** m3 Carga material de excavación (10/02/2017)
17160.072 m3 × 0.85 (0.88 con costes indirectos) = 15100.86
Carga mecánica de material de excavación sobre camión (incluido el tiempo de espera de éste), incluso humedecido de la carga.

| Código | Ud | Descripción | Rendimiento | Precio | Importe |
|---|---|---|---|---|---|
| MOOA12a | h | Peón ordinario construcción | 0.008 | 14.82 | 0.12 |
| MMMR.1bb | h | Pala crgra de neum 102cv 1,7m3 | 0.01 | 44.61 | 0.45 |
| MMMT.5aaa | h | Cmn de transp 10T 8m3 2ejes (maquinaria) | 0.01 | 25.715 | 0.26 |
| % | % | Costes Directos Complementarios | 2 % | 0.83 | 0.02 |
|  |  | Total |  |  | 0.85 |

Claves: excavacion, construccion, humedad, espera, tiempo, mecanico, material, carga, camion

| Medición | Uds. | Largo | Parcial |
|---|---|---|---|
| Idem escavación a cielo abierto + 20% esponjamiento | 1.2 | 14300.060 | 17160.072 |
| Total |  |  | 17160.072 |

**GGCT.2ab** m3 Transp tierras >20km (31/03/2015)
17160.072 m3 × 1.5 (1.55 con costes indirectos) = 26598.11
Transporte de tierras de excavación a vertedero o planta de tratamiento autorizado situado a más de 20km de distancia realizado por empresa autorizada, considerando tiempos de ida, vuelta y descarga, todo ello según la Ley 22/2011 de residuos y suelos contaminados y la Ley 10/2000 de Residuos de la Comunitat Valenciana.

| Código | Ud | Descripción | Rendimiento | Precio | Importe |
|---|---|---|---|---|---|
| MMMT.5cca | h | Cmn de transp 15T 12m3 2ejes (maquinaria) | 0.03 | 49.046 | 1.47 |
| % | % | Costes Directos Complementarios | 2 % | 1.47 | 0.03 |
|  |  | Total |  |  | 1.5 |

Claves: pala, automatico, te, planta, construccion, retroexcavadora, descarga, tierra, descompuesto, material, excavacion, ley, tiempo, calculo, suelo, residuo, vertedero, medio, carga, par, cargador, coche, contaminacion, espera, mecanico, transporte, mano, camion

| Medición | Uds. | Largo | Parcial |
|---|---|---|---|
| Idem escavación a cielo abierto + 20% esponjamiento | 1.2 | 14300.060 | 17160.072 |
| Total |  |  | 17160.072 |

**DDDV.2db** m2 Demol pav urb piedra nat mec (20/01/2015)
176.88 m2 × 2.28 (2.35 con costes indirectos) = 415.67
Demolición de pavimento urbano de piedra natural realizada con medios mecánicos, incluida la retirada de escombros a contenedor o acopio intermedio y sin incluir la carga y el transporte a vertedero.

| Código | Ud | Descripción | Rendimiento | Precio | Importe |
|---|---|---|---|---|---|
| MOOA12a | h | Peón ordinario construcción | 0.085 | 14.82 | 1.26 |
| MMMR.1cd | h | Pala crgra de neum 167cv 2,7m3 (maquinaria) | 0.015 | 65.595 | 0.98 |
| % | % | Costes Directos Complementarios | 2 % | 2.24 | 0.04 |
|  |  | Total |  |  | 2.28 |

Claves: urbano, par, piedra, vertedero, coche, automatico, construccion, natural, pavimentacion, demolicion, medio, carga, manual, baldosa, contenedor, mecanico, escombro, transporte, hidraulico, calculo, ceramico, terrazo, te, cargador, pala, moho, descompuesto, acopiar

| Medición | Uds. | Largo | Ancho | Parcial |
|---|---|---|---|---|
| Entrada | 1 | 7.370 | 24.000 | 176.880 |
| Total |  |  |  | 176.88 |

**DDDV.5b** m Corte de pav hormigón (02/07/2014)
38.74 m × 2.24 (2.31 con costes indirectos) = 89.49
Corte de solera de hormigón con sierra de disco de hasta 90mm de profundidad, incluso barrido y limpieza por medios manuales.

| Código | Ud | Descripción | Rendimiento | Precio | Importe |
|---|---|---|---|---|---|
| MOOA11a | h | Peón especializado construcción | 0.09 | 15.41 | 1.39 |
| MMMA24a | h | Cortadora asf y H (maquinaria; 04/04/1997) | 0.09 | 9 | 0.81 |
| % | % | Costes Directos Complementarios | 2 % | 2.20 | 0.04 |
|  |  | Total |  |  | 2.24 |

Claves: manual, medio, construccion, cortador, sierra, firme, solera, pavimentacion, te, limpieza, descompuesto, corte, disco, par, betun, hormigon, calculo, asfalto

| Medición | Uds. | Largo | Parcial |
|---|---|---|---|
|  | 2 | 7.370 | 14.740 |
|  | 1 | 24.000 | 24.000 |
| Total |  |  | 38.74 |

**DDDE.1ba** m3 Demol cimen HA man c/martillo (08/01/2015)
3.375 m3 × 138 (142.14 con costes indirectos) = 479.72
Demolición de elemento de hormigón armado mediante martillo neumático y equipo de oxicorte, incluida la retirada de escombros a contenedor o acopio intermedio y sin incluir la carga y el transporte a vertedero.

| Código | Ud | Descripción | Rendimiento | Precio | Importe |
|---|---|---|---|---|---|
| MOOA.8a | h | Oficial 1ª construcción | 0.05 | 17.74 | 0.89 |
| MOOA12a | h | Peón ordinario construcción | 6.6 | 14.82 | 97.81 |
| MMMA.4ba | h | Compr diésel 4m3 (maquinaria; 04/02/1997) | 5.5 | 3.049 | 16.77 |
| MMMD.1aa | h | Martll picador 80mm (maquinaria) | 5.5 | 3.276 | 18.02 |
| MMMD14a | h | Equipo de oxicorte, con acetileno como combustible y oxígeno como comburente. (maquinaria; 08/01/2015) | 0.2 | 9 | 1.80 |
| % | % | Costes Directos Complementarios | 2 % | 135.29 | 2.71 |
|  |  | Total |  |  | 138 |

Claves: manual, moho, medio, descompuesto, calculo, neumatico, armadura, acopiar, compresor, te, retroexcavadora, martillo, picar, suplemento, construccion, transporte, rompedor, vertedero, hormigon, demolicion, par, equipo, carga, escombro, masa, contenedor

| Medición | Uds. | Largo | Ancho | Alto | Parcial |
|---|---|---|---|---|---|
| Dados de hormigón | 27 | 0.500 | 0.500 | 0.500 | 3.375 |
| Total |  |  |  |  | 3.375 |

**DDDU.9a** m Desmontaje de valla metálica (03/07/2014)
185.06 m × 7.36 (7.58 con costes indirectos) = 1402.75
Desmontaje de valla metálica anclada a la acera o al pavimento, incluso transporte de materiales a lugar de acopio para su posible reutilización.

| Código | Ud | Descripción | Rendimiento | Precio | Importe |
|---|---|---|---|---|---|
| MOOA.8a | h | Oficial 1ª construcción | 0.06 | 17.74 | 1.06 |
| MOOA11a | h | Peón especializado construcción | 0.4 | 15.41 | 6.16 |
| % | % | Costes Directos Complementarios | 2 % | 7.22 | 0.14 |
|  |  | Total |  |  | 7.36 |

Claves: acera, material, acopiar, construccion, pavimentacion, metal, desmontable, anclaje, valla, transporte

| Medición | Uds. | Largo | Parcial |
|---|---|---|---|
|  | 2 | 58.530 | 117.060 |
|  | 2 | 34.000 | 68.000 |
| Total |  |  | 185.06 |

**DDDF.2beb** m2 Demol fab blq H e20cm c/martillo (13/01/2015)
126.53 m2 × 2.74 (2.82 con costes indirectos) = 356.81
Demolición de fábrica de bloque de hormigón o termoarcilla de 20cm de espesor mediante martillo neumático, incluida la retirada de escombros a contenedor o acopio intermedio y sin incluir la carga y el transporte a vertedero.

| Código | Ud | Descripción | Rendimiento | Precio | Importe |
|---|---|---|---|---|---|
| MOOA.8a | h | Oficial 1ª construcción | 0.035 | 17.74 | 0.62 |
| MOOA12a | h | Peón ordinario construcción | 0.14 | 14.82 | 2.07 |
| % | % | Costes Directos Complementarios | 2 % | 2.69 | 0.05 |
|  |  | Total |  |  | 2.74 |

Claves: hormigon, fabrica, perforacion, mamposteria, demolicion, macizo, medio, bloque, hueco, ladrillo, vertedero, descompuesto, moho, martillo, calculo, manual, te, par, carga, compresor, construccion, picar, transporte, neumatico, acopiar, contenedor, escombro

| Medición | Uds. | Largo | Alto | Parcial |
|---|---|---|---|---|
|  | 2 | 58.530 | 0.500 | 58.530 |
|  | 2 | 34.000 | 1.000 | 68.000 |
| Total |  |  |  | 126.53 |

**DDDE.2bb** m3 Demol cimen HA retroexcavadora (08/01/2015)
46.265 m3 × 31.83 (32.78 con costes indirectos) = 1516.57
Demolición de zapatas, losas y soleras de hormigón armado mediante retroexcavadora con martillo rompedor y equipo de oxicorte, incluida la retirada de escombros a contenedor o acopio intermedio y sin incluir la carga y el transporte a vertedero.

| Código | Ud | Descripción | Rendimiento | Precio | Importe |
|---|---|---|---|---|---|
| MOOA12a | h | Peón ordinario construcción | 0.48 | 14.82 | 7.11 |
| MMMR.1de | h | Pala crgra de neum 179cv 3,2m3 (maquinaria) | 0.4 | 55.76 | 22.30 |
| MMMD14a | h | Equipo de oxicorte | 0.2 | 9 | 1.80 |
| % | % | Costes Directos Complementarios | 2 % | 31.21 | 0.62 |
|  |  | Total |  |  | 31.83 |

Claves: demolicion, par, hormigon, descompuesto, neumatico, calculo, retroexcavadora, armadura, manual, masa, acopiar, cimiento, compresor, zapata, medio, carga, equipo, construccion, martillo, vertedero, contenedor, escombro, losa, te, rompedor, picar, solera, transporte

| Medición | Uds. | Largo | Ancho | Alto | Parcial |
|---|---|---|---|---|---|
| Cimentación valla | 2 | 58.530 | 0.500 | 0.500 | 29.265 |
|  | 2 | 34.000 | 0.500 | 0.500 | 17.000 |
| Total |  |  |  |  | 46.265 |

**DDDU.6a** u Desmontaje pto alumbrado público (02/07/2014)
6 u × 63.9 (65.82 con costes indirectos) = 394.92
Desmontaje de punto de alumbrado público formado por luminaria, equipo eléctrico y báculo , incluido el transporte de los elementois a lugar de acopio para su posterior reutilización.

| Código | Ud | Descripción | Rendimiento | Precio | Importe |
|---|---|---|---|---|---|
| MOOE.8a | h | Oficial 1ª electricidad (mano de obra; 28/04/2015) | 0.7 | 18.36 | 12.85 |
| MOOA.8a | h | Oficial 1ª construcción | 0.5 | 17.74 | 8.87 |
| MOOA11a | h | Peón especializado construcción | 0.5 | 15.41 | 7.71 |
| MMMG13b | h | Cmn grúa 12T (maquinaria; 05/11/2012) | 0.6 | 57.45 | 34.47 |
|  |  | Total |  |  | 63.9 |

Claves: alumbrado, construccion, desmontable, punto, electrico, baculo, acopiar, transporte, luminaria, equipo

**DDDU.8a** u Desmj barrera metálica bionda (03/07/2014)
2 u × 383.05 (394.54 con costes indirectos) = 789.08
Desmontaje de puerta metálica incluidos los postes de sustentación, los elementos de sujeción y el transporte de los elementos a lugar de acopio para su posterior reutilización.

| Código | Ud | Descripción | Rendimiento | Precio | Importe |
|---|---|---|---|---|---|
| MOOA.8a | h | Oficial 1ª construcción | 10 | 17.74 | 177.40 |
| MOOA12a | h | Peón ordinario construcción | 10 | 14.82 | 148.20 |
| MMMG13b | h | Cmn grúa 12T | 1 | 57.45 | 57.45 |
|  |  | Total |  |  | 383.05 |

Claves: carga, hormigon, bionda, par, desmontable, manual, barrera, prefabricado, material, poste, mecanico, vertedero, te, soportar, construccion, calculo, cimiento, acopiar, transporte, sujecion, medio, grua, fijacion, descompuesto, camion, compresor, martillo, metal, moho

**AMME.2bbb** m3 Excv de znj mmec (02/04/2015)
183.312 m3 × 6.25 (6.44 con costes indirectos) = 1180.53
Excavación de zanja en terreno de tránsito realizada mediante medios mecánicos, incluida la carga de material y su acopio intermedio o su transporte a vertedero a un distancia menor de 10km.

| Código | Ud | Descripción | Rendimiento | Precio | Importe |
|---|---|---|---|---|---|
| MOOA.8a | h | Oficial 1ª construcción | 0.01 | 17.74 | 0.18 |
| MOOA12a | h | Peón ordinario construcción | 0.02 | 14.82 | 0.30 |
| MMME.2fd | h | Retro de orugas 150cv 1,4m3 (maquinaria) | 0.065 | 86.997 | 5.65 |
| % | % | Costes Directos Complementarios | 2 % | 6.13 | 0.12 |
|  |  | Total |  |  | 6.25 |

Claves: trabajo, carga, manual, zanja, terreno, tierra, trafico, roca, entibacion, martillo, compresor, neumatico, moho, descompuesto, calculo, mecanico, rompedor, transporte, material, te, suplemento, picar, directo, complementario, medio, excavacion, acopiar, vertedero, construccion, retroexcavadora, par

| Medición | Uds. | Largo | Ancho | Alto | Parcial |
|---|---|---|---|---|---|
| Plataforma entrada | 1 | 34.200 | 6.700 | 0.800 | 183.312 |
| Total |  |  |  |  | 183.312 |

**GGCT.2ab** m3 Transp tierras >20km
219.974 m3 × 1.5 (1.55 con costes indirectos) = 340.96

| Medición | Uds. | Largo | Parcial |
|---|---|---|---|
| Idem escavación zanja acceso + 20% esponjamiento | 1.2 | 183.312 | 219.974 |
| Total |  |  | 219.974 |

**ECDZ.2cbacx** m2 H Limpieza 150/F/20 e=5 cm
458.28 m2 × 4.38 (4.51 con costes indirectos) = 2066.84

| Medición | Uds. | Largo | Ancho | Parcial |
|---|---|---|---|---|
|  | 2 | 34.200 | 6.700 | 458.280 |
| Total |  |  |  | 458.28 |

**PBWW46Z** ud REPORTAJE FOTOGRAFICO
180 ud × 1.44 (1.48 con costes indirectos) = 266.40
Reportaje fotografico en color de todos los zonas exteriores, jardinería, dependencias en su estado actual,con detalles de molduras, pavimentos, revestimientos que deban ser conservados, en tamaño de foto a color 18x20 cm, realizados por profesional experimentado,incluso ayudas, y 5 copias encuardenadas con las fotos debidamente fechadas.

| Código | Ud | Descripción | Rendimiento | Precio | Importe |
|---|---|---|---|---|---|
| 01f | UD | REPORTAGE FOTOGRAFICO (material; 26/01/2017) | 1 | 1.25 | 1.25 |
| MOOA11a | h | Peón especializado construcción | 0.01 | 15.41 | 0.15 |
| %CI | % | Costes indirectos (12/01/2017) | 1 % | 1.40 | 0.01 |
| %MA | % | Medios Auxiliares (12/01/2017) | 2 % | 1.41 | 0.03 |
|  |  | Total |  |  | 1.44 |

**E01S42** M2 T.PROTECCION DE PAR. V. EDIF. COLINDANTES
140 M2 × 13.67 (14.08 con costes indirectos) = 1971.20
Protección de paramentos verticales formado por plancha de poliestireno expandido de 3 cm. de espesor y tablero aglomerado de 2 cm., incluso colocación y ajuste, desmontado posterior, carga y transporte a vertedero.

| Código | Ud | Descripción | Rendimiento | Precio | Importe |
|---|---|---|---|---|---|
| PBMA.1kb | m2 | Tablero agl e22 mm hdrf (material) | 1.2 | 5.902 | 7.08 |
| PBS1.1a | M2 | Poliestireno de 3cm. espesor (material) | 1.2 | 1.533 | 1.84 |
| MOOA.9a | h | Oficial 2ª construcción (mano de obra) | 0.2 | 17.06 | 3.41 |
| PBS1.2a | Ud | Pequeño material (material) | 1 | 0.944 | 0.94 |
| %CI | % | Costes indirectos | 1 % | 13.27 | 0.13 |
| %MA | % | Medios Auxiliares | 2 % | 13.40 | 0.27 |
|  |  | Total |  |  | 13.67 |

| Medición | Uds. | Largo | Alto | Parcial |
|---|---|---|---|---|
| Zona fachada Fisioterapia | 1 | 30.000 | 2.000 | 60.000 |
| Zona fachada polideportivo | 1 | 40.000 | 2.000 | 80.000 |
| Total |  |  |  | 140 |

**01B005** ud TRABAJOS DE REPLANTEOS
1 ud × 1035.44 (1066.5 con costes indirectos) = 1066.50
Trabajos de replanteo general de todas las fases de la edificiación, con obtención de alineaciones, tiro de cuerdas, camillas, y nivelación topográfica, marcado de ejes, etc., incluso personal, material y fijación de puntos.

| Código | Ud | Descripción | Rendimiento | Precio | Importe |
|---|---|---|---|---|---|
| Topo | h | Topografo (material) | 12 | 17.45 | 209.40 |
| MOOA.8a | h | Oficial 1ª construcción | 12 | 17.74 | 212.88 |
| MOOA10a | h | Ayudante construcción (mano de obra; 28/04/2015) | 16 | 15.41 | 246.56 |
| MOOA11a | h | Peón especializado construcción | 16 | 15.41 | 246.56 |
| Litonmader | m | Listón de madera (material) | 100 | 0.234 | 23.40 |
| PBPO.1cab | m3 | H-150 plástica 20 mm | 1.1 | 60.26 | 66.29 |
| %CI | % | Costes indirectos | 1 % | 1005.09 | 10.05 |
| %MA | % | Medios Auxiliares | 2 % | 1015.14 | 20.30 |
|  |  | Total |  |  | 1035.44 |

**01.01.01** m2 ESTUDIO DE TERRENO E INST. C/ GEORADAR
2040 m2 × 1.29 (1.33 con costes indirectos) = 2713.20
Estudio del terreno, para determinación de suelo y situación de posibles instalaciones, tuberías, cuevas, acuíferos, etc. realizado con equipo de georadar sobre todo el terreno de la edificación, i/ redacción de informe por laboratorio especializado, i/ ayudas, medios auxiliares, etc.

| Código | Ud | Descripción | Rendimiento | Precio | Importe |
|---|---|---|---|---|---|
| 01.01.01.01 | m2 | Trabajo de campo con equipo de georadar (26/01/2017) | 1 | 1.1 | 1.10 |
| MOOA12a | h | Peón ordinario construcción | 0.01 | 14.82 | 0.15 |
| %CI | % | Costes indirectos | 1 % | 1.25 | 0.01 |
| %MA | % | Medios Auxiliares | 2 % | 1.26 | 0.03 |
|  |  | Total |  |  | 1.29 |

**DDDE.7a** m Corte elemento HA con hilo de diamante (30/01/2015)
19.2 m × 109.81 (113.1 con costes indirectos) = 2171.52
Corte elemento de hormigón armado de hasta 50cm de espesor realizado mediante equipo de corte de hilo diamante, incluida la realización de taladros para la introducción del hilo y la retirada de escombros a contenedor o acopio intermedio, sin incluir la carga y el transporte a vertedero..

| Código | Ud | Descripción | Rendimiento | Precio | Importe |
|---|---|---|---|---|---|
| MOOA.8a | h | Oficial 1ª construcción | 1 | 17.74 | 17.74 |
| MOOA12a | h | Peón ordinario construcción | 1 | 14.82 | 14.82 |
| MMMD.9a | h | Martillo perforador c/brocas esp (maquinaria) | 0.4 | 82.75 | 33.10 |
| MMMD15a | h | Equipo rozador hilo diamante (maquinaria; 30/01/2015) | 1 | 42 | 42.00 |
| % | % | Costes Directos Complementarios | 2 % | 107.66 | 2.15 |
|  |  | Total |  |  | 109.81 |

Claves: escombro, carga, diamante, armadura, equipo, taladro, construccion, transporte, acopiar, hormigon, cable, corte, contenedor, vertedero

| Medición | Uds. | Largo | Parcial |
|---|---|---|---|
| Sotano fisioterapia: H | 2 | 6.400 | 12.800 |
| V | 2 | 3.200 | 6.400 |
| Total |  |  | 19.2 |

**DDDE.1bax** m3 Demol elemento HA man c/martillo (08/01/2015)
10.24 m3 × 139.38 (143.56 con costes indirectos) = 1470.05
Demolición de elemento de hormigón armado mediante martillo neumático y equipo de oxicorte, incluida la retirada de escombros a contenedor o acopio intermedio y sin incluir la carga y el transporte a vertedero.

| Código | Ud | Descripción | Rendimiento | Precio | Importe |
|---|---|---|---|---|---|
| MOOA.8a | h | Oficial 1ª construcción | 0.05 | 17.74 | 0.89 |
| MOOA12a | h | Peón ordinario construcción | 6.6 | 14.82 | 97.81 |
| MMMA.4ba | h | Compr diésel 4m3 | 5.5 | 3.049 | 16.77 |
| MMMD.1aa | h | Martll picador 80mm | 5.5 | 3.276 | 18.02 |
| MMMD14a | h | Equipo de oxicorte | 0.2 | 9 | 1.80 |
| %MA | % | Medios Auxiliares | 2 % | 135.29 | 2.71 |
| %CI | % | Costes indirectos | 1 % | 138.00 | 1.38 |
|  |  | Total |  |  | 139.38 |

| Medición | Uds. | Largo | Ancho | Alto | Parcial |
|---|---|---|---|---|---|
| Muro conex. Bajo fisioterapia | 1 | 6.400 | 3.200 | 0.500 | 10.240 |
| Total |  |  |  |  | 10.24 |

**GGCR.2bab** m3 Crg y ransp H <20km p/ muro conex (18/02/1999)
10.24 m3 × 4.79 (4.93 con costes indirectos) = 50.48
Carga y transporte de residuos de hormigón de densidad media 2.30 t/m3 considerados como no peligrosos según la Lista Europea de Residuos (LER) a vertedero o planta de tratamiento autorizado situado a menos de 20km de distancia realizado por empresa autorizada, considerando tiempos de ida, carga, vuelta y descarga, todo ello según la Ley 22/2011 de residuos y suelos contaminados y la Ley 10/2000 de Residuos de la Comunitat Valenciana.

| Código | Ud | Descripción | Rendimiento | Precio | Importe |
|---|---|---|---|---|---|
| MMMT.5cca | h | Cmn de transp 15T 12m3 2ejes | 0.065 | 49.046 | 3.19 |
| GGCR.1bb | m3 | Crg mec resid H en cmn (18/02/1999) | 1 | 1.46 | 1.46 |
| %MA | % | Medios Auxiliares | 2 % | 4.65 | 0.09 |
| %CI | % | Costes indirectos | 1 % | 4.74 | 0.05 |
|  |  | Total |  |  | 4.79 |

| Medición | Uds. | Largo | Parcial |
|---|---|---|---|
| Id. nº m3 que muro H | 1 | 10.240 | 10.240 |
| Total |  |  | 10.24 |

**01.02.04** Kg Acero A-42-B en conex. sótanos
3580.88 Kg × 3.13 (3.22 con costes indirectos) = 11530.43
Acero A-42-B para formación de dintel en conexión de sótanos, con Perfil HEB-240 mm de doble pilar y doble dintel, soldados entre sí, previo ajuste de los mismos con el muro, i/ relleno de trasdosado con hormigón previo tratamiento con resinas epoxi, i/ tornapuntas si fueran necesarias. Colocados sobre placas de anclaje y tornillos Hilti M-16 o equivalente.

| Código | Ud | Descripción | Rendimiento | Precio | Importe |
|---|---|---|---|---|---|
| MOOM.8a | h | Oficial 1ª metal (mano de obra; 28/04/2015) | 0.064 | 16.58 | 1.06 |
| MOOM11a | h | Especialista metal (mano de obra; 28/04/2015) | 0.064 | 14.1 | 0.90 |
| PEAP10a | kg | Perfil est A-42-b valor medio (material) | 1.05 | 0.427 | 0.45 |
| PRPP.1c | l | Imprimación antioxidante minio | 0.05 | 12.65 | 0.63 |
| %CI | % | Costes indirectos | 1 % | 3.04 | 0.03 |
| %MA | % | Medios Auxiliares | 2 % | 3.07 | 0.06 |
|  |  | Total |  |  | 3.13 |

| Medición | Uds. | Largo | Alto | Parcial |
|---|---|---|---|---|
| Planta sotano |  |  |  |  |
| Suelo y techo HEB 240 | 4 | 6.400 | 83.200 | 2129.920 |
| Vert. HEB-240 | 4 | 3.200 | 83.200 | 1064.960 |
| Placas de apoyo | 2 |  | 50.000 | 100.000 |
| Tornapuntas HEB-220 | 4 | 1.000 | 71.500 | 286.000 |
| Total |  |  |  | 3580.88 |

**E01DPS020** m2 DEMOLICIÓN SOLERAS H.M.<25cm C/COMPRESOR (01/01/2010)
101.25 m2 × 23.89 (24.61 con costes indirectos) = 2491.76
Demolición de soleras de hormigón en masa, hasta 25 cm de espesor, con compresor, incluso limpieza y retirada de escombros a pie de carga, sin transporte a vertedero o planta de reciclaje y con p.p. de medios auxiliares, sin medidas de protección colectivas.

| Código | Ud | Descripción | Rendimiento | Precio | Importe |
|---|---|---|---|---|---|
| MOOA11a | h | Peón especializado construcción | 0.6 | 15.41 | 9.25 |
| MOOA12a | h | Peón ordinario construcción | 0.6 | 14.82 | 8.89 |
| M06CM040 | h | Compre.port.diesel m.p. 10 m3/min. 7 bar (maquinaria; 01/01/2010) | 0.35 | 10.79 | 3.78 |
| M06MP110 | h | Martillo manual perforador neumat.20 kg (maquinaria; 01/01/2010) | 0.35 | 3.63 | 1.27 |
| %MA | % | Medios Auxiliares | 2 % | 23.19 | 0.46 |
| %CI | % | Costes indirectos | 1 % | 23.65 | 0.24 |
|  |  | Total |  |  | 23.89 |

Claves: escombro, vertedero, transporte, planta, medio, auxiliar, solera, colectivo, carga, limpieza, compresor, masa, hormigon, proteccion, demolicion, construccion, pie

| Medición | Uds. | Largo | Ancho | Parcial |
|---|---|---|---|---|
| Perimetral muro pantalla | 1 | 67.500 | 1.500 | 101.250 |
| Total |  |  |  | 101.25 |

**01.02.03** m3 Crg y ransp H <20km p/ solera (18/02/1999)
25.313 m3 × 4.46 (4.59 con costes indirectos) = 116.19
Carga y transporte de residuos de hormigón de densidad media 2.30 t/m3 considerados como no peligrosos según la Lista Europea de Residuos (LER) a vertedero o planta de tratamiento autorizado situado a menos de 20km de distancia realizado por empresa autorizada, considerando tiempos de ida, carga, vuelta y descarga, todo ello según la Ley 22/2011 de residuos y suelos contaminados y la Ley 10/2000 de Residuos de la Comunitat Valenciana.

| Código | Ud | Descripción | Rendimiento | Precio | Importe |
|---|---|---|---|---|---|
| MMMT.5cca | h | Cmn de transp 15T 12m3 2ejes | 0.06 | 49.046 | 2.94 |
| % | % | Costes Directos Complementarios | 2 % | 2.94 | 0.06 |
| GGCR.1bb | m3 | Crg mec resid H en cmn | 1 | 1.46 | 1.46 |
|  |  | Total |  |  | 4.46 |

| Medición | Uds. | Largo | Alto | Parcial |
|---|---|---|---|---|
| Id. nº m2 que solera | 1 | 101.250 | 0.250 | 25.313 |
| Total |  |  |  | 25.313 |

**AMME.2aba** m3 Excv zanja p/ drenaje (18/02/1999)
330.938 m3 × 3.64 (3.75 con costes indirectos) = 1241.02
Excavación de zanja en tierras realizada mediante medios mecánicos, incluida la carga de material y su acopio intermedio o su transporte a vertedero a un distancia menor de 10km sin incluir entibación.

| Código | Ud | Descripción | Rendimiento | Precio | Importe |
|---|---|---|---|---|---|
| MOOA.8a | h | Oficial 1ª construcción | 0.011 | 17.74 | 0.20 |
| MOOA12a | h | Peón ordinario construcción | 0.022 | 14.82 | 0.33 |
| MMME.2fd | h | Retro de orugas 150cv 1,4m3 | 0.035 | 86.997 | 3.04 |
| % | % | Costes Directos Complementarios | 2 % | 3.57 | 0.07 |
|  |  | Total |  |  | 3.64 |

| Medición | Uds. | Largo | Ancho | Alto | Parcial |
|---|---|---|---|---|---|
| Perimetral muro pant. |  |  |  |  |  |
| fórmula: (0.5)*a*b*c*d | 1 | 67.500 | 1.500 | 2.500 | 126.563 |
| fórmula: (0.5)*a*b*c*d | 1 | 34.000 | 1.500 | 2.500 | 63.750 |
| fórmula: (0.5)*a*b*c*d | 1 | 44.000 | 1.500 | 2.500 | 82.500 |
| fórmula: (0.5)*a*b*c*d | 1 | 22.000 | 1.500 | 2.500 | 41.250 |
| fórmula: (0.5)*a*b*c*d | 1 | 9.000 | 1.500 | 2.500 | 16.875 |
| Total |  |  |  |  | 330.938 |

**AMMR.5da** m3 Relleno gravas en zanja p/ drenaje (10/02/2017)
165.47 m3 × 13.6 (14.01 con costes indirectos) = 2318.23
Suministro, relleno y compactación de gravas de 3 diámetros distintos para protección de tubo de drenaje, en relleno de zanja.

| Código | Ud | Descripción | Rendimiento | Precio | Importe |
|---|---|---|---|---|---|
| MOOA.8a | h | Oficial 1ª construcción | 0.029 | 17.74 | 0.51 |
| MOOA12a | h | Peón ordinario construcción | 0.108 | 14.82 | 1.60 |
| 01.03.02.01 | t | Grava canto rodado (material; 10/02/2017) | 1.9 | 5.375 | 10.21 |
| MMMR.1de | h | Pala crgra de neum 179cv 3,2m3 | 0.012 | 55.76 | 0.67 |
| MMMC.3bb | h | Band vibr 140kg 660x600 cm (maquinaria; 19/01/2017) | 0.1 | 3.414 | 0.34 |
| % | % | Costes Directos Complementarios | 2 % | 13.33 | 0.27 |
|  |  | Total |  |  | 13.6 |

| Medición | Uds. | Largo | Alto | Parcial |
|---|---|---|---|---|
| Id nº m³ que 01.03.01 | 1 | 330.940 | 0.500 | 165.470 |
| Total |  |  |  | 165.47 |

**AMMR.5aa** m3 Relleno tierras en zanja p/ drenaje (18/02/1999)
165.47 m3 × 4.02 (4.14 con costes indirectos) = 685.05
Relleno y compactación de zanja con tierra propia de excavación, existentes en acopio, i/ compactación de las mismas con "rana".

| Código | Ud | Descripción | Rendimiento | Precio | Importe |
|---|---|---|---|---|---|
| MOOA.8a | h | Oficial 1ª construcción | 0.04 | 17.74 | 0.71 |
| MOOA12a | h | Peón ordinario construcción | 0.15 | 14.82 | 2.22 |
| MMMR.1de | h | Pala crgra de neum 179cv 3,2m3 | 0.012 | 55.76 | 0.67 |
| MMMC.3bb | h | Band vibr 140kg 660x600 cm | 0.1 | 3.414 | 0.34 |
| % | % | Costes Directos Complementarios | 2 % | 3.94 | 0.08 |
|  |  | Total |  |  | 4.02 |

| Medición | Uds. | Largo | Alto | Parcial |
|---|---|---|---|---|
| Id nº m³ que 01.03.01 | 1 | 330.940 | 0.500 | 165.470 |
| Total |  |  |  | 165.47 |

**GGCT.2ba** m3 Crg y ransp tierras <20km (18/02/1999)
165.47 m3 × 3.35 (3.45 con costes indirectos) = 570.87
Carga y transporte de tierras de excavación a vertedero o planta de tratamiento autorizado situado a menos de 20km de distancia realizado por empresa autorizada, considerando tiempos de ida, carga, vuelta y descarga, todo ello según la Ley 22/2011 de residuos y suelos contaminados y la Ley 10/2000 de Residuos de la Comunitat Valenciana.

| Código | Ud | Descripción | Rendimiento | Precio | Importe |
|---|---|---|---|---|---|
| MMMT.5cca | h | Cmn de transp 15T 12m3 2ejes | 0.05 | 49.046 | 2.45 |
| % | % | Costes Directos Complementarios | 2 % | 2.45 | 0.05 |
| GGCT.1a | m3 | Carga material de excavación | 1 | 0.85 | 0.85 |
|  |  | Total |  |  | 3.35 |

| Medición | Uds. | Largo | Ancho | Parcial |
|---|---|---|---|---|
| Id nº m³ que 01.03.01 | 1 | 330.940 | 0.500 | 165.470 |
| Total |  |  |  | 165.47 |

## 2 Cimentaciones y muros
Importe: 618270.8

**ECCM.3ebabcaaaa** m2 Muro hormigón e/50 cm 2 sótanos (10/02/2017)
190.8 m2 × 87.43 (90.05 con costes indirectos) = 17181.54
Muro de hormigón de 50cm de espesor para 2 sótanos, armado con una cuantía de acero B500S de 100 kg/m3 (equivalente a 50 kg/m2), dispuesto en sus dos caras, hormigonado mediante camión y bombeado con hormigón HA-25/F/20/I, incluido el vertido, vibrado y curado del hormigón, según EHE-08.

| Código | Ud | Descripción | Rendimiento | Precio | Importe |
|---|---|---|---|---|---|
| MOOA.8a | h | Oficial 1ª construcción | 0.061 | 17.74 | 1.08 |
| MOOA10a | h | Ayudante construcción | 0.121 | 15.41 | 1.86 |
| MOOA12a | h | Peón ordinario construcción | 0.121 | 14.82 | 1.79 |
| MOOB.7a | h | Oficial montador ferralla (mano de obra; 28/04/2015) | 0.246 | 19.09 | 4.70 |
| MOOB12a | h | Peón ordinario ferralla (mano de obra; 28/04/2015) | 0.246 | 14.91 | 3.67 |
| PBPC.2bbca | m3 | H 25 fluida TM 20 I (material) | 0.525 | 62.05 | 32.58 |
| MMMH.5c | h | Vibrador gasolina aguja ø30-50mm (maquinaria; 01/03/1999) | 0.158 | 1.42 | 0.22 |
| PEAA.2c | kg | Acero B 500 S elaborado en taller y montado en jaulas para ser colocado en obra. (material; 12/04/2011) | 55 | 0.7 | 38.50 |
| PBAA.1a | m3 | Agua (material; 12/02/1999) | 0.07 | 1.05 | 0.07 |
| % | % | Costes Directos Complementarios | 3.5 % | 84.47 | 2.96 |
|  |  | Total |  |  | 87.43 |

Claves: ambiente, consistencia, vertedero, blando, soporte, armadura, descompuesto, curado, encofrar, te, vibracion, construccion, desencofrante, cara, bomba, especifico, equivalente, exposicion, acero, muro, sotano, par, resistencia, maximo, camion, plastico, fluido, liquido, moho, calculo, hormigon

| Medición | Uds. | Largo | Alto | Parcial |
|---|---|---|---|---|
| Conexión sótanos | 1 | 9.300 | 7.200 | 66.960 |
|  | 1 | 17.200 | 7.200 | 123.840 |
| Total |  |  |  | 190.8 |

**ECCM.3cbabcaaac** m2 Muro hormigón e/40 cm 2 sótanos (10/02/2017)
105.3 m2 × 79.89 (82.29 con costes indirectos) = 8665.14
Muro de hormigón de 40cm de espesor para 2 sótanos, armado con una cuantía de acero B500S de 125 kg/m3 (equivalente a 50 kg/m2), dispuesto en sus dos caras, hormigonado mediante camión y bombeado, con hormigón HA-25/F/20/I, incluido el encofrado a 2 caras; el vertido, vibrado y curado del hormigón, y el desencofrado, según EHE-08.

| Código | Ud | Descripción | Rendimiento | Precio | Importe |
|---|---|---|---|---|---|
| MOOA.8a | h | Oficial 1ª construcción | 0.05 | 17.74 | 0.89 |
| MOOA10a | h | Ayudante construcción | 0.098 | 15.41 | 1.51 |
| MOOA12a | h | Peón ordinario construcción | 0.098 | 14.82 | 1.45 |
| MOOB.7a | h | Oficial montador ferralla | 0.251 | 19.09 | 4.79 |
| MOOB12a | h | Peón ordinario ferralla | 0.251 | 14.91 | 3.74 |
| PBPC.2bbca | m3 | H 25 fluida TM 20 I | 0.42 | 62.05 | 26.06 |
| MMMH.5c | h | Vibrador gasolina aguja ø30-50mm | 0.126 | 1.42 | 0.18 |
| PEAA.2c | kg | Acero B 500 S elaborado | 55 | 0.7 | 38.50 |
| PBAA.1a | m3 | Agua | 0.07 | 1.05 | 0.07 |
| % | % | Costes Directos Complementarios | 3.5 % | 77.19 | 2.70 |
|  |  | Total |  |  | 79.89 |

Claves: ambiente, consistencia, vertedero, blando, soporte, armadura, descompuesto, curado, encofrar, te, vibracion, construccion, desencofrante, cara, bomba, especifico, equivalente, exposicion, acero, muro, sotano, par, resistencia, maximo, camion, plastico, fluido, liquido, moho, calculo, hormigon

| Medición | Uds. | Largo | Alto | Parcial |
|---|---|---|---|---|
| cuarto instalaciones sotano | 1 | 13.000 | 8.100 | 105.300 |
| Total |  |  |  | 105.3 |

**EEET.2cb** m2 Encf met muro 2cr 2.6<h<3.9 (10/02/2017)
296.1 m2 × 31.07 (32 con costes indirectos) = 9475.20
Encofrado metálico de muro a 2 caras de una altura de entre 2.6 y 3.9m, incluso desencofrado, limpieza y almacenamiento del material.

| Código | Ud | Descripción | Rendimiento | Precio | Importe |
|---|---|---|---|---|---|
| MOOA.8a | h | Oficial 1ª construcción | 0.234 | 17.74 | 4.15 |
| MOOA11a | h | Peón especializado construcción | 0.234 | 15.41 | 3.61 |
| PBAD.8a | l | Desencofrante líquido para encofrados de madera, escayola y metálicos. (material; 25/01/1999) | 0.16 | 2.05 | 0.33 |
| MMET23c | u | Amtz puntal met p/pan encf 50us (maquinaria; 23/09/1996) | 0.9 | 3.76 | 3.38 |
| MMET24c | u | Amtz mens p/pan encf 50us (maquinaria; 23/09/1996) | 0.4 | 2.23 | 0.89 |
| MMET25ce | u | Amtz pantalla encf 0.65m 100us (maquinaria; 10/02/2017) | 4.608 | 3.928 | 18.10 |
| % | % | Costes Directos Complementarios | 2 % | 30.46 | 0.61 |
|  |  | Total |  |  | 31.07 |

Claves: puntal, limpieza, material, revision, mensula, hormigon, desencofrante, estructura, te, construccion, almacenar, moho, especial, cara, descompuesto, metal, muro, par, panel, dimension, pantalla, calculo, circulo, encofrar

| Medición | Uds. | Largo | Alto | Parcial |
|---|---|---|---|---|
| Conexión Sótanos: | 1 | 9.300 | 7.200 | 66.960 |
|  | 1 | 17.200 | 7.200 | 123.840 |
| Cuarto de instalaciones | 1 | 13.000 | 8.100 | 105.300 |
| Total |  |  |  | 296.1 |

**ECDL.3abcbaaa** m3 HA-25/F/20/IIa en losa (12/06/2017)
2382.885 m3 × 117.96 (121.5 con costes indirectos) = 289520.53
Hormigón armado HA-25/F/20/IIa preparado en central, para hormigonado de losas, vertido directamente desde camión y bombeado ,con una cuantía media de acero B 500 S de 50 kg, y colocado en obra, incluido vertido, vibrado y curado del hormigón según EHE-08, DB SE-C del CTE y NTE-CS, incluso p/p foso de ascensor y arquetas de baldeo.

| Código | Ud | Descripción | Rendimiento | Precio | Importe |
|---|---|---|---|---|---|
| MOOA.8a | h | Oficial 1ª construcción | 0.059 | 17.74 | 1.05 |
| MOOA11a | h | Peón especializado construcción | 0.234 | 15.41 | 3.61 |
| MOOB.7a | h | Oficial montador ferralla | 0.22 | 19.09 | 4.20 |
| MOOB12a | h | Peón ordinario ferralla | 0.221 | 14.91 | 3.30 |
| PBPC.3abca | m3 | H 25 fluida TM 20 IIa (material; 12/06/2017) | 1.15 | 49.592 | 57.03 |
| MMMH.5c | h | Vibrador gasolina aguja ø30-50mm | 0.07 | 1.42 | 0.10 |
| PEAA.2c | kg | Acero B 500 S elaborado | 50 | 0.7 | 35.00 |
| PBUW.5a | kg | Alambre reco n.13ø2.0mm mazos5kg (material; 26/01/1999) | 3.75 | 3.03 | 11.36 |
| % | % | Costes Directos Complementarios | 2 % | 115.65 | 2.31 |
|  |  | Total |  |  | 117.96 |

Claves: preparacion, te, construccion, soporte, descompuesto, losa, blando, camion, vertedero, acero, exposicion, ambiente, fluido, plastico, consistencia, moho, resistencia, par, armadura, maximo, colocacion, calculo, hormigon, curado, vibracion, suministro, medio, directo, central, bomba

| Medición | Uds. | Largo | Ancho | Alto | Parcial |
|---|---|---|---|---|---|
| Losa de cimentación | 1 | 2113.300 |  | 1.000 | 2113.300 |
|  | 1 | 7.370 | 15.000 | 1.000 | 110.550 |
| Losa acceso rampas | 1 | 34.200 | 6.700 | 0.250 | 57.285 |
|  | 1 | 18.500 | 5.500 |  | 101.750 |
| Total |  |  |  |  | 2382.885 |

**EEEM15ax** m2 Encf mad pref muro 10 us (23/09/1996)
107.14 m2 × 35.27 (36.33 con costes indirectos) = 3892.40
Encofrado de madera prefabricado, a dos caras,Tipo PERI-TRIO o equivalente para muros vistos con sistema de sujección metálico de bridas, clavijas y garras, con pasarela de trabajo, considerando 10 usos.

| Código | Ud | Descripción | Rendimiento | Precio | Importe |
|---|---|---|---|---|---|
| MOOA.8a | h | Oficial 1ª construcción | 0.6 | 17.74 | 10.64 |
| MOOA11a | h | Peón especializado construcción | 0.6 | 15.41 | 9.25 |
| MMEM.7bb | u | Amtz tabl cant 150x50x3cm 10u (maquinaria; 04/04/1997) | 1.4 | 2.16 | 3.02 |
| MMEM.8ac | u | Amtz brida encf pref 50 us (maquinaria; 23/09/1996) | 29 | 0.078 | 2.26 |
| MMEM.8bc | u | Amtz clavija encf pref 50 us (maquinaria; 23/09/1996) | 29 | 0.026 | 0.75 |
| MMEM.8dc | u | Amtz list arr encf pref 50 us (maquinaria; 23/09/1996) | 0.5 | 0.057 | 0.03 |
| MMEM.8ec | u | Amtz sop-esca encf pref 50 us (maquinaria; 23/09/1996) | 0.67 | 2.405 | 1.61 |
| MMEM.8fc | u | Amtz baltr seg encf pref 50 us (maquinaria; 23/09/1996) | 0.67 | 0.614 | 0.41 |
| MMEM.9c | u | Garra met encf pref mur 300mm (maquinaria; 19/09/1996) | 14.5 | 0.41 | 5.95 |
| MMEM.1bj | m3 | Amtz mad tabl 5.5x15-20cm 10 us (maquinaria; 23/09/1996) | 0.02 | 22.71 | 0.45 |
| MMEM.1aj | m3 | Amtz mad tabl 2.6x10-20cm 10 us (maquinaria; 23/09/1996) | 0.01 | 20.52 | 0.21 |
| % | % | Costes Directos Complementarios | 2 % | 34.58 | 0.69 |
|  |  | Total |  |  | 35.27 |

Claves: trabajo, soporte, tablon, automatico, cantear, liston, arranque, escalera, balaustre, tabla, pilar, tablero, construccion, seguridad, estructura, prefabricado, garra, metal, cara, encofrar, madero, calculo, te, clavija, descompuesto, coche, par, muro, moho, brida, sujecion

| Medición | Uds. | Largo | Alto | Parcial |
|---|---|---|---|---|
| Zócalos y protección patio ingles | 1 | 34.000 | 1.100 | 37.400 |
|  | 1 | 18.400 | 1.100 | 20.240 |
|  | 1 | 45.000 | 1.100 | 49.500 |
| Total |  |  |  | 107.14 |

**ECCP.1aaababbx** m2 Pantalla HA-25/F/12/IIa 50cm (12/06/2017)
2114.375 m2 × 74.87 (77.12 con costes indirectos) = 163060.60
Muro pantalla de hormigón armado HA-25/F/12/IIa de 50 cm de espesor, con una cuantía de acero B500S de 40 kg/m2, excavado en terreno cohesivo, con lodos tixotrópicos. Incluso parte proporcional de excavación por bataches, empleo de lodos, limpieza y doblado de armaduras y encofrado de juntas. Medida la superficie de pantalla con dimensiones tomadas en la obra según NTE/CCP-7, UNE-EN 1538 y EHE-08.

| Código | Ud | Descripción | Rendimiento | Precio | Importe |
|---|---|---|---|---|---|
| MOOA10a | h | Ayudante construcción | 0.049 | 15.41 | 0.76 |
| MOOA11a | h | Peón especializado construcción | 0.049 | 15.41 | 0.76 |
| MOOA12a | h | Peón ordinario construcción | 0.023 | 14.82 | 0.34 |
| PEAA.2c | kg | Acero B 500 S elaborado | 40 | 0.7 | 28.00 |
| PBPL.6a | m3 | Lodo tixotrópico incluso elaboración. (material; 12/06/2017) | 0.5 | 4.31 | 2.16 |
| PBPC.3acca | m3 | H 25 fluida TM 12 IIa (material; 12/06/2017) | 0.59 | 54.282 | 32.03 |
| MMMK14a | h | Equipo pantalla c/cuchara bivalva (maquinaria; 12/06/2017) | 0.141 | 66.31 | 9.35 |
| % | % | Costes Directos Complementarios | 2 % | 73.40 | 1.47 |
|  |  | Total |  |  | 74.87 |

Claves: pantalla, granular, hormigon, muro, par, maquinaria, cuchara, cohesivo, descompuesto, aditivo, te, clase, calculo, hidrofugacion, exposicion, resistencia, excavar, encofrar, acero, terreno, lodo, tixotropico, excavacion, batache, suelo, doblado, construccion, junta, superficie, dimension, armadura, limpieza

| Medición | Uds. | Largo | Alto | Parcial |
|---|---|---|---|---|
|  | 1 | 34.250 | 12.500 | 428.125 |
|  | 1 | 58.600 | 12.500 | 732.500 |
|  | 1 | 9.300 | 12.500 | 116.250 |
|  | 1 | 45.000 | 12.500 | 562.500 |
|  | 1 | 22.000 | 12.500 | 275.000 |
| Total |  |  |  | 2114.375 |

**ECCP.2bb** m Murete-guía doble 25x80 cm (10/02/2017)
187.3 m × 53.98 (55.6 con costes indirectos) = 10413.88
Doble murete-guía de sección rectangular, de 25cm de espesor y 80cm de altura, para ejecución de muro pantalla o pantalla de pilotes, sin incluir excavación de zanja. Realizados a base de hormigón HA-25 armado con acero B 500 S, de 12mm de diámetro, con una cuantía de 5 kg, y estribos de 6mm de diámetro, elaborado y puesto en obra según EHE-08, incluso vibrado, curado, encofrado, desencofrado y posterior demolición una vez ejecutada la pantalla, así como retirada y carga de escombros sobre camión o contenedor, sin incluir transporte a vertedero, según NTE-CCP-1.

| Código | Ud | Descripción | Rendimiento | Precio | Importe |
|---|---|---|---|---|---|
| MOOA.8a | h | Oficial 1ª construcción | 0.2 | 17.74 | 3.55 |
| MOOA11a | h | Peón especializado construcción | 0.303 | 15.41 | 4.67 |
| MOOA12a | h | Peón ordinario construcción | 0.272 | 14.82 | 4.03 |
| PBPC.3abba | m3 | H 25 blanda TM 20 IIa (material) | 0.42 | 64.55 | 27.11 |
| PEAA.3ca | kg | Acero corru B 500 S ø6 (material; 10/02/2017) | 4.661 | 0.215 | 1.00 |
| PEAA.3cd | kg | Acero corru B 500 S ø12 (material; 17/11/1996) | 14.2 | 0.593 | 8.42 |
| % | % | Costes Directos Complementarios | 2 % | 48.78 | 0.98 |
| EEET.2aa | m2 | Encf met muro 1cr h<1.5 (03/11/2017) | 0.8 | 5.28 | 4.22 |
|  |  | Total |  |  | 53.98 |

Claves: moho, descompuesto, calculo, guia, demolicion, te, hormigon, doble, zanja, pantalla, base, excavacion, par, acero, seccion, muro, desencofrante, ejecucion, armadura, diametro, estribo, elaboracion, encofrar, curado, transporte, construccion, carga, escombro, camion, contenedor, vertedero, vibracion, pilote

| Medición | Uds. | Largo | Parcial |
|---|---|---|---|
|  | 1 | 45.000 | 45.000 |
|  | 1 | 22.000 | 22.000 |
|  | 1 | 34.000 | 34.000 |
|  | 1 | 58.600 | 58.600 |
|  | 1 | 9.300 | 9.300 |
|  | 1 | 18.400 | 18.400 |
| Total |  |  | 187.3 |

**ECCP.3a** u Despl equipo pantalla c/cuchara bivalva (19/12/2011)
1 u × 5500 (5665 con costes indirectos) = 5665.00
Transporte, montaje, desmontaje y retirada de equipo mecánico para la excavación de muros pantalla mediante cuchara bivalva, incluso desplazamiento de personal especializado.

| Código | Ud | Descripción | Rendimiento | Precio | Importe |
|---|---|---|---|---|---|
| MMMK.7a | u | Despl equipo pantalla c/cuchara bivalva (maquinaria; 17/01/1997) | 1 | 5500 | 5500.00 |
|  |  | Total |  |  | 5500 |

Claves: te, cuchara, equipo, pantalla, maquinaria, descompuesto, transporte, construccion, desmontable, mecanico, excavacion, muro, persona, especial, par, montaje, calculo

**ECCP.4a** u Desplazamiento equipo lodos tixotrópicos (15/07/2011)
1 u × 2250 (2317.5 con costes indirectos) = 2317.50
Transporte, montaje, desmontaje y retirada de equipo de lodos tixotrópicos, constituido por batidora, desarenador, bomba y dispositivos de almacenamiento, incluso desplazamiento de personal especializado.

| Código | Ud | Descripción | Rendimiento | Precio | Importe |
|---|---|---|---|---|---|
| MMMK22a | u | Desplazamiento equipo lodos tixotrópicos (maquinaria; 18/07/2011) | 1 | 2250 | 2250.00 |
|  |  | Total |  |  | 2250 |

Claves: tixotropico, equipo, desmontable, lodo, montaje, transporte, persona, construccion, bomba, almacenar, especial

**ECCP.5a** u Desplazamiento equipo tesado anclajes (16/09/2011)
1 u × 2089 (2151.67 con costes indirectos) = 2151.67
Transporte, montaje y desmontaje de equipo mecánico destinado al tesado de anclajes de pantallas de cimentación y sus elementos auxiliares, incluso personal especializado necesario.

| Código | Ud | Descripción | Rendimiento | Precio | Importe |
|---|---|---|---|---|---|
| MMMK23a | u | Desplazamiento equipo tesado anclajes (maquinaria; 18/07/2011) | 1 | 2089 | 2089.00 |
|  |  | Total |  |  | 2089 |

Claves: especial, anclaje, montaje, equipo, mecanico, auxiliar, construccion, cimiento, desmontable, transporte, persona, pantalla

**ECCP.6bcb** m Anclaje provisional 5ø0,6" (10/02/2017)
800 m × 80.36 (82.77 con costes indirectos) = 66216.00
Anclaje provisional de muro pantalla al terreno, mediante perforación sin entubación del muro pantalla y terreno, de 85 mm de diámetro, formado por 5.025 cables de acero Y 1860 S7, engrasados y envainados en tubo de PE, ejecutado mediante inyección única global (IU) con lechada de cemento CEM I 42,5R con una relación agua/cemento de 0.40, dosificada en peso, a una presión de 10-20 bares, para recibir la cabeza de anclaje y su posterior tesado. Incluso material auxiliar, centradores, separadores, tubos, etc.

| Código | Ud | Descripción | Rendimiento | Precio | Importe |
|---|---|---|---|---|---|
| MOOA.8a | h | Oficial 1ª construcción | 0.297 | 17.74 | 5.27 |
| MOOA12a | h | Peón ordinario construcción | 0.27 | 14.82 | 4.00 |
| MMMK13a | h | Equipo mecánico micropilotaje (maquinaria; 10/02/2017) | 0.452 | 95.482 | 43.16 |
| PEAA12a | m | Cordón armadura activa Y 1860 S7 (material; 10/02/2017) | 5.025 | 3.374 | 16.95 |
| PIFC.6cica | m | Tubo PE 100 ø110mm 10atm (material; 10/02/2017) | 1.05 | 5.562 | 5.84 |
| PBPL.1k | m3 | Lechada para inyecciones CEM I 42.5 R (10/02/2017) | 0.02 | 140.04 | 2.80 |
| % | % | Costes Directos Complementarios | 3 % | 78.02 | 2.34 |
|  |  | Total |  |  | 80.36 |

Claves: entubacion, auxiliar, acero, anclaje, armadura, cable, ejecucion, permanente, diametro, perforacion, construccion, calculo, moho, polietileno, te, muro, descompuesto, par, pantalla, terreno, lechada, material, cabeza, separador, inyeccion, cemento, presion, peso, tubo

| Medición | Uds. | Largo | Parcial |
|---|---|---|---|
|  | 80 | 10.000 | 800.000 |
| Total |  |  | 800 |

**ECCP.8bc** u Cabeza anclaje provisional 5ø0,6" (10/02/2017)
80 u × 98.35 (101.3 con costes indirectos) = 8104.00
Cabeza de anclaje provisional para 5 cables de acero de 0.6" de diámetro nominal,incluyendo eliminación de longitud de tirante sobrante, cabeza de anclaje, tesado con ensayo de aceptación, sellado, impermeabilización y cualquier operación necesaria para la puesta en servicio y desmontaje posterior..

| Código | Ud | Descripción | Rendimiento | Precio | Importe |
|---|---|---|---|---|---|
| MOOA.8a | h | Oficial 1ª construcción | 0.386 | 17.74 | 6.85 |
| MOOA12a | h | Peón ordinario construcción | 0.386 | 14.82 | 5.72 |
| MMMK24a | h | Equipo p/tesado cables anclajes (maquinaria; 10/02/2017) | 0.5 | 48.291 | 24.15 |
| PEAA19bc | u | Cabeza anclaje provisional 5ø0,6" (material; 10/02/2017) | 1 | 59.695 | 59.70 |
| % | % | Costes Directos Complementarios | 2 % | 96.42 | 1.93 |
|  |  | Total |  |  | 98.35 |

Claves: impermeable, permanente, armadura, construccion, acero, diametro, tirante, aceptar, servicio, calculo, cabeza, par, cable, anclaje, te, moho, descompuesto, ensayo

**ECCP16b** u Anclaje losa/forjado-pantalla ø20 mm (10/02/2017)
1873 u × 5.36 (5.52 con costes indirectos) = 10338.96
Anclaje de losa de cimentación o forjado de sótano a muro pantalla mediante barra corrugada de 20 mm de diámetro, de acero B 500 S, fijada con resina epoxi en taladro de 30 mm de diámetro y 250 mm de profundidad.

| Código | Ud | Descripción | Rendimiento | Precio | Importe |
|---|---|---|---|---|---|
| MOOO.1i | h | Especialista en anclajes (mano de obra; 28/04/2015) | 0.07 | 15.41 | 1.08 |
| MOOA11a | h | Peón especializado construcción | 0.063 | 15.41 | 0.97 |
| PEAA.3cg | kg | Acero corru B 500 S ø20 (material; 17/11/1996) | 2.47 | 0.588 | 1.45 |
| PBUA54c | l | Res epoxi ancl qu (material) | 0.02 | 70.522 | 1.41 |
| PBUW14a | u | Boquilla de inyección resinas (material; 08/04/1997) | 1 | 0.1 | 0.10 |
| MMMA20a | h | Taladradora mecánica (maquinaria; 04/05/1996) | 0.09 | 1.79 | 0.16 |
| MMML11a | h | Equipo chorro aire presión (maquinaria; 04/04/1997) | 0.013 | 3.86 | 0.05 |
| MMML.6a | h | Equipo de inyección resinas (maquinaria; 04/04/1997) | 0.02 | 1.25 | 0.03 |
| % | % | Costes Directos Complementarios | 2 % | 5.25 | 0.11 |
|  |  | Total |  |  | 5.36 |

Claves: te, cimiento, fijacion, epoxi, losa, acero, anclaje, aire, taladro, pantalla, diametro, calculo, descompuesto, construccion, resina, inyeccion, par, sotano, muro, forjado, corrugado, barra

| Medición | Uds. | Largo | Parcial |
|---|---|---|---|
| En mro pantalla 50 |  |  |  |
|  | 10 | 34.000 | 340.000 |
|  | 10 | 58.600 | 586.000 |
|  | 10 | 9.300 | 93.000 |
|  | 10 | 18.400 | 184.000 |
|  | 10 | 45.000 | 450.000 |
|  | 10 | 22.000 | 220.000 |
| Total |  |  | 1873 |

**ECCP16a** u Anclaje losa/forjado-pantalla ø16 mm (10/02/2017)
1873 u × 5.37 (5.53 con costes indirectos) = 10357.69
Anclaje de losa de cimentación o forjado de sótano a muro pantalla mediante barra corrugada de 16 mm de diámetro, de acero B 500 S, fijada con resina epoxi en taladro de 25 mm de diámetro y 250 mm de profundidad.

| Código | Ud | Descripción | Rendimiento | Precio | Importe |
|---|---|---|---|---|---|
| MOOO.1i | h | Especialista en anclajes | 0.088 | 15.41 | 1.36 |
| MOOA11a | h | Peón especializado construcción | 0.079 | 15.41 | 1.22 |
| PEAA.3cf | kg | Acero corru B 500 S ø16 (material; 17/11/1996) | 1.58 | 0.588 | 0.93 |
| PBUA54c | l | Res epoxi ancl qu | 0.02 | 70.522 | 1.41 |
| PBUW14a | u | Boquilla de inyección resinas | 1 | 0.1 | 0.10 |
| MMMA20a | h | Taladradora mecánica | 0.09 | 1.79 | 0.16 |
| MMML11a | h | Equipo chorro aire presión | 0.013 | 3.86 | 0.05 |
| MMML.6a | h | Equipo de inyección resinas | 0.02 | 1.25 | 0.03 |
| % | % | Costes Directos Complementarios | 2 % | 5.26 | 0.11 |
|  |  | Total |  |  | 5.37 |

Claves: te, cimiento, fijacion, epoxi, losa, acero, anclaje, aire, taladro, pantalla, diametro, calculo, descompuesto, construccion, resina, inyeccion, par, sotano, muro, forjado, corrugado, barra

| Medición | Uds. | Parcial |
|---|---|---|
| A losa de forjado | 1873 | 1873.000 |
| Total |  | 1873 |

**ECCP24a** m2 Fresado paramentos pantalla (10/02/2017)
252.45 m2 × 24.26 (24.99 con costes indirectos) = 6308.73
Fresado de paramento vertical de muro pantalla de hormigón armado para la regularización dela superficie mediante medios mecánicos.

| Código | Ud | Descripción | Rendimiento | Precio | Importe |
|---|---|---|---|---|---|
| MOOA11a | h | Peón especializado construcción | 0.156 | 15.41 | 2.40 |
| MMMC.4bc | h | Fresadora Hormigón W-1000L (maquinaria; 10/02/2017) | 0.15 | 132.896 | 19.93 |
| MMMR.1aa | h | Pala crgra de neum 38cv 0,6m3 (maquinaria; 10/02/2017) | 0.05 | 29.063 | 1.45 |
| % | % | Costes Directos Complementarios | 2 % | 23.78 | 0.48 |
|  |  | Total |  |  | 24.26 |

Claves: regulacion, vertical, pantalla, muro, hormigon, medio, mecanico, construccion, armadura, paramento, superficie

| Medición | Uds. | Largo | Alto | Parcial |
|---|---|---|---|---|
| Losa forjado | 1 | 187.000 | 0.350 | 65.450 |
| Losa cimentación | 1 | 187.000 | 1.000 | 187.000 |
| Total |  |  |  | 252.45 |

**REHR.8ax** m2 Pegado con epoxi (10/02/2017)
243.49 m2 × 18.35 (18.9 con costes indirectos) = 4601.96
Pegado estructural de hormigón con capa de resina epoxi, de dos componentes, de 1.5 mm de espesor, incluido la preparación de las superficies de hormigón de losas a muros

| Código | Ud | Descripción | Rendimiento | Precio | Importe |
|---|---|---|---|---|---|
| MOOO.1r | h | Especialista preparacion epoxy (mano de obra; 28/04/2015) | 0.096 | 15.41 | 1.48 |
| PBUA13b | kg | Adhesivo epoxi rápido p/hormigón (material; 10/02/2017) | 3.15 | 4.058 | 12.78 |
| % | % | Costes Directos Complementarios | 2 % | 14.26 | 0.29 |
| RAAA30bcb | m2 | Aptm fjdo vig smr 6.5m 10us (03/11/2017) | 1 | 3.8 | 3.80 |
|  |  | Total |  |  | 18.35 |

Claves: calculo, viga, te, par, acero, chapa, descompuesto, refuerzo, vigueta, capa, epoxi, puntal, componente, automatico, resina, fuego, presion, estructura, especial, superficie, previo, hormigon, proteccion, construccion, corrosion, humedad, coche, metal, frente, preparacion, apeo

| Medición | Uds. | Largo | Alto | Parcial |
|---|---|---|---|---|
| Losa de ci,emtación a muro pantalla | 1 | 187.300 | 1.000 | 187.300 |
| Losa de forjado a muro pantalla | 1 | 187.300 | 0.300 | 56.190 |
| Total |  |  |  | 243.49 |

## 3 Saneamiento
Importe: 12381.09

**E03ODC110** ml Tubo dren.PVC corr.simple SN2 D=150 mm
176.5 ml × 19.8 (20.39 con costes indirectos) = 3598.84
Suministro y colocación de tubería de drenaje enterrada de PVC corrugado doble circular ranurado de diámetro nominal 150 mm. y rigidez esférica SN4 kN/m2 (con manguito incorporado). Colocada sobre cama de hormigón en masa HM-20 KN/mm2 de 10 cm. de espesor, revestida con geotextil de 125 g/m2 y rellena con grava filtrante 25 cm. por encima del tubo con cierre de doble solapa del paquete filtrante (realizado con el propio geotextil). Con p.p. de medios auxiliares, sin incluir la excavación de la zanja ni el tapado posterior de la misma por encima de la grava. (Medida la longitud realmente ejecutada).

| Código | Ud | Descripción | Rendimiento | Precio | Importe |
|---|---|---|---|---|---|
| MOOA.8a | h | Oficial 1ª construcción | 0.13 | 17.74 | 2.31 |
| MOOA11a | h | Peón especializado construcción | 0.26 | 15.41 | 4.01 |
| P01HM010 | m3 | Hormigón HM-20/P/20/I central (material) | 0.07 | 58.98 | 4.13 |
| P01AG130 | m3 | Grava 40/80 mm. (material) | 0.23 | 14.28 | 3.28 |
| P02RVC090 | m. | Tub.drenaje PVC corr.doble SN4 D=150mm (material) | 1 | 3.86 | 3.86 |
| P06BG320 | m2 | Fieltro geotextil 125 g/m2 (material) | 2.43 | 0.67 | 1.63 |
| %CI | % | Costes indirectos | 1 % | 19.22 | 0.19 |
| %MA | % | Medios Auxiliares | 2 % | 19.41 | 0.39 |
|  |  | Total |  |  | 19.8 |

| Medición | Uds. | Largo | Parcial |
|---|---|---|---|
| Perimetral muro pant. |  |  |  |
| Fachada ppal. | 1 | 67.500 | 67.500 |
| Fachada lat. | 1 | 34.000 | 34.000 |
| Fachada post. | 1 | 44.000 | 44.000 |
| Zona curva | 1 | 22.000 | 22.000 |
| Conexión | 1 | 9.000 | 9.000 |
| Total |  |  | 176.5 |

**E10INX060** m2 Impermeabilización fosos ascensores
34 m2 × 15.02 (15.47 con costes indirectos) = 525.98
Impermeabilización de paramentos verticales en fosos de ascensores, mediante SIKA TOP 141 SP o similar, micromortero a base de cemento blanco con resinas sintéticas en emulsión de dos componentes, incluso limpieza del soporte de polvo, grasas, restos de lechadas superficiales, humedecido previo hasta la saturación, aplicación de dos manos del producto (consumo 1 Kg/m2) mediante brocha o rodillo de pelo semilargo, completamente terminado. (Medida la superficie realmente ejecutada).

| Código | Ud | Descripción | Rendimiento | Precio | Importe |
|---|---|---|---|---|---|
| MOOA.9a | h | Oficial 2ª construcción | 0.2 | 17.06 | 3.41 |
| MOOA11a | h | Peón especializado construcción | 0.25 | 15.41 | 3.85 |
| P06SR055 | kg | Mortero impermeb.2 componentes (material) | 3 | 2.44 | 7.32 |
| %CI | % | Costes indirectos | 1 % | 14.58 | 0.15 |
| %MA | % | Medios Auxiliares | 2 % | 14.73 | 0.29 |
|  |  | Total |  |  | 15.02 |

| Medición | Uds. | Largo | Ancho | Alto | Parcial |
|---|---|---|---|---|---|
|  | 2 | 3.000 | 3.000 |  | 18.000 |
|  | 8 | 2.000 |  | 1.000 | 16.000 |
| Total |  |  |  |  | 34 |

**08.01.01** m² Protc. e impermeabilización muro H.
591 m² × 13.56 (13.97 con costes indirectos) = 8256.27
Protección e impermeabilización de muro de hormigón por cara exterior, a base de:
-Regularizacion de cara exterior de muro
-Capa de tratamiento del paramento con riego imprimación de betún asfáltico, tendido a mano.
-Lámina impermeabilización de PVC de 1.20 mm termo-sellada.
-Dentrex de polietileno con fieltro de geotextil.
-Compactación de tierras con rana vibradora.

| Código | Ud | Descripción | Rendimiento | Precio | Importe |
|---|---|---|---|---|---|
| MOOA.8a | h | Oficial 1ª construcción | 0.2 | 17.74 | 3.55 |
| MOOA.9a | h | Oficial 2ª construcción | 0.2 | 17.06 | 3.41 |
| P06BI030 | kg | Imprim.asfáltica Impridan-100 (material) | 0.5 | 2.2 | 1.10 |
| P06BL090 | m2 | Lám.oxiasfto.Esterdan 40 plast. (material) | 1.1 | 4.01 | 4.41 |
| P06BG060 | m2 | Fieltro geotextil Danofelt PY-200 gr/m2 (material) | 1.1 | 0.63 | 0.69 |
| %CI | % | Costes indirectos | 1 % | 13.16 | 0.13 |
| %MA | % | Medios Auxiliares | 2 % | 13.29 | 0.27 |
|  |  | Total |  |  | 13.56 |

| Medición | Uds. | Largo | Alto | Parcial |
|---|---|---|---|---|
| Fachada principal | 1 | 58.000 | 3.000 | 174.000 |
| Fachada lateral-izquierda | 1 | 34.000 | 3.000 | 102.000 |
| Fachada posterior | 1 | 45.000 | 3.000 | 135.000 |
| Fachada curva | 1 | 20.000 | 3.000 | 60.000 |
| Fachada lateral dcha. | 1 | 22.000 | 3.000 | 66.000 |
| Conexión sótanos | 2 | 9.000 | 3.000 | 54.000 |
| Total |  |  |  | 591 |

## 4 Estructuras
Importe: 1007367.64

**EEHM.1eaabeebbx** m2 Muro HA-25/B/20/I e/40 cm (10/02/2017)
91 m2 × 80.1 (82.5 con costes indirectos) = 7507.50
Muro curvo de hormigón de 40 cm de espesor acabado visto, armado con una cuantía de acero B500S de 62.02 kg/m3 (equivalente a 26.05 kg/m2) dispuesto en barras verticales Ø12 c/15 cm y horizontales Ø12 c/15 cm en sus dos caras, hormigonado mediante cubilote con hormigón HA-25/B/20/I, incluido el encofrado metálico y tablero fenolíco tipo PERI-RUNDFLEX-PLUS o equivalente, el vertido, vibrado y curado del hormigón, y el desencofrado, según EHE-08. Formando 3 huecos de 2x2.10.

| Código | Ud | Descripción | Rendimiento | Precio | Importe |
|---|---|---|---|---|---|
| MOOA.8a | h | Oficial 1ª construcción | 0.008 | 17.74 | 0.14 |
| MOOA10a | h | Ayudante construcción | 0.016 | 15.41 | 0.25 |
| MOOA12a | h | Peón ordinario construcción | 0.016 | 14.82 | 0.24 |
| MOOB.7a | h | Oficial montador ferralla | 0.069 | 19.09 | 1.32 |
| MOOB12a | h | Peón ordinario ferralla | 0.068 | 14.91 | 1.01 |
| MMMH.1a | h | Bom H sob cmn 1065l | 0.06 | 112.9 | 6.77 |
| MMEM14bab | m2 | Amtz tabl hdrf fenólico e15 2 us (maquinaria; 04/02/1997) | 1 | 6.99 | 6.99 |
| MMMH.5c | h | Vibrador gasolina aguja ø30-50mm | 0.12 | 1.42 | 0.17 |
| PEAA.2c | kg | Acero B 500 S elaborado | 26.05 | 0.7 | 18.24 |
| PBPC.2bbba | m3 | H 25 blanda TM 20 I (material) | 0.42 | 62.75 | 26.36 |
| PBAA.1a | m3 | Agua | 0.07 | 1.05 | 0.07 |
| % | % | Costes Directos Complementarios | 3.5 % | 61.56 | 2.15 |
| EEET.4aba | m2 | Encf muro curvo <5m 2 caras (03/11/2017) | 1 | 16.39 | 16.39 |
|  |  | Total |  |  | 80.1 |

Claves: muro, equivalente, barra, cara, curado, desencofrante, industrial, simetrico, espera, moho, construccion, hueco, armadura, hormigon, ambiente, te, resistencia, vertedero, metal, horizontal, encofrar, vertical, descompuesto, acero, soporte, calculo, par, vibracion, solape, bomba, revestir

| Medición | Uds. | Largo | Alto | Parcial |
|---|---|---|---|---|
|  | 1 | 13.000 | 7.000 | 91.000 |
| Total |  |  |  | 91 |

**EEHM.2ffbaabba** m Soporte 50x50 cm alt>3.5 m (07/04/2011)
153.9 m × 85.9 (88.48 con costes indirectos) = 13617.07
Soporte cuadrado de 50 cm de lado, hormigonado mediante bomba con hormigón armado HA-25/B/20/I, con una cuantía de acero B500S de 100 kg/m3 (equivalente a 25 kg/m), de altura mayor a 3.5 m y encofrado metálico Tipo PERI-TRIO o equivalente con acabado visto, incluso vibrado, curado, encofrado y desencofrado, según EHE-08. Con tableros fenolicos y berengenos de 1.5cm en arista y encuentro con vigas.

| Código | Ud | Descripción | Rendimiento | Precio | Importe |
|---|---|---|---|---|---|
| MOOA.8a | h | Oficial 1ª construcción | 0.028 | 17.74 | 0.50 |
| MOOA10a | h | Ayudante construcción | 0.055 | 15.41 | 0.85 |
| MOOA12a | h | Peón ordinario construcción | 0.055 | 14.82 | 0.82 |
| MOOB.7a | h | Oficial montador ferralla | 0.2 | 19.09 | 3.82 |
| MOOB12a | h | Peón ordinario ferralla | 0.2 | 14.91 | 2.98 |
| MMMH.1a | h | Bom H sob cmn 1065l | 0.05 | 112.9 | 5.65 |
| MMMH.5c | h | Vibrador gasolina aguja ø30-50mm | 0.075 | 1.42 | 0.11 |
| PBPC.2bbba | m3 | H 25 blanda TM 20 I | 0.263 | 62.75 | 16.50 |
| PEAA.2c | kg | Acero B 500 S elaborado | 25 | 0.7 | 17.50 |
| % | % | Costes Directos Complementarios | 3.5 % | 48.73 | 1.71 |
| EEEM.3baa | m2 | Encf plr alt>3.5 visto 4us (10/02/2017) | 2 | 17.73 | 35.46 |
|  |  | Total |  |  | 85.9 |

Claves: carton, par, resistencia, ambiente, vertedero, bomba, metal, curado, calculo, descompuesto, acero, encofrar, armadura, construccion, seccion, moho, hormigon, equivalente, revestir, vibracion, cuadrado, desencofrante, soporte, te

| Medición | Uds. | Alto | Parcial |
|---|---|---|---|
| Pilares 1, 10 y 18 | 2 | 23.450 | 46.900 |
| Pilares 19, 26 y 28 | 3 | 24.600 | 73.800 |
| Pilar 18 y 27 | 2 | 16.600 | 33.200 |
| Total |  |  | 153.9 |

**EEHM.2fhbaaaba** m Soporte 50x60 cm alt>3.5 m (07/04/2011)
29 m × 98.28 (101.23 con costes indirectos) = 2935.67
Soporte rectangular de 50x60 cm de sección, hormigonado mediante bomba con hormigón armado HA-25/B/20/I, con una cuantía de acero B500S de 100 kg/m3 (equivalente a 30 kg/m), de altura mayor a 3.5 m y encofrado metálico Tipo PERI-TRIO o equivalente con acabado visto, incluso vibrado, curado, encofrado y desencofrado, según EHE-08. Con tableros fenolicos y berengenos de 1.5cm en arista y encuentro con vigas.

| Código | Ud | Descripción | Rendimiento | Precio | Importe |
|---|---|---|---|---|---|
| MOOA.8a | h | Oficial 1ª construcción | 0.105 | 17.74 | 1.86 |
| MOOA10a | h | Ayudante construcción | 0.21 | 15.41 | 3.24 |
| MOOA12a | h | Peón ordinario construcción | 0.21 | 14.82 | 3.11 |
| MOOB.7a | h | Oficial montador ferralla | 0.24 | 19.09 | 4.58 |
| MOOB12a | h | Peón ordinario ferralla | 0.24 | 14.91 | 3.58 |
| MMMH.5c | h | Vibrador gasolina aguja ø30-50mm | 0.09 | 1.42 | 0.13 |
| PBPC.2bbba | m3 | H 25 blanda TM 20 I | 0.315 | 62.75 | 19.77 |
| PEAA.2c | kg | Acero B 500 S elaborado | 30 | 0.7 | 21.00 |
| % | % | Costes Directos Complementarios | 3.5 % | 57.27 | 2.00 |
| EEEM.3baa | m2 | Encf plr alt>3.5 visto 4us | 2.2 | 17.73 | 39.01 |
|  |  | Total |  |  | 98.28 |

Claves: carton, par, resistencia, ambiente, vertedero, bomba, metal, curado, calculo, descompuesto, acero, encofrar, armadura, construccion, seccion, moho, hormigon, equivalente, revestir, vibracion, cuadrado, desencofrante, soporte, te

| Medición | Uds. | Alto | Parcial |
|---|---|---|---|
| PIlar 11 | 1 | 29.000 | 29.000 |
| Total |  |  | 29 |

**EEHM.2iibaaabax** m Soporte 80x50 cm alt>3.5 m (12/06/2017)
607.6 m × 114.08 (117.5 con costes indirectos) = 71393.00
Soporte rectagular de 80x50 cm de sección, hormigonado mediante cubilote con hormigón armado HA-25/B/20/I, con una cuantía de acero B500S de 100 kg/m3 (equivalente a 42.25 kg/m), de altura mayor a 3.5 m y encofrado metálico Tipo PERI-TRIO o equivalente con acabado visto, incluso vibrado, curado, encofrado y desencofrado, según EHE-08. Con tableros fenolicos y berengenos de 1.5cm en arista y encuentro con vigas.

| Código | Ud | Descripción | Rendimiento | Precio | Importe |
|---|---|---|---|---|---|
| MOOA.8a | h | Oficial 1ª construcción | 0.008 | 17.74 | 0.14 |
| MOOA10a | h | Ayudante construcción | 0.008 | 15.41 | 0.12 |
| MOOA12a | h | Peón ordinario construcción | 0.008 | 14.82 | 0.12 |
| MOOB.7a | h | Oficial montador ferralla | 0.008 | 19.09 | 0.15 |
| MOOB12a | h | Peón ordinario ferralla | 0.004 | 14.91 | 0.06 |
| MMMH.5c | h | Vibrador gasolina aguja ø30-50mm | 0.08 | 1.42 | 0.11 |
| PBPC.2bbba | m3 | H 25 blanda TM 20 I | 0.5 | 62.75 | 31.38 |
| PEAA.2c | kg | Acero B 500 S elaborado | 48 | 0.7 | 33.60 |
| % | % | Costes Directos Complementarios | 3.5 % | 65.68 | 2.30 |
| EEEM.3baa | m2 | Encf plr alt>3.5 visto 4us | 2.6 | 17.73 | 46.10 |
|  |  | Total |  |  | 114.08 |

Claves: carton, par, resistencia, ambiente, vertedero, bomba, metal, curado, calculo, descompuesto, acero, encofrar, armadura, construccion, seccion, moho, hormigon, equivalente, revestir, vibracion, cuadrado, desencofrante, soporte, te

| Medición | Uds. | Alto | Parcial |
|---|---|---|---|
| Pilares 16,20, 25, y 29 | 4 | 29.000 | 116.000 |
| Pilares 2, 3, 5, 6, 7, 8, 12,13,14, 15, 21,22, 23, 24, 30, 31, 32, 33 y 34 | 19 | 25.000 | 475.000 |
| Pilares 9, | 1 | 16.600 | 16.600 |
| Total |  |  | 607.6 |

**EEHF.9aceaabdxbxxx** m2 Fjdo hrz losa maciza 35 cm (12/06/2017)
1104.67 m2 × 87.48 (90.1 con costes indirectos) = 99530.77
Forjado bidireccional horizontal de losa maciza con vigas de canto, de 35 cm de canto, hormigonado mediante bomba con hormigón HA-25/B/20/I con una cuantía media de 52,18 kg/m2 de acero B500S en armadura base, refuerzos superiores e inferiores, crucetas, solapes, elementos de montaje, cercos y armadura de vigas y zunchos, incluido el encofrado metálico Tipo PERI-TRIO o equivalente; con tableros fenólicos y berengenos, el vertido, vibrado y curado del hormigón, y el desencofrado, con puntales estructurales para alturas hasta 6 m., según EHE-08.

| Código | Ud | Descripción | Rendimiento | Precio | Importe |
|---|---|---|---|---|---|
| MOOA.8a | h | Oficial 1ª construcción | 0.095 | 17.74 | 1.69 |
| MOOA10a | h | Ayudante construcción | 0.095 | 15.41 | 1.46 |
| MOOA12a | h | Peón ordinario construcción | 0.048 | 14.82 | 0.71 |
| MOOB.7a | h | Oficial montador ferralla | 0.202 | 19.09 | 3.86 |
| MOOB12a | h | Peón ordinario ferralla | 0.203 | 14.91 | 3.03 |
| MMMH.5c | h | Vibrador gasolina aguja ø30-50mm | 0.175 | 1.42 | 0.25 |
| PBPC.2bbba | m3 | H 25 blanda TM 20 I | 0.35 | 62.75 | 21.96 |
| PBAA.1a | m3 | Agua | 0.1 | 1.05 | 0.11 |
| PEAA.2c | kg | Acero B 500 S elaborado | 52.18 | 0.7 | 36.53 |
| % | % | Costes Directos Complementarios | 3.5 % | 69.60 | 2.44 |
| EEEM16ac | m2 | Encf mad pref p/fjdo bid (28/10/1996) | 0.87 | 10.9 | 9.48 |
| EEEM20a | m | Sopandado forjado (03/11/2017) | 1 | 2.66 | 2.66 |
| EEEM18c | m | Encf mad pref p/vig cant 20us (23/09/1996) | 0.18 | 18.32 | 3.30 |
|  |  | Total |  |  | 87.48 |

Claves: vibracion, acero, hormigon, inferior, te, angulo, montaje, cerco, armadura, maximo, solape, curado, resistencia, descompuesto, viga, medio, moho, cruceta, ambiente, encofrar, canto, construccion, losa, forjado, zuncho, inclinacion, par, refuerzo, desencofrante, bomba, luz, calculo, soporte, mat, vertedero, macizo, horizontal

| Medición | Uds. | Largo | Ancho | Parcial |
|---|---|---|---|---|
| Forjado 6 | 1 | 1091.980 |  | 1091.980 |
|  | 1 | 1.800 | 4.700 | 8.460 |
|  | 1 | 0.900 | 4.700 | 4.230 |
| Total |  |  |  | 1104.67 |

**EEHF.9aceaabdx** m2 Fjdo hrz losa maciza 35 cm (12/06/2017)
7087.69 m2 × 77.71 (80.04 con costes indirectos) = 567298.71
Forjado bidireccional horizontal de losa maciza con vigas de canto, de 35 cm de canto, hormigonado mediante bomba con hormigón HA-25/B/20/I con una cuantía media de 52,18 kg/m2 de acero B500S en armadura base, refuerzos superiores e inferiores, crucetas, solapes, elementos de montaje, cercos y armadura de vigas y zunchos, incluido el encofrado metálico Tipo PERI-TRIO o equivalente; con tableros fenólicos y berengenos, el vertido, vibrado y curado del hormigón, y el desencofrado, según EHE-08.

| Código | Ud | Descripción | Rendimiento | Precio | Importe |
|---|---|---|---|---|---|
| MOOA.8a | h | Oficial 1ª construcción | 0.034 | 17.74 | 0.60 |
| MOOA10a | h | Ayudante construcción | 0.034 | 15.41 | 0.52 |
| MOOA12a | h | Peón ordinario construcción | 0.017 | 14.82 | 0.25 |
| MOOB.7a | h | Oficial montador ferralla | 0.074 | 19.09 | 1.41 |
| MOOB12a | h | Peón ordinario ferralla | 0.074 | 14.91 | 1.10 |
| MMMH.5c | h | Vibrador gasolina aguja ø30-50mm | 0.175 | 1.42 | 0.25 |
| PBPC.2bbba | m3 | H 25 blanda TM 20 I | 0.35 | 62.75 | 21.96 |
| PBAA.1a | m3 | Agua | 0.1 | 1.05 | 0.11 |
| PEAA.2c | kg | Acero B 500 S elaborado | 52.18 | 0.7 | 36.53 |
| % | % | Costes Directos Complementarios | 3.5 % | 62.73 | 2.20 |
| EEEM16ac | m2 | Encf mad pref p/fjdo bid | 0.87 | 10.9 | 9.48 |
| EEEM18c | m | Encf mad pref p/vig cant 20us | 0.18 | 18.32 | 3.30 |
|  |  | Total |  |  | 77.71 |

Claves: vibracion, acero, hormigon, inferior, te, angulo, montaje, cerco, armadura, maximo, solape, curado, resistencia, descompuesto, viga, medio, moho, cruceta, ambiente, encofrar, canto, construccion, losa, forjado, zuncho, inclinacion, par, refuerzo, desencofrante, bomba, luz, calculo, soporte, mat, vertedero, macizo, horizontal

| Medición | Uds. | Largo | Ancho | Parcial |
|---|---|---|---|---|
| Forjado 1 | 1 | 1737.350 |  | 1737.350 |
|  | 1 | 7.500 | 7.000 | 52.500 |
| Forjado 2 | 1 | 421.910 |  | 421.910 |
|  | 1 | 10.000 |  | 10.000 |
| Forjado 3 | 1 | 1291.180 |  | 1291.180 |
| Forjado 4 | 1 | 1243.760 |  | 1243.760 |
| Forjado 5 | 1 | 146.020 |  | 146.020 |
| Forjado 7 | 1 | 995.130 |  | 995.130 |
|  | 1 | 1.800 | 4.700 | 8.460 |
|  | 1 | 0.900 | 4.700 | 4.230 |
| Forjado 8 | 1 | 1048.540 |  | 1048.540 |
| Forjado 9 | 1 | 128.610 |  | 128.610 |
| Total |  |  |  | 7087.69 |

**EEHF11caaab** m2 Losa escalera 20 cm c/peld (10/02/2017)
287.86 m2 × 87.04 (89.65 con costes indirectos) = 25806.65
Losa maciza inclinada hormigonada mediante cubilote con hormigón HA 25/B/20/IIa, de 30 cm de canto, con una cuantía media de 32 kg/m2 de acero B500S, con formación de peldañeado y acabado visto, incluido el encofrado metálico Tipo PERI-TRIO o equivalente; el vertido, vibrado y curado del hormigón, y el desencofrado, según EHE-08. Con tablero fenólicos antihumedad y arista con berengenos.

| Código | Ud | Descripción | Rendimiento | Precio | Importe |
|---|---|---|---|---|---|
| MOOA.8a | h | Oficial 1ª construcción | 0.136 | 17.74 | 2.41 |
| MOOA10a | h | Ayudante construcción | 0.136 | 15.41 | 2.10 |
| MOOA12a | h | Peón ordinario construcción | 0.136 | 14.82 | 2.02 |
| MOOB.7a | h | Oficial montador ferralla | 0.137 | 19.09 | 2.62 |
| MOOB12a | h | Peón ordinario ferralla | 0.32 | 14.91 | 4.77 |
| MMMH.5c | h | Vibrador gasolina aguja ø30-50mm | 0.255 | 1.42 | 0.36 |
| PBPC.3abba | m3 | H 25 blanda TM 20 IIa | 0.3 | 64.55 | 19.37 |
| PBAA.1a | m3 | Agua | 0.1 | 1.05 | 0.11 |
| PEAA.2c | kg | Acero B 500 S elaborado | 32 | 0.7 | 22.40 |
| % | % | Costes Directos Complementarios | 3.5 % | 56.16 | 1.97 |
| EEEM11baa | m2 | Encf mad losa incl vi 4u (04/09/1996) | 1.628 | 17.76 | 28.91 |
|  |  | Total |  |  | 87.04 |

Claves: acero, losa, te, macizo, inclinacion, medio, encofrar, vertedero, vibracion, canto, moho, construccion, curado, hormigon, peldaño, revestir, resistencia, ambiente, calculo, soporte, descompuesto, par, desencofrante, escalera

| Medición | Uds. | Largo | Ancho | Parcial |
|---|---|---|---|---|
| Escaleras: |  |  |  |  |
| En sótano | 2 | 6.500 | 1.200 | 15.600 |
|  | 2 | 6.200 | 1.200 | 14.880 |
| En semisótano | 2 | 6.500 | 1.200 | 15.600 |
|  | 2 | 6.200 | 1.200 | 14.880 |
|  | 1 | 8.600 | 1.500 | 12.900 |
|  | 2 | 5.500 | 2.000 | 22.000 |
|  | 1 | 1.800 | 2.000 | 3.600 |
| En planta baja | 2 | 5.500 | 2.000 | 22.000 |
|  | 1 | 1.800 | 2.000 | 3.600 |
|  | 2 | 5.000 | 1.700 | 17.000 |
|  | 1 | 9.000 | 2.000 | 18.000 |
| En planta 1ª | 2 | 5.500 | 2.000 | 22.000 |
|  | 1 | 1.800 | 2.000 | 3.600 |
|  | 2 | 5.000 | 1.700 | 17.000 |
| En planta 2ª | 2 | 5.500 | 2.000 | 22.000 |
|  | 1 | 1.800 | 2.000 | 3.600 |
|  | 2 | 5.000 | 1.700 | 17.000 |
| En planta 3ª | 2 | 5.500 | 2.000 | 22.000 |
|  | 1 | 1.800 | 2.000 | 3.600 |
|  | 2 | 5.000 | 1.700 | 17.000 |
| Total |  |  |  | 287.86 |

**EEEM.4acax** m2 Encf mad vig cant <60x80cm 4 us (23/10/1996)
1044.25 m2 × 28.13 (28.97 con costes indirectos) = 30251.92
Encofrado metálico Tipo PERI-TRIO o equivalente para vigas de canto peraltado vistas de sección variable con berenjenos, marcando collarines y capiteles, tablas y tablones de madera y fenólicos; puntales metálicos, considerando 4 usos, incluso desencofrado, limpieza y almacenamiento.

| Código | Ud | Descripción | Rendimiento | Precio | Importe |
|---|---|---|---|---|---|
| MOOA.8a | h | Oficial 1ª construcción | 0.85 | 17.74 | 15.08 |
| MOOA11a | h | Peón especializado construcción | 0.65 | 15.41 | 10.02 |
| PBAD.8a | l | Desencofrante líquido | 0.02 | 2.05 | 0.04 |
| PBUC.6a | kg | Puntas a p/const 17x70 caja 3kg (material; 16/02/1999) | 0.08 | 1.26 | 0.10 |
| PBUW.5a | kg | Alambre reco n.13ø2.0mm mazos5kg | 0.07 | 3.03 | 0.21 |
| MMEM.1ad | m3 | Amtz mad tabl 2.6x10-20cm 4 us (maquinaria; 23/09/1996) | 0.026 | 51.29 | 1.33 |
| MMEM.1cd | m3 | Amtz mad tabl 7.6x15-20cm 4 us (maquinaria; 23/09/1996) | 0.006 | 56.79 | 0.34 |
| MMEM.3c | m3 | Amtz mad riostra pin 4 us (maquinaria; 23/09/1996) | 0.003 | 64.04 | 0.19 |
| MMET.1ac | u | Amtz puntal met 3.00m 50 us (maquinaria; 23/09/1996) | 1 | 0.27 | 0.27 |
| % | % | Costes Directos Complementarios | 2 % | 27.58 | 0.55 |
|  |  | Total |  |  | 28.13 |

Claves: complementario, tabla, canto, viga, par, madero, encofrar, tablero, tablon, estructura, alambre, directo, colgar, almacenar, madera, construccion, moho, desencofrante, especial, seccion, automatico, coche, limpieza, puntal, punta, te, metal, descompuesto, calculo

**DDDQ32bx** m Junta dilatación 35 cm
145.51 m × 0.91 (0.94 con costes indirectos) = 136.78
Junta de dilatación en forjados, de 35cm de altura, con medios manuales, incluso retirada y carga de los escombros sobre camión o contenedor y sin incluir transporte a vertedero.

| Código | Ud | Descripción | Rendimiento | Precio | Importe |
|---|---|---|---|---|---|
| MOOA12a | h | Peón ordinario construcción | 0.06 | 14.82 | 0.89 |
| % | % | Costes Directos Complementarios | 2 % | 0.89 | 0.02 |
|  |  | Total |  |  | 0.91 |

Claves: construccion, junta, dilatacion, par, calculo, descompuesto, plano, cubierta, carga, te, manual, escombro, camion, contenedor, arranque, vertedero, transporte, medio

| Medición | Uds. | Largo | Parcial |
|---|---|---|---|
| Forjado 1 | 1 | 34.110 | 34.110 |
| Forjado 3 | 1 | 23.800 | 23.800 |
| Forjado 4 | 1 | 23.800 | 23.800 |
| Forjado 6 | 1 | 10.000 | 10.000 |
|  | 1 | 10.000 | 10.000 |
| Forjado 7 | 1 | 10.000 | 10.000 |
|  | 1 | 10.000 | 10.000 |
| Fojado 8 | 1 | 23.800 | 23.800 |
| Total |  |  | 145.51 |

**EICC59bgcx** u Pasador para transmisión de esfuerzos, Goujon CRET-CRET-122
173 u × 92.53 (95.31 con costes indirectos) = 16488.63
Pasador para transmisión de esfuerzos, que permite movimiento unidireccional, en las juntas de dilatación, entre elementos estructurales de hormigón armado HA-25 y canto 35 cm, sistema CRET "EDING APS" compuesto de pasador Goujon CRET-CRET-122 "EDING APS" o similar, de acero inoxidable, capaz de transmitir un cortante mayorado de 20 kN, considerando una abertura de junta de 2,5 cm colocados.

| Código | Ud | Descripción | Rendimiento | Precio | Importe |
|---|---|---|---|---|---|
| MOOB.7a | h | Oficial montador ferralla | 0.154 | 19.09 | 2.94 |
| MOOB12a | h | Peón ordinario ferralla | 0.154 | 14.91 | 2.30 |
| MOOA.8a | h | Oficial 1ª construcción | 0.12 | 17.74 | 2.13 |
| MOOA12a | h | Peón ordinario construcción | 0.06 | 14.82 | 0.89 |
| PICC51bgcx | u | Compn dil ax a c/brd 2½´´ (material) | 1 | 82.46 | 82.46 |
| % | % | Costes Directos Complementarios | 2 % | 90.72 | 1.81 |
|  |  | Total |  |  | 92.53 |

Claves: descompuesto, union, diametro, laton, guia, axial, soporte, dilatacion, par, material, expansion, rosca, calculo, brida, soldadura, carbono, interior, inoxidable, agua, presion, construccion, tuberia, vibracion, contraccion, carrera, correcto, caliente, fontaneria, te, comprobacion, acero, coche, automatico, maximo, temperatura, termico

| Medición | Uds. | Parcial |
|---|---|---|
| Forjado 1 | 43 | 43.000 |
| Forjado 3 | 28 | 28.000 |
| Forjado 4 | 28 | 28.000 |
| Forjado 6 | 23 | 23.000 |
| Forjado 7 | 23 | 23.000 |
| Forjado 8 | 28 | 28.000 |
| Total |  | 173 |

**EICC59bgcxbxx** u Goujon CRET-CRET-140 (10/02/2017)
48 u × 150.49 (155 con costes indirectos) = 7440.00
Pasador para transmisión de esfuerzos, que permite movimiento unidireccional, en las juntas de dilatación, entre elementos estructurales de hormigón armado HA-35 y canto 35 cm, sistema CRET "EDING APS" compuesto de pasador Goujon CRET-CRET-140 "EDING APS", de acero inoxidable, capaz de transmitir un cortante mayorado de 40 kN, considerando una abertura de junta de 2,5 cm. Colocados.

| Código | Ud | Descripción | Rendimiento | Precio | Importe |
|---|---|---|---|---|---|
| MOOB.7a | h | Oficial montador ferralla | 0.112 | 19.09 | 2.14 |
| MOOB12a | h | Peón ordinario ferralla | 0.112 | 14.91 | 1.67 |
| MOOA.8a | h | Oficial 1ª construcción | 0.087 | 17.74 | 1.54 |
| MOOA12a | h | Peón ordinario construcción | 0.043 | 14.82 | 0.64 |
| PICC52acx | m | Tb PE p/sue-tch rad ø16 40%acc (material; 10/02/2017) | 1 | 141.553 | 141.55 |
| % | % | Costes Directos Complementarios | 2 % | 147.54 | 2.95 |
|  |  | Total |  |  | 150.49 |

Claves: descompuesto, union, diametro, laton, guia, axial, soporte, dilatacion, par, material, expansion, rosca, calculo, brida, soldadura, carbono, interior, inoxidable, agua, presion, construccion, tuberia, vibracion, contraccion, carrera, correcto, caliente, fontaneria, te, comprobacion, acero, coche, automatico, maximo, temperatura, termico

| Medición | Uds. | Parcial |
|---|---|---|
| Forjado 1 | 8 | 8.000 |
| Forjado 3 | 8 | 8.000 |
| Forjado 4 | 8 | 8.000 |
| Forjado 6-7 y 8 | 24 | 24.000 |
| Total |  | 48 |

**ENIW.6a** m Sell jnt c/cord premoldeado 15 (08/02/1996)
145.51 m × 16.28 (16.77 con costes indirectos) = 2440.20
Sellado de junta de dilatación con cordón premoldeado de masilla elástica de 15mm de diámetro, previa preparación del soporte , según norma UNE-104233, incluso limpieza y preparación, imprimación y mermas.

| Código | Ud | Descripción | Rendimiento | Precio | Importe |
|---|---|---|---|---|---|
| MOOA.8a | h | Oficial 1ª construcción | 0.02 | 17.74 | 0.35 |
| MOOA11a | h | Peón especializado construcción | 0.02 | 15.41 | 0.31 |
| PUVB.2a | t | Emulsión catiónica C60B3, con un 60% de betún puro, menos o igual de 2% de fluidificante y un índice de rotura <50-100 (material) | 0.03 | 448.8 | 13.46 |
| PNIB.8a | m | Cordón premoldeado 15mm BH-II (material) | 1.05 | 1.756 | 1.84 |
| % | % | Costes Directos Complementarios | 2 % | 15.96 | 0.32 |
|  |  | Total |  |  | 16.28 |

Claves: junta, par, diametro, calculo, moho, te, dilatacion, horizontal, descompuesto, sellador, aislamiento, cordon, masilla, terminacion, betun, previo, molde, automatico, aplicacion, preparacion, soporte, imprimacion, norma, limpieza, construccion, coche, frio, merma, asfalto

| Medición | Uds. | Largo | Parcial |
|---|---|---|---|
| Forjado 1 | 1 | 34.110 | 34.110 |
| Forjado 3 | 1 | 23.800 | 23.800 |
| Forjado 4 | 1 | 23.800 | 23.800 |
| Forjado 6 | 1 | 10.000 | 10.000 |
|  | 1 | 10.000 | 10.000 |
| Forjado 7 | 1 | 10.000 | 10.000 |
|  | 1 | 10.000 | 10.000 |
| Fojado 8 | 1 | 23.800 | 23.800 |
| Total |  |  | 145.51 |

**DDDE.5cx** m2 Apertura hueco fj muro man c/martillo (08/01/2015)
12.5 m2 × 8.23 (8.48 con costes indirectos) = 106.00
Apertura de hueco en muro de hormigón armado de hasta 40cm de espesor mediante martillo neumático y equipo de oxicorte, incluida la retirada de escombros a contenedor o acopio intermedio y sin incluir la carga y el transporte a vertedero.

| Código | Ud | Descripción | Rendimiento | Precio | Importe |
|---|---|---|---|---|---|
| MOOA12a | h | Peón ordinario construcción | 0.396 | 14.82 | 5.87 |
| MMMA.4ba | h | Compr diésel 4m3 | 0.33 | 3.049 | 1.01 |
| MMMD.1aa | h | Martll picador 80mm | 0.33 | 3.276 | 1.08 |
| MMMD14a | h | Equipo de oxicorte | 0.012 | 9 | 0.11 |
| % | % | Costes Directos Complementarios | 2 % | 8.07 | 0.16 |
|  |  | Total |  |  | 8.23 |

Claves: compresor, martillo, forjado, unidireccional, reticula, losa, cimiento, hueco, calculo, macizo, neumatico, par, hormigon, armadura, transporte, escombro, te, acopiar, canto, equipo, construccion, carga, vertedero, picar, descompuesto, contenedor

| Medición | Uds. | Largo | Alto | Parcial |
|---|---|---|---|---|
| Apertura de muro existente para paso de garaje | 1 | 5.000 | 2.500 | 12.500 |
| Total |  |  |  | 12.5 |

**DDDE.7a** m Corte elemento HA con hilo de diamante
12.5 m × 109.81 (113.1 con costes indirectos) = 1413.75

| Medición | Uds. | Largo | Alto | Parcial |
|---|---|---|---|---|
| Apertura de muro existente para paso de garaje | 1 | 5.000 | 2.500 | 12.500 |
| Total |  |  |  | 12.5 |

**DDDE.5c** u Apertura hueco fj losa man c/martillo (08/01/2015)
80 u × 30.75 (31.67 con costes indirectos) = 2533.60
Apertura de hueco en losa maciza de hormigón armado de hasta 40cm de canto mediante martillo neumático y equipo de oxicorte, incluida la retirada de escombros a contenedor o acopio intermedio y sin incluir la carga y el transporte a vertedero.

| Código | Ud | Descripción | Rendimiento | Precio | Importe |
|---|---|---|---|---|---|
| MOOA12a | h | Peón ordinario construcción | 1 | 14.82 | 14.82 |
| MMMA.4ba | h | Compr diésel 4m3 | 1 | 3.049 | 3.05 |
| MMMD.1aa | h | Martll picador 80mm | 1 | 3.276 | 3.28 |
| MMMD14a | h | Equipo de oxicorte | 1 | 9 | 9.00 |
| % | % | Costes Directos Complementarios | 2 % | 30.15 | 0.60 |
|  |  | Total |  |  | 30.75 |

Claves: compresor, martillo, forjado, unidireccional, reticula, losa, cimiento, hueco, calculo, macizo, neumatico, par, hormigon, armadura, transporte, escombro, te, acopiar, canto, equipo, construccion, carga, vertedero, picar, descompuesto, contenedor

**DDDE.5cbxxx** u Apertura hueco fj losa man c/corona (08/01/2015)
94 u × 24.3 (25.03 con costes indirectos) = 2352.82
Apertura de hueco en losa maciza de hormigón armado de hasta 35cm de canto mediante corona rotatoria de 15 cm. de diametro, incluida la retirada de escombros a contenedor o acopio intermedio y sin incluir la carga y el transporte a vertedero.

| Código | Ud | Descripción | Rendimiento | Precio | Importe |
|---|---|---|---|---|---|
| MOOA12a | h | Peón ordinario construcción | 1 | 14.82 | 14.82 |
| MMMA.4ba | h | Compr diésel 4m3 | 1 | 3.049 | 3.05 |
| MMMD.6a | m | Perf rotación en seco | 0.3 | 19.82 | 5.95 |
| % | % | Costes Directos Complementarios | 2 % | 23.82 | 0.48 |
|  |  | Total |  |  | 24.3 |

Claves: compresor, martillo, forjado, unidireccional, reticula, losa, cimiento, hueco, calculo, macizo, neumatico, par, hormigon, armadura, transporte, escombro, te, acopiar, canto, equipo, construccion, carga, vertedero, picar, descompuesto, contenedor

**DDDE.5cbx** u Pasamuro de diametro 20 (10/02/2017)
120 u × 9.67 (9.96 con costes indirectos) = 1195.20
Pasamuro para instalaciones de saneamiento de 12 cm de diametro en losa maciza de hormigón armado de hasta 50 cm de canto con tubo de pvc, previo al hormigonado con fijación incluida.

| Código | Ud | Descripción | Rendimiento | Precio | Importe |
|---|---|---|---|---|---|
| MOOA12a | h | Peón ordinario construcción | 0.64 | 14.82 | 9.48 |
| % | % | Costes Directos Complementarios | 2 % | 9.48 | 0.19 |
|  |  | Total |  |  | 9.67 |

Claves: compresor, martillo, forjado, unidireccional, reticula, losa, cimiento, hueco, calculo, macizo, neumatico, par, hormigon, armadura, transporte, escombro, te, acopiar, canto, equipo, construccion, carga, vertedero, picar, descompuesto, contenedor

**DDDE.5cbxbxx** u Pasamuro de diametro 8 (10/02/2017)
70 u × 8.74 (9 con costes indirectos) = 630.00
Pasamuro para instalaciones de saneamiento de 8 cm de diametro en losa maciza de hormigón armado de hasta 50 cm de canto tubo de pvc, previo al hormigonado con fijación incluida.

| Código | Ud | Descripción | Rendimiento | Precio | Importe |
|---|---|---|---|---|---|
| MOOA12a | h | Peón ordinario construcción | 0.578 | 14.82 | 8.57 |
| % | % | Costes Directos Complementarios | 2 % | 8.57 | 0.17 |
|  |  | Total |  |  | 8.74 |

Claves: compresor, martillo, forjado, unidireccional, reticula, losa, cimiento, hueco, calculo, macizo, neumatico, par, hormigon, armadura, transporte, escombro, te, acopiar, canto, equipo, construccion, carga, vertedero, picar, descompuesto, contenedor

**DDDE.5cbxbxxbxx** u Pasamuro de diametro 15 (10/02/2017)
60 u × 11.64 (11.99 con costes indirectos) = 719.40
Pasamuro para instalaciones de saneamiento de 15 cm de diametro en losa maciza de hormigón armado de hasta 50 cm de canto con tubo de pvc, previo al hormigonado con fijación incluida.

| Código | Ud | Descripción | Rendimiento | Precio | Importe |
|---|---|---|---|---|---|
| MOOA12a | h | Peón ordinario construcción | 0.77 | 14.82 | 11.41 |
| % | % | Costes Directos Complementarios | 2 % | 11.41 | 0.23 |
|  |  | Total |  |  | 11.64 |

Claves: compresor, martillo, forjado, unidireccional, reticula, losa, cimiento, hueco, calculo, macizo, neumatico, par, hormigon, armadura, transporte, escombro, te, acopiar, canto, equipo, construccion, carga, vertedero, picar, descompuesto, contenedor

**EEAV.1fbca** kg Viga UPN S275J2 sold (09/04/2013)
10141.416 kg × 1.88 (1.94 con costes indirectos) = 19674.35
Suministro y montaje de viga formada por perfil UPN 350 obtenido mediante laminación en caliente, de acero S275J2, trabajado en taller, con capa de imprimación antioxidante, colocado en obra con soldadura. Incluso parte proporcional de soldaduras, cortes, piezas especiales y despuntes. Según SE-A del CTE e Instrucción EAE.

| Código | Ud | Descripción | Rendimiento | Precio | Importe |
|---|---|---|---|---|---|
| MOOM.8a | h | Oficial 1ª metal | 0.03 | 16.58 | 0.50 |
| MOOM11a | h | Especialista metal | 0.03 | 14.1 | 0.42 |
| PEAP61fbca | kg | Perfil UPN acero S275J2 (material; 02/04/2013) | 1.05 | 0.83 | 0.87 |
| PEAW.7a | u | Repercusion soldadura kg/est (material; 08/04/1997) | 1.05 | 0.05 | 0.05 |
| % | % | Costes Directos Complementarios | 2 % | 1.84 | 0.04 |
|  |  | Total |  |  | 1.88 |

Claves: ipe, minio, desperfecto, plomo, viga, ipn, simple, superficie, seco, imprimacion, aplicacion, preparacion, reparacion, fabricacion, construccion, seccion, transporte, estructura, corte, especial, union, perfil, produccion, mano, pintura, correa, cuadrado, pieza, par, oxidacion, calculo, taller, he, hexagonal, zuncho, capa, pelicula, redondo, suministro, soporte, descompuesto, metal, soldadura, caliente, te, acero, graduacion, upn, colocacion, tornillo, lamina, montaje, trabajo

| Medición | Uds. | Largo | Ancho | Parcial |
|---|---|---|---|---|
| Zancas de Escalera | 2 | 1.820 | 60.990 | 222.004 |
|  | 2 | 3.760 | 60.990 | 458.645 |
|  | 4 | 1.630 | 60.990 | 397.655 |
|  | 2 | 4.250 | 60.990 | 518.415 |
|  | 2 | 4.140 | 60.990 | 504.997 |
|  | 4 | 2.470 | 60.990 | 602.581 |
|  | 2 | 4.160 | 60.990 | 507.437 |
|  | 2 | 0.680 | 60.990 | 82.946 |
|  | 4 | 1.850 | 60.990 | 451.326 |
|  | 2 | 1.380 | 60.990 | 168.332 |
|  | 2 | 0.680 | 60.990 | 82.946 |
|  | 2 | 4.160 | 60.990 | 507.437 |
|  | 4 | 2.470 | 60.990 | 602.581 |
|  | 2 | 4.140 | 60.990 | 504.997 |
|  | 4 | 1.270 | 60.990 | 309.829 |
|  | 2 | 4.150 | 60.990 | 506.217 |
|  | 4 | 2.470 | 60.990 | 602.581 |
|  | 12 | 4.250 | 60.990 | 3110.490 |
| Total |  |  |  | 10141.416 |

**EEAV.1kbca** kg Viga T S275J2 sold (09/04/2013)
1239.771 kg × 1.98 (2.04 con costes indirectos) = 2529.13
Suministro y montaje de viga formada por perfil T obtenido mediante laminación en caliente, de acero S275J2, trabajado en taller, con capa de imprimación antioxidante, colocado en obra con soldadura. Incluso parte proporcional de soldaduras, cortes, piezas especiales y despuntes. Según SE-A del CTE e Instrucción EAE.

| Código | Ud | Descripción | Rendimiento | Precio | Importe |
|---|---|---|---|---|---|
| MOOM.8a | h | Oficial 1ª metal | 0.03 | 16.58 | 0.50 |
| MOOM11a | h | Especialista metal | 0.03 | 14.1 | 0.42 |
| PEAP61kbca | kg | Perfil T acero S275J2 (material; 02/04/2013) | 1.05 | 0.925 | 0.97 |
| PEAW.7a | u | Repercusion soldadura kg/est | 1.05 | 0.05 | 0.05 |
| % | % | Costes Directos Complementarios | 2 % | 1.94 | 0.04 |
|  |  | Total |  |  | 1.98 |

Claves: ipe, minio, desperfecto, plomo, viga, ipn, simple, superficie, seco, imprimacion, aplicacion, preparacion, reparacion, fabricacion, construccion, seccion, transporte, estructura, corte, especial, union, perfil, produccion, mano, pintura, correa, cuadrado, pieza, par, oxidacion, calculo, taller, he, hexagonal, zuncho, capa, pelicula, redondo, suministro, soporte, descompuesto, metal, soldadura, caliente, te, acero, graduacion, upn, colocacion, tornillo, lamina, montaje, trabajo

| Medición | Uds. | Largo | Ancho | Parcial |
|---|---|---|---|---|
| Rellanos | 54 | 1.500 | 11.130 | 901.530 |
|  | 6 | 1.360 | 11.130 | 90.821 |
|  | 9 | 2.470 | 11.130 | 247.420 |
| Total |  |  |  | 1239.771 |

**EEAS.4fcbccc** u Placa anclaje 50x50x2.0 cm S275J2 (09/04/2013)
20 u × 103.32 (106.42 con costes indirectos) = 2128.40
Suministro y montaje de placa de anclaje de acero S275J2, de dimensiones 50x50x2.0 cm, con 8 barras de acero B500S de 20 mm de diámetro y 50 cm de longitud, soldadas o atornilladas, incluso taladro central, nivelación, relleno con mortero autonivelante expansivo, parte proporcional de soldaduras, cortes, piezas especiales y despuntes. Según SE-A del CTE e Instrucción EAE.

| Código | Ud | Descripción | Rendimiento | Precio | Importe |
|---|---|---|---|---|---|
| MOOM.8a | h | Oficial 1ª metal | 1.032 | 16.58 | 17.11 |
| MOOM11a | h | Especialista metal | 1.032 | 14.1 | 14.55 |
| PEAC16bc | kg | Acero S275J2 en chapa (material; 26/04/2013) | 41.213 | 1.452 | 59.84 |
| PEAA.3cg | kg | Acero corru B 500 S ø20 | 10.374 | 0.588 | 6.10 |
| PBPM18db | m3 | Mcto M-5 exp alta r mec | 0.013 | 125.27 | 1.63 |
| PEAW.7a | u | Repercusion soldadura kg/est | 41.213 | 0.05 | 2.06 |
| % | % | Costes Directos Complementarios | 2 % | 101.29 | 2.03 |
|  |  | Total |  |  | 103.32 |

Claves: metal, graduacion, perno, lamina, calculo, soporte, diametro, caliente, pieza, par, montaje, placa, suministro, relleno, barra, soldadura, tornillo, taladro, acero, nivel, descompuesto, construccion, corte, especial, expandido, te, mortero, dimension, anclaje, central

| Medición | Uds. | Parcial |
|---|---|---|
| Basa | 2 | 2.000 |
| Anclaje a forjados | 12 | 12.000 |
|  | 6 | 6.000 |
| Total |  | 20 |

**x** u Placa anclaje 60x60x2.0 cm S275J2 (09/04/2013)
4 u × 143.07 (147.36 con costes indirectos) = 589.44
Suministro y montaje de placa de anclaje de acero S275J2, de dimensiones 70x60x2.0 cm, con 16 barras de acero B500S de 20 mm de diámetro y 50 cm de longitud, soldadas o atornilladas, incluso taladro central, nivelación, relleno con mortero autonivelante expansivo, parte proporcional de soldaduras, cortes, piezas especiales y despuntes. Según SE-A del CTE e Instrucción EAE.

| Código | Ud | Descripción | Rendimiento | Precio | Importe |
|---|---|---|---|---|---|
| MOOM.8a | h | Oficial 1ª metal | 1.394 | 16.58 | 23.11 |
| MOOM11a | h | Especialista metal | 1.394 | 14.1 | 19.66 |
| PEAC16bc | kg | Acero S275J2 en chapa | 59.346 | 1.452 | 86.17 |
| PEAA.3cg | kg | Acero corru B 500 S ø20 | 10.374 | 0.588 | 6.10 |
| PBPM18db | m3 | Mcto M-5 exp alta r mec | 0.018 | 125.27 | 2.25 |
| PEAW.7a | u | Repercusion soldadura kg/est | 59.346 | 0.05 | 2.97 |
| % | % | Costes Directos Complementarios | 2 % | 140.26 | 2.81 |
|  |  | Total |  |  | 143.07 |

Claves: metal, graduacion, perno, lamina, calculo, soporte, diametro, caliente, pieza, par, montaje, placa, suministro, relleno, barra, soldadura, tornillo, taladro, acero, nivel, descompuesto, construccion, corte, especial, expandido, te, mortero, dimension, anclaje, central

**EEAF.2caaaax** m2 Fjdo chapa 1.20 mm galv secc 10 cm (03/11/2017)
167.46 m2 × 76.16 (78.44 con costes indirectos) = 13135.56
Forjado de chapa lagrimada galvanizada de 3 mm de espesor, plegada y atornillada, formando peldaños, apoyos extremos de la chapa de 50mm,, incluso lavado y desengrase de la chapa montada.

| Código | Ud | Descripción | Rendimiento | Precio | Importe |
|---|---|---|---|---|---|
| MOOM.8a | h | Oficial 1ª metal | 0.833 | 16.58 | 13.81 |
| MOOA.8a | h | Oficial 1ª construcción | 0.283 | 17.74 | 5.02 |
| MOOA12a | h | Peón ordinario construcción | 0.283 | 14.82 | 4.19 |
| PEAC.7jx | m2 | Chapa acero galv e/3.0mm lagrimada (material; 03/11/2017) | 1.05 | 34.763 | 36.50 |
| PEAW.9a | u | Conector p/fjdo mixto 50mm (material; 03/11/2017) | 10 | 1.228 | 12.28 |
| % | % | Costes Directos Complementarios | 2 % | 71.80 | 1.44 |
| EEEM.8aac | m2 | Aptm fjdo vig autrs 4.5m 15us (03/11/2017) | 1 | 2.92 | 2.92 |
|  |  | Total |  |  | 76.16 |

Claves: par, galvanizar, laca, resistencia, canto, consistencia, hormigon, forjado, te, chapa, cloruro, descompuesto, curado, montaje, puntal, lavadero, plastico, apoyo, maximo, acero, diametro, mallazo, vibracion, medio, limite, ambiente, moho, construccion, soporte, calculo, conexion

| Medición | Uds. | Largo | Ancho | Parcial |
|---|---|---|---|---|
| Escaleras |  |  |  |  |
|  | 2 | 3.760 | 1.500 | 11.280 |
|  | 4 | 1.630 | 1.500 | 9.780 |
|  | 2 | 4.250 | 1.500 | 12.750 |
|  | 2 | 4.140 | 1.500 | 12.420 |
|  | 4 | 2.470 | 1.500 | 14.820 |
|  | 2 | 4.160 | 1.500 | 12.480 |
|  | 2 | 0.680 | 1.500 | 2.040 |
|  | 4 | 1.850 | 1.500 | 11.100 |
|  | 2 | 1.380 | 1.500 | 4.140 |
|  | 2 | 0.680 | 1.500 | 2.040 |
|  | 2 | 4.160 | 1.500 | 12.480 |
|  | 4 | 2.470 | 1.500 | 14.820 |
|  | 2 | 4.140 | 1.500 | 12.420 |
|  | 4 | 1.270 | 1.500 | 7.620 |
|  | 2 | 4.150 | 1.500 | 12.450 |
|  | 4 | 2.470 | 1.500 | 14.820 |
| Total |  |  |  | 167.46 |

**AMMR.7cb** m3 Relleno extendido zahorra band (10/02/2017)
343.71 m3 × 23.33 (24.03 con costes indirectos) = 8259.35
Relleno y extendido de zahorras con medios mecánicos en capas de 25cm de espesor máximo, incluido el riego y compactación con grado de 95% del Proctor modificado.

| Código | Ud | Descripción | Rendimiento | Precio | Importe |
|---|---|---|---|---|---|
| MOOA12a | h | Peón ordinario construcción | 0.015 | 14.82 | 0.22 |
| PBRT.1cc | t | Zahorra montera artificial 20km (material; 10/02/2017) | 2.12 | 8.018 | 17.00 |
| PBAA.1a | m3 | Agua | 1.2 | 1.05 | 1.26 |
| MMMC.6c | h | Motoniveladora 140 CV | 0.02 | 63.49 | 1.27 |
| MMMC.1b | h | Rodll autpro 10 T | 0.02 | 49.415 | 0.99 |
| MMMR.1de | h | Pala crgra de neum 179cv 3,2m3 | 0.02 | 55.76 | 1.12 |
| MMMT.4b | h | Camión cuba 10000l (maquinaria; 10/02/2017) | 0.02 | 39.468 | 0.79 |
| % | % | Costes Directos Complementarios | 3 % | 22.65 | 0.68 |
|  |  | Total |  |  | 23.33 |

Claves: macadam, modificado, graduacion, compacto, calculo, prestamo, bandeja, grava, coche, bolo, medio, areno, te, automatico, manual, zahorra, soporte, par, maximo, riego, capa, mecanico, construccion, descompuesto, tierra, acondicionamien, arena, movimiento, proctor, relleno

| Medición | Uds. | Largo | Ancho | Alto | Parcial |
|---|---|---|---|---|---|
| Acceso principal | 1 | 34.200 | 6.700 | 1.500 | 343.710 |
| Total |  |  |  |  | 343.71 |

**EEHM.1babbaaaa** m2 Muro HA-25/B/20/IIa e/25 cm (10/02/2017)
491.92 m2 × 43.79 (45.1 con costes indirectos) = 22185.59
Muro de hormigón de 25 cm de espesor acabado para revestir, armado con una cuantía de acero B500S de 103.42 kg/m3 (equivalente a 27.15 kg/m2) dispuesto en barras verticales Ø10 c/10 cm y horizontales Ø10 c/10 cm en sus dos caras, hormigonado mediante cubilote con hormigón HA-25/B/20/IIa, sin incluir el encofrado, incluso el vertido, vibrado y curado del hormigón, según EHE-08.

| Código | Ud | Descripción | Rendimiento | Precio | Importe |
|---|---|---|---|---|---|
| MOOA.8a | h | Oficial 1ª construcción | 0.008 | 17.74 | 0.14 |
| MOOA10a | h | Ayudante construcción | 0.008 | 15.41 | 0.12 |
| MOOA12a | h | Peón ordinario construcción | 0.015 | 14.82 | 0.22 |
| MOOB.7a | h | Oficial montador ferralla | 0.101 | 19.09 | 1.93 |
| MOOB12a | h | Peón ordinario ferralla | 0.101 | 14.91 | 1.51 |
| MMMH.1a | h | Bom H sob cmn 1065l | 0.02 | 112.9 | 2.26 |
| MMMH.5c | h | Vibrador gasolina aguja ø30-50mm | 0.05 | 1.42 | 0.07 |
| PEAA.2c | kg | Acero B 500 S elaborado | 27.15 | 0.7 | 19.01 |
| PBPC.3abba | m3 | H 25 blanda TM 20 IIa | 0.263 | 64.55 | 16.98 |
| PBAA.1a | m3 | Agua | 0.07 | 1.05 | 0.07 |
| % | % | Costes Directos Complementarios | 3.5 % | 42.31 | 1.48 |
|  |  | Total |  |  | 43.79 |

Claves: muro, equivalente, barra, cara, curado, desencofrante, industrial, simetrico, espera, moho, construccion, hueco, armadura, hormigon, ambiente, te, resistencia, vertedero, metal, horizontal, encofrar, vertical, descompuesto, acero, soporte, calculo, par, vibracion, solape, bomba, revestir

| Medición | Uds. | Largo | Alto | Parcial |
|---|---|---|---|---|
| Plataforma acceso | 2 | 34.500 | 3.000 | 207.000 |
|  | 2 | 34.500 | 2.300 | 158.700 |
|  | 1 | 6.500 | 1.000 | 6.500 |
|  | 1 | 6.500 | 2.000 | 13.000 |
|  | 1 | 6.500 | 2.000 | 13.000 |
|  | 1 | 4.800 | 2.400 | 11.520 |
|  | 1 | 1.500 | 1.500 | 2.250 |
|  | 1 | 6.500 | 2.500 | 16.250 |
|  | 1 | 4.600 | 2.000 | 9.200 |
|  | 1 | 6.500 | 1.000 | 6.500 |
|  | 1 | 5.500 | 2.000 | 11.000 |
|  | 1 | 18.500 | 2.000 | 37.000 |
| Total |  |  |  | 491.92 |

**EEEM.2abx** m2 Suplemento Encofrado visto muro alt <1.5 2 caras (10/02/2017)
220.5 m2 × 27.76 (28.59 con costes indirectos) = 6304.10
Suplemento de encofrado de madera a 2 caras visto Tipo PERI-TRIO o equivalente, para muro mediante tableros fenolicos considerando 8 usos, incluso desencofrado, limpieza y almacenamiento.

| Código | Ud | Descripción | Rendimiento | Precio | Importe |
|---|---|---|---|---|---|
| MOOA.8a | h | Oficial 1ª construcción | 0.584 | 17.74 | 10.36 |
| MOOA11a | h | Peón especializado construcción | 0.67 | 15.41 | 10.32 |
| PBAD.8a | l | Desencofrante líquido | 0.015 | 2.05 | 0.03 |
| PBUC.6a | kg | Puntas a p/const 17x70 caja 3kg | 0.3 | 1.26 | 0.38 |
| PBUW.5a | kg | Alambre reco n.13ø2.0mm mazos5kg | 0.6 | 3.03 | 1.82 |
| MMEM.1ah | m3 | Amtz mad tabl 2.6x10-20cm 8 us (maquinaria; 23/09/1996) | 0.06 | 25.65 | 1.54 |
| MMEM.4f | m3 | Amtz mad encf tabl 8 us (maquinaria; 23/09/1996) | 0.08 | 34.6 | 2.77 |
| % | % | Costes Directos Complementarios | 2 % | 27.22 | 0.54 |
|  |  | Total |  |  | 27.76 |

Claves: almacenar, cara, encofrar, muro, par, tabla, calculo, descompuesto, moho, madera, madero, te, directo, desencofrante, complementario, alambre, construccion, especial, estructura, coche, tablon, limpieza, punta, automatico

| Medición | Uds. | Largo | Alto | Parcial |
|---|---|---|---|---|
| Plataforma acceso | 2 | 34.500 | 2.500 | 172.500 |
|  | 1 | 24.000 | 2.000 | 48.000 |
| Total |  |  |  | 220.5 |

**EEHF11daaabx** m2 Losa escalera 25 cm c/peld (07/04/2011)
322.55 m2 × 48.72 (50.18 con costes indirectos) = 16185.56
Losa maciza inclinada hormigonada mediante cubilote con hormigón HA 25/B/20/IIa, de 25 cm de canto, con una cuantía media de 26 kg/m2 de acero B500S, con formación de peldañeado lateral y acabado regleteado,con un margen de tolerancia de 5 mm., incluido el vertido, vibrado y curado del hormigón, sobre base de zahorra, según EHE-08.

| Código | Ud | Descripción | Rendimiento | Precio | Importe |
|---|---|---|---|---|---|
| MOOA.8a | h | Oficial 1ª construcción | 0.15 | 17.74 | 2.66 |
| MOOA10a | h | Ayudante construcción | 0.15 | 15.41 | 2.31 |
| MOOA12a | h | Peón ordinario construcción | 0.075 | 14.82 | 1.11 |
| MOOB.7a | h | Oficial montador ferralla | 0.182 | 19.09 | 3.47 |
| MOOB12a | h | Peón ordinario ferralla | 0.182 | 14.91 | 2.71 |
| MMMH.5c | h | Vibrador gasolina aguja ø30-50mm | 0.255 | 1.42 | 0.36 |
| PBPC.3abba | m3 | H 25 blanda TM 20 IIa | 0.25 | 64.55 | 16.14 |
| PBAA.1a | m3 | Agua | 0.1 | 1.05 | 0.11 |
| PEAA.2c | kg | Acero B 500 S elaborado | 26 | 0.7 | 18.20 |
| % | % | Costes Directos Complementarios | 3.5 % | 47.07 | 1.65 |
|  |  | Total |  |  | 48.72 |

Claves: acero, losa, te, macizo, inclinacion, medio, encofrar, vertedero, vibracion, canto, moho, construccion, curado, hormigon, peldaño, revestir, resistencia, ambiente, calculo, soporte, descompuesto, par, desencofrante, escalera

| Medición | Uds. | Largo | Ancho | Parcial |
|---|---|---|---|---|
|  | 1 | 34.500 | 6.400 | 220.800 |
|  | 1 | 18.500 | 5.500 | 101.750 |
| Total |  |  |  | 322.55 |

**EEAS.2baaax** m Soporte pfl conf frío secc cir S275J0 sold (17/04/2013)
27 m × 109.94 (113.24 con costes indirectos) = 3057.48
Suministro y montaje de soporte simple de sección hueca circular 200x4 formado por perfil tubular conformado en frío, de acero S275J0, galvanizado en caliente, trabajado en taller, , colocado en obra con tornillería incluida. Incluso parte proporcional de tornillería, cortes, piezas especiales y despuntes. Según SE-A del CTE e Instrucción EAE.

| Código | Ud | Descripción | Rendimiento | Precio | Importe |
|---|---|---|---|---|---|
| MOOM.8a | h | Oficial 1ª metal | 0.02 | 16.58 | 0.33 |
| MOOM11a | h | Especialista metal | 0.02 | 14.1 | 0.28 |
| PEAP64aa | kg | Perfil tubular cir conf frío S275J0H (material; 02/04/2013) | 37 | 2.05 | 75.85 |
| PEAP14j | m | Perfil doble T alt203 a galv (material; 08/04/1997) | 1 | 12.627 | 12.63 |
| PEWE.5a | u | Anclaje M12 DIT 289 (material) | 1 | 0.69 | 0.69 |
| PEWW16ccba | u | Apoyo elstm 200x200x10 mm sin armar (material; 26/04/2013) | 1 | 3.6 | 3.60 |
| PEAW.4bX | u | Elementos químicos galvanización (material) | 12 | 1.2 | 14.40 |
| % | % | Costes Directos Complementarios | 2 % | 107.78 | 2.16 |
|  |  | Total |  |  | 109.94 |

Claves: cuadrado, taller, montaje, suministro, te, lamina, hueco, trabajo, oxidacion, construccion, acero, colocacion, tornillo, circulo, metal, soporte, caliente, circulacion, conformado, calculo, frio, cal, capa, simple, imprimacion, seccion, pieza, soldadura, especial, descompuesto, corte, par, perfil

| Medición | Uds. | Largo | Parcial |
|---|---|---|---|
| Marquesina | 6 | 4.500 | 27.000 |
| Total |  |  | 27 |

**EEAS.4aabaab** u Placa anclaje 25x25x1.2 cm S275JR (09/04/2013)
6 u × 17.65 (18.18 con costes indirectos) = 109.08
Suministro y montaje de placa de anclaje de acero S275JR, de dimensiones 25x25x1.2 cm, con 4 barras de acero B500S de 16 mm de diámetro y 50 cm de longitud, soldadas, incluso taladro central, nivelación, relleno con mortero autonivelante expansivo, parte proporcional de soldaduras, cortes, piezas especiales y despuntes. Según SE-A del CTE e Instrucción EAE.

| Código | Ud | Descripción | Rendimiento | Precio | Importe |
|---|---|---|---|---|---|
| MOOM.8a | h | Oficial 1ª metal | 0.19 | 16.58 | 3.15 |
| MOOM11a | h | Especialista metal | 0.19 | 14.1 | 2.68 |
| PEAC16ba | kg | Acero S275JR en chapa (material; 26/04/2013) | 6.182 | 1.428 | 8.83 |
| PEAA.3cf | kg | Acero corru B 500 S ø16 | 3.318 | 0.588 | 1.95 |
| PBPM18db | m3 | Mcto M-5 exp alta r mec | 0.003 | 125.27 | 0.38 |
| PEAW.7a | u | Repercusion soldadura kg/est | 6.182 | 0.05 | 0.31 |
| % | % | Costes Directos Complementarios | 2 % | 17.30 | 0.35 |
|  |  | Total |  |  | 17.65 |

Claves: metal, graduacion, perno, lamina, calculo, soporte, diametro, caliente, pieza, par, montaje, placa, suministro, relleno, barra, soldadura, tornillo, taladro, acero, nivel, descompuesto, construccion, corte, especial, expandido, te, mortero, dimension, anclaje, central

| Medición | Uds. | Parcial |
|---|---|---|
| Marquesina | 6 | 6.000 |
| Total |  | 6 |

**EEAE.3bbaabb** kg Correa S275J0 pfl secc llena lmnd cal galv (10/04/2013)
2291.893 kg × 2.62 (2.7 con costes indirectos) = 6188.11
Suministro y montaje de correa formada por perfil de sección llena obtenido mediante laminación en caliente, de acero S275J0, trabajado en taller, con recubrimiento galvanizado, colocado en obra con tornillos. Incluso parte proporcional de soldaduras, cortes, piezas especiales y despuntes. Según SE-A del CTE e Instrucción EAE.

| Código | Ud | Descripción | Rendimiento | Precio | Importe |
|---|---|---|---|---|---|
| MOOM.8a | h | Oficial 1ª metal | 0.033 | 16.58 | 0.55 |
| MOOM11a | h | Especialista metal | 0.033 | 14.1 | 0.47 |
| PEAP60bbaab | kg | Acero S275J0 pfl secc llena lmnd cal galv (material; 26/03/2013) | 1 | 1.501 | 1.50 |
| PEAW.7a | u | Repercusion soldadura kg/est | 1 | 0.05 | 0.05 |
| % | % | Costes Directos Complementarios | 2 % | 2.57 | 0.05 |
|  |  | Total |  |  | 2.62 |

Claves: tornillo, pieza, montaje, construccion, especial, taller, suministro, te, acero, capa, corte, cal, descompuesto, oxidacion, recubrimiento, calculo, soporte, metal, caliente, perfil, seccion, hueco, abierto, colocacion, galvanizar, trabajo, imprimacion, frio, lamina, correa, fabricacion, graduacion, par, soldadura, conformado

| Medición | Uds. | Largo | Ancho | Parcial |
|---|---|---|---|---|
| Marquesina |  |  |  |  |
| IPE 270 | 2 | 22.000 | 37.000 | 1628.000 |
| IPE 80 | 13 | 6.550 | 6.150 | 523.673 |
|  | 3 | 7.600 | 6.150 | 140.220 |
| Total |  |  |  | 2291.893 |

**EEAS.4aabaaax** u Placa anclaje 25x25x1.2 cm S275JR (09/04/2013)
6 u × 38.3 (39.45 con costes indirectos) = 236.70
Suministro y montaje de placa de apoyo circular con cruceta 80x140x10, según detalle de acero S275JR, galvanizada en caliente, atornilladas, nivelación, parte proporcional de piezas especiales y despuntes. Según SE-A del CTE e Instrucción EAE.

| Código | Ud | Descripción | Rendimiento | Precio | Importe |
|---|---|---|---|---|---|
| MOOM.8a | h | Oficial 1ª metal | 0.2 | 16.58 | 3.32 |
| MOOM11a | h | Especialista metal | 0.2 | 14.1 | 2.82 |
| PEAC16ba | kg | Acero S275JR en chapa | 21 | 1.428 | 29.99 |
| PEAA.3cd | kg | Acero corru B 500 S ø12 | 1.865 | 0.593 | 1.11 |
| PEAW.7a | u | Repercusion soldadura kg/est | 6.182 | 0.05 | 0.31 |
| % | % | Costes Directos Complementarios | 2 % | 37.55 | 0.75 |
|  |  | Total |  |  | 38.3 |

Claves: metal, graduacion, perno, lamina, calculo, soporte, diametro, caliente, pieza, par, montaje, placa, suministro, relleno, barra, soldadura, tornillo, taladro, acero, nivel, descompuesto, construccion, corte, especial, expandido, te, mortero, dimension, anclaje, central

| Medición | Uds. | Parcial |
|---|---|---|
| Marquesina | 6 | 6.000 |
| Total |  | 6 |

**EEAS.1cbcb** kg Soporte HEB S 275J2 ator (10/02/2017)
376.38 kg × 4.99 (5.14 con costes indirectos) = 1934.59
Suministro y montaje de soporte simple de sección constante formado por perfil HEB 100, obtenido mediante laminación en caliente, de acero S 275J2, trabajado en taller, con recubrimiento galvanizado en caliente, para exteriores, colocado en obra con tornillos. Incluso parte proporcional de tornillería, soldaduras, cortes, piezas especiales y despuntes. Según SE-A del CTE e Instrucción EAE.

| Código | Ud | Descripción | Rendimiento | Precio | Importe |
|---|---|---|---|---|---|
| MOOM.8a | h | Oficial 1ª metal | 0.001 | 16.58 | 0.02 |
| PEAW.4bX | u | Elementos químicos galvanización | 1 | 1.2 | 1.20 |
| MOOM11a | h | Especialista metal | 0.001 | 14.1 | 0.01 |
| PEWW16ccba | u | Apoyo elstm 200x200x10 mm sin armar | 1 | 3.6 | 3.60 |
| PEAP61cbca | kg | Perfil HEB acero S275J2 (material; 10/02/2017) | 1.05 | 0.011 | 0.01 |
| PEAW.7a | u | Repercusion soldadura kg/est | 1 | 0.05 | 0.05 |
| % | % | Costes Directos Complementarios | 2 % | 4.89 | 0.10 |
|  |  | Total |  |  | 4.99 |

Claves: upn, soporte, metal, calculo, descompuesto, trabajo, taller, capa, construccion, oxidacion, pieza, tornillo, especial, imprimacion, te, soldadura, seccion, acero, lamina, caliente, par, perfil, ipn, graduacion, ipe, colocacion, hexagonal, redondo, he, simple, montaje, suministro, cuadrado, corte

| Medición | Uds. | Largo | Ancho | Parcial |
|---|---|---|---|---|
| Marquesina acceso | 6 | 3.000 | 20.910 | 376.380 |
| Total |  |  |  | 376.38 |

**EEAE.3bcaabb** kg Correa S275J2 pfl secc llena lmnd cal galv (10/04/2013)
1720.08 kg × 2.7 (2.78 con costes indirectos) = 4781.82
Suministro y montaje de correa formada por perfil de sección llena obtenido mediante laminación en caliente, de acero S275J2, trabajado en taller, con recubrimiento galvanizado, colocado en obra con tornillos. Incluso parte proporcional de soldaduras, cortes, piezas especiales y despuntes. Según SE-A del CTE e Instrucción EAE.

| Código | Ud | Descripción | Rendimiento | Precio | Importe |
|---|---|---|---|---|---|
| MOOM.8a | h | Oficial 1ª metal | 0.033 | 16.58 | 0.55 |
| MOOM11a | h | Especialista metal | 0.033 | 14.1 | 0.47 |
| PEAP60bcaab | kg | Acero S275J2 pfl secc llena lmnd cal galv (material; 26/03/2013) | 1 | 1.583 | 1.58 |
| PEAW.7a | u | Repercusion soldadura kg/est | 1 | 0.05 | 0.05 |
| % | % | Costes Directos Complementarios | 2 % | 2.65 | 0.05 |
|  |  | Total |  |  | 2.7 |

Claves: tornillo, pieza, montaje, construccion, especial, taller, suministro, te, acero, capa, corte, cal, descompuesto, oxidacion, recubrimiento, calculo, soporte, metal, caliente, perfil, seccion, hueco, abierto, colocacion, galvanizar, trabajo, imprimacion, frio, lamina, correa, fabricacion, graduacion, par, soldadura, conformado

| Medición | Uds. | Largo | Ancho | Parcial |
|---|---|---|---|---|
| Marquesina acceso: |  |  |  |  |
| Cubierta IPE 270 | 2 | 11.400 | 37.000 | 843.600 |
| IPE 100 | 12 | 5.000 | 8.300 | 498.000 |
|  | 12 | 3.800 | 8.300 | 378.480 |
| Total |  |  |  | 1720.08 |

**EEHM.1aabbaaaax** m2 Muro HA-25/B/20/IIa e/20 cm (07/04/2011)
79.965 m2 × 47.68 (49.11 con costes indirectos) = 3927.08
Muro de hormigón de 20 cm de espesor acabado visto, armado con una cuantía de acero B500S de 129.28 kg/m3 (equivalente a 27.15 kg/m2) dispuesto en barras verticales Ø10 c/10 cm y horizontales Ø10 c/10 cm en sus dos caras, hormigonado mediante cubilote con hormigón HA-25/B/20/IIa, incluso encofrado tipo PERI-TRIO o equivalente, incluso el vertido, vibrado y curado del hormigón, según EHE-08.

| Código | Ud | Descripción | Rendimiento | Precio | Importe |
|---|---|---|---|---|---|
| MOOA.8a | h | Oficial 1ª construcción | 0.01 | 17.74 | 0.18 |
| MOOA10a | h | Ayudante construcción | 0.01 | 15.41 | 0.15 |
| MOOA12a | h | Peón ordinario construcción | 0.03 | 14.82 | 0.44 |
| MOOB.7a | h | Oficial montador ferralla | 0.27 | 19.09 | 5.15 |
| MOOB12a | h | Peón ordinario ferralla | 0.27 | 14.91 | 4.03 |
| MMMH.1a | h | Bom H sob cmn 1065l | 0.03 | 112.9 | 3.39 |
| MMMH.5c | h | Vibrador gasolina aguja ø30-50mm | 0.06 | 1.42 | 0.09 |
| PEAA.2c | kg | Acero B 500 S elaborado | 27.15 | 0.7 | 19.01 |
| PBPC.3abba | m3 | H 25 blanda TM 20 IIa | 0.21 | 64.55 | 13.56 |
| PBAA.1a | m3 | Agua | 0.07 | 1.05 | 0.07 |
| % | % | Costes Directos Complementarios | 3.5 % | 46.07 | 1.61 |
|  |  | Total |  |  | 47.68 |

Claves: muro, equivalente, barra, cara, curado, desencofrante, industrial, simetrico, espera, moho, construccion, hueco, armadura, hormigon, ambiente, te, resistencia, vertedero, metal, horizontal, encofrar, vertical, descompuesto, acero, soporte, calculo, par, vibracion, solape, bomba, revestir

| Medición | Uds. | Largo | Ancho | Parcial |
|---|---|---|---|---|
| Peto escalera | 9 | 4.300 | 1.250 | 48.375 |
|  | 1 | 2.500 | 1.250 | 3.125 |
|  | 3 | 2.100 | 1.250 | 7.875 |
|  | 1 | 2.400 | 1.250 | 3.000 |
|  | 1 | 2.000 | 1.250 | 2.500 |
| Apoyo jardinera | 1 | 10.300 | 0.600 | 6.180 |
|  | 1 | 3.600 | 0.600 | 2.160 |
| Lateral escalera | 1 | 5.000 | 1.350 | 6.750 |
| Total |  |  |  | 79.965 |

**EEFC18abbax** m3 Fábrica muros LCP-5 (10/02/2017)
10.095 m3 × 203.89 (210.01 con costes indirectos) = 2120.05
Fábrica para revestir en muros de más de un pie de espesor, construida según SE-F del CTE y NTE-FFL, con ladrillos cerámicos perforados, de 24x11.5x5cm, sentados con mortero de cemento M-5 confeccionado en obra y aparejados, incluso replanteo, nivelación y aplomado, parte proporcional de enjarjes, mermas y roturas, humedecido de las piezas y limpieza.

| Código | Ud | Descripción | Rendimiento | Precio | Importe |
|---|---|---|---|---|---|
| MOOA.8a | h | Oficial 1ª construcción | 5.006 | 17.74 | 88.81 |
| MOOA11a | h | Peón especializado construcción | 2.501 | 15.41 | 38.54 |
| PFFC.2a | u | Ladrillo perf n/visto 24x11.5x5 (material; 10/02/2017) | 509 | 0.101 | 51.41 |
| PBPM.1da | m3 | Mto cto M-5 man | 0.26 | 81.28 | 21.13 |
| % | % | Costes Directos Complementarios | 2 % | 199.89 | 4.00 |
|  |  | Total |  |  | 203.89 |

Claves: limpieza, estructura, pieza, muro, coche, automatico, construccion, replanteo, par, revestir, fabrica, obra, cemento, norma, descompuesto, humedad, soporte, pie, confeccionar, rotura, perforacion, machon, ladrillo, moho, mortero, aparejo, hueco, central, te, ceramico, merma, calculo, nivel

| Medición | Uds. | Largo | Ancho | Alto | Parcial |
|---|---|---|---|---|---|
| Apoyo arranque escalera emergencia | 1 | 9.000 | 0.250 | 1.250 | 2.813 |
|  | 1 | 4.200 | 0.250 | 1.250 | 1.313 |
|  | 2 | 7.400 | 0.250 | 1.250 | 4.625 |
|  | 1 | 4.300 | 0.250 | 1.250 | 1.344 |
| Total |  |  |  |  | 10.095 |

**EEHF11cbaab** m2 Losa escalera 20 cm s/peld (10/02/2017)
45.04 m2 × 48.56 (50.02 con costes indirectos) = 2252.90
Losa maciza inclinada hormigonada mediante cubilote con hormigón HA 25/B/20/IIa, de 20 cm de canto, con una cuantía media de 22 kg/m2 de acero B500S, sin formación de peldañeado y acabado visto, incluido el encofrado perdido; el vertido, vibrado y curado del hormigón, y el desencofrado, según EHE-08.

| Código | Ud | Descripción | Rendimiento | Precio | Importe |
|---|---|---|---|---|---|
| MOOA.8a | h | Oficial 1ª construcción | 0.001 | 17.74 | 0.02 |
| MOOA10a | h | Ayudante construcción | 0.001 | 15.41 | 0.02 |
| MOOA12a | h | Peón ordinario construcción | 0.001 | 14.82 | 0.01 |
| MOOB.7a | h | Oficial montador ferralla | 0.002 | 19.09 | 0.04 |
| MOOB12a | h | Peón ordinario ferralla | 0.002 | 14.91 | 0.03 |
| MMMH.5c | h | Vibrador gasolina aguja ø30-50mm | 0.255 | 1.42 | 0.36 |
| PBPC.3abba | m3 | H 25 blanda TM 20 IIa | 0.2 | 64.55 | 12.91 |
| PBAA.1a | m3 | Agua | 0.1 | 1.05 | 0.11 |
| PEAA.2c | kg | Acero B 500 S elaborado | 22 | 0.7 | 15.40 |
| % | % | Costes Directos Complementarios | 3.5 % | 28.90 | 1.01 |
| EEEM11baa | m2 | Encf mad losa incl vi 4u | 1.05 | 17.76 | 18.65 |
|  |  | Total |  |  | 48.56 |

Claves: acero, losa, te, macizo, inclinacion, medio, encofrar, vertedero, vibracion, canto, moho, construccion, curado, hormigon, peldaño, revestir, resistencia, ambiente, calculo, soporte, descompuesto, par, desencofrante, escalera

| Medición | Uds. | Largo | Ancho | Parcial |
|---|---|---|---|---|
| Rellano escalera emergencia | 1 | 5.000 | 6.600 | 33.000 |
|  | 1 | 2.800 | 4.300 | 12.040 |
| Total |  |  |  | 45.04 |

**EEHF11caaab** m2 Losa escalera 20 cm c/peld
12.5 m2 × 87.04 (89.65 con costes indirectos) = 1120.63

| Medición | Uds. | Largo | Ancho | Parcial |
|---|---|---|---|---|
| Subida escalera emergencia | 1 | 2.500 | 5.000 | 12.500 |
| Total |  |  |  | 12.5 |

**EEAS.4aaaaaxxxxa** u Placa anclaje 25x22x1 cm S235JR (09/04/2013)
6 u × 67.66 (69.69 con costes indirectos) = 418.14
Suministro y montaje de placa de anclaje de acero galvanizado, de dimensiones 25x22x1 cm, con 6 barras de acero de 20 mm de diámetro y 50 cm de longitud, atornilladas, incluso taladro central, nivelación, relleno con mortero autonivelante expansivo, parte proporcional de soldaduras, cortes, piezas especiales y despuntes. Según SE-A del CTE e Instrucción EAE.

| Código | Ud | Descripción | Rendimiento | Precio | Importe |
|---|---|---|---|---|---|
| MOOM.8a | h | Oficial 1ª metal | 0.161 | 16.58 | 2.67 |
| MOOM11a | h | Especialista metal | 0.161 | 14.1 | 2.27 |
| PEAC.7e | m2 | Chapa acero galv e/1.0mm (material; 16/01/2017) | 6.182 | 9.64 | 59.59 |
| PEAA.3cd | kg | Acero corru B 500 S ø12 | 1.865 | 0.593 | 1.11 |
| PBPM18db | m3 | Mcto M-5 exp alta r mec | 0.003 | 125.27 | 0.38 |
| PEAW.7a | u | Repercusion soldadura kg/est | 6.182 | 0.05 | 0.31 |
| % | % | Costes Directos Complementarios | 2 % | 66.33 | 1.33 |
|  |  | Total |  |  | 67.66 |

Claves: metal, graduacion, perno, lamina, calculo, soporte, diametro, caliente, pieza, par, montaje, placa, suministro, relleno, barra, soldadura, tornillo, taladro, acero, nivel, descompuesto, construccion, corte, especial, expandido, te, mortero, dimension, anclaje, central

| Medición | Uds. | Parcial |
|---|---|---|
| Estructura instalaciones | 6 | 6.000 |
| Total |  | 6 |

**EEAS.4aaaaaxxxxabxx** u Placa anclaje 25x22x1 cm S235JR (09/04/2013)
2 u × 66.52 (68.52 con costes indirectos) = 137.04
Suministro y montaje de placa de anclaje de acero galvanizado, de dimensiones 25x22x1 cm, capoyada en placa de neopreno de la misma dimensión, atornilladas, nivelación,, parte proporcional de cortes, piezas especiales y despuntes. Según SE-A del CTE e Instrucción EAE.

| Código | Ud | Descripción | Rendimiento | Precio | Importe |
|---|---|---|---|---|---|
| MOOM.8a | h | Oficial 1ª metal | 0.161 | 16.58 | 2.67 |
| MOOM11a | h | Especialista metal | 0.161 | 14.1 | 2.27 |
| PEAC.7e | m2 | Chapa acero galv e/1.0mm | 6.182 | 9.64 | 59.59 |
| PBPM18db | m3 | Mcto M-5 exp alta r mec | 0.003 | 125.27 | 0.38 |
| PEAW.7a | u | Repercusion soldadura kg/est | 6.182 | 0.05 | 0.31 |
| % | % | Costes Directos Complementarios | 2 % | 65.22 | 1.30 |
|  |  | Total |  |  | 66.52 |

Claves: metal, graduacion, perno, lamina, calculo, soporte, diametro, caliente, pieza, par, montaje, placa, suministro, relleno, barra, soldadura, tornillo, taladro, acero, nivel, descompuesto, construccion, corte, especial, expandido, te, mortero, dimension, anclaje, central

| Medición | Uds. | Parcial |
|---|---|---|
| Escalera instalaciones | 2 | 2.000 |
| Total |  | 2 |

**EEAE.1bbaabbxx** kg Cercha S275J0 pfl secc llena lmnd cal galv (10/04/2013)
13198.135 kg × 2.67 (2.75 con costes indirectos) = 36294.87
Suministro y montaje de perfiles de sección llena obtenido mediante laminación en caliente, de acero S275J0, trabajado en taller, con recubrimiento galvanizado, colocado en obra con tornillos. Incluso parte proporcional de cortes, piezas especiales y despuntes. Según SE-A del CTE e Instrucción EAE.

| Código | Ud | Descripción | Rendimiento | Precio | Importe |
|---|---|---|---|---|---|
| MOOM.8a | h | Oficial 1ª metal | 0.035 | 16.58 | 0.58 |
| MOOM11a | h | Especialista metal | 0.035 | 14.1 | 0.49 |
| PEAP60bbaab | kg | Acero S275J0 pfl secc llena lmnd cal galv | 1 | 1.501 | 1.50 |
| PEAW.7a | u | Repercusion soldadura kg/est | 1 | 0.05 | 0.05 |
| % | % | Costes Directos Complementarios | 2 % | 2.62 | 0.05 |
|  |  | Total |  |  | 2.67 |

Claves: galvanizar, colocacion, par, soldadura, graduacion, cercha, fabricacion, lamina, trabajo, conformado, taller, perfil, seccion, hueco, abierto, imprimacion, frio, caliente, metal, soporte, calculo, recubrimiento, oxidacion, descompuesto, cal, acero, capa, pieza, te, suministro, montaje, corte, construccion, tornillo, especial

| Medición | Uds. | Largo | Ancho | Parcial |
|---|---|---|---|---|
| Estructura de instalaciones: |  |  |  |  |
| Soportes HEB 140 | 6 | 1.250 | 33.700 | 252.750 |
| Soprte HEB 100 | 6 | 2.200 | 20.400 | 269.280 |
| Vigas IPE 600 | 2 | 9.000 | 122.000 | 2196.000 |
|  | 1 | 10.500 | 122.000 | 1281.000 |
| Vigas IPE 330 | 16 | 7.650 | 49.100 | 6009.840 |
| Correas IPE 80 | 16 | 8.750 | 6.000 | 840.000 |
| Vigas IPE 200 | 3 | 7.600 | 22.400 | 510.720 |
| Vigas IPE 100 | 9 | 8.650 | 8.100 | 630.585 |
| Soportes IPE 100 | 6 | 2.200 | 8.100 | 106.920 |
|  | 24 | 4.100 | 8.100 | 797.040 |
| Escalera IPE 240 | 2 | 5.000 | 30.400 | 304.000 |
| Total |  |  |  | 13198.135 |

## 5 Fachadas y Particiones (18/02/1999)
Importe: 682557.89

### 5.1 Fabricas de ladrillo no estructural
Importe: 199035.05

**04.01.01** m² Fca. ladrillo refractario visto 1 pie (12/06/2017)
1144.86 m² × 118.84 (122.41 con costes indirectos) = 140142.31
Fábrica de una cara vista de 24cm de espesor, realizada con ladrillos refractarios de 24x11x5cm, para exteriores, sentados con mortero de cemento M-5, con juntas de 1cm de espesor, aparejados, incluso replanteo, nivelación y aplomado, parte proporcional de enjarjes, mermas y roturas, humedecido de las piezas y limpieza, considerando un 3% en concepto de roturas y un 10% de perdidas de mortero, según DB SE-F del CTE y NTE/FFL, con p/p de armaduras MURFOR RND/E o equivalente de 200mm 5mm de diametro incluso esquineros de 50mm, colocadas una por cada 5 hiladas de ladrillo, más anclajes MurAnc o equivalente S-80c y S-140I y ganchos para dinteles MURFOR LHK/s44 o equivalente en frentes de forjados, frentes de pilares etc, i/ grapas de unión y fijación a los pilares de la estructura.

| Código | Ud | Descripción | Rendimiento | Precio | Importe |
|---|---|---|---|---|---|
| MOOA.8a | h | Oficial 1ª construcción | 1.192 | 17.74 | 21.15 |
| MOOA11a | h | Peón especializado construcción | 0.597 | 15.41 | 9.20 |
| PFFC.8n | u | Ladrillo refractario 24x11x5 (material) | 144 | 0.518 | 74.59 |
| PBPM.1da | m3 | Mto cto M-5 man | 0.057 | 81.28 | 4.63 |
| PEAA11ab | m | Arm pref RND.5/E-50 an 50 ø5 (material) | 2.2 | 2.633 | 5.79 |
| %CI | % | Costes indirectos | 1 % | 115.36 | 1.15 |
| %MA | % | Medios Auxiliares | 2 % | 116.51 | 2.33 |
|  |  | Total |  |  | 118.84 |

| Medición | Uds. | Largo | Alto | Parcial |
|---|---|---|---|---|
| Fachada principal | 1 | 7.000 | 22.500 | 157.500 |
| Lateral cubierta | 1 | 7.000 | 3.200 | 22.400 |
| Fachada lateral izq. | 1 | 8.800 | 17.400 | 153.120 |
|  | 1 | 7.200 | 22.500 | 162.000 |
| Lateral cubierta | 1 | 7.000 | 3.200 | 22.400 |
| Fachada posterior | 1 | 6.000 | 17.400 | 104.400 |
| Zona escalera | 1 | 14.000 | 9.200 | 128.800 |
|  | 1 | 7.500 | 8.200 | 61.500 |
| Fachada lateral dcha. |  |  |  |  |
| Fondo escalera | 1 | 8.500 | 17.400 | 147.900 |
| Fachada | 1 | 13.400 | 17.400 | 233.160 |
| A deducir: |  |  |  |  |
| Fachada posterior |  |  |  |  |
| Huecos ventanas | -5 | 6.000 | 0.600 | -18.000 |
| Huecos puertas | -1 | 1.600 | 2.200 | -3.520 |
|  | -1 | 2.400 | 2.200 | -5.280 |
|  | -1 | 1.600 | 2.200 | -3.520 |
| Fachada lateral dcha. | -5 | 6.000 | 0.600 | -18.000 |
| Total |  |  |  | 1144.86 |

**04.01.03** m² Fca. ladrillo refractario visto 1/2 pie (10/02/2017)
746.5 m² × 52.63 (54.21 con costes indirectos) = 40467.77
Fábrica de una cara vista de 11cm de espesor, realizada con ladrillos refractarios de 24x11x5cm, sentados con mortero de cemento M-5, con juntas de 1cm de espesor, aparejados, incluso replanteo, nivelación y aplomado, parte proporcional de enjarjes, mermas y roturas, humedecido de las piezas y limpieza, considerando un 3% en concepto de roturas y un 10% de perdidas de mortero, según DB SE-F del CTE y NTE/FFL, con p/p de armaduras MURFOR RND/E o equivalente de 50mm 4mm de diametro incluso esquinero colocadas una por cada 5 hiladas de ladrillo, más anclajes murAnc S80c y S140I y ganchos para dinteles LHK/S/44 MURFOR o equivalente en frentes de forjados, frentes de pilares etc, i/ grapas de unión y fijación a los pilares de la estructura.

| Código | Ud | Descripción | Rendimiento | Precio | Importe |
|---|---|---|---|---|---|
| MOOA.8a | h | Oficial 1ª construcción | 1.001 | 17.74 | 17.76 |
| MOOA11a | h | Peón especializado construcción | 0.501 | 15.41 | 7.72 |
| PFFC.8l | u | Ladrillo refractario 24x11x5 (material; 10/02/2017) | 90 | 0.197 | 17.73 |
| PBPM.1ea | m3 | Mortero cto M-40a (1:6) man | 0.028 | 74.77 | 2.09 |
| PEAA11ab | m | Arm pref RND.5/E-50 an 50 ø5 | 2.2 | 2.633 | 5.79 |
| %CI | % | Costes indirectos | 1 % | 51.09 | 0.51 |
| %MA | % | Medios Auxiliares | 2 % | 51.60 | 1.03 |
|  |  | Total |  |  | 52.63 |

| Medición | Uds. | Largo | Alto | Parcial |
|---|---|---|---|---|
| Interior de escalera C |  |  |  |  |
| Planta semisótano | 1 | 12.200 | 3.300 | 40.260 |
|  | 1 | 1.800 | 3.300 | 5.940 |
|  | 1 | 4.200 | 3.300 | 13.860 |
|  | 1 | 13.400 | 3.300 | 44.220 |
| A deducir: | -1 | 3.000 | 2.200 | -6.600 |
| Planta Baja | 1 | 6.000 | 3.650 | 21.900 |
|  | 1 | 1.800 | 3.650 | 6.570 |
|  | 1 | 4.200 | 3.650 | 15.330 |
|  | 1 | 13.400 | 3.650 | 48.910 |
| A deducir | -1 | 4.000 | 2.200 | -8.800 |
| Planta 1º | 1 | 6.000 | 5.050 | 30.300 |
|  | 1 | 1.800 | 5.050 | 9.090 |
|  | 1 | 4.200 | 5.050 | 21.210 |
|  | 1 | 13.400 | 5.050 | 67.670 |
| A deducir | -1 | 3.000 | 2.200 | -6.600 |
| Planta 2º | 1 | 6.000 | 3.650 | 21.900 |
|  | 1 | 1.800 | 3.650 | 6.570 |
|  | 1 | 4.200 | 3.650 | 15.330 |
|  | 1 | 13.400 | 3.650 | 48.910 |
| A deducir | -1 | 6.000 | 2.200 | -13.200 |
| Planta 3º | 1 | 6.000 | 3.650 | 21.900 |
|  | 1 | 1.800 | 3.650 | 6.570 |
|  | 1 | 4.200 | 3.650 | 15.330 |
|  | 1 | 13.400 | 3.650 | 48.910 |
| A deducir | -1 | 2.000 | 2.200 | -4.400 |
| Planta de cubiertas |  |  |  |  |
| Hueco claraboya | 2 | 4.000 | 2.600 | 20.800 |
|  | 2 | 22.000 | 2.600 | 114.400 |
| Perimetro instalaciónes dcha. | 2 | 4.800 | 2.600 | 24.960 |
|  | 1 | 11.200 | 2.600 | 29.120 |
|  | 1 | 5.200 | 2.600 | 13.520 |
| Perimetro instalaciones izq. | 1 | 8.000 | 2.600 | 20.800 |
|  | 1 | 11.200 | 2.600 | 29.120 |
|  | 1 | 3.800 | 2.600 | 9.880 |
| Casetón ascensor | 1 | 3.500 | 2.600 | 9.100 |
|  | 1 | 2.400 | 2.600 | 6.240 |
|  | 1 | 2.500 | 2.600 | 6.500 |
| A deducir: |  |  |  |  |
| Puertas | -2 | 1.600 | 2.200 | -7.040 |
|  | -1 | 0.900 | 2.200 | -1.980 |
| Total |  |  |  | 746.5 |

**04.01.04** m² Fca. ladrillo refractario visto 1/2 pie muro curvo (10/02/2017)
16.44 m² × 66.51 (68.51 con costes indirectos) = 1126.30
Fábrica de una cara vista de 11cm de espesor, realizada con ladrillos refractarios de 24x11x5cm, para formación de muros en curva, sentados con mortero de cemento M-5, con juntas de 1cm de espesor, aparejados, incluso replanteo, nivelación y aplomado, parte proporcional de enjarjes, mermas y roturas, humedecido de las piezas y limpieza, considerando un 3% en concepto de roturas y un 10% de perdidas de mortero, según DB SE-F del CTE y NTE/FFL, con p/p de armaduras MURFOR RND/E o equivalente de 50mm 4mm de diametro incluso esquinero colocadas una por cada 5 hiladas de ladrillo, más anclajes murAnc S80c y S140I y ganchos para dinteles LHK/S/44 MURFOR o equivalente en frentes de forjados, frentes de pilares etc, i/ grapas de unión y fijación a los pilares de la estructura.

| Código | Ud | Descripción | Rendimiento | Precio | Importe |
|---|---|---|---|---|---|
| MOOA.8a | h | Oficial 1ª construcción | 0.601 | 17.74 | 10.66 |
| MOOA11a | h | Peón especializado construcción | 0.301 | 15.41 | 4.64 |
| PFFC.8n | u | Ladrillo refractario 24x11x5 | 80 | 0.518 | 41.44 |
| PBPM.1da | m3 | Mto cto M-5 man | 0.025 | 81.28 | 2.03 |
| PEAA11ab | m | Arm pref RND.5/E-50 an 50 ø5 | 2.2 | 2.633 | 5.79 |
| %CI | % | Costes indirectos | 1 % | 64.56 | 0.65 |
| %MA | % | Medios Auxiliares | 2 % | 65.21 | 1.30 |
|  |  | Total |  |  | 66.51 |

| Medición | Uds. | Largo | Alto | Parcial |
|---|---|---|---|---|
| Cubiertas: |  |  |  |  |
| Zona curva | 1 | 7.000 | 2.600 | 18.200 |
| A deducir: | -1 | 0.800 | 2.200 | -1.760 |
| Total |  |  |  | 16.44 |

**04.01.02** m² Formación de huecos horizontales (10/02/2017)
176.8 m² × 40.09 (41.29 con costes indirectos) = 7300.07
Formación de huecos horizontales en fachadas exteriores, sobre ladrillo caravista, realizado con perfil de acero en "L" 100x60 para apoyo de los ladrillos con anclaje a los laterales, reajustado, etc.

| Código | Ud | Descripción | Rendimiento | Precio | Importe |
|---|---|---|---|---|---|
| MOOA.8a | h | Oficial 1ª construcción | 1.195 | 17.74 | 21.20 |
| MOOA12a | h | Peón ordinario construcción | 1.195 | 14.82 | 17.71 |
| %CI | % | Costes indirectos | 1 % | 38.91 | 0.39 |
| %MA | % | Medios Auxiliares | 2 % | 39.30 | 0.79 |
|  |  | Total |  |  | 40.09 |

| Medición | Uds. | Largo | Ancho | Parcial |
|---|---|---|---|---|
| Escalera principal | 68 | 1.300 | 2.000 | 176.800 |
| Total |  |  |  | 176.8 |

**04.01.06** m² Fca. ladrillo hueco doble 1/2 pie (12/06/2017)
365.62 m² × 16.6 (17.1 con costes indirectos) = 6252.10
Fábrica de ladrillo, de 11.5cm de espesor, realizada con ladrillo cerámico hueco doble de 24x11.5x9cm, aparejados a soga y recibidos con mortero de cemento M-5, con juntas de 1cm de espesor, incluso replanteo, nivelación y aplomado, parte proporcional de enjarjes, mermas y roturas, humedecido de las piezas y limpieza, considerando un 3% de pérdidas y un 30% de mermas de mortero, según DB SE-F del CTE y NTE-FFL. Con armadura MURFOR RND/E o equivalente de 50mm 4mm de diametro anclajes S140I y ganchos para dinteles LHK/S/44.

| Código | Ud | Descripción | Rendimiento | Precio | Importe |
|---|---|---|---|---|---|
| MOOA.8a | h | Oficial 1ª construcción | 0.322 | 17.74 | 5.71 |
| MOOA11a | h | Peón especializado construcción | 0.16 | 15.41 | 2.47 |
| PFFC.1bf | u | Ladrillo hueco db 24x11.5x9 (12/01/2017) | 42 | 0.15 | 6.30 |
| PBPM.1da | m3 | Mto cto M-5 man | 0.02 | 81.28 | 1.63 |
| %CI | % | Costes indirectos | 1 % | 16.11 | 0.16 |
| %MA | % | Medios Auxiliares | 2 % | 16.27 | 0.33 |
|  |  | Total |  |  | 16.6 |

| Medición | Uds. | Largo | Alto | Parcial |
|---|---|---|---|---|
| Id. nº m² que fca. c/v en planta 1ª | 1 | 7.000 | 5.050 | 35.350 |
|  | 1 | 8.800 | 5.050 | 44.440 |
|  | 1 | 7.200 | 5.050 | 36.360 |
|  | 1 | 6.000 | 5.050 | 30.300 |
|  | 1 | 14.000 | 5.050 | 70.700 |
|  | 1 | 7.500 | 5.050 | 37.875 |
|  | 1 | 8.500 | 5.050 | 42.925 |
|  | 1 | 13.400 | 5.050 | 67.670 |
| Total |  |  |  | 365.62 |

**04.01.07** m² Fca. ladrillo hueco doble 7 cm. (10/02/2017)
240.16 m² × 15.15 (15.6 con costes indirectos) = 3746.50
Fábrica de ladrillo, de 7cm de espesor, realizada con ladrillo cerámico hueco doble de 24x11.5x7cm, aparejados de canto y recibidos con mortero de cemento M-5, con juntas de 1cm de espesor, incluso replanteo, nivelación y aplomado, parte proporcional de enjarjes, mermas y roturas, humedecido de las piezas y limpieza, considerando un 3% de pérdidas y un 30% de mermas de mortero, según DB SE-F del CTE y NTE-FFL, MURFOR RND/E o equivalente de 50mm / 4mm de diametro anclajes S80c y S140I y ganchos para dinteles LHK/S/44.

| Código | Ud | Descripción | Rendimiento | Precio | Importe |
|---|---|---|---|---|---|
| MOOA.8a | h | Oficial 1ª construcción | 0.461 | 17.74 | 8.18 |
| MOOA11a | h | Peón especializado construcción | 0.232 | 15.41 | 3.58 |
| PFFC.1be | u | Ladrillo hueco db 24x11.5x7 (material; 10/02/2017) | 33 | 0.062 | 2.05 |
| PBPM.1da | m3 | Mto cto M-5 man | 0.011 | 81.28 | 0.89 |
| %CI | % | Costes indirectos | 1 % | 14.70 | 0.15 |
| %MA | % | Medios Auxiliares | 2 % | 14.85 | 0.30 |
|  |  | Total |  |  | 15.15 |

| Medición | Uds. | Largo | Parcial |
|---|---|---|---|
| Id nº m² que fca. c/v 1/2 pie | 1 | 223.720 | 223.720 |
| Id nº m² que fca. c/v 1/2 pie curvo | 1 | 16.440 | 16.440 |
| Total |  |  | 240.16 |

### 5.2 Elementos prefabricados de hormigón
Importe: 13782.92

**04.02.01** m² Tablero de bardo para cierre antepecho
70.4 m² × 6.56 (6.76 con costes indirectos) = 475.90
Tablero de bardos doble trabado, cogido con mortero de cemento en formación de cierre de antepechos de P. Baja junto a jardínes.

| Código | Ud | Descripción | Rendimiento | Precio | Importe |
|---|---|---|---|---|---|
| MOOA.8a | h | Oficial 1ª construcción | 0.1 | 17.74 | 1.77 |
| MOOA12a | h | Peón ordinario construcción | 0.05 | 14.82 | 0.74 |
| PFFC.5i | u | Bardo machihembrado 100x25x3.5 (material) | 4.2 | 0.881 | 3.70 |
| PBPM.1da | m3 | Mto cto M-5 man | 0.002 | 81.28 | 0.16 |
| %CI | % | Costes indirectos | 1 % | 6.37 | 0.06 |
| %MA | % | Medios Auxiliares | 2 % | 6.43 | 0.13 |
|  |  | Total |  |  | 6.56 |

| Medición | Uds. | Largo | Ancho | Parcial |
|---|---|---|---|---|
| Fachada principal. Ventilación | 1 | 51.000 | 0.800 | 40.800 |
| Fachada posterior. Ventilación | 1 | 37.000 | 0.800 | 29.600 |
| Total |  |  |  | 70.4 |

**04.02.02** m Vierteaguas prefabricado de hormigón
144.2 m × 25.08 (25.83 con costes indirectos) = 3724.69
Vierteaguas de hormigón de superficie pulida con frente de 100 mm, goterón inferior, en piezas de dimensiones 900 x 100 mm, recibido con mortero cementoso, impermeabilizado en juntas y sellado con masilla de poliuretano, incluso preparación y regularización de soporte con mortero M-5, nivelación, eliminación de restos y limpieza.

| Código | Ud | Descripción | Rendimiento | Precio | Importe |
|---|---|---|---|---|---|
| MOOA.8a | h | Oficial 1ª construcción | 0.3 | 17.74 | 5.32 |
| MOOA12a | h | Peón ordinario construcción | 0.3 | 14.82 | 4.45 |
| PFRV.7a | m | Vierteaguas H polímero 12 cm (material) | 1.05 | 13.23 | 13.89 |
| PBPM.1da | m3 | Mto cto M-5 man | 0.002 | 81.28 | 0.16 |
| PBUL.2b | u | Masilla elástica PU p/juntas (material) | 0.032 | 4.34 | 0.14 |
| PBUA50aaa | kg | Adh cementoso C1 (material) | 0.72 | 0.54 | 0.39 |
| %CI | % | Costes indirectos | 1 % | 24.35 | 0.24 |
| %MA | % | Medios Auxiliares | 2 % | 24.59 | 0.49 |
|  |  | Total |  |  | 25.08 |

| Medición | Uds. | Largo | Parcial |
|---|---|---|---|
| Planta semisótano |  |  |  |
| Fachada principal | 1 | 51.000 | 51.000 |
| Fachada posterior | 1 | 37.000 | 37.000 |
| Ventilaciones post. | 3 | 7.000 | 21.000 |
| Ventilaciones calle | 6 | 0.800 | 4.800 |
|  | 2 | 7.000 | 14.000 |
|  | 4 | 0.800 | 3.200 |
| Zona curva | 2 | 5.000 | 10.000 |
|  | 4 | 0.800 | 3.200 |
| Total |  |  | 144.2 |

**04.02.03** m Formación de vierteaguas vent. semisótano
30.8 m × 88.1 (90.74 con costes indirectos) = 2794.79
Vierteaguas de hormigón polímero de superficie pulida,en terminación de ventilacones del sótano y claraboya, con frente de 25 mm, goterón inferior, de dimensiones 47 x 100 cm, recibido con mortero cementoso, impermeabilizado en juntas y sellado con masilla de poliuretano, incluso preparación y regularización de soporte con mortero M-5, nivelación, eliminación de restos y limpieza.

| Código | Ud | Descripción | Rendimiento | Precio | Importe |
|---|---|---|---|---|---|
| MOOA.8a | h | Oficial 1ª construcción | 0.6 | 17.74 | 10.64 |
| MOOA12a | h | Peón ordinario construcción | 0.6 | 14.82 | 8.89 |
| PFRV.7n | m | Vierteaguas H polímero 51 cm (material) | 2.1 | 31.09 | 65.29 |
| PBPM.1da | m3 | Mto cto M-5 man | 0.002 | 81.28 | 0.16 |
| PBUL.2b | u | Masilla elástica PU p/juntas | 0.032 | 4.34 | 0.14 |
| PBUA50aaa | kg | Adh cementoso C1 | 0.72 | 0.54 | 0.39 |
| %CI | % | Costes indirectos | 1 % | 85.51 | 0.86 |
| %MA | % | Medios Auxiliares | 2 % | 86.37 | 1.73 |
|  |  | Total |  |  | 88.1 |

| Medición | Uds. | Largo | Parcial |
|---|---|---|---|
| Planta cubierta |  |  |  |
| Claraboya | 1 | 22.000 | 22.000 |
|  | 2 | 4.400 | 8.800 |
| Total |  |  | 30.8 |

**04.02.04** m Vierteaguas prefabricado remate jardineras
113.3 m × 44.4 (45.73 con costes indirectos) = 5181.21
Viertaguas prefabricado de hormigón armado y vibrado, con p/p de formación de goterón, en remate de jardineras de semisótano, en piezas de dimensiones 300 x 1000 mm. recibido con mortero cementoso, impermeabilizado en juntas y sellado con masilla de poliuretano, incluso preparación y regularización de soporte con mortero M-5, nivelación, eliminación de restos y limpieza.

| Código | Ud | Descripción | Rendimiento | Precio | Importe |
|---|---|---|---|---|---|
| MOOA.8a | h | Oficial 1ª construcción | 0.3 | 17.74 | 5.32 |
| MOOA12a | h | Peón ordinario construcción | 0.3 | 14.82 | 4.45 |
| PFRV.7n | m | Vierteaguas H polímero 51 cm | 1.05 | 31.09 | 32.64 |
| PBPM.1da | m3 | Mto cto M-5 man | 0.002 | 81.28 | 0.16 |
| PBUL.2b | u | Masilla elástica PU p/juntas | 0.032 | 4.34 | 0.14 |
| PBUA50aaa | kg | Adh cementoso C1 | 0.72 | 0.54 | 0.39 |
| %CI | % | Costes indirectos | 1 % | 43.10 | 0.43 |
| %MA | % | Medios Auxiliares | 2 % | 43.53 | 0.87 |
|  |  | Total |  |  | 44.4 |

| Medición | Uds. | Largo | Parcial |
|---|---|---|---|
| Planta semisótano |  |  |  |
| Fachada principal | 7 | 4.400 | 30.800 |
| Fachada posterior | 9 | 6.500 | 58.500 |
| Planta cubierta |  |  |  |
| Escalera | 4 | 6.000 | 24.000 |
| Total |  |  | 113.3 |

**04.02.05** m³ Recrecido HA en cubierta
11.813 m³ × 132.02 (135.98 con costes indirectos) = 1606.33
Recrecido de hormigón armado sobre losa y tacón de planta cubierta perimetral, con p/p de armadura de acero interior, p/p de conectores o anclajes químicos 4 de 500 Kg por ml en frente y 2 conectores id. id. ø 12 mm codo de 30 cm en base, encofrado, vibrado, completamente terminado para quedar visto.

| Código | Ud | Descripción | Rendimiento | Precio | Importe |
|---|---|---|---|---|---|
| MOOA.8a | h | Oficial 1ª construcción | 0.15 | 17.74 | 2.66 |
| MOOA11a | h | Peón especializado construcción | 0.113 | 15.41 | 1.74 |
| PBPC.3abba | m3 | H 25 blanda TM 20 IIa | 1.05 | 64.55 | 67.78 |
| MMEM14bab | m2 | Amtz tabl hdrf fenólico e15 2 us | 1 | 6.99 | 6.99 |
| MOOB.7a | h | Oficial montador ferralla | 0.1 | 19.09 | 1.91 |
| MMMH.5c | h | Vibrador gasolina aguja ø30-50mm | 0.05 | 1.42 | 0.07 |
| PEAA.2c | kg | Acero B 500 S elaborado | 26 | 0.7 | 18.20 |
| 04.02.05.01 | ud | Conectores de Acero (material) | 8 | 2 | 16.00 |
| 04.02.05.02 | ud | Anclaje químico HILTY (material) | 8 | 1.6 | 12.80 |
| %CI | % | Costes indirectos | 1 % | 128.15 | 1.28 |
| %MA | % | Medios Auxiliares | 2 % | 129.43 | 2.59 |
|  |  | Total |  |  | 132.02 |

| Medición | Uds. | Largo | Ancho | Alto | Parcial |
|---|---|---|---|---|---|
| Terraza cubierta | 2 | 45.000 | 0.500 | 0.150 | 6.750 |
|  | 1 | 23.500 | 0.500 | 0.150 | 1.763 |
|  | 1 | 16.800 | 0.500 | 0.150 | 1.260 |
| Terraza P 2 | 2 | 6.400 | 0.500 | 0.150 | 0.960 |
|  | 1 | 14.400 | 0.500 | 0.150 | 1.080 |
| Total |  |  |  |  | 11.813 |

### 5.3 Perfilería metálica y Otros
Importe: 197446.93

**04.03.01** Kg Acero A-42-B en fachada (12/06/2017)
58245.073 Kg × 2.39 (2.46 con costes indirectos) = 143282.88
Acero A-42-B para fachadas. Perfil UPN-100 mm doble (cara exterior y cara interior) con anclaje atornillada cada 0,50 m y relleno de poliuretano inyectado, para una separación entre perfiles de 35 mm, con taco metálico interior separador c/ 50 cm. Colocado.

| Código | Ud | Descripción | Rendimiento | Precio | Importe |
|---|---|---|---|---|---|
| MOOM.8a | h | Oficial 1ª metal | 0.041 | 16.58 | 0.68 |
| MOOM11a | h | Especialista metal | 0.04 | 14.1 | 0.56 |
| PEAP10a | kg | Perfil est A-42-b valor medio | 1.05 | 0.427 | 0.45 |
| PRPP.1c | l | Imprimación antioxidante minio | 0.05 | 12.65 | 0.63 |
| %CI | % | Costes indirectos | 1 % | 2.32 | 0.02 |
| %MA | % | Medios Auxiliares | 2 % | 2.34 | 0.05 |
|  |  | Total |  |  | 2.39 |

| Medición | Uds. | Largo | Ancho | Alto | Parcial |
|---|---|---|---|---|---|
| Fachada principal |  |  |  |  |  |
| Planta semisótano |  |  |  |  |  |
| H | 6 | 7.000 | 21.740 | 4.000 | 3652.320 |
|  | 1 | 6.000 | 21.740 | 4.000 | 521.760 |
| V | 23 | 3.300 | 21.740 | 1.000 | 1650.066 |
| Planta baja |  |  |  |  |  |
| H | 6 | 7.000 | 21.740 | 4.000 | 3652.320 |
|  | 1 | 6.000 | 21.740 | 4.000 | 521.760 |
| V | 22 | 3.650 | 21.740 | 1.000 | 1745.722 |
| Planta 1º |  |  |  |  |  |
| H | 6 | 7.000 | 21.740 | 4.000 | 3652.320 |
|  | 1 | 6.000 | 21.740 | 4.000 | 521.760 |
| V | 22 | 5.050 | 21.740 | 1.000 | 2415.314 |
| Planta 2º |  |  |  |  |  |
| H | 6 | 7.000 | 21.740 | 4.000 | 3652.320 |
| V | 19 | 3.650 | 21.740 | 1.000 | 1507.669 |
| Planta 3º |  |  |  |  |  |
| H | 6 | 7.000 | 21.740 | 4.000 | 3652.320 |
|  | 19 | 3.600 | 21.740 | 1.000 | 1487.016 |
| Placas de anclaje en forjado e= 15mm | 66 | 0.300 | 0.250 | 14.000 | 69.300 |
| Placas intermedias en frentes de fjado. e=15mm | 40 | 0.200 | 0.200 | 14.000 | 22.400 |
| Placas intermedias en pilares e=15mm | 33 | 0.200 | 0.200 | 14.000 | 18.480 |
| Fachada lateral izq. |  |  |  |  |  |
| Planta baja |  |  |  |  |  |
| H | 2 | 7.000 | 21.740 | 1.000 | 304.360 |
| V | 4 | 3.650 | 21.740 | 1.000 | 317.404 |
| Planta 1º |  |  |  |  |  |
| H | 4 | 7.000 | 21.740 | 1.000 | 608.720 |
| V | 4 | 5.050 | 21.740 | 1.000 | 439.148 |
| Planta 2º |  |  |  |  |  |
| H | 4 | 7.000 | 21.740 | 1.000 | 608.720 |
| V | 4 | 3.650 | 21.740 | 3.650 | 1158.525 |
| Planta 3º |  |  |  |  |  |
| H | 4 | 7.000 | 21.740 | 1.000 | 608.720 |
| V | 4 | 3.600 | 21.740 | 1.000 | 313.056 |
| Placas de anclaje en forjado e= 15mm | 24 | 0.300 | 0.250 | 14.000 | 25.200 |
| Placas intermedias en frentes de fjado. e=15mm | 15 | 0.200 | 0.200 | 14.000 | 8.400 |
| Placas intermedias en pilares e=15mm | 16 | 0.200 | 0.200 | 14.000 | 8.960 |
| Fachada posterior |  |  |  |  |  |
| Planta Baja |  |  |  |  |  |
| H | 5 | 7.000 | 21.740 | 4.000 | 3043.600 |
| V | 16 | 3.650 | 21.740 | 1.000 | 1269.616 |
| Planta 1º |  |  |  |  |  |
| H | 5 | 7.000 | 21.740 | 4.000 | 3043.600 |
| V | 16 | 5.050 | 21.740 | 1.000 | 1756.592 |
| Planta 2º |  |  |  |  |  |
| H | 5 | 7.000 | 21.740 | 4.000 | 3043.600 |
| V | 16 | 3.650 | 21.740 | 1.000 | 1269.616 |
| Planta 3º |  |  |  |  |  |
| H | 5 | 7.000 | 21.740 | 4.000 | 3043.600 |
| V | 16 | 3.600 | 21.740 | 1.000 | 1252.224 |
| Huecos horizontales | 10 | 6.000 | 21.740 | 1.000 | 1304.400 |
|  | 10 | 0.600 | 21.740 | 1.000 | 130.440 |
| Placas de anclaje en forjado e= 15mm | 48 | 0.300 | 0.250 | 14.000 | 50.400 |
| Placas intermedias en frentes de fjado. e=15mm | 20 | 0.200 | 0.200 | 14.000 | 11.200 |
| Placas intermedias en pilares e=15mm | 24 | 0.200 | 0.200 | 14.000 | 13.440 |
| Fachada lateral dcha |  |  |  |  |  |
| Planta semisótano |  |  |  |  |  |
| H | 2 | 4.500 | 21.740 | 1.000 | 195.660 |
| V | 2 | 3.300 | 21.740 | 1.000 | 143.484 |
| Planta baja |  |  |  |  |  |
| H | 2 | 4.500 | 21.740 | 1.000 | 195.660 |
| V | 2 | 3.300 | 21.740 | 1.000 | 143.484 |
| Planta 1º |  |  |  |  |  |
| H | 4 | 4.500 | 21.740 | 1.000 | 391.320 |
| V | 2 | 5.050 | 21.740 | 1.000 | 219.574 |
| Planta 2º |  |  |  |  |  |
| H | 2 | 4.500 | 21.740 | 1.000 | 195.660 |
| V | 2 | 3.300 | 21.740 | 1.000 | 143.484 |
| Planta 3º |  |  |  |  |  |
| H | 2 | 4.500 | 21.740 | 1.000 | 195.660 |
| V | 2 | 3.300 | 21.740 | 1.000 | 143.484 |
| Huecos horizontales | 10 | 4.500 | 21.740 | 1.000 | 978.300 |
|  | 10 | 0.600 | 21.740 | 1.000 | 130.440 |
| Placas de anclaje en forjado e= 15mm | 10 | 0.300 | 0.250 | 14.000 | 10.500 |
| Placas intermedias en frentes de fjado. e=15mm | 5 | 0.200 | 0.200 | 14.000 | 2.800 |
| Placas intermedias en pilares e=15mm | 10 | 0.200 | 0.200 | 14.000 | 5.600 |
| fórmula: (0.05)*a*b | 1 | 55471.498 |  |  | 2773.575 |
| Total |  |  |  |  | 58245.073 |

**04.03.02** Kg Acero en perfil hueco tubular
6806.8 Kg × 3.96 (4.08 con costes indirectos) = 27771.74
Acero en perfil hueco tubular para armazón soporte de claraboya, 200 x 100 x 8 mm, cortado, soldado, anclado y arriostrado.

| Código | Ud | Descripción | Rendimiento | Precio | Importe |
|---|---|---|---|---|---|
| MOOM.8a | h | Oficial 1ª metal | 0.07 | 16.58 | 1.16 |
| MOOM11a | h | Especialista metal | 0.07 | 14.1 | 0.99 |
| PEAP.2a | kg | Perfil rect 20x10x1.5 a galv (material) | 1.05 | 1.014 | 1.06 |
| PRPP.1c | l | Imprimación antioxidante minio | 0.05 | 12.65 | 0.63 |
| %CI | % | Costes indirectos | 1 % | 3.84 | 0.04 |
| %MA | % | Medios Auxiliares | 2 % | 3.88 | 0.08 |
|  |  | Total |  |  | 3.96 |

| Medición | Uds. | Largo | Alto | Parcial |
|---|---|---|---|---|
| Soportes Verticales | 32 | 2.600 | 34.000 | 2828.800 |
| Soportes Horizontales | 16 | 4.500 | 34.000 | 2448.000 |
|  | 2 | 22.500 | 34.000 | 1530.000 |
| Total |  |  |  | 6806.8 |

**05.04.07** m² Panel sandwich de e=100 mm p/ fachada (12/06/2017)
337.8 m² × 75.85 (78.13 con costes indirectos) = 26392.31
Panel sandwich de 100 mm de espesor, para zonas ciegas de carpintería de fachada, conformado por 2 hojas de chapa de aluminio color, de 2 mm de espesor, y relleno de capa de lana de roca de 80 mm, i/ sellado perimetral de cada panel, de dimensiones adaptadas a la perfilería soporte, i/ elementos de sujeción a esta. Totalmente terminado y colocado, i/ banda perimetral de neopreno y sellado de silicona neutra de color.

| Código | Ud | Descripción | Rendimiento | Precio | Importe |
|---|---|---|---|---|---|
| MOOM.8a | h | Oficial 1ª metal | 0.211 | 16.58 | 3.50 |
| MOOM11a | h | Especialista metal | 0.211 | 14.1 | 2.98 |
| PFPE.2bdc | m2 | Panel sandw 0.6Al/0.6Al e=100mm (material; 12/06/2017) | 1 | 57.344 | 57.34 |
| PBUT12e | u | Tornillo autr6.5x130 a inx c/aran (material; 12/06/2017) | 8 | 0.8 | 6.40 |
| PBUJ.1b | m | Junta estnq pfl trapecial plas (material) | 2 | 1.7 | 3.40 |
| %CI | % | Costes indirectos | 1 % | 73.62 | 0.74 |
| %MA | % | Medios Auxiliares | 2 % | 74.36 | 1.49 |
|  |  | Total |  |  | 75.85 |

| Medición | Uds. | Largo | Alto | Parcial |
|---|---|---|---|---|
| Fachada principal |  |  |  |  |
| Planta semisótano | 5 | 7.000 | 0.800 | 28.000 |
|  | 1 | 6.000 | 0.800 | 4.800 |
|  | 1 | 4.300 | 0.800 | 3.440 |
| Planta baja | 5 | 7.000 | 0.800 | 28.000 |
|  | 1 | 6.000 | 0.800 | 4.800 |
|  | 1 | 4.300 | 0.800 | 3.440 |
| Planta 1º | 5 | 7.000 | 0.800 | 28.000 |
|  | 2 | 6.000 | 0.800 | 9.600 |
| Planta 2º | 5 | 7.000 | 0.800 | 28.000 |
|  | 1 | 6.000 | 0.800 | 4.800 |
| Planta 3º | 5 | 7.000 | 0.800 | 28.000 |
|  | 1 | 6.000 | 0.800 | 4.800 |
| Fachada lateral izq. |  |  |  |  |
| Planta baja. s/ Acceso | 1 | 6.200 | 0.300 | 1.860 |
| Planta 1º | 1 | 6.200 | 0.800 | 4.960 |
|  | 1 | 6.200 | 2.900 | 17.980 |
| Plantas 2º y 3º | 2 | 6.200 | 0.800 | 9.920 |
|  | 2 | 6.200 | 1.500 | 18.600 |
| Fachada posterior |  |  |  |  |
| Planta baja | 4 | 7.000 | 0.800 | 22.400 |
|  | 1 | 6.000 | 0.800 | 4.800 |
| Planta 1º | 4 | 7.000 | 0.800 | 22.400 |
|  | 1 | 6.000 | 0.800 | 4.800 |
| Planta 2º | 4 | 7.000 | 0.800 | 22.400 |
|  | 1 | 6.000 | 0.800 | 4.800 |
| Planta 3º | 4 | 7.000 | 0.800 | 22.400 |
|  | 1 | 6.000 | 0.800 | 4.800 |
| Total |  |  |  | 337.8 |

### 5.4 Carpintería de aluminio en exterior (18/02/1999)
Importe: 149020.39

**05.04.10** m² Carp. ext. abat. de alum. 1, 2 ó 3 hojas CORTIZO COR-70
31.338 m² × 197.75 (203.68 con costes indirectos) = 6382.92
Carpintería exterior de aluminio de 1 hoja abatible de aluminio lacado tipo CORTIZO, sistema COR-70 industrial, con rotura de puente térmico o equivalente, manivela de aluminio y llave, i/ separadores entre aluminio y acero con banda de neopreno de 5 mm, sellado general con silicona neutra, totalmente terminada, i/ accesorios, mecanismos etc. Según esquema gráfico y cotas a medir en obra para su fabricación, incluye precerco aluminio.

| Código | Ud | Descripción | Rendimiento | Precio | Importe |
|---|---|---|---|---|---|
| MOOA.8a | h | Oficial 1ª construcción | 0.05 | 17.74 | 0.89 |
| MOOA12a | h | Peón ordinario construcción | 0.05 | 14.82 | 0.74 |
| MOOM.8a | h | Oficial 1ª metal | 0.65 | 16.58 | 10.78 |
| MOOM12a | h | Peón metal (mano de obra) | 0.65 | 14.67 | 9.54 |
| PFPA.8b1B | m2 | Carpintería de perfiles normalizados. COR-70 (material) | 1 | 150 | 150.00 |
| 05.04.01.09 | ud | P/p de herrajes (material; 13/01/2017) | 1 | 20 | 20.00 |
| %CI | % | Costes indirectos | 1 % | 191.95 | 1.92 |
| %MA | % | Medios Auxiliares | 2 % | 193.87 | 3.88 |
|  |  | Total |  |  | 197.75 |

| Medición | Uds. | Largo | Alto | Parcial |
|---|---|---|---|---|
| V2-a |  |  |  |  |
| PB, 2º y 3º F. Ppal. | 3 | 0.700 | 2.650 | 5.565 |
| V2-b |  |  |  |  |
| Semisótano; PB, 2º y 3º F. Post. | 4 | 0.700 | 2.650 | 7.420 |
| V4 |  |  |  |  |
| Semisótano | 1 | 2.700 | 2.450 | 6.615 |
| V5 |  |  |  |  |
| Semisótano F. Ppal. | 1 | 1.600 | 2.450 | 3.920 |
| V6 |  |  |  |  |
| PB, Sala Inst. | 1 | 1.550 | 2.650 | 4.108 |
| V7-a |  |  |  |  |
| Planta 1º, F. Ppal | 1 | 0.700 | 2.650 | 1.855 |
| V7-b |  |  |  |  |
| Planta 1º, F. Post. | 1 | 0.700 | 2.650 | 1.855 |
| Total |  |  |  | 31.338 |

**05.04.05** m² Carpintería ext. oscb. de aluminio CORTIZO COR-70
137.322 m² × 205.79 (211.96 con costes indirectos) = 29106.77
Carpintería exterior de aluminio de 1 hoja oscilobatiente de aluminio lacado tipo CORTIZO, sistema COR-70 industrial, con rotura de puente térmico o equivalente, manivela de aluminio y llave, i/ separadores entre aluminio y acero con banda de neopreno de 5 mm, sellado general con silicona neutra, totalmente terminada, i/ accesorios, mecanismos etc. Según esquema gráfico y cotas a medir en obra para su fabricación.

| Código | Ud | Descripción | Rendimiento | Precio | Importe |
|---|---|---|---|---|---|
| MOOA.8a | h | Oficial 1ª construcción | 0.05 | 17.74 | 0.89 |
| MOOA12a | h | Peón ordinario construcción | 0.05 | 14.82 | 0.74 |
| MOOM.8a | h | Oficial 1ª metal | 0.9 | 16.58 | 14.92 |
| MOOM12a | h | Peón metal | 0.9 | 14.67 | 13.20 |
| PFPA.8b1B | m2 | Carpintería de perfiles normalizados. COR-70 | 1 | 150 | 150.00 |
| 05.04.01.08 | ud | P/p de herrajes (material) | 1 | 20 | 20.00 |
| %CI | % | Costes indirectos | 1 % | 199.75 | 2.00 |
| %MA | % | Medios Auxiliares | 2 % | 201.75 | 4.04 |
|  |  | Total |  |  | 205.79 |

| Medición | Uds. | Largo | Alto | Parcial |
|---|---|---|---|---|
| Fachada lateral izq. |  |  |  |  |
| V-11 |  |  |  |  |
| Planta 1º | 1 | 6.100 | 1.000 | 6.100 |
| V-12 |  |  |  |  |
| Planta 2º y 3º | 2 | 6.100 | 1.000 | 12.200 |
| V-17 |  |  |  |  |
| Escalera C | 5 | 1.600 | 1.100 | 8.800 |
| V1-a |  |  |  |  |
| Planta Semisótano | 10 | 0.550 | 1.550 | 8.525 |
| V1-b |  |  |  |  |
| Planta Semisótano, Fachada post. | 8 | 0.550 | 1.550 | 6.820 |
| V2-a |  |  |  |  |
| PB, 2º y 3º Fachada ppal. | 3 | 0.550 | 1.750 | 2.888 |
|  | 3 | 0.700 | 1.750 | 3.675 |
| V2-b |  |  |  |  |
| Semisótano, PB, 2º y 3º F. post. | 4 | 0.550 | 1.750 | 3.850 |
|  | 4 | 0.680 | 1.750 | 4.760 |
| V3-a |  |  |  |  |
| PB, 2º y 3º F. Ppal. | 30 | 0.550 | 1.750 | 28.875 |
| V3-b |  |  |  |  |
| PB, 2º y 3º F. Post. | 24 | 0.550 | 1.750 | 23.100 |
| V4 |  |  |  |  |
| Semisótano F.Ppal. | 2 | 0.550 | 1.550 | 1.705 |
| V5 |  |  |  |  |
| Semisótano F.Ppal. | 1 | 0.550 | 1.550 | 0.853 |
| V7-a |  |  |  |  |
| Planta 1º, F. Ppal. | 1 | 0.550 | 1.750 | 0.963 |
|  | 1 | 0.700 | 1.750 | 1.225 |
| V7-b |  |  |  |  |
| Planta 1º, F. Post. | 1 | 0.700 | 1.750 | 1.225 |
|  | 1 | 0.550 | 1.750 | 0.963 |
| V8-a |  |  |  |  |
| Planta 1º, F. Ppal | 10 | 0.550 | 1.750 | 9.625 |
| V8-b |  |  |  |  |
| Planta 1º, F. Post | 8 | 0.550 | 1.750 | 7.700 |
| V9 |  |  |  |  |
| Planta 1º, F.Ppal. | 2 | 0.550 | 1.750 | 1.925 |
|  | 1 | 0.750 | 2.060 | 1.545 |
| Total |  |  |  | 137.322 |

**05.04.09** m² Ventana exterior pivotante
38.194 m² × 172.31 (177.48 con costes indirectos) = 6778.67
Suministro e instalación de ventana exterior de varias hojas pivotantes, de aluminio lacado tipo CORTIZO sistema COR-70 industrial, con rotura de puente térmico ó equivalente, manivelas de aluminio y llave. Montaje con abisagrado horizontal con p/p de banda de neopreno de 5 mm en sellado perimetral, sellado de silicona neutra, totalmente terminada i/ accesorios, mecanismos, etc, según esquema gráfico y cotas a medir en obra para su fabricación,incluye precerco aluminio.

| Código | Ud | Descripción | Rendimiento | Precio | Importe |
|---|---|---|---|---|---|
| MOOA.8a | h | Oficial 1ª construcción | 0.05 | 17.74 | 0.89 |
| MOOA12a | h | Peón ordinario construcción | 0.05 | 14.82 | 0.74 |
| MOOM.8a | h | Oficial 1ª metal | 0.5 | 16.58 | 8.29 |
| MOOM12a | h | Peón metal | 0.5 | 14.67 | 7.34 |
| 05.04.01.01 | m2 | Carpintería de aluminio lacado, de la casa CORTIZO, sistema COR-70 (material) | 1 | 130 | 130.00 |
| 05.04.01.09 | ud | P/p de herrajes | 1 | 20 | 20.00 |
| %CI | % | Costes indirectos | 1 % | 167.26 | 1.67 |
| %MA | % | Medios Auxiliares | 2 % | 168.93 | 3.38 |
|  |  | Total |  |  | 172.31 |

| Medición | Uds. | Largo | Alto | Parcial |
|---|---|---|---|---|
| Planta semisótano: |  |  |  |  |
| V-13 | 2 | 4.170 | 0.600 | 5.004 |
| aseos |  |  |  |  |
| V-14 |  |  |  |  |
| Aseos izq. | 5 | 6.000 | 0.600 | 18.000 |
| V-15 |  |  |  |  |
| Aseos dcha. | 4 | 4.500 | 0.600 | 10.800 |
| V-16 |  |  |  |  |
| Planta 2º | 1 | 4.500 | 0.500 | 2.250 |
|  | 1 | 1.070 | 2.000 | 2.140 |
| Total |  |  |  | 38.194 |

**05.04.06** m² Ventanal fijo ventilación escalera (12/06/2017)
35.36 m² × 224.78 (231.52 con costes indirectos) = 8186.55
Ventanal fijo y oscilovatiente, para ventilación de escalera en huecos rasgados con carpintería de aluminio lacado tipo CORTIZO, sistema COR-70 industria, con rotura de puente térmico id. id. id.incluye precerco aluminio. Colocado.

| Código | Ud | Descripción | Rendimiento | Precio | Importe |
|---|---|---|---|---|---|
| MOOA.8a | h | Oficial 1ª construcción | 0.05 | 17.74 | 0.89 |
| MOOA12a | h | Peón ordinario construcción | 0.05 | 14.82 | 0.74 |
| MOOM.8a | h | Oficial 1ª metal | 0.05 | 16.58 | 0.83 |
| MOOM12a | h | Peón metal | 0.05 | 14.67 | 0.73 |
| 05.04.01.01 | m2 | Carpintería de aluminio lacado, de la casa CORTIZO, sistema COR-70 | 1.5 | 130 | 195.00 |
| 05.04.01.08 | ud | P/p de herrajes | 1 | 20 | 20.00 |
| %CI | % | Costes indirectos | 1 % | 218.19 | 2.18 |
| %MA | % | Medios Auxiliares | 2 % | 220.37 | 4.41 |
|  |  | Total |  |  | 224.78 |

| Medición | Uds. | Largo | Alto | Parcial |
|---|---|---|---|---|
| Escalera general |  |  |  |  |
| Huecos ranurados | 136 | 1.300 | 0.200 | 35.360 |
| Total |  |  |  | 35.36 |

**05.05.01** m² Acristalado carp. ext. fachadas
1178.42 m² × 80.78 (83.2 con costes indirectos) = 98044.54
Acristalado de carpintería exterior con vidrio tipo CLIMALIT compuesto por vidrios de factor solar g=0.39, de 4 + 4 mm, cámara de 12 mm, y 3 + 3 mm en interior. Con perfil metálico perimetral, sellado y colocado s/ carpintería de aluminio ó metálica con o sin junquillo, 4 cantos pulidos a todos los acristalados, calzos de neopreno y sellado de silicona.

| Código | Ud | Descripción | Rendimiento | Precio | Importe |
|---|---|---|---|---|---|
| MOOV.8a | h | Oficial 1ª vidrio (mano de obra) | 0.1 | 14.61 | 1.46 |
| 05.05.02.02 | m2 | Vdr aisl4+4/12/3+3 fact. solar g=0.39 (material) | 1 | 74.5 | 74.50 |
| PFAW.3a | m2 | Repercusión perfil neopreno (material) | 1 | 2.46 | 2.46 |
| %CI | % | Costes indirectos | 1 % | 78.42 | 0.78 |
| %MA | % | Medios Auxiliares | 2 % | 79.20 | 1.58 |
|  |  | Total |  |  | 80.78 |

| Medición | Uds. | Largo | Alto | Parcial |
|---|---|---|---|---|
| Zonas fijas |  |  |  |  |
| V1-a | 5 | 6.800 | 0.750 | 25.500 |
|  | 10 | 2.850 | 1.600 | 45.600 |
| V1-b | 4 | 6.800 | 0.750 | 20.400 |
|  | 8 | 2.850 | 1.600 | 36.480 |
| V2-a | 3 | 6.800 | 0.750 | 15.300 |
|  | 3 | 2.850 | 1.800 | 15.390 |
|  | 3 | 1.900 | 1.800 | 10.260 |
| V2-b | 4 | 6.800 | 0.750 | 20.400 |
|  | 4 | 2.850 | 1.800 | 20.520 |
|  | 4 | 1.900 | 1.800 | 13.680 |
| V3-a | 15 | 6.800 | 0.750 | 76.500 |
|  | 30 | 2.850 | 1.800 | 153.900 |
| V3-b | 12 | 6.800 | 0.750 | 61.200 |
|  | 24 | 2.850 | 1.800 | 123.120 |
| V4 | 1 | 6.800 | 0.750 | 5.100 |
|  | 1 | 2.850 | 1.600 | 4.560 |
| V5 | 1 | 6.800 | 0.750 | 5.100 |
|  | 1 | 2.350 | 1.600 | 3.760 |
|  | 1 | 1.300 | 1.600 | 2.080 |
| V6 | 1 | 5.900 | 0.700 | 4.130 |
|  | 1 | 4.300 | 1.800 | 7.740 |
| V7-a | 1 | 6.900 | 2.150 | 14.835 |
|  | 1 | 2.850 | 1.800 | 5.130 |
|  | 1 | 1.950 | 1.800 | 3.510 |
| V7-b | 1 | 6.900 | 2.150 | 14.835 |
|  | 1 | 2.850 | 1.800 | 5.130 |
|  | 1 | 1.950 | 1.800 | 3.510 |
| V8-a | 5 | 6.900 | 2.150 | 74.175 |
|  | 10 | 2.850 | 1.800 | 51.300 |
| V8-b | 4 | 6.900 | 2.150 | 59.340 |
|  | 8 | 2.850 | 1.800 | 41.040 |
| V9 | 1 | 5.100 | 2.150 | 10.965 |
|  | 2 | 2.350 | 1.800 | 8.460 |
| Id. nº m2 que carpintería oscilobatiente | 0.91 | 137.322 |  | 124.963 |
| Id. nº m2 que puertas abt. | 0.93 | 31.338 |  | 29.144 |
| Id. nº m2 que ventana V13 | 0.94 | 5.000 |  | 4.700 |
| Id. nº m2 que ventana V14 | 0.94 | 18.000 |  | 16.920 |
| Id. nº m2 que ventana V15 | 0.94 | 10.800 |  | 10.152 |
| Id. nº m2 que ventana V16 | 0.94 | 4.620 |  | 4.343 |
| Id. nº m2 que ventana V17 | 0.94 | 26.860 |  | 25.248 |
| Total |  |  |  | 1178.42 |

**EFSP.8a** m2 Pers-cortn arrll tejiso liso (18/02/1999)
11.88 m2 × 42.57 (43.85 con costes indirectos) = 520.94
Estor arrollable, de tejido screeh liso 100% poliéster en colores sólidos, incluso accesorios, i/ cajón recojedor incorporado a la carpintería de aluminio, motorizado, pp de linea electrica, colocado.

| Código | Ud | Descripción | Rendimiento | Precio | Importe |
|---|---|---|---|---|---|
| MOOC14a | h | Aprendiz 1º carpintería (mano de obra; 28/04/2015) | 0.1 | 8.25 | 0.83 |
| PFDP16a | m2 | Pers-cortn tejido liso plegado (material; 18/01/2017) | 1 | 40.91 | 40.91 |
| % | % | Costes Directos Complementarios | 2 % | 41.74 | 0.83 |
|  |  | Total |  |  | 42.57 |

| Medición | Uds. | Largo | Alto | Parcial |
|---|---|---|---|---|
| Previsión posible instalación | 2 | 3.300 | 1.800 | 11.880 |
| Total |  |  |  | 11.88 |

### 5.5 Tabiquería PLADUR
Importe: 123272.6

**04.04.01** m² Tabique tipo "Pladur" antihumedad
247.8 m² × 48.03 (49.47 con costes indirectos) = 12258.67
Tabique de placa de yeso PLADUR o similar formado estructura de perfiles de chapa de acero galvanizado de 90 mm. de ancho, a base de Montantes (elementos verticales) fijados al techo y suelo con tornillos de acero, separados 600 mm entre ellos y Canales (elementos horizontales); a un lado se atornillan dos (2) placas PLADUR tipo WA RESISTENTES AL AGUA de 15 mm de espesor, dando un ancho total del tabique terminado de 142 mm, incluso aislamiento con paneles semirrígidos de lana de vidrio de 80 mm y 50Kg/m3 o lana de roca mineral (el conjunto asegurará una atenuación de sonido de 45 dB), tratamientos de huecos, replanteo auxiliar, nivelación, ejecución de ángulos con la colocación de cinta guardavivos, repaso de juntas con cinta, recibido de cercos, paso de instalaciones y limpieza. Completamente terminado y listo para pintar, ejecutado según Normas NTE-PTP, las recomendaciones del fabricante y la Memoria y Pliego de condiciones del Proyecto.
(Medido a cinta corrida).
NOTA: Los encuentros superiores, laterales e inferiores de los Tabiques PLADUR con los forjados, muros existentes o suelos se realizarán interponiendo entre los canales y el soporte una junta de fieltro de 3 mm de espesor (superior y lateral) y una junta estanca de espuma de poliuretano de 3 mm de espesor con una cara autoadhesiva (inferior) para mejorar el comportamiento acústico y de estanqueidad al agua de los tabiques.
(ALTURA MÁXIMA ADMISIBLE del tabique= 5,10 m).

| Código | Ud | Descripción | Rendimiento | Precio | Importe |
|---|---|---|---|---|---|
| MOOA.8a | h | Oficial 1ª construcción | 0.4 | 17.74 | 7.10 |
| MOOA.9a | h | Oficial 2ª construcción | 0.4 | 17.06 | 6.82 |
| P04PY140 | m2 | Placa Pladur FON R15/30 (material; 26/01/2017) | 4.2 | 4.29 | 18.02 |
| P04PW040 | kg | Pasta para juntas Pladur (material) | 0.9 | 0.55 | 0.50 |
| P04PW010 | m. | Cinta de juntas Pladur (material) | 3.15 | 0.03 | 0.09 |
| P04PW180 | m. | Montante de 90 mm. (material) | 2.33 | 1.93 | 4.50 |
| P04PW260 | m. | Canal 90x30 mm. (material) | 0.95 | 1.49 | 1.42 |
| P04PW090 | ud | Tornillo PM-25 mm. (material) | 20 | 0.01 | 0.20 |
| P04PW081 | ud | Tornillo PM-45 mm. (material) | 30 | 0.02 | 0.60 |
| P04PW350 | m. | Banda acústica 50 mm. (material) | 1.2 | 0.35 | 0.42 |
| P04PW401 | m. | Junta estanca 50 mm (material) | 0.94 | 0.05 | 0.05 |
| E10AAP310 | m2 | Aislamiento acústico. p. lana mineral arena-60 | 1 | 6.9 | 6.90 |
| %CI | % | Costes indirectos | 1 % | 46.62 | 0.47 |
| %MA | % | Medios Auxiliares | 2 % | 47.09 | 0.94 |
|  |  | Total |  |  | 48.03 |

| Medición | Uds. | Largo | Alto | Parcial |
|---|---|---|---|---|
| Planta semisótano |  |  |  |  |
| Aseo izq. | 1 | 9.800 | 3.300 | 32.340 |
| Planta Baja |  |  |  |  |
| Aseo izq. | 1 | 4.000 | 3.650 | 14.600 |
| Aseo dcho. | 1 | 11.200 | 3.650 | 40.880 |
| Planta 1º |  |  |  |  |
| Aseo izq. | 1 | 4.000 | 5.050 | 20.200 |
| Aseo dcho. | 1 | 11.200 | 5.050 | 56.560 |
| Planta 2º |  |  |  |  |
| Aseo izq. | 1 | 4.000 | 3.650 | 14.600 |
| Aseo dcho. | 1 | 7.400 | 3.650 | 27.010 |
| Planta 3º |  |  |  |  |
| Aseo izq. | 1 | 4.000 | 3.650 | 14.600 |
| Aseo dcho. | 1 | 7.400 | 3.650 | 27.010 |
| Total |  |  |  | 247.8 |

**04.04.02** m² Tabique tipo "Pladur" 2 placas/cara (12/06/2017)
1456.245 m² × 34.09 (35.11 con costes indirectos) = 51128.76
Tabique de placa de yeso PLADUR o similar formado estructura de perfiles de chapa de acero galvanizado de 90 mm. de ancho, a base de Montantes (elementos verticales) fijados al techo y suelo con tornillos de acero, separados 600 mm entre ellos y Canales (elementos horizontales); a cada lado se atornillan dos (2) placas PLADUR tipo N de 15 mm de espesor, dando un ancho total del tabique terminado de 142 mm, incluso aislamiento con paneles semirrígidos de lana de vidrio de 80 mm y 50Kg/m3 o lana de roca mineral (el conjunto asegurará una atenuación de sonido de 45 dB), tratamientos de huecos, replanteo auxiliar, nivelación, ejecución de ángulos con la colocación de cinta guardavivos, repaso de juntas con cinta, recibido de cercos, paso de instalaciones y limpieza. Completamente terminado y listo para pintar, ejecutado según Normas NTE-PTP, las recomendaciones del fabricante y la Memoria y Pliego de condiciones del Proyecto.
(Medido a cinta corrida).
NOTA: Los encuentros superiores, laterales e inferiores de los Tabiques PLADUR con los forjados, muros existentes o suelos se realizarán interponiendo entre los canales y el soporte una junta de fieltro de 3 mm de espesor (superior y lateral) y una junta estanca de espuma de poliuretano de 3 mm de espesor con una cara autoadhesiva (inferior) para mejorar el comportamiento acústico y de estanqueidad al agua de los tabiques.
(ALTURA MÁXIMA ADMISIBLE del tabique= 5,10 m).

| Código | Ud | Descripción | Rendimiento | Precio | Importe |
|---|---|---|---|---|---|
| MOOA.8a | h | Oficial 1ª construcción | 0.159 | 17.74 | 2.82 |
| MOOA.9a | h | Oficial 2ª construcción | 0.159 | 17.06 | 2.71 |
| P04PY040 | m2 | Placa Pladur N-15 (material; 26/01/2017) | 4.2 | 3.81 | 16.00 |
| P04PW040 | kg | Pasta para juntas Pladur | 0.9 | 0.55 | 0.50 |
| P04PW010 | m. | Cinta de juntas Pladur | 3.15 | 0.03 | 0.09 |
| P04PW240 | m. | Canal 48 mm. (material) | 0.95 | 0.8 | 0.76 |
| P04PW161 | m. | Montante de 48 mm. (material) | 3.5 | 0.91 | 3.19 |
| P04PW090 | ud | Tornillo PM-25 mm. | 20 | 0.01 | 0.20 |
| P04PW080 | ud | Tornillo PM-35 mm. (material) | 30 | 0.01 | 0.30 |
| P04PW350 | m. | Banda acústica 50 mm. | 1.2 | 0.35 | 0.42 |
| P04PW401 | m. | Junta estanca 50 mm | 0.47 | 0.05 | 0.02 |
| E10AAP300 | m2 | AISL.ACÚST.P.LANA MINERAL ARENA-40 | 1 | 6.08 | 6.08 |
| %CI | % | Costes indirectos | 1 % | 33.09 | 0.33 |
| %MA | % | Medios Auxiliares | 2 % | 33.42 | 0.67 |
|  |  | Total |  |  | 34.09 |

| Medición | Uds. | Largo | Alto | Parcial |
|---|---|---|---|---|
| Planta semisótano |  |  |  |  |
| Aula informática | 1 | 3.600 | 3.300 | 11.880 |
| Reprografía |  |  |  |  |
|  | 1 | 4.200 | 3.300 | 13.860 |
|  | 1 | 4.600 | 3.300 | 15.180 |
| A deducir: | -2 | 0.850 | 2.100 | -3.570 |
| Planta baja |  |  |  |  |
| Zona de administración |  |  |  |  |
| H | 1 | 7.500 | 3.650 | 27.375 |
|  | 1 | 3.600 | 3.650 | 13.140 |
|  | 1 | 7.500 | 3.650 | 27.375 |
|  | 1 | 4.000 | 3.650 | 14.600 |
| V | 1 | 7.000 | 3.650 | 25.550 |
|  | 10 | 9.200 | 3.650 | 335.800 |
|  | 1 | 6.000 | 3.650 | 21.900 |
| A deducir: | -12 | 0.900 | 2.100 | -22.680 |
| Planta 2º |  |  |  |  |
| H | 1 | 7.500 | 3.650 | 27.375 |
|  | 1 | 9.400 | 3.650 | 34.310 |
|  | 1 | 34.000 | 3.650 | 124.100 |
| V | 1 | 4.800 | 3.650 | 17.520 |
|  | 1 | 6.200 | 3.650 | 22.630 |
|  | 9 | 3.500 | 3.650 | 114.975 |
|  | 5 | 4.000 | 3.650 | 73.000 |
| A deducir: puertas | -3 | 0.900 | 2.100 | -5.670 |
| A deducir: ventanas | -3 | 7.000 | 1.100 | -23.100 |
|  | -1 | 4.400 | 1.100 | -4.840 |
|  | -1 | 2.800 | 1.100 | -3.080 |
|  | -2 | 2.700 | 1.100 | -5.940 |
|  | -1 | 1.350 | 1.100 | -1.485 |
| Planta 3º |  |  |  |  |
| Zona despachos |  |  |  |  |
| H | 2 | 30.400 | 3.600 | 218.880 |
| Sala lector óptico | 1 | 3.800 | 3.600 | 13.680 |
| V | 1 | 2.200 | 3.600 | 7.920 |
|  | 18 | 3.500 | 3.600 | 226.800 |
|  | 8 | 4.000 | 3.600 | 115.200 |
| A deducir: ventanas | -6 | 7.000 | 1.100 | -46.200 |
|  | -2 | 4.400 | 1.100 | -9.680 |
|  | -2 | 2.800 | 1.100 | -6.160 |
| Cubierta |  |  |  |  |
| Hueco claraboya | 1 | 18.000 | 2.600 | 46.800 |
|  | 2 | 4.000 | 2.600 | 20.800 |
| antepecho | 1 | 18.000 | 1.000 | 18.000 |
| Total |  |  |  | 1456.245 |

**04.04.03** m² Tabique tipo "Pladur" 2 placas/cara especial (12/06/2017)
1158.618 m² × 29.37 (30.25 con costes indirectos) = 35048.19
Tabique de placa de yeso PLADUR o similar formado estructura de perfiles de chapa de acero galvanizado de 90 mm. de ancho, a base de Montantes (elementos verticales) fijados al techo y suelo con tornillos de acero, separados 600 mm entre ellos y Canales (elementos horizontales); a un lado se atornillan dos (2) placas PLADUR tipo N de 15 mm de espesor, y al otro, se atornilla una placa de pladur suelo a techo, y una segunda a partir de 2.10 m hasta su encuentro con techo, dando un ancho total del tabique terminado de 142 mm, incluso aislamiento con paneles semirrígidos de lana de vidrio de 60 mm y 50Kg/m3 o lana de roca mineral (el conjunto asegurará una atenuación de sonido de 45 dB), tratamientos de huecos, replanteo auxiliar, nivelación, ejecución de ángulos con la colocación de cinta guardavivos, repaso de juntas con cinta, recibido de cercos, paso de instalaciones y limpieza. Completamente terminado y listo para pintar, ejecutado según Normas NTE-PTP, las recomendaciones del fabricante y la Memoria y Pliego de condiciones del Proyecto.
(Medido a cinta corrida).
NOTA: Los encuentros superiores, laterales e inferiores de los Tabiques PLADUR con los forjados, muros existentes o suelos se realizarán interponiendo entre los canales y el soporte una junta de fieltro de 3 mm de espesor (superior y lateral) y una junta estanca de espuma de poliuretano de 3 mm de espesor con una cara autoadhesiva (inferior) para mejorar el comportamiento acústico y de estanqueidad al agua de los tabiques.
(ALTURA MÁXIMA ADMISIBLE del tabique= 5,10 m).

| Código | Ud | Descripción | Rendimiento | Precio | Importe |
|---|---|---|---|---|---|
| MOOA.8a | h | Oficial 1ª construcción | 0.126 | 17.74 | 2.24 |
| MOOA.9a | h | Oficial 2ª construcción | 0.125 | 17.06 | 2.13 |
| P04PY040 | m2 | Placa Pladur N-15 | 3.3 | 3.81 | 12.57 |
| P04PW040 | kg | Pasta para juntas Pladur | 0.9 | 0.55 | 0.50 |
| P04PW010 | m. | Cinta de juntas Pladur | 3.15 | 0.03 | 0.09 |
| P04PW240 | m. | Canal 48 mm. | 0.95 | 0.8 | 0.76 |
| P04PW161 | m. | Montante de 48 mm. | 3.5 | 0.91 | 3.19 |
| P04PW090 | ud | Tornillo PM-25 mm. | 20 | 0.01 | 0.20 |
| P04PW080 | ud | Tornillo PM-35 mm. | 30 | 0.01 | 0.30 |
| P04PW350 | m. | Banda acústica 50 mm. | 1.2 | 0.35 | 0.42 |
| P04PW401 | m. | Junta estanca 50 mm | 0.47 | 0.05 | 0.02 |
| E10AAP300 | m2 | AISL.ACÚST.P.LANA MINERAL ARENA-40 | 1 | 6.08 | 6.08 |
| %CI | % | Costes indirectos | 1 % | 28.50 | 0.29 |
| %MA | % | Medios Auxiliares | 2 % | 28.79 | 0.58 |
|  |  | Total |  |  | 29.37 |

| Medición | Uds. | Largo | Alto | Parcial |
|---|---|---|---|---|
| Planta semisótano |  |  |  |  |
| Despacho delegación | 1 | 5.400 | 3.300 | 17.820 |
| Almacén y reprografía | 1 | 7.500 | 3.300 | 24.750 |
| Aula Informática | 1 | 8.500 | 3.300 | 28.050 |
| A deducir: puertas | -1 | 0.850 | 2.100 | -1.785 |
|  | -2 | 1.500 | 2.100 | -6.300 |
| Planta baja |  |  |  |  |
| Pasillo | 1 | 39.600 | 3.650 | 144.540 |
|  | 1 | 29.400 | 3.650 | 107.310 |
| Conserjería | 1 | 1.400 | 3.650 | 5.110 |
| Trasd. Pilar | 1 | 0.800 | 3.650 | 2.920 |
| A deducir: puertas | -9 | 0.850 | 2.100 | -16.065 |
|  | -3 | 1.500 | 2.100 | -9.450 |
| P1 |  |  |  |  |
| P2 |  |  |  |  |
| Pasillo | 1 | 37.100 | 3.650 | 135.415 |
|  | 1 | 34.000 | 3.650 | 124.100 |
|  | 2 | 4.100 | 3.650 | 29.930 |
|  | 1 | 4.350 | 3.650 | 15.878 |
|  | 1 | 6.200 | 3.650 | 22.630 |
| A deducir: puertas | -17 | 0.850 | 2.100 | -30.345 |
| P3 |  |  |  |  |
| Pasillo | 2 | 37.000 | 3.650 | 270.100 |
|  | 2 | 33.800 | 3.650 | 246.740 |
|  | 4 | 4.000 | 3.650 | 58.400 |
|  | 2 | 3.000 | 3.650 | 21.900 |
|  | 2 | 0.800 | 3.650 | 5.840 |
| Frente Sala profesores | 1 | 5.000 | 3.650 | 18.250 |
| A deducir: puertas | -32 | 0.850 | 2.100 | -57.120 |
| Total |  |  |  | 1158.618 |

**E07TBY030** m2 Trasdosado semidirecto PLADUR 2 N-15-M-82/600 (12/06/2017)
476.945 m2 × 15.73 (16.2 con costes indirectos) = 7726.51
Trasdosado de paredes realizado mediante una estructura a base de maestras de chapa de acero galvanizado de 82 mm de ancho y 1,6 mm de espesor, separadas 600 mm entre ellas y ancladas directamente al muro y a la cual se atornillan dos (2) placas PLADUR tipo N de 15 mm de espesor, dando un ancho total del trasdosado terminado de 46 mm, incluso p.p. de replanteo auxiliar, paso de instalaciones, limpieza, tornillería, nivelación, ejecución de ángulos con la colocación de cinta guardavivos, repaso de juntas con cinta y pasta y p.p. de medios auxiliares necesarios. Completamente terminado y listo para imprimar y pintar; Ejecutado según Normas NTE-PTP-9, las recomendaciones del fabricante y la Memoria y Pliego de condiciones del Proyecto.
(Medición: la superficie a cinta corrida).

| Código | Ud | Descripción | Rendimiento | Precio | Importe |
|---|---|---|---|---|---|
| MOOA.8a | h | Oficial 1ª construcción | 0.149 | 17.74 | 2.64 |
| MOOA.9a | h | Oficial 2ª construcción | 0.15 | 17.06 | 2.56 |
| P04PY040 | m2 | Placa Pladur N-15 | 2.1 | 3.81 | 8.00 |
| P04PW040 | kg | Pasta para juntas Pladur | 0.4 | 0.55 | 0.22 |
| P04PW010 | m. | Cinta de juntas Pladur | 1.3 | 0.03 | 0.04 |
| P04PW010B | ml | Maestra 82 (material; 12/06/2017) | 2.6 | 0.662 | 1.72 |
| P04PW090 | ud | Tornillo PM-25 mm. | 9 | 0.01 | 0.09 |
| %CI | % | Costes indirectos | 1 % | 15.27 | 0.15 |
| %MA | % | Medios Auxiliares | 2 % | 15.42 | 0.31 |
|  |  | Total |  |  | 15.73 |

| Medición | Uds. | Largo | Alto | Parcial |
|---|---|---|---|---|
| Planta semisótano |  |  |  |  |
| zona curva | 1 | 13.000 | 3.300 | 42.900 |
| PB |  |  |  |  |
| lat. dcho | 1 | 13.500 | 3.650 | 49.275 |
|  | 1 | 14.000 | 3.650 | 51.100 |
| P1 | 1 | 13.500 | 5.050 | 68.175 |
|  | 1 | 14.000 | 5.050 | 70.700 |
| P2 y P3 | 2 | 13.500 | 3.650 | 98.550 |
|  | 2 | 7.500 | 3.650 | 54.750 |
|  | 2 | 8.000 | 3.650 | 58.400 |
| A deducir: |  |  |  |  |
| puertas |  |  |  |  |
| PB | -1 | 1.850 | 2.100 | -3.885 |
| P1 | -1 | 2.500 | 2.100 | -5.250 |
| P2 Y P3 | -2 | 1.850 | 2.100 | -7.770 |
| Total |  |  |  | 476.945 |

**E07TBY230B** m2 Trasdosado aut. antihumedad PLADUR WA 15+15/46 (12/06/2017)
849.155 m2 × 19.56 (20.15 con costes indirectos) = 17110.47
Trasdosado paredes, conductos, chimeneas, patinillos de instalaciones y pilares realizado mediante una estructura a base de perfiles de chapa de acero galvanizado de 46 mm de ancho, a base de Montantes (elementos verticales), separadas 600 mm entre ellos y Canales (elementos horizontales) a cuyo lado externo se atornillan dos (2) placas PLADUR tipo WA RESISTENTES AL AGUA de 15 mm de espesor, dando un ancho total del trasdosado terminado de 76 mm, incluso p.p. de replanteo auxiliar, paso de instalaciones, limpieza, tornillería, nivelación, ejecución de ángulos con la colocación de cinta guardavivos y repaso de juntas con cinta y pasta y aislamiento interior formado por lana mineral de 40 mm de espesor y conductividad térmica de 0.037 W/mK. Completamente terminado y listo para imprimar y pintar; Ejecutado según Normas NTE-PTP-9, las recomendaciones del fabricante y la Memoria y Pliego de condiciones del Proyecto.
(Medición: la superficie a cinta corrida).

| Código | Ud | Descripción | Rendimiento | Precio | Importe |
|---|---|---|---|---|---|
| MOOA.8a | h | Oficial 1ª construcción | 0.159 | 17.74 | 2.82 |
| MOOA.9a | h | Oficial 2ª construcción | 0.159 | 17.06 | 2.71 |
| P04PY140 | m2 | Placa Pladur FON R15/30 | 2.1 | 4.29 | 9.01 |
| P04PW040 | kg | Pasta para juntas Pladur | 0.4 | 0.55 | 0.22 |
| P04PW010 | m. | Cinta de juntas Pladur | 1.3 | 0.03 | 0.04 |
| P04PW240 | m. | Canal 48 mm. | 0.95 | 0.8 | 0.76 |
| P04PW160 | m. | Montante de 46 mm. (material; 12/06/2017) | 2.33 | 0.584 | 1.36 |
| P04PW090 | ud | Tornillo PM-25 mm. | 14 | 0.01 | 0.14 |
| P04PW080 | ud | Tornillo PM-35 mm. | 8 | 0.01 | 0.08 |
| PNTL.7abd | m2 | MW 0.037 e40 mm (material; 12/06/2017) | 1.05 | 1.765 | 1.85 |
| %CI | % | Costes indirectos | 1 % | 18.99 | 0.19 |
| %MA | % | Medios Auxiliares | 2 % | 19.18 | 0.38 |
|  |  | Total |  |  | 19.56 |

| Medición | Uds. | Largo | Alto | Parcial |
|---|---|---|---|---|
| Paramentos exteriores |  |  |  |  |
| P. Semisótano |  |  |  |  |
| Aseos | 1 | 13.600 | 3.300 | 44.880 |
|  | 1 | 6.000 | 3.300 | 19.800 |
|  | 1 | 7.000 | 3.300 | 23.100 |
| P. Baja |  |  |  |  |
| Aseos izq. | 1 | 9.000 | 3.650 | 32.850 |
|  | 1 | 6.000 | 3.650 | 21.900 |
| Aseos dcha. | 1 | 11.000 | 3.650 | 40.150 |
|  | 1 | 5.000 | 3.650 | 18.250 |
| Inst. | 1 | 6.000 | 3.650 | 21.900 |
|  | 1 | 9.000 | 3.650 | 32.850 |
| Secretaría dpto. | 1 | 8.200 | 3.650 | 29.930 |
| P1 |  |  |  |  |
| Aseos izq. | 1 | 9.000 | 5.050 | 45.450 |
|  | 1 | 6.000 | 5.050 | 30.300 |
| Aseos dcha. | 1 | 11.000 | 5.050 | 55.550 |
|  | 1 | 5.000 | 5.050 | 25.250 |
| Aula magna | 1 | 8.500 | 5.050 | 42.925 |
| Aula 1.4 | 1 | 8.200 | 5.050 | 41.410 |
| P2 y P3 |  |  |  |  |
| Aseos izq- | 2 | 9.000 | 3.650 | 65.700 |
|  | 2 | 6.000 | 3.650 | 43.800 |
| Aseos dcha. | 2 | 7.500 | 3.650 | 54.750 |
|  | 2 | 5.000 | 3.650 | 36.500 |
| Simulación y sala prof. | 2 | 8.500 | 3.650 | 62.050 |
| Despachos | 2 | 8.200 | 3.650 | 59.860 |
| Total |  |  |  | 849.155 |

## 6 Carpintería, cerrajería, vidrios y protecciones (07/03/1997)
Importe: 628786.94

### 6.01 Carpintería de madera en interior
Importe: 59114.78

**05.01.02** m² Puerta 2 Hojas Asimétrica abatible SOLECO
90.18 m² × 168.57 (173.63 con costes indirectos) = 15657.95
Puerta de dos hojas asimétrica abatible de las características que se reflejan a continuación, totalmente fabricada en taller, con la homologación correspondiente :
CARACTERÍSTICAS:
_Hojas canto total 35mm: doble tablero MDF 5mm sobre bastidor de madera de pino 25x25m, canteado y laminado de alta presión.
_Marco: doble perfil de aluminio extensible, anodizado plata de SOLECO o equivalente.
_Burlete de goma perimetral a toda la puerta.
_Precercos: listón de madera 120x20/70mm, o según tabique.
COMPOSICIÓN: 2 hojas: hoja principal 95x205cm hoja pasiva 45x205cm.
Acristalado de la hoja pasiva con cristal 4+4 stadip, s/ bastidor y p/p de vinilo rayado s/ detalle de D.F.
ACABADO HOJAS: laminado plástico alta presión en superficie y cantos.
SEGURIDAD: Cierre por resbalón y llave maestreada interior y exterior.
HERRAJES: 3 pernios cromados.
MANIVELA: manilla de aluminio sección circular sobre escudo cuadrado en la hoja principal, pasador acero inox en suelo y dintel en la hoja pasiva.

| Código | Ud | Descripción | Rendimiento | Precio | Importe |
|---|---|---|---|---|---|
| MOOC.8a | h | Oficial 1ª carpintería (mano de obra) | 1.1 | 18.55 | 20.41 |
| MOOC10a | h | Ayudante carpintería (mano de obra) | 0.7 | 14.67 | 10.27 |
| P11PP0101 | m. | Precerco de pino flandes 75x30 mm. (material) | 1.2 | 2.08 | 2.50 |
| P11PR0101 | m. | Galce macizo madera pino 75x40 mm. (material; 26/01/2017) | 1.3 | 4.67 | 6.07 |
| P11TL0101 | m. | Tapajunt. liso DM p/pintar 90x13 mm. (material; 26/01/2017) | 2.6 | 1.93 | 5.02 |
| P11CN0201 | m2 | Hoja ciega lisa 40 mm. tablero DM p/pintar (material; 26/01/2017) | 1.05 | 87.08 | 91.43 |
| P11RB1001 | ud | Pernio ac. inox mate 80x52mm. (material) | 6 | 0.63 | 3.78 |
| P11WP0801 | ud | Tornillo ensamble zinc/pavón (material) | 36 | 0.02 | 0.72 |
| P11RR0201 | ud | Resbalón canto latonado (material) | 1 | 2.36 | 2.36 |
| P11WH090I | ud | Tirador ac. inox. mate Ø 19 mm. OCARIZ, HOPER... (material) | 2 | 10.53 | 21.06 |
| %CI | % | Costes indirectos | 1 % | 163.62 | 1.64 |
| %MA | % | Medios Auxiliares | 2 % | 165.26 | 3.31 |
|  |  | Total |  |  | 168.57 |

| Medición | Uds. | Largo | Parcial |
|---|---|---|---|
| Puerta tipo P-140 | 27 | 3.340 | 90.180 |
| Total |  |  | 90.18 |

**05.01.03** m² Puerta 2 Hojas Simétrica abatible SOLECO
27.3 m² × 158.29 (163.04 con costes indirectos) = 4450.99
Puerta de dos hojas simétrica abatibles de las características que se reflejan a continuación, totalmente fabricada en taller, con la homologación correspondiente :
MATERIAL:
_Hojas canto total 35mm: doble tablero MDF 5mm sobre bastidor de madera de pino 25x25m, canteado y laminado de alta presión.
_Marco: doble perfil de aluminio extensible, anodizado plata de SOLECO o equivalente.
_Burlete de goma perimetral a toda la puerta.
_Precercos: listón de madera 120x20/70mm. o según tabique.
COMPOSICIÓN: 2 hojas: hoja principal 85x205cm hoja pasiva 85x205cm.
ACABADO HOJAS: laminado plástico alta presión en superficie y cantos.
SEGURIDAD: Cierre por resbalón y llave maestreada interior y exterior.
HERRAJES: 3 pernios cromados.
MANIVELA: manilla de aluminio sección circular sobre escudo cuadrado en la hoja principal, pasador acero inox en suelo y dintel en la hoja pasiva.

| Código | Ud | Descripción | Rendimiento | Precio | Importe |
|---|---|---|---|---|---|
| MOOC.8a | h | Oficial 1ª carpintería | 0.8 | 18.55 | 14.84 |
| MOOC10a | h | Ayudante carpintería | 0.4 | 14.67 | 5.87 |
| P11PP0101 | m. | Precerco de pino flandes 75x30 mm. | 1.2 | 2.08 | 2.50 |
| P11PR0101 | m. | Galce macizo madera pino 75x40 mm. | 1.3 | 4.67 | 6.07 |
| P11TL0101 | m. | Tapajunt. liso DM p/pintar 90x13 mm. | 2.6 | 1.93 | 5.02 |
| P11CN0201 | m2 | Hoja ciega lisa 40 mm. tablero DM p/pintar | 1.05 | 87.08 | 91.43 |
| P11RB1001 | ud | Pernio ac. inox mate 80x52mm. | 6 | 0.63 | 3.78 |
| P11WP0801 | ud | Tornillo ensamble zinc/pavón | 36 | 0.02 | 0.72 |
| P11RR0201 | ud | Resbalón canto latonado | 1 | 2.36 | 2.36 |
| P11WH090I | ud | Tirador ac. inox. mate Ø 19 mm. OCARIZ, HOPER... | 2 | 10.53 | 21.06 |
| %CI | % | Costes indirectos | 1 % | 153.65 | 1.54 |
| %MA | % | Medios Auxiliares | 2 % | 155.19 | 3.10 |
|  |  | Total |  |  | 158.29 |

| Medición | Uds. | Largo | Parcial |
|---|---|---|---|
| Puerta tipo P-170 | 7 | 3.900 | 27.300 |
| Total |  |  | 27.3 |

**05.01.07** m² Puerta 1 Hoja Corredera SOLECO
13.02 m² × 173.91 (179.13 con costes indirectos) = 2332.27
Puerta de una hoja corredera de las características que se reflejan a continuación, totalmente fabricada en taller, con la homologación correspondiente :
MATERIAL:
_Hoja canto total 35mm: doble tablero MDF 5mm sobre bastidor de madera de pino 25x25m, canteado y laminado de alta presión.
_Marco: doble perfil de aluminio extensible, anodizado plata de SOLECO o equivalente.
_Burlete de goma perimetral a toda la puerta.
_Precercos: listón de madera 120x20/70mm. o según tabique.
_Estructura: casetón para empotrar en tabique con guía superior
COMPOSICI?N: 1 hoja 95x205cm.
ACABADO HOJA: laminado plástico alta presión en superficie y cantos.
SEGURIDAD: Cierre con pasador con sistema de seguridad para apertura por el exterior.
HERRAJES: guía superior con hoja colgada.
MANIVELA: tirador de aluminio sección circular sobre escudo rectangular.

| Código | Ud | Descripción | Rendimiento | Precio | Importe |
|---|---|---|---|---|---|
| MOOC.8a | h | Oficial 1ª carpintería | 1.2 | 18.55 | 22.26 |
| MOOC10a | h | Ayudante carpintería | 0.7 | 14.67 | 10.27 |
| P11PP0101 | m. | Precerco de pino flandes 75x30 mm. | 1.2 | 2.08 | 2.50 |
| P11PR0101 | m. | Galce macizo madera pino 75x40 mm. | 1.3 | 4.67 | 6.07 |
| P11TL0101 | m. | Tapajunt. liso DM p/pintar 90x13 mm. | 2.6 | 1.93 | 5.02 |
| P11CN0201 | m2 | Hoja ciega lisa 40 mm. tablero DM p/pintar | 1.05 | 87.08 | 91.43 |
| P11WP0801 | ud | Tornillo ensamble zinc/pavón | 36 | 0.02 | 0.72 |
| 05.01.04.01 | m | Guía corredera (material) | 0.8 | 8.9 | 7.12 |
| P11RR0201 | ud | Resbalón canto latonado | 1 | 2.36 | 2.36 |
| P11WH090I | ud | Tirador ac. inox. mate Ø 19 mm. OCARIZ, HOPER... | 2 | 10.53 | 21.06 |
| %CI | % | Costes indirectos | 1 % | 168.81 | 1.69 |
| %MA | % | Medios Auxiliares | 2 % | 170.50 | 3.41 |
|  |  | Total |  |  | 173.91 |

| Medición | Uds. | Largo | Parcial |
|---|---|---|---|
| 1 |  |  |  |
| 1 |  |  |  |
| 1 |  |  |  |
| Puerta tipo P-85-C | 6 | 2.170 | 13.020 |
| Total |  |  | 13.02 |

**05.01.05** m² Puerta 1 Hoja Variable SOLECO
168.21 m² × 136.84 (140.95 con costes indirectos) = 23709.20
Puerta de una hoja de dimensiones variables, de las características que se reflejan a continuación, totalmente fabricada en taller, con la homologación correspondiente :
MATERIAL:
_Hoja canto total 35mm: doble tablero MDF 5mm sobre bastidor de madera de pino 25x25m, canteado y laminado de alta presión.
_Marco: doble perfil de aluminio extensible, anodizado plata de SOLECO o equivalente.
_Burlete de goma perimetral a toda la puerta.
_Precercos: listón de madera 120x20/70mm. o según tabique.
ACABADO HOJA: laminado plástico alta presión en superficie y cantos.
SEGURIDAD: Cierre por resbalón y llave maestreada interior y exterior.
HERRAJES: 3 pernios cromados.
MANIVELA: manilla de aluminio sección circular sobre escudo cuadrado

| Código | Ud | Descripción | Rendimiento | Precio | Importe |
|---|---|---|---|---|---|
| MOOC.8a | h | Oficial 1ª carpintería | 0.5 | 18.55 | 9.28 |
| MOOC10a | h | Ayudante carpintería | 0.25 | 14.67 | 3.67 |
| P11PP0101 | m. | Precerco de pino flandes 75x30 mm. | 1.2 | 2.08 | 2.50 |
| P11PR0101 | m. | Galce macizo madera pino 75x40 mm. | 1.3 | 4.67 | 6.07 |
| P11TL0101 | m. | Tapajunt. liso DM p/pintar 90x13 mm. | 2.6 | 1.93 | 5.02 |
| P11CN0201 | m2 | Hoja ciega lisa 40 mm. tablero DM p/pintar | 0.9 | 87.08 | 78.37 |
| P11RB1001 | ud | Pernio ac. inox mate 80x52mm. | 6 | 0.63 | 3.78 |
| P11WP0801 | ud | Tornillo ensamble zinc/pavón | 36 | 0.02 | 0.72 |
| P11RR0201 | ud | Resbalón canto latonado | 1 | 2.36 | 2.36 |
| P11WH090I | ud | Tirador ac. inox. mate Ø 19 mm. OCARIZ, HOPER... | 2 | 10.53 | 21.06 |
| %CI | % | Costes indirectos | 1 % | 132.83 | 1.33 |
| %MA | % | Medios Auxiliares | 2 % | 134.16 | 2.68 |
|  |  | Total |  |  | 136.84 |

| Medición | Uds. | Largo | Parcial |
|---|---|---|---|
| Puerta tipo P-75 | 10 | 1.890 | 18.900 |
| Puerta tipo P-85 | 26 | 2.100 | 54.600 |
| Puerta tipo P-95 | 41 | 2.310 | 94.710 |
| Total |  |  | 168.21 |

**26002** ud AMAESTRAMIENTOS DE BOMBILLOS
178 ud × 20.6 (21.22 con costes indirectos) = 3777.16
Amaestramiento de bombillos de cerraduras con cuatro niveles, en función de zonas, a base de cilindros tipo Kaba o similar, con 22 pitones dispuestos en cala cilindro, axialmente y en filas opuestas, realizado por casa especializada en bombines de cerradura, a colocar al final de la obra, para todas las puertas.

| Código | Ud | Descripción | Rendimiento | Precio | Importe |
|---|---|---|---|---|---|
| amaestra | ud | Amaestramiento de bombillos (material) | 1 | 20 | 20.00 |
| %CI | % | Costes indirectos | 1 % | 20.00 | 0.20 |
| %MA | % | Medios Auxiliares | 2 % | 20.20 | 0.40 |
|  |  | Total |  |  | 20.6 |

**05.02.03** m² Puerta mampara - Corredera
22.47 m² × 226.46 (233.25 con costes indirectos) = 5241.13
Suministro e instalación de mampara - puertas correderas triple de madera.
-3 hojas de canto total 35 mm con doble tablero MDF de 5 mm sobre bastidor de madera de pino de 25 x 25 canteado y laminado de alta presión.
-Dintel con bastidor de tubo de acero galvanizado 120 x 60 x 3 anclado a techo.
-Panelado de madera MDF 12 mm canteado y laminado alta presión.
-Compuesto con 3 hojas paralelas, 2 de 215 x 253 cm y una de 205 x 253 cm.
-Acabado en láminado plástico de alta presión en superficie y cantos.
-Herrajes con triple guía superior de acero galvanizado tipo KLEIN o equivalente y guía fiador interior

| Código | Ud | Descripción | Rendimiento | Precio | Importe |
|---|---|---|---|---|---|
| MOOV.8a | h | Oficial 1ª vidrio | 2.2 | 14.61 | 32.14 |
| MOOC.8a | h | Oficial 1ª carpintería | 1.5 | 18.55 | 27.83 |
| 05.02.01.01 | m2 | Repercusión enpanelado de madera (material; 13/01/2017) | 0.25 | 65 | 16.25 |
| 05.02.01.02 | m2 | Repercusión armazón metálico galv. (material; 13/01/2017) | 0.15 | 46 | 6.90 |
| P11PP0101 | m. | Precerco de pino flandes 75x30 mm. | 0.9 | 2.08 | 1.87 |
| P11PR0101 | m. | Galce macizo madera pino 75x40 mm. | 1.3 | 4.67 | 6.07 |
| P11TL0101 | m. | Tapajunt. liso DM p/pintar 90x13 mm. | 1.3 | 1.93 | 2.51 |
| P11CN0201 | m2 | Hoja ciega lisa 40 mm. tablero DM p/pintar | 1.05 | 87.08 | 91.43 |
| P11WP0801 | ud | Tornillo ensamble zinc/pavón | 36 | 0.02 | 0.72 |
| 05.01.04.01 | m | Guía corredera | 1.2 | 8.9 | 10.68 |
| P11RR0201 | ud | Resbalón canto latonado | 1 | 2.36 | 2.36 |
| P11WH090I | ud | Tirador ac. inox. mate Ø 19 mm. OCARIZ, HOPER... | 2 | 10.53 | 21.06 |
| %CI | % | Costes indirectos | 1 % | 219.82 | 2.20 |
| %MA | % | Medios Auxiliares | 2 % | 222.02 | 4.44 |
|  |  | Total |  |  | 226.46 |

| Medición | Uds. | Largo | Parcial |
|---|---|---|---|
| Planta 3º: |  |  |  |
| Sala de profesores |  |  |  |
| P-615 | 1 | 22.470 | 22.470 |
| Total |  |  | 22.47 |

**05.01.06** m² Mampara fija y corredera varias hojas
20.37 m² × 188.08 (193.72 con costes indirectos) = 3946.08
Suministro e instalación de mampara - puertas correderas triple de madera.
-Hojas de canto total 35 mm con doble tablero MDF de 5 mm sobre bastidor de madera de pino de 25 x 25 canteado y laminado de alta presión.
-Dintel con bastidor de tubo de acero galvanizado 120 x 60 x 3 anclado a techo.
-Panelado de madera MDF 12 mm canteado y laminado alta presión.
-Compuesto con 3 hojas paralelas de 1.90 x 2.53 m.
-Acabado en láminado plástico de alta presión en superficie y cantos.
-Herrajes con triple guía superior de acero galvanizado tipo KLEIN o equivalente. y guía fiador inferior.

| Código | Ud | Descripción | Rendimiento | Precio | Importe |
|---|---|---|---|---|---|
| MOOC.8a | h | Oficial 1ª carpintería | 1.3 | 18.55 | 24.12 |
| MOOC10a | h | Ayudante carpintería | 1.3 | 14.67 | 19.07 |
| P11PP0101 | m. | Precerco de pino flandes 75x30 mm. | 0.9 | 2.08 | 1.87 |
| P11PR0101 | m. | Galce macizo madera pino 75x40 mm. | 1.3 | 4.67 | 6.07 |
| P11TL0101 | m. | Tapajunt. liso DM p/pintar 90x13 mm. | 1.3 | 1.93 | 2.51 |
| P11CN0201 | m2 | Hoja ciega lisa 40 mm. tablero DM p/pintar | 1.05 | 87.08 | 91.43 |
| P11WP0801 | ud | Tornillo ensamble zinc/pavón | 36 | 0.02 | 0.72 |
| 05.01.04.01 | m | Guía corredera | 1.5 | 8.9 | 13.35 |
| P11RR0201 | ud | Resbalón canto latonado | 1 | 2.36 | 2.36 |
| P11WH090I | ud | Tirador ac. inox. mate Ø 19 mm. OCARIZ, HOPER... | 2 | 10.53 | 21.06 |
| %CI | % | Costes indirectos | 1 % | 182.56 | 1.83 |
| %MA | % | Medios Auxiliares | 2 % | 184.39 | 3.69 |
|  |  | Total |  |  | 188.08 |

| Medición | Uds. | Largo | Parcial |
|---|---|---|---|
| Planta semisótano |  |  |  |
| Taller ortopodología |  |  |  |
| P-827 | 1 | 20.370 | 20.370 |
| Total |  |  | 20.37 |

### 6.02 Mamparas (10/04/1997)
Importe: 80789.51

**05.02.02** m² Mampara - puerta 1 Hoja SOLECO
239.1 m² × 139.1 (143.27 con costes indirectos) = 34255.86
Suministro e instalación de mampara de una hoja SOLECO
MATERIAL:
_Hoja canto total 35mm: doble tablero MDF 5mm sobre bastidor de madera de pino 25x25m, canteado y laminado de alta presión.
_Marco: doble perfil de aluminio extensible, anodizado plata de SOLECO o equivalente.
_Precercos: listón de madera 120x20/70mm. O según tabique.
_Fijo lateral: vidrio laminado 4+4mm + Vinilo rayado s/ detalle de D.F.
ACABADO HOJA: laminado plástico alta presión en superficie y cantos.
SEGURIDAD: Cierre por resbalón y llave maestreada interior y exterior.
HERRAJES: 3 pernios cromados.
MANIVELA: manilla de aluminio sección circular sobre escudo cuadrado

| Código | Ud | Descripción | Rendimiento | Precio | Importe |
|---|---|---|---|---|---|
| MOOC.8a | h | Oficial 1ª carpintería | 0.7 | 18.55 | 12.99 |
| MOOC10a | h | Ayudante carpintería | 0.3 | 14.67 | 4.40 |
| P11PP0101 | m. | Precerco de pino flandes 75x30 mm. | 1.2 | 2.08 | 2.50 |
| P11PR0101 | m. | Galce macizo madera pino 75x40 mm. | 1.3 | 4.67 | 6.07 |
| P11TL0101 | m. | Tapajunt. liso DM p/pintar 90x13 mm. | 2.6 | 1.93 | 5.02 |
| P11CN0201 | m2 | Hoja ciega lisa 40 mm. tablero DM p/pintar | 0.9 | 87.08 | 78.37 |
| P11RB1001 | ud | Pernio ac. inox mate 80x52mm. | 3 | 0.63 | 1.89 |
| P11WP0801 | ud | Tornillo ensamble zinc/pavón | 18 | 0.02 | 0.36 |
| P11RR0201 | ud | Resbalón canto latonado | 1 | 2.36 | 2.36 |
| P11WH090I | ud | Tirador ac. inox. mate Ø 19 mm. OCARIZ, HOPER... | 2 | 10.53 | 21.06 |
| %CI | % | Costes indirectos | 1 % | 135.02 | 1.35 |
| %MA | % | Medios Auxiliares | 2 % | 136.37 | 2.73 |
|  |  | Total |  |  | 139.1 |

| Medición | Uds. | Largo | Parcial |
|---|---|---|---|
| Puerta tipo P-210 | 30 | 4.430 | 132.900 |
| Puerta tipo P-335 | 15 | 7.080 | 106.200 |
| Total |  |  | 239.1 |

**05.02.10** m² Enpanelado de paredes aseos (12/06/2017)
835.4 m² × 21.48 (22.12 con costes indirectos) = 18479.05
Enpanelado para paredes de aseos y pasillos, realizado con tablero prefabricado de composite baquelizado, con herrajes MARATHON 50 y laminado compacto UNIBLOCK de 10 mm.de espesor y 1 cara decorativa de gran resistencia al impacto, anticorrosiva, adaptada a las dimensiones de los aseos s/ perfilería galvanizada con soportes de fijación, totalmente colocado y terminado, con remate de PVC de coronación.

| Código | Ud | Descripción | Rendimiento | Precio | Importe |
|---|---|---|---|---|---|
| MOOC.8a | h | Oficial 1ª carpintería | 0.211 | 18.55 | 3.91 |
| MOOC10a | h | Ayudante carpintería | 0.211 | 14.67 | 3.10 |
| 05.02.10.01 | m2 | Panel Baquilizado FORMICA forrado color. 1C (material; 12/06/2017) | 1.05 | 5.311 | 5.58 |
| 05.02.10.02 | pp | P.P. herrajes y perfilería anclaje. (material; 12/06/2017) | 1 | 6.744 | 6.74 |
| 05.02.10.03 | m | Remate de PVC (material; 12/06/2017) | 0.6 | 2.529 | 1.52 |
| %CI | % | Costes indirectos | 1 % | 20.85 | 0.21 |
| %MA | % | Medios Auxiliares | 2 % | 21.06 | 0.42 |
|  |  | Total |  |  | 21.48 |

| Medición | Uds. | Largo | Alto | Parcial |
|---|---|---|---|---|
| Planta semisótano |  |  |  |  |
| Aseos izq | 4 | 9.500 | 2.000 | 76.000 |
|  | 2 | 6.200 | 2.000 | 24.800 |
| Aseo minus. | 2 | 1.800 | 2.000 | 7.200 |
|  | 2 | 2.600 | 2.000 | 10.400 |
| Limpieza | 2 | 1.800 | 2.000 | 7.200 |
|  | 2 | 1.400 | 2.000 | 5.600 |
| Pasillo | 2 | 6.000 | 2.000 | 24.000 |
|  | 2 | 2.000 | 2.000 | 8.000 |
| A deducir: | -10 | 0.800 | 2.000 | -16.000 |
|  | -1 | 1.800 | 2.000 | -3.600 |
| Planta baja |  |  |  |  |
| Aseos izq | 4 | 4.300 | 2.000 | 34.400 |
|  | 2 | 6.200 | 2.000 | 24.800 |
| Aseo minus. | 2 | 1.800 | 2.000 | 7.200 |
|  | 2 | 2.600 | 2.000 | 10.400 |
| Pasillo | 2 | 5.400 | 2.000 | 21.600 |
|  | 2 | 1.800 | 2.000 | 7.200 |
| A deducir: | -8 | 0.800 | 2.000 | -12.800 |
|  | -1 | 1.800 | 2.000 | -3.600 |
| Aseos dcha. | 4 | 11.000 | 2.000 | 88.000 |
|  | 2 | 5.000 | 2.000 | 20.000 |
| A deducir: | -2 | 0.800 | 2.000 | -3.200 |
| Planta 1º |  |  |  |  |
| Aseos izq | 4 | 4.300 | 2.000 | 34.400 |
|  | 2 | 6.200 | 2.000 | 24.800 |
| Aseo minus. | 2 | 1.800 | 2.000 | 7.200 |
|  | 2 | 2.600 | 2.000 | 10.400 |
| Pasillo | 2 | 5.400 | 2.000 | 21.600 |
|  | 2 | 1.800 | 2.000 | 7.200 |
| A deducir: | -8 | 0.800 | 2.000 | -12.800 |
|  | -1 | 1.800 | 2.000 | -3.600 |
| Aseos dcha. | 4 | 11.000 | 2.000 | 88.000 |
|  | 2 | 5.000 | 2.000 | 20.000 |
| A deducir: | -2 | 0.800 | 2.000 | -3.200 |
| Planta 2º |  |  |  |  |
| Aseos izq | 4 | 4.300 | 2.000 | 34.400 |
|  | 2 | 6.200 | 2.000 | 24.800 |
| Aseos dcha. | 4 | 7.500 | 2.000 | 60.000 |
|  | 2 | 5.000 | 2.000 | 20.000 |
| Aseo minus. | 2 | 1.800 | 2.000 | 7.200 |
|  | 2 | 2.600 | 2.000 | 10.400 |
| A deducir: | -2 | 0.800 | 2.000 | -3.200 |
|  | -1 | 0.850 | 2.000 | -1.700 |
| Planta 3º |  |  |  |  |
| Aseos izq | 4 | 4.300 | 2.000 | 34.400 |
|  | 2 | 6.200 | 2.000 | 24.800 |
| Aseos dcha. | 4 | 7.500 | 2.000 | 60.000 |
|  | 2 | 5.000 | 2.000 | 20.000 |
| Aseo minus. | 2 | 1.800 | 2.000 | 7.200 |
|  | 2 | 2.600 | 2.000 | 10.400 |
| A deducir: | -2 | 0.800 | 2.000 | -3.200 |
|  | -1 | 0.850 | 2.000 | -1.700 |
| Total |  |  |  | 835.4 |

**P333.19.01** M2 MAMPARA PREFABRICADA DE ASEOS. (12/06/2017)
354.86 M2 × 43.97 (45.29 con costes indirectos) = 16071.61
Mamparas para cabinas de aseos prefabricadas composite baquelizado con herrajes MARATHON 50 y laminado compacto UNIBLOCK de 12 mm.de espesor y 2 caras decorativas de gran resistencia al impacto, anticorrosiva, adaptada a las dimensiones de los aseos, con p.p. de soportes, anclajes y perfilería de todo tipo en acero inox. i/ tirador y sistema de cierre, con 3 bisagras de retorno y apertura, colocada y terminada

| Código | Ud | Descripción | Rendimiento | Precio | Importe |
|---|---|---|---|---|---|
| MOOC.8a | h | Oficial 1ª carpintería | 0.44 | 18.55 | 8.16 |
| MOOC10a | h | Ayudante carpintería | 0.44 | 14.67 | 6.45 |
| PANELASEO | m2 | Panel Baquilizado FORMICA forrado color. 2C (material; 12/06/2017) | 1.05 | 17.6 | 18.48 |
| P.P.HERRAJES | pp | P.P. herrajes y perfilería anclaje. (material; 12/06/2017) | 1 | 9.585 | 9.59 |
| %CI | % | Costes indirectos | 1 % | 42.68 | 0.43 |
| %MA | % | Medios Auxiliares | 2 % | 43.11 | 0.86 |
|  |  | Total |  |  | 43.97 |

| Medición | Uds. | Largo | Alto | Parcial |
|---|---|---|---|---|
| Planta semisótano |  |  |  |  |
| Zona interior izqda. | 1 | 6.000 | 2.200 | 13.200 |
|  | 6 | 1.600 | 2.200 | 21.120 |
|  | 1 | 1.800 | 2.200 | 3.960 |
|  | 1 | 4.300 | 2.200 | 9.460 |
| Planta Baja: |  |  |  |  |
| Zona aseos izda. | 1 | 6.400 | 2.200 | 14.080 |
|  | 1 | 1.000 | 2.200 | 2.200 |
|  | 2 | 1.600 | 2.200 | 7.040 |
| Zona aseos dcha. | 2 | 1.600 | 2.200 | 7.040 |
|  | 2 | 3.400 | 2.200 | 14.960 |
|  | 1 | 1.800 | 2.200 | 3.960 |
|  | 2 | 5.000 | 2.200 | 22.000 |
|  | 4 | 1.200 | 2.200 | 10.560 |
|  | 1 | 2.300 | 2.200 | 5.060 |
| Planta 1ª |  |  |  |  |
| Zona aseos izqda. | 1 | 6.400 | 2.200 | 14.080 |
|  | 1 | 1.000 | 2.200 | 2.200 |
|  | 2 | 1.600 | 2.200 | 7.040 |
| Zona aseos dcha. | 2 | 1.600 | 2.200 | 7.040 |
|  | 2 | 3.400 | 2.200 | 14.960 |
|  | 1 | 1.800 | 2.200 | 3.960 |
|  | 2 | 5.000 | 2.200 | 22.000 |
|  | 4 | 1.200 | 2.200 | 10.560 |
|  | 1 | 2.300 | 2.200 | 5.060 |
| Planta 2º |  |  |  |  |
| Zona aseos izqda. | 1 | 6.400 | 2.200 | 14.080 |
|  | 1 | 1.000 | 2.200 | 2.200 |
|  | 2 | 1.600 | 2.200 | 7.040 |
| Zona aseos dcha. | 1 | 4.200 | 2.200 | 9.240 |
|  | 1 | 2.500 | 2.200 | 5.500 |
|  | 1 | 5.000 | 2.200 | 11.000 |
|  | 5 | 1.600 | 2.200 | 17.600 |
| Planta 3º |  |  |  |  |
| Zona aseos izqda. | 1 | 6.400 | 2.200 | 14.080 |
|  | 1 | 1.000 | 2.200 | 2.200 |
|  | 2 | 1.600 | 2.200 | 7.040 |
| Zona aseos dcha. | 1 | 4.200 | 2.200 | 9.240 |
|  | 1 | 2.500 | 2.200 | 5.500 |
|  | 1 | 5.000 | 2.200 | 11.000 |
|  | 5 | 1.600 | 2.200 | 17.600 |
| OJO COMPLETAR MEDICIÓN |  |  |  |  |
| Total |  |  |  | 354.86 |

**05.02.01** m² Partición móvil interior 360 cm (10/04/1997)
14.6 m² × 359.73 (370.52 con costes indirectos) = 5409.59
Suministro e instalación de mampara - puerta compuesta de zonas fijas, zonas correderas + dintel de perfilería de acero con las siguientes características:
-Hojas y fijos, de espesor total 15 mm de cristal securizado, con dos hojas coplanares de 91 x 253 cm y dos fijos laterales de 99 x 253 cm.
-Dintel con bastidor de tubo de acero galvanizado 120 x 60 x 3 anclado a techo
-Panelado de madera MDF 12 mm canteado y laminado alta presión.
-Herrajes con triple guía superior de acero galvanizado tipo KLEIN o equivalente.

| Código | Ud | Descripción | Rendimiento | Precio | Importe |
|---|---|---|---|---|---|
| MOOV.8a | h | Oficial 1ª vidrio | 2.2 | 14.61 | 32.14 |
| MOOC.8a | h | Oficial 1ª carpintería | 1.5 | 18.55 | 27.83 |
| 05.02.01.01 | m2 | Repercusión enpanelado de madera | 0.25 | 65 | 16.25 |
| 05.02.01.02 | m2 | Repercusión armazón metálico galv. | 0.15 | 46 | 6.90 |
| PFTV.2a | m2 | Acrist luna templ incol (material; 13/01/2017) | 1.05 | 53.336 | 56.00 |
| PFTV.5a | u | Juego herraje prta vidrio templ (material; 10/04/1997) | 1 | 64.95 | 64.95 |
| PFTV.8a | u | Mec freno c/caja y tapa de freno (material; 10/04/1997) | 1 | 102.45 | 102.45 |
| PFTV.6a | u | Cerradura, llave y pomo (material; 10/04/1997) | 1 | 40.33 | 40.33 |
| PFAW.9a | u | Materiales auxiliares vidriería (material; 26/05/2015) | 1.8 | 1.3 | 2.34 |
| %MA | % | Medios Auxiliares | 2 % | 349.19 | 6.98 |
| %CI | % | Costes indirectos | 1 % | 356.17 | 3.56 |
|  |  | Total |  |  | 359.73 |

| Medición | Uds. | Largo | Parcial |
|---|---|---|---|
| Planta semisótano |  |  |  |
| Taller ortopodologia |  |  |  |
| Puerta tipo P-360 | 1 | 14.600 | 14.600 |
| Total |  |  | 14.6 |

**05.02.11** m² Telón - separador aula
42.42 m² × 150.45 (154.96 con costes indirectos) = 6573.40
Suministro e instalación de telón opaco, para separación de aula, motorizado, i/ motor para despliegue y recogida, i/ guías, tratamiento ignifugo total, compuesto por doble capa de tela y forro interior opaco, sin brillo, tipo bambalina o telón de fondo, realizado con molton ignífugo de 300 g. totalmente colocado e instalado.
Cortina o telón divisorio opaco, para separación de aula en dos espacios, de elevacion vertical motorizada, para despliegue y recogida, i/ guías, tratamiento ignifugo total. Estructura principal fijada al techo o extructura auxiliar en caso de ser necesaria. Elevacion mediante motor reductor con freno y final de carrera, mando a distancia, fabricada en poliester recubierto de PVC con tratamiento ignifugo M-2. Gramaje de 620 gr/m2. Color a elegir por la D.F.

| Código | Ud | Descripción | Rendimiento | Precio | Importe |
|---|---|---|---|---|---|
| MOOC.8a | h | Oficial 1ª carpintería | 0.4 | 18.55 | 7.42 |
| MOOC10a | h | Ayudante carpintería | 0.4 | 14.67 | 5.87 |
| P34TR020 | m2 | Telón - separador de aula ignífugo (material; 26/01/2017) | 1.05 | 75 | 78.75 |
| 05.02.11.01 | UD | Guías, accesorios y pequeño material (material; 26/01/2017) | 1 | 9 | 9.00 |
| 05.02.11.02 | ud | Motorización para telón (material; 26/01/2017) | 1 | 45 | 45.00 |
| %MA | % | Medios Auxiliares | 2 % | 146.04 | 2.92 |
| %CI | % | Costes indirectos | 1 % | 148.96 | 1.49 |
|  |  | Total |  |  | 150.45 |

| Medición | Uds. | Largo | Alto | Parcial |
|---|---|---|---|---|
| División aula magna | 1 | 8.400 | 5.050 | 42.420 |
| Total |  |  |  | 42.42 |

### 6.03 Carpintería de acero (27/10/2013)
Importe: 68866.21

**05.03.15** m Perfil metálico tubular 140x140x5
98.95 m × 38.25 (39.4 con costes indirectos) = 3898.63
Perfil tubular 140x140x5 para soporte y fijación de puertas RF de gran dimensión , anclado con placas a forjados, entero de suelo a techo, i/ p.p de tornillería de anclaje, taladros, soldaduras, etc, terminado y colocado. Incluso lijado, tratamiento antioxidante y pintura al esmalte.

| Código | Ud | Descripción | Rendimiento | Precio | Importe |
|---|---|---|---|---|---|
| MOOM.8a | h | Oficial 1ª metal | 0.6 | 16.58 | 9.95 |
| ERPP.9a | m2 | Laca sobre metal | 0.1 | 34.87 | 3.49 |
| MOOM12a | h | Peón metal | 0.3 | 14.67 | 4.40 |
| ERPP.8cbc | m2 | Impr a-ox st met mate col | 0.1 | 1.5 | 0.15 |
| PEAP36kd | m | Perfil hueco cua 140 5mm (material; 26/01/2017) | 1.05 | 18.229 | 19.14 |
| %MA | % | Medios Auxiliares | 2 % | 37.13 | 0.74 |
| %CI | % | Costes indirectos | 1 % | 37.87 | 0.38 |
|  |  | Total |  |  | 38.25 |

| Medición | Uds. | Alto | Parcial |
|---|---|---|---|
| Planta semisótano | 3 | 3.300 | 9.900 |
| Planta baja | 9 | 3.650 | 32.850 |
| P1 | 4 | 5.050 | 20.200 |
| P2 y P3 | 10 | 3.600 | 36.000 |
| Total |  |  | 98.95 |

**05.03.16** m² Panel sandwich metálico soporte c. puertas
18.85 m² × 199.58 (205.57 con costes indirectos) = 3874.99
Panel sandwich metálico, para soporte cierres de puertas, conformado según detalles, compuesto por:
-Estructura interior metálica de perfil de acero 100x80x4mm en armazón principal.
-Rigidizadores internos de perfil tubular 50x50x3mm c/ 40 cm.
-Relleno interior de poliuretano proyectado, e=75mm.
-Forrado exterior con plancha de acero de 3 mm de espesor, soldada perimetralmente, i/ canteado de la misma.
-Con p/p de plegado de esquinas.
-Fijación a soportes con tornillería embutida y a placas de anclaje con id. id.
Incluso lijado, tratamiento antioxidante y pintura al esmalte.

| Código | Ud | Descripción | Rendimiento | Precio | Importe |
|---|---|---|---|---|---|
| MOOM.8a | h | Oficial 1ª metal | 2 | 16.58 | 33.16 |
| MOOM12a | h | Peón metal | 1.5 | 14.67 | 22.01 |
| ERPP.9a | m2 | Laca sobre metal | 1 | 34.87 | 34.87 |
| PEAP37ic | m | Perfil hueco rect 100.80 4 (material; 26/01/2017) | 4 | 8.576 | 34.30 |
| ERPP.8cbc | m2 | Impr a-ox st met mate col | 1 | 1.5 | 1.50 |
| PEAP36cb | m | Perfil hueco cua 50 3mm (material; 26/01/2017) | 2 | 3.717 | 7.43 |
| PEAC.5d | m2 | Chapa negra e/3mm (material; 26/01/2017) | 2.2 | 21.13 | 46.49 |
| PNTU.2cc | kg | Espuma PUR proy 0.036W/mK (material; 26/01/2017) | 4 | 3.3 | 13.20 |
| 05.03.16.01 | kg | Acero A-42-b en placa de anclaje e=15mm (material) | 1.8 | 0.427 | 0.77 |
| %MA | % | Medios Auxiliares | 2 % | 193.73 | 3.87 |
| %CI | % | Costes indirectos | 1 % | 197.60 | 1.98 |
|  |  | Total |  |  | 199.58 |

| Medición | Uds. | Largo | Alto | Parcial |
|---|---|---|---|---|
| Planta baja | 2 | 1.000 | 3.300 | 6.600 |
| Planta 1º | 1 | 1.000 | 5.050 | 5.050 |
| Planta 2º y 3º | 2 | 1.000 | 3.600 | 7.200 |
| Total |  |  |  | 18.85 |

**05.03.01** m² Puerta 1 Hoja C.Acero
5.49 m² × 109.85 (113.15 con costes indirectos) = 621.19
Suministro e instalación de puerta de acero de una hoja según las características y descripición que sigue:
CARACTERÍSTICAS:
_Hoja canto total 57mm: doble chapa acero galvanizado (espesor 1.5mm) lacado con entramado de sujeción interior
_Marco: perfil acero galvanizado y lacado.
COMPOSICIÓN: 1 hoja 80x213cm, de 57 mm de espesor.
ACABADO HOJA: chapa acero galvanizado lacado, color a elegir.
SEGURIDAD: Cierre por resbalón y cerradura con llave maestreada.
HERRAJES: 4 bisagras sin muelle.
MANIVELA: manilla con bombillo de alma metálica forrada por fusión con poliamida. Escudo metálico forrado con nylon.

| Código | Ud | Descripción | Rendimiento | Precio | Importe |
|---|---|---|---|---|---|
| MOOM.8a | h | Oficial 1ª metal | 0.2 | 16.58 | 3.32 |
| MOOM.9a | h | Oficial 2ª metal (mano de obra) | 0.2 | 16.56 | 3.31 |
| 388120201 | UD | Pu. paso 0,80x2,100 chapa lisa acero (material; 13/01/2017) | 1 | 100 | 100.00 |
| %CI | % | Costes indirectos | 1 % | 106.63 | 1.07 |
| %MA | % | Medios Auxiliares | 2 % | 107.70 | 2.15 |
|  |  | Total |  |  | 109.85 |

| Medición | Uds. | Largo | Parcial |
|---|---|---|---|
| Puerta tipo P-80-M | 3 | 1.830 | 5.490 |
| Total |  |  | 5.49 |

**05.03.14** m² Puerta 1 Hoja Acero 90 cm RF (28/04/2015)
9.122 m² × 274.85 (283.1 con costes indirectos) = 2582.44
Suministro e instalación de puerta de acero de una hoja, de ancho 90 cm, con las características siguientes:
CARACTERÍSTICAS:
_Hoja canto total 57mm: doble chapa acero galvanizado lacado (espesor 1.5mm) con entramado de sujeción interior y panel rígido de lana de roca de relleno.
_Marco: perfil acero galvanizado y lacado.
COMPOSICI?N: 1 hoja 90x213cm.
ACABADO HOJA: chapa acero galvanizado lacado, color a elegir. Mirilla circular 220mm de diametro.
SEGURIDAD: Cierre por resbalón y cierrapuertas.
HERRAJES: 4 bisagras sin muelle, selector de cierre y electroimanes.
MANIVELA: manilla de alma metálica forrada por fusión con poliamida. Escudo metálico forrado con nylon.
I/ Retenedores-electroimán compuesto por bobina de electroimán de 50 kg de fuerza de retención a 24 V con pulsador de desbloqueo.
RESISTENCIA AL FUEGO: EI-60.

| Código | Ud | Descripción | Rendimiento | Precio | Importe |
|---|---|---|---|---|---|
| MOOM.8a | h | Oficial 1ª metal | 1.5 | 16.58 | 24.87 |
| MOOM12a | h | Peón metal | 1.5 | 14.67 | 22.01 |
| MOOE.8a | h | Oficial 1ª electricidad | 0.5 | 18.36 | 9.18 |
| MOOE12a | h | Peón electricidad (mano de obra; 28/04/2015) | 0.5 | 14.67 | 7.34 |
| PIIP.1bbca | u | Prta ctfue 60 1hj ab a 90x205 (material; 13/01/2017) | 1 | 139 | 139.00 |
| PIIP.4a | u | Retenedor electromagnético y selec. de cierre (material; 26/05/2015) | 0.5 | 128.78 | 64.39 |
| %CI | % | Costes indirectos | 1 % | 266.79 | 2.67 |
| %MA | % | Medios Auxiliares | 2 % | 269.46 | 5.39 |
|  |  | Total |  |  | 274.85 |

| Medición | Uds. | Largo | Alto | Parcial |
|---|---|---|---|---|
| Tipo P-90-RF | 3 | 0.900 | 2.100 | 5.670 |
| PE-80-EI |  |  |  |  |
| Casetón curvo | 1 | 0.850 | 2.030 | 1.726 |
| Ascensor cubierta | 1 | 0.850 | 2.030 | 1.726 |
| Total |  |  |  | 9.122 |

**05.03.02** m² Puerta 2 Hojas RF 185 cm (28/04/2015)
23.151 m² × 364.64 (375.58 con costes indirectos) = 8695.05
Suministro e instalación de puerta de acero de dos hojas, de ancho 185 cm, con las características siguientes:
CARACTERÍSTICAS:
_Hoja canto total 57mm: doble chapa acero galvanizado lacado (espesor 1.5mm) con entramado de sujeción interior y panel rígido de lana de roca de relleno.
_Marco: perfil acero galvanizado y lacado.
COMPOSICI?N: 1 hoja 90x213cm.
ACABADO HOJA: chapa acero galvanizado lacado, color a elegir. Mirilla circular 220mm de diametro.
SEGURIDAD: Cierre por resbalón y cierrapuertas.
HERRAJES: 4 bisagras sin muelle, selector de cierre y electroimanes.
MANIVELA: manilla de alma metálica forrada por fusión con poliamida. Escudo metálico forrado con nylon.
I/ Retenedores-electroimán compuesto por bobina de electroimán de 50 kg de fuerza de retención a 24 V con pulsador de desbloqueo.
RESISTENCIA AL FUEGO: EI-60.

| Código | Ud | Descripción | Rendimiento | Precio | Importe |
|---|---|---|---|---|---|
| MOOM.8a | h | Oficial 1ª metal | 1.6 | 16.58 | 26.53 |
| MOOM12a | h | Peón metal | 1.6 | 14.67 | 23.47 |
| MOOE.8a | h | Oficial 1ª electricidad | 0.55 | 18.36 | 10.10 |
| MOOE12a | h | Peón electricidad | 0.55 | 14.67 | 8.07 |
| PIIP.2bbdb | u | Prta ctfue 60 2hj ab a 185x210 (material; 13/01/2017) | 1 | 157 | 157.00 |
| PIIP.4a | u | Retenedor electromagnético y selec. de cierre | 0.5 | 128.78 | 64.39 |
| PIIP.8a | u | Selector de cierre con marcado CE para puertas cortafuegos de doble hoja, evita el estrangulamiento al cerrarse ambas hojas de la puerta retrasando una de ellas, fabricado en metal, instalable a una de las hojas, necesario cuando las puertas cortafuegos permanecen permanentemente abiertas con retenedores electromagnéticos, conforme a las especifiaciones dispuestas en la norma UNE-EN 1158. (material; 26/05/2015) | 0.5 | 128.78 | 64.39 |
| %CI | % | Costes indirectos | 1 % | 353.95 | 3.54 |
| %MA | % | Medios Auxiliares | 2 % | 357.49 | 7.15 |
|  |  | Total |  |  | 364.64 |

| Medición | Uds. | Largo | Alto | Parcial |
|---|---|---|---|---|
| Puerta tipo P-185-RF | 5 | 3.940 |  | 19.700 |
| PE-170-EI |  |  |  |  |
| Escalera de cubierta | 1 | 1.700 | 2.030 | 3.451 |
| Total |  |  |  | 23.151 |

**05.03.06** m² Puerta 2 Hojas RF Compuesta (28/04/2015)
23.31 m² × 369.79 (380.88 con costes indirectos) = 8878.31
Suministro e instalación de puerta RF de dos hojas, compuesta, de ancho 170 cm, con las características siguientes:
CARACTERÍSTICAS:
_Hojas canto total 57mm: doble chapa acero galvanizado lacado (espesor 1.5mm) con entramado de sujeción interior y panel rígido de lana de roca de relleno.
_Marco: perfil acero galvanizado y lacado.
COMPOSICION: 2 hojas 80x210cm y 2 fijos laterales.
ACABADO HOJA: chapa acero galvanizado lacado, color a elegir.
SEGURIDAD: Cierre por resbalón.
HERRAJES: 4 bisagras sin muelle por hoja, selector de cierre y electroimanes.
I/ Retenedores-electroimán compuesto por bobina de electroimán de 50 kg de fuerza de retención a 24 V con pulsador de desbloqueo.
APERTURA: barras antipánico en el sentido de apertura y manilla de alma metálica forrada por fusión con poliamida.
RESISTENCIA AL FUEGO: EI-60.

| Código | Ud | Descripción | Rendimiento | Precio | Importe |
|---|---|---|---|---|---|
| MOOM.8a | h | Oficial 1ª metal | 1.6 | 16.58 | 26.53 |
| MOOM12a | h | Peón metal | 1.6 | 14.67 | 23.47 |
| MOOE.8a | h | Oficial 1ª electricidad | 0.55 | 18.36 | 10.10 |
| MOOE12a | h | Peón electricidad | 0.55 | 14.67 | 8.07 |
| PIIP.2bbcb | u | Prta ctfue 60 2hj ab a 160x210 (material; 13/01/2017) | 1 | 162 | 162.00 |
| PIIP.4a | u | Retenedor electromagnético y selec. de cierre | 0.5 | 128.78 | 64.39 |
| PIIP.8a | u | Selector de cierre | 0.5 | 128.78 | 64.39 |
| %CI | % | Costes indirectos | 1 % | 358.95 | 3.59 |
| %MA | % | Medios Auxiliares | 2 % | 362.54 | 7.25 |
|  |  | Total |  |  | 369.79 |

| Medición | Uds. | Largo | Parcial |
|---|---|---|---|
| Puerta tipo P-170-RF | 3 | 7.770 | 23.310 |
| Total |  |  | 23.31 |

**05.03.07** m² Puerta 3 Hojas RF (28/04/2015)
6.97 m² × 367.86 (378.9 con costes indirectos) = 2640.93
Suministro e instalación de puerta RF de tres hojas, de ancho 300 cm, con las características siguientes:
CARACTERÍSTICAS:
_Hojas canto total 57mm: doble chapa acero galvanizado lacado (espesor 1.5mm) con entramado de sujeci?n interior y panel rígido de lana de roca de relleno.
_Marco: perfil acero galvanizado y lacado.
COMPOSICIÓN: 3 hojas 100x210cm y 2 fijos, uno de ellos perpendicular al plano de la carpinter?a para alojar los electroimanes.
ACABADO HOJA: chapa acero galvanizado lacado, color a elegir.
SEGURIDAD: Cierre por resbalón.
HERRAJES: 4 bisagras sin muelle por hoja, selector de cierre y electroimanes.
APERTURA: barras antipánico en el sentido de apertura y manilla de alma metálica forrada por fusión con poliamida.
I/ Retenedores-electroimán compuesto por bobina de electroimán de 50 kg de fuerza de retención a 24 V con pulsador de desbloqueo.
RESISTENCIA AL FUEGO: EI-60.

| Código | Ud | Descripción | Rendimiento | Precio | Importe |
|---|---|---|---|---|---|
| MOOM.8a | h | Oficial 1ª metal | 1.7 | 16.58 | 28.19 |
| MOOM12a | h | Peón metal | 1.7 | 14.67 | 24.94 |
| MOOE.8a | h | Oficial 1ª electricidad | 0.55 | 18.36 | 10.10 |
| MOOE12a | h | Peón electricidad | 0.55 | 14.67 | 8.07 |
| PIIP.2bbdb | u | Prta ctfue 60 2hj ab a 185x210 | 1 | 157 | 157.00 |
| PIIP.4a | u | Retenedor electromagnético y selec. de cierre | 0.5 | 128.78 | 64.39 |
| PIIP.8a | u | Selector de cierre | 0.5 | 128.78 | 64.39 |
| %CI | % | Costes indirectos | 1 % | 357.08 | 3.57 |
| %MA | % | Medios Auxiliares | 2 % | 360.65 | 7.21 |
|  |  | Total |  |  | 367.86 |

| Medición | Uds. | Largo | Parcial |
|---|---|---|---|
| Puerta tipo P-300-RF | 1 | 6.970 | 6.970 |
| Total |  |  | 6.97 |

**05.03.08** m² Puerta 4 Hojas RF (28/04/2015)
8.97 m² × 359.67 (370.46 con costes indirectos) = 3323.03
Suministro e instalación de puerta RF de cuatro hojas, compuesta, de ancho 400 cm, con las características siguientes:
CARACTERÍSTICAS:
_Hojas canto total 57mm: doble chapa acero galvanizado lacado (espesor 1.5mm) con entramado de sujeción interior y panel rígido de lana de roca de relleno.
_Marco: perfil acero galvanizado y lacado.
COMPOSICIÓN: 4 hojas 100x210cm y 2 fijos, uno de ellos perpendicular al plano de la carpintería para alojar los electroimanes.
ACABADO HOJA: chapa acero galvanizado lacado, color a elegir.
SEGURIDAD: Cierre por resbalón.
HERRAJES: 4 bisagras sin muelle por hoja, selector de cierre y electroimanes.
APERTURA: barras antipánico en el sentido de apertura y manilla de alma metálica forrada por fusión con poliamida.
I/ Retenedores-electroimán compuesto por bobina de electroimán de 50 kg de fuerza de retención a 24 V con pulsador de desbloqueo.
RESISTENCIA AL FUEGO: EI-60.

| Código | Ud | Descripción | Rendimiento | Precio | Importe |
|---|---|---|---|---|---|
| MOOM.8a | h | Oficial 1ª metal | 1.9 | 16.58 | 31.50 |
| MOOM12a | h | Peón metal | 1.9 | 14.67 | 27.87 |
| MOOE.8a | h | Oficial 1ª electricidad | 0.55 | 18.36 | 10.10 |
| MOOE12a | h | Peón electricidad | 0.55 | 14.67 | 8.07 |
| 05.03.08.01 | u | Prta ctfue 60 2hj ab a 200x210 (material; 13/01/2017) | 1 | 175 | 175.00 |
| PIIP.4a | u | Retenedor electromagnético y selec. de cierre | 0.25 | 128.78 | 32.20 |
| PIIP.8a | u | Selector de cierre | 0.5 | 128.78 | 64.39 |
| %CI | % | Costes indirectos | 1 % | 349.13 | 3.49 |
| %MA | % | Medios Auxiliares | 2 % | 352.62 | 7.05 |
|  |  | Total |  |  | 359.67 |

| Medición | Uds. | Largo | Parcial |
|---|---|---|---|
| Puerta tipo P-400-RF | 1 | 8.970 | 8.970 |
| Total |  |  | 8.97 |

**05.03.05** m² Sectorización Garaje RF - 500
6.1 m² × 303.2 (312.3 con costes indirectos) = 1905.03
Suministro e instalación de puerta de chapa de acero, motorizada, de ancho 500 cm, con las características siguientes:
CARACTERÍSTICAS:
_Hoja canto total 57mm: unión de paneles realizados con doble chapa acero galvanizado lacado (espesor 2mm) con entramado de sujeción interior y panel rígido de lana de roca de relleno.
_Carril-guía: un carril guía y dos carros de deslizamiento introducidos en él. Dos rodamientos en suelo.
COMPOSICIÓN: 1 hoja 505x235cm.
ACABADO HOJA: chapa acero galvanizado lacado, color a elegir.
RESISTENCIA AL FUEGO: EI-60.

| Código | Ud | Descripción | Rendimiento | Precio | Importe |
|---|---|---|---|---|---|
| MOOM.8a | h | Oficial 1ª metal | 2.25 | 16.58 | 37.31 |
| MOOM12a | h | Peón metal | 2.25 | 14.67 | 33.01 |
| PIIP.3db | m2 | Prta ctfue crra EI2 60-C 10-12m2 (material; 13/01/2017) | 1 | 223.99 | 223.99 |
| %CI | % | Costes indirectos | 1 % | 294.31 | 2.94 |
| %MA | % | Medios Auxiliares | 2 % | 297.25 | 5.95 |
|  |  | Total |  |  | 303.2 |

| Medición | Uds. | Largo | Parcial |
|---|---|---|---|
| Puerta tipo R-500-RF | 1 | 6.100 | 6.100 |
| Total |  |  | 6.1 |

**05.03.04** m² Puerta de Registro 1 Hoja
1.4 m² × 81.67 (84.12 con costes indirectos) = 117.77
Suministro e instalación de puerta para registro de instalaciones, de ancho 60 cm, con las características siguientes:
CARACTERÍSTICAS:
_Hoja canto total 57mm: doble chapa acero galvanizado (espesor 1.5mm) lacado con entramado de sujeción interior
_Marco: perfil acero galvanizado y lacado.
COMPOSICIÓN: 1 hoja 60x213cm.
ACABADO HOJA: chapa acero galvanizado lacado, color a elegir.
SEGURIDAD: Cierre por resbalón y cerradura con llave de triángulo.
HERRAJES: 4 bisagras sin muelle.
MANIVELA: manilla con bombillo de alma metálica forrada por fusión con poliamida. Escudo metálico forrado con nylon.

| Código | Ud | Descripción | Rendimiento | Precio | Importe |
|---|---|---|---|---|---|
| MOOA.8a | h | Oficial 1ª construcción | 0.5 | 17.74 | 8.87 |
| MOOA12a | h | Peón ordinario construcción | 0.5 | 14.82 | 7.41 |
| PFTA.9aa | u | Puerta 1hj a galv 60x205cm (material; 13/01/2017) | 1 | 63 | 63.00 |
| %CI | % | Costes indirectos | 1 % | 79.28 | 0.79 |
| %MA | % | Medios Auxiliares | 2 % | 80.07 | 1.60 |
|  |  | Total |  |  | 81.67 |

| Medición | Uds. | Largo | Parcial |
|---|---|---|---|
| Puerta tipo R-60 | 1 | 1.400 | 1.400 |
| Total |  |  | 1.4 |

**05.03.11** m² Puerta 2-3 hojas doble chapa
40.842 m² × 89.94 (92.64 con costes indirectos) = 3783.60
Suministro e instalación de puerta de de 2 ó 3 hojas, de ancho variable, con las características siguientes:
MATERIALES,
-Puerta de paso de 2-3 hojas de doble chapa galvanizada prelacada con óculo de 30cm de diámetro, con refuerzo perimetral interno de chapa de acero de 2,5mm, pivote de seguridad en bisagras, aislante interior de lana de roca de 160Kg7m3 cierrapuertas en dintel, manivela de acero y llavín ..
Sellado general con silicona
COMPOSICIÓN,
Según esquema gráfico y cotas. A medir en obra para fabricar

| Código | Ud | Descripción | Rendimiento | Precio | Importe |
|---|---|---|---|---|---|
| MOOA.8a | h | Oficial 1ª construcción | 0.9 | 17.74 | 15.97 |
| MOOA12a | h | Peón ordinario construcción | 0.9 | 14.82 | 13.34 |
| PFTA10ba | u | Puerta 2hj a galv 90x205cm (material; 13/01/2017) | 1 | 58 | 58.00 |
| %CI | % | Costes indirectos | 1 % | 87.31 | 0.87 |
| %MA | % | Medios Auxiliares | 2 % | 88.18 | 1.76 |
|  |  | Total |  |  | 89.94 |

| Medición | Uds. | Largo | Alto | Parcial |
|---|---|---|---|---|
| PE-185 | 7 | 1.850 | 2.200 | 28.490 |
| PE-170 | 2 | 1.700 | 2.030 | 6.902 |
| PE-250 | 1 | 2.500 | 2.180 | 5.450 |
| Total |  |  |  | 40.842 |

**05.03.13** m² Puerta de acero inox. de acceso Edificio (27/10/2013)
23.36 m² × 350.13 (360.63 con costes indirectos) = 8424.32
Puerta de acero inoxidable pulido 12/10 AISI-316 en acceso al edificio, ejecutada con partes fijas, puertas practicables de varias hojas y correderas centrales, con rotura de puente térmico, incluyendo perfiles de marco, hoja y junquillo, gomas de estanqueidad, herrajes de colgar y seguridad de acero inoxidable; elaborada en taller, ajuste y montaje en obra (sin incluir recibido de albañilería). Con célula fotoeléctrica para el accionamiento de la misma, con dintel ciego de doble chapa de 6 mm, lacada i/ inyectado de espuma de poliuretano de 10 cm, con separador de banda de neopreno de 5 mm en la estructura, sistemas de apertura, totalmente instalada y en funcionamiento.

| Código | Ud | Descripción | Rendimiento | Precio | Importe |
|---|---|---|---|---|---|
| MOOM.8a | h | Oficial 1ª metal | 0.7 | 16.58 | 11.61 |
| MOOM.9a | h | Oficial 2ª metal | 0.7 | 16.56 | 11.59 |
| P13IE030 | m² | Puerta 2h. vaiven a.inox. 2,00x2,20 m. (material; 13/01/2017) | 1 | 302 | 302.00 |
| P13IE300 | u | Kit cremona acero inoxidable (material; 27/10/2013) | 0.2 | 73.28 | 14.66 |
| %CI | % | Costes indirectos | 1 % | 339.86 | 3.40 |
| %MA | % | Medios Auxiliares | 2 % | 343.26 | 6.87 |
|  |  | Total |  |  | 350.13 |

| Medición | Uds. | Largo | Alto | Parcial |
|---|---|---|---|---|
| Planta baja |  |  |  |  |
| Acceso principal: |  |  |  |  |
| V-10 | 1 | 6.400 | 3.650 | 23.360 |
| Total |  |  |  | 23.36 |

**05.03.10** m² Puerta y mampara fija. acero inox. (27/10/2013)
51.08 m² × 382.44 (393.91 con costes indirectos) = 20120.92
Puerta y mampara fija de acero inoxidable en vestíbulos del edificio id. id. id. de hojas practicables (sin puertas correderas). Con acero inoxidable pulido 12/10 AISI-316 , ejecutada con partes fijas, puertas practicables de varias hojas, con rotura de puente térmico, incluyendo perfiles de marco, hoja y junquillo, gomas de estanqueidad, herrajes de colgar y seguridad de acero inoxidable; elaborada en taller, ajuste y montaje en obra (sin incluir recibido de albañilería). Con dintel ciego de doble chapa de 6 mm, lacada i/ inyectado de espuma de poliuretano de 10 cm, con separador de banda de neopreno de 5 mm en la estructura, sistemas de apertura, totalmente instalada y en funcionamiento.

| Código | Ud | Descripción | Rendimiento | Precio | Importe |
|---|---|---|---|---|---|
| MOOM.8a | h | Oficial 1ª metal | 0.5 | 16.58 | 8.29 |
| MOOM.9a | h | Oficial 2ª metal | 0.5 | 16.56 | 8.28 |
| P13IE020 | m² | Puerta 2h. a.inox. 2,00x2,20 m. (material; 13/01/2017) | 1 | 340 | 340.00 |
| P13IE300 | u | Kit cremona acero inoxidable | 0.2 | 73.28 | 14.66 |
| %CI | % | Costes indirectos | 1 % | 371.23 | 3.71 |
| %MA | % | Medios Auxiliares | 2 % | 374.94 | 7.50 |
|  |  | Total |  |  | 382.44 |

| Medición | Uds. | Largo | Alto | Parcial |
|---|---|---|---|---|
| Planta semisótano: |  |  |  |  |
| Salida lateral | 2 | 2.800 | 3.300 | 18.480 |
| Planta baja: |  |  |  |  |
| Escalera | 1 | 1.800 | 3.650 | 6.570 |
| Planta 1º : |  |  |  |  |
| Salida posterior | 1 | 2.800 | 3.300 | 9.240 |
| Planta 2º |  |  |  |  |
| Salida posterior | 1 | 1.800 | 3.650 | 6.570 |
| Planta 3º: |  |  |  |  |
| Salida posterior | 1 | 2.800 | 3.650 | 10.220 |
| Total |  |  |  | 51.08 |

### 6.04 Carpintería de Aluminio
Importe: 26625.34

**05.04.01** m² Ventana interior 2 hojas oscilobatientes
7.8 m² × 185.18 (190.74 con costes indirectos) = 1487.77
Suministro e instalación de ventana interior de 2 hojas oscilobatientes, con marco y hoja de aluminio lacado, de la casa CORTIZO, sistema COR-70, con las características siguientes:
MATERIAL:
_Perfilería: marco y hoja de aluminio, 45mm y 53mm de profundidad respectivamente. Espesor medio de los perfiles 1.5mm
COMPOSICIÓN: 2 hojas oscilo-batientes 124x105cm.
APERTURA: manilla interior
VIDRIO: 3+3/10/3+3

| Código | Ud | Descripción | Rendimiento | Precio | Importe |
|---|---|---|---|---|---|
| MOOA.8a | h | Oficial 1ª construcción | 0.05 | 17.74 | 0.89 |
| MOOA12a | h | Peón ordinario construcción | 0.05 | 14.82 | 0.74 |
| MOOM.8a | h | Oficial 1ª metal | 0.9 | 16.58 | 14.92 |
| MOOM12a | h | Peón metal | 0.9 | 14.67 | 13.20 |
| 05.04.01.01 | m2 | Carpintería de aluminio lacado, de la casa CORTIZO, sistema COR-70 | 1 | 130 | 130.00 |
| 05.04.01.08 | ud | P/p de herrajes | 1 | 20 | 20.00 |
| %CI | % | Costes indirectos | 1 % | 179.75 | 1.80 |
| %MA | % | Medios Auxiliares | 2 % | 181.55 | 3.63 |
|  |  | Total |  |  | 185.18 |

| Medición | Uds. | Largo | Parcial |
|---|---|---|---|
| Ventana tipo VI-268 |  |  |  |
| Patio de planta 2º | 1 | 2.600 | 2.600 |
| Patio de planta 3º | 2 | 2.600 | 5.200 |
| Total |  |  | 7.8 |

**05.04.02** m² Ventana interior 5 hojas oscilobatientes
13.17 m² × 205.79 (211.96 con costes indirectos) = 2791.51
Suministro e instalación de ventana interior de 5 hojas oscilobatientes, con marco y hoja de aluminio lacado, de la casa CORTIZO, sistema COR-70, con las características siguientes:
MATERIAL:
_Perfilería: marco y hoja de aluminio, 45mm y 53mm de profundidad respectivamente. Espesor medio de los perfiles 1.5mm
COMPOSICI?N: 5 hojas oscilo-batientes de 83,7x105cm.
APERTURA: manilla interior
VIDRIO: 3+3/10/3+3

| Código | Ud | Descripción | Rendimiento | Precio | Importe |
|---|---|---|---|---|---|
| MOOA.8a | h | Oficial 1ª construcción | 0.05 | 17.74 | 0.89 |
| MOOA12a | h | Peón ordinario construcción | 0.05 | 14.82 | 0.74 |
| MOOM.8a | h | Oficial 1ª metal | 0.9 | 16.58 | 14.92 |
| MOOM12a | h | Peón metal | 0.9 | 14.67 | 13.20 |
| 05.04.01.02 | m2 | Carpintería de aluminio lacado, de la casa CORTIZO, sistema COR-70 (material) | 1 | 150 | 150.00 |
| 05.04.01.08 | ud | P/p de herrajes | 1 | 20 | 20.00 |
| %CI | % | Costes indirectos | 1 % | 199.75 | 2.00 |
| %MA | % | Medios Auxiliares | 2 % | 201.75 | 4.04 |
|  |  | Total |  |  | 205.79 |

| Medición | Uds. | Largo | Parcial |
|---|---|---|---|
| Ventana tipo VI-438 |  |  |  |
| Patio planta 2º | 1 | 4.390 | 4.390 |
| Patio planta 3º | 2 | 4.390 | 8.780 |
| Total |  |  | 13.17 |

**05.04.03** m² Ventana interior 8 hojas oscilobantientes
66.15 m² × 216.09 (222.57 con costes indirectos) = 14723.01
Suministro e instalación de ventana interior de 8 hojas oscilobatientes, con marco y hoja de aluminio, de la casa CORTIZO, sistema COR-70, con las características siguientes:
MATERIAL:
_Perfiler?a: marco y hoja de aluminio, 45mm y 53mm de profundidad respectivamente. Espesor medio de los perfiles 1.5mm
COMPOSICIÓN: 8 hojas oscilo-batientes de 87,4x105cm.
APERTURA: manilla interior
VIDRIO: 3+3/10/3+3

| Código | Ud | Descripción | Rendimiento | Precio | Importe |
|---|---|---|---|---|---|
| MOOA.8a | h | Oficial 1ª construcción | 0.05 | 17.74 | 0.89 |
| MOOA12a | h | Peón ordinario construcción | 0.05 | 14.82 | 0.74 |
| MOOM.8a | h | Oficial 1ª metal | 0.9 | 16.58 | 14.92 |
| MOOM12a | h | Peón metal | 0.9 | 14.67 | 13.20 |
| 05.04.01.03 | m2 | Carpintería de aluminio lacado, de la casa CORTIZO, sistema COR-70 (material) | 1 | 160 | 160.00 |
| 05.04.01.08 | ud | P/p de herrajes | 1 | 20 | 20.00 |
| %CI | % | Costes indirectos | 1 % | 209.75 | 2.10 |
| %MA | % | Medios Auxiliares | 2 % | 211.85 | 4.24 |
|  |  | Total |  |  | 216.09 |

| Medición | Uds. | Largo | Parcial |
|---|---|---|---|
| Ventana tipo VI-700 |  |  |  |
| Patio Planta 2º | 3 | 7.350 | 22.050 |
| Patio Planta 3º | 6 | 7.350 | 44.100 |
| Total |  |  | 66.15 |

**05.04.04** m² Ventana alum. HERVENT motorizada
22.05 m² × 266.57 (274.57 con costes indirectos) = 6054.27
Ventana exterior, tipo HERVENT, motorizada, de zonas fijas y otras de lamas de ventilación, de carpinteria de aluminio anodizado color a elegir por la D.F. Acristalado con luna de seguridad tipo STADIP (4 + 4), con motorización de cada una de las particiones definidas en planos, i/ acometida eléctrica, motor, etc. totalmente terminadas y en funcionamiento.

| Código | Ud | Descripción | Rendimiento | Precio | Importe |
|---|---|---|---|---|---|
| MOOA.8a | h | Oficial 1ª construcción | 0.05 | 17.74 | 0.89 |
| MOOA12a | h | Peón ordinario construcción | 0.05 | 14.82 | 0.74 |
| MOOM.8a | h | Oficial 1ª metal | 0.9 | 16.58 | 14.92 |
| MOOM12a | h | Peón metal | 0.9 | 14.67 | 13.20 |
| 05.04.01.03bxxxx | m2 | Carpintería Hervent, (material) | 1 | 182 | 182.00 |
| 05.04.01.04 | ud | Motorización para carpinterías (material) | 0.3 | 90 | 27.00 |
| 05.04.01.08 | ud | P/p de herrajes | 1 | 20 | 20.00 |
| %CI | % | Costes indirectos | 1 % | 258.75 | 2.59 |
| %MA | % | Medios Auxiliares | 2 % | 261.34 | 5.23 |
|  |  | Total |  |  | 266.57 |

| Medición | Uds. | Largo | Alto | Parcial |
|---|---|---|---|---|
| Ventana tipo VI-700-M |  |  |  |  |
| Casetón cubierta | 3 | 7.000 | 1.050 | 22.050 |
| Total |  |  |  | 22.05 |

**05.04.08** m² Ventana interior 2 hojas practicable
9.2 m² × 165.55 (170.52 con costes indirectos) = 1568.78
Suministro e instalación de ventana interior de 2 hojas abatibles con marco y hoja de aluminio, de la casa CORTIZO, sistema COR-70, con las características siguientes:
MATERIAL:
_Perfilería: marco y hoja de aluminio lacado, 45mm y 53mm de profundidad respectivamente. Espesor medio de los perfiles 1.5mm
COMPOSICIÓN: 2 hojas abatibles, de 1.600 mm de ancho total x 1.150 mm de alto.
APERTURA: manilla interior
VIDRIO: 3+3/10/3+3

| Código | Ud | Descripción | Rendimiento | Precio | Importe |
|---|---|---|---|---|---|
| MOOA.8a | h | Oficial 1ª construcción | 0.05 | 17.74 | 0.89 |
| MOOA12a | h | Peón ordinario construcción | 0.05 | 14.82 | 0.74 |
| MOOM.8a | h | Oficial 1ª metal | 0.45 | 16.58 | 7.46 |
| MOOM12a | h | Peón metal | 0.45 | 14.67 | 6.60 |
| 05.04.01.01 | m2 | Carpintería de aluminio lacado, de la casa CORTIZO, sistema COR-70 | 1 | 130 | 130.00 |
| 05.04.01.10 | ud | P/p de herrajes (material; 13/01/2017) | 1 | 15 | 15.00 |
| %CI | % | Costes indirectos | 1 % | 160.69 | 1.61 |
| %MA | % | Medios Auxiliares | 2 % | 162.30 | 3.25 |
|  |  | Total |  |  | 165.55 |

| Medición | Uds. | Largo | Alto | Parcial |
|---|---|---|---|---|
| V-17 |  |  |  |  |
| escalera | 5 | 1.600 | 1.150 | 9.200 |
| Total |  |  |  | 9.2 |

### 6.05 Vidrios y varios (07/03/1997)
Importe: 39479.98

**05.05.02** m² Acristalado vidrio de seg. carp. ext.
30.599 m² × 151.67 (156.22 con costes indirectos) = 4780.18
Acristalamiento de vidrio de seguridad en carpinteria de puertas exteriores, compuesto por CLIMALIT de seguridad 6 + 6, cámara de 12 y 4 + 4 interior, con vidrio de factor solar g=0.39 id. id. id. anterior.

| Código | Ud | Descripción | Rendimiento | Precio | Importe |
|---|---|---|---|---|---|
| MOOV.8a | h | Oficial 1ª vidrio | 0.6 | 14.61 | 8.77 |
| 05.05.02.01 | m2 | Vdr aisl4+4/12/6+6 fact. solar g=0.39 (material) | 1 | 136 | 136.00 |
| PFAW.3a | m2 | Repercusión perfil neopreno | 1 | 2.46 | 2.46 |
| %CI | % | Costes indirectos | 1 % | 147.23 | 1.47 |
| %MA | % | Medios Auxiliares | 2 % | 148.70 | 2.97 |
|  |  | Total |  |  | 151.67 |

| Medición | Uds. | Largo | Alto | Parcial |
|---|---|---|---|---|
| Id nº m2 puertas de acceso | 1 | 33.260 | 0.920 | 30.599 |
| Total |  |  |  | 30.599 |

**05.05.03** m² Acristalado vidrio de seg. carp. int.
113.188 m² × 143.43 (147.73 con costes indirectos) = 16721.26
Acristalamiento de vidrio de seguridad en carpinteria de puertas interiores compuesto por CLIMALIT de seguridad 5 + 5, cámara de 12 y 4 + 4 interior, con vidrio de factor solar g=0.39 id. id. id. anterior.

| Código | Ud | Descripción | Rendimiento | Precio | Importe |
|---|---|---|---|---|---|
| MOOV.8a | h | Oficial 1ª vidrio | 0.6 | 14.61 | 8.77 |
| 05.05.02.03 | m2 | Vdr aisl4+4/12/3+3 fact. solar g=0.39 (material) | 1 | 128 | 128.00 |
| PFAW.3a | m2 | Repercusión perfil neopreno | 1 | 2.46 | 2.46 |
| %CI | % | Costes indirectos | 1 % | 139.23 | 1.39 |
| %MA | % | Medios Auxiliares | 2 % | 140.62 | 2.81 |
|  |  | Total |  |  | 143.43 |

| Medición | Uds. | Largo | Alto | Parcial |
|---|---|---|---|---|
| Id. numero m2 puertas pasillos | 1 | 123.030 | 0.920 | 113.188 |
| Total |  |  |  | 113.188 |

**05..05.04** m² Acristalado carp. interior
81.911 m² × 117.68 (121.21 con costes indirectos) = 9928.43
Acristalado de carpintería interior con vidrio tipo CLIMALIT compuesto por vidrios de factor solar g=0.39, de 3 + 3 mm, cámara de 10 mm, y 3 + 3 mm en interior. Con perfil metálico perimetral, sellado y colocado s/ carpintería de aluminio ó metálica con o sin junquillo, 4 cantos pulidos a todos los acristalados, calzos de neopreno y sellado de silicona.

| Código | Ud | Descripción | Rendimiento | Precio | Importe |
|---|---|---|---|---|---|
| MOOV.8a | h | Oficial 1ª vidrio | 0.6 | 14.61 | 8.77 |
| 05.05.04.01 | m2 | Vdr aisl 3+3/10/3+3 fact. solar g=0.39 (material; 13/01/2017) | 1 | 103 | 103.00 |
| PFAW.3a | m2 | Repercusión perfil neopreno | 1 | 2.46 | 2.46 |
| %CI | % | Costes indirectos | 1 % | 114.23 | 1.14 |
| %MA | % | Medios Auxiliares | 2 % | 115.37 | 2.31 |
|  |  | Total |  |  | 117.68 |

| Medición | Uds. | Largo | Parcial |
|---|---|---|---|
| Id. nº m2 que ventana VI-268 | 0.94 | 7.810 | 7.341 |
| Id. nº m2 que ventana VI-438 | 0.94 | 13.180 | 12.389 |
| Id. nº m2 que ventana VI-700 | 0.94 | 66.150 | 62.181 |
| Total |  |  | 81.911 |

**05.06.21** m² Cierre de lamas p/ acceso cabina (09/04/1997)
6.6 m² × 22.55 (23.23 con costes indirectos) = 153.32
Cierre de lamas de plástico flexible de 2 mm de espesor en tiras verticales de 150 mm de ancho, colgadas de canal especial sujetas al armazón de cristal. Colocada.

| Código | Ud | Descripción | Rendimiento | Precio | Importe |
|---|---|---|---|---|---|
| MOOC.8a | h | Oficial 1ª carpintería | 0.3 | 18.55 | 5.57 |
| PFDP21b | m2 | Lama Plástico p/pers 150mm (material; 16/01/2017) | 1.5 | 9.23 | 13.85 |
| PFDP28a | u | Soporte met galv p/pers PVC (material; 09/04/1997) | 2 | 0.38 | 0.76 |
| PFDP33a | u | Cápsula contera met eje pers (material; 09/04/1997) | 1 | 1.71 | 1.71 |
| %CI | % | Costes indirectos | 1 % | 21.89 | 0.22 |
| %MA | % | Medios Auxiliares | 2 % | 22.11 | 0.44 |
|  |  | Total |  |  | 22.55 |

| Medición | Uds. | Largo | Alto | Parcial |
|---|---|---|---|---|
| Planta Semisótano |  |  |  |  |
| Acc. lado ortopodologia | 1 | 2.000 | 3.300 | 6.600 |
| Total |  |  |  | 6.6 |

**EFAL.1fb** m2 Cabina Cristal para sala ortopodologia (26/05/2015)
28.27 m2 × 219.55 (226.14 con costes indirectos) = 6392.98
Suministro e instalación de cabina acristalada para laboratorio, ejecutada según detalles:
-Armazón soporte perfilería horizontal y vertical,de acero galvanizada y lacada.
-Carpintería de acero galvanizado y lacado.
-Acristalamiento con vidrio simple laminado de seguridad formado por dos vidrios de 4mm de espesor, unidos mediante una lámina de butiral de polivinilo de color, clasificado como 1B1 según UNE-EN 12600, fijado sobre carpinteria con acuñado mediante calzos de apoyo perimetrales y laterales incluso sellado en frío con silicona y colocación de junquillos.
-Formación de cobertura con chapa de acero galvanizado sobre rigidizadores formando campana estractora, sobre estructura de acero galvanizado.
-Falso techo registrable, de regilla de aluminio lacado al horno, en formación de # 25 x 25 mm con marco perimetral tubular de 60 x 30 x 3 mm sobre T de 80 mm de h en acero.
-Anclajes a suelo y techo.

| Código | Ud | Descripción | Rendimiento | Precio | Importe |
|---|---|---|---|---|---|
| MOOV.8a | h | Oficial 1ª vidrio | 1.05 | 14.61 | 15.34 |
| MOOM.8a | h | Oficial 1ª metal | 1 | 16.58 | 16.58 |
| MOOM.9a | h | Oficial 2ª metal | 1 | 16.56 | 16.56 |
| PFAL.1fb | m2 | Vidrio lmnd seg 66,1 col (material) | 1 | 49.189 | 49.19 |
| PFAW.1a | m2 | Repercusión sellado silicona (material; 26/05/2015) | 1 | 4 | 4.00 |
| PEAP14a | kg | Perfil soporte U a galv (material; 16/01/2017) | 5 | 0.66 | 3.30 |
| 05.04.01.05 | m2 | Carpintería de perfiles normalizados fijos (material; 16/01/2017) | 1.05 | 103 | 108.15 |
| %MA | % | Medios Auxiliares | 2 % | 213.12 | 4.26 |
| %CI | % | Costes indirectos | 1 % | 217.38 | 2.17 |
|  |  | Total |  |  | 219.55 |

| Medición | Uds. | Largo | Alto | Parcial |
|---|---|---|---|---|
| Planta semisótano |  |  |  |  |
| Sala ortopodologia |  |  |  |  |
| Verticales | 2 | 1.450 | 2.200 | 6.380 |
|  | 2 | 2.800 | 2.200 | 12.320 |
|  | 1 | 4.350 | 2.200 | 9.570 |
| Total |  |  |  | 28.27 |

**05.05.04** m2 Cubierta cabina chapa acero
12.6 m2 × 33.23 (34.23 con costes indirectos) = 431.30
Formación de cubierta de cabina, compuesta de estructura de perfiles cuadrados 80 x 80 x 3, rigidizadores intermedios y chapa de acero galvanizado sobre estos, formando cubierta a 3 aguas, para embocadura a extractor.

| Código | Ud | Descripción | Rendimiento | Precio | Importe |
|---|---|---|---|---|---|
| MOOM.8a | h | Oficial 1ª metal | 0.5 | 16.58 | 8.29 |
| MOOM11a | h | Especialista metal | 0.5 | 14.1 | 7.05 |
| PEAC.7e | m2 | Chapa acero galv e/1.0mm | 1.05 | 9.64 | 10.12 |
| PEAP.2x | kg | Perfil rect 80x80x3 a galv (material; 16/01/2017) | 7.07 | 0.96 | 6.79 |
| %MA | % | Medios Auxiliares | 2 % | 32.25 | 0.65 |
| %CI | % | Costes indirectos | 1 % | 32.90 | 0.33 |
|  |  | Total |  |  | 33.23 |

| Medición | Uds. | Largo | Ancho | Parcial |
|---|---|---|---|---|
| Cabina ortopodología | 1 | 4.500 | 2.800 | 12.600 |
| Total |  |  |  | 12.6 |

**ERTP16a** m2 Falso techo rejilla 20 x 20 Aluminio (12/06/2017)
12.6 m2 × 82.64 (85.12 con costes indirectos) = 1072.51
Falso techo de rejilla, de aluminio, tipo POHL o similar, formado por perfiles rectos de h=30 e=1.5 mm, en cuadrícula, con marco perimetral, formando celdillas de 20x20mm, montado sobre perfiles de aluminio lacado al horno, incluso parte proporcional de elementos de suspensión.

| Código | Ud | Descripción | Rendimiento | Precio | Importe |
|---|---|---|---|---|---|
| MOOM.8a | h | Oficial 1ª metal | 0.458 | 16.58 | 7.59 |
| MOOM11a | h | Especialista metal | 0.458 | 14.1 | 6.46 |
| PRTP20a | m2 | Panel rejilla Al p/tch 25 mm (material; 12/06/2017) | 1.05 | 54.01 | 56.71 |
| PEAP.5bd | kg | Acero A-42-B tamaños varios (material) | 6 | 0.66 | 3.96 |
| 05.05.05.01 | u | P/P de galvanizado p/ acero (material; 12/06/2017) | 1 | 5.496 | 5.50 |
| %MA | % | Medios Auxiliares | 2 % | 80.22 | 1.60 |
| %CI | % | Costes indirectos | 1 % | 81.82 | 0.82 |
|  |  | Total |  |  | 82.64 |

Claves: montaje, inferior, revestimiento, aluminio, techo, perfil, alto, laca, rejilla, horno, suspension, construccion, falso

| Medición | Uds. | Largo | Ancho | Parcial |
|---|---|---|---|---|
| Cabina ortopodología | 1 | 4.500 | 2.800 | 12.600 |
| Total |  |  |  | 12.6 |

### 6.06 Cerrajería (08/04/1997)
Importe: 305799.8

**E26FLM200** ud Mirilla circular 360 mm. (ojo de buey)
17 ud × 98.64 (101.6 con costes indirectos) = 1727.20
Suministro y colocación de mirilla circular de 360 mm de diámetro, con cristal PILKINTON, homologada, para puertas cortafuegos. Medida la unidad instalada.

| Código | Ud | Descripción | Rendimiento | Precio | Importe |
|---|---|---|---|---|---|
| MOOM.8a | h | Oficial 1ª metal | 0.5 | 16.58 | 8.29 |
| MOOM.9a | h | Oficial 2ª metal | 0.5 | 16.56 | 8.28 |
| P23FM390 | ud | Mirilla circular 360 mm. (material) | 1 | 51.76 | 51.76 |
| P23FM430 | ud | Vidrio mirilla circular 360 mm (material) | 1 | 27.42 | 27.42 |
| %CI | % | Costes indirectos | 1 % | 95.75 | 0.96 |
| %MA | % | Medios Auxiliares | 2 % | 96.71 | 1.93 |
|  |  | Total |  |  | 98.64 |

| Medición | Uds. | Largo | Parcial |
|---|---|---|---|
| PE-185 | 7 | 2.000 | 14.000 |
| PE-250 | 1 | 3.000 | 3.000 |
| Total |  |  | 17 |

**E26FLP200** ud Equipo Antipánico para puerta 1 hoja dos puntos
1 ud × 148.29 (152.74 con costes indirectos) = 152.74
Suministro y colocación de cierre antipánico de acero, para puertas cortafuegos de una hoja, dos puntos. Medida la unidad instalada.

| Código | Ud | Descripción | Rendimiento | Precio | Importe |
|---|---|---|---|---|---|
| MOOM.8a | h | Oficial 1ª metal | 0.75 | 16.58 | 12.44 |
| MOOM.9a | h | Oficial 2ª metal | 0.75 | 16.56 | 12.42 |
| P23FM350 | ud | Cierre antipánico 1H. dos puntos (material) | 1 | 119.08 | 119.08 |
| %CI | % | Costes indirectos | 1 % | 143.94 | 1.44 |
| %MA | % | Medios Auxiliares | 2 % | 145.38 | 2.91 |
|  |  | Total |  |  | 148.29 |

| Medición | Uds. | Largo | Parcial |
|---|---|---|---|
| PE-300-RF | 1 | 1.000 | 1.000 |
| Total |  |  | 1 |

**E26FLP400** ud Equipo Antipánico para puerta 2 hojas ensamblada
6 ud × 221.31 (227.95 con costes indirectos) = 1367.70
Suministro y colocación cierre antipánico, para puertas cortafuegos de dos hojas ensamblada. Medida la unidad instalada.

| Código | Ud | Descripción | Rendimiento | Precio | Importe |
|---|---|---|---|---|---|
| MOOM.8a | h | Oficial 1ª metal | 1.25 | 16.58 | 20.73 |
| MOOM.9a | h | Oficial 2ª metal | 1.25 | 16.56 | 20.70 |
| P23FM370 | ud | Cierre antipánico. 2H. emsamblada (material) | 1 | 173.39 | 173.39 |
| %CI | % | Costes indirectos | 1 % | 214.82 | 2.15 |
| %MA | % | Medios Auxiliares | 2 % | 216.97 | 4.34 |
|  |  | Total |  |  | 221.31 |

| Medición | Uds. | Largo | Parcial |
|---|---|---|---|
| P-170-RF | 3 | 1.000 | 3.000 |
| P-300-RF | 1 | 1.000 | 1.000 |
| P-400-RF | 1 | 2.000 | 2.000 |
| Total |  |  | 6 |

**E15WF040** m2 Chapado frente ascensores en acero inox.
55.2 m2 × 107.37 (110.59 con costes indirectos) = 6104.57
Chapado de frentes mediante chapa de acero inoxidable pavonado 18/8 de 1,5 mm. de espesor, colocado atornillado sobre tablero de madera aglomerada hidrofugada o DM, fijada mediante rastreles de pino o metálicos a fábrica de ladrillo. Completamente terminado según detalle constructivo, Memoria y Pliego de condiciones del Proyecto. (Medida la superficie realmente ejecutada).

| Código | Ud | Descripción | Rendimiento | Precio | Importe |
|---|---|---|---|---|---|
| O01OA130 | h. | Cuadrilla E | 1.5 | 32.56 | 48.84 |
| P13WF010 | m2 | Chapa acero inox. 18/8 de 1,5 mm (material) | 1 | 54.73 | 54.73 |
| P01DW090 | ud | Pequeño material (material) | 1 | 0.65 | 0.65 |
| %CI | % | Costes indirectos | 1 % | 104.22 | 1.04 |
| %MA | % | Medios Auxiliares | 2 % | 105.26 | 2.11 |
|  |  | Total |  |  | 107.37 |

| Medición | Uds. | Largo | Alto | Parcial |
|---|---|---|---|---|
| Frente de ascensores | 12 | 2.000 | 2.300 | 55.200 |
| Total |  |  |  | 55.2 |

**E15DBP010** ml Pasamanos tubo D=40 mm. inox.
137.5 ml × 41.66 (42.91 con costes indirectos) = 5900.13
Pasamanos de acero inoxidable, formado por tubo hueco circular de acero inox de diámetro 40 mm., incluso p.p. de patillas de sujeción a base de redondo liso macizo de 16 mm. separados cada 50 cm., incluso montaje en obra (sin incluir recibido de albañilería). I/ p/p de curvas enlace entre tramos de radio 15 cm y soportes + piezas especiales.

| Código | Ud | Descripción | Rendimiento | Precio | Importe |
|---|---|---|---|---|---|
| MOOM.8a | h | Oficial 1ª metal | 0.3 | 16.58 | 4.97 |
| MOOM.9a | h | Oficial 2ª metal | 0.3 | 16.56 | 4.97 |
| P13BP010 | m. | Pasamanos tubo D=40 mm. inox. (material; 12/01/2017) | 1 | 26 | 26.00 |
| 05.06.06.01 | ud | P/p de curvas en tubo (material) | 0.3 | 15 | 4.50 |
| %CI | % | Costes indirectos | 1 % | 40.44 | 0.40 |
| %MA | % | Medios Auxiliares | 2 % | 40.84 | 0.82 |
|  |  | Total |  |  | 41.66 |

| Medición | Uds. | Largo | Parcial |
|---|---|---|---|
| Escalera C |  |  |  |
| Pasamanos interior |  |  |  |
| Semisótano a baja | 2 | 3.500 | 7.000 |
|  | 1 | 2.000 | 2.000 |
| Baja a primera | 2 | 3.500 | 7.000 |
|  | 2 | 2.000 | 4.000 |
| Primera a altillo | 2 | 3.800 | 7.600 |
|  | 2 | 2.000 | 4.000 |
| Altillo a 2º | 2 | 3.500 | 7.000 |
|  | 2 | 2.000 | 4.000 |
| 2º a 3º | 2 | 3.500 | 7.000 |
|  | 2 | 2.000 | 4.000 |
| 3º a cubierta | 2 | 3.500 | 7.000 |
|  | 2 | 2.000 | 4.000 |
| Pasamos exterior |  |  |  |
| Semisótano a baja | 1 | 5.400 | 5.400 |
|  | 1 | 1.800 | 1.800 |
|  | 1 | 4.300 | 4.300 |
|  | 1 | 5.800 | 5.800 |
| Baja a primera | 2 | 3.500 | 7.000 |
|  | 2 | 2.000 | 4.000 |
| Primera a altillo | 2 | 3.800 | 7.600 |
|  | 2 | 2.000 | 4.000 |
| Altillo a 2º | 2 | 3.500 | 7.000 |
|  | 2 | 2.000 | 4.000 |
| 2º a 3º | 2 | 3.500 | 7.000 |
|  | 2 | 2.000 | 4.000 |
| 3º a cubierta | 2 | 3.500 | 7.000 |
|  | 2 | 2.000 | 4.000 |
| Total |  |  | 137.5 |

**E15WW080** ud Tope metálico protección puertas
207 ud × 4.48 (4.61 con costes indirectos) = 954.27
Suministro y colocación de tope de goma con acero inoxidable, para protección de puertas. Instalado completo.

| Código | Ud | Descripción | Rendimiento | Precio | Importe |
|---|---|---|---|---|---|
| MOOM.9a | h | Oficial 2ª metal | 0.095 | 16.56 | 1.57 |
| P13WW060 | ud | Tope goma y acero inox. (material) | 1 | 2.78 | 2.78 |
| %CI | % | Costes indirectos | 1 % | 4.35 | 0.04 |
| %MA | % | Medios Auxiliares | 2 % | 4.39 | 0.09 |
|  |  | Total |  |  | 4.48 |

| Medición | Uds. | Largo | Parcial |
|---|---|---|---|
| Puertas interiores |  |  |  |
| P-75 | 10 |  | 10.000 |
| P-85 | 24 |  | 24.000 |
| P-95 | 40 |  | 40.000 |
| P-140 | 27 |  | 27.000 |
| P-170 | 7 | 2.000 | 14.000 |
| P-210 | 30 |  | 30.000 |
| P-335 | 15 |  | 15.000 |
| P-80-M | 3 |  | 3.000 |
| P-90-RF | 3 |  | 3.000 |
| P-185-RF | 4 |  | 4.000 |
| R-60 | 1 |  | 1.000 |
| P-170-RF | 3 | 2.000 | 6.000 |
| P-300-RF | 1 | 3.000 | 3.000 |
| P-400-RF | 1 | 4.000 | 4.000 |
| Puertas exteriores |  |  |  |
| PE-185 | 7 | 2.000 | 14.000 |
| PE-250 | 1 | 3.000 | 3.000 |
| PE-170-EI | 2 | 2.000 | 4.000 |
| PE-80-EI | 2 | 1.000 | 2.000 |
| Total |  |  | 207 |

**05.06.01.01** m² Vierteaguas de chapa de acero galv.
81.9 m² × 20.2 (20.81 con costes indirectos) = 1704.34
Vierteaguas de chapa de acero galvanizado de espesor 1,5 mm sobre zonas de ventilación sótano, plegado según detalles de planos, fijado con tornillería al paramento vertical, y fijado al hormigón con resinas de epoxi, i/ p/p de remate Z en muro, atornillado y sellado con silicona neutra, ejecutada en 3 piezas longitudinalmente soldados mecanizados antes del galvanizado.

| Código | Ud | Descripción | Rendimiento | Precio | Importe |
|---|---|---|---|---|---|
| MOOM.8a | h | Oficial 1ª metal | 0.16 | 16.58 | 2.65 |
| MOOM.9a | h | Oficial 2ª metal | 0.16 | 16.56 | 2.65 |
| PEAC.7g | m2 | Chapa acero galv e/1.5mm (material; 12/01/2017) | 1.05 | 13.62 | 14.30 |
| %CI | % | Costes indirectos | 1 % | 19.60 | 0.20 |
| %MA | % | Medios Auxiliares | 2 % | 19.80 | 0.40 |
|  |  | Total |  |  | 20.2 |

| Medición | Uds. | Largo | Ancho | Parcial |
|---|---|---|---|---|
| Fachada principal | 3 | 7.000 | 1.200 | 25.200 |
| Fachada posterior | 2 | 7.000 | 1.200 | 16.800 |
| Zona curva | 2 | 5.000 | 1.200 | 12.000 |
| Planta cubierta |  |  |  |  |
| Claraboya | 1 | 22.000 | 0.900 | 19.800 |
|  | 2 | 4.500 | 0.900 | 8.100 |
| Total |  |  |  | 81.9 |

**05.06.03** m² Barandilla hueco lucernario
55.68 m² × 133.13 (137.12 con costes indirectos) = 7634.84
Barandilla antepecho de hueco de lucernario en plantas. Construida con perfilería metalica galvanizada en caliente, con perfiles 50 x 50 x 5 mm y pilastras de 200 x 10 mm, soportes de vidrio, placas de anclaje atornilladas con tacos mecánicos, i/ vídrio Stadip de 6+6 mm, con cantos pulidos, s/ perfil en U 30 x 30 x 3 mm, según detalles de planos con pasamanos metálico de 200 x 10 mm y remate de madera en forma de U, terminada y colocada.

| Código | Ud | Descripción | Rendimiento | Precio | Importe |
|---|---|---|---|---|---|
| MOOA.8a | h | Oficial 1ª construcción | 0.6 | 17.74 | 10.64 |
| MOOA12a | h | Peón ordinario construcción | 0.6 | 14.82 | 8.89 |
| MOOM.8a | h | Oficial 1ª metal | 1.2 | 16.58 | 19.90 |
| MOOM11a | h | Especialista metal | 1.2 | 14.1 | 16.92 |
| PBUN.3cacb | u | Ancl exp mec ctrol a 8.8 ø12-25 (material) | 2 | 10.42 | 20.84 |
| Sopor | ud | Soportes vidrio, inox. (material) | 2 | 2.638 | 5.28 |
| PFAL.1da | m2 | Vidrio laminar 6+6 trans (material) | 1.05 | 14.154 | 14.86 |
| Pasamanos | ml | Platabanda de 200 x 10 mm. (material) | 1.05 | 8.4 | 8.82 |
| 03ES007 | kg | ACERO A-42b chapa/perfil i union | 21 | 0.96 | 20.16 |
| MOOV.8a | h | Oficial 1ª vidrio | 0.2 | 14.61 | 2.92 |
| %CI | % | Costes indirectos | 1 % | 129.23 | 1.29 |
| %MA | % | Medios Auxiliares | 2 % | 130.52 | 2.61 |
|  |  | Total |  |  | 133.13 |

| Medición | Uds. | Largo | Alto | Parcial |
|---|---|---|---|---|
| Tipo C2 |  |  |  |  |
| Planta 2º | 1 | 30.400 | 1.200 | 36.480 |
|  | 2 | 4.000 | 1.200 | 9.600 |
| Tipo C2 |  |  |  |  |
| Planta 3º | 2 | 4.000 | 1.200 | 9.600 |
| Total |  |  |  | 55.68 |

**05.06.04** m² Barandilla perimetral en terraza (12/06/2017)
212.81 m² × 175.15 (180.4 con costes indirectos) = 38390.92
Barandilla perimetral exterior de terraza. Construida con perfilería metalica de acero, según detalles de planos con pasamanos metálico de chapón 200 x 10, pilastras cada 1,50 m de planchón 200 x 10, id. id. y 4 ángulos 50 x 50 mm en horizontales, i/ placas de anclaje de 230 x 210 y otra de 140 x 210 al canto, colocadas con anclajes mecánicos.

| Código | Ud | Descripción | Rendimiento | Precio | Importe |
|---|---|---|---|---|---|
| MOOA.8a | h | Oficial 1ª construcción | 0.486 | 17.74 | 8.62 |
| MOOA12a | h | Peón ordinario construcción | 0.486 | 14.82 | 7.20 |
| MOOM.8a | h | Oficial 1ª metal | 1.458 | 16.58 | 24.17 |
| PBUN.3cacb | u | Ancl exp mec ctrol a 8.8 ø12-25 | 2 | 10.42 | 20.84 |
| PEAP.2l | kg | Perfil rect 50x20x1.5 a galv (material) | 7.6 | 0.934 | 7.10 |
| PEAP.3d | kg | Perfil 20x20x2 "L" (material; 12/06/2017) | 3.2 | 0.753 | 2.41 |
| PFDB39ae | kg | Pletina a relaminado 20x3mm (material; 12/06/2017) | 1.8 | 0.389 | 0.70 |
| PFDB43a | kg | Junquillo acero galvanizado (material; 12/06/2017) | 1.8 | 0.664 | 1.20 |
| PFAM.6aca | m2 | Vdr templ seg trans 6mm inc (material; 12/06/2017) | 3.2 | 30.556 | 97.78 |
| %CI | % | Costes indirectos | 1 % | 170.02 | 1.70 |
| %MA | % | Medios Auxiliares | 2 % | 171.72 | 3.43 |
|  |  | Total |  |  | 175.15 |

| Medición | Uds. | Largo | Alto | Parcial |
|---|---|---|---|---|
| Tipo C1 |  |  |  |  |
| Planta cubierta | 1 | 45.000 | 1.300 | 58.500 |
|  | 1 | 7.500 | 1.300 | 9.750 |
|  | 1 | 44.000 | 1.300 | 57.200 |
|  | 1 | 16.500 | 1.300 | 21.450 |
|  | 1 | 14.500 | 1.300 | 18.850 |
|  | 1 | 9.000 | 1.300 | 11.700 |
| Terraza de P. 2 | 2 | 6.400 | 1.300 | 16.640 |
|  | 1 | 14.400 | 1.300 | 18.720 |
| Total |  |  |  | 212.81 |

**05.06.0** m² Formación de parasol
798 m² × 39.96 (41.16 con costes indirectos) = 32845.68
Formación de parasol en fachadas, conformado por perfil soporte vertical y marcos de 100 x 50 x 5 mm de acero galvanizado de forjado a forjado, con p/p de placas de anclaje y fijación, i/ armazón perimetral de perfil en U de 50 x 30 x 3 mm para soporte del vidrio, atornillado o soldado al marco, s/ detalle de planos.

| Código | Ud | Descripción | Rendimiento | Precio | Importe |
|---|---|---|---|---|---|
| MOOM.8a | h | Oficial 1ª metal | 0.399 | 16.58 | 6.62 |
| MOOM12a | h | Peón metal | 0.399 | 14.67 | 5.85 |
| 333.16.01 | m2 | Estructura auxiliar metálica y galvanizada (material) | 1 | 20.741 | 20.74 |
| 333.16.01A | Ud | P.P. placas de anclaje en a/ inox y tornilleria HALLEN (material) | 1 | 5.58 | 5.58 |
| %CI | % | Costes indirectos | 1 % | 38.79 | 0.39 |
| %MA | % | Medios Auxiliares | 2 % | 39.18 | 0.78 |
|  |  | Total |  |  | 39.96 |

| Medición | Uds. | Largo | Alto | Parcial |
|---|---|---|---|---|
| Fachada principal: |  |  |  |  |
| P.Baja | 6 | 7.000 | 2.000 | 84.000 |
| P. 1º | 6 | 7.000 | 3.500 | 147.000 |
| P. 2º | 6 | 7.000 | 2.000 | 84.000 |
| P. 3º | 6 | 7.000 | 2.000 | 84.000 |
| Fachada norte: |  |  |  |  |
| P.Baja | 6 | 7.000 | 2.000 | 84.000 |
| P. 1º | 6 | 7.000 | 3.500 | 147.000 |
| P. 2º | 6 | 7.000 | 2.000 | 84.000 |
| P. 3º | 6 | 7.000 | 2.000 | 84.000 |
| Total |  |  |  | 798 |

**05.06.07** m² Acristalamiento de parasol
798 m² × 64.66 (66.6 con costes indirectos) = 53146.80
Parasol de cristal tipo Stadip, conformado con 2 lunas de 6 mm (6 + 6) y lámina de butiral de color y textura a definir por la D. F. con cantos pulidos, calzos de neopreno rígido y sellado perimetral a ambas caras con silicona neutra incolora, con serigrafiado interior tipo TV-ITEC cerámico,

| Código | Ud | Descripción | Rendimiento | Precio | Importe |
|---|---|---|---|---|---|
| MOOV.8a | h | Oficial 1ª vidrio | 0.29 | 14.61 | 4.24 |
| MOOV10a | h | Ayudante vidrio (mano de obra) | 0.29 | 12.52 | 3.63 |
| PFAL.1fb | m2 | Vidrio lmnd seg 66,1 col | 1 | 49.189 | 49.19 |
| 05.06.07.01 | m2 | Serigrafiado cerámico tipo TV-ITEC | 1 | 4.6 | 4.60 |
| 05.06.07.02 | m | Sellado perimetral de silicona (material) | 1.8 | 0.5 | 0.90 |
| 05.06.07.03 | ud | Calzos de neopreno (material) | 4 | 0.05 | 0.20 |
| %CI | % | Costes indirectos | 1 % | 62.76 | 0.63 |
| %MA | % | Medios Auxiliares | 2 % | 63.39 | 1.27 |
|  |  | Total |  |  | 64.66 |

| Medición | Uds. | Largo | Alto | Parcial |
|---|---|---|---|---|
| Fachada principal: |  |  |  |  |
| P.Baja | 6 | 7.000 | 2.000 | 84.000 |
| P. 1º | 6 | 7.000 | 3.500 | 147.000 |
| P. 2º | 6 | 7.000 | 2.000 | 84.000 |
| P. 3º | 6 | 7.000 | 2.000 | 84.000 |
| Fachada norte: |  |  |  |  |
| P.Baja | 6 | 7.000 | 2.000 | 84.000 |
| P. 1º | 6 | 7.000 | 3.500 | 147.000 |
| P. 2º | 6 | 7.000 | 2.000 | 84.000 |
| P. 3º | 6 | 7.000 | 2.000 | 84.000 |
| Total |  |  |  | 798 |

**05.06.08** m² Pasarela metálica galv. en fachada
339 m² × 122.41 (126.08 con costes indirectos) = 42741.12
Pasarela de limpieza y protección de frentes acristalados, ( igual a la existente en fisioterapia), conformada con palastros verticales y horizontales, según diseño, anclajes a bandas de forjados mediante tacos tipo HILTY y suelo de rejilla tipo TRAMEX, galvanizado en caliente, de 30x20 de cuadricula,, con pletina de 4 mm., y dimensiones 30x4 + 10x4 mm., Totalmente colocada y terminada.

| Código | Ud | Descripción | Rendimiento | Precio | Importe |
|---|---|---|---|---|---|
| MOOA.8a | h | Oficial 1ª construcción | 0.3 | 17.74 | 5.32 |
| MOOA12a | h | Peón ordinario construcción | 0.3 | 14.82 | 4.45 |
| MOOM.8a | h | Oficial 1ª metal | 1.2 | 16.58 | 19.90 |
| MOOM11a | h | Especialista metal | 1.2 | 14.1 | 16.92 |
| Pasamanos | ml | Platabanda de 200 x 10 mm. | 1.05 | 8.4 | 8.82 |
| 388120401 | m² | Rejilla tipo TRAMEX (material) | 0.9 | 48.05 | 43.25 |
| 03ES007 | kg | ACERO A-42b chapa/perfil i union | 21 | 0.96 | 20.16 |
| %CI | % | Costes indirectos | 1 % | 118.82 | 1.19 |
| %MA | % | Medios Auxiliares | 2 % | 120.01 | 2.40 |
|  |  | Total |  |  | 122.41 |

| Medición | Uds. | Largo | Parcial |
|---|---|---|---|
| Fachada principal |  |  |  |
| P. Baja | 1 | 51.000 | 51.000 |
| P. 1º | 1 | 51.000 | 51.000 |
| P. 2º | 1 | 44.500 | 44.500 |
| P. 3º | 1 | 44.500 | 44.500 |
| Fachada posterior |  |  |  |
| P. Baja | 1 | 37.000 | 37.000 |
| P. 1º | 1 | 37.000 | 37.000 |
| P. 2º | 1 | 37.000 | 37.000 |
| P. 3º | 1 | 37.000 | 37.000 |
| Total |  |  | 339 |

**05.06.13** m Barandilla metálica de pasarela
339 m × 72.99 (75.18 con costes indirectos) = 25486.02
Suministro y colocación de barandilla metálica galvanizada para pintar 1,00 metros de altura sobre el pavimento terminado, compuesta de: -Montantes verticales de pletina CALIBRADA 50.8 de 1.355 mm de altura, separados según Planos de detalle cada 1.150 mm aproximadamente; -Pletina calibrada superior 50.8 mm soldada a las anteriores; -pletina intermedia 50.8 mm soldada a tope, incluyendo la placa base para soldadura y fijación al suelo, remates, recortes, despuntes y dos manos de imprimación antioxidante.
Completamente terminada en taller según Planos de detalle de Memoria de cerrajería y montada en obra. (Medida la longitud realmente ejecutada en verdadera magnitud).

| Código | Ud | Descripción | Rendimiento | Precio | Importe |
|---|---|---|---|---|---|
| MOOM.8a | h | Oficial 1ª metal | 0.29 | 16.58 | 4.81 |
| MOOM.9a | h | Oficial 2ª metal | 0.29 | 16.56 | 4.80 |
| P13BM040 | m. | Barandilla acero macizo (material) | 1 | 61.24 | 61.24 |
| %CI | % | Costes indirectos | 1 % | 70.85 | 0.71 |
| %MA | % | Medios Auxiliares | 2 % | 71.56 | 1.43 |
|  |  | Total |  |  | 72.99 |

| Medición | Uds. | Largo | Parcial |
|---|---|---|---|
| Id. nº m que pasarela metálica | 1 | 339.000 | 339.000 |
| Total |  |  | 339 |

**05.06.09** m² Rejilla de ventilación para huecos
104.65 m² × 84.89 (87.44 con costes indirectos) = 9150.60
Suministro e instalación de rejilla de ventilación para huecos de semisótano sótano, realizada con perfilería de acero galvanizado, conformada s/ planos:
-Perfil tubular de acero galvanizado de 100x50x5 formando el marco.
-Montantes verticales de acero galvanizado con tubo rectangular 100x50x5 mm.
-Lamas de acero galvanizado de 80 mm x 10 mm de espesor.
-Perfiles verticales de acero galvanizado de 100x50x5 cada 1.50
-Fijación a losa y a vierteaguas.
-Esquinas en angulo recto con 2 perfiles.

| Código | Ud | Descripción | Rendimiento | Precio | Importe |
|---|---|---|---|---|---|
| MOOM.8a | h | Oficial 1ª metal | 0.095 | 16.58 | 1.58 |
| MOOM.9a | h | Oficial 2ª metal | 0.195 | 16.56 | 3.23 |
| P13DC020 | m2 | Celosía fija lamas chapa galvan. (material) | 1 | 77.6 | 77.60 |
| %CI | % | Costes indirectos | 1 % | 82.41 | 0.82 |
| %MA | % | Medios Auxiliares | 2 % | 83.23 | 1.66 |
|  |  | Total |  |  | 84.89 |

| Medición | Uds. | Largo | Alto | Parcial |
|---|---|---|---|---|
| Tipo C3 |  |  |  |  |
| Fachada principal | 2 | 7.000 | 1.150 | 16.100 |
|  | 4 | 0.800 | 1.150 | 3.680 |
| Fachada posterior | 3 | 7.000 | 1.150 | 24.150 |
|  | 6 | 0.800 | 1.150 | 5.520 |
| Zona curva | 1 | 5.000 | 1.150 | 5.750 |
|  | 2 | 0.800 | 1.150 | 1.840 |
| Tipo C4 |  |  |  |  |
| Escalera central | 1 | 27.800 |  | 27.800 |
| Tipo C5 | 1 | 6.610 |  | 6.610 |
| Tipo C6 | 1 | 13.200 |  | 13.200 |
| Total |  |  |  | 104.65 |

**05.06.15** m² Registro inst. acero gal.
17.65 m² × 73.56 (75.77 con costes indirectos) = 1337.34
Suministro e instalación de rejilla de ventilación para huecos de semisótano sótano, realizada con perfilería de acero galvanizado, conformada s/ planos:
-Perfil tubular de acero galvanizado de 50x50x3 formando el marco.
-Montantes verticales de acero galvanizado con tubo rectangular 100x50x5 mm.
-Panel de aluminio ranurado atornillado.
-Perfiles verticales de acero galvanizado de 50x50x3 cada 1.50
-Fijación a losa y a vierteaguas.

| Código | Ud | Descripción | Rendimiento | Precio | Importe |
|---|---|---|---|---|---|
| MOOM.8a | h | Oficial 1ª metal | 0.095 | 16.58 | 1.58 |
| MOOM.9a | h | Oficial 2ª metal | 0.195 | 16.56 | 3.23 |
| 05.06.15.01 | m2 | Panel de aluminio ranurado ator. (material; 19/01/2017) | 1 | 66.6 | 66.60 |
| %CI | % | Costes indirectos | 1 % | 71.41 | 0.71 |
| %MA | % | Medios Auxiliares | 2 % | 72.12 | 1.44 |
|  |  | Total |  |  | 73.56 |

| Medición | Uds. | Largo | Alto | Parcial |
|---|---|---|---|---|
| Tipo C-7 | 3 | 2.250 |  | 6.750 |
| Tipo C-8 | 6 | 1.500 |  | 9.000 |
| Tipo C-9 | 1 | 0.950 | 2.000 | 1.900 |
| Total |  |  |  | 17.65 |

**05.06.23** m² Panel protec. inst. al. ranurado
217.24 m² × 62.23 (64.1 con costes indirectos) = 13925.08
Suministro e instalación de rejilla de ventilación para huecos de semisótano sótano, realizada con perfilería de acero galvanizado, conformada s/ planos:
-Perfil tubular de acero galvanizado de 100x50x3 y 100x100x3 formando el marco.
-Montantes verticales de acero galvanizado con tubo rectangular 100x100x3 mm.
-Panel de aluminio ranurado atornillado.
-Perfiles verticales de acero de acero de acero galvanizado de 100x50x5 cada 1.50
-Perfiles horizontales de acero de acero galvanizado 50x50x3.
-Fijación a losa y a vierteaguas.

| Código | Ud | Descripción | Rendimiento | Precio | Importe |
|---|---|---|---|---|---|
| MOOM.8a | h | Oficial 1ª metal | 0.095 | 16.58 | 1.58 |
| MOOM.9a | h | Oficial 2ª metal | 0.195 | 16.56 | 3.23 |
| 05.06.15.02 | m2 | Panel de aluminio ranurado ator. (material; 19/01/2017) | 1 | 55.6 | 55.60 |
| %CI | % | Costes indirectos | 1 % | 60.41 | 0.60 |
| %MA | % | Medios Auxiliares | 2 % | 61.01 | 1.22 |
|  |  | Total |  |  | 62.23 |

| Medición | Uds. | Largo | Parcial |
|---|---|---|---|
| Tipo C10 | 1 | 108.640 | 108.640 |
| Tipo C11 | 1 | 62.320 | 62.320 |
| Tipo C12 | 1 | 46.280 | 46.280 |
| Total |  |  | 217.24 |

**05.06.11** m² Meseta de escalera chapa lagrimada
71.02 m² × 35.25 (36.31 con costes indirectos) = 2578.74
Meseta de escalera en chapa lagrimada de e= 2 mm, galvanizada, con p/p de nervios en doble T bajo esta, id. id. id. anterior.

| Código | Ud | Descripción | Rendimiento | Precio | Importe |
|---|---|---|---|---|---|
| MOOM.9a | h | Oficial 2ª metal | 0.16 | 16.56 | 2.65 |
| MOOM.8a | h | Oficial 1ª metal | 0.16 | 16.58 | 2.65 |
| PEAC.7h | m2 | Chapa acero galv e/2.0mm (material; 12/01/2017) | 1 | 28.92 | 28.92 |
| %CI | % | Costes indirectos | 1 % | 34.22 | 0.34 |
| %MA | % | Medios Auxiliares | 2 % | 34.56 | 0.69 |
|  |  | Total |  |  | 35.25 |

| Medición | Uds. | Largo | Ancho | Parcial |
|---|---|---|---|---|
| Escalera A |  |  |  |  |
| Meseta intermedia sótano - semisótano | 1 | 1.500 | 2.800 | 4.200 |
| Meseta semisótano | 1 | 1.800 | 2.800 | 5.040 |
| Meseta salida | 1 | 1.500 | 3.400 | 5.100 |
| Hueco instalaciones | 1 | 6.000 | 0.500 | 3.000 |
| Escalera B |  |  |  |  |
| Meseta sótano - semisótano | 1 | 1.500 | 2.800 | 4.200 |
| Plataforma semisótano | 1 | 2.300 | 1.500 | 3.450 |
| Meseta intermedia semisótano a calle | 1 | 1.000 | 1.400 | 1.400 |
| Plataforma calle | 1 | 2.500 | 3.300 | 8.250 |
| Meseta subida a PB | 1 | 1.400 | 2.200 | 3.080 |
|  | 1 | 1.400 | 1.200 | 1.680 |
| Hueco instalaciones | 1 | 4.600 | 0.500 | 2.300 |
| Escalera D |  |  |  |  |
| Meseta intermedia P1º a P2º | 2 | 1.200 | 1.600 | 3.840 |
|  | 1 | 1.400 | 4.200 | 5.880 |
| Meseta intermedia de P2º a P3º | 1 | 1.400 | 3.400 | 4.760 |
| Meseta intermedia de P3º a cubierta | 1 | 1.400 | 3.400 | 4.760 |
| Meseta P. Cubierta | 1 | 2.400 | 4.200 | 10.080 |
| Total |  |  |  | 71.02 |

**05.06.12** m Peldaño de escalera c.galv. (07/11/2013)
260 m × 37.57 (38.7 con costes indirectos) = 10062.00
Peldaño de escalera en chapa metalica lagrimada galvanizada e= 2 mm con doble curvatura en frente y fondo, de 28 cm libres de pisa sobre zancas de escalera, con p/p de triángulos de apoyo, nivelación y perfil en T de rigidización interior.

| Código | Ud | Descripción | Rendimiento | Precio | Importe |
|---|---|---|---|---|---|
| MOOM.9a | h | Oficial 2ª metal | 0.16 | 16.56 | 2.65 |
| MOOM.8a | h | Oficial 1ª metal | 0.16 | 16.58 | 2.65 |
| P13EP020 | u | Pelda.chapa a.galv.perf. a=30 cm (material; 07/11/2013) | 1 | 31.17 | 31.17 |
| %CI | % | Costes indirectos | 1 % | 36.47 | 0.36 |
| %MA | % | Medios Auxiliares | 2 % | 36.83 | 0.74 |
|  |  | Total |  |  | 37.57 |

| Medición | Uds. | Ancho | Parcial |
|---|---|---|---|
| Escalera A |  |  |  |
| Sótano a semisótano | 21 | 1.200 | 25.200 |
| Semisótano a baja | 12 | 1.200 | 14.400 |
| Escalera B |  |  |  |
| Sótano a semisótano | 20 | 1.200 | 24.000 |
| Semisótano a calle | 13 | 1.200 | 15.600 |
| Calle a PB | 12 | 1.200 | 14.400 |
| Escalera C |  |  |  |
| Baja a 1º | 24 | 1.600 | 38.400 |
| 1º a 2º | 32 | 1.600 | 51.200 |
| 2º a 3º | 24 | 1.600 | 38.400 |
| 3º a cubierta | 24 | 1.600 | 38.400 |
| Total |  |  | 260 |

**05.06.10** kg Acero A-42-B galv. p/ form. escaleras
2168.06 kg × 3.83 (3.94 con costes indirectos) = 8542.16
Acero A-42-B galvanizado para formación de estructura en escaleras exentas o exteriores, trabajadas y mecanizadas antes del galvanizado en caliente, para su posterior montaje en obra con tornillería igualmente galvanizada, totalmente terminada y colocada.

| Código | Ud | Descripción | Rendimiento | Precio | Importe |
|---|---|---|---|---|---|
| MOOM.8a | h | Oficial 1ª metal | 0.08 | 16.58 | 1.33 |
| MOOM.9a | h | Oficial 2ª metal | 0.08 | 16.56 | 1.32 |
| PEAP.5bd | kg | Acero A-42-B tamaños varios | 1.05 | 0.66 | 0.69 |
| 05.06.01.02 | kg | Repercusión p/ galvanizado acero (material) | 1.05 | 0.35 | 0.37 |
| %CI | % | Costes indirectos | 1 % | 3.71 | 0.04 |
| %MA | % | Medios Auxiliares | 2 % | 3.75 | 0.08 |
|  |  | Total |  |  | 3.83 |

| Medición | Uds. | Largo | Alto | Parcial |
|---|---|---|---|---|
| Escalera A |  |  |  |  |
| Viguetas TPN 80x80x9 en Mesetas | 24 | 1.400 | 10.700 | 359.520 |
| Viguetas TPN 80x80x9 Bajo peldaños | 31 | 1.400 | 10.700 | 464.380 |
| Escalera B |  |  |  |  |
| Viguetas TPN 80x80x9 en mesetas | 28 | 1.400 | 10.700 | 419.440 |
| Viguetas TPN 80x80x9 Bajo peldaños | 44 | 1.400 | 10.700 | 659.120 |
| Escalera D |  |  |  |  |
| Viguetas TPN 80x80x9 en mesetas | 6 | 1.600 |  | 9.600 |
|  | 14 | 1.600 |  | 22.400 |
|  | 8 | 1.600 |  | 12.800 |
|  | 14 | 1.600 |  | 22.400 |
|  | 6 | 1.600 |  | 9.600 |
|  | 14 | 1.600 |  | 22.400 |
| Viguetas Transversales TPN 80x80x9 Bajo peldaños | 104 | 1.600 |  | 166.400 |
| Total |  |  |  | 2168.06 |

**EFSB.1bdaa** m2 Barandilla a. galv escaleras
177.62 m2 × 71.91 (74.07 con costes indirectos) = 13156.31
Suministro e instalación de barandilla de acero galvanizado, de 1.10 m de altura compuesto de perfiles horizontales de tubo 80 x 30 x 3 mm y barrotes verticales de # 20 x 20 c/ 10 cm, entre ejes, ejecutada por tramos antes de galvanizar, con p/p de pilastras verticales atornilladas en zancas, accesorios, etc. terminada.

| Código | Ud | Descripción | Rendimiento | Precio | Importe |
|---|---|---|---|---|---|
| MOOA.8a | h | Oficial 1ª construcción | 1.25 | 17.74 | 22.18 |
| MOOM.8a | h | Oficial 1ª metal | 2 | 16.58 | 33.16 |
| PEAP37db | m | Perfil hueco rect 80.30 3 (material; 16/01/2017) | 2.05 | 4.242 | 8.70 |
| PEAP.6c | kg | Perfil cua 20x20x1.5 a galv (material; 16/01/2017) | 4.32 | 0.96 | 4.15 |
| 05.06.22.02 | m2 | Repecursión galv. (material; 16/01/2017) | 1.25 | 0.89 | 1.11 |
| 05.06.22.03 | ud | p/p de tornillería y pequeño material (material; 16/01/2017) | 1 | 0.5 | 0.50 |
| %MA | % | Medios Auxiliares | 2 % | 69.80 | 1.40 |
| %CI | % | Costes indirectos | 1 % | 71.20 | 0.71 |
|  |  | Total |  |  | 71.91 |

| Medición | Uds. | Largo | Alto | Parcial |
|---|---|---|---|---|
| Escalera A | 2 | 3.700 | 1.100 | 8.140 |
|  | 2 | 1.400 | 1.100 | 3.080 |
| Meseta | 1 | 2.600 | 1.100 | 2.860 |
|  | 2 | 3.700 | 1.100 | 8.140 |
|  | 2 | 1.400 | 1.100 | 3.080 |
| Meseta | 1 | 2.600 | 1.100 | 2.860 |
|  | 2 | 3.700 | 1.100 | 8.140 |
|  | 2 | 1.400 | 1.100 | 3.080 |
|  | 1 | 2.600 | 1.100 | 2.860 |
|  | 1 | 1.600 | 1.100 | 1.760 |
| Escalera B | 2 | 3.500 | 1.100 | 7.700 |
|  | 2 | 1.400 | 1.100 | 3.080 |
| Meseta | 1 | 2.600 | 1.100 | 2.860 |
|  | 2 | 3.200 | 1.100 | 7.040 |
|  | 2 | 4.800 | 1.100 | 10.560 |
|  | 2 | 2.200 | 1.100 | 4.840 |
|  | 2 | 2.800 | 1.100 | 6.160 |
| Meseta | 1 | 3.000 | 1.100 | 3.300 |
|  | 2 | 2.600 | 1.100 | 5.720 |
|  | 1 | 1.400 | 1.100 | 1.540 |
|  | 1 | 3.000 | 1.100 | 3.300 |
|  | 1 | 2.000 | 1.100 | 2.200 |
| Escalera D |  |  |  |  |
| 1º Tramada | 2 | 3.800 | 1.100 | 8.360 |
| Meseta | 2 | 1.500 | 1.100 | 3.300 |
|  | 1 | 3.400 | 1.100 | 3.740 |
| 2º Tramada | 2 | 4.300 | 1.100 | 9.460 |
| Meseta | 1 | 2.600 | 1.100 | 2.860 |
| 3º Tramada | 2 | 6.300 |  | 12.600 |
| Meseta | 1 | 1.400 |  | 1.400 |
| 4º Tramada | 2 | 6.500 |  | 13.000 |
| Meseta | 1 | 0.600 |  | 0.600 |
| 5º Tramada | 2 | 4.200 |  | 8.400 |
| Meseta | 1 | 1.400 |  | 1.400 |
| 6º Tramada | 2 | 4.400 |  | 8.800 |
| Meseta | 1 | 1.400 |  | 1.400 |
| Total |  |  |  | 177.62 |

**05.06.19** m² Rejilla de ventilación de lamas
18.56 m² × 103.74 (106.85 con costes indirectos) = 1983.14
Rejilla de ventilación de lamas con perfilería metálica, con lamas en Z de 15 cm de desarrollo sobre marco de acero LPN 100.10, y malla anti-pájaros para protección con p/p de puerta abatible, con apertura con llave y manivela interior y exterior. Colocada.

| Código | Ud | Descripción | Rendimiento | Precio | Importe |
|---|---|---|---|---|---|
| MOOM.8a | h | Oficial 1ª metal | 0.21 | 16.58 | 3.48 |
| MOOM.9a | h | Oficial 2ª metal | 0.21 | 16.56 | 3.48 |
| 05.06.19.01 | m2 | Celosía fija lamas chapa galvan. (material; 12/01/2017) | 1 | 85 | 85.00 |
| 05.06.19.02 | m² | Malla antipájaro galvanizada (material; 12/01/2017) | 1.05 | 8.32 | 8.74 |
| %CI | % | Costes indirectos | 1 % | 100.70 | 1.01 |
| %MA | % | Medios Auxiliares | 2 % | 101.71 | 2.03 |
|  |  | Total |  |  | 103.74 |

| Medición | Uds. | Largo | Alto | Parcial |
|---|---|---|---|---|
| Planta altillo | 2 | 4.000 | 2.200 | 17.600 |
| Ascensores | 2 | 1.200 | 0.400 | 0.960 |
| Total |  |  |  | 18.56 |

**05.06.20** m² Verja de cierre p. esc. acero galv. (08/04/1997)
295.72 m² × 57.06 (58.77 con costes indirectos) = 17379.46
Suministro e instalación de vallado perimetral de escaleras exteriores, realizado con acero galvanizado y perfiles tubulares de 80 x 30 x 2 mm, y barrotes verticales macizos de cuadrícula 20 x 20 mm c/ 10 cm entre ejes, ejecutada por tramos antes de galvanizar i/ pilastras de 100 x 100 x 3 mm, atornilladas y fijadas a las zancas de escalera, i/ accesorios, tornillería, etc, con p/p de puerta de acceso en planta baja.

| Código | Ud | Descripción | Rendimiento | Precio | Importe |
|---|---|---|---|---|---|
| MOOA.8a | h | Oficial 1ª construcción | 0.5 | 17.74 | 8.87 |
| MOOM.8a | h | Oficial 1ª metal | 1.3 | 16.58 | 21.55 |
| PEAP.2l | kg | Perfil rect 50x20x1.5 a galv | 7.4 | 0.934 | 6.91 |
| PEAP17e | m | Cuadradillo pucelado 20x20 mm (material; 08/04/1997) | 5 | 3.29 | 16.45 |
| 05.06.22.02 | m2 | Repecursión galv. | 1.25 | 0.89 | 1.11 |
| 05.06.22.03 | ud | p/p de tornillería y pequeño material | 1 | 0.5 | 0.50 |
| %CI | % | Costes indirectos | 1 % | 55.39 | 0.55 |
| %MA | % | Medios Auxiliares | 2 % | 55.94 | 1.12 |
|  |  | Total |  |  | 57.06 |

| Medición | Uds. | Largo | Alto | Parcial |
|---|---|---|---|---|
| Escalera D |  |  |  |  |
| Planta Baja: | 1 | 7.600 | 6.800 | 51.680 |
|  | 1 | 3.600 | 6.800 | 24.480 |
|  | 1 | 10.300 | 4.400 | 45.320 |
|  | 1 | 3.600 | 4.400 | 15.840 |
|  | 1 | 7.600 | 5.800 | 44.080 |
|  | 1 | 3.600 | 5.800 | 20.880 |
| Escalera A |  |  |  |  |
| Planta baja | 1 | 6.000 | 3.650 | 21.900 |
|  | 2 | 3.400 | 3.650 | 24.820 |
| Escalera B |  |  |  |  |
| Planta baja | 1 | 6.000 | 3.650 | 21.900 |
|  | 2 | 3.400 | 3.650 | 24.820 |
| Total |  |  |  | 295.72 |

**05.06.22** m² Cobertura - Protección - Patinillo en Esc. C (08/04/1997)
88 m² × 105.13 (108.28 con costes indirectos) = 9528.64
Suministro e instalación de entremado metálico portante de acero galvanizado, en perfiles estructurales 120 x 80 x 4 mm (8 pilastras) formados con chapa perforada de acero galvanizado., de ø 10 mm y espesor 1'5 mm en paneles de 3 x 1.50 m. Mecanizadas antes de su galvanización, i/ accesorios, tornillería, placas de anclaje, etc.

| Código | Ud | Descripción | Rendimiento | Precio | Importe |
|---|---|---|---|---|---|
| MOOA.8a | h | Oficial 1ª construcción | 1 | 17.74 | 17.74 |
| MOOM.8a | h | Oficial 1ª metal | 3 | 16.58 | 49.74 |
| PEAP12a | kg | Acero perfil hueco S275JR vert. (material; 08/04/1997) | 11.73 | 0.9 | 10.56 |
| 05.06.22.01 | kg | Acero perfil hueco S275JR horz. (material; 16/01/2017) | 9 | 0.9 | 8.10 |
| PEAC.7g | m2 | Chapa acero galv e/1.5mm | 1.05 | 13.62 | 14.30 |
| 05.06.22.02 | m2 | Repecursión galv. | 1.25 | 0.89 | 1.11 |
| 05.06.22.03 | ud | p/p de tornillería y pequeño material | 1 | 0.5 | 0.50 |
| %CI | % | Costes indirectos | 1 % | 102.05 | 1.02 |
| %MA | % | Medios Auxiliares | 2 % | 103.07 | 2.06 |
|  |  | Total |  |  | 105.13 |

| Medición | Uds. | Largo | Alto | Parcial |
|---|---|---|---|---|
| Patinillo escalera C | 1 | 7.000 | 11.000 | 77.000 |
|  | 2 | 0.500 | 11.000 | 11.000 |
| Total |  |  |  | 88 |

### 6.07 Marquesina de acceso
Importe: 48111.32

**11.03.01** Kg Acero esp. atornilld
1447.6 Kg × 16.86 (17.37 con costes indirectos) = 25144.81
Acero especial para atornillado de tipo A-42-b, para formación de marquesina en acceso, ya mecanizado y colocado.

| Código | Ud | Descripción | Rendimiento | Precio | Importe |
|---|---|---|---|---|---|
| MOOM.8a | h | Oficial 1ª metal | 0.105 | 16.58 | 1.74 |
| MOOM11a | h | Especialista metal | 0.95 | 14.1 | 13.40 |
| PEAP10a | kg | Perfil est A-42-b valor medio | 1.05 | 0.427 | 0.45 |
| 11.03.01.02 | ud | Pequeño material y tornillería (material) | 1 | 0.15 | 0.15 |
| PRPP.1c | l | Imprimación antioxidante minio | 0.05 | 12.65 | 0.63 |
| %CI | % | Costes indirectos | 1 % | 16.37 | 0.16 |
| %MA | % | Medios Auxiliares | 2 % | 16.53 | 0.33 |
|  |  | Total |  |  | 16.86 |

| Medición | Uds. | Largo | Alto | Parcial |
|---|---|---|---|---|
| Viguetas IPE-80 | 3 | 7.600 | 6.000 | 136.800 |
|  | 13 | 6.600 | 6.000 | 514.800 |
| Angular 120 X 120 X 11 | 1 | 3.200 | 19.900 | 63.680 |
|  | 1 | 7.800 | 19.900 | 155.220 |
|  | 1 | 22.100 | 19.900 | 439.790 |
|  | 1 | 6.900 | 19.900 | 137.310 |
| Total |  |  |  | 1447.6 |

**11.03.02** m² Formación de cobertura para marquesina
155.12 m² × 128.98 (132.85 con costes indirectos) = 20607.69
Formación de marquesina de acceso, sobre perfilería metálica, conformada por:
-Tablero antihumedad THERMOCHIP - ALPHA 60 x 600 de cemento-madera y lana de roca, de espesor 126 mm ó equivalente.
-Cámara de aire de espesor variable con rastreles.
-Tablero antihumedad de 20 mm atornillado.
.Capa superior de unión peraltada de 1.20 mm de espesor.
Con p/p de formación de pendientes a 4 aguas

| Código | Ud | Descripción | Rendimiento | Precio | Importe |
|---|---|---|---|---|---|
| 11.03.02.01 | m² | Tablero THERMOCHIP-ALPHA AAH/10-100-16 (material) | 1 | 47.4 | 47.40 |
| 11.03.02.02 | m² | Enrastrelado de madera 5 x 10 cm. media (material) | 1 | 4 | 4.00 |
| PQTZ.2di | m | Chapa de zinc 1.00mx1.21mm (material) | 1.1 | 46 | 50.60 |
| MOOM.8a | h | Oficial 1ª metal | 0.7 | 16.58 | 11.61 |
| MOOM.9a | h | Oficial 2ª metal | 0.7 | 16.56 | 11.59 |
| %CI | % | Costes indirectos | 1 % | 125.20 | 1.25 |
| %MA | % | Medios Auxiliares | 2 % | 126.45 | 2.53 |
|  |  | Total |  |  | 128.98 |

| Medición | Uds. | Largo | Ancho | Parcial |
|---|---|---|---|---|
|  | 1 | 3.200 | 1.300 | 4.160 |
|  | 1 | 22.200 | 6.800 | 150.960 |
| Total |  |  |  | 155.12 |

**11.03.03** m Chapa plegada encuentro fach. - marq. d=50 cm
13.1 m × 38.54 (39.7 con costes indirectos) = 520.07
Chapa plegada y conformada de tablero de zinc de 1.2 mm de espesor, según detalle de planos, con un desarrollo aproximado de 0'50 m para encuentro entre carpintería fachada y marquesina, ajustado y plegado s/ perfiles i/ atornillado y sellado con silicona neutra.

| Código | Ud | Descripción | Rendimiento | Precio | Importe |
|---|---|---|---|---|---|
| MOOA.8a | h | Oficial 1ª construcción | 0.4 | 17.74 | 7.10 |
| MOOA11a | h | Peón especializado construcción | 0.4 | 15.41 | 6.16 |
| PQTZ.2bi | m | Chapa de zinc 0.50mx1.21mm (material) | 1.05 | 23 | 24.15 |
| %CI | % | Costes indirectos | 1 % | 37.41 | 0.37 |
| %MA | % | Medios Auxiliares | 2 % | 37.78 | 0.76 |
|  |  | Total |  |  | 38.54 |

| Medición | Uds. | Largo | Parcial |
|---|---|---|---|
| Cierre superior |  |  |  |
| Fca. ladrillo- marquesina | 1 | 1.200 | 1.200 |
|  | 1 | 7.200 | 7.200 |
|  | 1 | 4.700 | 4.700 |
| Total |  |  | 13.1 |

**11.03.04** m Chapa plegada en cierre de techo d=50 cm
20.2 m × 45.37 (46.73 con costes indirectos) = 943.95
Cierre de techo con chapa plegada y conformada de babero de zinc de 1.20 mm de espesor colocada según detalle de planos, con un desarrollo aproximado de 0.50 m en formación de techo y junta entre marquesina y fachada, ajustada y plegada sobre perfiles, sellada con silicona neutra.

| Código | Ud | Descripción | Rendimiento | Precio | Importe |
|---|---|---|---|---|---|
| MOOA.8a | h | Oficial 1ª construcción | 0.6 | 17.74 | 10.64 |
| MOOA11a | h | Peón especializado construcción | 0.6 | 15.41 | 9.25 |
| PQTZ.2bi | m | Chapa de zinc 0.50mx1.21mm | 1.05 | 23 | 24.15 |
| %CI | % | Costes indirectos | 1 % | 44.04 | 0.44 |
| %MA | % | Medios Auxiliares | 2 % | 44.48 | 0.89 |
|  |  | Total |  |  | 45.37 |

| Medición | Uds. | Largo | Parcial |
|---|---|---|---|
| Cierre techo inf. | 1 | 1.200 | 1.200 |
|  | 1 | 19.000 | 19.000 |
| Total |  |  | 20.2 |

**11.03.05** m Chapa plegada remate d=30 cm
8.2 m × 28.26 (29.11 con costes indirectos) = 238.70
Cierre de techo con remate de chapa plegada y conformada de babero de zinc de 1.20 mm de espesor colocada según detalle de planos, con un desarrollo aproximado de 0.30 m., ajustada y plegado sobre perfil.

| Código | Ud | Descripción | Rendimiento | Precio | Importe |
|---|---|---|---|---|---|
| MOOA.8a | h | Oficial 1ª construcción | 0.4 | 17.74 | 7.10 |
| MOOA11a | h | Peón especializado construcción | 0.4 | 15.41 | 6.16 |
| PQTZ.2ai | m | Chapa de zinc 0.30mx1.21mm (material) | 1.05 | 13.5 | 14.18 |
| %CI | % | Costes indirectos | 1 % | 27.44 | 0.27 |
| %MA | % | Medios Auxiliares | 2 % | 27.71 | 0.55 |
|  |  | Total |  |  | 28.26 |

| Medición | Uds. | Largo | Parcial |
|---|---|---|---|
| Cierre superior |  |  |  |
| Carpintería ext y marquesina | 1 | 8.200 | 8.200 |
| Total |  |  | 8.2 |

**11.03.06** m Chapa plegada 90º d=20 cm
20.2 m × 31.53 (32.48 con costes indirectos) = 656.10
Cierre de techo con remate de chapa plegada y conformada de zinc de 1.20 mm formando ángulo, remate de tablero termochip hidrófugo de espesor 126 mm. colocada según detalle de planos, con un desarrollo aproximado de 0.20 m. Ajustada y plegada sobre perfiles, sellada con silicona neutra.

| Código | Ud | Descripción | Rendimiento | Precio | Importe |
|---|---|---|---|---|---|
| MOOA.8a | h | Oficial 1ª construcción | 0.6 | 17.74 | 10.64 |
| MOOA11a | h | Peón especializado construcción | 0.6 | 15.41 | 9.25 |
| 11.03.06.01 | m | Chapa de zinc 0.20mx1.21mm 90º (material) | 1.05 | 10.2 | 10.71 |
| %CI | % | Costes indirectos | 1 % | 30.60 | 0.31 |
| %MA | % | Medios Auxiliares | 2 % | 30.91 | 0.62 |
|  |  | Total |  |  | 31.53 |

| Medición | Uds. | Largo | Parcial |
|---|---|---|---|
|  | 1 | 1.200 | 1.200 |
|  | 1 | 19.000 | 19.000 |
| Total |  |  | 20.2 |

## 7 Albañilería, remates y ayudas (25/01/1999)
Importe: 184890.25

### 7.01 Albañilería en general (25/01/1999)
Importe: 113770.57

**E07LP021** m2 F.L.P.1/2p.armado MURFOC RND.5/Z-50
935.93 m2 × 26.37 (27.16 con costes indirectos) = 25419.86
Fabrica de ladrillo perforado de 25x12x10 cm., de 1/2 pie de espesor en divisiones interiores, recibido con mortero de cemento CEM II/B-P 32,5 N y arena de río de dosificación 1:4, PARA REVESTIR, armado horizontalmente con: 2,10 m. x m2. de armadura MURFOR RND.5/Z-50 tipo cercha, dispuesta cada 5 hiladas (h=55 cm), incluso 5% de parte proporcional de longitud de solapes de armaduras (15 cm) con parte proporcional de ganchos MURFOR LHK/S/84 a razón de 1,25 m. de dintel cada 15 m2. Mortero M-80, 1 cm. de junta; armado para control de fisuras según EC6, de acuerdo a los cálculos y recomendaciones del manual MURFOC. Selección de la protección anticorrosión de la armadura por galvanizado en caliente, incluso replanteo, nivelación y aplomado, p.p. de enjarjes, mermas, roturas, humedecido de las piezas, rejuntado, retacado de yeso con estopa en su encuentro con el forjado superior, limpieza, montaje y desmontaje de andamios y medios auxiliares necesarios para su correcta ejecución; Ejecutado según Normas NTE-FFL y NBE-FL-90, Memoria y Planos de Proyecto.
(Medida la superficie realmente ejecutada deduciendo huecos >1,00 m2).

| Código | Ud | Descripción | Rendimiento | Precio | Importe |
|---|---|---|---|---|---|
| MOOA.8a | h | Oficial 1ª construcción | 0.57 | 17.74 | 10.11 |
| MOOA12a | h | Peón ordinario construcción | 0.286 | 14.82 | 4.24 |
| P01LA050 | ud | Armad. Murfor RND.5/Z-50 3,05m (material) | 0.688 | 2.37 | 1.63 |
| P01LA250 | ud | Gancho Murfor LHK/S/84 (material) | 0.7 | 0.42 | 0.29 |
| P01LT010 | ud | Ladrillo perfora. tosco 25x12x10 (material) | 40 | 0.2 | 8.00 |
| A02A060 | m3 | MORTERO CEMENTO 1/4 M-80 | 0.02 | 65.79 | 1.32 |
| %CI | % | Costes indirectos | 1 % | 25.59 | 0.26 |
| %MA | % | Medios Auxiliares | 2 % | 25.85 | 0.52 |
|  |  | Total |  |  | 26.37 |

| Medición | Uds. | Largo | Alto | Parcial |
|---|---|---|---|---|
| Planta Sótano |  |  |  |  |
| Escalera A | 1 | 6.500 | 2.900 | 18.850 |
|  | 1 | 4.500 | 2.900 | 13.050 |
|  | 1 | 2.000 | 2.900 | 5.800 |
|  | 1 | 4.600 | 2.900 | 13.340 |
| A deducir: | -2 | 0.900 | 2.100 | -3.780 |
| Ascensor | 2 | 6.200 | 2.900 | 35.960 |
|  | 1 | 4.500 | 2.900 | 13.050 |
|  | 3 | 2.000 | 2.900 | 17.400 |
|  | 1 | 2.200 | 2.900 | 6.380 |
| A deducir: | -2 | 0.900 | 2.100 | -3.780 |
|  | -1 | 0.800 | 2.100 | -1.680 |
| Escalera B | 1 | 4.500 | 2.900 | 13.050 |
|  | 1 | 6.500 | 2.900 | 18.850 |
|  | 1 | 4.600 | 2.900 | 13.340 |
| A deducir: | -2 | 0.900 | 2.100 | -3.780 |
| Sala de bombas e inst. | 2 | 6.000 | 2.900 | 34.800 |
| Planta Semi-Sótano |  |  |  |  |
| Zona de ascen. y aseos | 1 | 6.000 | 3.300 | 19.800 |
|  | 2 | 2.400 | 3.300 | 15.840 |
|  | 2 | 2.000 | 3.300 | 13.200 |
|  | 1 | 6.200 | 3.300 | 20.460 |
|  | 2 | 6.200 | 3.300 | 40.920 |
|  | 1 | 9.800 | 3.300 | 32.340 |
| A deducir: | -1 | 2.000 | 2.100 | -4.200 |
|  | -2 | 1.000 | 2.100 | -4.200 |
|  | -6 | 0.900 | 2.100 | -11.340 |
| Planta Baja |  |  |  |  |
| Zona de Ascen. y Aseos | 1 | 6.000 | 3.650 | 21.900 |
|  | 3 | 2.400 | 3.650 | 26.280 |
|  | 2 | 2.000 | 3.650 | 14.600 |
|  | 1 | 2.200 | 3.650 | 8.030 |
|  | 2 | 5.400 | 3.650 | 39.420 |
|  | 1 | 4.000 | 3.650 | 14.600 |
| A deducir: | -1 | 2.000 | 2.100 | -4.200 |
|  | -2 | 1.000 | 2.100 | -4.200 |
|  | -5 | 0.900 | 2.100 | -9.450 |
| Zona de aseos derecha | 1 | 10.400 | 3.650 | 37.960 |
|  | 1 | 4.500 | 3.650 | 16.425 |
| A deducir: | -2 | 0.900 | 2.100 | -3.780 |
| Planta 1º |  |  |  |  |
| Zona de ascensor y aseos | 1 | 6.000 | 2.500 | 15.000 |
|  | 3 | 2.400 | 2.500 | 18.000 |
|  | 2 | 2.000 | 2.500 | 10.000 |
|  | 1 | 2.200 | 2.500 | 5.500 |
|  | 2 | 5.400 | 2.500 | 27.000 |
|  | 1 | 4.000 | 2.500 | 10.000 |
| A deducir: | -1 | 2.000 | 2.100 | -4.200 |
|  | -2 | 1.000 | 2.100 | -4.200 |
|  | -5 | 0.900 | 2.100 | -9.450 |
| Zona de aseos derecha: | 1 | 10.400 | 2.500 | 26.000 |
|  | 1 | 4.500 | 2.500 | 11.250 |
| A deducir: | -2 | 0.900 | 2.100 | -3.780 |
| Planta Altillo |  |  |  |  |
| Zona ascensores | 2 | 6.000 | 2.200 | 26.400 |
|  | 2 | 2.400 | 2.200 | 10.560 |
| A deducir: | -2 | 0.900 | 2.100 | -3.780 |
| Zona aseos derecha | 1 | 5.000 | 2.200 | 11.000 |
| A deducir: | -1 | 1.400 | 2.100 | -2.940 |
| Planta 2º |  |  |  |  |
| Zona ascensores y aseos | 1 | 6.000 | 3.650 | 21.900 |
|  | 3 | 2.400 | 3.650 | 26.280 |
|  | 2 | 2.000 | 3.650 | 14.600 |
|  | 1 | 2.200 | 3.650 | 8.030 |
|  | 2 | 5.400 | 3.650 | 39.420 |
|  | 1 | 4.000 | 3.650 | 14.600 |
| A deducir: | -1 | 2.000 | 2.100 | -4.200 |
|  | -2 | 1.000 | 2.100 | -4.200 |
|  | -5 | 0.900 | 2.100 | -9.450 |
| Zona aseos derecha | 1 | 7.500 | 3.650 | 27.375 |
|  | 1 | 5.000 | 3.650 | 18.250 |
| A deducir: | -2 | 0.900 | 2.100 | -3.780 |
| Planta 3º |  |  |  |  |
| Zona ascensores y aseos | 1 | 6.000 | 3.600 | 21.600 |
|  | 3 | 2.400 | 3.600 | 25.920 |
|  | 2 | 2.000 | 3.600 | 14.400 |
|  | 1 | 2.200 | 3.600 | 7.920 |
|  | 2 | 5.400 | 3.600 | 38.880 |
|  | 1 | 4.000 | 3.600 | 14.400 |
| A deducir: | -1 | 2.000 | 2.100 | -4.200 |
|  | -2 | 1.000 | 2.100 | -4.200 |
|  | -5 | 0.900 | 2.100 | -9.450 |
| Zona aseos derecha | 2 | 7.500 | 3.600 | 54.000 |
|  | 1 | 5.000 | 3.600 | 18.000 |
| A deducir: | -2 | 0.900 | 2.100 | -3.780 |
| Total |  |  |  | 935.93 |

**EFTC20ada** m2 Tabicón de e=9 cm LCH 24x11.5x9 c/mcto p/ cámara bufa
521.55 m2 × 21.91 (22.57 con costes indirectos) = 11771.38
Tabicón de 9 cm. de espesor, realizado con ladrillos cerámicos huecos de 24x11.5x9 cm., aparejados y recibidos con mortero de cemento confeccionado en obra, con juntas de 1 cm. de espesor, incluso replanteo, colocación de cercos, nivelación y aplomado, parte proporcional de enjarjes, mermas y roturas, humedecido de las piezas y limpieza, considerando un 3% de perdidas y un 30% de mermas de mortero, según NBE-FL-90 y NTE-PTL,con p/p de armaduras MURFORC colocadas una por cada 5 hiladas de ladrillo, más armadura MURFORC en frentes de forjados, etc, i/ grapas de unión y fijación a los pilares de la estructura.
( medida la superficie realmente ejecutada, descontado huecos mayores a 1 m²)

| Código | Ud | Descripción | Rendimiento | Precio | Importe |
|---|---|---|---|---|---|
| MOOA.8a | h | Oficial 1ª construcción | 0.536 | 17.74 | 9.51 |
| P01LA050 | ud | Armad. Murfor RND.5/Z-50 3,05m | 0.688 | 2.37 | 1.63 |
| MOOA11a | h | Peón especializado construcción | 0.268 | 15.41 | 4.13 |
| PFFC.1bf | u | Ladrillo hueco db 24x11.5x9 | 33 | 0.15 | 4.95 |
| PBPM.1ea | m3 | Mortero cto M-40a (1:6) man | 0.014 | 74.77 | 1.05 |
| %CI | % | Costes indirectos | 1 % | 21.27 | 0.21 |
| %MA | % | Medios Auxiliares | 2 % | 21.48 | 0.43 |
|  |  | Total |  |  | 21.91 |

| Medición | Uds. | Largo | Alto | Parcial |
|---|---|---|---|---|
| Cámara bufa de sótano |  |  |  |  |
|  | 1 | 67.000 | 2.850 | 190.950 |
|  | 1 | 33.000 | 2.850 | 94.050 |
|  | 1 | 21.000 | 2.850 | 59.850 |
|  | 1 | 44.000 | 2.850 | 125.400 |
| Zona curva | 1 | 18.000 | 2.850 | 51.300 |
| Total |  |  |  | 521.55 |

**EFTC20baa** m2 Tabicón de e=11.5 cmLCP 24x11.5x7 c/mcto
210.64 m2 × 22.83 (23.51 con costes indirectos) = 4952.15
Tabicón de 1/2 pie de espesor, para formación de jardineras, realizado con ladrillos cerámicos perforados de 24x11.5x7 cm., aparejados y recibidos con mortero de cemento confeccionado en obra, con juntas de 1 cm. de espesor, incluso replanteo, colocación de cercos, nivelación y aplomado, parte proporcional de enjarjes, mermas y roturas, humedecido de las piezas y limpieza, considerando un 3% de perdidas y un 20% de mermas de mortero, según NBE-FL-90 y NTE-PTL. ( medida la superficie realmente ejecutada, descontado huecos mayores a 1 m²)

| Código | Ud | Descripción | Rendimiento | Precio | Importe |
|---|---|---|---|---|---|
| MOOA.8a | h | Oficial 1ª construcción | 0.516 | 17.74 | 9.15 |
| MOOA11a | h | Peón especializado construcción | 0.258 | 15.41 | 3.98 |
| PFFC.2b | u | Ladrillo perf n/visto 24x11.5x7 (12/01/2017) | 46 | 0.18 | 8.28 |
| PBPM.1ea | m3 | Mortero cto M-40a (1:6) man | 0.01 | 74.77 | 0.75 |
| %CI | % | Costes indirectos | 1 % | 22.16 | 0.22 |
| %MA | % | Medios Auxiliares | 2 % | 22.38 | 0.45 |
|  |  | Total |  |  | 22.83 |

| Medición | Uds. | Largo | Alto | Parcial |
|---|---|---|---|---|
| Planta semisótano: |  |  |  |  |
| Jardineras | 2 | 37.000 | 0.800 | 59.200 |
|  | 16 | 7.000 | 0.800 | 89.600 |
| Jardinera s/ rampa curva | 1 | 23.000 | 0.800 | 18.400 |
|  | 1 | 13.500 | 0.800 | 10.800 |
| Tarraza Planta 2º | 2 | 14.000 | 0.800 | 22.400 |
|  | 2 | 6.400 | 0.800 | 10.240 |
| Total |  |  |  | 210.64 |

**06.01.01** m2 Fábrica de bloque GEROBLOCK e=13 cm (12/06/2017)
1093.965 m2 × 22.43 (23.1 con costes indirectos) = 25270.59
Fábrica para revestir tipo GEROBLOCK de 13cm de espesor, realizada con bloques perforados de hormigón acústico de áridos densos de 25x13x10cm, y armadura MURFOR cada 5 hiladas, recibidos con mortero de cemento M-5, con juntas de 1cm de espesor, incluso replanteo, nivelación y aplomado, parte proporcional de enjarjes, mermas y roturas y piezas especiales (medio, esquina, etc.), humedecido de las partes en contacto con el mortero, rejuntado y limpieza, considerando un 3% de pérdidas y un 30% de mermas de mortero,según DB SE-F del CTE y NTE/FFB.

| Código | Ud | Descripción | Rendimiento | Precio | Importe |
|---|---|---|---|---|---|
| MOOA.8a | h | Oficial 1ª construcción | 0.301 | 17.74 | 5.34 |
| P01LA050 | ud | Armad. Murfor RND.5/Z-50 3,05m | 0.5 | 2.37 | 1.19 |
| MOOA11a | h | Peón especializado construcción | 0.3 | 15.41 | 4.62 |
| PFFH21aac | u | Bloque AD-HEA 125 R4/I (material; 12/06/2017) | 40 | 0.241 | 9.64 |
| PBPM.1da | m3 | Mto cto M-5 man | 0.012 | 81.28 | 0.98 |
| %CI | % | Costes indirectos | 1 % | 21.77 | 0.22 |
| %MA | % | Medios Auxiliares | 2 % | 21.99 | 0.44 |
|  |  | Total |  |  | 22.43 |

| Medición | Uds. | Largo | Alto | Parcial |
|---|---|---|---|---|
| Planta semi-sótano |  |  |  |  |
| H | 1 | 4.500 | 3.300 | 14.850 |
|  | 1 | 45.000 | 3.300 | 148.500 |
|  | 1 | 37.000 | 3.300 | 122.100 |
|  | 1 | 6.500 | 3.300 | 21.450 |
|  | 1 | 3.600 | 3.300 | 11.880 |
| V | 5 | 8.500 | 3.300 | 140.250 |
|  | 9 | 0.800 | 3.300 | 23.760 |
|  | 8 | 0.800 | 3.300 | 21.120 |
|  | 3 | 8.200 | 3.300 | 81.180 |
|  | 1 | 13.200 | 3.300 | 43.560 |
| A deducir: | -7 | 1.500 | 2.100 | -22.050 |
|  | -3 | 0.900 | 2.100 | -5.670 |
| Planta baja |  |  |  |  |
| Salón de actos |  |  |  |  |
| H | 1 | 15.000 | 3.650 | 54.750 |
| V | 2 | 8.500 | 3.650 | 62.050 |
|  | 4 | 0.800 | 3.650 | 11.680 |
| Aseos y Ascensores |  |  |  |  |
| V | 1 | 8.500 | 3.650 | 31.025 |
| A deducir: | -2 | 1.500 | 2.100 | -6.300 |
| Planta 2º |  |  |  |  |
| Zona inferior |  |  |  |  |
| H | 1 | 45.000 | 3.650 | 164.250 |
| V | 4 | 6.600 | 3.650 | 96.360 |
|  | 1 | 2.500 | 3.650 | 9.125 |
|  | 7 | 0.800 | 3.650 | 20.440 |
| Zona de aseos y asc. | 1 | 8.500 | 3.650 | 31.025 |
| A deducir: | -2 | 1.500 | 2.100 | -6.300 |
|  | -3 | 0.900 | 2.100 | -5.670 |
| Planta 3º |  |  |  |  |
| Zona aseos y asc. | 1 | 8.500 | 3.600 | 30.600 |
| Total |  |  |  | 1093.965 |

**06.01.03** m2 Fábrica de lad. perf. GEROBLOCK e=26 cm (12/06/2017)
949.015 m2 × 26.33 (27.12 con costes indirectos) = 25737.29
Fábrica para revestir tipo GEROBLOCK de 26cm de espesor, realizada con ladrillos perforados de hormigón acústico de áridos densos de 27x13x9cm, recibidos con mortero de cemento M-5, con juntas de 1cm de espesor,y armadura MURFOR cda 5 hiladas, incluso replanteo, nivelación y aplomado, parte proporcional de enjarjes, mermas y roturas y piezas especiales (medio, esquina, etc.), humedecido de las partes en contacto con el mortero, rejuntado y limpieza, considerando un 3% de pérdidas y un 30% de mermas de mortero,según DB SE-F del CTE y NTE/FFB.

| Código | Ud | Descripción | Rendimiento | Precio | Importe |
|---|---|---|---|---|---|
| MOOA.8a | h | Oficial 1ª construcción | 0.345 | 17.74 | 6.12 |
| MOOA11a | h | Peón especializado construcción | 0.344 | 15.41 | 5.30 |
| P01LA050 | ud | Armad. Murfor RND.5/Z-50 3,05m | 0.688 | 2.37 | 1.63 |
| PFFH21aacbxxx | u | Bloque AD-HEA 125 R4/I (material; 12/06/2017) | 40 | 0.288 | 11.52 |
| PBPM.1da | m3 | Mto cto M-5 man | 0.012 | 81.28 | 0.98 |
| %CI | % | Costes indirectos | 1 % | 25.55 | 0.26 |
| %MA | % | Medios Auxiliares | 2 % | 25.81 | 0.52 |
|  |  | Total |  |  | 26.33 |

| Medición | Uds. | Largo | Alto | Parcial |
|---|---|---|---|---|
| Planta semisótano |  |  |  |  |
| Sala instalaciones | 1 | 6.500 | 3.300 | 21.450 |
|  | 1 | 14.000 | 3.300 | 46.200 |
| A deducir: | -1 | 1.500 | 2.100 | -3.150 |
| Planta baja | 1 | 9.000 | 3.650 | 32.850 |
| Planta 1º |  |  |  |  |
| Aulas |  |  |  |  |
| H | 1 | 51.000 | 5.050 | 257.550 |
|  | 1 | 37.000 | 5.050 | 186.850 |
| V | 3 | 8.500 | 5.050 | 128.775 |
|  | 12 | 0.800 | 5.050 | 48.480 |
|  | 10 | 0.800 | 5.050 | 40.400 |
|  | 4 | 8.500 | 5.050 | 171.700 |
| A deducir: | -11 | 1.500 | 2.100 | -34.650 |
| P2 | 1 | 7.200 | 3.650 | 26.280 |
| P3 | 1 | 7.200 | 3.650 | 26.280 |
| Total |  |  |  | 949.015 |

**07009** ud RECIBIDO DE CERCOS DE PUERTA Y VENTANALES >2m2 S/ MUROS
123 ud × 21.65 (22.3 con costes indirectos) = 2742.90
Recibido de modulo de ventanal de más de 2 m2 de superficie, incluso apertura de huecos para garras y/o entregas, colocación y aplomado del marco.

| Código | Ud | Descripción | Rendimiento | Precio | Importe |
|---|---|---|---|---|---|
| MOOM.8a | h | Oficial 1ª metal | 0.5 | 16.58 | 8.29 |
| MOOM11a | h | Especialista metal | 0.5 | 14.1 | 7.05 |
| 06.01.10.01 | m | Junta de neopreno (16/01/2017) | 3.5 | 0.8 | 2.80 |
| 06.01.10.03 | PA | Tornillería y otros elementos de fijación (16/01/2017) | 1 | 2 | 2.00 |
| 06.01.10.02 | m | Sellado con silicona (16/01/2017) | 3.5 | 0.25 | 0.88 |
| %CI | % | Costes indirectos | 1 % | 21.02 | 0.21 |
| %MA | % | Medios Auxiliares | 2 % | 21.23 | 0.42 |
|  |  | Total |  |  | 21.65 |

Claves: ventana, marco, garra, cerco

| Medición | Uds. | Parcial |
|---|---|---|
| Huecos en fachada |  |  |
| Fachada principal | 56 | 56.000 |
| Fachada posterior | 48 | 48.000 |
| Fachada lateral izq. | 12 | 12.000 |
| Fachada lateral dcha. | 7 | 7.000 |
| Total |  | 123 |

**06.01.05** ud RECIBIDO DE CERCOS EN MUROS INTERIORES
76 ud × 11.53 (11.88 con costes indirectos) = 902.88
Recibido de cercos en muros interiores, de más de 2 m2 de superficie, incluso apertura de huecos para garras y/o entregas, colocación y aplomado del marco, recibido con mortero de cemento rápido ó atornillado de tirafondos.

| Código | Ud | Descripción | Rendimiento | Precio | Importe |
|---|---|---|---|---|---|
| MOOA12a | h | Peón ordinario construcción | 0.3 | 14.82 | 4.45 |
| MOOA.9a | h | Oficial 2ª construcción | 0.3 | 17.06 | 5.12 |
| PBPM.1da | m3 | Mto cto M-5 man | 0.02 | 81.28 | 1.63 |
| %MA | % | Medios Auxiliares | 2 % | 11.20 | 0.22 |
| %CI | % | Costes indirectos | 1 % | 11.42 | 0.11 |
|  |  | Total |  |  | 11.53 |

| Medición | Uds. | Parcial |
|---|---|---|
| Planta sótano | 14 | 14.000 |
| Planta Semisótano | 16 | 16.000 |
| Planta Baja | 8 | 8.000 |
| Planta 1º | 15 | 15.000 |
| Planta altillo | 5 | 5.000 |
| Planta 2º | 12 | 12.000 |
| Planta 3º | 6 | 6.000 |
| Total |  | 76 |

**06.01.06** ud RECIBIDO DE CERCOS EN TABIQUERÍA INT.
115 ud × 14.53 (14.97 con costes indirectos) = 1721.55
Recibido de cercos en tabiques interiores de menos ó mas de 2 m2 de superficie, incluso apertura de huecos para garras y/o entregas, colocación y aplomado del marco, recibido con mortero de cemento rápido ó atornillado de tirafondos.

| Código | Ud | Descripción | Rendimiento | Precio | Importe |
|---|---|---|---|---|---|
| MOOA12a | h | Peón ordinario construcción | 0.4 | 14.82 | 5.93 |
| MOOA.9a | h | Oficial 2ª construcción | 0.4 | 17.06 | 6.82 |
| PBPL.3a | m3 | Pasta de yeso YG | 0.02 | 68.12 | 1.36 |
| %MA | % | Medios Auxiliares | 2 % | 14.11 | 0.28 |
| %CI | % | Costes indirectos | 1 % | 14.39 | 0.14 |
|  |  | Total |  |  | 14.53 |

| Medición | Uds. | Parcial |
|---|---|---|
| Planta sótano | 5 | 5.000 |
| Planta Semisótano | 12 | 12.000 |
| Planta Baja | 30 | 30.000 |
| Planta 1º | 7 | 7.000 |
| Planta altillo | 1 | 1.000 |
| Planta 2º | 21 | 21.000 |
| Planta 3º | 39 | 39.000 |
| Total |  | 115 |

**07002** m FORMACION PELDAÑEADO DE HORMIGÓN
252 m × 11.88 (12.24 con costes indirectos) = 3084.48
Formación de peldañeado para escaleras ejecutado con hormigón, encofrado junto con losa, incluso replanteo, nivelación, parte proporcional de mermas, roturas, humedecido de las piezas y limpieza.

| Código | Ud | Descripción | Rendimiento | Precio | Importe |
|---|---|---|---|---|---|
| MOOA.9a | h | Oficial 2ª construcción | 0.3 | 17.06 | 5.12 |
| MOOA12a | h | Peón ordinario construcción | 0.15 | 14.82 | 2.22 |
| PBPC.3abba | m3 | H 25 blanda TM 20 IIa | 0.03 | 64.55 | 1.94 |
| 06.01.14.01 | ud | Repercusión de encofrado (material) | 1 | 2.25 | 2.25 |
| %CI | % | Costes indirectos | 1 % | 11.53 | 0.12 |
| %MA | % | Medios Auxiliares | 2 % | 11.65 | 0.23 |
|  |  | Total |  |  | 11.88 |

Claves: estructura, ladrillo, peldaño, ceramico, cemento

| Medición | Uds. | Largo | Parcial |
|---|---|---|---|
| Escalera principal C |  |  |  |
| Semisótano a P.Baja | 22 | 2.000 | 44.000 |
| Baja a 1º | 24 | 2.000 | 48.000 |
| 1º a Altillo | 17 | 2.000 | 34.000 |
| Altillo a 2º | 15 | 2.000 | 30.000 |
| 2º a 3º | 24 | 2.000 | 48.000 |
| 3º a cubierta | 24 | 2.000 | 48.000 |
| Total |  |  | 252 |

**E07TRE010** m² Recibido barandilla metálica o de vidrio
268.49 m² × 12.81 (13.19 con costes indirectos) = 3541.38
Recibido de barandilla metálica, en balcones o escaleras, con mortero de cemento CEM II/B-P 32,5 N y arena de río 1/4, i/apertura y tapado de huecos para garras, medido en su longitud.

| Código | Ud | Descripción | Rendimiento | Precio | Importe |
|---|---|---|---|---|---|
| MOOA.8a | h | Oficial 1ª construcción | 0.35 | 17.74 | 6.21 |
| MOOA.9a | h | Oficial 2ª construcción | 0.35 | 17.06 | 5.97 |
| A02A060 | m3 | MORTERO CEMENTO 1/4 M-80 | 0.004 | 65.79 | 0.26 |
| %CI | % | Costes indirectos | 1 % | 12.44 | 0.12 |
| %MA | % | Medios Auxiliares | 2 % | 12.56 | 0.25 |
|  |  | Total |  |  | 12.81 |

| Medición | Uds. | Largo | Alto | Parcial |
|---|---|---|---|---|
| Barandilla lucernario |  |  |  |  |
| Tipo C2 |  |  |  |  |
| Planta 2º | 1 | 30.400 | 1.200 | 36.480 |
|  | 2 | 4.000 | 1.200 | 9.600 |
| Tipo C2 |  |  |  |  |
| Planta 3º | 2 | 4.000 | 1.200 | 9.600 |
| Barandilla en terrazas |  |  |  |  |
| Tipo C1 |  |  |  |  |
| Planta cubierta | 1 | 45.000 | 1.300 | 58.500 |
|  | 1 | 7.500 | 1.300 | 9.750 |
|  | 1 | 44.000 | 1.300 | 57.200 |
|  | 1 | 16.500 | 1.300 | 21.450 |
|  | 1 | 14.500 | 1.300 | 18.850 |
|  | 1 | 9.000 | 1.300 | 11.700 |
| Terraza de P. 2 | 2 | 6.400 | 1.300 | 16.640 |
|  | 1 | 14.400 | 1.300 | 18.720 |
| Total |  |  |  | 268.49 |

**P342.22.01** Ud. Taladro perforación en forjado Ø 100 mm.
83 Ud. × 7.78 (8.01 con costes indirectos) = 664.83
Ejecución de taladro perforación sobre losas de hormigón macizas, de O 100 mm., efectuado con corona de diamante refrigerada por agua, terminada.

| Código | Ud | Descripción | Rendimiento | Precio | Importe |
|---|---|---|---|---|---|
| MOOA.8a | h | Oficial 1ª construcción | 0.4 | 17.74 | 7.10 |
| PERFORADORA | H. | Alquiler hora de perforadora de corona. (maquinaria) | 0.15 | 3 | 0.45 |
| %CI | % | Costes indirectos | 1 % | 7.55 | 0.08 |
| %MA | % | Medios Auxiliares | 2 % | 7.63 | 0.15 |
|  |  | Total |  |  | 7.78 |

| Medición | Uds. | Parcial |
|---|---|---|
| Diferentes zonas | 83 | 83.000 |
| Total |  | 83 |

**P342.22.02** Ud. Taladro perforación Ø 165 mm.
68 Ud. × 9.75 (10.04 con costes indirectos) = 682.72
Ejecución de taladro perforación sobre losas de hormigón macizas, de O 165 mm., efectuado con corona de diamante refrigerada por agua, terminada.

| Código | Ud | Descripción | Rendimiento | Precio | Importe |
|---|---|---|---|---|---|
| MOOA.8a | h | Oficial 1ª construcción | 0.5 | 17.74 | 8.87 |
| PERFORADORA | H. | Alquiler hora de perforadora de corona. | 0.2 | 3 | 0.60 |
| %CI | % | Costes indirectos | 1 % | 9.47 | 0.09 |
| %MA | % | Medios Auxiliares | 2 % | 9.56 | 0.19 |
|  |  | Total |  |  | 9.75 |

| Medición | Uds. | Parcial |
|---|---|---|
| Diferentes zonas | 68 | 68.000 |
| Total |  | 68 |

**P342.22.03** Ud. Manguito pasamuros metálico ó de P.V.C.
63 Ud. × 10.68 (11 con costes indirectos) = 693.00
Manguito o trozo de tubo metálico o de p.v.c. para formación de pasamuros, colocado in-situ, con p.p.de garras, miniado y pintura, colocado.

| Código | Ud | Descripción | Rendimiento | Precio | Importe |
|---|---|---|---|---|---|
| MOOA.8a | h | Oficial 1ª construcción | 0.5 | 17.74 | 8.87 |
| MANGUITO | Ud. | Manguito de acero de 0.20 mts. (material) | 1 | 1.5 | 1.50 |
| %CI | % | Costes indirectos | 1 % | 10.37 | 0.10 |
| %MA | % | Medios Auxiliares | 2 % | 10.47 | 0.21 |
|  |  | Total |  |  | 10.68 |

| Medición | Uds. | Parcial |
|---|---|---|
| Diferentes zonas | 63 | 63.000 |
| Total |  | 63 |

**P342.22.04** m2 Junta de POREXPAN rígido trasd. lana de roca
27.75 m2 × 10.42 (10.73 con costes indirectos) = 297.76
Junta especial de POREXPAN de 20 mm. de espesor y 30 cms. de altura, en uniones de obra existente con nueva obra, colocada con pegamento o siliconas de contacto, i/ p.p. de relleno en zona superior de banda de bentonita de 4 cms. de altura y 2 cms. de espesor, totalmente colocada y terminada.

| Código | Ud | Descripción | Rendimiento | Precio | Importe |
|---|---|---|---|---|---|
| LANA ROCA | m2 | Manta de lana de Roca compacta (material) | 0.3 | 6 | 1.80 |
| MOOA.8a | h | Oficial 1ª construcción | 0.3 | 17.74 | 5.32 |
| BENTONITA | ml | Bentonita de sellado (material) | 1 | 3 | 3.00 |
| %CI | % | Costes indirectos | 1 % | 10.12 | 0.10 |
| %MA | % | Medios Auxiliares | 2 % | 10.22 | 0.20 |
|  |  | Total |  |  | 10.42 |

| Medición | Uds. | Largo | Alto | Parcial |
|---|---|---|---|---|
| Losa cimentación | 1 | 18.500 | 1.200 | 22.200 |
| Forjado | 1 | 18.500 | 0.300 | 5.550 |
| Total |  |  |  | 27.75 |

**E22A10** ud SELLADO PASO DE INSTALACIONES (16/06/2016)
40 ud × 18.89 (19.46 con costes indirectos) = 778.40
Sellado de todos los pasos de instalaciones a traves de forjados y muros, cerrando sectorizaciones, realizado con material ignifugo homologado de acuerdo con la CPI/96.

| Código | Ud | Descripción | Rendimiento | Precio | Importe |
|---|---|---|---|---|---|
| MOOA.8a | h | Oficial 1ª construcción | 0.05 | 17.74 | 0.89 |
| MOOA12a | h | Peón ordinario construcción | 0.05 | 14.82 | 0.74 |
| PIIP17a | u | Saco intumescente 300x200x30mm (material; 16/06/2016) | 0.75 | 22.28 | 16.71 |
| %CI | % | Costes indirectos | 1 % | 18.34 | 0.18 |
| %MA | % | Medios Auxiliares | 2 % | 18.52 | 0.37 |
|  |  | Total |  |  | 18.89 |

| Medición | Uds. | Parcial |
|---|---|---|
| Diferentes zonas | 40 | 40.000 |
| Total |  | 40 |

**ESMR40ag** ud Extrt aseos 358x148x294 autómatico
16 ud × 76.52 (78.82 con costes indirectos) = 1261.12
Extractor de humos y olores, para extracción de aire en aseos interiores, de dimensiones 358x148x294 mm., velocidad 1300 r/min, caudal de descarga libre 450 m3/h, para adaptar a falsos techos o paramentos, de encendido automático o manual, incluso parte proporcional de conducto espiroflex, colocado.

| Código | Ud | Descripción | Rendimiento | Precio | Importe |
|---|---|---|---|---|---|
| MOOC.8a | h | Oficial 1ª carpintería | 0.5 | 18.55 | 9.28 |
| PSMR41g | u | Extractor industrial de humos (material; 16/01/2017) | 1 | 65 | 65.00 |
| %CI | % | Costes indirectos | 1 % | 74.28 | 0.74 |
| %MA | % | Medios Auxiliares | 2 % | 75.02 | 1.50 |
|  |  | Total |  |  | 76.52 |

| Medición | Uds. | Parcial |
|---|---|---|
| Aseos | 16 | 16.000 |
| Total |  | 16 |

**06.01.02** u Formación de hueco de ventilación (25/01/1999)
1 u × 171.09 (176.22 con costes indirectos) = 176.22
Formación de hueco para ventilación de sótano en zona ajardinada de semisótano, realizado según detalle de planos, y conformado por:
-Murete interior de ladrillo perforado de 1/2 pie enfoscado por sus 2 caras, conformando la U del hueco.
-Tamaño del hueco : 40 x 60 cm

| Código | Ud | Descripción | Rendimiento | Precio | Importe |
|---|---|---|---|---|---|
| MOOA.8a | h | Oficial 1ª construcción | 3 | 17.74 | 53.22 |
| MOOA.9a | h | Oficial 2ª construcción | 3 | 17.06 | 51.18 |
| 06.01.02.01 | h | Taladro neumático (maquinaria; 16/01/2017) | 2 | 7 | 14.00 |
| EEEM.2aa | m2 | Encofrado muro alt <1.5 1 cara (25/01/1999) | 1.5 | 24.53 | 36.80 |
| PBPC.3bcba | m3 | H 30 blanda TM 12 IIa (material; 16/01/2017) | 0.15 | 72.5 | 10.88 |
| %CI | % | Costes indirectos | 1 % | 166.08 | 1.66 |
| %MA | % | Medios Auxiliares | 2 % | 167.74 | 3.35 |
|  |  | Total |  |  | 171.09 |

**06.01.04** m³ Murete de HA barand. escalera (25/01/1999)
16.15 m³ × 244.8 (252.14 con costes indirectos) = 4072.06
Murete de hormigón armado barandilla escalera de 20 cm de espesor, acabado para revestir por 1 cara y visto por la otra, con armaduras ø 12 c/ 15 en vertical y horizontal, 2 caras, p/p de conectores o anclajes químicos 4 de 500 Kg por ml en frente y 2 conectores id. id. ø 12 mm codo de 30 cm en base, encofrado, vibrado, completamente terminado para quedar visto.

| Código | Ud | Descripción | Rendimiento | Precio | Importe |
|---|---|---|---|---|---|
| MOOA.8a | h | Oficial 1ª construcción | 0.638 | 17.74 | 11.32 |
| MOOA12a | h | Peón ordinario construcción | 0.638 | 14.82 | 9.46 |
| PBPC.1kbb | m3 | H 30 blanda tamaño máximo 20 IIa (material; 24/11/2004) | 1.05 | 32.312 | 33.93 |
| PBAA.1a | m3 | Agua | 0.45 | 1.05 | 0.47 |
| EEHW.1ab | kg | Acero p/hormigón B 500 S ø6-25 (08/07/2004) | 80 | 0.77 | 61.60 |
| MMMA26a | h | Vibrador gasolina aguja ø30-50mm (08/11/2024) | 0.5 | 1.41 | 0.71 |
| EEEM.4bba | m2 | Encf mad vig colg <60x40cm 4 us (25/01/1999) | 6.5 | 14.05 | 91.33 |
| 04.02.05.01 | ud | Conectores de Acero | 8 | 2 | 16.00 |
| 04.02.05.02 | ud | Anclaje químico HILTY | 8 | 1.6 | 12.80 |
| %CI | % | Costes indirectos | 1 % | 237.62 | 2.38 |
| %MA | % | Medios Auxiliares | 2 % | 240.00 | 4.80 |
|  |  | Total |  |  | 244.8 |

| Medición | Uds. | Largo | Ancho | Alto | Parcial |
|---|---|---|---|---|---|
| Semisótano a Baja | 2 | 3.500 | 0.200 | 1.250 | 1.750 |
|  | 1 | 2.000 | 0.200 | 1.250 | 0.500 |
| Baja a 1º | 2 | 3.500 | 0.200 | 1.250 | 1.750 |
|  | 2 | 2.000 | 0.200 | 1.250 | 1.000 |
| 1º a Altillo | 2 | 3.800 | 0.200 | 1.250 | 1.900 |
|  | 2 | 2.000 | 0.200 | 1.250 | 1.000 |
| Altillo a 2º | 2 | 3.500 | 0.200 | 1.250 | 1.750 |
|  | 2 | 2.000 | 0.200 | 1.250 | 1.000 |
| 2º a 3º | 2 | 3.500 | 0.200 | 1.250 | 1.750 |
|  | 2 | 2.000 | 0.200 | 1.250 | 1.000 |
| 3º a Cubierta | 2 | 3.500 | 0.200 | 1.250 | 1.750 |
|  | 2 | 2.000 | 0.200 | 1.250 | 1.000 |
| Total |  |  |  |  | 16.15 |

### 7.02 Remates varios
Importe: 11811.49

**06.02.04** m Junta dil. s/ par V
43.4 m × 13.08 (13.47 con costes indirectos) = 584.60
Junta de dilatación sobre paramentos verticales, compuesta de perfil de PVC de altura 60 mm, i/ sellado de la junta y tapeta superficial de madera de 80 mm.

| Código | Ud | Descripción | Rendimiento | Precio | Importe |
|---|---|---|---|---|---|
| MOOA.8a | h | Oficial 1ª construcción | 0.18 | 17.74 | 3.19 |
| 10.01.09.10 | m | Perfil PVC j. part. h=60 mm p/terrazo (material; 16/01/2017) | 1.05 | 5.35 | 5.62 |
| 10.01.09.14 | m | Sellado p/ juntas V (material; 16/01/2017) | 1.05 | 1.2 | 1.26 |
| 10.01.01.03 | m | Tapeta superficial de mad. 80 mm (material; 16/01/2017) | 1.05 | 2.5 | 2.63 |
| %MA | % | Medios Auxiliares | 2 % | 12.70 | 0.25 |
| %CI | % | Costes indirectos | 1 % | 12.95 | 0.13 |
|  |  | Total |  |  | 13.08 |

| Medición | Uds. | Alto | Parcial |
|---|---|---|---|
| Semisótano | 2 | 3.300 | 6.600 |
| P Baja | 2 | 3.650 | 7.300 |
| P 1º | 2 | 5.050 | 10.100 |
| Altillo | 2 | 2.400 | 4.800 |
| P 2º | 2 | 3.650 | 7.300 |
| P 3º | 2 | 3.650 | 7.300 |
| Total |  |  | 43.4 |

**04.01.03** m² Fca. ladrillo refractario visto 1/2 pie
207.1 m² × 52.63 (54.21 con costes indirectos) = 11226.89

| Medición | Uds. | Largo | Ancho | Parcial |
|---|---|---|---|---|
| Patio norte | 1 | 37.000 | 2.700 | 99.900 |
| Patio sur | 1 | 67.000 | 1.600 | 107.200 |
| Total |  |  |  | 207.1 |

### 7.03 Ayudas de albañilería (12/01/2017)
Importe: 59308.19

**07013** PA AYUDA DE ALB. FONTANERIA Y AP SA (12/01/2017)
0.04 PA × 36679.223 (37779.6 con costes indirectos) = 1511.18
Ayudas de albañileria a fontaneria y aparatos sanitarios.

**07014** PA AYUDAS ALB. INST. CONTRA INCEND (12/01/2017)
0.02 PA × 67392.301 (69414.07 con costes indirectos) = 1388.28
Ayudas de albñileira a instal. contra incendios.

**07015** PA AYUDAS ALB. INST. SEGURIDAD (12/01/2017)
0.025 PA × 7996.117 (8236 con costes indirectos) = 205.90
Ayudas de albañileria a instalacion de seguridad.

**06.03.04** PA AYUDAS ALB. INST. ASCENSORES (12/01/2017)
0.018 PA × 40334.184 (41544.21 con costes indirectos) = 747.80
Ayudas de albañilería a trabajos de instalación y puesta en funcionamiento de ascensores.

**07018** PA AYUDAS ALB. A CLIMATIZACION (12/01/2017)
0.028 PA × 920032.631 (947633.61 con costes indirectos) = 26533.74
Ayudas de albañileria a instalacion climatizacion,

**07019** PA AYUDA ALBAÑ. IN. ELECTRICA (12/01/2017)
0.032 PA × 605114.136 (623267.56 con costes indirectos) = 19944.56
Ayudas de albañileria a instalacion electrica.

**07020** PA AYUDAD ALB. INS. TELEFONIA Y VOZ-DATOS (12/01/2017)
0.021 PA × 108032.107 (111273.07 con costes indirectos) = 2336.73
Ayudas de albañileria a instalacion de telefonia y transmision de datos.

**07016** PA AYUDAS ALB. A CERRAJERIA (12/01/2017)
0.016 PA × 295170.485 (304025.6 con costes indirectos) = 4864.41
Ayudas de albañileia a cerrajeria.

**06.03.11** PA AYUDAS ALB. INST. PROTEC. RAYO. (12/01/2017)
0.013 PA × 2340.748 (2410.97 con costes indirectos) = 31.34
Ayudas de albañilería a trabajos de instalación de protección frente al rayo.

**06.03.12** PA AYUDAS ALB. COLOC. CARP. MADERA (12/01/2017)
0.03 PA × 55559.417 (57226.2 con costes indirectos) = 1716.79
Ayudas de albañilería a trabajos de colocación de carpintería de madera.

**06.03.13** PA AYUDAS ALB. COLOC. CARP. ALUMINIO (12/01/2017)
0.001 PA × 26661.282 (27461.12 con costes indirectos) = 27.46
Ayudas de albañilería a trabajos de colocación de carpintería de PVC.

## 8 INSTALACIONES (18/02/1999)
Importe: 1908499.76

### 8.1 INSTALACIÓN DE VOZ Y DATOS
Importe: 111273.07

#### VD1 CABLEADO, CANALIZACIONES Y OTROS (08/07/2004)
Importe: 100027.65

**VD1001** m Cable UTP 4 pares (08/07/2004)
28160 m × 1.58 (1.63 con costes indirectos) = 45900.80
Suministro y montaje de cable UTP, 4 pares, libre de halógenos, categoría 6 en todos los pares, cubierta LSZH, acorde a la norma ISO/IEC DIS 11801 2ª edición e IEC 61156-5, EIA/TIA 568 B.2 en Cat. 6A, EN 50173-1 2ª edición y IEC 60332-1. Fabricante AMP NETCONNECT o equivalente. mod EMEA.

| Código | Ud | Descripción | Rendimiento | Precio | Importe |
|---|---|---|---|---|---|
| UTP4K | m | Cable UTP 4 pares, cat.6a (material; 27/12/2016) | 1 | 1.27 | 1.27 |
| MOOL.9a | h | Oficial 2ª telecomunicaciones (maquinaria; 23/06/2006) | 0.02 | 13.83 | 0.28 |
| %020000200 | % | Medios auxiliares (08/07/2004) | 2 % | 1.55 | 0.03 |
|  |  | Total |  |  | 1.58 |

**VD1002** Ud Roseta doble RJ-45 cat 6A (08/07/2004)
206 Ud × 46.58 (47.98 con costes indirectos) = 9883.88
Suministro y montaje de rosetas dobles, RJ-45, categoría 6A, de superficie ó empotrada en canal ó pared ó mampara, incluyendo accesorios RJ-45, con persiana individual de protección por mecanismo e inclinación de 45º y según norma EIA/TIA 568 B. Fabricante AMP NETCONNECT o equivalente. Totalmente instalado y conexionado.

| Código | Ud | Descripción | Rendimiento | Precio | Importe |
|---|---|---|---|---|---|
| ROSD-RJ45 | ud | Roseta doble RJ-45 cat.6A (material; 23/06/2006) | 1 | 41.47 | 41.47 |
| MOOL.8a | h | Oficial 1ª telecomunicaciones (maquinaria; 23/06/2006) | 0.15 | 14.23 | 2.13 |
| MOOL.9a | h | Oficial 2ª telecomunicaciones | 0.15 | 13.83 | 2.07 |
| %020000200 | % | Medios auxiliares | 2 % | 45.67 | 0.91 |
|  |  | Total |  |  | 46.58 |

| Medición | Uds. | Parcial |
|---|---|---|
| Pl. Semisótano | 34 | 34.000 |
| Pl. Baja | 52 | 52.000 |
| Pl. Primera | 24 | 24.000 |
| Pl. Segunda | 49 | 49.000 |
| Pl. Tercera | 47 | 47.000 |
| Total |  | 206 |

**VD1003** Ud Roseta sencilla RJ-45 cat. 6A (07/10/2004)
33 Ud × 24.36 (25.09 con costes indirectos) = 827.97
Suministro y montaje de rosetas sencillas (dobles con una tapa ciega), RJ-45, categoría 6, de superficie ó empotrada en canal ó pared ó mampara, incluyendo accesorios RJ-45, con persiana individual de protección por mecanismo e inclinación de 45 ºy según norma EIA/TIA 568 B. Fabricante AMP NETCONNECT o equivalente. Totalmente instalado y conexionado.

| Código | Ud | Descripción | Rendimiento | Precio | Importe |
|---|---|---|---|---|---|
| ROSS-RJ45 | ud | Roseta sencilla RJ-45 cat. 6A (material; 23/06/2006) | 1 | 19.68 | 19.68 |
| MOOL.8a | h | Oficial 1ª telecomunicaciones | 0.15 | 14.23 | 2.13 |
| MOOL.9a | h | Oficial 2ª telecomunicaciones | 0.15 | 13.83 | 2.07 |
| %0200 | % | Medios auxiliares (12/01/2017) | 2 % | 23.88 | 0.48 |
|  |  | Total |  |  | 24.36 |

| Medición | Uds. | Parcial |
|---|---|---|
| Pl. Semisótano | 7 | 7.000 |
| Pl. Baja | 8 | 8.000 |
| Pl. Primera | 9 | 9.000 |
| Pl. Segunda | 4 | 4.000 |
| Pl. Tercera | 4 | 4.000 |
| Pl. Cubierta | 1 | 1.000 |
| Total |  | 33 |

**VD1004** Ud Toma Wifi roseta sencilla RJ-45, cat. 6A (07/10/2004)
39 Ud × 24.36 (25.09 con costes indirectos) = 978.51
Toma para Wifi alojada en falso techo formada por roseta sencilla RJ-45 cat.6A, según norma EIA/TIA 568A. Fabricante AMP NETCONNECT o equivalente. Totalmente instalada y conexionada.

| Código | Ud | Descripción | Rendimiento | Precio | Importe |
|---|---|---|---|---|---|
| ROSS-RJ45 | ud | Roseta sencilla RJ-45 cat. 6A | 1 | 19.68 | 19.68 |
| MOOL.8a | h | Oficial 1ª telecomunicaciones | 0.15 | 14.23 | 2.13 |
| MOOL.9a | h | Oficial 2ª telecomunicaciones | 0.15 | 13.83 | 2.07 |
| %0200 | % | Medios auxiliares | 2 % | 23.88 | 0.48 |
|  |  | Total |  |  | 24.36 |

| Medición | Uds. | Parcial |
|---|---|---|
| Pl. Semisótano | 9 | 9.000 |
| Pl. Baja | 5 | 5.000 |
| Pl. Primera | 10 | 10.000 |
| Pl. Segunda | 8 | 8.000 |
| Pl. Tercera | 7 | 7.000 |
| Total |  | 39 |

**VD1005** Ud Armario electrónico de 42 uds. (08/07/2004)
3 Ud × 2749.08 (2831.55 con costes indirectos) = 8494.65
Suministro y montaje de armario electrónico TS IT de 42 UA, marca RITTAL o equivalente, de 600*2000*800 mm, compuesto por: color gris claro, estructura de 19”,1 puerta frontal transparente de cristal de 3 mm, con cerradura y llave, 1 puerta lateral ventilada, con cerradura y llave.1 panel lateral envolvente con ranuras de ventilación, 1 panel posterior ranurado y 2 entradas de ventilación (superior e inferior). 2 entrada de cables, estructura 19”, 4 piezas de pies de nivelación M12, paneles horizontales guía cables interior armario, color gris. 4 guía cables por panel.1 ud. de ventilación, compuesta por 3 ventiladores y termostato ambiente digital. Sonda para disparo de los ventiladores.1 módulo superior con rejillas laterales para protección de los ventiladores de techo. 1 soporte porta-planos adhesivo interior A4, auxiliares de conducción cableado (canal tipo Rejiband,), tornillería, etc..13 uds. de camisa flexible, color gris, de 20*50, para protección de cada uno de los grupos de cables desde canal Rejiband a cada panel UTP.20 uds. tapas ciegas de 1 ud. de altura, estructura de 19”. diferentes tapas ciegas para cerrar el rack frontalmente de una ud. de altura. Auxiliares de conducción cableado, tornillería, etc.. 24 uds. de salidas de hilos, estructura de 19”.1 regleta de 7 enchufes con interruptor, 1 base de enchufe de carril tipo shuko, 1 luminaria Confort de 14W, incluso 150 tuercas enjauladas para chapa de acero de 2 mm. 150 tornillos para tuercas enjauladas.Las tuercas enjauladas y los tornillos se consideran independientes de las/os necesarias/os para instalar las tapas ciegas, pasa-hilos, etc... Todos los elementos que configuran el rack deberán ser del mismo fabricante. La canal tipo Rejiband para sujeción de los mazos de cables se instalará en la parte posterior del rack y será de techo a suelo del rack. Totalmente instalado, conexionado y comprobado su perfecto funcionamiento.

| Código | Ud | Descripción | Rendimiento | Precio | Importe |
|---|---|---|---|---|---|
| ARMA42 | ud | Armario electrónico 42 ud. (material; 23/06/2006) | 1 | 2575.97 | 2575.97 |
| MOOE.8a | h | Oficial 1ª electricidad | 3.5 | 18.36 | 64.26 |
| MOOE11a | h | Especialista electricidad (mano de obra; 28/04/2015) | 3.5 | 15.7 | 54.95 |
| %020000200 | % | Medios auxiliares | 2 % | 2695.18 | 53.90 |
|  |  | Total |  |  | 2749.08 |

**VD1006** Ud Acometida a rack (08/07/2004)
3 Ud × 304.88 (314.03 con costes indirectos) = 942.09
Acometida a rack compuesta por : Cable de 3*4mm. +T, 0.6/1Kv. Protección magnetotérmica de 16 A. y 25 A. (en rack y armario distribución eléctrica). Protección diferencial (super-inmunizado) en cuadro distribución de 0.03A. Base de enchufe en Rack de carril tipo Shuko. Totalmente instalada.

| Código | Ud | Descripción | Rendimiento | Precio | Importe |
|---|---|---|---|---|---|
| RACK | Ud | Acometida a rack compuesta por : Cable de 3*4mm. +T, 0.6/1Kv. Protección magnetotérmica de 16 A. y 25 A. (en rack y armario distribución eléctrica). Protección diferencial (super-inmunizado) en cuadro distribución de 0.03A. Base de enchufe en Rack de carril tipo Shuko. (material; 23/06/2006) | 1 | 284.86 | 284.86 |
| MOOL.8a | h | Oficial 1ª telecomunicaciones | 0.5 | 14.23 | 7.12 |
| MOOL.9a | h | Oficial 2ª telecomunicaciones | 0.5 | 13.83 | 6.92 |
| %020000200 | % | Medios auxiliares | 2 % | 298.90 | 5.98 |
|  |  | Total |  |  | 304.88 |

**VD1007** Ud Path Panel de F.O. para 24 conectores (08/07/2004)
4 Ud × 320.83 (330.45 con costes indirectos) = 1321.80
Path Panel de fibra óptica para 24 conectores, SC-Duplex. AMP NETCONNECT o equivalente. Totalmente instalado y conexionado.

| Código | Ud | Descripción | Rendimiento | Precio | Importe |
|---|---|---|---|---|---|
| Path_FO | ud | Path Panel de F.O. para 24 conectores (material; 28/12/2016) | 1 | 245.1 | 245.10 |
| MOOL.8a | h | Oficial 1ª telecomunicaciones | 2.45 | 14.23 | 34.86 |
| MOOL.9a | h | Oficial 2ª telecomunicaciones | 2.5 | 13.83 | 34.58 |
| %020000200 | % | Medios auxiliares | 2 % | 314.54 | 6.29 |
|  |  | Total |  |  | 320.83 |

**VD1008** m Manguera 6 fibras MM 50/125 (07/10/2004)
340 m × 6.69 (6.89 con costes indirectos) = 2342.60
Suministro e instalación de manguera de 6 Fibras MM 50/125 int./ext. OM3. Armada. Marca TYCO AMP o equivalente

| Código | Ud | Descripción | Rendimiento | Precio | Importe |
|---|---|---|---|---|---|
| Mang_6_MM | m | Manguera 6 fibras MM 50/125 (material; 27/12/2016) | 1 | 5.72 | 5.72 |
| MOOL.9a | h | Oficial 2ª telecomunicaciones | 0.03 | 13.83 | 0.41 |
| MOOL.8a | h | Oficial 1ª telecomunicaciones | 0.03 | 14.23 | 0.43 |
| %0200 | % | Medios auxiliares | 2 % | 6.56 | 0.13 |
|  |  | Total |  |  | 6.69 |

| Medición | Uds. | Parcial |
|---|---|---|
|  | 200 | 200.000 |
|  | 140 | 140.000 |
| Total |  | 340 |

**VD1009** m Manguera 6 fibras SM 9/125 (07/10/2004)
340 m × 5.99 (6.17 con costes indirectos) = 2097.80
Suministro e instalación de manguera de 6 Fibras SM 9/125 int./ext. OS2. Armada. Marca TYCO AMP o equivalente.

| Código | Ud | Descripción | Rendimiento | Precio | Importe |
|---|---|---|---|---|---|
| Mang_6_SM | m | Manguera 6 fibras SM 9/125 (material; 27/12/2016) | 1 | 5.03 | 5.03 |
| MOOL.9a | h | Oficial 2ª telecomunicaciones | 0.03 | 13.83 | 0.41 |
| MOOL.8a | h | Oficial 1ª telecomunicaciones | 0.03 | 14.23 | 0.43 |
| %0200 | % | Medios auxiliares | 2 % | 5.87 | 0.12 |
|  |  | Total |  |  | 5.99 |

| Medición | Uds. | Parcial |
|---|---|---|
|  | 200 | 200.000 |
|  | 140 | 140.000 |
| Total |  | 340 |

**VD1010** Ud Conector SC (08/07/2004)
72 Ud × 20.33 (20.94 con costes indirectos) = 1507.68
Suministro y montaje de conector SC multimodo, incluyendo su montaje. Jetlan Optic ó equivalente. Totalmente instalado.

| Código | Ud | Descripción | Rendimiento | Precio | Importe |
|---|---|---|---|---|---|
| ConecSC | ud | Conector SC (material; 23/06/2006) | 1 | 8.71 | 8.71 |
| MOOL.8a | h | Oficial 1ª telecomunicaciones | 0.4 | 14.23 | 5.69 |
| MOOL.9a | h | Oficial 2ª telecomunicaciones | 0.4 | 13.83 | 5.53 |
| %020000200 | % | Medios auxiliares | 2 % | 19.93 | 0.40 |
|  |  | Total |  |  | 20.33 |

**VD1011** Ud Coupler SC/SC multimodo (07/10/2004)
12 Ud × 18.97 (19.54 con costes indirectos) = 234.48
Suministro y montaje de Coupler SC/SC multimodo, incluyendo su montaje. JetlanOptic ó equivalente. Totalmente instalado.

| Código | Ud | Descripción | Rendimiento | Precio | Importe |
|---|---|---|---|---|---|
| COUPLER-MUM | ud | Coupler SC/SC multimodo (material; 23/06/2006) | 1 | 15.8 | 15.80 |
| MOOL.8a | h | Oficial 1ª telecomunicaciones | 0.1 | 14.23 | 1.42 |
| MOOL.9a | h | Oficial 2ª telecomunicaciones | 0.1 | 13.83 | 1.38 |
| %0200 | % | Medios auxiliares | 2 % | 18.60 | 0.37 |
|  |  | Total |  |  | 18.97 |

**VD1012** Ud Pigtail monomodo / multimodo (07/10/2004)
72 Ud × 29.09 (29.96 con costes indirectos) = 2157.12
Pigtail monomodo/multimodo con conector SC, incluso montaje. Jetlan Optic o equivalente.

| Código | Ud | Descripción | Rendimiento | Precio | Importe |
|---|---|---|---|---|---|
| PIGTAIL | u | Pigtail monomodo/multimodo con conector SC. Jetlan Optic. (material; 28/12/2016) | 1 | 25.72 | 25.72 |
| MOOL.8a | h | Oficial 1ª telecomunicaciones | 0.1 | 14.23 | 1.42 |
| MOOL.9a | h | Oficial 2ª telecomunicaciones | 0.1 | 13.83 | 1.38 |
| %0200 | % | Medios auxiliares | 2 % | 28.52 | 0.57 |
|  |  | Total |  |  | 29.09 |

**VD1013** Ud Coupler SC/SC monomodo (07/10/2004)
12 Ud × 18.97 (19.54 con costes indirectos) = 234.48
Coupler SC/SC monomodo. Jetlan Optic o equivalente. Totalmente instalado.

| Código | Ud | Descripción | Rendimiento | Precio | Importe |
|---|---|---|---|---|---|
| COUPLER-MOM | u | Coupler SC/SC monomodo. Jetlan Optic. (material; 23/06/2006) | 1 | 15.8 | 15.80 |
| MOOL.8a | h | Oficial 1ª telecomunicaciones | 0.1 | 14.23 | 1.42 |
| MOOL.9a | h | Oficial 2ª telecomunicaciones | 0.1 | 13.83 | 1.38 |
| %0200 | % | Medios auxiliares | 2 % | 18.60 | 0.37 |
|  |  | Total |  |  | 18.97 |

**VD1014** m Bandeja met 130x300 (08/07/2004)
45 m × 42.11 (43.37 con costes indirectos) = 1951.65
Suministro y montaje de bandeja tipo Rejiband de acero inoxidable de 130*300 instalada en forma de columpio con soportes de acero inoxidable incluyendo sujeciones y elementos auxiliares. Totalmente instalada.

| Código | Ud | Descripción | Rendimiento | Precio | Importe |
|---|---|---|---|---|---|
| Met130 | m | Bandeja met 130x300 (material; 23/06/2006) | 1 | 39.71 | 39.71 |
| MOOE11a | h | Especialista electricidad | 0.1 | 15.7 | 1.57 |
| %020000200 | % | Medios auxiliares | 2 % | 41.28 | 0.83 |
|  |  | Total |  |  | 42.11 |

**VD1015** m Bandeja met 60x150 (08/07/2004)
152 m × 25.86 (26.64 con costes indirectos) = 4049.28
Suministro y montaje de bandeja metálica de 60*150, con tapa, instalada en forma de columpio incluyendo sujeciones y elementos auxiliares. Totalmente instalada.

| Código | Ud | Descripción | Rendimiento | Precio | Importe |
|---|---|---|---|---|---|
| Met60 | m | Bandeja met 60x150 (material; 23/06/2006) | 1 | 23.78 | 23.78 |
| MOOE11a | h | Especialista electricidad | 0.1 | 15.7 | 1.57 |
| %020000200 | % | Medios auxiliares | 2 % | 25.35 | 0.51 |
|  |  | Total |  |  | 25.86 |

**VD1016** m Canal PVC 60x110 (08/07/2004)
240 m × 10.22 (10.53 con costes indirectos) = 2527.20
Suministro y montaje de canal de superficie blanca de PVC de 60*110, incluyendo sujecciones, ángulos y cambios de dirección prefabricados. Las dimensiones estarán en consonancia con el número de cables a contener, considerando una capacidad útil sobrante, de reserva, del 40% y guardando homogeneidad en tamaño y color, en un mismo espacio. Unex ó equivalente. Totalmente instalada.

| Código | Ud | Descripción | Rendimiento | Precio | Importe |
|---|---|---|---|---|---|
| CanPVC110 | m | Suministro y montaje de canal de superficie blanca de PVC de 60*110, incluyendo sujecciones, ángulos y cambios de dirección prefabricados. Las dimensiones estarán en consonancia con el número de cables a contener, considerando una capacidad útil sobrante, de reserva, del 40% y guardando homogeneidad en tamaño y color, en un mismo espacio. Unex. (material; 23/06/2006) | 1 | 8.64 | 8.64 |
| MOOL.9a | h | Oficial 2ª telecomunicaciones | 0.1 | 13.83 | 1.38 |
| %020000200 | % | Medios auxiliares | 2 % | 10.02 | 0.20 |
|  |  | Total |  |  | 10.22 |

**VD1017** m Canal PVC 40x60 (08/07/2004)
410 m × 8.27 (8.52 con costes indirectos) = 3493.20
Suministro y montaje de canal de superficie blanca de PVC de 40*60, incluyendo sujecciones, ángulos y cambios de dirección prefabricados. Las dimensiones estarán en consonancia con el número de cables a contener, considerando una capacidad útil sobrante, de reserva, del 20% y guardando homogeneidad en tamaño y color, en un mismo espacio. Unex ó equivalente. Totalmente instalada.

| Código | Ud | Descripción | Rendimiento | Precio | Importe |
|---|---|---|---|---|---|
| CanPVC60 | m | Suministro y montaje de canal de superficie blanca de PVC de 40*60, incluyendo sujecciones, ángulos y cambios de dirección prefabricados. Las dimensiones estarán en consonancia con el número de cables a contener, considerando una capacidad útil sobrante, de reserva, del 20% y guardando homogeneidad en tamaño y color, en un mismo espacio. Unex. (material; 23/06/2006) | 1 | 6.73 | 6.73 |
| MOOL.9a | h | Oficial 2ª telecomunicaciones | 0.1 | 13.83 | 1.38 |
| %020000200 | % | Medios auxiliares | 2 % | 8.11 | 0.16 |
|  |  | Total |  |  | 8.27 |

**VD1018** m Canal PVC 30x40 (08/07/2004)
90 m × 6.75 (6.95 con costes indirectos) = 625.50
Suministro y montaje de canal de superficie blanca de PVC de 30*40, incluyendo sujecciones, ángulos y cambios de dirección prefabricados. Las dimensiones estarán en consonancia con el número de cables a contener, considerando una capacidad útil sobrante, de reserva, del 20% y guardando homogeneidad en tamaño y color, en un mismo espacio. Unex ó equivalente. Totalmente instalada.

| Código | Ud | Descripción | Rendimiento | Precio | Importe |
|---|---|---|---|---|---|
| CanPVC30 | m | Canal PVC 30x40 (material; 23/06/2006) | 1 | 5.24 | 5.24 |
| MOOL.9a | h | Oficial 2ª telecomunicaciones | 0.1 | 13.83 | 1.38 |
| %020000200 | % | Medios auxiliares | 2 % | 6.62 | 0.13 |
|  |  | Total |  |  | 6.75 |

**VD1019** m Canal PVC 22x10 (08/07/2004)
120 m × 5.19 (5.35 con costes indirectos) = 642.00
Suministro y montaje de canal de superficie blanca de PVC de 22*10, incluyendo sujecciones, ángulos y cambios de dirección prefabricados. Las dimensiones estarán en consonancia con el número de cables a contener, considerando una capacidad útil sobrante, de reserva, del 20% y guardando homogeneidad en tamaño y color, en un mismo espacio. Unex ó equivalente. Totalmente instalada.

| Código | Ud | Descripción | Rendimiento | Precio | Importe |
|---|---|---|---|---|---|
| CanPVC10 | m | Canal PVC 22x10 (material; 23/06/2006) | 1 | 3.71 | 3.71 |
| MOOL.9a | h | Oficial 2ª telecomunicaciones | 0.1 | 13.83 | 1.38 |
| %020000200 | % | Medios auxiliares | 2 % | 5.09 | 0.10 |
|  |  | Total |  |  | 5.19 |

**VD1020** m Tubo coarrugado PVC 25mm (08/07/2004)
65 m × 1.38 (1.42 con costes indirectos) = 92.30
Suministro y montaje de tubo coarrugado reforzado de PVC de metrica 25 mm., cero halógenos,soportado con taco brida y formando paralelismos a la tabiqueria. Color gris claro. Balcells ó equivalente. Totalmente instalado.

| Código | Ud | Descripción | Rendimiento | Precio | Importe |
|---|---|---|---|---|---|
| TubPVC25 | m | Tubo coarrugado PVC 25mm (material; 23/06/2006) | 1 | 0.66 | 0.66 |
| MOOL.9a | h | Oficial 2ª telecomunicaciones | 0.05 | 13.83 | 0.69 |
| %020000200 | % | Medios auxiliares | 2 % | 1.35 | 0.03 |
|  |  | Total |  |  | 1.38 |

**VD1021** m Tubo coarrugado PVC 32mm (08/07/2004)
60 m × 1.99 (2.05 con costes indirectos) = 123.00
Suministro y montaje de tubo coarrugado reforzado de métrica 32 cero halógenos, soportado con taco brida y formando paralelismos a la tabiquería. El tamaño estará en consonancia con el número de cables a contener, considerando una capacidad útil sobrante, de reserva, del 40%. Color gris claro. Balcells ó equivalente. Totalmente instalado.

| Código | Ud | Descripción | Rendimiento | Precio | Importe |
|---|---|---|---|---|---|
| TubPVC32 | m | Tubo coarrugado PVC 32mm (material; 23/06/2006) | 1 | 1.26 | 1.26 |
| MOOL.9a | h | Oficial 2ª telecomunicaciones | 0.05 | 13.83 | 0.69 |
| %020000200 | % | Medios auxiliares | 2 % | 1.95 | 0.04 |
|  |  | Total |  |  | 1.99 |

**VD1022** Ud Caja 100x150 (08/07/2004)
58 Ud × 5.58 (5.75 con costes indirectos) = 333.50
Suministro y montaje de caja de 100*150 de superficie para derivaciones en falsos techos. Unex ó equivalente. Totalmente instalada.

| Código | Ud | Descripción | Rendimiento | Precio | Importe |
|---|---|---|---|---|---|
| Caja150 | Ud | Suministro y montaje de caja de 100*150 de superficie para derivaciones en falsos techos. Unex. (material; 23/06/2006) | 1 | 1.98 | 1.98 |
| MOOL.8a | h | Oficial 1ª telecomunicaciones | 0.1 | 14.23 | 1.42 |
| MOOL.9a | h | Oficial 2ª telecomunicaciones | 0.15 | 13.83 | 2.07 |
| %020000200 | % | Medios auxiliares | 2 % | 5.47 | 0.11 |
|  |  | Total |  |  | 5.58 |

**VD1023** Ud Conexión telefónica UTP ascensor (23/06/2006)
2 Ud × 112.4 (115.77 con costes indirectos) = 231.54
Conexión telefónica para el ascensor compuesta por cableado UTP 4 pares, cat.6A, desde cuarto de control del ascensor hasta rack más próximo a dicho cuarto, con parte proporcional de canalizaciones, sujeciones, cajas de derivación y accesorios, correctamente instalado, comprobado y en funcionamiento con material AMP NETCONNECT o equivalente.

| Código | Ud | Descripción | Rendimiento | Precio | Importe |
|---|---|---|---|---|---|
| UTP4Ascensor | ud | Concexión telefónica UTP ascensor (material; 24/10/2006) | 1 | 94.76 | 94.76 |
| MOOL.8a | h | Oficial 1ª telecomunicaciones | 0.55 | 14.23 | 7.83 |
| MOOL.9a | h | Oficial 2ª telecomunicaciones | 0.55 | 13.83 | 7.61 |
| %02 | % | Medios auxiliares (08/07/2004) | 2 % | 110.20 | 2.20 |
|  |  | Total |  |  | 112.4 |

**VD1024** Ud Path Panels de 24 puertos cat. 6A (08/07/2004)
21 Ud × 417.69 (430.22 con costes indirectos) = 9034.62
Suministro y montaje de patch panel de 24 puertos, RJ-45, categoría 6a, con conexión según norma EIA/TIA 568 B y bandeja guiacables individuales por mecanismo. Fabricante AMP NETCONNECT o equivalente. Totalmente instalado y conexionado.

| Código | Ud | Descripción | Rendimiento | Precio | Importe |
|---|---|---|---|---|---|
| PATH24 | ud | Path Panels de 24 puertos cat.6 (material; 23/06/2006) | 1 | 368.82 | 368.82 |
| MOOL.8a | h | Oficial 1ª telecomunicaciones | 1.45 | 14.23 | 20.63 |
| MOOL.9a | h | Oficial 2ª telecomunicaciones | 1.45 | 13.83 | 20.05 |
| %020000200 | % | Medios auxiliares | 2 % | 409.50 | 8.19 |
|  |  | Total |  |  | 417.69 |

#### VD2 AUXILIARES Y DOCUMENTACIÓN (08/07/2004)
Importe: 11245.42

**VD2001** PA Medida atenuación fibra óptica (23/06/2006)
12 PA × 12.11 (12.47 con costes indirectos) = 149.64
Medida de atenuación de fibra óptica.

| Código | Ud | Descripción | Rendimiento | Precio | Importe |
|---|---|---|---|---|---|
| MedAten | PA | Medida atenuación fibra óptica (material; 23/06/2006) | 1 | 12.11 | 12.11 |
|  |  | Total |  |  | 12.11 |

**VD2002** PA Certificación cable UTP (23/06/2006)
212 PA × 1.94 (2 con costes indirectos) = 424.00
Uds de certificación de cable UTP, en categoría 6.

| Código | Ud | Descripción | Rendimiento | Precio | Importe |
|---|---|---|---|---|---|
| CertCab | PA | Certificación cable UTP (material; 23/06/2006) | 1 | 1.94 | 1.94 |
|  |  | Total |  |  | 1.94 |

**VD2003** PA Libro de Red (23/06/2006)
1 PA × 121.1 (124.73 con costes indirectos) = 124.73
Ud. de Libro de Red con todas las certificaciones del cableado UTP así como de la fibra óptica. Asimismo se facilitarán 5 copias de planos de la distribución de rosetas en AutoCad con copia en soporte magnético, CD-ROM, y seis copias en soporte escrito, donde debe figurar la ubicación de las tomas de voz y datos así como el trazado de las canalizaciones troncales por falsos techos y galerias. Asimismo debe figurar la ubicación de los racks así como de los cuadros eléctricos de donde se alimentan dichos armarios.

| Código | Ud | Descripción | Rendimiento | Precio | Importe |
|---|---|---|---|---|---|
| LibRed | PA | Libro de Red (material; 23/06/2006) | 1 | 121.1 | 121.10 |
|  |  | Total |  |  | 121.1 |

**VD2004** Ud Latiguillos fibra óptica multimo (08/07/2004)
10 Ud × 41.18 (42.42 con costes indirectos) = 424.20
Latiguillos de fibra óptica multimodo de 3 mts. SC/SC. Totalmente instalados.

| Código | Ud | Descripción | Rendimiento | Precio | Importe |
|---|---|---|---|---|---|
| Latmult6SC | Ud | Latiguillos fibra óptica multimo (material; 23/06/2006) | 1 | 38.01 | 38.01 |
| MOOE11a | h | Especialista electricidad | 0.15 | 15.7 | 2.36 |
| %020000200 | % | Medios auxiliares | 2 % | 40.37 | 0.81 |
|  |  | Total |  |  | 41.18 |

**VD2005** Ud Latiguillos fibra óptica monomod (08/07/2004)
10 Ud × 47.14 (48.55 con costes indirectos) = 485.50
Latiguillos de fibra óptica monomodo de 3 mts. SC/SC. Totalmente instalados.

| Código | Ud | Descripción | Rendimiento | Precio | Importe |
|---|---|---|---|---|---|
| Latmono6SC | Ud | Latiguillos fibra óptica monomod (material; 23/06/2006) | 1 | 43.86 | 43.86 |
| MOOE11a | h | Especialista electricidad | 0.15 | 15.7 | 2.36 |
| %020000200 | % | Medios auxiliares | 2 % | 46.22 | 0.92 |
|  |  | Total |  |  | 47.14 |

**VD2006** Ud Latiguillo RJ-45 2m (08/07/2004)
484 Ud × 14.12 (14.54 con costes indirectos) = 7037.36
Suministro de latiguillos RJ-45/RJ45, UTP, cubierta LSZH y categoría 6, de 2 mts. AMP NETCONNECT ó equivalente. Totalmente instalado.

| Código | Ud | Descripción | Rendimiento | Precio | Importe |
|---|---|---|---|---|---|
| LatRJ45-2 | Ud | Latiguillo RJ-45 2 m (material; 23/06/2006) | 1 | 11.48 | 11.48 |
| MOOE11a | h | Especialista electricidad | 0.15 | 15.7 | 2.36 |
| %020000200 | % | Medios auxiliares | 2 % | 13.84 | 0.28 |
|  |  | Total |  |  | 14.12 |

**VD2007** Ud Latiguillo RJ-45 3m (08/07/2004)
120 Ud × 14.83 (15.27 con costes indirectos) = 1832.40
Suministro de latiguillos RJ-45/RJ45, UTP, cubierta LSZH y categoría 6, de 3 mts. AMP NETCONNECT ó equivalente. Totalmente instalado.

| Código | Ud | Descripción | Rendimiento | Precio | Importe |
|---|---|---|---|---|---|
| LatRJ45-3 | Ud | Latiguillo RJ-45 3 m (material; 23/06/2006) | 1 | 12.18 | 12.18 |
| MOOE11a | h | Especialista electricidad | 0.15 | 15.7 | 2.36 |
| %020000200 | % | Medios auxiliares | 2 % | 14.54 | 0.29 |
|  |  | Total |  |  | 14.83 |

**VD2008** Ud Latiguillo RJ-45 5m (08/07/2004)
15 Ud × 16.24 (16.73 con costes indirectos) = 250.95
Suministro de latiguillos RJ-45/RJ45, UTP, cubierta LSZH y categoría 6, de 5 mts. AMP NETCONNECT ó equivalente. Totalmente instalado.

| Código | Ud | Descripción | Rendimiento | Precio | Importe |
|---|---|---|---|---|---|
| LatRJ45-5 | Ud | Latiguillo RJ-45 5m (material; 23/06/2006) | 1 | 13.56 | 13.56 |
| MOOE11a | h | Especialista electricidad | 0.15 | 15.7 | 2.36 |
| %020000200 | % | Medios auxiliares | 2 % | 15.92 | 0.32 |
|  |  | Total |  |  | 16.24 |

**VD2009** Ud Latiguillo RJ-45 7,5m (08/07/2004)
10 Ud × 19.97 (20.57 con costes indirectos) = 205.70
Suministro de latiguillos RJ-45/RJ45, UTP y categoría 6, de 7,5 mts. AMP NETCONNECT ó equivalente. Totalmente instalado.

| Código | Ud | Descripción | Rendimiento | Precio | Importe |
|---|---|---|---|---|---|
| LatRJ45-7.5 | Ud | Latiguillo RJ-45 7,5m (material; 23/06/2006) | 1 | 16.44 | 16.44 |
| MOOE11a | h | Especialista electricidad | 0.2 | 15.7 | 3.14 |
| %020000200 | % | Medios auxiliares | 2 % | 19.58 | 0.39 |
|  |  | Total |  |  | 19.97 |

**VD2010** Ud Latiguillo RJ-45 10m (08/07/2004)
10 Ud × 21.72 (22.37 con costes indirectos) = 223.70
Suministro de latiguillos RJ-45/RJ45, UTP y categoría 6, de 10 mts. AMP NETCONNECT ó equivalente. Totalmente instalado.

| Código | Ud | Descripción | Rendimiento | Precio | Importe |
|---|---|---|---|---|---|
| LatRJ45-10 | Ud | Latiguillo RJ-45 10m (material; 23/06/2006) | 1 | 18.15 | 18.15 |
| MOOE11a | h | Especialista electricidad | 0.2 | 15.7 | 3.14 |
| %020000200 | % | Medios auxiliares | 2 % | 21.29 | 0.43 |
|  |  | Total |  |  | 21.72 |

**VD2011** Ud Latiguillo RJ-45 2m cruzado (08/07/2004)
6 Ud × 14.12 (14.54 con costes indirectos) = 87.24
Suministro de latiguillos cruzados RJ-45/RJ45, UTP y categoría 6, de 2 mts. AMP NETCONNECT ó equivalente. Totalmente instalados.

| Código | Ud | Descripción | Rendimiento | Precio | Importe |
|---|---|---|---|---|---|
| LatcruRJ45-2 | Ud | Latiguillo RJ-45 2m cruzado (material; 23/06/2006) | 1 | 11.48 | 11.48 |
| MOOE11a | h | Especialista electricidad | 0.15 | 15.7 | 2.36 |
| %020000200 | % | Medios auxiliares | 2 % | 13.84 | 0.28 |
|  |  | Total |  |  | 14.12 |

### 8.2 INSTALACIÓN GENERAL DE CLIMATIZACIÓN (19/06/2006)
Importe: 944518.21

#### CLI1 INSTALACIÓN GENERAL DE CLIMATIZACIÓN (19/06/2006)
Importe: 375731.61

**CLI1.01** Ud Climatizador SS_PB (26/06/2009)
2 Ud × 5903.46 (6080.56 con costes indirectos) = 12161.12
Climatizador para tratamiento de aire primario SS PB, marca Trox o equivalente, ubicación interior, construido con bastidor en perfil de aluminio extruido pintado, con rotura de puente térmico. Paneles de 50 mm de espesor tipo sándwich: con chapa exterior prelacada de 1 mm y chapa interior galvanizada de 1 mm. Con rotura de puente térmico y aislamiento de lana mineral. Enrasados con el bastidor formando superficies interiores lisas, adecuados para facilitar las tareas de limpieza interior del equipo. Puertas de acceso de construcción idéntica a los paneles, con bisagras y manecillas de apertura rápida. Bancada construida en perfiles en U de acero galvanizado y laminado en frío de 3mm de espesor, con marcado CE y secciones modulares. Incluso filtros de panel M6 y prefiltro tipo G4, batería de frío y calor, ventiladores de impulsión y retorno, recuperador, con filtro compacto de alta eficacia F9 antes de la salida del climatizador, de las siguientes características:
- Caudal de impulsión: 1.533 m3/h
- Batería frío: 5,00 Kw ( 32ºC , 23,5 ºC) y calor: 11,00 Kw
- Motor Impulsión: 0,45 Kw - 230/I/ 50Hz
- Motor Retorno: 0,75 kW - 230/I/ 50Hz
- Recuperador: 77,2% / 68,9% de eficiencia
- Dimensiones: 860 x 1340 x 4060 mm (ancho x alto x largo )
- Peso: 743 kg.
Incluso amortiguadores y bancada de soportación de la unidad. Medida la unidad colocada (incluyendo pequeños materiales), conexionada (incluye; tubería, aislante, electrica y desagüe). Considerando todos los trabajos, mano de obra, medios y materiales auxiliares necesarios para la correcta y completa ejecución de esta partida, ensayada y comprobado su correcto funcionamiento.

| Código | Ud | Descripción | Rendimiento | Precio | Importe |
|---|---|---|---|---|---|
| Climat.SS_PB | ud | Climatizador SS_PB (material; 19/12/2016) | 1 | 5343.76 | 5343.76 |
| OPC-2101 | ud | Amortiguadores de Goma (material; 26/06/2009) | 1 | 165.35 | 165.35 |
| MOOM.8a | h | Oficial 1ª metal | 3 | 16.58 | 49.74 |
| MOOM11a | h | Especialista metal | 3 | 14.1 | 42.30 |
| MOOE11a | h | Especialista electricidad | 1 | 15.7 | 15.70 |
| MOOF11a | h | Especialista fontanería (mano de obra) | 2.2 | 15.7 | 34.54 |
| MMMT.1bb | h | Camión grúa autocargante 24,5 Tm s/JIC (maquinaria; 30/12/2016) | 2 | 68.16 | 136.32 |
| %0200 | % | Medios auxiliares | 2 % | 5787.71 | 115.75 |
|  |  | Total |  |  | 5903.46 |

**CLI1.02** Ud Climatizador P2 (26/06/2009)
1 Ud × 7802.56 (8036.64 con costes indirectos) = 8036.64
Climatizador para tratamiento de aire primario P2, marca Trox o equivalente, ubicación interior, construido con bastidor en perfil de aluminio extruido pintado, con rotura de puente térmico. Paneles de 50 mm de espesor tipo sándwich: con chapa exterior prelacada de 1 mm y chapa interior galvanizada de 1 mm. Con rotura de puente térmico y aislamiento de lana mineral. Enrasados con el bastidor formando superficies interiores lisas, adecuados para facilitar las tareas de limpieza interior del equipo. Puertas de acceso de construcción idéntica a los paneles, con bisagras y manecillas de apertura rápida. Bancada construida en perfiles en U de acero galvanizado y laminado en frío de 3mm de espesor, con marcado CE y secciones modulares. Incluso filtros de panel M6 y prefiltro tipo G4, batería de frío y calor, ventiladores de impulsión y retorno, recuperador, con filtro compacto de alta eficacia F9 antes de la salida del climatizador, de las siguientes características:
- Caudal de impulsión: 3.089 m3/h
- Batería frío: 12,00 Kw ( 32ºC , 24,1 ºC) y calor: 19,00 Kw
- Motor Impulsión: 1,00 kW - 400/3/50Hz
- Motor Retorno: 1,65 kW - 400/3/50Hz
- Recuperador: 73,0% / 63,6% de eficiencia
- Dimensiones: 1080 x 1720 x 4380 mm (ancho x alto x largo )
- Peso: 1.146 kg.
Incluso amortiguadores y bancada de soportación de la unidad. Medida la unidad colocada (incluyendo pequeños materiales), conexionada (incluye; tubería, aislante, electrica y desagüe). Considerando todos los trabajos, mano de obra, medios y materiales auxiliares necesarios para la correcta y completa ejecución de esta partida, ensayada y comprobado su correcto funcionamiento.

| Código | Ud | Descripción | Rendimiento | Precio | Importe |
|---|---|---|---|---|---|
| Climat.P2 | ud | Climatizador P2 (material; 20/12/2016) | 1 | 7205.62 | 7205.62 |
| OPC-2101 | ud | Amortiguadores de Goma | 1 | 165.35 | 165.35 |
| MOOM.8a | h | Oficial 1ª metal | 3 | 16.58 | 49.74 |
| MOOM11a | h | Especialista metal | 3 | 14.1 | 42.30 |
| MOOE11a | h | Especialista electricidad | 1 | 15.7 | 15.70 |
| MOOF11a | h | Especialista fontanería | 2.2 | 15.7 | 34.54 |
| MMMT.1bb | h | Camión grúa autocargante 24,5 Tm s/JIC | 2 | 68.16 | 136.32 |
| %0200 | % | Medios auxiliares | 2 % | 7649.57 | 152.99 |
|  |  | Total |  |  | 7802.56 |

**CLI1.03** Ud Climatizador P3 (26/06/2009)
2 Ud × 6142.44 (6326.71 con costes indirectos) = 12653.42
Climatizador para tratamiento de aire primario P3, marca Trox o equivalente, ubicación exterior, construido con bastidor en perfil de aluminio extruido pintado, con rotura de puente térmico. Paneles de 50 mm de espesor tipo sándwich: con chapa exterior prelacada de 1 mm y chapa interior galvanizada de 1 mm. Con rotura de puente térmico y aislamiento de lana mineral. Enrasados con el bastidor formando superficies interiores lisas, adecuados para facilitar las tareas de limpieza interior del equipo. Puertas de acceso de construcción idéntica a los paneles, con bisagras y manecillas de apertura rápida. Bancada construida en perfiles en U de acero galvanizado y laminado en frío de 3mm de espesor, con marcado CE y secciones modulares. Los equipos para intemperie incorporarán cubierta adicional tejadillo de chapa. Incluso filtros de panel M6 y prefiltro tipo G4, batería de frío y calor, ventiladores de impulsión y retorno, recuperador, con filtro compacto de alta eficacia F9 antes de la salida del climatizador, de las siguientes características:
- Caudal de impulsión: 1.800 m3/h
- Batería frío: 7,00 Kw ( 32ºC , 24,0 ºC) y calor: 11,07 Kw
- Motor Impulsión: 0,75 kW - 230/I/50Hz
- Motor Retorno: 1,00 kW - 400/3/50Hz
- Recuperador: 68,8% / 58,0% de eficiencia
- Dimensiones: 860 x 1460 x 4110 mm (ancho x alto x largo )
- Peso: 817 kg.
Incluso amortiguadores y bancada de soportación de la unidad. Medida la unidad colocada (incluyendo pequeños materiales), conexionada (incluye; tubería, aislante, electrica y desagüe). Considerando todos los trabajos, mano de obra, medios y materiales auxiliares necesarios para la correcta y completa ejecución de esta partida, ensayada y comprobado su correcto funcionamiento.

| Código | Ud | Descripción | Rendimiento | Precio | Importe |
|---|---|---|---|---|---|
| Climat.P3 | ud | Climatizador P3 (material; 20/12/2016) | 1 | 5578.05 | 5578.05 |
| OPC-2101 | ud | Amortiguadores de Goma | 1 | 165.35 | 165.35 |
| MOOM.8a | h | Oficial 1ª metal | 3 | 16.58 | 49.74 |
| MOOM11a | h | Especialista metal | 3 | 14.1 | 42.30 |
| MOOE11a | h | Especialista electricidad | 1 | 15.7 | 15.70 |
| MOOF11a | h | Especialista fontanería | 2.2 | 15.7 | 34.54 |
| MMMT.1bb | h | Camión grúa autocargante 24,5 Tm s/JIC | 2 | 68.16 | 136.32 |
| %0200 | % | Medios auxiliares | 2 % | 6022.00 | 120.44 |
|  |  | Total |  |  | 6142.44 |

**CLI1.05** Ud Climatizador 133x078 (AULAS1-1, 1-2 y 1-3) (26/06/2009)
1 Ud × 17768.99 (18302.06 con costes indirectos) = 18302.06
Climatizador trizona 133x078, marca Trox o equivalente, ubicación interior, construido con bastidor en perfil de aluminio extruido pintado, con rotura de puente térmico. Paneles de 50 mm de espesor tipo sándwich: con chapa exterior prelacada de 1 mm y chapa interior galvanizada de 1 mm. Con rotura de puente térmico y aislamiento de lana mineral. Enrasados con el bastidor formando superficies interiores lisas, adecuados para facilitar las tareas de limpieza interior del equipo. Puertas de acceso de construcción idéntica a los paneles, con bisagras y manecillas de apertura rápida. Bancada construida en perfiles en U de acero galvanizado y laminado en frío de 3mm de espesor, con marcado CE y secciones modulares. Incluso filtros de panel M6 y prefiltro tipo G4, batería de frío, ventiladores de impulsión y retorno, recuperador, con filtro compacto de alta eficacia F9 antes de la salida del climatizador, de las siguientes características:
- Caudal de impulsión: 5.184 m3/h
- Batería de frío: 43,21 Kw ( 32ºC , 14,0 ºC)
- Motor Impulsión: 2,25 kW - 400/3/50Hz
- Motor Retorno: 3,00 kW - 400/3/50Hz
- Recuperador: 77,6% / 55,1% de eficiencia
- Dimensiones: 1430 x 1900 x 4460 mm (ancho x alto x largo )
- Peso: 1.573 kg.
Incluso amortiguadores y bancada de soportación de la unidad. Medida la unidad colocada (incluyendo pequeños materiales), conexionada (incluye; tubería, aislante, electrica y desagüe). Considerando todos los trabajos, mano de obra, medios y materiales auxiliares necesarios para la correcta y completa ejecución de esta partida, ensayada y comprobado su correcto funcionamiento.

| Código | Ud | Descripción | Rendimiento | Precio | Importe |
|---|---|---|---|---|---|
| Clim. 133x78 | ud | Climatizador 133x078 (material; 30/12/2016) | 1 | 16970.49 | 16970.49 |
| OPC-2101 | ud | Amortiguadores de Goma | 1 | 165.35 | 165.35 |
| MOOM.8a | h | Oficial 1ª metal | 3.2 | 16.58 | 53.06 |
| MOOM11a | h | Especialista metal | 3.2 | 14.1 | 45.12 |
| MOOE11a | h | Especialista electricidad | 1 | 15.7 | 15.70 |
| MOOF11a | h | Especialista fontanería | 2.2 | 15.7 | 34.54 |
| MMMT.1bb | h | Camión grúa autocargante 24,5 Tm s/JIC | 2 | 68.16 | 136.32 |
| %0200 | % | Medios auxiliares | 2 % | 17420.58 | 348.41 |
|  |  | Total |  |  | 17768.99 |

**CLI1.07** Ud Climatizador 108x074 (AULAS1-4, 1-5 y 1-6) (26/06/2009)
3 Ud × 8354.67 (8605.31 con costes indirectos) = 25815.93
Climatizador 108x074, marca Trox o equivalente, ubicación interior, construido con bastidor en perfil de aluminio extruido pintado, con rotura de puente térmico. Paneles de 50 mm de espesor tipo sándwich: con chapa exterior prelacada de 1 mm y chapa interior galvanizada de 1 mm. Con rotura de puente térmico y aislamiento de lana mineral. Enrasados con el bastidor formando superficies interiores lisas, adecuados para facilitar las tareas de limpieza interior del equipo. Puertas de acceso de construcción idéntica a los paneles, con bisagras y manecillas de apertura rápida. Bancada construida en perfiles en U de acero galvanizado y laminado en frío de 3mm de espesor, con marcado CE y secciones modulares. Incluso filtros de panel M6 y prefiltro tipo G4, baterías de frío y calor, ventiladores de impulsión y retorno, recuperador, con filtro compacto de alta eficacia F9 antes de la salida del climatizador, de las siguientes características:
- Caudal de impulsión: 4.500 m3/h
- Batería de frío: 26,00 Kw ( 29ºC , 14,4 ºC)
- Batería de calor: 18,00 Kw ( 17ºC , 28,7 ºC)
- Motor Impulsión: 1,70 kW - 400/3/50Hz
- Motor Retorno: 3,24 kW - 400/3/50Hz
- Recuperador: 70,5% / 50,0% de eficiencia
- Dimensiones: 1180 x 1820 x 4560 mm (ancho x alto x largo )
- Peso: 1.267 kg.
Incluso amortiguadores y bancada de soportación de la unidad. Medida la unidad colocada (incluyendo pequeños materiales), conexionada (incluye; tubería, aislante, electrica y desagüe). Considerando todos los trabajos, mano de obra, medios y materiales auxiliares necesarios para la correcta y completa ejecución de esta partida, ensayada y comprobado su correcto funcionamiento.

| Código | Ud | Descripción | Rendimiento | Precio | Importe |
|---|---|---|---|---|---|
| Clim. 108x74i | ud | Climatizador 108x074 (material; 20/12/2016) | 1 | 7740.76 | 7740.76 |
| OPC-2101 | ud | Amortiguadores de Goma | 1 | 165.35 | 165.35 |
| MOOM.8a | h | Oficial 1ª metal | 3.2 | 16.58 | 53.06 |
| MOOM11a | h | Especialista metal | 3.2 | 14.1 | 45.12 |
| MOOE11a | h | Especialista electricidad | 1 | 15.7 | 15.70 |
| MOOF11a | h | Especialista fontanería | 2.2 | 15.7 | 34.54 |
| MMMT.1bb | h | Camión grúa autocargante 24,5 Tm s/JIC | 2 | 68.16 | 136.32 |
| %0200 | % | Medios auxiliares | 2 % | 8190.85 | 163.82 |
|  |  | Total |  |  | 8354.67 |

| Medición | Uds. | Parcial |
|---|---|---|
| AULA 1-4 | 1 | 1.000 |
| AULA 1-5 | 1 | 1.000 |
| AULA 1-6 | 1 | 1.000 |
| Total |  | 3 |

**CLI1.08** Ud Climatizador AULA 2-1-A y AULA 2-1-B (26/06/2009)
2 Ud × 8445.56 (8698.93 con costes indirectos) = 17397.86
Climatizador 108x074 para AULAS 2-1, marca Trox o equivalente, ubicación exterior, construido con bastidor en perfil de aluminio extruido pintado, con rotura de puente térmico. Paneles de 50 mm de espesor tipo sándwich: con chapa exterior prelacada de 1 mm y chapa interior galvanizada de 1 mm. Con rotura de puente térmico y aislamiento de lana mineral. Enrasados con el bastidor formando superficies interiores lisas, adecuados para facilitar las tareas de limpieza interior del equipo. Puertas de acceso de construcción idéntica a los paneles, con bisagras y manecillas de apertura rápida. Bancada construida en perfiles en U de acero galvanizado y laminado en frío de 3mm de espesor, con marcado CE y secciones modulares. Los equipos para intemperie incorporarán cubierta adicional tejadillo de chapa. Incluso filtros de panel M6 y prefiltro tipo G4, baterías de frío y calor, ventiladores de impulsión y retorno, recuperador, con filtro compacto de alta eficacia F9 antes de la salida del climatizador, de las siguientes características:
- Caudal de impulsión: 4.500 m3/h
- Batería de frío: 26,00 Kw ( 29ºC , 14,4 ºC)
- Batería de calor: 18,00 Kw ( 17ºC , 28,7 ºC)
- Motor Impulsión: 1,70 kW - 400/3/50Hz
- Motor Retorno: 3,24 kW - 400/3/50Hz
- Recuperador: 70,5% / 50,0% de eficiencia
- Dimensiones: 1180 x 1820 x 4560 mm (ancho x alto x largo )
- Peso: 1.319 kg.
Incluso amortiguadores y bancada de soportación de la unidad. Medida la unidad colocada (incluyendo pequeños materiales), conexionada (incluye; tubería, aislante, electrica y desagüe). Considerando todos los trabajos, mano de obra, medios y materiales auxiliares necesarios para la correcta y completa ejecución de esta partida, ensayada y comprobado su correcto funcionamiento.

| Código | Ud | Descripción | Rendimiento | Precio | Importe |
|---|---|---|---|---|---|
| Clim. 108x74e | ud | Climatizador 108x074 para exterior (material; 20/12/2016) | 1 | 7829.87 | 7829.87 |
| OPC-2101 | ud | Amortiguadores de Goma | 1 | 165.35 | 165.35 |
| MOOM.8a | h | Oficial 1ª metal | 3.2 | 16.58 | 53.06 |
| MOOM11a | h | Especialista metal | 3.2 | 14.1 | 45.12 |
| MOOE11a | h | Especialista electricidad | 1 | 15.7 | 15.70 |
| MOOF11a | h | Especialista fontanería | 2.2 | 15.7 | 34.54 |
| MMMT.1bb | h | Camión grúa autocargante 24,5 Tm s/JIC | 2 | 68.16 | 136.32 |
| %0200 | % | Medios auxiliares | 2 % | 8279.96 | 165.60 |
|  |  | Total |  |  | 8445.56 |

| Medición | Uds. | Parcial |
|---|---|---|
| AULA 2-1-A | 1 | 1.000 |
| AULA 2-1-B | 1 | 1.000 |
| Total |  | 2 |

**CLI1.09** Ud Climatizador AULA INF (26/06/2009)
1 Ud × 7262.69 (7480.57 con costes indirectos) = 7480.57
Climatizador AULA INF., marca Trox o equivalente, ubicación interior, construido con bastidor en perfil de aluminio extruido pintado, con rotura de puente térmico. Paneles de 50 mm de espesor tipo sándwich: con chapa exterior prelacada de 1 mm y chapa interior galvanizada de 1 mm. Con rotura de puente térmico y aislamiento de lana mineral. Enrasados con el bastidor formando superficies interiores lisas, adecuados para facilitar las tareas de limpieza interior del equipo. Puertas de acceso de construcción idéntica a los paneles, con bisagras y manecillas de apertura rápida. Bancada construida en perfiles en U de acero galvanizado y laminado en frío de 3mm de espesor, con marcado CE y secciones modulares. Incluso filtros de panel M6 y prefiltro tipo G4, baterías de frío y calor, ventiladores de impulsión y retorno, recuperador, con filtro compacto de alta eficacia F9 antes de la salida del climatizador, de las siguientes características:
- Caudal de impulsión: 2.552 m3/h
- Batería de frío: 15,00 Kw ( 29ºC , 14,3 ºC)
- Batería de calor: 10,00 Kw ( 17ºC , 28,4 ºC)
- Motor Impulsión: 1,00 kW - 400/3/50Hz
- Motor Retorno: 1,65 kW - 400/3/50Hz
- Recuperador: 71,8% / 51,0% de eficiencia
- Dimensiones: 1080 x 1460 x 4760 mm (ancho x alto x largo )
- Peso: 1.042 kg.
Incluso amortiguadores y bancada de soportación de la unidad. Medida la unidad colocada (incluyendo pequeños materiales), conexionada (incluye; tubería, aislante, electrica y desagüe). Considerando todos los trabajos, mano de obra, medios y materiales auxiliares necesarios para la correcta y completa ejecución de esta partida, ensayada y comprobado su correcto funcionamiento.

| Código | Ud | Descripción | Rendimiento | Precio | Importe |
|---|---|---|---|---|---|
| Climat. INF | ud | Climatizador AULA INF (material; 20/12/2016) | 1 | 6676.33 | 6676.33 |
| OPC-2101 | ud | Amortiguadores de Goma | 1 | 165.35 | 165.35 |
| MOOM.8a | h | Oficial 1ª metal | 3 | 16.58 | 49.74 |
| MOOM11a | h | Especialista metal | 3 | 14.1 | 42.30 |
| MOOE11a | h | Especialista electricidad | 1 | 15.7 | 15.70 |
| MOOF11a | h | Especialista fontanería | 2.2 | 15.7 | 34.54 |
| MMMT.1bb | h | Camión grúa autocargante 24,5 Tm s/JIC | 2 | 68.16 | 136.32 |
| %0200 | % | Medios auxiliares | 2 % | 7120.28 | 142.41 |
|  |  | Total |  |  | 7262.69 |

**CLI1.10** Ud Climatizador AULA MAGNA (26/06/2009)
1 Ud × 11950.27 (12308.78 con costes indirectos) = 12308.78
Climatizador AULA MAGNA., marca Trox o equivalente, ubicación interior, construido con bastidor en perfil de aluminio extruido pintado, con rotura de puente térmico. Paneles de 50 mm de espesor tipo sándwich: con chapa exterior prelacada de 1 mm y chapa interior galvanizada de 1 mm. Con rotura de puente térmico y aislamiento de lana mineral. Enrasados con el bastidor formando superficies interiores lisas, adecuados para facilitar las tareas de limpieza interior del equipo. Puertas de acceso de construcción idéntica a los paneles, con bisagras y manecillas de apertura rápida. Bancada construida en perfiles en U de acero galvanizado y laminado en frío de 3mm de espesor, con marcado CE y secciones modulares. Incluso filtros de panel M6 y prefiltro tipo G4, baterías de frío y calor, ventiladores de impulsión y retorno, recuperador, con filtro compacto de alta eficacia F9 antes de la salida del climatizador, de las siguientes características:
- Caudal de impulsión: 8.100 m3/h
- Batería de frío: 50,00 Kw ( 29ºC , 13,8 ºC)
- Batería de calor: 30,00 Kw ( 17ºC , 27,8 ºC)
- Motor Impulsión: 2,73 kW - 400/3/50Hz
- Motor Retorno: 5,50 kW - 400/3/50Hz
- Recuperador: 72,9% / 51,7% de eficiencia
- Dimensiones: 1650 x 2060 x 5230 mm (ancho x alto x largo )
- Peso: 2.074 kg.
Incluso amortiguadores y bancada de soportación de la unidad. Medida la unidad colocada (incluyendo pequeños materiales), conexionada (incluye; tubería, aislante, electrica y desagüe). Considerando todos los trabajos, mano de obra, medios y materiales auxiliares necesarios para la correcta y completa ejecución de esta partida, ensayada y comprobado su correcto funcionamiento.

| Código | Ud | Descripción | Rendimiento | Precio | Importe |
|---|---|---|---|---|---|
| Climat. MAGNA | ud | Climatizador AULA MAGNA (material; 20/12/2016) | 1 | 11256.66 | 11256.66 |
| OPC-2101 | ud | Amortiguadores de Goma | 1 | 165.35 | 165.35 |
| MOOM.8a | h | Oficial 1ª metal | 3.5 | 16.58 | 58.03 |
| MOOM11a | h | Especialista metal | 3.5 | 14.1 | 49.35 |
| MOOE11a | h | Especialista electricidad | 1 | 15.7 | 15.70 |
| MOOF11a | h | Especialista fontanería | 2.2 | 15.7 | 34.54 |
| MMMT.1bb | h | Camión grúa autocargante 24,5 Tm s/JIC | 2 | 68.16 | 136.32 |
| %0200 | % | Medios auxiliares | 2 % | 11715.95 | 234.32 |
|  |  | Total |  |  | 11950.27 |

**CLI1.11** Ud Climatizador AULA S1 (26/06/2009)
1 Ud × 8354.67 (8605.31 con costes indirectos) = 8605.31
Climatizador AULA S1, marca Trox o equivalente, ubicación interior, construido con bastidor en perfil de aluminio extruido pintado, con rotura de puente térmico. Paneles de 50 mm de espesor tipo sándwich: con chapa exterior prelacada de 1 mm y chapa interior galvanizada de 1 mm. Con rotura de puente térmico y aislamiento de lana mineral. Enrasados con el bastidor formando superficies interiores lisas, adecuados para facilitar las tareas de limpieza interior del equipo. Puertas de acceso de construcción idéntica a los paneles, con bisagras y manecillas de apertura rápida. Bancada construida en perfiles en U de acero galvanizado y laminado en frío de 3mm de espesor, con marcado CE y secciones modulares. Incluso filtros de panel M6 y prefiltro tipo G4, baterías de frío y calor, ventiladores de impulsión y retorno, recuperador, con filtro compacto de alta eficacia F9 antes de la salida del climatizador, de las siguientes características:
- Caudal de impulsión: 4.500 m3/h
- Batería de frío: 26,00 Kw ( 29ºC , 14,4 ºC)
- Batería de calor: 18,00 Kw ( 17ºC , 28,7 ºC)
- Motor Impulsión: 1,70 kW - 400/3/50Hz
- Motor Retorno: 3,24 kW - 400/3/50Hz
- Recuperador: 70,5% / 50,0% de eficiencia
- Dimensiones: 1180 x 1820 x 4560 mm (ancho x alto x largo )
- Peso: 1.267 kg.
Incluso amortiguadores y bancada de soportación de la unidad. Medida la unidad colocada (incluyendo pequeños materiales), conexionada (incluye; tubería, aislante, electrica y desagüe). Considerando todos los trabajos, mano de obra, medios y materiales auxiliares necesarios para la correcta y completa ejecución de esta partida, ensayada y comprobado su correcto funcionamiento.

| Código | Ud | Descripción | Rendimiento | Precio | Importe |
|---|---|---|---|---|---|
| Clim. Au_S1 | ud | Climatizador AULA S1 (material; 20/12/2016) | 1 | 7740.76 | 7740.76 |
| OPC-2101 | ud | Amortiguadores de Goma | 1 | 165.35 | 165.35 |
| MOOM.8a | h | Oficial 1ª metal | 3.2 | 16.58 | 53.06 |
| MOOM11a | h | Especialista metal | 3.2 | 14.1 | 45.12 |
| MOOE11a | h | Especialista electricidad | 1 | 15.7 | 15.70 |
| MOOF11a | h | Especialista fontanería | 2.2 | 15.7 | 34.54 |
| MMMT.1bb | h | Camión grúa autocargante 24,5 Tm s/JIC | 2 | 68.16 | 136.32 |
| %0200 | % | Medios auxiliares | 2 % | 8190.85 | 163.82 |
|  |  | Total |  |  | 8354.67 |

**CLI1.12** Ud Climatizador AULA S2 (26/06/2009)
1 Ud × 8353.86 (8604.48 con costes indirectos) = 8604.48
Climatizador AULA S2, marca Trox o equivalente, ubicación interior, construido con bastidor en perfil de aluminio extruido pintado, con rotura de puente térmico. Paneles de 50 mm de espesor tipo sándwich: con chapa exterior prelacada de 1 mm y chapa interior galvanizada de 1 mm. Con rotura de puente térmico y aislamiento de lana mineral. Enrasados con el bastidor formando superficies interiores lisas, adecuados para facilitar las tareas de limpieza interior del equipo. Puertas de acceso de construcción idéntica a los paneles, con bisagras y manecillas de apertura rápida. Bancada construida en perfiles en U de acero galvanizado y laminado en frío de 3mm de espesor, con marcado CE y secciones modulares. Incluso filtros de panel M6 y prefiltro tipo G4, baterías de frío y calor, ventiladores de impulsión y retorno, recuperador, con filtro compacto de alta eficacia F9 antes de la salida del climatizador, de las siguientes características:
- Caudal de impulsión: 4.500 m3/h
- Batería de frío: 26,03 Kw ( 29ºC , 14,4 ºC)
- Batería de calor: 18,00 Kw ( 17ºC , 28,7 ºC)
- Motor Impulsión: 1,70 kW - 400/3/50Hz
- Motor Retorno: 3,24 kW - 400/3/50Hz
- Recuperador: 70,5% / 50,0% de eficiencia
- Dimensiones: 1180 x 1820 x 4560 mm (ancho x alto x largo )
- Peso: 1.267 kg.
Incluso amortiguadores y bancada de soportación de la unidad. Medida la unidad colocada (incluyendo pequeños materiales), conexionada (incluye; tubería, aislante, electrica y desagüe). Considerando todos los trabajos, mano de obra, medios y materiales auxiliares necesarios para la correcta y completa ejecución de esta partida, ensayada y comprobado su correcto funcionamiento.

| Código | Ud | Descripción | Rendimiento | Precio | Importe |
|---|---|---|---|---|---|
| Clim. Au_S2 | ud | Climatizador AULA S2 (material; 20/12/2016) | 1 | 7739.97 | 7739.97 |
| OPC-2101 | ud | Amortiguadores de Goma | 1 | 165.35 | 165.35 |
| MOOM.8a | h | Oficial 1ª metal | 3.2 | 16.58 | 53.06 |
| MOOM11a | h | Especialista metal | 3.2 | 14.1 | 45.12 |
| MOOE11a | h | Especialista electricidad | 1 | 15.7 | 15.70 |
| MOOF11a | h | Especialista fontanería | 2.2 | 15.7 | 34.54 |
| MMMT.1bb | h | Camión grúa autocargante 24,5 Tm s/JIC | 2 | 68.16 | 136.32 |
| %0200 | % | Medios auxiliares | 2 % | 8190.06 | 163.80 |
|  |  | Total |  |  | 8353.86 |

**CLI1.13** Ud Climatizador AULA S3 (26/06/2009)
1 Ud × 7211.98 (7428.34 con costes indirectos) = 7428.34
Climatizador AULA S3, marca Trox o equivalente, ubicación interior, construido con bastidor en perfil de aluminio extruido pintado, con rotura de puente térmico. Paneles de 50 mm de espesor tipo sándwich: con chapa exterior prelacada de 1 mm y chapa interior galvanizada de 1 mm. Con rotura de puente térmico y aislamiento de lana mineral. Enrasados con el bastidor formando superficies interiores lisas, adecuados para facilitar las tareas de limpieza interior del equipo. Puertas de acceso de construcción idéntica a los paneles, con bisagras y manecillas de apertura rápida. Bancada construida en perfiles en U de acero galvanizado y laminado en frío de 3mm de espesor, con marcado CE y secciones modulares. Incluso filtro de panel M6 y prefiltros tipo G4, baterías de frío y calor, ventiladores de impulsión y retorno, recuperador, con filtro compacto de alta eficacia F9 antes de la salida del climatizador, de las siguientes características:
- Caudal de impulsión: 1.959 m3/h
- Batería de frío: 14,00 Kw ( 32ºC , 16,0 ºC)
- Batería de calor: 11,00 Kw ( 16ºC , 32,4 ºC)
- Motor Impulsión: 0,75 kW - 230/I/50Hz
- Motor Retorno: 1,65 kW - 400/3/50Hz
- Recuperador: 69,9% / 49,6% de eficiencia
- Dimensiones: 960 x 1460 x 4360 mm (ancho x alto x largo )
- Peso: 1.135 kg.
Incluso amortiguadores y bancada de soportación de la unidad. Medida la unidad colocada (incluyendo pequeños materiales), conexionada (incluye; tubería, aislante, electrica y desagüe). Considerando todos los trabajos, mano de obra, medios y materiales auxiliares necesarios para la correcta y completa ejecución de esta partida, ensayada y comprobado su correcto funcionamiento.

| Código | Ud | Descripción | Rendimiento | Precio | Importe |
|---|---|---|---|---|---|
| Clim. Au_S3 | ud | Climatizador AULA S3 (material; 20/12/2016) | 1 | 6626.62 | 6626.62 |
| OPC-2101 | ud | Amortiguadores de Goma | 1 | 165.35 | 165.35 |
| MOOM.8a | h | Oficial 1ª metal | 3 | 16.58 | 49.74 |
| MOOM11a | h | Especialista metal | 3 | 14.1 | 42.30 |
| MOOE11a | h | Especialista electricidad | 1 | 15.7 | 15.70 |
| MOOF11a | h | Especialista fontanería | 2.2 | 15.7 | 34.54 |
| MMMT.1bb | h | Camión grúa autocargante 24,5 Tm s/JIC | 2 | 68.16 | 136.32 |
| %0200 | % | Medios auxiliares | 2 % | 7070.57 | 141.41 |
|  |  | Total |  |  | 7211.98 |

**CLI1.14** Ud Climatizador Labor. Control (26/06/2009)
1 Ud × 6134.7 (6318.74 con costes indirectos) = 6318.74
Climatizador Labor. Control, marca Trox o equivalente, ubicación interior, construido con bastidor en perfil de aluminio extruido pintado, con rotura de puente térmico. Paneles de 50 mm de espesor tipo sándwich: con chapa exterior prelacada de 1 mm y chapa interior galvanizada de 1 mm. Con rotura de puente térmico y aislamiento de lana mineral. Enrasados con el bastidor formando superficies interiores lisas, adecuados para facilitar las tareas de limpieza interior del equipo. Puertas de acceso de construcción idéntica a los paneles, con bisagras y manecillas de apertura rápida. Bancada construida en perfiles en U de acero galvanizado y laminado en frío de 3mm de espesor, con marcado CE y secciones modulares. Incluso filtros de panel M6 y prefiltro tipo G4, baterías de frío y calor, ventiladores de impulsión y retorno, recuperador, con filtro compacto de alta eficacia F9 antes de la salida del climatizador, de las siguientes características:
- Caudal de impulsión: 843 m3/h
- Batería de frío: 5,00 Kw ( 29ºC , 14,6 ºC)
- Batería de calor: 3,00 Kw ( 17ºC , 27,4 ºC)
- Motor Impulsión: 0,45 kW - 230/I/50Hz
- Motor Retorno: 0,75 kW - 230/I/50Hz
- Recuperador: 76,9% / 68,9% de eficiencia
- Dimensiones: 860 x 1340 x 4310 mm (ancho x alto x largo )
- Peso: 791 kg.
Incluso amortiguadores y bancada de soportación de la unidad. Medida la unidad colocada (incluyendo pequeños materiales), conexionada (incluye; tubería, aislante, electrica y desagüe). Considerando todos los trabajos, mano de obra, medios y materiales auxiliares necesarios para la correcta y completa ejecución de esta partida, ensayada y comprobado su correcto funcionamiento.

| Código | Ud | Descripción | Rendimiento | Precio | Importe |
|---|---|---|---|---|---|
| Clim. Lab. | ud | Climatizador Labor. Control (material; 20/12/2016) | 1 | 5570.46 | 5570.46 |
| OPC-2101 | ud | Amortiguadores de Goma | 1 | 165.35 | 165.35 |
| MOOM.8a | h | Oficial 1ª metal | 3 | 16.58 | 49.74 |
| MOOM11a | h | Especialista metal | 3 | 14.1 | 42.30 |
| MOOE11a | h | Especialista electricidad | 1 | 15.7 | 15.70 |
| MOOF11a | h | Especialista fontanería | 2.2 | 15.7 | 34.54 |
| MMMT.1bb | h | Camión grúa autocargante 24,5 Tm s/JIC | 2 | 68.16 | 136.32 |
| %0200 | % | Medios auxiliares | 2 % | 6014.41 | 120.29 |
|  |  | Total |  |  | 6134.7 |

**CLI1.15** Ud Climatizador SALA DE JUNTAS (26/06/2009)
1 Ud × 7597.84 (7825.78 con costes indirectos) = 7825.78
Climatizador SALA DE JUNTAS, marca Trox o equivalente, ubicación interior, construido con bastidor en perfil de aluminio extruido pintado, con rotura de puente térmico. Paneles de 50 mm de espesor tipo sándwich: con chapa exterior prelacada de 1 mm y chapa interior galvanizada de 1 mm. Con rotura de puente térmico y aislamiento de lana mineral. Enrasados con el bastidor formando superficies interiores lisas, adecuados para facilitar las tareas de limpieza interior del equipo. Puertas de acceso de construcción idéntica a los paneles, con bisagras y manecillas de apertura rápida. Bancada construida en perfiles en U de acero galvanizado y laminado en frío de 3mm de espesor, con marcado CE y secciones modulares. Incluso filtro de panel M6 y prefiltros tipo G4, baterías de frío y calor, ventiladores de impulsión y retorno, recuperador, con filtro de bolsas F9 antes de la salida del climatizador, de las siguientes características:
- Caudal de impulsión: 2.523 m3/h
- Batería de frío: 15,00 Kw ( 32ºC , 17,9 ºC)
- Batería de calor: 12,00 Kw ( 16ºC , 29,9 ºC)
- Motor Impulsión: 0,72 kW - 230/I/50Hz
- Motor Retorno: 1,65 kW - 400/3/50Hz
- Recuperador: 74,4% / 52,8% de eficiencia
- Dimensiones: 1080 x 1460 x 4660 mm (ancho x alto x largo )
- Peso: 1.264 kg.
Incluso amortiguadores y bancada de soportación de la unidad. Medida la unidad colocada (incluyendo pequeños materiales), conexionada (incluye; tubería, aislante, electrica y desagüe). Considerando todos los trabajos, mano de obra, medios y materiales auxiliares necesarios para la correcta y completa ejecución de esta partida, ensayada y comprobado su correcto funcionamiento.

| Código | Ud | Descripción | Rendimiento | Precio | Importe |
|---|---|---|---|---|---|
| Clim. Sala_Ju | ud | Climatizador SALA DE JUNTAS (material; 20/12/2016) | 1 | 7004.91 | 7004.91 |
| OPC-2101 | ud | Amortiguadores de Goma | 1 | 165.35 | 165.35 |
| MOOM.8a | h | Oficial 1ª metal | 3 | 16.58 | 49.74 |
| MOOM11a | h | Especialista metal | 3 | 14.1 | 42.30 |
| MOOE11a | h | Especialista electricidad | 1 | 15.7 | 15.70 |
| MOOF11a | h | Especialista fontanería | 2.2 | 15.7 | 34.54 |
| MMMT.1bb | h | Camión grúa autocargante 24,5 Tm s/JIC | 2 | 68.16 | 136.32 |
| %0200 | % | Medios auxiliares | 2 % | 7448.86 | 148.98 |
|  |  | Total |  |  | 7597.84 |

**CLI1.16** Ud Climatizador SALA DE LECTURA (26/06/2009)
1 Ud × 6582.85 (6780.34 con costes indirectos) = 6780.34
Climatizador SALA DE LECTURA, marca Trox o equivalente, ubicación interior, construido con bastidor en perfil de aluminio extruido pintado, con rotura de puente térmico. Paneles de 50 mm de espesor tipo sándwich: con chapa exterior prelacada de 1 mm y chapa interior galvanizada de 1 mm. Con rotura de puente térmico y aislamiento de lana mineral. Enrasados con el bastidor formando superficies interiores lisas, adecuados para facilitar las tareas de limpieza interior del equipo. Puertas de acceso de construcción idéntica a los paneles, con bisagras y manecillas de apertura rápida. Bancada construida en perfiles en U de acero galvanizado y laminado en frío de 3mm de espesor, con marcado CE y secciones modulares. Incluso filtros de panel M6 y prefiltro tipo G4, baterías de frío y calor, ventiladores de impulsión y retorno, recuperador, con filtro compacto de alta eficacia F9 antes de la salida del climatizador, de las siguientes características:
- Caudal de impulsión: 1.633 m3/h
- Batería de frío: 9,65 Kw ( 29ºC , 14,2 ºC)
- Batería de calor: 7,00 Kw ( 17ºC , 29,5 ºC)
- Motor Impulsión: 0,72 kW - 230/I/50Hz
- Motor Retorno: 1,10 kW - 230/I/50Hz
- Recuperador: 74,2% / 65,2% de eficiencia
- Dimensiones: 860 x 1340 x 4760 mm (ancho x alto x largo )
- Peso: 862 kg.
Incluso amortiguadores y bancada de soportación de la unidad. Medida la unidad colocada (incluyendo pequeños materiales), conexionada (incluye; tubería, aislante, electrica y desagüe). Considerando todos los trabajos, mano de obra, medios y materiales auxiliares necesarios para la correcta y completa ejecución de esta partida, ensayada y comprobado su correcto funcionamiento.

| Código | Ud | Descripción | Rendimiento | Precio | Importe |
|---|---|---|---|---|---|
| Clim. Sala_Le | ud | Climatizador SALA DE LECTURA (material; 20/12/2016) | 1 | 6009.82 | 6009.82 |
| OPC-2101 | ud | Amortiguadores de Goma | 1 | 165.35 | 165.35 |
| MOOM.8a | h | Oficial 1ª metal | 3 | 16.58 | 49.74 |
| MOOM11a | h | Especialista metal | 3 | 14.1 | 42.30 |
| MOOE11a | h | Especialista electricidad | 1 | 15.7 | 15.70 |
| MOOF11a | h | Especialista fontanería | 2.2 | 15.7 | 34.54 |
| MMMT.1bb | h | Camión grúa autocargante 24,5 Tm s/JIC | 2 | 68.16 | 136.32 |
| %0200 | % | Medios auxiliares | 2 % | 6453.77 | 129.08 |
|  |  | Total |  |  | 6582.85 |

**CLI1.17** Ud Climatizador SALA MULTIFUNCIONAL (26/06/2009)
1 Ud × 6338.86 (6529.03 con costes indirectos) = 6529.03
Climatizador SALA MULTIFUNCIONAL, marca Trox o equivalente, ubicación interior, construido con bastidor en perfil de aluminio extruido pintado, con rotura de puente térmico. Paneles de 50 mm de espesor tipo sándwich: con chapa exterior prelacada de 1 mm y chapa interior galvanizada de 1 mm. Con rotura de puente térmico y aislamiento de lana mineral. Enrasados con el bastidor formando superficies interiores lisas, adecuados para facilitar las tareas de limpieza interior del equipo. Puertas de acceso de construcción idéntica a los paneles, con bisagras y manecillas de apertura rápida. Bancada construida en perfiles en U de acero galvanizado y laminado en frío de 3mm de espesor, con marcado CE y secciones modulares. Incluso filtros de panel M6 y prefiltro tipo G4, baterías de frío y calor, ventiladores de impulsión y retorno, recuperador, con filtro compacto de alta eficacia F9 antes de la salida del climatizador, de las siguientes características:
- Caudal de impulsión: 1.533 m3/h
- Batería de frío: 10,00 Kw ( 29ºC , 13,2 ºC)
- Batería de calor: 7,00 Kw ( 17ºC , 30,3 ºC)
- Motor Impulsión: 0,45 kW - 230/I/50Hz
- Motor Retorno: 1,00 kW - 400/3/50Hz
- Recuperador: 75,1% / 66,3% de eficiencia
- Dimensiones: 860 x 1340 x 4410 mm (ancho x alto x largo )
- Peso: 821 kg.
Incluso amortiguadores y bancada de soportación de la unidad. Medida la unidad colocada (incluyendo pequeños materiales), conexionada (incluye; tubería, aislante, electrica y desagüe). Considerando todos los trabajos, mano de obra, medios y materiales auxiliares necesarios para la correcta y completa ejecución de esta partida, ensayada y comprobado su correcto funcionamiento.

| Código | Ud | Descripción | Rendimiento | Precio | Importe |
|---|---|---|---|---|---|
| Clim. Sala_Mu | ud | Climatizador SALA MULTIFUNCIONAL (material; 20/12/2016) | 1 | 5770.62 | 5770.62 |
| OPC-2101 | ud | Amortiguadores de Goma | 1 | 165.35 | 165.35 |
| MOOM.8a | h | Oficial 1ª metal | 3 | 16.58 | 49.74 |
| MOOM11a | h | Especialista metal | 3 | 14.1 | 42.30 |
| MOOE11a | h | Especialista electricidad | 1 | 15.7 | 15.70 |
| MOOF11a | h | Especialista fontanería | 2.2 | 15.7 | 34.54 |
| MMMT.1bb | h | Camión grúa autocargante 24,5 Tm s/JIC | 2 | 68.16 | 136.32 |
| %0200 | % | Medios auxiliares | 2 % | 6214.57 | 124.29 |
|  |  | Total |  |  | 6338.86 |

**CLI1.18** Ud Climatizador SALA PROFESORES (26/06/2009)
1 Ud × 7399.98 (7621.98 con costes indirectos) = 7621.98
Climatizador SALA PROFESORES, marca Trox o equivalente, ubicación interior, construido con bastidor en perfil de aluminio extruido pintado, con rotura de puente térmico. Paneles de 50 mm de espesor tipo sándwich: con chapa exterior prelacada de 1 mm y chapa interior galvanizada de 1 mm. Con rotura de puente térmico y aislamiento de lana mineral. Enrasados con el bastidor formando superficies interiores lisas, adecuados para facilitar las tareas de limpieza interior del equipo. Puertas de acceso de construcción idéntica a los paneles, con bisagras y manecillas de apertura rápida. Bancada construida en perfiles en U de acero galvanizado y laminado en frío de 3mm de espesor, con marcado CE y secciones modulares. Incluso filtros de panel M6 y prefiltro tipo G4, baterías de frío y calor, ventiladores de impulsión y retorno, recuperador, con filtro compacto de alta eficacia F9 antes de la salida del climatizador, de las siguientes características:
- Caudal de impulsión: 2.097 m3/h
- Batería de frío: 13,92 Kw ( 29ºC , 13,0 ºC)
- Batería de calor: 10,00 Kw ( 17ºC , 30,9 ºC)
- Motor Impulsión: 0,75 kW - 230/I/50Hz
- Motor Retorno: 1,65 kW - 400/3/50Hz
- Recuperador: 75,1% / 66,3% de eficiencia
- Dimensiones: 960 x 1460 x 4580 mm (ancho x alto x largo )
- Peso: 1.041 kg.
Incluso amortiguadores y bancada de soportación de la unidad. Medida la unidad colocada (incluyendo pequeños materiales), conexionada (incluye; tubería, aislante, electrica y desagüe). Considerando todos los trabajos, mano de obra, medios y materiales auxiliares necesarios para la correcta y completa ejecución de esta partida, ensayada y comprobado su correcto funcionamiento.

| Código | Ud | Descripción | Rendimiento | Precio | Importe |
|---|---|---|---|---|---|
| Clim. Sala_Pr | ud | Climatizador SALA PROFESORES (material; 20/12/2016) | 1 | 6810.93 | 6810.93 |
| OPC-2101 | ud | Amortiguadores de Goma | 1 | 165.35 | 165.35 |
| MOOM.8a | h | Oficial 1ª metal | 3 | 16.58 | 49.74 |
| MOOM11a | h | Especialista metal | 3 | 14.1 | 42.30 |
| MOOE11a | h | Especialista electricidad | 1 | 15.7 | 15.70 |
| MOOF11a | h | Especialista fontanería | 2.2 | 15.7 | 34.54 |
| MMMT.1bb | h | Camión grúa autocargante 24,5 Tm s/JIC | 2 | 68.16 | 136.32 |
| %0200 | % | Medios auxiliares | 2 % | 7254.88 | 145.10 |
|  |  | Total |  |  | 7399.98 |

**CLI1.19** Ud Climatizador SALA Simulación 3 (26/06/2009)
1 Ud × 6003.55 (6183.66 con costes indirectos) = 6183.66
Climatizador SALA Simulación 3, marca Trox o equivalente, ubicación interior, construido con bastidor en perfil de aluminio extruido pintado, con rotura de puente térmico. Paneles de 50 mm de espesor tipo sándwich: con chapa exterior prelacada de 1 mm y chapa interior galvanizada de 1 mm. Con rotura de puente térmico y aislamiento de lana mineral. Enrasados con el bastidor formando superficies interiores lisas, adecuados para facilitar las tareas de limpieza interior del equipo. Puertas de acceso de construcción idéntica a los paneles, con bisagras y manecillas de apertura rápida. Bancada construida en perfiles en U de acero galvanizado y laminado en frío de 3mm de espesor, con marcado CE y secciones modulares. Incluso filtros de panel M6 y prefiltro tipo G4, baterías de frío y calor, ventiladores de impulsión y retorno, recuperador, con filtro compacto de alta eficacia F9 antes de la salida del climatizador, de las siguientes características:
- Caudal de impulsión: 628 m3/h
- Batería de frío: 3,00 Kw ( 29ºC , 16,8 ºC)
- Batería de calor: 2,00 Kw ( 17ºC , 26,3 ºC)
- Motor Impulsión: 0,45 kW - 230/I/50Hz
- Motor Retorno: 0,45 kW - 230/I/50Hz
- Recuperador: 80,4% / 72,8% de eficiencia
- Dimensiones: 860 x 1340 x 4310 mm (ancho x alto x largo )
- Peso: 779 kg.
Incluso amortiguadores y bancada de soportación de la unidad. Medida la unidad colocada (incluyendo pequeños materiales), conexionada (incluye; tubería, aislante, electrica y desagüe). Considerando todos los trabajos, mano de obra, medios y materiales auxiliares necesarios para la correcta y completa ejecución de esta partida, ensayada y comprobado su correcto funcionamiento.

| Código | Ud | Descripción | Rendimiento | Precio | Importe |
|---|---|---|---|---|---|
| Clim. Simulac | ud | Climatizador SALA Simulación 3 (material; 20/12/2016) | 1 | 5441.88 | 5441.88 |
| OPC-2101 | ud | Amortiguadores de Goma | 1 | 165.35 | 165.35 |
| MOOM.8a | h | Oficial 1ª metal | 3 | 16.58 | 49.74 |
| MOOM11a | h | Especialista metal | 3 | 14.1 | 42.30 |
| MOOE11a | h | Especialista electricidad | 1 | 15.7 | 15.70 |
| MOOF11a | h | Especialista fontanería | 2.2 | 15.7 | 34.54 |
| MMMT.1bb | h | Camión grúa autocargante 24,5 Tm s/JIC | 2 | 68.16 | 136.32 |
| %0200 | % | Medios auxiliares | 2 % | 5885.83 | 117.72 |
|  |  | Total |  |  | 6003.55 |

**CLI1.20** Ud Climatizador TALLER ORTOPODOLOGÍA (26/06/2009)
1 Ud × 6289.35 (6478.03 con costes indirectos) = 6478.03
Climatizador TALLER ORTOPODOLOGÍA, marca Trox o equivalente, ubicación interior, construido con bastidor en perfil de aluminio extruido pintado, con rotura de puente térmico. Paneles de 50 mm de espesor tipo sándwich: con chapa exterior prelacada de 1 mm y chapa interior galvanizada de 1 mm. Con rotura de puente térmico y aislamiento de lana mineral. Enrasados con el bastidor formando superficies interiores lisas, adecuados para facilitar las tareas de limpieza interior del equipo. Puertas de acceso de construcción idéntica a los paneles, con bisagras y manecillas de apertura rápida. Bancada construida en perfiles en U de acero galvanizado y laminado en frío de 3mm de espesor, con marcado CE y secciones modulares. Incluso filtros de panel M6 y prefiltro tipo G4, baterías de frío y calor, ventiladores de impulsión y retorno, recuperador, con filtro compacto de alta eficacia F9 antes de la salida del climatizador, de las siguientes características:
- Caudal de impulsión: 1.533 m3/h
- Batería de frío: 9,58 Kw ( 29ºC , 11,7 ºC)
- Batería de calor: 7,00 Kw ( 17ºC , 32,9 ºC)
- Motor Impulsión: 0,45 kW - 230/I/50Hz
- Motor Retorno: 0,75 kW - 230/I/50Hz
- Recuperador: 77,2% / 68,9% de eficiencia
- Dimensiones: 860 x 1340 x 4360 mm (ancho x alto x largo )
- Peso: 809 kg.
Incluso amortiguadores y bancada de soportación de la unidad. Medida la unidad colocada (incluyendo pequeños materiales), conexionada (incluye; tubería, aislante, electrica y desagüe). Considerando todos los trabajos, mano de obra, medios y materiales auxiliares necesarios para la correcta y completa ejecución de esta partida, ensayada y comprobado su correcto funcionamiento.

| Código | Ud | Descripción | Rendimiento | Precio | Importe |
|---|---|---|---|---|---|
| Clim.Taller_O | ud | Climatizador TALLER ORTOPODOLOGÍA (material; 20/12/2016) | 1 | 5722.08 | 5722.08 |
| OPC-2101 | ud | Amortiguadores de Goma | 1 | 165.35 | 165.35 |
| MOOM.8a | h | Oficial 1ª metal | 3 | 16.58 | 49.74 |
| MOOM11a | h | Especialista metal | 3 | 14.1 | 42.30 |
| MOOE11a | h | Especialista electricidad | 1 | 15.7 | 15.70 |
| MOOF11a | h | Especialista fontanería | 2.2 | 15.7 | 34.54 |
| MMMT.1bb | h | Camión grúa autocargante 24,5 Tm s/JIC | 2 | 68.16 | 136.32 |
| %0200 | % | Medios auxiliares | 2 % | 6166.03 | 123.32 |
|  |  | Total |  |  | 6289.35 |

**CLI1.22** Ud Fancoil GALLETTI, mod. FLAT203LL (28/12/2011)
62 Ud × 417.34 (429.86 con costes indirectos) = 26651.32
Fancoil de 4 tubos, marca GALLETTI o equivalente, mod. FLAT203LL000I. Ventiloconvector de diseño con ventilador centrifugo, Motor BLDC, instalación en pared con mueble de cobertura, de las siguientes características:
- Potencia frigorífica: 2.180 W
- Potencia calorífica: 2.290 W
- Caudal: 378 m³/h
Incluso par de pies de soportes y de coberura FYZ. Medida la unidad colocada (incluyendo pequeños materiales), conexionada frigorifica y electricamente y desagüe. Considerando todos los trabajos, mano de obra, medios y materiales auxiliares necesarios para la correcta y completa ejecución de esta partida, ensayada y comprobado su correcto funcionamiento.

| Código | Ud | Descripción | Rendimiento | Precio | Importe |
|---|---|---|---|---|---|
| FLAT203L | ud | Fancoil GALLETTI, mod. FLAT203LL (material; 02/01/2017) | 1 | 310.66 | 310.66 |
| FYZ | ud | Par de pies de soporte y cobertura (material; 23/12/2016) | 1 | 12.16 | 12.16 |
| MOOM.8a | h | Oficial 1ª metal | 2.2 | 16.58 | 36.48 |
| MOOM11a | h | Especialista metal | 2.2 | 14.1 | 31.02 |
| MOOF11a | h | Especialista fontanería | 1.2 | 15.7 | 18.84 |
| %0200 | % | Medios auxiliares | 2 % | 409.16 | 8.18 |
|  |  | Total |  |  | 417.34 |

| Medición | Uds. | Parcial |
|---|---|---|
| Pl. Semisotano | 1 | 1.000 |
| Pl. Baja | 8 | 8.000 |
| Pl. Segunda | 19 | 19.000 |
| Pl. Tercera | 34 | 34.000 |
| Total |  | 62 |

**CLI1.23** Ud Fancoil GALLETTI, mod. FLAT403LL (28/12/2011)
21 Ud × 443.06 (456.35 con costes indirectos) = 9583.35
Fancoil de 4 tubos, marca GALLETTI o equivalente, mod. FLAT403LL000I. Ventiloconvector de diseño con ventilador centrifugo, Motor BLDC, instalación en pared con mueble de cobertura, de las siguientes características:
- Potencia frigorífica: 3.120 W
- Potencia calorífica: 1.640 W
- Caudal: 590 m³/h
Incluso par de pies de soportes y de coberura FYZ. Medida la unidad colocada (incluyendo pequeños materiales), conexionada frigorifica y electricamente y desagüe. Considerando todos los trabajos, mano de obra, medios y materiales auxiliares necesarios para la correcta y completa ejecución de esta partida, ensayada y comprobado su correcto funcionamiento.

| Código | Ud | Descripción | Rendimiento | Precio | Importe |
|---|---|---|---|---|---|
| FLAT403L | ud | Fancoil GALLETTI, mod. FLAT403LL (material; 02/01/2017) | 1 | 335.87 | 335.87 |
| FYZ | ud | Par de pies de soporte y cobertura | 1 | 12.16 | 12.16 |
| MOOM.8a | h | Oficial 1ª metal | 2.2 | 16.58 | 36.48 |
| MOOM11a | h | Especialista metal | 2.2 | 14.1 | 31.02 |
| MOOF11a | h | Especialista fontanería | 1.2 | 15.7 | 18.84 |
| %0200 | % | Medios auxiliares | 2 % | 434.37 | 8.69 |
|  |  | Total |  |  | 443.06 |

| Medición | Uds. | Parcial |
|---|---|---|
| Pl. Semisotano | 3 | 3.000 |
| Pl. Baja | 14 | 14.000 |
| Pl. Segunda | 4 | 4.000 |
| Total |  | 21 |

**CLI1.24** Ud Fancoil GALLETTI, mod. FLAT703LL (28/12/2011)
2 Ud × 491.81 (506.56 con costes indirectos) = 1013.12
Fancoil de 4 tubos, marca GALLETTI o equivalente, mod. FLAT703LL000I. Ventiloconvector de diseño con ventilador centrifugo, Motor BLDC, instalación en pared con mueble de cobertura, de las siguientes características:
- Potencia frigorífica: 4.270 W
- Potencia calorífica: 2.350 W
- Caudal: 900 m³/h
Incluso par de pies de soportes y de coberura FYZ. Medida la unidad colocada (incluyendo pequeños materiales), conexionada frigorifica y electricamente y desagüe. Considerando todos los trabajos, mano de obra, medios y materiales auxiliares necesarios para la correcta y completa ejecución de esta partida, ensayada y comprobado su correcto funcionamiento.

| Código | Ud | Descripción | Rendimiento | Precio | Importe |
|---|---|---|---|---|---|
| FLAT703L | ud | Fancoil GALLETTI, mod. FLAT703LL (material; 02/01/2017) | 1 | 383.67 | 383.67 |
| FYZ | ud | Par de pies de soporte y cobertura | 1 | 12.16 | 12.16 |
| MOOM.8a | h | Oficial 1ª metal | 2.2 | 16.58 | 36.48 |
| MOOM11a | h | Especialista metal | 2.2 | 14.1 | 31.02 |
| MOOF11a | h | Especialista fontanería | 1.2 | 15.7 | 18.84 |
| %0200 | % | Medios auxiliares | 2 % | 482.17 | 9.64 |
|  |  | Total |  |  | 491.81 |

| Medición | Uds. | Parcial |
|---|---|---|
| Pl. Semisotano | 1 | 1.000 |
| Pl. Segunda | 1 | 1.000 |
| Total |  | 2 |

**CLI1.25** Ud Batería adicional de 1 fila - FLAT20 (28/12/2011)
62 Ud × 48.93 (50.4 con costes indirectos) = 3124.80
Batería adicional de 1 fila para instalaciones a 4 tubos (circuito de agua caliente) - FLAT20. Medida la unidad colocada, conexionada (incluyendo pequeño material), ensayada y comprobado su correcto funcionamiento.

| Código | Ud | Descripción | Rendimiento | Precio | Importe |
|---|---|---|---|---|---|
| FYDF1 | u | Batería adicional de 1 fila - FLAT20 (material; 22/12/2016) | 1 | 38.24 | 38.24 |
| MOOM.8a | h | Oficial 1ª metal | 0.35 | 16.58 | 5.80 |
| MOOE11a | h | Especialista electricidad | 0.25 | 15.7 | 3.93 |
| %0200 | % | Medios auxiliares | 2 % | 47.97 | 0.96 |
|  |  | Total |  |  | 48.93 |

| Medición | Uds. | Parcial |
|---|---|---|
| Pl. Semisotano | 1 | 1.000 |
| Pl. Baja | 8 | 8.000 |
| Pl. Segunda | 19 | 19.000 |
| Pl. Tercera | 34 | 34.000 |
| Total |  | 62 |

**CLI1.26** Ud Batería adicional de 1 fila - FLAT40 (28/12/2011)
21 Ud × 56.03 (57.71 con costes indirectos) = 1211.91
Batería adicional de 1 fila para instalaciones a 4 tubos (circuito de agua caliente) - FLAT40. Medida la unidad colocada, conexionada (incluyendo pequeño material), ensayada y comprobado su correcto funcionamiento.

| Código | Ud | Descripción | Rendimiento | Precio | Importe |
|---|---|---|---|---|---|
| FYDF3 | u | Batería adicional de 1 fila - FLAT40 (material; 22/12/2016) | 1 | 45.2 | 45.20 |
| MOOM.8a | h | Oficial 1ª metal | 0.35 | 16.58 | 5.80 |
| MOOE11a | h | Especialista electricidad | 0.25 | 15.7 | 3.93 |
| %0200 | % | Medios auxiliares | 2 % | 54.93 | 1.10 |
|  |  | Total |  |  | 56.03 |

| Medición | Uds. | Parcial |
|---|---|---|
| Pl. Semisotano | 3 | 3.000 |
| Pl. Baja | 14 | 14.000 |
| Pl. Segunda | 4 | 4.000 |
| Total |  | 21 |

**CLI1.27** Ud Batería adicional de 1 fila - FLAT70 (28/12/2011)
2 Ud × 72.86 (75.05 con costes indirectos) = 150.10
Batería adicional de 1 fila para instalaciones a 4 tubos (circuito de agua caliente) - FLAT70. Medida la unidad colocada, conexionada (incluyendo pequeño material), ensayada y comprobado su correcto funcionamiento.

| Código | Ud | Descripción | Rendimiento | Precio | Importe |
|---|---|---|---|---|---|
| FYDF5 | u | Batería adicional de 1 fila - FLAT70 (material; 22/12/2016) | 1 | 61.7 | 61.70 |
| MOOM.8a | h | Oficial 1ª metal | 0.35 | 16.58 | 5.80 |
| MOOE11a | h | Especialista electricidad | 0.25 | 15.7 | 3.93 |
| %0200 | % | Medios auxiliares | 2 % | 71.43 | 1.43 |
|  |  | Total |  |  | 72.86 |

| Medición | Uds. | Parcial |
|---|---|---|
| Pl. Semisotano | 1 | 1.000 |
| Pl. Segunda | 1 | 1.000 |
| Total |  | 2 |

**CLI1.30** Ud Enfriadora bomba de calor LCP274PL (28/12/2011)
1 Ud × 65410.94 (67373.27 con costes indirectos) = 67373.27
Enfriadora polivalente con recuperación total condensada por aire, bomba de calor, marca GALLETTI o equivalente, modelo LCP274PL para instalación a 4 tubos, con 4 compresores scroll (dos circuitos totalmente independientes), con válvula de expansión integrada y refrigerante R-410A, de 258'9 kW de potencia frigorífica nominal (EER 2,83 y ESEER 3,98) y de 293'2 kW de potencia calorífica, según EN14511 y condiciones Eurovent. De dimensiones 4296 x1654 x 2174 mm (LxDxH). Incluye control avanzado (pCO3+PGD), ventiladores axiales, manómetros, juntas, interruptor de flujo, bombas simples de circulación, depósitos de inercia integrado y comunicación mediante tarjeta serie RS485, protocolo CAREL o MODBUS. Incluso elementos antivibratorios: amortiguadores de goma, antivibratorios con muelle, y soportación. Medida la unidad colocada en soporte con amortiguadores, conexionada (eléctrica y frigoríficamente); incluyendo pequeño material, ensayada y comprobado su correcto funcionamiento.

| Código | Ud | Descripción | Rendimiento | Precio | Importe |
|---|---|---|---|---|---|
| LCP274PL | ud | Enfriadora recuperadora LCP274PL (material; 30/12/2016) | 1 | 57417.3 | 57417.30 |
| Bomb_simple | ud | Bomba simple (material; 23/12/2016) | 2 | 1272.85 | 2545.70 |
| Deposito_iner | ud | Depósito de inercia de acumulación (material; 23/12/2016) | 2 | 1060.57 | 2121.14 |
| RS485 | ud | Tarjeta serie RS485, protocolo CAREL o MODBUS (material; 27/12/2016) | 1 | 133.22 | 133.22 |
| Anti_goma | ud | Amortiguadores de base de goma (material; 23/12/2016) | 1 | 597.32 | 597.32 |
| Anti_muelles | ud | Kit de antivibraciones con muelles (material; 23/12/2016) | 1 | 782.95 | 782.95 |
| MOOM.8a | h | Oficial 1ª metal | 8.5 | 16.58 | 140.93 |
| MOOM11a | h | Especialista metal | 8.5 | 14.1 | 119.85 |
| MOOE11a | h | Especialista electricidad | 2 | 15.7 | 31.40 |
| MMMT.1bb | h | Camión grúa autocargante 24,5 Tm s/JIC | 3.5 | 68.16 | 238.56 |
| %0200 | % | Medios auxiliares | 2 % | 64128.37 | 1282.57 |
|  |  | Total |  |  | 65410.94 |

| Medición | Uds. | Parcial |
|---|---|---|
| Cubierta ampliación | 1 | 1.000 |
| Total |  | 1 |

**CLI1.31** Ud Enfriadora LCX274CL (28/12/2011)
1 Ud × 43665.92 (44975.9 con costes indirectos) = 44975.90
Unidad enfriadora de agua, marca GALLETTI o equivalente, modelo LCX274CL supersilenciada, con 4 compresores scroll (dos circuitos totalmente independientes), con válvula de expansión integrada y refrigerante R-410A, de 256'2 kW de potencia frigorífica nominal (EER 2,88 y ESEER 3,50) según EN14511 y condiciones Eurovent. De dimensiones 4296 x1654 x 2174 mm (LxDxH). Incluye control ADVANCED, ventiladores axiales AxiTop, manómetros, juntas, interruptor de flujo, soportes antivibratorios, bomba doble RS de circulación, depósito de inercia integrado y comunicación BACnet. Medida la unidad colocada en soporte con amortiguadores, conexionada (eléctrica y frigoríficamente); incluyendo pequeño material, ensayada y comprobado su correcto funcionamiento.

| Código | Ud | Descripción | Rendimiento | Precio | Importe |
|---|---|---|---|---|---|
| LCX274CL | ud | Enfriadora LCX274CL (material; 30/12/2016) | 1 | 38884.14 | 38884.14 |
| Bomb_dob_RS | ud | Bomba doble RS de circulación estandard. Running Stand-By (material; 23/12/2016) | 1 | 2458.59 | 2458.59 |
| Deposito | ud | Depósito de inercia integrado (material; 23/12/2016) | 1 | 983.44 | 983.44 |
| MOOM.8a | h | Oficial 1ª metal | 6.5 | 16.58 | 107.77 |
| MOOM11a | h | Especialista metal | 6.5 | 14.1 | 91.65 |
| MOOF.8a | h | Oficial 1ª fontanería (mano de obra) | 1.2 | 18.36 | 22.03 |
| MOOE11a | h | Especialista electricidad | 1.5 | 15.7 | 23.55 |
| MMMT.1bb | h | Camión grúa autocargante 24,5 Tm s/JIC | 3.5 | 68.16 | 238.56 |
| %0200 | % | Medios auxiliares | 2 % | 42809.73 | 856.19 |
|  |  | Total |  |  | 43665.92 |

**CLI1.41** Ud Bomba doble TPD 80-110/4-A-BQQE 45 m³/h (28/12/2011)
2 Ud × 4224.83 (4351.57 con costes indirectos) = 8703.14
Bomba doble de la marca Grundfos o equivalente, modelo TPD 80-110/4-A-F-A-BQQE, 400D, 50 Hz, con dos cabezales motores paralelos, para montaje en tubería o instalación en bancada.
Caudal : 45 m³/h
Altura de impulsión : 9 m.c.a
Temperatura ambiental máxima: 55 °C
Presión de trabajo: Máx. 16 bar
Potencia nominal: 2 x 2'2 kW
Tensión nominal: 3 x 380-420D/660-725Y V
Medida la unidad colocada en soporte antivibratorio, conexionada hidráulica y eléctricamente; incluye pequeño material, ensayada y comprobado su correcto funcionamiento.

| Código | Ud | Descripción | Rendimiento | Precio | Importe |
|---|---|---|---|---|---|
| TPD_80-110 45 | ud | Bomba doble TPD 80-110/4-A-BQQE 45 m³/h (material; 29/12/2016) | 1 | 4046.62 | 4046.62 |
| MOOF.8a | h | Oficial 1ª fontanería | 2.8 | 18.36 | 51.41 |
| MOOF11a | h | Especialista fontanería | 2.8 | 15.7 | 43.96 |
| %0200 | % | Medios auxiliares | 2 % | 4141.99 | 82.84 |
|  |  | Total |  |  | 4224.83 |

**CLI1.42** Ud Bomba doble TPD 100-110/4-A-BQQE 52 m³/h (28/12/2011)
1 Ud × 5538.71 (5704.87 con costes indirectos) = 5704.87
Bomba doble de la marca Grundfos o equivalente, modelo TPD 100-110/4-A-F-A-BQQE, 400D, 50 Hz, con dos cabezales motores paralelos, para montaje en tubería o instalación en bancada.
Caudal : 52 m³/h
Altura de impulsión : 9 m.c.a
Temperatura ambiental máxima: 60 °C
Presión de trabajo: Máx. 16 bar
Potencia nominal: 2 x 3 kW
Tensión nominal: 3 x 380-420D/660-725Y V
Medida la unidad colocada en soporte antivibratorio, conexionada hidráulica y eléctricamente; incluye pequeño material, ensayada y comprobado su correcto funcionamiento.

| Código | Ud | Descripción | Rendimiento | Precio | Importe |
|---|---|---|---|---|---|
| TPD100-110 52 | ud | Bomba doble TPD 100-110/4-A-BQQE 52 m³/h (material; 29/12/2016) | 1 | 5334.74 | 5334.74 |
| MOOF.8a | h | Oficial 1ª fontanería | 2.8 | 18.36 | 51.41 |
| MOOF11a | h | Especialista fontanería | 2.8 | 15.7 | 43.96 |
| %0200 | % | Medios auxiliares | 2 % | 5430.11 | 108.60 |
|  |  | Total |  |  | 5538.71 |

**CLI1.43** Ud Bomba simple TPE 100-240/2-A-BAQE 97 m³/h (28/12/2011)
2 Ud × 5087.03 (5239.64 con costes indirectos) = 10479.28
Bomba simple de la marca Grundfos o equivalente, modelo TPE 100-240/2-A-F-A-BAQE, 3x400, 50 Hz, con cierre de fuelle de caucho no equilibrado, para montaje en tubería o instalación en bancada, con variador de frecuencia integrado para control electrónico.
Caudal : 97 m³/h
Altura de impulsión : 15 m.c.a
Temperatura ambiental máxima: 40 °C
Presión de trabajo: Máx. 16 bar
Potencia nominal: 7.5 kW
Tensión nominal: 3 x 380-480 V
Medida la unidad colocada en soporte antivibratorio, conexionada hidráulica y eléctricamente; incluye pequeño material, ensayada y comprobado su correcto funcionamiento.

| Código | Ud | Descripción | Rendimiento | Precio | Importe |
|---|---|---|---|---|---|
| TPD110-240 97 | ud | Bomba simple TPE 100-240/2-A-BAQE 97 m³/h (material; 29/12/2016) | 1 | 4898.72 | 4898.72 |
| MOOF.8a | h | Oficial 1ª fontanería | 2.6 | 18.36 | 47.74 |
| MOOF11a | h | Especialista fontanería | 2.6 | 15.7 | 40.82 |
| %0200 | % | Medios auxiliares | 2 % | 4987.28 | 99.75 |
|  |  | Total |  |  | 5087.03 |

**CLI1.44** Ud Bomba simple TPE 100-210/2-A-BAQE 56 m³/h (28/12/2011)
2 Ud × 3908.79 (4026.05 con costes indirectos) = 8052.10
Bomba simple de la marca Grundfos o equivalente, modelo TPE 100-210/2-A-F-A-BAQE, 3x400, 50 Hz, con cierre de fuelle de caucho no equilibrado, para montaje en tubería o instalación en bancada, con variador de frecuencia integrado para control electrónico.
Caudal : 56 m³/h
Altura de impulsión : 15 m.c.a
Temperatura ambiental máxima: 40 °C
Presión de trabajo: Máx. 16 bar
Potencia nominal: 4 kW
Tensión nominal: 3 x 380-480 V
Medida la unidad colocada en soporte antivibratorio, conexionada hidráulica y eléctricamente; incluye pequeño material, ensayada y comprobado su correcto funcionamiento.

| Código | Ud | Descripción | Rendimiento | Precio | Importe |
|---|---|---|---|---|---|
| TPD110-210 56 | ud | Bomba simple TPE 100-210/2-A-BAQE 56 m³/h (material; 29/12/2016) | 1 | 3743.59 | 3743.59 |
| MOOF.8a | h | Oficial 1ª fontanería | 2.6 | 18.36 | 47.74 |
| MOOF11a | h | Especialista fontanería | 2.6 | 15.7 | 40.82 |
| %0200 | % | Medios auxiliares | 2 % | 3832.15 | 76.64 |
|  |  | Total |  |  | 3908.79 |

**CLI1.45** u Unidad interior de pared. FTXM25M (28/12/2011)
3 u × 273.71 (281.92 con costes indirectos) = 845.76
Unidad interior Split de pared, marca Daikin o equivalente, modelo FTXM25M de 4.700 W de potencia calorífica y 3.200 W de potencia frigorífica, con refrigerante R-32. Medida la unidad colocada, conexionada (incluye pequeño material, válvulas, etc y soportes a pared), ensayada y comprobado su correcto funcionamiento.

| Código | Ud | Descripción | Rendimiento | Precio | Importe |
|---|---|---|---|---|---|
| FTXM25M | u | Unidad interior de pared. FTXM25M (material; 30/12/2016) | 1 | 210.89 | 210.89 |
| MOOM.8a | h | Oficial 1ª metal | 1.3 | 16.58 | 21.55 |
| MOOF.8a | h | Oficial 1ª fontanería | 1.1 | 18.36 | 20.20 |
| MOOE11a | h | Especialista electricidad | 1 | 15.7 | 15.70 |
| %0200 | % | Medios auxiliares | 2 % | 268.34 | 5.37 |
|  |  | Total |  |  | 273.71 |

| Medición | Uds. | Parcial |
|---|---|---|
| Cuartos Racks | 3 | 3.000 |
| Total |  | 3 |

**CLI1.46** u Ud. exterior Split serie M RXM25M (19/06/2006)
3 u × 430.62 (443.54 con costes indirectos) = 1330.62
Unidad exterior Split serie M doméstica, tipo inverter, bomba de calor, marca Daikin o equivalente, modelo RXM25M de 4,7 KW de potencia calorífica y de 3,2 KW de potencia frigorífica, con refrigerante R-32. Medida la unidad colocada en bancada de apoyo con amortiguadores, conexionada (eléctrica y frigoríficamente, incluyendo pequeños materiales), ensayada y comprobado su correcto funcionamiento.

| Código | Ud | Descripción | Rendimiento | Precio | Importe |
|---|---|---|---|---|---|
| RXM25M | ud | Ud. exterior Split serie M RXM25M (material; 30/12/2016) | 1 | 289.38 | 289.38 |
| BancadaDom | ud | Bancada de apoyo unidad domestica (material; 19/06/2006) | 1 | 49.4 | 49.40 |
| MOOM.8a | h | Oficial 1ª metal | 1.7 | 16.58 | 28.19 |
| MOOM11a | h | Especialista metal | 1.5 | 14.1 | 21.15 |
| MOOF.8a | h | Oficial 1ª fontanería | 1 | 18.36 | 18.36 |
| MOOE11a | h | Especialista electricidad | 1 | 15.7 | 15.70 |
| %0200 | % | Medios auxiliares | 2 % | 422.18 | 8.44 |
|  |  | Total |  |  | 430.62 |

#### CLI2 CONTROL CENTRALIZADO (26/06/2009)
Importe: 105275.68

**CLI2.01** ud Puesto Central (28/12/2011)
1 ud × 1551.18 (1597.72 con costes indirectos) = 1597.72
Puesto Central para sistema Metasys. Procesador Core i3 a 3,1 Ghz/2 Gb RAM/Disco duro 500 Gb/Win7 Pro 64-bit. Pantalla TFT de 19". Medida la unidad colocada, conexionada (incluyendo pequeño material), ensayada y comprobado su correcto funcionamiento.

| Código | Ud | Descripción | Rendimiento | Precio | Importe |
|---|---|---|---|---|---|
| PCMETASYS_TFT | ud | Puesto Central para sistema Metasys. Procesador Core i3 a 3,1 Ghz/2 Gb RAM/Disco duro 500 Gb/Win7 Pro 64-bit. Pantalla TFT de 19". (material; 27/01/2012) | 1 | 1486.7 | 1486.70 |
| MOOE11a | h | Especialista electricidad | 1 | 15.7 | 15.70 |
| MOOE.8a | h | Oficial 1ª electricidad | 1 | 18.36 | 18.36 |
| %0200 | % | Medios auxiliares | 2 % | 1520.76 | 30.42 |
|  |  | Total |  |  | 1551.18 |

**CLI2.02** ud Impresora chorro color A4 (26/06/2009)
1 ud × 101.27 (104.31 con costes indirectos) = 104.31
Impresora chorro color A4. IMP IC A4. Medida la unidad colocada, conexionada (incluyendo pequeño material), ensayada y comprobado su correcto funcionamiento.

| Código | Ud | Descripción | Rendimiento | Precio | Importe |
|---|---|---|---|---|---|
| IMPICA4 | ud | Impresora chorro color A4. IMP IC A4 (material; 26/06/2009) | 1 | 65.22 | 65.22 |
| MOOE11a | h | Especialista electricidad | 1 | 15.7 | 15.70 |
| MOOE.8a | h | Oficial 1ª electricidad | 1 | 18.36 | 18.36 |
| %0200 | % | Medios auxiliares | 2 % | 99.28 | 1.99 |
|  |  | Total |  |  | 101.27 |

**CLI2.03** ud Armario de dos módulos EN-EWC20-0 (28/12/2011)
3 ud × 198.27 (204.22 con costes indirectos) = 612.66
Armario de dos módulos para incorporar equipo de supervisión. Medida la unidad colocada, ensayada y comprobado su correcto funcionamiento.

| Código | Ud | Descripción | Rendimiento | Precio | Importe |
|---|---|---|---|---|---|
| EN-EWC20-0 | ud | Armario de dos módulos EN-EWC20-0 (material; 27/01/2012) | 1 | 160.32 | 160.32 |
| MOOE11a | h | Especialista electricidad | 1 | 15.7 | 15.70 |
| MOOE.8a | h | Oficial 1ª electricidad | 1 | 18.36 | 18.36 |
| %0200 | % | Medios auxiliares | 2 % | 194.38 | 3.89 |
|  |  | Total |  |  | 198.27 |

**CLI2.04** ud Metasys NAE. N2/BACnet MS/TP (28/12/2011)
3 ud × 5033.93 (5184.95 con costes indirectos) = 15554.85
Metasys NAE con bus N2/BACnet MS/TP, puerto RS-232, RS-485, USB y puerto para módem externo. 24 VAC. CE mark. Interfaz de usuario y configuración incorporados. Acceso vía web Básico. Bacnet. Medida la unidad colocada, conexionada (incluyendo pequeño material), ensayada y comprobado su correcto funcionamiento.

| Código | Ud | Descripción | Rendimiento | Precio | Importe |
|---|---|---|---|---|---|
| MS-NAE_N2_BA | ud | Metasys NAE. N2/BACnet MS/TP (material; 27/01/2012) | 1 | 4901.17 | 4901.17 |
| MOOE11a | h | Especialista electricidad | 1 | 15.7 | 15.70 |
| MOOE.8a | h | Oficial 1ª electricidad | 1 | 18.36 | 18.36 |
| %0200 | % | Medios auxiliares | 2 % | 4935.23 | 98.70 |
|  |  | Total |  |  | 5033.93 |

**CLI2.05** ud Controlador microprocesado MS-FEC2611-0 (28/12/2011)
11 ud × 365.19 (376.15 con costes indirectos) = 4137.65
Controlador microprocesado con comunicación Bacnet. Medida la unidad colocada, conexionada (incluyendo pequeño material), ensayada y comprobado su correcto funcionamiento.

| Código | Ud | Descripción | Rendimiento | Precio | Importe |
|---|---|---|---|---|---|
| MS-FEC2611-0 | ud | Controlador microprocesado MS-FEC2611-0 (material; 27/01/2012) | 1 | 342.33 | 342.33 |
| MOOE11a | h | Especialista electricidad | 1 | 15.7 | 15.70 |
| %0200 | % | Medios auxiliares | 2 % | 358.03 | 7.16 |
|  |  | Total |  |  | 365.19 |

**CLI2.06** ud Modulo de expansión MS-IOM1711-0 (28/12/2011)
2 ud × 211.65 (218 con costes indirectos) = 436.00
Módulo de expansión de señales de entrada digitales con comunicación Bacnet. 4 señales de entrada: 4BI. Medida la unidad colocada, conexionada (incluyendo pequeño material), ensayada y comprobado su correcto funcionamiento.

| Código | Ud | Descripción | Rendimiento | Precio | Importe |
|---|---|---|---|---|---|
| MS-IOM1711-0 | ud | Modulo de expansión MS-IOM1711-0 (material; 27/01/2012) | 1 | 191.8 | 191.80 |
| MOOE11a | h | Especialista electricidad | 1 | 15.7 | 15.70 |
| %0200 | % | Medios auxiliares | 2 % | 207.50 | 4.15 |
|  |  | Total |  |  | 211.65 |

**CLI2.07** ud Modulo de expansión MS-IOM2721-0 (28/12/2011)
5 ud × 275.95 (284.23 con costes indirectos) = 1421.15
Módulo de expansión de señales de entrada y salida digitales con comunicación Bacnet. Medida la unidad colocada, conexionada (incluyendo pequeño material), ensayada y comprobado su correcto funcionamiento.

| Código | Ud | Descripción | Rendimiento | Precio | Importe |
|---|---|---|---|---|---|
| MS-IOM2721-0 | ud | Modulo de expansión MS-IOM2721-0 (material; 27/01/2012) | 1 | 254.84 | 254.84 |
| MOOE11a | h | Especialista electricidad | 1 | 15.7 | 15.70 |
| %0200 | % | Medios auxiliares | 2 % | 270.54 | 5.41 |
|  |  | Total |  |  | 275.95 |

**CLI2.08** ud Modulo de expansión MS-IOM3721-0 (28/12/2011)
1 ud × 218.13 (224.67 con costes indirectos) = 224.67
Módulo de expansión de señales de entrada digitales con comunicación Bacnet. Medida la unidad colocada, conexionada (incluyendo pequeño material), ensayada y comprobado su correcto funcionamiento.

| Código | Ud | Descripción | Rendimiento | Precio | Importe |
|---|---|---|---|---|---|
| MS-IOM3721-0 | ud | Modulo de expansión MS-IOM3721-0 (material; 21/12/2016) | 1 | 198.15 | 198.15 |
| MOOE11a | h | Especialista electricidad | 1 | 15.7 | 15.70 |
| %0200 | % | Medios auxiliares | 2 % | 213.85 | 4.28 |
|  |  | Total |  |  | 218.13 |

**CLI2.09** ud Modulo de expansión MS-IOM4711-0 (28/12/2011)
17 ud × 238.05 (245.19 con costes indirectos) = 4168.23
Módulo de expansión de señales de entrada y salida digitales con comunicación Bacnet. 17 señales de entrada/salida: 6UI,2BI,2AO,3BO,4CO. Medida la unidad colocada, conexionada (incluyendo pequeño material), ensayada y comprobado su correcto funcionamiento.

| Código | Ud | Descripción | Rendimiento | Precio | Importe |
|---|---|---|---|---|---|
| MS-IOM4711-0 | ud | Modulo de expansión MS-IOM4711-0 (material; 21/12/2016) | 1 | 217.68 | 217.68 |
| MOOE11a | h | Especialista electricidad | 1 | 15.7 | 15.70 |
| %0200 | % | Medios auxiliares | 2 % | 233.38 | 4.67 |
|  |  | Total |  |  | 238.05 |

**CLI2.10** ud Interruptor de nivel para gasóleo (28/12/2011)
2 ud × 222.03 (228.69 con costes indirectos) = 457.38
Interruptor de nivel para gasóleo. Tipo boya (dos contactos). Medida la unidad colocada, conexionada (incluyendo pequeño material), ensayada y comprobado su correcto funcionamiento.

| Código | Ud | Descripción | Rendimiento | Precio | Importe |
|---|---|---|---|---|---|
| ACMA-86 | ud | Interruptor de nivel para gasóleo (material; 21/12/2016) | 1 | 200.41 | 200.41 |
| MOOE11a | h | Especialista electricidad | 1.1 | 15.7 | 17.27 |
| %0200 | % | Medios auxiliares | 2 % | 217.68 | 4.35 |
|  |  | Total |  |  | 222.03 |

**CLI2.11** ud Sonda ambiente de CO2 y temperatura (28/12/2011)
28 ud × 218.01 (224.55 con costes indirectos) = 6287.40
Sonda de ambiente de CO2 y temperatura. Rango 0ºC a 2000 ppm. Salida 0-10 v. De Johnson Controls o equivalente. Medida la unidad colocada, conexionada (incluye pequeño material), ensayada y comprobado su correcto funcionamiento.

| Código | Ud | Descripción | Rendimiento | Precio | Importe |
|---|---|---|---|---|---|
| CD-200-E00-00 | ud | Sonda ambiente de CO2 y temperatura (material; 21/12/2016) | 1 | 205.88 | 205.88 |
| MOOE11a | h | Especialista electricidad | 0.25 | 15.7 | 3.93 |
| MOOF11a | h | Especialista fontanería | 0.25 | 15.7 | 3.93 |
| %0200 | % | Medios auxiliares | 2 % | 213.74 | 4.27 |
|  |  | Total |  |  | 218.01 |

**CLI2.12** Ud Contador de calorías C-K65TC-Q40 (28/12/2011)
1 Ud × 1063.65 (1095.56 con costes indirectos) = 1095.56
Contador de energía térmica para Calor (15ºC a 130ºC). Incluye equipo integrador, caudalímetro ultrasónico embridado de Qn 40 m3/h (DN80 PN25). Alimentación: pila 220 Vca ó 24 Vca, IP54. Totalmente instalado, conexionado y comprobado su perfecto funcionamiento.

| Código | Ud | Descripción | Rendimiento | Precio | Importe |
|---|---|---|---|---|---|
| C-K65TC-Q40 | ud | Contador C-K65TC-Q40 (material; 21/12/2016) | 1 | 998.51 | 998.51 |
| MOOF.8a | h | Oficial 1ª fontanería | 1.3 | 18.36 | 23.87 |
| MOOF11a | h | Especialista fontanería | 1.3 | 15.7 | 20.41 |
| %0200 | % | Medios auxiliares | 2 % | 1042.79 | 20.86 |
|  |  | Total |  |  | 1063.65 |

**CLI2.13** Ud Contador de calorías o frigorías C-K65TF-Q40 (28/12/2011)
2 Ud × 1169.93 (1205.03 con costes indirectos) = 2410.06
Contador de energía térmica para Frío o Calor (2ºC a 130ºC). Incluye equipo integrador, caudalímetro ultrasónico embridado de Qn 40 m3/h (DN80 PN25). Alimentación: pila 220 Vca ó 24 Vca, IP54. Totalmente instalado, conexionado y comprobado su perfecto funcionamiento.

| Código | Ud | Descripción | Rendimiento | Precio | Importe |
|---|---|---|---|---|---|
| C-K65TF-Q40 | ud | Contador C-K65TF-Q40 (material; 21/12/2016) | 1 | 1102.71 | 1102.71 |
| MOOF.8a | h | Oficial 1ª fontanería | 1.3 | 18.36 | 23.87 |
| MOOF11a | h | Especialista fontanería | 1.3 | 15.7 | 20.41 |
| %0200 | % | Medios auxiliares | 2 % | 1146.99 | 22.94 |
|  |  | Total |  |  | 1169.93 |

**CLI2.14** ud Tarjeta BACnet para C-K65 (28/12/2011)
3 ud × 69.85 (71.95 con costes indirectos) = 215.85
Tarjeta BACnet para C-K65 con dos entradas de pulsos. Medida la unidad colocada, conexionada, ensayada y comprobado su correcto funcionamiento.

| Código | Ud | Descripción | Rendimiento | Precio | Importe |
|---|---|---|---|---|---|
| C-KBCNT | ud | Tarjeta BACnet para C-K65 (material; 21/12/2016) | 1 | 61.67 | 61.67 |
| MOOE11a | h | Especialista electricidad | 0.2 | 15.7 | 3.14 |
| MOOE.8a | h | Oficial 1ª electricidad | 0.2 | 18.36 | 3.67 |
| %0200 | % | Medios auxiliares | 2 % | 68.48 | 1.37 |
|  |  | Total |  |  | 69.85 |

**CLI2.15** ud Sonda de presión diferencial DP7000-R8-AZ (28/12/2011)
47 ud × 153.7 (158.31 con costes indirectos) = 7440.57
Sonda de presión diferencial. Rango ajustable: 1000/1500//2000/2500/3000/4000/5000/7000 Pa. Función de ajuste automático de cero. De Johnson Controls o equivalente. Medida la unidad colocada, conexionada (incluyendo pequeño material), ensayada y comprobado su correcto funcionamiento.

| Código | Ud | Descripción | Rendimiento | Precio | Importe |
|---|---|---|---|---|---|
| DP7000-R8-AZ | ud | Sonda de presión diferencial DP7000-R8-AZ (material; 21/12/2016) | 1 | 141.27 | 141.27 |
| MOOE11a | h | Especialista electricidad | 0.3 | 15.7 | 4.71 |
| MOOF11a | h | Especialista fontanería | 0.3 | 15.7 | 4.71 |
| %0200 | % | Medios auxiliares | 2 % | 150.69 | 3.01 |
|  |  | Total |  |  | 153.7 |

**CLI2.16** ud Detector de flujo en tubería. F61SB-9100 (28/12/2011)
3 ud × 94.06 (96.88 con costes indirectos) = 290.64
Detector de flujo en tubería. F61SB-9100. Medida la unidad colocada, conexionada (incluyendo pequeño material), ensayada y comprobado su correcto funcionamiento.

| Código | Ud | Descripción | Rendimiento | Precio | Importe |
|---|---|---|---|---|---|
| F61SB-9100 | ud | Detector de flujo en tubería. F61SB-9100 (material; 21/12/2016) | 1 | 84.68 | 84.68 |
| MOOE11a | h | Especialista electricidad | 0.24 | 15.7 | 3.77 |
| MOOF11a | h | Especialista fontanería | 0.24 | 15.7 | 3.77 |
| %0200 | % | Medios auxiliares | 2 % | 92.22 | 1.84 |
|  |  | Total |  |  | 94.06 |

**CLI2.17** ud Servomotor proporcional 0...10 VDC. 16 Nm (28/12/2011)
100 ud × 104.25 (107.38 con costes indirectos) = 10738.00
Servomotor proporcional.0..10 VDC: 16 Nm. 24 Vca. Johnson Controls o equivalente. Medida la unidad colocada, conexionada (incluye pequeño material), ensayada y comprobado su correcto funcionamiento.

| Código | Ud | Descripción | Rendimiento | Precio | Importe |
|---|---|---|---|---|---|
| M9116-GGA-1N | ud | Servomotor proporcional 16 Nm (material; 09/02/2016) | 1 | 92.79 | 92.79 |
| MOOE11a | h | Especialista electricidad | 0.3 | 15.7 | 4.71 |
| MOOF11a | h | Especialista fontanería | 0.3 | 15.7 | 4.71 |
| %0200 | % | Medios auxiliares | 2 % | 102.21 | 2.04 |
|  |  | Total |  |  | 104.25 |

**CLI2.18** ud Presostato diferencial (28/12/2011)
27 ud × 27.8 (28.63 con costes indirectos) = 773.01
Presostato diferencial para aire. Rango de 0'5 a 4 mbar. Johnson Controls o equivalente. Medida la unidad colocada, conexionada (incluye pequeño material), ensayada y comprobado su correcto funcionamiento.

| Código | Ud | Descripción | Rendimiento | Precio | Importe |
|---|---|---|---|---|---|
| P233A-4-PHC | ud | Presostato diferencial para aire. Rango de 50 a 400 Pa. Johnson Controls o equivalente. (material; 09/02/2016) | 1 | 20.97 | 20.97 |
| MOOE11a | h | Especialista electricidad | 0.2 | 15.7 | 3.14 |
| MOOF11a | h | Especialista fontanería | 0.2 | 15.7 | 3.14 |
| %0200 | % | Medios auxiliares | 2 % | 27.25 | 0.55 |
|  |  | Total |  |  | 27.8 |

**CLI2.19** ud Sonda de presion estática agua hembra (28/12/2011)
8 ud × 47.67 (49.1 con costes indirectos) = 392.80
Sonda de presión estática agua -1..8 bar. Hembra. Salida 0 a 10 V. Cable 2m. Totalmente instalada, conexionada y comprobado su perfecto funcionamiento.

| Código | Ud | Descripción | Rendimiento | Precio | Importe |
|---|---|---|---|---|---|
| P499VCS-401C | ud | Sonda de presión estatica agua (material; 23/12/2016) | 1 | 40.14 | 40.14 |
| MOOE11a | h | Especialista electricidad | 0.21 | 15.7 | 3.30 |
| MOOF11a | h | Especialista fontanería | 0.21 | 15.7 | 3.30 |
| %0200 | % | Medios auxiliares | 2 % | 46.74 | 0.93 |
|  |  | Total |  |  | 47.67 |

**CLI2.20** ud Conector macho-macho para P99 (28/12/2011)
8 ud × 4.89 (5.04 con costes indirectos) = 40.32
Conector macho-macho para P99. Rosca 1/4" SAE..1/2" GAS. Totalmente instalado y conexionado.

| Código | Ud | Descripción | Rendimiento | Precio | Importe |
|---|---|---|---|---|---|
| RACC201179 | ud | Conector macho-macho para P99. Rosca 1/4" SAE..1/2" GAS. (material; 23/12/2016) | 1 | 4.16 | 4.16 |
| MOOF11a | h | Especialista fontanería | 0.04 | 15.7 | 0.63 |
| %0200 | % | Medios auxiliares | 2 % | 4.79 | 0.10 |
|  |  | Total |  |  | 4.89 |

**CLI2.21** ud Sonda de temperatura NTC 10K (28/12/2011)
45 ud × 26.41 (27.2 con costes indirectos) = 1224.00
Sonda de temperatura NTC 10K. Montaje en conducto o inmersión. 138mm. De Johnson Controls o equivalente. Medida la unidad colocada, conexionada (incluyendo pequeño material), ensayada y comprobado su correcto funcionamiento.

| Código | Ud | Descripción | Rendimiento | Precio | Importe |
|---|---|---|---|---|---|
| TS-6340D-A10 | ud | Sonda de temperatura NTC 10K (material; 21/12/2016) | 1 | 19.29 | 19.29 |
| MOOE11a | h | Especialista electricidad | 0.21 | 15.7 | 3.30 |
| MOOF11a | h | Especialista fontanería | 0.21 | 15.7 | 3.30 |
| %0200 | % | Medios auxiliares | 2 % | 25.89 | 0.52 |
|  |  | Total |  |  | 26.41 |

| Medición | Uds. | Parcial |
|---|---|---|
|  | 27 | 27.000 |
|  | 18 | 18.000 |
| Total |  | 45 |

**CLI2.22** ud Acomplamiento para montaje en conducto de sondas TS-6300. (28/12/2011)
27 ud × 6.55 (6.75 con costes indirectos) = 182.25
Acoplamiento para montaje en conducto de sondas TS-6300. Medida la unidad colocada, conexionada (incluye pequeño material), ensayada y comprobado su correcto funcionamiento.

| Código | Ud | Descripción | Rendimiento | Precio | Importe |
|---|---|---|---|---|---|
| TS-6300D-000 | ud | Acomplamiento para montaje en conducto de sondas TS-6300. (material; 04/03/2015) | 1 | 3.28 | 3.28 |
| MOOE11a | h | Especialista electricidad | 0.1 | 15.7 | 1.57 |
| MOOF11a | h | Especialista fontanería | 0.1 | 15.7 | 1.57 |
| %0200 | % | Medios auxiliares | 2 % | 6.42 | 0.13 |
|  |  | Total |  |  | 6.55 |

**CLI2.23** ud Sonda de temperatura TS-6300 (28/12/2011)
1 ud × 25.18 (25.94 con costes indirectos) = 25.94
Sonda de temperatura TS-6300 exterior NTC 10K. De Johnson Controls o equivalente. Medida la unidad colocada, conexionada (incluyendo pequeño material), ensayada y comprobado su correcto funcionamiento.

| Código | Ud | Descripción | Rendimiento | Precio | Importe |
|---|---|---|---|---|---|
| TS-6340E-000 | ud | Sonda de temperatura TS-6300 exterior NTC 10K. (material; 22/12/2016) | 1 | 18.09 | 18.09 |
| MOOE11a | h | Especialista electricidad | 0.21 | 15.7 | 3.30 |
| MOOF11a | h | Especialista fontanería | 0.21 | 15.7 | 3.30 |
| %0200 | % | Medios auxiliares | 2 % | 24.69 | 0.49 |
|  |  | Total |  |  | 25.18 |

**CLI2.24** ud Vaina de cobre de 120 mm para sondas TS-6300 (28/12/2011)
18 ud × 13.99 (14.41 con costes indirectos) = 259.38
Vaina de cobre de 120 mm para la familia de sondas TS-6300. R1/2". PN16. Medida la unidad colocada, conexionada (incluyendo pequeño material), ensayada y comprobado su correcto funcionamiento.

| Código | Ud | Descripción | Rendimiento | Precio | Importe |
|---|---|---|---|---|---|
| TS-6300W-F200 | ud | Vaina de cobre de 120 mm. R1/2". (material; 04/03/2015) | 1 | 10.42 | 10.42 |
| MOOE11a | h | Especialista electricidad | 0.105 | 15.7 | 1.65 |
| MOOF11a | h | Especialista fontanería | 0.105 | 15.7 | 1.65 |
| %0200 | % | Medios auxiliares | 2 % | 13.72 | 0.27 |
|  |  | Total |  |  | 13.99 |

**CLI2.25** ud Adaptador para VP1000 DN15/DN20 con acuador VA-748x (28/12/2011)
16 ud × 2.13 (2.19 con costes indirectos) = 35.04
Adaptador para VP1000 DN15/DN20 con acuador VA-748x. Medida la unidad colocada, conexionada (incluyendo pequeño material), ensayada y comprobado su correcto funcionamiento.

| Código | Ud | Descripción | Rendimiento | Precio | Importe |
|---|---|---|---|---|---|
| 0A7010 | ud | Adaptador para VP1000 DN15/DN20 con acuador VA-748x (material; 22/12/2016) | 1 | 1.47 | 1.47 |
| MOOE11a | h | Especialista electricidad | 0.02 | 15.7 | 0.31 |
| MOOF11a | h | Especialista fontanería | 0.02 | 15.7 | 0.31 |
| %0200 | % | Medios auxiliares | 2 % | 2.09 | 0.04 |
|  |  | Total |  |  | 2.13 |

**CLI2.26** ud Adaptador para VP1000 DN25/DN32 con acuador VA-748x (28/12/2011)
16 ud × 2.04 (2.1 con costes indirectos) = 33.60
Adaptador para VP1000 DN25/DN32 con acuador VA-748x. Medida la unidad colocada, conexionada (incluyendo pequeño material), ensayada y comprobado su correcto funcionamiento.

| Código | Ud | Descripción | Rendimiento | Precio | Importe |
|---|---|---|---|---|---|
| 0A748x | ud | Adaptador para VP1000 DN25/DN32 con acuador VA-748x (material; 22/12/2016) | 1 | 1.38 | 1.38 |
| MOOE11a | h | Especialista electricidad | 0.02 | 15.7 | 0.31 |
| MOOF11a | h | Especialista fontanería | 0.02 | 15.7 | 0.31 |
| %0200 | % | Medios auxiliares | 2 % | 2.00 | 0.04 |
|  |  | Total |  |  | 2.04 |

**CLI2.27** ud Acoplamiento de montaje para válvulas VP100 (28/12/2011)
8 ud × 35.98 (37.06 con costes indirectos) = 296.48
Acoplamiento de montaje para válvulas VP100. Medida la unidad colocada, conexionada y comprobado su correcto funcionamiento.

| Código | Ud | Descripción | Rendimiento | Precio | Importe |
|---|---|---|---|---|---|
| M9000-525 | ud | Acoplamiento de montaje para válvulas VP100 (material; 22/12/2016) | 1 | 32.13 | 32.13 |
| MOOE11a | h | Especialista electricidad | 0.1 | 15.7 | 1.57 |
| MOOF11a | h | Especialista fontanería | 0.1 | 15.7 | 1.57 |
| %0200 | % | Medios auxiliares | 2 % | 35.27 | 0.71 |
|  |  | Total |  |  | 35.98 |

**CLI2.28** ud Servomotor proporcional 0...10 VDC. 8 Nm (28/12/2011)
8 ud × 108.12 (111.36 con costes indirectos) = 890.88
Servomotor proporcional.0..10 VDC: 8 Nm para válvula de bola. 24 Vca. De Johnson Controls o equivalente. Medida la unidad colocada, conexionada (incluye pequeño material), ensayada y comprobado su correcto funcionamiento.

| Código | Ud | Descripción | Rendimiento | Precio | Importe |
|---|---|---|---|---|---|
| M9108-GGA-5 | ud | Servomotor proporcional 8 Nm (material; 22/12/2016) | 1 | 96.58 | 96.58 |
| MOOE11a | h | Especialista electricidad | 0.3 | 15.7 | 4.71 |
| MOOF11a | h | Especialista fontanería | 0.3 | 15.7 | 4.71 |
| %0200 | % | Medios auxiliares | 2 % | 106.00 | 2.12 |
|  |  | Total |  |  | 108.12 |

**CLI2.29** ud Actuador para válvulas VG6000/VP1000 (DN15 y DN20) (28/12/2011)
16 ud × 53.32 (54.92 con costes indirectos) = 878.72
Actuador para válvulas VG6000/VP1000 (DN15 y DN20). M30X1,5. Señal de control 0-10v. Alimentación 24 Vca/Vdc. Fuerza nominal 120 N. 8 seg/mm. Carrera ajustada a 3,2 mm. Acción inversa. Incluye cable montado en fábrica de 1,5m. Medida la unidad colocada, conexionada (incluyendo pequeño material), ensayada y comprobado su correcto funcionamiento.

| Código | Ud | Descripción | Rendimiento | Precio | Importe |
|---|---|---|---|---|---|
| VA-7482-1001 | ud | Act. para válvulas VG6000/VP1000 (DN15 y DN20) (material; 23/12/2016) | 1 | 46.77 | 46.77 |
| MOOE11a | h | Especialista electricidad | 0.2 | 15.7 | 3.14 |
| MOOF11a | h | Especialista fontanería | 0.15 | 15.7 | 2.36 |
| %0200 | % | Medios auxiliares | 2 % | 52.27 | 1.05 |
|  |  | Total |  |  | 53.32 |

**CLI2.30** ud Actuador para válvulas VP1000 (DN25 y DN32) (28/12/2011)
16 ud × 53.32 (54.92 con costes indirectos) = 878.72
Actuador para válvulas VP1000 (DN25 y DN32). M30X1,5. Señal de control 0-10v. Alimentación 24 Vca/Vdc. Fuerza nominal 120 N. 8 seg/mm. Carrera ajustada a 6 mm. Incluye cable montado en fábrica de 1,5m. Medida la unidad colocada, conexionada (incluyendo pequeño material), ensayada y comprobado su correcto funcionamiento.

| Código | Ud | Descripción | Rendimiento | Precio | Importe |
|---|---|---|---|---|---|
| VA-7482-3001 | ud | Act. para válvulas VP1000 (DN25 y DN32) (material; 23/12/2016) | 1 | 46.77 | 46.77 |
| MOOE11a | h | Especialista electricidad | 0.2 | 15.7 | 3.14 |
| MOOF11a | h | Especialista fontanería | 0.15 | 15.7 | 2.36 |
| %0200 | % | Medios auxiliares | 2 % | 52.27 | 1.05 |
|  |  | Total |  |  | 53.32 |

**CLI2.31** ud Válvula 2v. para regulación DN15 150 l/h (28/12/2011)
1 ud × 85.47 (88.03 con costes indirectos) = 88.03
Válvula de dos vías para regulación de temperatura con sistema de equilibrado de presión incorporado. DN15, máximo caudal 150 l/h. Incluye dos tomas para presión. Medida la unidad colocada, conexionada (incluye pequeño material), ensayada y comprobado su correcto funcionamiento.

| Código | Ud | Descripción | Rendimiento | Precio | Importe |
|---|---|---|---|---|---|
| VP100AAA | ud | Válvula 2v. para regulación DN15 150 l/h (material; 22/12/2016) | 1 | 75.93 | 75.93 |
| MOOE11a | h | Especialista electricidad | 0.25 | 15.7 | 3.93 |
| MOOF11a | h | Especialista fontanería | 0.25 | 15.7 | 3.93 |
| %0200 | % | Medios auxiliares | 2 % | 83.79 | 1.68 |
|  |  | Total |  |  | 85.47 |

**CLI2.32** ud Válvula 2v. para regulación DN15 600 l/h (28/12/2011)
3 ud × 86.5 (89.1 con costes indirectos) = 267.30
Válvula de dos vías para regulación de temperatura con sistema de equilibrado de presión incorporado. DN15, máximo caudal 600 l/h. Incluye dos tomas para presión. Medida la unidad colocada, conexionada (incluye pequeño material), ensayada y comprobado su correcto funcionamiento.

| Código | Ud | Descripción | Rendimiento | Precio | Importe |
|---|---|---|---|---|---|
| VP100AAE | ud | Válvula 2v. para regulación DN15 600 l/h (material; 22/12/2016) | 1 | 76.94 | 76.94 |
| MOOE11a | h | Especialista electricidad | 0.25 | 15.7 | 3.93 |
| MOOF11a | h | Especialista fontanería | 0.25 | 15.7 | 3.93 |
| %0200 | % | Medios auxiliares | 2 % | 84.80 | 1.70 |
|  |  | Total |  |  | 86.5 |

**CLI2.33** ud Válvula 2v. para regulación DN15 780 l/h (28/12/2011)
3 ud × 91.52 (94.27 con costes indirectos) = 282.81
Válvula de dos vías para regulación de temperatura con sistema de equilibrado de presión incorporado. DN15, máximo caudal 780 l/h. Incluye dos tomas para presión. Medida la unidad colocada, conexionada (incluye pequeño material), ensayada y comprobado su correcto funcionamiento.

| Código | Ud | Descripción | Rendimiento | Precio | Importe |
|---|---|---|---|---|---|
| VP100AAG | ud | Válvula 2v. para regulación DN15 780 l/h (material; 23/12/2016) | 1 | 81.87 | 81.87 |
| MOOE11a | h | Especialista electricidad | 0.25 | 15.7 | 3.93 |
| MOOF11a | h | Especialista fontanería | 0.25 | 15.7 | 3.93 |
| %0200 | % | Medios auxiliares | 2 % | 89.73 | 1.79 |
|  |  | Total |  |  | 91.52 |

**CLI2.34** ud Válvula 2v. para regulación DN20 1.000 l/h (28/12/2011)
2 ud × 101.36 (104.4 con costes indirectos) = 208.80
Válvula de dos vías para regulación de temperatura con sistema de equilibrado de presión incorporado. DN20, máximo caudal 1.000 l/h. Incluye dos tomas para presión. Medida la unidad colocada, conexionada (incluye pequeño material), ensayada y comprobado su correcto funcionamiento.

| Código | Ud | Descripción | Rendimiento | Precio | Importe |
|---|---|---|---|---|---|
| VP100BAG | ud | Válvula 2v. para regulación DN20 1.000 l/h (material; 23/12/2016) | 1 | 91.51 | 91.51 |
| MOOE11a | h | Especialista electricidad | 0.25 | 15.7 | 3.93 |
| MOOF11a | h | Especialista fontanería | 0.25 | 15.7 | 3.93 |
| %0200 | % | Medios auxiliares | 2 % | 99.37 | 1.99 |
|  |  | Total |  |  | 101.36 |

**CLI2.35** ud Válvula 2v. para regulación DN20 1.500 l/h (28/12/2011)
7 ud × 104.16 (107.28 con costes indirectos) = 750.96
Válvula de dos vías para regulación de temperatura con sistema de equilibrado de presión incorporado. DN20, máximo caudal 1.500 l/h. Incluye dos tomas para presión. Medida la unidad colocada, conexionada (incluye pequeño material), ensayada y comprobado su correcto funcionamiento.

| Código | Ud | Descripción | Rendimiento | Precio | Importe |
|---|---|---|---|---|---|
| VP100BAN | ud | Válvula 2v. para regulación DN20 1.500 l/h (material; 23/12/2016) | 1 | 94.26 | 94.26 |
| MOOE11a | h | Especialista electricidad | 0.25 | 15.7 | 3.93 |
| MOOF11a | h | Especialista fontanería | 0.25 | 15.7 | 3.93 |
| %0200 | % | Medios auxiliares | 2 % | 102.12 | 2.04 |
|  |  | Total |  |  | 104.16 |

**CLI2.36** ud Válvula 2v. para regulación DN25 2.200 l/h (28/12/2011)
11 ud × 137.02 (141.13 con costes indirectos) = 1552.43
Válvula de dos vías para regulación de temperatura con sistema de equilibrado de presión incorporado. DN25, máximo caudal 2.200 l/h. Incluye dos tomas para presión. Medida la unidad colocada, conexionada (incluye pequeño material), ensayada y comprobado su correcto funcionamiento.

| Código | Ud | Descripción | Rendimiento | Precio | Importe |
|---|---|---|---|---|---|
| VP100CAU | ud | Válvula 2v. para regulación DN25 2.200 l/h (material; 23/12/2016) | 1 | 126.47 | 126.47 |
| MOOE11a | h | Especialista electricidad | 0.25 | 15.7 | 3.93 |
| MOOF11a | h | Especialista fontanería | 0.25 | 15.7 | 3.93 |
| %0200 | % | Medios auxiliares | 2 % | 134.33 | 2.69 |
|  |  | Total |  |  | 137.02 |

**CLI2.37** ud Válvula 2v. para regulación DN25 2.700 l/h (28/12/2011)
5 ud × 148.71 (153.17 con costes indirectos) = 765.85
Válvula de dos vías para regulación de temperatura con sistema de equilibrado de presión incorporado. DN25, máximo caudal 2.700 l/h. Incluye dos tomas para presión. Medida la unidad colocada, conexionada (incluye pequeño material), ensayada y comprobado su correcto funcionamiento.

| Código | Ud | Descripción | Rendimiento | Precio | Importe |
|---|---|---|---|---|---|
| VP100CAW | ud | Válvula 2v. para regulación DN25 2.700 l/h (material; 23/12/2016) | 1 | 137.93 | 137.93 |
| MOOE11a | h | Especialista electricidad | 0.25 | 15.7 | 3.93 |
| MOOF11a | h | Especialista fontanería | 0.25 | 15.7 | 3.93 |
| %0200 | % | Medios auxiliares | 2 % | 145.79 | 2.92 |
|  |  | Total |  |  | 148.71 |

**CLI2.38** ud Válvula 2v. para regulación DN32 3.000 l/h (28/12/2011)
3 ud × 168.51 (173.57 con costes indirectos) = 520.71
Válvula de dos vías para regulación de temperatura con sistema de equilibrado de presión incorporado. DN32, máximo caudal 3.000 l/h. Incluye dos tomas para presión. Medida la unidad colocada, conexionada (incluye pequeño material), ensayada y comprobado su correcto funcionamiento.

| Código | Ud | Descripción | Rendimiento | Precio | Importe |
|---|---|---|---|---|---|
| VP100DAY | ud | Válvula 2v. para regulación DN32 3.000 l/h (material; 23/12/2016) | 1 | 157.35 | 157.35 |
| MOOE11a | h | Especialista electricidad | 0.25 | 15.7 | 3.93 |
| MOOF11a | h | Especialista fontanería | 0.25 | 15.7 | 3.93 |
| %0200 | % | Medios auxiliares | 2 % | 165.21 | 3.30 |
|  |  | Total |  |  | 168.51 |

**CLI2.39** ud Válvula 2v. para regulación DN40 6.000 l/h (28/12/2011)
11 ud × 577.14 (594.45 con costes indirectos) = 6538.95
Válvula de dos vías para regulación de temperatura con sistema de equilibrado de presión incorporado. Cuerpo DN40, máximo caudal 6.000 l/h. Incluye dos tomas para presión y conexión hembra de 1 1/4". Medida la unidad colocada, conexionada (incluye pequeño material), ensayada y comprobado su correcto funcionamiento.

| Código | Ud | Descripción | Rendimiento | Precio | Importe |
|---|---|---|---|---|---|
| VP101DBB | ud | Válvula 2v. para regulación DN40 6.000 l/h (material; 23/12/2016) | 1 | 554.82 | 554.82 |
| MOOE11a | h | Especialista electricidad | 0.35 | 15.7 | 5.50 |
| MOOF11a | h | Especialista fontanería | 0.35 | 15.7 | 5.50 |
| %0200 | % | Medios auxiliares | 2 % | 565.82 | 11.32 |
|  |  | Total |  |  | 577.14 |

**CLI2.40** ud Válvula 2v. para regulación DN40 9.000 l/h (28/12/2011)
1 ud × 614.83 (633.27 con costes indirectos) = 633.27
Válvula de dos vías para regulación de temperatura con sistema de equilibrado de presión incorporado. DN40, máximo caudal 9.000 l/h. Conexión hembra. Medida la unidad colocada, conexionada (incluye pequeño material), ensayada y comprobado su correcto funcionamiento.

| Código | Ud | Descripción | Rendimiento | Precio | Importe |
|---|---|---|---|---|---|
| VP101EBC | ud | Válvula 2v. para regulación DN40 9.000 l/h (material; 23/12/2016) | 1 | 591.77 | 591.77 |
| MOOE11a | h | Especialista electricidad | 0.35 | 15.7 | 5.50 |
| MOOF11a | h | Especialista fontanería | 0.35 | 15.7 | 5.50 |
| %0200 | % | Medios auxiliares | 2 % | 602.77 | 12.06 |
|  |  | Total |  |  | 614.83 |

**CLI2.41** ud Válvula reguladora 3v. para unidad terminal (28/12/2011)
8 ud × 16.31 (16.8 con costes indirectos) = 134.40
Válvula reguladora de tres vías para unidad terminal. DN 1/2" PN-16 roscada. Kvs 1,7. Medida la unidad colocada, conexionada (incluyendo pequeño material), ensayada y comprobado su correcto funcionamiento.

| Código | Ud | Descripción | Rendimiento | Precio | Importe |
|---|---|---|---|---|---|
| VG6810EC | ud | Válvula reguladora 3v. para unidad terminal (material; 23/12/2016) | 1 | 13.79 | 13.79 |
| MOOE11a | h | Especialista electricidad | 0.07 | 15.7 | 1.10 |
| MOOF11a | h | Especialista fontanería | 0.07 | 15.7 | 1.10 |
| %0200 | % | Medios auxiliares | 2 % | 15.99 | 0.32 |
|  |  | Total |  |  | 16.31 |

**CLI2.42** ud Actuador Electrotérmico T/N y DAT (28/12/2011)
8 ud × 22.06 (22.72 con costes indirectos) = 181.76
Actuador Electrotérmico T/N y DAT. Alimentación a 220Vca. M30x1,5. Cable de 2m. Medida la unidad colocada, conexionada (incluyendo pequeño material), ensayada y comprobado su correcto funcionamiento.

| Código | Ud | Descripción | Rendimiento | Precio | Importe |
|---|---|---|---|---|---|
| VA-7078-23 | ud | Actuador Electrotérmico T/N y DAT. Alimentación a 220Vca. M30x1,5. Cable de 2m. (material; 23/12/2016) | 1 | 19.11 | 19.11 |
| MOOE11a | h | Especialista electricidad | 0.08 | 15.7 | 1.26 |
| MOOF11a | h | Especialista fontanería | 0.08 | 15.7 | 1.26 |
| %0200 | % | Medios auxiliares | 2 % | 21.63 | 0.43 |
|  |  | Total |  |  | 22.06 |

**CLI2.43** ud Válvula 3v. DN 1" PN-16 roscada (28/12/2011)
1 ud × 166.29 (171.28 con costes indirectos) = 171.28
Válvula 3v. DN 1" PN-16 roscada. Medida la unidad colocada, conexionada (incluyendo pequeño material), ensayada y comprobado su correcto funcionamiento.

| Código | Ud | Descripción | Rendimiento | Precio | Importe |
|---|---|---|---|---|---|
| VG7802NT | ud | Válvula 3v. DN 1" PN-16 roscada (material; 22/12/2016) | 1 | 153.61 | 153.61 |
| MOOE11a | h | Especialista electricidad | 0.3 | 15.7 | 4.71 |
| MOOF11a | h | Especialista fontanería | 0.3 | 15.7 | 4.71 |
| %0200 | % | Medios auxiliares | 2 % | 163.03 | 3.26 |
|  |  | Total |  |  | 166.29 |

**CLI2.44** ud Válvula 3v. DN 1 1/4" PN-16 roscada (28/12/2011)
2 ud × 193.47 (199.27 con costes indirectos) = 398.54
Válvula 3v. DN 1 1/4" PN-16 roscada. Medida la unidad colocada, conexionada (incluyendo pequeño material), ensayada y comprobado su correcto funcionamiento.

| Código | Ud | Descripción | Rendimiento | Precio | Importe |
|---|---|---|---|---|---|
| VG7802PT | ud | Válvula 3v. DN 1 1/4" PN-16 roscada (material; 22/12/2016) | 1 | 180.26 | 180.26 |
| MOOE11a | h | Especialista electricidad | 0.3 | 15.7 | 4.71 |
| MOOF11a | h | Especialista fontanería | 0.3 | 15.7 | 4.71 |
| %0200 | % | Medios auxiliares | 2 % | 189.68 | 3.79 |
|  |  | Total |  |  | 193.47 |

**CLI2.45** ud Válvula 3v. DN 1 1/2" PN-16 roscada (28/12/2011)
3 ud × 234.66 (241.7 con costes indirectos) = 725.10
Válvula 3v. DN 1 1/2" PN-16 roscada. Medida la unidad colocada, conexionada (incluyendo pequeño material), ensayada y comprobado su correcto funcionamiento.

| Código | Ud | Descripción | Rendimiento | Precio | Importe |
|---|---|---|---|---|---|
| VG7802RT | ud | Válvula 3v. DN 1 1/2" PN-16 roscada (material; 22/12/2016) | 1 | 220.64 | 220.64 |
| MOOE11a | h | Especialista electricidad | 0.3 | 15.7 | 4.71 |
| MOOF11a | h | Especialista fontanería | 0.3 | 15.7 | 4.71 |
| %0200 | % | Medios auxiliares | 2 % | 230.06 | 4.60 |
|  |  | Total |  |  | 234.66 |

**CLI2.46** ud Actuador para válvula. 0..10 VDC (28/12/2011)
6 ud × 173.27 (178.47 con costes indirectos) = 1070.82
Actuador para válvula. 0..10 VDC. Medida la unidad colocada, conexionada (incluyendo pequeño material), ensayada y comprobado su correcto funcionamiento.

| Código | Ud | Descripción | Rendimiento | Precio | Importe |
|---|---|---|---|---|---|
| VA-7706-1001 | ud | Act. para válvula. 0..10 VDC (material; 22/12/2016) | 1 | 160.45 | 160.45 |
| MOOE11a | h | Especialista electricidad | 0.3 | 15.7 | 4.71 |
| MOOF11a | h | Especialista fontanería | 0.3 | 15.7 | 4.71 |
| %0200 | % | Medios auxiliares | 2 % | 169.87 | 3.40 |
|  |  | Total |  |  | 173.27 |

**CLI2.47** ud Controlador microprocesado MF96001 (28/12/2011)
2 ud × 319.27 (328.85 con costes indirectos) = 657.70
Controlador microprocesado analizador de red eléctrica para baja tensión, con display incorporado. Capacidad de almacenamiento de históricos. Para montaje en panel. Bus BACnet MS-TP. De Johnson Controls o equivalente. Medida la unidad colocada, conexionada (incluyendo pequeño material), ensayada y comprobado su correcto funcionamiento.

| Código | Ud | Descripción | Rendimiento | Precio | Importe |
|---|---|---|---|---|---|
| MF96001 | ud | Controlador microprocesado MF96001+IF96014 (material; 22/12/2016) | 1 | 272.14 | 272.14 |
| MOOE11a | h | Especialista electricidad | 1.2 | 15.7 | 18.84 |
| MOOE.8a | h | Oficial 1ª electricidad | 1.2 | 18.36 | 22.03 |
| %0200 | % | Medios auxiliares | 2 % | 313.01 | 6.26 |
|  |  | Total |  |  | 319.27 |

**CLI2.48** ud Cuadro eléctrico de control CE-B5 (28/12/2011)
2 ud × 257.88 (265.62 con costes indirectos) = 531.24
Cuadro de control CE-B5. Envolvente metálica IP66, hasta 15 puntos control. Incluye transformador 220/24 VAC, magnetotérmico, portafusibles secundario, base enchufe y relés maniobra a 24 VAC. Señales, bus interno y alimentación cableados a bornas. De Johnson Controls o equivalente. Medida la unidad colocada, conexionada (incluye pequeño material), ensayada y comprobado su correcto funcionamiento.

| Código | Ud | Descripción | Rendimiento | Precio | Importe |
|---|---|---|---|---|---|
| CE-B5 | ud | Cua.elé.para el mon. de los controladores CE-B5 (material; 11/02/2016) | 1 | 167.67 | 167.67 |
| MOOE11a | h | Especialista electricidad | 2.5 | 15.7 | 39.25 |
| MOOE.8a | h | Oficial 1ª electricidad | 2.5 | 18.36 | 45.90 |
| %0200 | % | Medios auxiliares | 2 % | 252.82 | 5.06 |
|  |  | Total |  |  | 257.88 |

**CLI2.49** ud Cuadro eléctrico de control CE-D0 (28/12/2011)
2 ud × 454.04 (467.66 con costes indirectos) = 935.32
Cuadro de control CE-D0. Envolvente metálica IP66, hasta 24 puntos control. Incluye transformador 220/24 VAC, magnetotérmico, portafusibles secundario, base enchufe y relés maniobra a 24 VAC. Señales, bus interno y alimentación cableados a bornas. De Johnson Controls o equivalente. Medida la unidad colocada, conexionada (incluye pequeño material), ensayada y comprobado su correcto funcionamiento.

| Código | Ud | Descripción | Rendimiento | Precio | Importe |
|---|---|---|---|---|---|
| CE-D0 | ud | Cua.elé.para el mon. de los controladores CE-D0 (material; 23/12/2016) | 1 | 359.99 | 359.99 |
| MOOE11a | h | Especialista electricidad | 2.5 | 15.7 | 39.25 |
| MOOE.8a | h | Oficial 1ª electricidad | 2.5 | 18.36 | 45.90 |
| %0200 | % | Medios auxiliares | 2 % | 445.14 | 8.90 |
|  |  | Total |  |  | 454.04 |

**CLI2.50** ud Cuadro eléctrico de control CE-D5 (28/12/2011)
1 ud × 521.69 (537.34 con costes indirectos) = 537.34
Cuadro de control CE-D5. Envolvente metálica IP66, hasta 28 puntos control. Incluye transformador 220/24 VAC, magnetotérmico, portafusibles secundario, base enchufe y relés maniobra a 24 VAC. Señales, bus interno y alimentación cableados a bornas. De Johnson Controls o equivalente. Medida la unidad colocada, conexionada (incluye pequeño material), ensayada y comprobado su correcto funcionamiento.

| Código | Ud | Descripción | Rendimiento | Precio | Importe |
|---|---|---|---|---|---|
| CE-D5 | ud | Cua.elé.para el mon. de los controladores CE-D5 (material; 23/12/2016) | 1 | 426.31 | 426.31 |
| MOOE11a | h | Especialista electricidad | 2.5 | 15.7 | 39.25 |
| MOOE.8a | h | Oficial 1ª electricidad | 2.5 | 18.36 | 45.90 |
| %0200 | % | Medios auxiliares | 2 % | 511.46 | 10.23 |
|  |  | Total |  |  | 521.69 |

**CLI2.51** ud Cuadro eléctrico de control CE-H0 (28/12/2011)
2 ud × 774.45 (797.68 con costes indirectos) = 1595.36
Cuadro de control CE-H0. Envolvente metálica IP66, hasta 56 puntos control. Incluye transformador 220/24 VAC, magnetotérmico, portafusibles secundario, base enchufe y relés maniobra a 24 VAC. Señales, bus interno y alimentación cableados a bornas. De Johnson Controls o equivalente. Medida la unidad colocada, conexionada (incluye pequeño material), ensayada y comprobado su correcto funcionamiento.

| Código | Ud | Descripción | Rendimiento | Precio | Importe |
|---|---|---|---|---|---|
| CE-H0 | ud | Cua.elé.para el mon. de los controladores CE-H0 (material; 23/12/2016) | 1 | 653.67 | 653.67 |
| MOOE11a | h | Especialista electricidad | 3.1 | 15.7 | 48.67 |
| MOOE.8a | h | Oficial 1ª electricidad | 3.1 | 18.36 | 56.92 |
| %0200 | % | Medios auxiliares | 2 % | 759.26 | 15.19 |
|  |  | Total |  |  | 774.45 |

**CLI2.52** ud Cuadro eléctrico de control CE-H5 (28/12/2011)
1 ud × 958.05 (986.79 con costes indirectos) = 986.79
Cuadro de control CE-H5. Envolvente metálica IP66, hasta 59 puntos control. Incluye transformador 220/24 VAC, magnetotérmico, portafusibles secundario, base enchufe y relés maniobra a 24 VAC. Señales, bus interno y alimentación cableados a bornas. De Johnson Controls o equivalente. Medida la unidad colocada, conexionada (incluye pequeño material), ensayada y comprobado su correcto funcionamiento.

| Código | Ud | Descripción | Rendimiento | Precio | Importe |
|---|---|---|---|---|---|
| CE-H5 | ud | Cua.elé.para el mon. de los controladores CE-H5 (material; 23/12/2016) | 1 | 833.67 | 833.67 |
| MOOE11a | h | Especialista electricidad | 3.1 | 15.7 | 48.67 |
| MOOE.8a | h | Oficial 1ª electricidad | 3.1 | 18.36 | 56.92 |
| %0200 | % | Medios auxiliares | 2 % | 939.26 | 18.79 |
|  |  | Total |  |  | 958.05 |

**CLI2.53** ud Cuadro eléctrico de control CE-I5 (28/12/2011)
1 ud × 1040.75 (1071.97 con costes indirectos) = 1071.97
Cuadro de control CE-I5. Envolvente metálica IP66, hasta 66 puntos control. Incluye transformador 220/24 VAC, magnetotérmico, portafusibles secundario, base enchufe y relés maniobra a 24 VAC. Señales, bus interno y alimentación cableados a bornas. De Johnson Controls o equivalente. Medida la unidad colocada, conexionada (incluye pequeño material), ensayada y comprobado su correcto funcionamiento.

| Código | Ud | Descripción | Rendimiento | Precio | Importe |
|---|---|---|---|---|---|
| CE-I5 | ud | Cua.elé.para el mon. de los controladores CE-I5 (material; 23/12/2016) | 1 | 911.35 | 911.35 |
| MOOE11a | h | Especialista electricidad | 3.2 | 15.7 | 50.24 |
| MOOE.8a | h | Oficial 1ª electricidad | 3.2 | 18.36 | 58.75 |
| %0200 | % | Medios auxiliares | 2 % | 1020.34 | 20.41 |
|  |  | Total |  |  | 1040.75 |

**CLI2.54** ud Cuadro eléctrico de control CE-J (28/12/2011)
1 ud × 1109.93 (1143.23 con costes indirectos) = 1143.23
Cuadro de control CE-J. Envolvente metálica IP66, hasta 70 puntos control. Incluye transformador 220/24 VAC, magnetotérmico, portafusibles secundario, base enchufe y relés maniobra a 24 VAC. Señales, bus interno y alimentación cableados a bornas. De Johnson Controls o equivalente. Medida la unidad colocada, conexionada (incluye pequeño material), ensayada y comprobado su correcto funcionamiento.

| Código | Ud | Descripción | Rendimiento | Precio | Importe |
|---|---|---|---|---|---|
| CE-J | ud | Cua.elé.para el mon. de los controladores CE-J (material; 23/12/2016) | 1 | 975.77 | 975.77 |
| MOOE11a | h | Especialista electricidad | 3.3 | 15.7 | 51.81 |
| MOOE.8a | h | Oficial 1ª electricidad | 3.3 | 18.36 | 60.59 |
| %0200 | % | Medios auxiliares | 2 % | 1088.17 | 21.76 |
|  |  | Total |  |  | 1109.93 |

**CLI2.55** ud Cuadro eléctrico de control CE-JA (28/12/2011)
1 ud × 1225.89 (1262.67 con costes indirectos) = 1262.67
Cuadro de control CE-JA. Envolvente metálica IP66, hasta 77 puntos control. Incluye transformador 220/24 VAC, magnetotérmico, portafusibles secundario, base enchufe y relés maniobra a 24 VAC. Señales, bus interno y alimentación cableados a bornas. De Johnson Controls o equivalente. Medida la unidad colocada, conexionada (incluye pequeño material), ensayada y comprobado su correcto funcionamiento.

| Código | Ud | Descripción | Rendimiento | Precio | Importe |
|---|---|---|---|---|---|
| CE-JA | ud | Cua.elé.para el mon. de los controladores CE-JA (material; 23/12/2016) | 1 | 1089.45 | 1089.45 |
| MOOE11a | h | Especialista electricidad | 3.3 | 15.7 | 51.81 |
| MOOE.8a | h | Oficial 1ª electricidad | 3.3 | 18.36 | 60.59 |
| %0200 | % | Medios auxiliares | 2 % | 1201.85 | 24.04 |
|  |  | Total |  |  | 1225.89 |

**CLI2.56** ud Integración de Enfriadora (28/12/2011)
1 ud × 1062.92 (1094.81 con costes indirectos) = 1094.81
Integración de Enfriadora mediante protocolo de comunicación Bacnet certificado BTL, considerando 20 variables de integración.

| Código | Ud | Descripción | Rendimiento | Precio | Importe |
|---|---|---|---|---|---|
| Integ_En | h | Integración de Enfriadora mediante protocolo de comunicación Bacnet certificado BTL, considerando 20 variables de integración. (material; 23/12/2016) | 1 | 1042.08 | 1042.08 |
| %0200 | % | Medios auxiliares | 2 % | 1042.08 | 20.84 |
|  |  | Total |  |  | 1062.92 |

**CLI2.57** ud Integración bomba de calor (28/12/2011)
1 ud × 1062.92 (1094.81 con costes indirectos) = 1094.81
Integración de bomba de calor mediante protocolo de comunicación Bacnet certificado BTL, considerando 20 variables de integración.

| Código | Ud | Descripción | Rendimiento | Precio | Importe |
|---|---|---|---|---|---|
| Integ_BC | h | Integración bomba de calor (material; 23/12/2016) | 1 | 1042.08 | 1042.08 |
| %0200 | % | Medios auxiliares | 2 % | 1042.08 | 20.84 |
|  |  | Total |  |  | 1062.92 |

**CLI2.58** ud Tra.de con.y cab., bajo tubo de bandeja. (28/12/2011)
1 ud × 9662.95 (9952.84 con costes indirectos) = 9952.84
P.A. correspondiente a los trabajos de conexionado y cableado, bajo tubo o bandeja de los elementos anteriormente relacionados. Totalmente terminado, conexionado y comprobado su correcto funcionamiento.

| Código | Ud | Descripción | Rendimiento | Precio | Importe |
|---|---|---|---|---|---|
| INSTALACI_N | ud | Tra.de con.y cab., bajo tubo de bandeja. (material; 30/12/2016) | 1 | 9473.48 | 9473.48 |
| %0200 | % | Medios auxiliares | 2 % | 9473.48 | 189.47 |
|  |  | Total |  |  | 9662.95 |

**CLI2.59** ud 800 M.l de bus de comunicaciones (28/12/2011)
1 ud × 2657.31 (2737.03 con costes indirectos) = 2737.03
800 M.l de bus de comunciaciones bajo tubo o bandeja. Medida la unidad colocada, conexionada (incluye pequeño material), ensayada y comprobado su correcto funcionamiento.

| Código | Ud | Descripción | Rendimiento | Precio | Importe |
|---|---|---|---|---|---|
| INST_BUS800 | ud | 800 M.l de bus de comunciaciones bajo tubo o bandeja. (material; 23/12/2016) | 1 | 2605.21 | 2605.21 |
| %0200 | % | Medios auxiliares | 2 % | 2605.21 | 52.10 |
|  |  | Total |  |  | 2657.31 |

**CLI2.60** ud Pro.del pue.cen.,con. e implementación (28/12/2011)
1 ud × 4155.07 (4279.72 con costes indirectos) = 4279.72
Programación del puesto central, configuración e implementación de la base de datos, creación de los menús gráficos de introducción al sistema y gráficos en color de las instalaciones .Realización y suministro de planos y esquemas de conexionado para la correcta instalación de de los equipos. Ingeniería de programación en microprocesadores equipo de campo. Puesta en marcha una vez finalizados los trabajos de instalación, conexionado, y con las instalaciones en las condiciones necesarias para el chequeo del correcto uncionamiento de los equipos de control. Entrega documentación final de obra. Totalmente terminado y comprobado su correcto funcionamiento.

| Código | Ud | Descripción | Rendimiento | Precio | Importe |
|---|---|---|---|---|---|
| Progcentral | h | Pro.del pue.cen.,con. e implementación (material; 23/12/2016) | 1 | 1136.82 | 1136.82 |
| Planos | ud | Realización y suministro de planos (material; 23/12/2016) | 1 | 568.41 | 568.41 |
| ProgEquip | h | Ing.de pro.en mic. equipo de campo. (material; 23/12/2016) | 1 | 757.88 | 757.88 |
| Puestamarcha | u | Puesta en marcha (material; 23/12/2016) | 1 | 1610.49 | 1610.49 |
| %0200 | % | Medios auxiliares | 2 % | 4073.60 | 81.47 |
|  |  | Total |  |  | 4155.07 |

| Medición | Uds. | Parcial |
|---|---|---|
| Edificio 1y 2 | 1 | 1.000 |
| Total |  | 1 |

#### CLI3 REDES DE DISTRIBUCION DE AIRE Y DIFUSION (28/12/2011)
Importe: 197208.97

**CLI3.01** Ud Rejilla de impulsión AH-0-DG 225x75 (28/12/2011)
85 Ud × 29.52 (30.41 con costes indirectos) = 2584.85
Rejilla de impulsión de la marca TROX o equivalente, serie AH-0-AG/225x75, para un caudal de 50 m³/h, en aluminio. Incluido el marco de montaje estandar, sujeción por fijación oculta. Frontal pintado en RAL 9010. Medida la unidad colocada, conexionada (incluyendo pequeño material), ensayada y comprobado su correcto funcionamiento.

| Código | Ud | Descripción | Rendimiento | Precio | Importe |
|---|---|---|---|---|---|
| Reja_imp_AH1 | u | Rejilla de impulsión AH-0-DG 225x75 (material; 20/12/2016) | 1 | 22.8 | 22.80 |
| MOOM.8a | h | Oficial 1ª metal | 0.2 | 16.58 | 3.32 |
| MOOM11a | h | Especialista metal | 0.2 | 14.1 | 2.82 |
| %0200 | % | Medios auxiliares | 2 % | 28.94 | 0.58 |
|  |  | Total |  |  | 29.52 |

| Medición | Uds. | Parcial |
|---|---|---|
| Pl. Semisótano | 10 | 10.000 |
| Pl. Baja | 24 | 24.000 |
| Pl. Segunda | 17 | 17.000 |
| Pl. Tercera | 34 | 34.000 |
| Total |  | 85 |

**CLI3.02** Ud Rejilla de retorno AH-0-AG 225x75 (28/12/2011)
85 Ud × 27.68 (28.51 con costes indirectos) = 2423.35
Rejilla de retorno de la marca TROX o equivalente, serie AH-0-AG/225x75, para un caudal de 50 m³/h, en aluminio. Incluido el marco de montaje estandar, sujeción por fijación oculta. Frontal pintado en RAL 9010. Medida la unidad colocada, conexionada (incluyendo pequeño material), ensayada y comprobado su correcto funcionamiento.

| Código | Ud | Descripción | Rendimiento | Precio | Importe |
|---|---|---|---|---|---|
| Reja_ret_AH1 | u | Rejilla de retorno AH-0-AG 225x75 (material; 20/12/2016) | 1 | 21 | 21.00 |
| MOOM.8a | h | Oficial 1ª metal | 0.2 | 16.58 | 3.32 |
| MOOM11a | h | Especialista metal | 0.2 | 14.1 | 2.82 |
| %0200 | % | Medios auxiliares | 2 % | 27.14 | 0.54 |
|  |  | Total |  |  | 27.68 |

| Medición | Uds. | Parcial |
|---|---|---|
| Pl. Semisótano | 10 | 10.000 |
| Pl. Baja | 24 | 24.000 |
| Pl. Segunda | 17 | 17.000 |
| Pl. Tercera | 34 | 34.000 |
| Total |  | 85 |

**CLI3.03** Ud Rejilla de retorno TRS-RS/825x225/0 (28/12/2011)
53 Ud × 97.8 (100.73 con costes indirectos) = 5338.69
Rejilla de retorno de la marca TROX o equivalente, serie TRS-RS/825x225/0, para un caudal de 1600 m³/h y potencia sonora de 32 dB, en aluminio. Incluido el marco de montaje estandar, sujeción por fijación oculta. Frontal pintado en RAL 9010. Medida la unidad colocada, conexionada (incluyendo pequeño material), ensayada y comprobado su correcto funcionamiento.

| Código | Ud | Descripción | Rendimiento | Precio | Importe |
|---|---|---|---|---|---|
| Reja_ret_TRS8 | u | Rejilla de retorno TRS-RS/825x225/0 (material; 20/12/2016) | 1 | 88.2 | 88.20 |
| MOOM.8a | h | Oficial 1ª metal | 0.25 | 16.58 | 4.15 |
| MOOM11a | h | Especialista metal | 0.25 | 14.1 | 3.53 |
| %0200 | % | Medios auxiliares | 2 % | 95.88 | 1.92 |
|  |  | Total |  |  | 97.8 |

| Medición | Uds. | Parcial |
|---|---|---|
| Pl. Semisótano | 17 | 17.000 |
| Pl. Baja | 4 | 4.000 |
| Pl. Primera | 25 | 25.000 |
| Pl. Segunda | 7 | 7.000 |
| Total |  | 53 |

**CLI3.04** Ud Rejilla de retorno TRS-RS/625x225/0 (28/12/2011)
7 Ud × 88.82 (91.48 con costes indirectos) = 640.36
Rejilla de retorno de la marca TROX o equivalente, serie TRS-RS/625x225/0, para un caudal de 1200 m³/h y potencia sonora de 32 dB, en aluminio. Incluido el marco de montaje estandar, sujeción por fijación oculta. Frontal pintado en RAL 9010. Medida la unidad colocada, conexionada (incluyendo pequeño material), ensayada y comprobado su correcto funcionamiento.

| Código | Ud | Descripción | Rendimiento | Precio | Importe |
|---|---|---|---|---|---|
| Reja_ret_TRS6 | u | Rejilla de retorno TRS-RS/625x225/0 (material; 28/12/2016) | 1 | 79.4 | 79.40 |
| MOOM.8a | h | Oficial 1ª metal | 0.25 | 16.58 | 4.15 |
| MOOM11a | h | Especialista metal | 0.25 | 14.1 | 3.53 |
| %0200 | % | Medios auxiliares | 2 % | 87.08 | 1.74 |
|  |  | Total |  |  | 88.82 |

| Medición | Uds. | Parcial |
|---|---|---|
| Pl. Segunda | 3 | 3.000 |
| Pl. Tercera | 4 | 4.000 |
| Total |  | 7 |

**CLI3.06** ud Tobera DUE-V-QR-LB/250/450/0 (28/12/2011)
126 ud × 132.89 (136.88 con costes indirectos) = 17246.88
Tobera de largo alcance, serie DUE de TROX o equivalente, modelo DUE-V-QR-LB/250/450/0, construida en aluminio y/o chapa de acero, girable y orientable, en ejecución estandar, incorpora chapa perforada y acabado pintado en RAL 9010. Medida la unidad colocada (con apertura de hueco para colocación), conexionada (incluyendo pequeño material), ensayada y comprobado su correcto funcionamiento.

| Código | Ud | Descripción | Rendimiento | Precio | Importe |
|---|---|---|---|---|---|
| DUE_250 | ud | Tobera DUE-V-QR-LB/250/450/0 (material; 20/12/2016) | 1 | 113.4 | 113.40 |
| MOOM.8a | h | Oficial 1ª metal | 0.55 | 16.58 | 9.12 |
| MOOM11a | h | Especialista metal | 0.55 | 14.1 | 7.76 |
| %0200 | % | Medios auxiliares | 2 % | 130.28 | 2.61 |
|  |  | Total |  |  | 132.89 |

| Medición | Uds. | Parcial |
|---|---|---|
| Pl. Semisótano | 43 | 43.000 |
| Pl. Baja | 10 | 10.000 |
| Pl. Primera | 60 | 60.000 |
| Pl. Segunda | 13 | 13.000 |
| Total |  | 126 |

**CLI3.07** ud Tobera DUE-V-QR-LB/200/400/0 (28/12/2011)
10 ud × 111.44 (114.78 con costes indirectos) = 1147.80
Tobera de largo alcance, serie DUE de TROX o equivalente, modelo DUE-V-QR-LB/200/400/0, construida en aluminio y/o chapa de acero, girable y orientable, en ejecución estandar, incorpora chapa perforada y acabado pintado en RAL 9010. Medida la unidad colocada (con apertura de hueco para colocación), conexionada (incluyendo pequeño material), ensayada y comprobado su correcto funcionamiento.

| Código | Ud | Descripción | Rendimiento | Precio | Importe |
|---|---|---|---|---|---|
| DUE_200 | ud | Tobera DUE-V-QR-LB/200/400/0 (material; 20/12/2016) | 1 | 93.6 | 93.60 |
| MOOM.8a | h | Oficial 1ª metal | 0.51 | 16.58 | 8.46 |
| MOOM11a | h | Especialista metal | 0.51 | 14.1 | 7.19 |
| %0200 | % | Medios auxiliares | 2 % | 109.25 | 2.19 |
|  |  | Total |  |  | 111.44 |

| Medición | Uds. | Parcial |
|---|---|---|
| Pl. Segunda | 6 | 6.000 |
| Pl. Tercera | 4 | 4.000 |
| Total |  | 10 |

**CLI3.08** m² Sistema de conductos Spiralite para interior (28/12/2011)
1905 m² × 71.03 (73.16 con costes indirectos) = 139369.80
Sistema de conductos circulares y ovales de alta calidad, tipo Spiralite, para interior, que consta de un núcleo fenólico termoestable en ambas caras, duradero y con una baja permeabilidad frente al vapor, 25 micras de lámina de aluminio reforzada con un tejido de vidrio de 5 mm unida al núcleo fenólico. Fenólico acabado blanco interior. Con las siguientes especificaciones:
„Conductividad termica 0.021 W/m.K a 10¢XC se refiere (BS EN 12667)
„ Densidad 55 /60 kg/metro3
„ Resistencia de compresión perpendicular >200 kN/m2 at 10% compresión
„ Estandares y reglamentos de los sistemas anti-fuegos:
- EN 13501: Euroclass BS 1.d0
- EN ISO 5659.2: Generación de humo y ofuscación
„Contenido de célula cerrada > 90% por falta de absorción y resistencia a la penetración de la humedad
„Resistencia al vapor (papel de aluminio) de 100 MNs/g (BS EN 12086)
„Indice de toxicidad <7.0 (NES 713)
„Indice de oxigeno >33% (BS EN ISO 4589.2)
„Potencial de reducción del ozono 0 (cero)
„Potencial de calentamiento global <5 (bajo)
„Grosor de 22 mm que satisface los requerimientos de la guia TIMSA, BS 5422, NHS CO2, especificación expert NES Y50 y especificación DEO 037
„Opera en un rango de temperaturas entre .-20ºC y 80ºC
„Fabricado bajo un Sistema de Gestión de Calidad aprobado por BS EN ISO 9001
„Fabricado con las Normas de Gestión Ambiental aprobados por BS EN ISO 14001
„Fabricado BS EN 13166 and BS EN 14314
con parte proporcional de piezas especiales para ramales y conexión a maquinas, figuras y soportación. Totalmente instalado y comprobado su adecuado funcionamiento.

| Código | Ud | Descripción | Rendimiento | Precio | Importe |
|---|---|---|---|---|---|
| Cond.Spir_int | m² | Sistema de conductos Spiralite para interior (material; 02/01/2017) | 1 | 61.6 | 61.60 |
| MOOM.8a | h | Oficial 1ª metal | 0.18 | 16.58 | 2.98 |
| MOOM11a | h | Especialista metal | 0.21 | 14.1 | 2.96 |
| MOOM13a | h | Aprendiz 3º 4ª metal (mano de obra; 30/12/2016) | 0.21 | 10 | 2.10 |
| %0200 | % | Medios auxiliares | 2 % | 69.64 | 1.39 |
|  |  | Total |  |  | 71.03 |

| Medición | Uds. | Parcial |
|---|---|---|
| Pl. Semisótano | 509 | 509.000 |
| Pl. Baja | 170 | 170.000 |
| Pl. Primera | 664 | 664.000 |
| Pl. Segunda | 314 | 314.000 |
| Pl. Tercera | 248 | 248.000 |
| Total |  | 1905 |

**CLI3.09** m² Sistema de conductos Spiralite para exterior (28/12/2011)
250 m² × 86.84 (89.45 con costes indirectos) = 22362.50
Sistema de conductos circulares y ovales de alta calidad, tipo Spiralite, para exterior, que consta de un núcleo fenólico termoestable en ambas caras, duradero y con una baja permeabilidad frente al vapor, 25 micras de lámina de aluminio reforzada con un tejido de vidrio de 5 mm unida al núcleo fenólico. Fenólico acabado blanco exterior. Con las siguientes especificaciones:
„Conductividad termica 0.021 W/m.K a 10¢XC se refiere (BS EN 12667)
„ Densidad 55 /60 kg/metro3
„ Resistencia de compresión perpendicular >200 kN/m2 at 10% compresión
„ Estandares y reglamentos de los sistemas anti-fuegos:
- EN 13501: Euroclass BS 1.d0
- EN ISO 5659.2: Generación de humo y ofuscación
„Contenido de célula cerrada > 90% por falta de absorción y resistencia a la penetración de la humedad
„Resistencia al vapor (papel de aluminio) de 100 MNs/g (BS EN 12086)
„Indice de toxicidad <7.0 (NES 713)
„Indice de oxigeno >33% (BS EN ISO 4589.2)
„Potencial de reducción del ozono 0 (cero)
„Potencial de calentamiento global <5 (bajo)
„Grosor de 30 mm que satisface los requerimientos de la guia TIMSA, BS 5422, NHS CO2, especificación expert NES Y50 y especificación DEO 037
„Opera en un rango de temperaturas entre -20ºC y 80ºC
„Fabricado bajo un Sistema de Gestión de Calidad aprobado por BS EN ISO 9001
„Fabricado con las Normas de Gestión Ambiental aprobados por BS EN ISO 14001
„Fabricado BS EN 13166 and BS EN 14314
con parte proporcional de piezas especiales para ramales y conexión a maquinas, figuras y soportación. Totalmente instalado y comprobado su adecuado funcionamiento.

| Código | Ud | Descripción | Rendimiento | Precio | Importe |
|---|---|---|---|---|---|
| Cond.Spir_ext | m² | Sistema de conductos Spiralite para exterior (material; 02/01/2017) | 1 | 77.1 | 77.10 |
| MOOM.8a | h | Oficial 1ª metal | 0.18 | 16.58 | 2.98 |
| MOOM11a | h | Especialista metal | 0.21 | 14.1 | 2.96 |
| MOOM13a | h | Aprendiz 3º 4ª metal | 0.21 | 10 | 2.10 |
| %0200 | % | Medios auxiliares | 2 % | 85.14 | 1.70 |
|  |  | Total |  |  | 86.84 |

| Medición | Uds. | Parcial |
|---|---|---|
| Pl. Primera | 70 | 70.000 |
| Pl. Segunda | 78 | 78.000 |
| Pl. Tercera | 102 | 102.000 |
| Total |  | 250 |

**CLI3.15** Ud Compuerta cortafuegos FKR-EU 355 c/actuador (28/12/2011)
6 Ud × 263.14 (271.03 con costes indirectos) = 1626.18
Compuerta cortafuegos circular, de TROX o equivalente, serie FKR-EU, modelo FKR-EU 355, en chapa de acero galvanizado, con marcado CE, según Norma UNE-EN 15650:2010. Resistencia al fuego EI120 ensayada según Norma EN 1366-2. Incorpora Actuador BELIMO BF24-T-ST, con dos finales de carrera integrados y fusible térmico. Unidad completamente instalada, conexionada y comprobado su perfecto funcionamiento.

| Código | Ud | Descripción | Rendimiento | Precio | Importe |
|---|---|---|---|---|---|
| FKR 355 | ud | Compuerta cortafuego FKR-EU 355 c/actuador (material; 30/12/2016) | 1 | 250 | 250.00 |
| MOOA.9a | h | Oficial 2ª construcción | 0.25 | 17.06 | 4.27 |
| MOOA12a | h | Peón ordinario construcción | 0.25 | 14.82 | 3.71 |
| %0200 | % | Medios auxiliares | 2 % | 257.98 | 5.16 |
|  |  | Total |  |  | 263.14 |

**CLI3.16** Ud Compuerta cortafuegos FKR-EU 500 c/actuador (28/12/2011)
2 Ud × 383.9 (395.42 con costes indirectos) = 790.84
Compuerta cortafuegos circular, de TROX o equivalente, serie FKR-EU, modelo FKR-EU 500, en chapa de acero galvanizado, con marcado CE, según Norma UNE-EN 15650:2010. Resistencia al fuego EI120 ensayada según Norma EN 1366-2. Incorpora Actuador BELIMO BF24-T-ST, con dos finales de carrera integrados y fusible térmico. Unidad completamente instalada, conexionada y comprobado su perfecto funcionamiento.

| Código | Ud | Descripción | Rendimiento | Precio | Importe |
|---|---|---|---|---|---|
| FKR 500 |  | Compuerta cortafuego FKR-EU 500 c/actuador (material; 30/12/2016) | 1 | 370 | 370.00 |
| MOOA.9a | h | Oficial 2ª construcción | 0.2 | 17.06 | 3.41 |
| MOOA12a | h | Peón ordinario construcción | 0.2 | 14.82 | 2.96 |
| %0200 | % | Medios auxiliares | 2 % | 376.37 | 7.53 |
|  |  | Total |  |  | 383.9 |

**CLI3.17** Ud Rejilla de retorno AH-0-AG 225x625 (28/12/2011)
6 Ud × 67.46 (69.48 con costes indirectos) = 416.88
Rejilla de impulsión de la marca TROX, serie AH-0-AG/225x625, en aluminio. Incluido el marco de montaje estandar, sujeción por fijación oculta. Frontal pintado en RAL 9010.
. Medida la unidad colocada, conexionada (incluyendo pequeño material), ensayada y comprobado su correcto funcionamiento.

| Código | Ud | Descripción | Rendimiento | Precio | Importe |
|---|---|---|---|---|---|
| Re225X625 | u | Rejilla de retorno AH-0-AG 225x625 (material; 30/01/2017) | 1 | 60 | 60.00 |
| MOOM.8a | h | Oficial 1ª metal | 0.2 | 16.58 | 3.32 |
| MOOM11a | h | Especialista metal | 0.2 | 14.1 | 2.82 |
| %0200 | % | Medios auxiliares | 2 % | 66.14 | 1.32 |
|  |  | Total |  |  | 67.46 |

| Medición | Uds. | Parcial |
|---|---|---|
| Pl. Semisótano | 2 | 2.000 |
| Pl. Baja | 1 | 1.000 |
| Pl. Primera | 3 | 3.000 |
| Total |  | 6 |

**CLI3.18** Ud Rejilla de retorno AH-0-AG 625x225 (28/12/2011)
40 Ud × 71.54 (73.69 con costes indirectos) = 2947.60
Rejilla de impulsión de la marca TROX, serie AH-0-AG/625x225, en aluminio. Incluido el marco de montaje estandar, sujeción por fijación oculta. Frontal pintado en RAL 9010.
. Medida la unidad colocada, conexionada (incluyendo pequeño material), ensayada y comprobado su correcto funcionamiento.

| Código | Ud | Descripción | Rendimiento | Precio | Importe |
|---|---|---|---|---|---|
| Re625X225 | u | Rejilla de retorno AH-0-AG 625x225 (material; 30/01/2017) | 1 | 64 | 64.00 |
| MOOM.8a | h | Oficial 1ª metal | 0.2 | 16.58 | 3.32 |
| MOOM11a | h | Especialista metal | 0.2 | 14.1 | 2.82 |
| %0200 | % | Medios auxiliares | 2 % | 70.14 | 1.40 |
|  |  | Total |  |  | 71.54 |

| Medición | Uds. | Parcial |
|---|---|---|
| Pl. Semisótano | 16 | 16.000 |
| Pl. Baja | 3 | 3.000 |
| Pl. Primera | 15 | 15.000 |
| Pl. segunda | 6 | 6.000 |
| Total |  | 40 |

**CLI3.19** Ud Rejilla de retorno AH-0-AG 225x825 (28/12/2011)
2 Ud × 73.58 (75.79 con costes indirectos) = 151.58
Rejilla de impulsión de la marca TROX, serie AH-0-AG/225x825, en aluminio. Incluido el marco de montaje estandar, sujeción por fijación oculta. Frontal pintado en RAL 9010.
. Medida la unidad colocada, conexionada (incluyendo pequeño material), ensayada y comprobado su correcto funcionamiento.

| Código | Ud | Descripción | Rendimiento | Precio | Importe |
|---|---|---|---|---|---|
| Re225X825 | u | Rejilla de retorno AH-0-AG 225x825 (material; 30/01/2017) | 1 | 66 | 66.00 |
| MOOM.8a | h | Oficial 1ª metal | 0.2 | 16.58 | 3.32 |
| MOOM11a | h | Especialista metal | 0.2 | 14.1 | 2.82 |
| %0200 | % | Medios auxiliares | 2 % | 72.14 | 1.44 |
|  |  | Total |  |  | 73.58 |

| Medición | Uds. | Parcial |
|---|---|---|
| Pl. Primera | 2 | 2.000 |
| Total |  | 2 |

**CLI3.20** Ud Rejilla de retorno AH-0-AG 825x225 (28/12/2011)
2 Ud × 78.48 (80.83 con costes indirectos) = 161.66
Rejilla de impulsión de la marca TROX, serie AH-0-AG/825x225, en aluminio. Incluido el marco de montaje estandar, sujeción por fijación oculta. Frontal pintado en RAL 9010.
. Medida la unidad colocada, conexionada (incluyendo pequeño material), ensayada y comprobado su correcto funcionamiento.

| Código | Ud | Descripción | Rendimiento | Precio | Importe |
|---|---|---|---|---|---|
| Re825X225 | u | Rejilla de retorno AH-0-AG 825x225 (material; 30/01/2017) | 1 | 70.8 | 70.80 |
| MOOM.8a | h | Oficial 1ª metal | 0.2 | 16.58 | 3.32 |
| MOOM11a | h | Especialista metal | 0.2 | 14.1 | 2.82 |
| %0200 | % | Medios auxiliares | 2 % | 76.94 | 1.54 |
|  |  | Total |  |  | 78.48 |

| Medición | Uds. | Parcial |
|---|---|---|
| Pl. Primera | 2 | 2.000 |
| Total |  | 2 |

#### CLI4 REDES DE DISTRIBUCION DE AGUA Y VALVULERIA (13/09/2004)
Importe: 236854.27

**CLI4.01** m Canlz Polipr ø 16mm PN 20 30% acc (28/12/2011)
252 m × 7.84 (8.08 con costes indirectos) = 2036.16
Canalización realizada con tubo de polipropileno copolímero (PP-R), 16 mm de diámetro exterior y espesor de pared 2,7 mm, presión nominal de 20 atmósferas, con barrera de oxígeno según Norma DIN 4726:2008, suministrado en barras de 4 m de longitud. Serie 2,5 de POLO-POLYMUTAN o equivalente. Incluso garras de sujeción y con incremento del precio del tubo del 30% en concepto de uniones, accesorios y piezas especiales. Totalmente instalada y comprobada.

| Código | Ud | Descripción | Rendimiento | Precio | Importe |
|---|---|---|---|---|---|
| MOOF.8a | h | Oficial 1ª fontanería | 0.18 | 18.36 | 3.30 |
| MOOF11a | h | Especialista fontanería | 0.18 | 15.7 | 2.83 |
| PIFC.9acbb | m | Tubo polipr ø 16mm PN 20 30% acc (material; 21/12/2016) | 1 | 1.56 | 1.56 |
| %0200 | % | Medios auxiliares | 2 % | 7.69 | 0.15 |
|  |  | Total |  |  | 7.84 |

| Medición | Uds. | Parcial |
|---|---|---|
| Pl. Semisótano | 46 | 46.000 |
| Pl. Segunda | 104 | 104.000 |
| Pl. Tercera | 102 | 102.000 |
| Total |  | 252 |

**CLI4.02** m Canlz Polipr ø 20mm PN 20 30% acc (28/12/2011)
456 m × 8.27 (8.52 con costes indirectos) = 3885.12
Canalización realizada con tubo de polipropileno copolímero (PP-R), 20 mm de diámetro exterior y espesor de pared 3,4 mm, presión nominal de 20 atmósferas, con barrera de oxígeno según Norma DIN 4726:2008, suministrado en barras de 4 m de longitud. Serie 2,5 de POLO-POLYMUTAN o equivalente. Incluso garras de sujeción y con incremento del precio del tubo del 30% en concepto de uniones, accesorios y piezas especiales. Totalmente instalada y comprobada.

| Código | Ud | Descripción | Rendimiento | Precio | Importe |
|---|---|---|---|---|---|
| MOOF.8a | h | Oficial 1ª fontanería | 0.18 | 18.36 | 3.30 |
| MOOF11a | h | Especialista fontanería | 0.18 | 15.7 | 2.83 |
| PIFC.9bcbb | m | Tubo polipr ø 20mm PN 20 30% acc (material; 21/12/2016) | 1 | 1.98 | 1.98 |
| %0200 | % | Medios auxiliares | 2 % | 8.11 | 0.16 |
|  |  | Total |  |  | 8.27 |

| Medición | Uds. | Parcial |
|---|---|---|
| Pl. Semisótano | 92 | 92.000 |
| Pl. Segunda | 180 | 180.000 |
| Pl. Tercera | 184 | 184.000 |
| Total |  | 456 |

**CLI4.03** m Canlz Polipr ø 25mm PN 20 30% acc (28/12/2011)
716 m × 10.76 (11.08 con costes indirectos) = 7933.28
Canalización realizada con tubo de polipropileno copolímero (PP-R), 25 mm de diámetro exterior y espesor de pared 4,2 mm, presión nominal de 20 atmósferas, con barrera de oxígeno según Norma DIN 4726:2008, suministrado en barras de 4 m de longitud. Serie 2,5 de POLO-POLYMUTAN o equivalente. Incluso garras de sujeción y con incremento del precio del tubo del 30% en concepto de uniones, accesorios y piezas especiales. Totalmente instalada y comprobada.

| Código | Ud | Descripción | Rendimiento | Precio | Importe |
|---|---|---|---|---|---|
| MOOF.8a | h | Oficial 1ª fontanería | 0.19 | 18.36 | 3.49 |
| MOOF11a | h | Especialista fontanería | 0.19 | 15.7 | 2.98 |
| PIFC.9ccbb | m | Tubo polipr ø 25mm PN 20 30% acc (material; 04/05/2012) | 1 | 4.08 | 4.08 |
| %0200 | % | Medios auxiliares | 2 % | 10.55 | 0.21 |
|  |  | Total |  |  | 10.76 |

| Medición | Uds. | Parcial |
|---|---|---|
| Pl. Semisótano | 218 | 218.000 |
| Pl. Baja | 136 | 136.000 |
| Pl. Segunda | 180 | 180.000 |
| Pl. Tercera | 182 | 182.000 |
| Total |  | 716 |

**CLI4.04** m Canlz Polipr ø 32mm PN 20 30% acc (28/12/2011)
576 m × 14.04 (14.46 con costes indirectos) = 8328.96
Canalización realizada con tubo de polipropileno copolímero (PP-R), 32 mm de diámetro exterior y espesor de pared 5,4 mm, presión nominal de 20 atmósferas, con barrera de oxígeno según Norma DIN 4726:2008, suministrado en barras de 4 m de longitud. Serie 2,5 de POLO-POLYMUTAN o equivalente. Incluso garras de sujeción y con incremento del precio del tubo del 30% en concepto de uniones, accesorios y piezas especiales. Totalmente instalada y comprobada.

| Código | Ud | Descripción | Rendimiento | Precio | Importe |
|---|---|---|---|---|---|
| MOOF.8a | h | Oficial 1ª fontanería | 0.21 | 18.36 | 3.86 |
| MOOF11a | h | Especialista fontanería | 0.21 | 15.7 | 3.30 |
| PIFC.9dcbb | m | Tubo polipr ø 32mm PN 20 30% acc (material; 04/05/2012) | 1 | 6.6 | 6.60 |
| %0200 | % | Medios auxiliares | 2 % | 13.76 | 0.28 |
|  |  | Total |  |  | 14.04 |

| Medición | Uds. | Parcial |
|---|---|---|
| Pl. Sótano | 60 | 60.000 |
| Pl. Semisótano | 110 | 110.000 |
| Pl. Baja | 32 | 32.000 |
| Pl. Primera | 80 | 80.000 |
| Pl. Segunda | 148 | 148.000 |
| Pl. Tercera | 146 | 146.000 |
| Total |  | 576 |

**CLI4.05** m Canlz Polipr ø 40mm PN 20 30% acc (28/12/2011)
512 m × 18.94 (19.51 con costes indirectos) = 9989.12
Canalización realizada con tubo de polipropileno copolímero (PP-R), 40 mm de diámetro exterior y espesor de pared 6,7 mm, presión nominal de 20 atmósferas, con barrera de oxígeno según Norma DIN 4726:2008, suministrado en barras de 4 m de longitud. Serie 2,5 de POLO-POLYMUTAN o equivalente. Incluso garras de sujeción y con incremento del precio del tubo del 30% en concepto de uniones, accesorios y piezas especiales. Totalmente instalada y comprobada.

| Código | Ud | Descripción | Rendimiento | Precio | Importe |
|---|---|---|---|---|---|
| MOOF.8a | h | Oficial 1ª fontanería | 0.22 | 18.36 | 4.04 |
| MOOF11a | h | Especialista fontanería | 0.22 | 15.7 | 3.45 |
| PIFC.9ecbb | m | Tubo polipr ø 40mm PN 20 30% acc (material; 04/05/2012) | 1 | 11.08 | 11.08 |
| %0200 | % | Medios auxiliares | 2 % | 18.57 | 0.37 |
|  |  | Total |  |  | 18.94 |

| Medición | Uds. | Parcial |
|---|---|---|
| Pl. Sótano | 78 | 78.000 |
| Pl. Semisótano | 114 | 114.000 |
| Pl. Primera | 110 | 110.000 |
| Pl. Segunda | 106 | 106.000 |
| Pl. Tercera | 104 | 104.000 |
| Total |  | 512 |

**CLI4.06** m Canlz Polipr ø 50mm PN 20 30% acc (28/12/2011)
388 m × 24.66 (25.4 con costes indirectos) = 9855.20
Canalización realizada con tubo de polipropileno copolímero (PP-R), 50 mm de diámetro exterior y espesor de pared 8,4 mm, presión nominal de 20 atmósferas, con barrera de oxígeno según Norma DIN 4726:2008, suministrado en barras de 4 m de longitud. Serie 2,5 de POLO-POLYMUTAN o equivalente. Incluso garras de sujeción y con incremento del precio del tubo del 30% en concepto de uniones, accesorios y piezas especiales. Totalmente instalada y comprobada.

| Código | Ud | Descripción | Rendimiento | Precio | Importe |
|---|---|---|---|---|---|
| MOOF.8a | h | Oficial 1ª fontanería | 0.23 | 18.36 | 4.22 |
| MOOF11a | h | Especialista fontanería | 0.23 | 15.7 | 3.61 |
| PIFC.9zcbb | m | Tubo polipr ø 50mm PN 20 30% acc (material; 04/05/2012) | 1 | 16.35 | 16.35 |
| %0200 | % | Medios auxiliares | 2 % | 24.18 | 0.48 |
|  |  | Total |  |  | 24.66 |

| Medición | Uds. | Parcial |
|---|---|---|
| Pl. Sótano | 54 | 54.000 |
| Pl. Semisótano | 114 | 114.000 |
| Pl. Baja | 36 | 36.000 |
| Pl. Primera | 58 | 58.000 |
| Pl. Segunda | 62 | 62.000 |
| Pl. Tercera | 64 | 64.000 |
| Total |  | 388 |

**CLI4.07** m Canlz Polipr ø 63mm PN 20 30% acc (28/12/2011)
324 m × 32.73 (33.71 con costes indirectos) = 10922.04
Canalización realizada con tubo de polipropileno copolímero (PP-R), 63 mm de diámetro exterior y espesor de pared 10,5 mm, presión nominal de 20 atmósferas, con barrera de oxígeno según Norma DIN 4726:2008, suministrado en barras de 4 m de longitud. Serie 2,5 de POLO-POLYMUTAN o equivalente. Incluso garras de sujeción y con incremento del precio del tubo del 30% en concepto de uniones, accesorios y piezas especiales. Totalmente instalada y comprobada.

| Código | Ud | Descripción | Rendimiento | Precio | Importe |
|---|---|---|---|---|---|
| MOOF.8a | h | Oficial 1ª fontanería | 0.23 | 18.36 | 4.22 |
| MOOF11a | h | Especialista fontanería | 0.23 | 15.7 | 3.61 |
| PIFC.9wcbb | m | Tubo polipr ø 63mm PN 20 30% acc (material; 04/05/2012) | 1 | 24.26 | 24.26 |
| %0200 | % | Medios auxiliares | 2 % | 32.09 | 0.64 |
|  |  | Total |  |  | 32.73 |

| Medición | Uds. | Parcial |
|---|---|---|
| Pl. Semisótano | 76 | 76.000 |
| Pl. Baja | 52 | 52.000 |
| Pl. Primera | 74 | 74.000 |
| Pl. Segunda | 96 | 96.000 |
| Pl. Tercera | 26 | 26.000 |
| Total |  | 324 |

**CLI4.08** m Canlz Polipr ø 75mm PN 20 30% acc (28/12/2011)
184 m × 45.95 (47.33 con costes indirectos) = 8708.72
Canalización realizada con tubo de polipropileno copolímero (PP-R), 75 mm de diámetro exterior y espesor de pared 12,5 mm, presión nominal de 20 atmósferas, con barrera de oxígeno según Norma DIN 4726:2008, suministrado en barras de 4 m de longitud. Serie 2,5 de POLO-POLYMUTAN o equivalente. Incluso garras de sujeción y con incremento del precio del tubo del 30% en concepto de uniones, accesorios y piezas especiales. Totalmente instalada y comprobada.

| Código | Ud | Descripción | Rendimiento | Precio | Importe |
|---|---|---|---|---|---|
| MOOF.8a | h | Oficial 1ª fontanería | 0.23 | 18.36 | 4.22 |
| MOOF11a | h | Especialista fontanería | 0.23 | 15.7 | 3.61 |
| PIFC.9ucbb | m | Tubo polipr ø 75mm PN 20 30% acc (material; 04/05/2012) | 1 | 37.22 | 37.22 |
| %0200 | % | Medios auxiliares | 2 % | 45.05 | 0.90 |
|  |  | Total |  |  | 45.95 |

| Medición | Uds. | Parcial |
|---|---|---|
| Pl. Semisótano | 14 | 14.000 |
| Pl. Baja | 16 | 16.000 |
| Pl. Primera | 36 | 36.000 |
| Pl. Segunda | 86 | 86.000 |
| Pl. Tercera | 32 | 32.000 |
| Total |  | 184 |

**CLI4.09** m Canlz Polipr ø 110mm PN 20 30% acc (28/12/2011)
48 m × 63.46 (65.36 con costes indirectos) = 3137.28
Canalización realizada con tubo de polipropileno copolímero (PP-R), 110 mm de diámetro exterior y espesor de pared 18,4 mm, presión nominal de 20 atmósferas, con barrera de oxígeno según Norma DIN 4726:2008, suministrado en barras de 4 m de longitud. Serie 2,5 de POLO-POLYMUTAN o equivalente. Incluso garras de sujeción y con incremento del precio del tubo del 30% en concepto de uniones, accesorios y piezas especiales. Totalmente instalada y comprobada.

| Código | Ud | Descripción | Rendimiento | Precio | Importe |
|---|---|---|---|---|---|
| MOOF.8a | h | Oficial 1ª fontanería | 0.3 | 18.36 | 5.51 |
| MOOF11a | h | Especialista fontanería | 0.3 | 15.7 | 4.71 |
| PIFC.9mcbb | m | Tubo polipr ø 110mm PN 20 30% acc (material; 10/06/2015) | 1 | 52 | 52.00 |
| %0200 | % | Medios auxiliares | 2 % | 62.22 | 1.24 |
|  |  | Total |  |  | 63.46 |

| Medición | Uds. | Parcial |
|---|---|---|
| Pl. Tercera | 48 | 48.000 |
| Total |  | 48 |

**CLI4.10** ml Tubería acero negro s/soldadura 5" (28/12/2011)
56 ml × 44.96 (46.31 con costes indirectos) = 2593.36
Tubería de acero negro sin soldadura del tipo DIN 2440 de 5" de diámetro, incluso p.p. de accesorios y fijaciones. Totalmente instalada.

| Código | Ud | Descripción | Rendimiento | Precio | Importe |
|---|---|---|---|---|---|
| PIFC.2amb | m | Tb acero ng DIN2440 ø5" 30%acc (material; 21/12/2016) | 1 | 39.81 | 39.81 |
| MOOF.8a | h | Oficial 1ª fontanería | 0.105 | 18.36 | 1.93 |
| MOOF11a | h | Especialista fontanería | 0.105 | 15.7 | 1.65 |
| MOON10a | h | Ayudante pintura (mano de obra) | 0.045 | 15.41 | 0.69 |
| %0200 | % | Medios auxiliares | 2 % | 44.08 | 0.88 |
|  |  | Total |  |  | 44.96 |

| Medición | Uds. | Parcial |
|---|---|---|
| Pl. Tercera | 56 | 56.000 |
| Total |  | 56 |

**CLI4.11** ml Tubería acero negro s/soldadura 6" (28/12/2011)
32 ml × 62.93 (64.82 con costes indirectos) = 2074.24
Tubería de acero negro sin soldadura del tipo DIN 2440 de 6" de diámetro, incluso p.p. de accesorios y fijaciones. Totalmente instalada.

| Código | Ud | Descripción | Rendimiento | Precio | Importe |
|---|---|---|---|---|---|
| PIFC.2anb | m | Tb acero ng DIN2440 ø6" 30%acc (material; 21/12/2016) | 1 | 57.43 | 57.43 |
| MOOF.8a | h | Oficial 1ª fontanería | 0.105 | 18.36 | 1.93 |
| MOOF11a | h | Especialista fontanería | 0.105 | 15.7 | 1.65 |
| MOON10a | h | Ayudante pintura | 0.045 | 15.41 | 0.69 |
| %0200 | % | Medios auxiliares | 2 % | 61.70 | 1.23 |
|  |  | Total |  |  | 62.93 |

| Medición | Uds. | Parcial |
|---|---|---|
| Pl. Tercera | 32 | 32.000 |
| Total |  | 32 |

**CLI4.12** Ud Colector de 30" x 240" (28/12/2011)
1 Ud × 3035.12 (3126.17 con costes indirectos) = 3126.17
Colector de 30" x 240". incluso p.p. de elementos de unión, derivación, anclaje, soportación, codos, aislamiento y recubrimiento en aluminio etc. Incluso instalación y pruebas, con todos los medios, accesorios y operaciones necesarias para su correcta instalación. Asi como 4 picajes de diametro 5" y 2 picajes de 6" con bridas ciegas incluidas. Totalmente instalado, conexionado y probado.

| Código | Ud | Descripción | Rendimiento | Precio | Importe |
|---|---|---|---|---|---|
| COL30x240 | ud | Colector de 30" x 240". incluso p.p. de elementos de unión, derivación, anclaje, soportación, codos, aislamiento y recubrimiento en aluminio etc. Incluso instalación y pruebas, con todos los medios, accesorios y operaciones necesarias para su correcta instalación. Asi como 4 picajes de diametro 5" y 2 picajes de 6" con bridas ciegas incluidas. (material; 30/12/2016) | 1 | 2830.85 | 2830.85 |
| MOOF.8a | h | Oficial 1ª fontanería | 4.25 | 18.36 | 78.03 |
| MOOF11a | h | Especialista fontanería | 4.25 | 15.7 | 66.73 |
| %0200 | % | Medios auxiliares | 2 % | 2975.61 | 59.51 |
|  |  | Total |  |  | 3035.12 |

| Medición | Uds. | Parcial |
|---|---|---|
| Cubierta | 1 | 1.000 |
| Total |  | 1 |

**CLI4.13** Ud Colector de 20" x 200" (28/12/2011)
1 Ud × 2711.26 (2792.6 con costes indirectos) = 2792.60
Colector de 20" x 200". incluso p.p. de elementos de unión, derivación, anclaje, soportación, codos, aislamiento y recubrimiento en aluminio etc. Incluso instalación y pruebas, con todos los medios, accesorios y operaciones necesarias para su correcta instalación. Asi como 4 picajes de diametro 5" con bridas ciegas incluidas. Totalmente instalado, conexionado y probado.

| Código | Ud | Descripción | Rendimiento | Precio | Importe |
|---|---|---|---|---|---|
| COL20x200 | ud | Colector de 20" x 200". incluso p.p. de elementos de unión, derivación, anclaje, soportación, codos, aislamiento y recubrimiento en aluminio etc. Incluso instalación y pruebas, con todos los medios, accesorios y operaciones necesarias para su correcta instalación. Asi como 4 picajes de diametro 5" con bridas ciegas incluidas. (material; 30/12/2016) | 1 | 2520.15 | 2520.15 |
| MOOF.8a | h | Oficial 1ª fontanería | 4.05 | 18.36 | 74.36 |
| MOOF11a | h | Especialista fontanería | 4.05 | 15.7 | 63.59 |
| %0200 | % | Medios auxiliares | 2 % | 2658.10 | 53.16 |
|  |  | Total |  |  | 2711.26 |

| Medición | Uds. | Parcial |
|---|---|---|
| Cubierta | 1 | 1.000 |
| Total |  | 1 |

**CLI4.14** Ud Sistema alimentación general (13/09/2004)
2 Ud × 1666.69 (1716.69 con costes indirectos) = 3433.38
Sistema de alimentación de agua desde la red general, formado por tubería de acero de 40 mm de diámetro nominal, de 15 m de longitud máxima, incluso llaves de corte, válvula de retención, filtro autolimpiable, válvula antirretorno, valvula de llenado y contador con emisor de impulsos 1:1 , desconector automatico, incluso accesorios y pequeño material. Totalmente instalado según NTE-IFA .

| Código | Ud | Descripción | Rendimiento | Precio | Importe |
|---|---|---|---|---|---|
| MOOF.8a | h | Oficial 1ª fontanería | 3.666 | 18.36 | 67.31 |
| MOOF11a | h | Especialista fontanería | 3.666 | 15.7 | 57.56 |
| PIFV38db | u | LLave corte 1 1/2" (material; 13/09/2004) | 2 | 15.89 | 31.78 |
| DESC AUT | u | Desconector automatico 1 1 /2" (material; 10/03/2015) | 1 | 1257.05 | 1257.05 |
| PIFV.5f | u | Válvula compuerta latón ø1 1/2" (material; 10/03/2015) | 1 | 15.71 | 15.71 |
| PIFV.9f | u | Válvula retención latón ø1 1/2" (material; 10/03/2015) | 1 | 32.47 | 32.47 |
| PIFA.1a | u | Filtro autolimpiable (material; 10/03/2015) | 1 | 96.37 | 96.37 |
| Valv_ant-1.1_ | u | Válvula antirretorno de 1 1/2" (material; 13/09/2004) | 1 | 28.17 | 28.17 |
| %ACC | % | Accesorios y pequeño material (13/09/2004) | 3 % | 1586.42 | 47.59 |
| %0200 | % | Medios auxiliares | 2 % | 1634.01 | 32.68 |
|  |  | Total |  |  | 1666.69 |

**CLI4.15** Ud Valv vaciado 3/4" c/embudo (13/09/2004)
6 Ud × 29.58 (30.47 con costes indirectos) = 182.82
Válvula de vaciado diámetro 3/4" de latón estampado o hierro fundido, roscado con embudo desagüe, conectado e instalado a red de recogida, incluso conexiones.

| Código | Ud | Descripción | Rendimiento | Precio | Importe |
|---|---|---|---|---|---|
| MOOF.8a | h | Oficial 1ª fontanería | 0.367 | 18.36 | 6.74 |
| MOOF11a | h | Especialista fontanería | 0.367 | 15.7 | 5.76 |
| PICC20b | u | Válvula seg pretarada 3kg ø3/4" (material; 13/09/2004) | 1 | 5.22 | 5.22 |
| PIFV41b | u | Embudo p/desg valv seg ø3/4" (material; 13/09/2004) | 1 | 3.55 | 3.55 |
| PIFT.2cea | m | Tb acero ø20 (material; 13/09/2004) | 3.5 | 2.17 | 7.60 |
| PRPP.1c | l | Imprimación antioxidante minio | 0.01 | 12.65 | 0.13 |
| %0200 | % | Medios auxiliares | 2 % | 29.00 | 0.58 |
|  |  | Total |  |  | 29.58 |

**CLI4.16** Ud Valv esfera 1/2" (28/12/2011)
124 Ud × 22.7 (23.38 con costes indirectos) = 2899.12
Válvula de esfera de laton diámetro 1/2'', presión máxima 25 bar, incluso accesorios, juntas, pequeño material, verificaciones y ensayos.

| Código | Ud | Descripción | Rendimiento | Precio | Importe |
|---|---|---|---|---|---|
| VAESF 1_2 | ud | Válvula de esfera de 1/2" (material; 28/12/2016) | 1 | 12.03 | 12.03 |
| MOOF.8a | h | Oficial 1ª fontanería | 0.3 | 18.36 | 5.51 |
| MOOF11a | h | Especialista fontanería | 0.3 | 15.7 | 4.71 |
| %0200 | % | Medios auxiliares | 2 % | 22.25 | 0.45 |
|  |  | Total |  |  | 22.7 |

**CLI4.17** Ud Valv esfera 3/4" (28/12/2011)
192 Ud × 24.93 (25.68 con costes indirectos) = 4930.56
Válvula de esfera de laton diámetro 3/4'', presión máxima 25 bar, incluso accesorios, juntas, pequeño material, verificaciones y ensayos.

| Código | Ud | Descripción | Rendimiento | Precio | Importe |
|---|---|---|---|---|---|
| VAESF 3_4 | ud | Válvula de esfera de 3/4" (material; 28/12/2016) | 1 | 14.22 | 14.22 |
| MOOF.8a | h | Oficial 1ª fontanería | 0.3 | 18.36 | 5.51 |
| MOOF11a | h | Especialista fontanería | 0.3 | 15.7 | 4.71 |
| %0200 | % | Medios auxiliares | 2 % | 24.44 | 0.49 |
|  |  | Total |  |  | 24.93 |

**CLI4.18** Ud Valv esfera 1 " (28/12/2011)
46 Ud × 27.8 (28.63 con costes indirectos) = 1316.98
Válvula de esfera de laton diámetro 1 '', presión máxima 25 bar, incluso accesorios, juntas, pequeño material, verificaciones y ensayos.

| Código | Ud | Descripción | Rendimiento | Precio | Importe |
|---|---|---|---|---|---|
| VAESF 1 | ud | Válvula de esfera de 1 " (material; 28/12/2016) | 1 | 16.69 | 16.69 |
| MOOF.8a | h | Oficial 1ª fontanería | 0.31 | 18.36 | 5.69 |
| MOOF11a | h | Especialista fontanería | 0.31 | 15.7 | 4.87 |
| %0200 | % | Medios auxiliares | 2 % | 27.25 | 0.55 |
|  |  | Total |  |  | 27.8 |

**CLI4.19** Ud Valv esfera 1 1/4" (28/12/2011)
16 Ud × 32.85 (33.84 con costes indirectos) = 541.44
Válvula de esfera de laton diámetro 1 1/4'', presión máxima 25 bar, incluso accesorios, juntas, pequeño material, verificaciones y ensayos.

| Código | Ud | Descripción | Rendimiento | Precio | Importe |
|---|---|---|---|---|---|
| VAESF 114 | ud | Válvula de esfera de 1 1/4" (material; 10/03/2015) | 1 | 21.65 | 21.65 |
| MOOF.8a | h | Oficial 1ª fontanería | 0.31 | 18.36 | 5.69 |
| MOOF11a | h | Especialista fontanería | 0.31 | 15.7 | 4.87 |
| %0200 | % | Medios auxiliares | 2 % | 32.21 | 0.64 |
|  |  | Total |  |  | 32.85 |

**CLI4.20** Ud Valv esfera 1 1/2" (28/12/2011)
20 Ud × 47.55 (48.98 con costes indirectos) = 979.60
Válvula de esfera de laton diámetro 1 1/2'', presión máxima 25 bar, incluso accesorios, juntas, pequeño material, verificaciones y ensayos.

| Código | Ud | Descripción | Rendimiento | Precio | Importe |
|---|---|---|---|---|---|
| VAESF 112 | ud | Válvula de esfera de 1 1/2" (material; 10/03/2015) | 1 | 36.06 | 36.06 |
| MOOF.8a | h | Oficial 1ª fontanería | 0.31 | 18.36 | 5.69 |
| MOOF11a | h | Especialista fontanería | 0.31 | 15.7 | 4.87 |
| %0200 | % | Medios auxiliares | 2 % | 46.62 | 0.93 |
|  |  | Total |  |  | 47.55 |

**CLI4.21** Ud Valv mariposa 2" (28/12/2011)
18 Ud × 94.06 (96.88 con costes indirectos) = 1743.84
Válvula de mariposa de diámetro 2'', presión máxima 10 bar, cuerpo de aluminio con recubrimiento epoxi, mariposa de fundición nodular, incluso accesorios, juntas, pequeño material, verificaciones y ensayos.

| Código | Ud | Descripción | Rendimiento | Precio | Importe |
|---|---|---|---|---|---|
| AA 04 071 | ud | Válvula de mariposa de 2" (material; 27/01/2012) | 1 | 81.59 | 81.59 |
| MOOF.8a | h | Oficial 1ª fontanería | 0.312 | 18.36 | 5.73 |
| MOOF11a | h | Especialista fontanería | 0.312 | 15.7 | 4.90 |
| %0200 | % | Medios auxiliares | 2 % | 92.22 | 1.84 |
|  |  | Total |  |  | 94.06 |

**CLI4.22** Ud Valv mariposa 2 1/2" (28/12/2011)
20 Ud × 86.48 (89.07 con costes indirectos) = 1781.40
Válvula de mariposa de diámetro 2 1/2'', presión máxima 10 bar, cuerpo de aluminio con recubrimiento epoxi, mariposa de fundición nodular, incluso accesorios, juntas, pequeño material, verificaciones y ensayos.

| Código | Ud | Descripción | Rendimiento | Precio | Importe |
|---|---|---|---|---|---|
| VAMAP 212 | ud | Válvula de mariposa de 2 1/2" (material; 27/01/2012) | 1 | 74.15 | 74.15 |
| MOOF.8a | h | Oficial 1ª fontanería | 0.312 | 18.36 | 5.73 |
| MOOF11a | h | Especialista fontanería | 0.312 | 15.7 | 4.90 |
| %0200 | % | Medios auxiliares | 2 % | 84.78 | 1.70 |
|  |  | Total |  |  | 86.48 |

**CLI4.23** Ud Valv mariposa 3" (13/06/2011)
20 Ud × 91 (93.73 con costes indirectos) = 1874.60
Válvula de mariposa de diámetro 3'', presión máxima 10 bar, cuerpo de aluminio con recubrimiento epoxi, mariposa de fundición nodular, incluso accesorios, juntas, pequeño material, verificaciones y ensayos.

| Código | Ud | Descripción | Rendimiento | Precio | Importe |
|---|---|---|---|---|---|
| AA 04 055 | ud | Válvula de mariposa de 3" (material; 13/06/2011) | 1 | 78.59 | 78.59 |
| MOOF.8a | h | Oficial 1ª fontanería | 0.312 | 18.36 | 5.73 |
| MOOF11a | h | Especialista fontanería | 0.312 | 15.7 | 4.90 |
| %0200 | % | Medios auxiliares | 2 % | 89.22 | 1.78 |
|  |  | Total |  |  | 91 |

**CLI4.24** Ud Valv mariposa 4" (28/12/2011)
8 Ud × 115.35 (118.81 con costes indirectos) = 950.48
Válvula de mariposa de diámetro 4'', presión máxima 10 bar, cuerpo de aluminio con recubrimiento epoxi, mariposa de fundición nodular, incluso accesorios, juntas, pequeño material, verificaciones y ensayos.

| Código | Ud | Descripción | Rendimiento | Precio | Importe |
|---|---|---|---|---|---|
| AA 04 056 | ud | Válvula de mariposa de 4" (material; 10/03/2015) | 1 | 102.39 | 102.39 |
| MOOF.8a | h | Oficial 1ª fontanería | 0.314 | 18.36 | 5.77 |
| MOOF11a | h | Especialista fontanería | 0.314 | 15.7 | 4.93 |
| %0200 | % | Medios auxiliares | 2 % | 113.09 | 2.26 |
|  |  | Total |  |  | 115.35 |

**CLI4.25** Ud Valv mariposa 5" (28/12/2011)
14 Ud × 148.48 (152.93 con costes indirectos) = 2141.02
Válvula de mariposa de diámetro 5'', presión máxima 10 bar, cuerpo de aluminio con recubrimiento epoxi, mariposa de fundición nodular, incluso accesorios, juntas, pequeño material, verificaciones y ensayos.

| Código | Ud | Descripción | Rendimiento | Precio | Importe |
|---|---|---|---|---|---|
| AA 04 057 | ud | Válvula de mariposa de 5" (material; 28/12/2016) | 1 | 134.84 | 134.84 |
| MOOF.8a | h | Oficial 1ª fontanería | 0.315 | 18.36 | 5.78 |
| MOOF11a | h | Especialista fontanería | 0.315 | 15.7 | 4.95 |
| %0200 | % | Medios auxiliares | 2 % | 145.57 | 2.91 |
|  |  | Total |  |  | 148.48 |

**CLI4.26** Ud Valv mariposa 6" (28/12/2011)
4 Ud × 206.48 (212.67 con costes indirectos) = 850.68
Válvula de mariposa de diámetro 6'', presión máxima 10 bar, cuerpo de aluminio con recubrimiento epoxi, mariposa de fundición nodular, incluso accesorios, juntas, pequeño material, verificaciones y ensayos.

| Código | Ud | Descripción | Rendimiento | Precio | Importe |
|---|---|---|---|---|---|
| AA 04 058 | ud | Válvula de mariposa de 6" (material; 28/12/2016) | 1 | 191.7 | 191.70 |
| MOOF.8a | h | Oficial 1ª fontanería | 0.315 | 18.36 | 5.78 |
| MOOF11a | h | Especialista fontanería | 0.315 | 15.7 | 4.95 |
| %0200 | % | Medios auxiliares | 2 % | 202.43 | 4.05 |
|  |  | Total |  |  | 206.48 |

**CLI4.27** Ud Válvula de antiretorno de 5" (28/12/2011)
3 Ud × 148.68 (153.14 con costes indirectos) = 459.42
Válvula antiretorno, de diámetro 5'', cuerpo de hierro fundido, cierre por bola, PN10, incluso accesorios, juntas, pequeño material, conexiones, verificaciones y ensayos. Totalmente instalada y conexionada.

| Código | Ud | Descripción | Rendimiento | Precio | Importe |
|---|---|---|---|---|---|
| ANTI 5 | ud | Válvula de antiretorno de 5" DN125 (material; 29/04/2015) | 1 | 137.24 | 137.24 |
| MOOF.8a | h | Oficial 1ª fontanería | 0.25 | 18.36 | 4.59 |
| MOOF11a | h | Especialista fontanería | 0.25 | 15.7 | 3.93 |
| %0200 | % | Medios auxiliares | 2 % | 145.76 | 2.92 |
|  |  | Total |  |  | 148.68 |

**CLI4.30** Ud Purgador rápido automatico especial (E. solar) SPIROTOP (08/06/2007)
12 Ud × 71.46 (73.6 con costes indirectos) = 883.20
Purgador rápido automatico especial (E. solar) SPIROTOP de SEDICAL o equivalente, modelo AB050/002. Incluso accesorios, juntas, pequeño material, conexiones, tubería , verificaciones y ensayos.

| Código | Ud | Descripción | Rendimiento | Precio | Importe |
|---|---|---|---|---|---|
| AB050002 | ud | Purgador rápido automatico especial (E. solar) SPIROTOP de SEDICAL o equivalente. (material; 08/06/2007) | 1 | 66.76 | 66.76 |
| MOOF11a | h | Especialista fontanería | 0.21 | 15.7 | 3.30 |
| %0200 | % | Medios auxiliares | 2 % | 70.06 | 1.40 |
|  |  | Total |  |  | 71.46 |

**CLI4.31** Ud Filtro con bridas 6" (28/12/2011)
1 Ud × 240.75 (247.97 con costes indirectos) = 247.97
Filtro con bridas de 6". Cuerpo fundición GG-25 con recubrimiento epoxi. Tamiz acero inoxidable AISI-304 diámetro 1,5 mm. Presión máxima 16 ba. Temp máxima 150 ºC. Conexión bridas taladradas DIN 2502, Incluso accesorios, juntas, pequeño material, verificaciones y ensayos. Totalmente instalado y conexionado.

| Código | Ud | Descripción | Rendimiento | Precio | Importe |
|---|---|---|---|---|---|
| FILT 6 |  | Filtro con bridas 6" (material; 30/12/2016) | 1 | 225.3 | 225.30 |
| MOOF.8a | h | Oficial 1ª fontanería | 0.315 | 18.36 | 5.78 |
| MOOF11a | h | Especialista fontanería | 0.315 | 15.7 | 4.95 |
| %0200 | % | Medios auxiliares | 2 % | 236.03 | 4.72 |
|  |  | Total |  |  | 240.75 |

**CLI4.32** Ud Filtro con bridas 5" (28/12/2011)
5 Ud × 201.12 (207.15 con costes indirectos) = 1035.75
Filtro con bridas de 5". Cuerpo fundición GG-25 con recubrimiento epoxi. Tamiz acero inoxidable AISI-304 diámetro 1,5 mm. Presión máxima 16 ba. Temp máxima 150 ºC. Conexión bridas taladradas DIN 2502, Incluso accesorios, juntas, pequeño material, verificaciones y ensayos.Totalmente instalado y conexionado.

| Código | Ud | Descripción | Rendimiento | Precio | Importe |
|---|---|---|---|---|---|
| FILT 5 |  | Filtro con bridas 5" (material; 30/12/2016) | 1 | 186.45 | 186.45 |
| MOOF.8a | h | Oficial 1ª fontanería | 0.315 | 18.36 | 5.78 |
| MOOF11a | h | Especialista fontanería | 0.315 | 15.7 | 4.95 |
| %0200 | % | Medios auxiliares | 2 % | 197.18 | 3.94 |
|  |  | Total |  |  | 201.12 |

**CLI4.34** ud Válvula de Equilibrado Estático de 5" (28/12/2011)
3 ud × 1297.98 (1336.92 con costes indirectos) = 4010.76
Válvula de Equilibrado Estático de 5 ", de T&A o equivalente, totalmente instalada y puesta en funcionamiento. Incluye mano de obra especializada, accesorios, juntas, tornillería, bridas y todos aquellos elementos necesarios para su instalación.

| Código | Ud | Descripción | Rendimiento | Precio | Importe |
|---|---|---|---|---|---|
| VEQS 5 | ud | Válvula de Equilibrado Estático de 5" (material; 02/01/2017) | 1 | 1261.8 | 1261.80 |
| MOOF.8a | h | Oficial 1ª fontanería | 0.315 | 18.36 | 5.78 |
| MOOF11a | h | Especialista fontanería | 0.315 | 15.7 | 4.95 |
| %0200 | % | Medios auxiliares | 2 % | 1272.53 | 25.45 |
|  |  | Total |  |  | 1297.98 |

**CLI4.35** ud Válvula de Equilibrado Estático de 4" (28/12/2011)
2 ud × 945.19 (973.55 con costes indirectos) = 1947.10
Válvula de Equilibrado Estático de 4 ", de T&A o equivalente, totalmente instalada y puesta en funcionamiento. Incluye mano de obra especializada, accesorios, juntas, tornillería, bridas y todos aquellos elementos necesarios para su instalación.

| Código | Ud | Descripción | Rendimiento | Precio | Importe |
|---|---|---|---|---|---|
| VEQS 4 | ud | Válvula de Equilibrado Estático de 4" (material; 02/01/2017) | 1 | 915.93 | 915.93 |
| MOOF.8a | h | Oficial 1ª fontanería | 0.315 | 18.36 | 5.78 |
| MOOF11a | h | Especialista fontanería | 0.315 | 15.7 | 4.95 |
| %0200 | % | Medios auxiliares | 2 % | 926.66 | 18.53 |
|  |  | Total |  |  | 945.19 |

**CLI4.36** ud Válvula de Equilibrado Estático de 3" (28/12/2011)
4 ud × 554.31 (570.94 con costes indirectos) = 2283.76
Válvula de Equilibrado Estático de 3 ", de T&A o equivalente, totalmente instalada y puesta en funcionamiento. Incluye mano de obra especializada, accesorios, juntas, tornillería, bridas y todos aquellos elementos necesarios para su instalación.

| Código | Ud | Descripción | Rendimiento | Precio | Importe |
|---|---|---|---|---|---|
| VEQS 3 | ud | Válvula de Equilibrado Estático de 3" (material; 27/12/2016) | 1 | 532.71 | 532.71 |
| MOOF.8a | h | Oficial 1ª fontanería | 0.315 | 18.36 | 5.78 |
| MOOF11a | h | Especialista fontanería | 0.315 | 15.7 | 4.95 |
| %0200 | % | Medios auxiliares | 2 % | 543.44 | 10.87 |
|  |  | Total |  |  | 554.31 |

**CLI4.37** ud Válvula de Equilibrado Estático de 2 1/2" (28/12/2011)
6 ud × 414.34 (426.77 con costes indirectos) = 2560.62
Válvula de Equilibrado Estático de 2 1/2 ", de T&A o equivalente, totalmente instalada y puesta en funcionamiento. Incluye mano de obra especializada, accesorios, juntas, tornillería, bridas y todos aquellos elementos necesarios para su instalación.

| Código | Ud | Descripción | Rendimiento | Precio | Importe |
|---|---|---|---|---|---|
| VEQS212 | ud | Válvula de Equilibrado Estático de 2 1/2" (material; 27/12/2016) | 1 | 395.66 | 395.66 |
| MOOF.8a | h | Oficial 1ª fontanería | 0.31 | 18.36 | 5.69 |
| MOOF11a | h | Especialista fontanería | 0.31 | 15.7 | 4.87 |
| %0200 | % | Medios auxiliares | 2 % | 406.22 | 8.12 |
|  |  | Total |  |  | 414.34 |

**CLI4.38** ud Válvula de Equilibrado Estático de 2" (28/12/2011)
2 ud × 274.77 (283.01 con costes indirectos) = 566.02
Válvula de Equilibrado Estático de 2 ", de T&A o equivalente, totalmente instalada y puesta en funcionamiento. Incluye mano de obra especializada, accesorios, juntas, tornillería, bridas y todos aquellos elementos necesarios para su instalación.

| Código | Ud | Descripción | Rendimiento | Precio | Importe |
|---|---|---|---|---|---|
| VEQS 2 | ud | Válvula de Equilibrado Estático de 2" (material; 23/12/2016) | 1 | 258.82 | 258.82 |
| MOOF.8a | h | Oficial 1ª fontanería | 0.31 | 18.36 | 5.69 |
| MOOF11a | h | Especialista fontanería | 0.31 | 15.7 | 4.87 |
| %0200 | % | Medios auxiliares | 2 % | 269.38 | 5.39 |
|  |  | Total |  |  | 274.77 |

**CLI4.41** m Aislamiento tuberías de DN16 (21,3 mm) (01/03/2007)
252 m × 18.05 (18.59 con costes indirectos) = 4684.68
m de aislamiento térmico flexible para tuberías de diámetro exterior DN16 que discurren por el interior del edificio, con coquilla de espuma elastomérica (tipo NBR) AF/Armaflex®, con factor de resistencia a la difusión del vapor de agua (µ) >= 7000 (promedio 10.000), conductividad térmica lambda a 10ºC <= 0,036 W/(m.K), clasificación al fuego M1 (UNE 23727) y con marca de supervisión de calidad N de AENOR, de espesor 30 mm (ref. AF-5-022) según IT 1.2.4.2.1.2. del RITE, acabada con pintura de protección Armafinish adecuadamente aplicada, todo ello bien encolado, señalizado y totalmente instalado, incluido p.p. de elementos singulares.

| Código | Ud | Descripción | Rendimiento | Precio | Importe |
|---|---|---|---|---|---|
| PARMAF-R-022 | m | AF-5-022 - AF/Armaflex® (material; 21/12/2016) | 1 | 6.11 | 6.11 |
| PARMADH520 | l | Adhesivo 5 l. (material; 01/03/2007) | 0.022 | 12.38 | 0.27 |
| PARMFINISH-WH | kg | Pintura protectora (material; 01/03/2007) | 0.092 | 26.86 | 2.47 |
| MOOF.8a | h | Oficial 1ª fontanería | 0.26 | 18.36 | 4.77 |
| MOOF11a | h | Especialista fontanería | 0.26 | 15.7 | 4.08 |
| %0200 | % | Medios auxiliares | 2 % | 17.70 | 0.35 |
|  |  | Total |  |  | 18.05 |

**CLI4.42** m Aislamiento tuberías de DN20 (26,9 mm) (01/03/2007)
456 m × 19.3 (19.88 con costes indirectos) = 9065.28
m de aislamiento térmico flexible para tuberías de diámetro exterior DN20 que discurren por el interior del edificio, con coquilla de espuma elastomérica (tipo NBR) AF/Armaflex®, con factor de resistencia a la difusión del vapor de agua (µ) >= 7000 (promedio 10.000), conductividad térmica lambda a 10ºC <= 0,036 W/(m.K), clasificación al fuego M1 (UNE 23727) y con marca de supervisión de calidad N de AENOR, de espesor 30 mm (ref. AF-5-028) según IT 1.2.4.2.1.2. del RITE, acabada con pintura de protección Armafinish adecuadamente aplicada, todo ello bien encolado, señalizado y totalmente instalado, incluido p.p. de elementos singulares.

| Código | Ud | Descripción | Rendimiento | Precio | Importe |
|---|---|---|---|---|---|
| PARMAF-R-028 | m | AF-5-028 - AF/Armaflex® (material; 21/12/2016) | 1 | 7.29 | 7.29 |
| PARMADH520 | l | Adhesivo 5 l. | 0.025 | 12.38 | 0.31 |
| PARMFINISH-WH | kg | Pintura protectora | 0.092 | 26.86 | 2.47 |
| MOOF.8a | h | Oficial 1ª fontanería | 0.26 | 18.36 | 4.77 |
| MOOF11a | h | Especialista fontanería | 0.26 | 15.7 | 4.08 |
| %0200 | % | Medios auxiliares | 2 % | 18.92 | 0.38 |
|  |  | Total |  |  | 19.3 |

**CLI4.43** m Aislamiento tuberías de DN25 (33,7 mm) (01/03/2007)
716 m × 20.03 (20.63 con costes indirectos) = 14771.08
m de aislamiento térmico flexible para tuberías de diámetro exterior DN25 que discurren por el interior del edificio, con coquilla de espuma elastomérica (tipo NBR) AF/Armaflex®, con factor de resistencia a la difusión del vapor de agua (µ) >= 7000 (promedio 10.000), conductividad térmica lambda a 10ºC <= 0,036 W/(m.K), clasificación al fuego M1 (UNE 23727) y con marca de supervisión de calidad N de AENOR, de espesor 30 mm, (ref. AF-5-035) según IT 1.2.4.2.1.2. del RITE, acabada con pintura de protección Armafinish adecuadamente aplicada, todo ello bien encolado, señalizado y totalmente instalado, incluido p.p. de elementos singulares.

| Código | Ud | Descripción | Rendimiento | Precio | Importe |
|---|---|---|---|---|---|
| PARMAF-R-035 | m | AF-5-035 - AF/Armaflex® (material; 30/12/2016) | 1 | 8.32 | 8.32 |
| PARMADH520 | l | Adhesivo 5 l. | 0.031 | 12.38 | 0.38 |
| PARMFINISH-WH | kg | Pintura protectora | 0.09 | 26.86 | 2.42 |
| MOOF.8a | h | Oficial 1ª fontanería | 0.25 | 18.36 | 4.59 |
| MOOF11a | h | Especialista fontanería | 0.25 | 15.7 | 3.93 |
| %0200 | % | Medios auxiliares | 2 % | 19.64 | 0.39 |
|  |  | Total |  |  | 20.03 |

**CLI4.44** m Aislamiento tuberías de DN32 (42,4 mm) (01/03/2007)
576 m × 22.74 (23.42 con costes indirectos) = 13489.92
m de aislamiento térmico flexible para tuberías de diámetro exterior DN32 que discurren por el interior del edificio, con coquilla de espuma elastomérica (tipo NBR) AF/Armaflex®, con factor de resistencia a la difusión del vapor de agua (µ) >= 7000 (promedio 10.000), conductividad térmica lambda a 10ºC <= 0,036 W/(m.K), clasificación al fuego M1 (UNE 23727) y con marca de supervisión de calidad N de AENOR, de espesor 30 mm (ref. AF-5-042) según IT 1.2.4.2.1.2. del RITE, acabada con pintura de protección Armafinish adecuadamente aplicada, todo ello bien encolado, señalizado y totalmente instalado, incluido p.p. de elementos singulares.

| Código | Ud | Descripción | Rendimiento | Precio | Importe |
|---|---|---|---|---|---|
| PARMAF-R-042 | m | AF-5-042 - AF/Armaflex® (material; 01/03/2007) | 1 | 10.66 | 10.66 |
| PARMADH520 | l | Adhesivo 5 l. | 0.025 | 12.38 | 0.31 |
| PARMFINISH-WH | kg | Pintura protectora | 0.092 | 26.86 | 2.47 |
| MOOF.8a | h | Oficial 1ª fontanería | 0.26 | 18.36 | 4.77 |
| MOOF11a | h | Especialista fontanería | 0.26 | 15.7 | 4.08 |
| %0200 | % | Medios auxiliares | 2 % | 22.29 | 0.45 |
|  |  | Total |  |  | 22.74 |

**CLI4.45** m Aislamiento tuberías de DN40 (48,3 mm) (01/03/2007)
512 m × 24.71 (25.45 con costes indirectos) = 13030.40
m de aislamiento térmico flexible para tuberías de diámetro exterior DN40 que discurren por el interior del edificio, con coquilla de espuma elastomérica (tipo NBR) AF/Armaflex®, con factor de resistencia a la difusión del vapor de agua (µ) >= 7000 (promedio 10.000), conductividad térmica lambda a 10ºC <= 0,036 W/(m.K), clasificación al fuego M1 (UNE 23727) y con marca de supervisión de calidad N de AENOR, de espesor 30 mm (ref. AF-5-048) según IT 1.2.4.2.1.2. del RITE, acabada con pintura de protección Armafinish adecuadamente aplicada, todo ello bien encolado, señalizado y totalmente instalado, incluido p.p. de elementos singulares.

| Código | Ud | Descripción | Rendimiento | Precio | Importe |
|---|---|---|---|---|---|
| PARMAF-R-048 | m | AF-5-048 - AF/Armaflex® (material; 30/12/2016) | 1 | 12.03 | 12.03 |
| PARMADH520 | l | Adhesivo 5 l. | 0.025 | 12.38 | 0.31 |
| PARMFINISH-WH | kg | Pintura protectora | 0.1 | 26.86 | 2.69 |
| MOOF.8a | h | Oficial 1ª fontanería | 0.27 | 18.36 | 4.96 |
| MOOF11a | h | Especialista fontanería | 0.27 | 15.7 | 4.24 |
| %0200 | % | Medios auxiliares | 2 % | 24.23 | 0.48 |
|  |  | Total |  |  | 24.71 |

**CLI4.46** m Aislamiento tuberías de DN50 (60,3 mm) (01/03/2007)
388 m × 26.88 (27.69 con costes indirectos) = 10743.72
m de aislamiento térmico flexible para tuberías de diámetro exterior DN50 que discurren por el interior del edificio, con coquilla de espuma elastomérica (tipo NBR) AF/Armaflex®, con factor de resistencia a la difusión del vapor de agua (µ) >= 7000 (promedio 10.000), conductividad térmica lambda a 10ºC <= 0,036 W/(m.K), clasificación al fuego M1 (UNE 23727) y con marca de supervisión de calidad N de AENOR, de espesor 30 mm (ref. AF-5-054) según IT 1.2.4.2.1.2. del RITE, acabada con pintura de protección Armafinish adecuadamente aplicada, todo ello bien encolado, señalizado y totalmente instalado, incluido p.p. de elementos singulares.

| Código | Ud | Descripción | Rendimiento | Precio | Importe |
|---|---|---|---|---|---|
| PARMAF-R-060 | m | AF-5-054 - AF/Armaflex® (material; 01/03/2007) | 1 | 13.44 | 13.44 |
| PARMADH520 | l | Adhesivo 5 l. | 0.025 | 12.38 | 0.31 |
| PARMFINISH-WH | kg | Pintura protectora | 0.108 | 26.86 | 2.90 |
| MOOF.8a | h | Oficial 1ª fontanería | 0.285 | 18.36 | 5.23 |
| MOOF11a | h | Especialista fontanería | 0.285 | 15.7 | 4.47 |
| %0200 | % | Medios auxiliares | 2 % | 26.35 | 0.53 |
|  |  | Total |  |  | 26.88 |

**CLI4.47** m Aislamiento tuberías de DN65 (76,1 mm) (01/03/2007)
324 m × 30.24 (31.15 con costes indirectos) = 10092.60
m de aislamiento térmico flexible para tuberías de diámetro exterior DN65 que discurren por el interior del edificio, con coquilla de espuma elastomérica (tipo NBR) AF/Armaflex®, con factor de resistencia a la difusión del vapor de agua (µ) >= 7000 (promedio 10.000), conductividad térmica lambda a 10ºC <= 0,036 W/(m.K), clasificación al fuego M1 (UNE 23727) y con marca de supervisión de calidad N de AENOR, de espesor 30 mm (ref. AF-5-076) según IT 1.2.4.2.1.2. del RITE, acabada con pintura de protección Armafinish adecuadamente aplicada, todo ello bien encolado, señalizado y totalmente instalado, incluido p.p. de elementos singulares.

| Código | Ud | Descripción | Rendimiento | Precio | Importe |
|---|---|---|---|---|---|
| PARMAF-R-076 | m | AF-5-076 - AF/Armaflex® (material; 01/03/2007) | 1 | 15.49 | 15.49 |
| PARMADH520 | l | Adhesivo 5 l. | 0.026 | 12.38 | 0.32 |
| PARMFINISH-WH | kg | Pintura protectora | 0.122 | 26.86 | 3.28 |
| MOOF.8a | h | Oficial 1ª fontanería | 0.31 | 18.36 | 5.69 |
| MOOF11a | h | Especialista fontanería | 0.31 | 15.7 | 4.87 |
| %0200 | % | Medios auxiliares | 2 % | 29.65 | 0.59 |
|  |  | Total |  |  | 30.24 |

**CLI4.48** m Aislamiento tuberías de DN80 (88,9 mm) (01/03/2007)
184 m × 34.1 (35.12 con costes indirectos) = 6462.08
m de aislamiento térmico flexible para tuberías de diámetro exterior DN80 que discurren por el interior del edificio, con coquilla de espuma elastomérica (tipo NBR) AF/Armaflex®, con factor de resistencia a la difusión del vapor de agua (µ) >= 7000 (promedio 10.000), conductividad térmica lambda a 10ºC <= 0,036 W/(m.K), clasificación al fuego M1 (UNE 23727) y con marca de supervisión de calidad N de AENOR, de espesor 30 mm (ref. AF-5-089) según IT 1.2.4.2.1.2. del RITE, acabada con pintura de protección Armafinish adecuadamente aplicada, todo ello bien encolado, señalizado y totalmente instalado, incluido p.p. de elementos singulares.

| Código | Ud | Descripción | Rendimiento | Precio | Importe |
|---|---|---|---|---|---|
| PARMAF-R-089 | m | AF-5-089 - AF/Armaflex® (material; 01/03/2007) | 1 | 17.76 | 17.76 |
| PARMADH520 | l | Adhesivo 5 l. | 0.026 | 12.38 | 0.32 |
| PARMFINISH-WH | kg | Pintura protectora | 0.134 | 26.86 | 3.60 |
| MOOF.8a | h | Oficial 1ª fontanería | 0.345 | 18.36 | 6.33 |
| MOOF11a | h | Especialista fontanería | 0.345 | 15.7 | 5.42 |
| %0200 | % | Medios auxiliares | 2 % | 33.43 | 0.67 |
|  |  | Total |  |  | 34.1 |

**CLI4.49** m Aislamiento tuberías de DN100 (114,3 mm) (01/03/2007)
36 m × 50.8 (52.32 con costes indirectos) = 1883.52
m de aislamiento térmico flexible para tuberías de diámetro exterior DN100 que discurren por el interior del edificio, con coquilla de espuma elastomérica (tipo NBR) AF/Armaflex®, con factor de resistencia a la difusión del vapor de agua (µ) >= 7000 (promedio 10.000), conductividad térmica lambda a 10ºC <= 0,036 W/(m.K), clasificación al fuego M1 (UNE 23727) y con marca de supervisión de calidad N de AENOR, de espesor 40 mm (ref. AF-36X114) según IT 1.2.4.2.1.2. del RITE, acabada con pintura de protección Armafinish adecuadamente aplicada, todo ello bien encolado, señalizado y totalmente instalado, incluido p.p. de elementos singulares.

| Código | Ud | Descripción | Rendimiento | Precio | Importe |
|---|---|---|---|---|---|
| PARMAF-36X114 | m | AF-36X114 - AF/Armaflex® (material; 01/03/2007) | 1 | 31.06 | 31.06 |
| PARMADH520 | l | Adhesivo 5 l. | 0.036 | 12.38 | 0.45 |
| PARMFINISH-WH | kg | Pintura protectora | 0.174 | 26.86 | 4.67 |
| MOOF.8a | h | Oficial 1ª fontanería | 0.4 | 18.36 | 7.34 |
| MOOF11a | h | Especialista fontanería | 0.4 | 15.7 | 6.28 |
| %0200 | % | Medios auxiliares | 2 % | 49.80 | 1.00 |
|  |  | Total |  |  | 50.8 |

**CLI4.50** m Aislamiento tuberías de DN100 (114,3 mm) para exterior (01/03/2007)
12 m × 129.34 (133.22 con costes indirectos) = 1598.64
m de aislamiento térmico flexible para tuberías de diámetro exterior DN100 que discurren por el exterior del edificio, con coquilla de espuma elastomérica (tipo NBR) AF/Armaflex®, con factor de resistencia a la difusión del vapor de agua (µ) >= 7000 (promedio 10.000), conductividad térmica lambda a 10ºC <= 0,036 W/(m.K), clasificación al fuego M1 (UNE 23727) y con marca de supervisión de calidad N de AENOR, de espesor 60 mm (ref. AFS-54-114) según IT 1.2.4.2.1.2. del RITE, acabada con recubrimiento de malla de fibra de vidrio tejida con acabado metálico Arma-Chek S+, adecuadamente encolado, señalizado y totalmente instalado, incluido p.p. de elementos singulares.

| Código | Ud | Descripción | Rendimiento | Precio | Importe |
|---|---|---|---|---|---|
| PARMAFS-54-11 | m | AFS-54-114 - Arma-Chek® S+(AF) (material; 25/05/2010) | 1 | 114.05 | 114.05 |
| PARMADH520 | l | Adhesivo 5 l. | 0.026 | 12.38 | 0.32 |
| MOOF.8a | h | Oficial 1ª fontanería | 0.365 | 18.36 | 6.70 |
| MOOF11a | h | Especialista fontanería | 0.365 | 15.7 | 5.73 |
| %0200 | % | Medios auxiliares | 2 % | 126.80 | 2.54 |
|  |  | Total |  |  | 129.34 |

**CLI4.53** m Aislamiento tuberías de DN125 (139,7 mm) para exterior (01/03/2007)
56 m × 159.6 (164.39 con costes indirectos) = 9205.84
m de aislamiento térmico flexible para tuberías de diámetro exterior DN125 que discurren por el exterior del edificio, con coquilla de espuma elastomérica (tipo NBR) AF/Armaflex®, con factor de resistencia a la difusión del vapor de agua (µ) >= 7000 (promedio 10.000), conductividad térmica lambda a 10ºC <= 0,036 W/(m.K), clasificación al fuego M1 (UNE 23727) y con marca de supervisión de calidad N de AENOR, de espesor 60 mm (ref. AFS-54-140) según IT 1.2.4.2.1.2. del RITE, acabada con recubrimiento de malla de fibra de vidrio tejida con acabado metálico Arma-Chek S+, adecuadamente encolado, señalizado y totalmente instalado, incluido p.p. de elementos singulares.

| Código | Ud | Descripción | Rendimiento | Precio | Importe |
|---|---|---|---|---|---|
| PARMAFS-54-14 | m | AFS-54-140 - Arma-Chek® S+(AF) (material; 25/05/2010) | 1 | 141.98 | 141.98 |
| PARMADH520 | l | Adhesivo 5 l. | 0.028 | 12.38 | 0.35 |
| MOOF.8a | h | Oficial 1ª fontanería | 0.415 | 18.36 | 7.62 |
| MOOF11a | h | Especialista fontanería | 0.415 | 15.7 | 6.52 |
| %0200 | % | Medios auxiliares | 2 % | 156.47 | 3.13 |
|  |  | Total |  |  | 159.6 |

**CLI4.54** m Aislamiento tuberías de DN150 (168,3 mm) para exterior (01/03/2007)
32 m × 181.18 (186.62 con costes indirectos) = 5971.84
m de aislamiento térmico flexible para tuberías de diámetro exterior DN150 que discurren por el exterior del edificio, con coquilla de espuma elastomérica (tipo NBR) AF/Armaflex®, con factor de resistencia a la difusión del vapor de agua (µ) >= 7000 (promedio 10.000), conductividad térmica lambda a 10ºC <= 0,036 W/(m.K), clasificación al fuego M1 (UNE 23727) y con marca de supervisión de calidad N de AENOR, de espesor 60 mm (ref. AFS-54-168) según IT 1.2.4.2.1.2. del RITE, acabada con recubrimiento de malla de fibra de vidrio tejida con acabado metálico Arma-Chek S+, adecuadamente encolado, señalizado y totalmente instalado, incluido p.p. de elementos singulares.

| Código | Ud | Descripción | Rendimiento | Precio | Importe |
|---|---|---|---|---|---|
| PARMAFS-54-16 | m | AFS-54-168 - Arma-Chek® S+(AF) (material; 22/12/2016) | 1 | 163.12 | 163.12 |
| PARMADH520 | l | Adhesivo 5 l. | 0.03 | 12.38 | 0.37 |
| MOOF.8a | h | Oficial 1ª fontanería | 0.415 | 18.36 | 7.62 |
| MOOF11a | h | Especialista fontanería | 0.415 | 15.7 | 6.52 |
| %0200 | % | Medios auxiliares | 2 % | 177.63 | 3.55 |
|  |  | Total |  |  | 181.18 |

**CLI4.56** Ud Separador de lodos (28/12/2011)
2 Ud × 1251.29 (1288.83 con costes indirectos) = 2577.66
Separador de particulas solidas en suspension SPIROVENT BE100F marca SEDICAL o equivalente, para un caudal de 47m3 /h , conexiones por bridas,con purgado manual de solidos en su parte inferior, incluso bridas, codos, tes,reducciones, injertos, valvulería.
Totalmente instalado.

| Código | Ud | Descripción | Rendimiento | Precio | Importe |
|---|---|---|---|---|---|
| BE100F | ud | Separador de lodos BE100F (material; 12/09/2014) | 1 | 1173.25 | 1173.25 |
| MOOF.8a | h | Oficial 1ª fontanería | 1.571 | 18.36 | 28.84 |
| MOOF11a | h | Especialista fontanería | 1.571 | 15.7 | 24.66 |
| %0200 | % | Medios auxiliares | 2 % | 1226.75 | 24.54 |
|  |  | Total |  |  | 1251.29 |

**CLI4.57** Ud Vaso de expansión NG 140/6 de Sedical (28/12/2011)
3 Ud × 283.22 (291.72 con costes indirectos) = 875.16
Vaso de expansión de membrana, marca "Sedical" o equivalente, serie "N" mod. NG 140/6, presión max 6 bar, incluido valvularía y tubería. Temperatura máx de trabajo 120 ºC. Totalmente instalado.

| Código | Ud | Descripción | Rendimiento | Precio | Importe |
|---|---|---|---|---|---|
| NG 140-6 | ud | Vaso de expansión NG 140/6 (material; 06/03/2015) | 1 | 224.17 | 224.17 |
| MOOF.8a | h | Oficial 1ª fontanería | 1.571 | 18.36 | 28.84 |
| MOOF11a | h | Especialista fontanería | 1.571 | 15.7 | 24.66 |
| %0200 | % | Medios auxiliares | 2 % | 277.67 | 5.55 |
|  |  | Total |  |  | 283.22 |

**CLI4.58** Ud Termómetro (13/09/2004)
8 Ud × 28.35 (29.2 con costes indirectos) = 233.60
Termómetro. Completamente instalado

| Código | Ud | Descripción | Rendimiento | Precio | Importe |
|---|---|---|---|---|---|
| PU00054 | ud | Termómetro incluso accesorios, juntas, pequeño material y conexiones. (material; 13/09/2004) | 1 | 22.45 | 22.45 |
| MOOF.8a | h | Oficial 1ª fontanería | 0.157 | 18.36 | 2.88 |
| MOOF11a | h | Especialista fontanería | 0.157 | 15.7 | 2.46 |
| %0200 | % | Medios auxiliares | 2 % | 27.79 | 0.56 |
|  |  | Total |  |  | 28.35 |

**CLI4.59** Ud Manómetro (13/09/2004)
6 Ud × 47.31 (48.73 con costes indirectos) = 292.38
Manómetro. Completamente instalado

| Código | Ud | Descripción | Rendimiento | Precio | Importe |
|---|---|---|---|---|---|
| PU0050A | ud | Manómetro, incluso accesorios, juntas, pequeño material y conexiones. (material; 13/09/2004) | 1 | 41.04 | 41.04 |
| MOOF.8a | h | Oficial 1ª fontanería | 0.157 | 18.36 | 2.88 |
| MOOF11a | h | Especialista fontanería | 0.157 | 15.7 | 2.46 |
| %0200 | % | Medios auxiliares | 2 % | 46.38 | 0.93 |
|  |  | Total |  |  | 47.31 |

**EIFC.5aeab** m Canlz. vista acero inoxidable AISI 304 ø35mm 30%acc (29/12/2016)
214 m × 32.2 (33.17 con costes indirectos) = 7098.38
Canalización vista realizada con tubo de acero inoxidable AISI 304, diámetro 35mm y espesor de pared 1.20mm, incluso garras de sujeción y soportes, con un incremento del precio del tubo del 30% en concepto de uniones, accesorios y piezas especiales, totalmente instalada y comprobada.

| Código | Ud | Descripción | Rendimiento | Precio | Importe |
|---|---|---|---|---|---|
| MOOF.8a | h | Oficial 1ª fontanería | 0.32 | 18.36 | 5.88 |
| MOOF11a | h | Especialista fontanería | 0.32 | 15.7 | 5.02 |
| PIFC.4aecb | m | Tb AISI304 ø35mm e 1.2mm 30%acc (material; 02/01/2017) | 1 | 20.67 | 20.67 |
| % | % | Costes Directos Complementarios | 2 % | 31.57 | 0.63 |
|  |  | Total |  |  | 32.2 |

**EIFC.5afab** m Canlz. vista acero inoxidable AISI 304 ø42mm 30%acc (29/12/2016)
81 m × 36.82 (37.92 con costes indirectos) = 3071.52
Canalización vista realizada con tubo de acero inoxidable AISI 304, diámetro 42mm y espesor de pared 1.20mm, incluso garras de sujeción y soportes, con un incremento del precio del tubo del 30% en concepto de uniones, accesorios y piezas especiales, totalmente instalada y comprobada.

| Código | Ud | Descripción | Rendimiento | Precio | Importe |
|---|---|---|---|---|---|
| MOOF.8a | h | Oficial 1ª fontanería | 0.32 | 18.36 | 5.88 |
| MOOF11a | h | Especialista fontanería | 0.32 | 15.7 | 5.02 |
| PIFC.4afcb | m | Tb AISI304 ø42mm e 1.2mm 30%acc (material; 02/01/2017) | 1 | 25.2 | 25.20 |
| % | % | Costes Directos Complementarios | 2 % | 36.10 | 0.72 |
|  |  | Total |  |  | 36.82 |

**EIFC.5agab** m Canlz. vista acero inoxidable AISI 304 ø54mm 30%acc (29/12/2016)
176 m × 48.01 (49.45 con costes indirectos) = 8703.20
Canalización vista realizada con tubo de acero inoxidable AISI 304, diámetro 54mm y espesor de pared 1.20mm, incluso garras de sujeción, abrazaderas y soportes cada 1'20 m como mínimo, con un incremento del precio del tubo del 30% en concepto de uniones, accesorios y piezas especiales, totalmente instalada y comprobada.

| Código | Ud | Descripción | Rendimiento | Precio | Importe |
|---|---|---|---|---|---|
| MOOF.8a | h | Oficial 1ª fontanería | 0.39 | 18.36 | 7.16 |
| MOOF11a | h | Especialista fontanería | 0.39 | 15.7 | 6.12 |
| PIFC.4agcb | m | Tb AISI304 ø54mm e 1.2mm 30%acc (material; 02/01/2017) | 1 | 33.79 | 33.79 |
| % | % | Costes Directos Complementarios | 2 % | 47.07 | 0.94 |
|  |  | Total |  |  | 48.01 |

#### CLI5 EXTRACCIÓN APARCAMIENTO (18/06/2004)
Importe: 27434.72

**CLI5.01** m² Conducto chapa galva (18/06/2004)
375 m² × 36.65 (37.75 con costes indirectos) = 14156.25
Conducto construido chapa galvanizada para conductos de extracción de aire, incluso parte proporcional de piezas especiales, uniones, abrazaderas, soportaciones y cinta de conexión incluido. Totalmente instalado.

| Código | Ud | Descripción | Rendimiento | Precio | Importe |
|---|---|---|---|---|---|
| COND.GAL | m² | Conducto chapa galvanizda (material; 18/06/2004) | 1 | 19.73 | 19.73 |
| MOOM.8a | h | Oficial 1ª metal | 0.25 | 16.58 | 4.15 |
| MOOM11a | h | Especialista metal | 0.5 | 14.1 | 7.05 |
| MOOM13a | h | Aprendiz 3º 4ª metal | 0.5 | 10 | 5.00 |
| %0200 | % | Medios auxiliares | 2 % | 35.93 | 0.72 |
|  |  | Total |  |  | 36.65 |

| Medición | Uds. | Parcial |
|---|---|---|
| Pl. Sótano | 178 | 178.000 |
| Pl. Sótano | 197 | 197.000 |
| Total |  | 375 |

**CLI5.03** Ud Rejilla de ventilación AT-A/1025x225/A/0/0 (21/06/2006)
38 Ud × 67.99 (70.03 con costes indirectos) = 2661.14
Rejilla de ventilación con marco de montaje marca "TROX" o equivalente, modelo AT-A/1025 x 225/A1/0/S2. Montaje del material descrito hasta su terminación y un racional funcionamiento de la instalación.

| Código | Ud | Descripción | Rendimiento | Precio | Importe |
|---|---|---|---|---|---|
| AT-A1025x225 | ud | Rejilla de ventilación AT-A/1025x225 (material; 21/06/2006) | 1 | 60.52 | 60.52 |
| MOOM.8a | h | Oficial 1ª metal | 0.2 | 16.58 | 3.32 |
| MOOM11a | h | Especialista metal | 0.2 | 14.1 | 2.82 |
| %0200 | % | Medios auxiliares | 2 % | 66.66 | 1.33 |
|  |  | Total |  |  | 67.99 |

**CLI5.04** Ud Ventilador/Extractor CVHT-V 18/18-3 (28/12/2011)
1 Ud × 2944.71 (3033.05 con costes indirectos) = 3033.05
Extractor de marca S&P o equivalente, 400ºC/2h, modelo CVHT-V 18/8-3, de 16.000 m³/h, 5'5 kW, con defensa aspiración, para ubicar en conducto. Medida la unidad colocada (incluyendo pequeño material), conexionada, ensayada y comprobado su correcto funcionamiento.

| Código | Ud | Descripción | Rendimiento | Precio | Importe |
|---|---|---|---|---|---|
| CVHT-V 18-3 | ud | Extractor CVHT-V 18/18-3 (material; 29/12/2016) | 1 | 2840.95 | 2840.95 |
| MOOM.8a | h | Oficial 1ª metal | 1.5 | 16.58 | 24.87 |
| MOOM11a | h | Especialista metal | 1.5 | 14.1 | 21.15 |
| %0200 | % | Medios auxiliares | 2 % | 2886.97 | 57.74 |
|  |  | Total |  |  | 2944.71 |

| Medición | Uds. | Parcial |
|---|---|---|
| Pl. Sótano | 1 | 1.000 |
| Total |  | 1 |

**CLI5.05** UD Ventilador/Extractor CVHT-H 20/20-3 (28/12/2011)
1 UD × 3087.2 (3179.82 con costes indirectos) = 3179.82
Ventilador de marca S&P o equivalente, 400ºC/2h, mod. CVHT-H 20/20-3, de 22.000 m³/h, 7'0 kW, con defensa aspiración, para ubicar en conducto. Medida la unidad colocada (incluyendo pequeño material), conexionada, ensayada y comprobado su correcto funcionamiento.

| Código | Ud | Descripción | Rendimiento | Precio | Importe |
|---|---|---|---|---|---|
| CVHT-H 20-3 | ud | Ventilador CVHT-H 20/20-3 (material; 29/12/2016) | 1 | 2980.65 | 2980.65 |
| MOOM.8a | h | Oficial 1ª metal | 1.5 | 16.58 | 24.87 |
| MOOM11a | h | Especialista metal | 1.5 | 14.1 | 21.15 |
| %0200 | % | Medios auxiliares | 2 % | 3026.67 | 60.53 |
|  |  | Total |  |  | 3087.2 |

| Medición | Uds. | Parcial |
|---|---|---|
| Pl. Sótano | 1 | 1.000 |
| Total |  | 1 |

**CLI5.06** Ud Rejilla exterior AWG 4400x1200 (21/06/2006)
2 Ud × 1000.29 (1030.3 con costes indirectos) = 2060.60
Rejilla exterior con marco de montaje marca "TROX" o equivalente, modelo AWG 4400x1220 con malla antipajeros para aspiración y expulsión de aire de los condenasadores. Montaje del material descrito hasta su terminación y un racional funcionamiento de la instalación.

| Código | Ud | Descripción | Rendimiento | Precio | Importe |
|---|---|---|---|---|---|
| AWG 4400X1200 | ud | Rejilla exterior AWG 4400x1200 (material; 21/06/2006) | 1 | 950 | 950.00 |
| MOOM.8a | h | Oficial 1ª metal | 1 | 16.58 | 16.58 |
| MOOM11a | h | Especialista metal | 1 | 14.1 | 14.10 |
| %0200 | % | Medios auxiliares | 2 % | 980.68 | 19.61 |
|  |  | Total |  |  | 1000.29 |

**CLI5.10** Ud Ctrl detc CO 1z 14 detc (29/12/2016)
1 Ud × 405.44 (417.6 con costes indirectos) = 417.60
Central de detección de monóxido de carbono con marcado CE de 1 zona, con capacidad máxima de hasta 14 detectores, 2800m2 de superficie máxima protegida, sistema modular microprocesado con tecnología por semiconductor, programación automatizada de niveles de ventilación y alarma, incluye panel frontal con teclados de membrana para realizar funciones, discriminador de averías, autotest bidireccional, filtro de red y sistema de autodescontaminación de detectores, conforme a las especificaciones dispuestas en las normas UNE 23007 y UNE-EN 54 y en el Reglamento de Instalaciones de Protección contra Incendios, totalmente instalada, comprobada y en correcto funcionamiento.

| Código | Ud | Descripción | Rendimiento | Precio | Importe |
|---|---|---|---|---|---|
| PIIL24a | u | Ctrl detc CO 1z 14 detc (material; 29/12/2016) | 1 | 380.46 | 380.46 |
| MOOE.8a | h | Oficial 1ª electricidad | 0.5 | 18.36 | 9.18 |
| MOOE11a | h | Especialista electricidad | 0.5 | 15.7 | 7.85 |
| % | % | Costes Directos Complementarios | 2 % | 397.49 | 7.95 |
|  |  | Total |  |  | 405.44 |

**CLI5.11** Ud Detector CO (18/09/2009)
6 Ud × 101.53 (104.58 con costes indirectos) = 627.48
Detector de monóxido de carbono completo, con cabeza detectora y zócalo de conexión, microprocesado por tecnología por semiconductor, cada unidad protege hasta 300m2 de superficie, posibilidad de montaje en techo, pared o columnas, incluso led de indicación, conforme a las especificaciones dispuestas en las normas UNE 23007 y UNE-EN 54 y en el Reglamento de Instalaciones de Protección contra Incendios, totalmente instalado, comprobado y en correcto funcionamiento.

| Código | Ud | Descripción | Rendimiento | Precio | Importe |
|---|---|---|---|---|---|
| PIIL23a | u | Detector CO (material; 18/09/2009) | 1 | 65.48 | 65.48 |
| MOOE.8a | h | Oficial 1ª electricidad | 1 | 18.36 | 18.36 |
| MOOE11a | h | Especialista electricidad | 1 | 15.7 | 15.70 |
| %0200 | % | Medios auxiliares | 2 % | 99.54 | 1.99 |
|  |  | Total |  |  | 101.53 |

**CLI5.12** ml Tubo PVC rígido de ø20 mm (08/07/2004)
112 ml × 10.42 (10.73 con costes indirectos) = 1201.76
Canalización a base de tubo rígido, de diámetro 20 mm. Incluso p.p. de cajas de derivación y registro y accesorios de montaje.

| Código | Ud | Descripción | Rendimiento | Precio | Importe |
|---|---|---|---|---|---|
| Tub_rig20 | m | Tubo rígido de ø20 mm (material; 21/06/2006) | 1 | 9.2 | 9.20 |
| MOOE.8a | h | Oficial 1ª electricidad | 0.03 | 18.36 | 0.55 |
| MOOE11a | h | Especialista electricidad | 0.03 | 15.7 | 0.47 |
| %020000200 | % | Medios auxiliares | 2 % | 10.22 | 0.20 |
|  |  | Total |  |  | 10.42 |

**CLI5.13** ml Cable de cobre de 1x1.5 mm² (08/07/2004)
198 ml × 0.48 (0.49 con costes indirectos) = 97.02
Cable flexible de cobre de 1x1.5mm2 de sección y de tensión nominal 450/750 V H07V-K con aislamiento de PVC, según el Reglamento Electrotécnico de Baja Tensión 2002. Totalmente instalado y conexionado.

| Código | Ud | Descripción | Rendimiento | Precio | Importe |
|---|---|---|---|---|---|
| PIEC.2ba | m | Cable Cu flexible 450/750V 1x1.5 (material; 29/12/2016) | 1 | 0.29 | 0.29 |
| MOOE.8a | h | Oficial 1ª electricidad | 0.01 | 18.36 | 0.18 |
| %02 | % | Medios auxiliares | 2 % | 0.47 | 0.01 |
|  |  | Total |  |  | 0.48 |

#### CLI6 EXTRACCIÓN Y VENTILACIÓN DE ASEOS Y TALLER (18/11/2004)
Importe: 2012.96

**CLI6.01** ud Extractor TD-500/150 (16/02/2006)
5 ud × 94.87 (97.72 con costes indirectos) = 488.60
Extractor para aire viciado de los aseos conectado al encendido, marca "S&P" o equivalente, modelo TD-500/150. Caudal de aire de 535 m3/h. Medida la unidad colocada, conexionada (incluye pequño materiales), ensayada y comprobado su correcto funcionamiento.

| Código | Ud | Descripción | Rendimiento | Precio | Importe |
|---|---|---|---|---|---|
| TD-500150 | ud | Extractor TD-500/150 (material; 16/02/2006) | 1 | 71.42 | 71.42 |
| MOOM.8a | h | Oficial 1ª metal | 0.55 | 16.58 | 9.12 |
| MOOM11a | h | Especialista metal | 0.55 | 14.1 | 7.76 |
| MOOE11a | h | Especialista electricidad | 0.3 | 15.7 | 4.71 |
| %0200 | % | Medios auxiliares | 2 % | 93.01 | 1.86 |
|  |  | Total |  |  | 94.87 |

**CLI6.02** ud Boca de aspiración BOC-100 (18/11/2004)
10 ud × 13.13 (13.52 con costes indirectos) = 135.20
Boca de aspiración para aire viciado de aseos, marca "S&P" o equivalente, modelo BOC-100. Totalmente instalada y conexionada.

| Código | Ud | Descripción | Rendimiento | Precio | Importe |
|---|---|---|---|---|---|
| BOC-100 | Ud | Boca de aspiración BOC-100 (material; 18/11/2004) | 1 | 6.97 | 6.97 |
| MOOM11a | h | Especialista metal | 0.2 | 14.1 | 2.82 |
| MOOA11a | h | Peón especializado construcción | 0.2 | 15.41 | 3.08 |
| %0200 | % | Medios auxiliares | 2 % | 12.87 | 0.26 |
|  |  | Total |  |  | 13.13 |

**CLI6.03** ml Conducto circular flexible 100mm (15/04/2005)
30 ml × 4.21 (4.34 con costes indirectos) = 130.20
Conducto circular flexible de aluminio de 100 mm de diámetro. Marca France Air o equivalente, tipo Compri-Flex con abrazaderas, sujeciones y cinta de conexión incluido. Totalmente instalado.

| Código | Ud | Descripción | Rendimiento | Precio | Importe |
|---|---|---|---|---|---|
| CONFLEX100 | m | Conducto circular 100mm (material; 15/04/2005) | 1 | 1.06 | 1.06 |
| MOOM.8a | h | Oficial 1ª metal | 0.1 | 16.58 | 1.66 |
| MOOM11a | h | Especialista metal | 0.1 | 14.1 | 1.41 |
| %0200 | % | Medios auxiliares | 2 % | 4.13 | 0.08 |
|  |  | Total |  |  | 4.21 |

**CLI6.04** ml Conducto chapa galva ø 160mm (14/11/2006)
62 ml × 8.91 (9.18 con costes indirectos) = 569.16
Conducto helicoidal chapa galvanizada para conductos de extracción de aire ø 160 mm. Medida la unidad colocada, conexionada (incluye pequeño material, codos y soporte para montaje), ensayada y comprobado su correcto funcionamiento.

| Código | Ud | Descripción | Rendimiento | Precio | Importe |
|---|---|---|---|---|---|
| 846058 | ud | Conducto chapa galva ø 160mm (material; 14/11/2006) | 1 | 3.43 | 3.43 |
| MOOM.8a | h | Oficial 1ª metal | 0.15 | 16.58 | 2.49 |
| MOOM11a | h | Especialista metal | 0.2 | 14.1 | 2.82 |
| %0200 | % | Medios auxiliares | 2 % | 8.74 | 0.17 |
|  |  | Total |  |  | 8.91 |

**CLI6.09** ud Extractor CMB/2-160/60 Taller (28/12/2011)
1 ud × 669.71 (689.8 con costes indirectos) = 689.80
Extractor para ventilación del taller, marca "S&P" o equivalente, modelo CMB/2-160/60-0,37. Caudal de aire de 1.800 m3/h, alimentacion monofásica y un consumo de 0'75 Kw, incluso variador de frecuencia VFTM Mono 1'1 kw. Medida la unidad colocada, conexionada (incluyendo pequeño material), ensayada y comprobado su correcto funcionamiento.

| Código | Ud | Descripción | Rendimiento | Precio | Importe |
|---|---|---|---|---|---|
| CMB-2 | ud | Extractor CMB/2-160/60 (material; 29/12/2016) | 1 | 198.55 | 198.55 |
| VFTM_1.1 | ud | Variador de frecuencia VFTM Mono 1'1, alimentacion monofásica y un consumo de 1'1 Kw. (material; 02/01/2017) | 1 | 424.1 | 424.10 |
| MOOM.8a | h | Oficial 1ª metal | 0.85 | 16.58 | 14.09 |
| MOOM11a | h | Especialista metal | 0.85 | 14.1 | 11.99 |
| MOOE11a | h | Especialista electricidad | 0.5 | 15.7 | 7.85 |
| %0200 | % | Medios auxiliares | 2 % | 656.58 | 13.13 |
|  |  | Total |  |  | 669.71 |

| Medición | Uds. | Parcial |
|---|---|---|
| Taller | 1 | 1.000 |
| Total |  | 1 |

### 8.3 INSTALACION ELECTRICA
Importe: 623267.56
Instalacion Electrica

#### 14.02.1 CANALIZACIONES (03/03/2004)
Importe: 41351.53

**14.02.103** m Canal PVC 30x10 30acc (02/04/2004)
60 m × 3.81 (3.92 con costes indirectos) = 235.20
Canaleta de PVC con tapa para canalización de todo tipo de cables de baja tensión, de dimensiones 30x10 mm, suministrada en tramos de 2 m de longitud y con un incremento sobre el precio de la bandeja del 30% en concepto de de uniones, accesorios, cajas de derivación y piezas especiales, según el Reglamento Electrotécnico de Baja Tensión 2002.

| Código | Ud | Descripción | Rendimiento | Precio | Importe |
|---|---|---|---|---|---|
| MOOE.8a | h | Oficial 1ª electricidad | 0.08 | 18.36 | 1.47 |
| MOOE11a | h | Especialista electricidad | 0.08 | 15.7 | 1.26 |
| PIEC32abb | m | Canaleta PVC 30x10 30acc (material; 02/04/2004) | 1.05 | 0.96 | 1.01 |
| %0200 | % | Medios auxiliares | 2 % | 3.74 | 0.07 |
|  |  | Total |  |  | 3.81 |

Claves: directo, complementario, montaje, soporte, especial, tabiqueria, accesorio, pieza, horizontal, vertical, colocacion, tension, dimension, union, canalizacion, incremento, bandeja, separador, suministro, cable, pvc, empotrable, electricidad, mecanismo, canal, can, electrotecnico, adap

**14.02.104** m Canal PVC 30x16 30bcc (29/06/2004)
60 m × 4.53 (4.67 con costes indirectos) = 280.20
Canaleta de PVC con tapa para canalización de todo tipo de cables de baja tensión, con posiblidad de colocación de mecanismos con adaptadores para montaje horizontal, vertical o sobre la canal, de dimensiones 30x16 mm, suministrada en tramos de 2 m de longitud y con un incremento sobre el precio de la bandeja del 30% en concepto de de uniones, accesorios, cajas de derivación y piezas especiales, según el Reglamento Electrotécnico de Baja Tensión 2002.

| Código | Ud | Descripción | Rendimiento | Precio | Importe |
|---|---|---|---|---|---|
| MOOE.8a | h | Oficial 1ª electricidad | 0.08 | 18.36 | 1.47 |
| MOOE11a | h | Especialista electricidad | 0.08 | 15.7 | 1.26 |
| PIEC32bbb | m | Canaleta PVC 32x12.5 30bcc (material; 29/06/2004) | 1 | 1.71 | 1.71 |
| %02 | % | Medios auxiliares | 2 % | 4.44 | 0.09 |
|  |  | Total |  |  | 4.53 |

Claves: directo, complementario, montaje, soporte, especial, tabiqueria, accesorio, pieza, horizontal, vertical, colocacion, tension, dimension, union, canalizacion, incremento, bandeja, separador, suministro, cable, pvc, empotrable, electricidad, mecanismo, canal, can, electrotecnico, adap

**14.02.105** ml Canal PVC 100x50 30ncc (09/07/2004)
45 ml × 16.58 (17.08 con costes indirectos) = 768.60
Canaleta de PVC con tapa para canalización de todo tipo de cables de baja tensión, con posiblidad de colocación de mecanismos con adaptadores para montaje horizontal, vertical o sobre la canal, de dimensiones 100x50 mm, suministrada en tramos de 2 m de longitud y con un incremento sobre el precio de la bandeja del 30% en concepto de de uniones, accesorios y piezas especiales, según el Reglamento Electrotécnico de Baja Tensión 2002.

| Código | Ud | Descripción | Rendimiento | Precio | Importe |
|---|---|---|---|---|---|
| MOOE.8a | h | Oficial 1ª electricidad | 0.08 | 18.36 | 1.47 |
| MOOE11a | h | Especialista electricidad | 0.08 | 15.7 | 1.26 |
| PIEC32bbc | m | Canaleta PVC 100x50 30ncc (material; 09/07/2004) | 1 | 13.52 | 13.52 |
| %0200 | % | Medios auxiliares | 2 % | 16.25 | 0.33 |
|  |  | Total |  |  | 16.58 |

**14.02.106** ml Canalización eléc. reforzado Reflex ø25 (08/07/2004)
40 ml × 2.56 (2.64 con costes indirectos) = 105.60
Canalización eléctrica a base de tubo reforzado, tipo reflex, de 25 mm de diámetro, incluso racores y manguitos, y parte proporcional de caja estanca de derivación. Completamente instalada.

| Código | Ud | Descripción | Rendimiento | Precio | Importe |
|---|---|---|---|---|---|
| Reflex_25 | ml | Tubo reforzado Reflex de 25 mm (material; 07/10/2005) | 1 | 0.86 | 0.86 |
| Caja_est | u | Caja estanca de derivación (material; 07/10/2005) | 0.333 | 2.41 | 0.80 |
| MOOE.8a | h | Oficial 1ª electricidad | 0.025 | 18.36 | 0.46 |
| MOOE11a | h | Especialista electricidad | 0.025 | 15.7 | 0.39 |
| %02 | % | Medios auxiliares | 2 % | 2.51 | 0.05 |
|  |  | Total |  |  | 2.56 |

**14.02.107** ml Canalización eléc. reforzado Reflex ø40 (08/07/2004)
32 ml × 3.24 (3.34 con costes indirectos) = 106.88
Canalización eléctrica a base de tubo reforzado, tipo reflex, de 40 mm de diámetro, incluso racores y manguitos, y parte proporcional de caja estanca de derivación. Completamente instalada.

| Código | Ud | Descripción | Rendimiento | Precio | Importe |
|---|---|---|---|---|---|
| Reflex_40 | ml | Tubo reforzado Reflex de 40 mm (material; 07/10/2005) | 1 | 1.43 | 1.43 |
| Caja_est | u | Caja estanca de derivación | 0.333 | 2.41 | 0.80 |
| MOOE.8a | h | Oficial 1ª electricidad | 0.028 | 18.36 | 0.51 |
| MOOE11a | h | Especialista electricidad | 0.028 | 15.7 | 0.44 |
| %02 | % | Medios auxiliares | 2 % | 3.18 | 0.06 |
|  |  | Total |  |  | 3.24 |

**20.06.105d** m Bandeja metálica de rejilla 300x100 (04/06/2004)
67 m × 32.16 (33.12 con costes indirectos) = 2219.04
Bandeja electrocincada bicromatada UNE 112-050, tipo Rejiband de Pemsa o equivalente, de dimensiones 300x100 mm, preparada para alojar conductores electricos 100kg/ml, incluso soportes, uniones click, p.p. de bornas de tierra, accesorios y pequeño material. Totalmente instalada.

| Código | Ud | Descripción | Rendimiento | Precio | Importe |
|---|---|---|---|---|---|
| 100222300 | m | Bandeja metalica Rejiband 300x100 (material; 08/06/2007) | 1 | 9.85 | 9.85 |
| 62029300 | u | Soporte a techo para bandeja (material; 02/01/2017) | 1.333 | 4.5 | 6.00 |
| 64020030 | u | Unión click entre bandejas (material; 04/06/2004) | 1.333 | 1.78 | 2.37 |
| 68000030 | u | Borna de tierra (material; 04/06/2004) | 0.1 | 7.51 | 0.75 |
| MOOE11a | h | Especialista electricidad | 0.8 | 15.7 | 12.56 |
| %020000200 | % | Medios auxiliares | 2 % | 31.53 | 0.63 |
|  |  | Total |  |  | 32.16 |

| Medición | Uds. | Parcial |
|---|---|---|
| cubierta | 67 | 67.000 |
| Total |  | 67 |

**20.06.155** ml Canaleta PVC bajo pavimento TCP200-28/4 (17/01/2006)
130 ml × 17.37 (17.89 con costes indirectos) = 2325.70
Canaleta de PVC para instalar bajo pavimento, modelo TCP200-28/4 de Quintela o equivalente, de dimensiones 200x28 mm y 4 compartimentos, suministrada en tramos de 6 m de longitud, incluso bridas, codos, accesorios y p.p. de pequeño material para que la unidad de obra quede perfectamente terminada.

| Código | Ud | Descripción | Rendimiento | Precio | Importe |
|---|---|---|---|---|---|
| TCP_200-28 | m | Canaleta PVC TCP200-28/4 (material; 17/01/2006) | 1 | 12.95 | 12.95 |
| MOOE.8a | h | Oficial 1ª electricidad | 0.12 | 18.36 | 2.20 |
| MOOE11a | h | Especialista electricidad | 0.12 | 15.7 | 1.88 |
| %0200 | % | Medios auxiliares | 2 % | 17.03 | 0.34 |
|  |  | Total |  |  | 17.37 |

| Medición | Uds. | Parcial |
|---|---|---|
| planta semisotano | 17 | 17.000 |
| planta baja | 71 | 71.000 |
| planta primera | 21 | 21.000 |
| planta segunda | 21 | 21.000 |
| Total |  | 130 |

**20.06.109** m Bandeja metálica perforada 300x100 (04/06/2004)
545 m × 53.22 (54.82 con costes indirectos) = 29876.90
Bandeja metalica perforada galvanizada UNE 112-050, tipo Pemsa o equivalente, de dimensiones 300x100 mm, preparada para alojar conductores electricos 100kg/ml, incluso soportes, uniones click, p.p. de bornas de tierra, accesorios y pequeño material
. Totalmente instalada.

| Código | Ud | Descripción | Rendimiento | Precio | Importe |
|---|---|---|---|---|---|
| 1002222332 | m | Bandeja metalica perforada 300x100 (material; 02/01/2017) | 1 | 32 | 32.00 |
| 62029300 | u | Soporte a techo para bandeja | 1 | 4.5 | 4.50 |
| 64020030 | u | Unión click entre bandejas | 1.333 | 1.78 | 2.37 |
| 68000030 | u | Borna de tierra | 0.1 | 7.51 | 0.75 |
| MOOE11a | h | Especialista electricidad | 0.8 | 15.7 | 12.56 |
| %020000200 | % | Medios auxiliares | 2 % | 52.18 | 1.04 |
|  |  | Total |  |  | 53.22 |

| Medición | Uds. | Parcial |
|---|---|---|
| planta semit | 50 | 50.000 |
| planta baja | 50 | 50.000 |
| planta primera | 50 | 50.000 |
| planta segunda | 90 | 90.000 |
| planta tercera | 95 | 95.000 |
| sotano acometida | 210 | 210.000 |
| Total |  | 545 |

**ELE003** ml Tubo PVC rígido de ø25 mm (08/07/2004)
50 ml × 1.89 (1.95 con costes indirectos) = 97.50
Canalización a base de tubo rígido, de diámetro 25 mm. Incluso p.p. de cajas de derivación y registro y accesorios de montaje.

| Código | Ud | Descripción | Rendimiento | Precio | Importe |
|---|---|---|---|---|---|
| Tub_rig25 | m | Tubo rígido de ø25 mm (material; 23/03/2005) | 1 | 0.49 | 0.49 |
| MOOE.8a | h | Oficial 1ª electricidad | 0.04 | 18.36 | 0.73 |
| MOOE11a | h | Especialista electricidad | 0.04 | 15.7 | 0.63 |
| %020000200 | % | Medios auxiliares | 2 % | 1.85 | 0.04 |
|  |  | Total |  |  | 1.89 |

**ELE006** m Tubo PVC rígido de ø75 mm (08/07/2004)
16 m × 3.95 (4.07 con costes indirectos) = 65.12
Canalización a base de tubo rígido de PVC, de diámetro 75 mm. Incluso p.p. de cajas de registro y accesorios de montaje.

| Código | Ud | Descripción | Rendimiento | Precio | Importe |
|---|---|---|---|---|---|
| Tub_rig75 | m | Tubo rígido de ø75 mm (material; 17/03/2005) | 1 | 2.16 | 2.16 |
| MOOE.8a | h | Oficial 1ª electricidad | 0.05 | 18.36 | 0.92 |
| MOOE11a | h | Especialista electricidad | 0.05 | 15.7 | 0.79 |
| %020000200 | % | Medios auxiliares | 2 % | 3.87 | 0.08 |
|  |  | Total |  |  | 3.95 |

Claves: directo, complementario, montaje, especial, perforacion, accesorio, diametro, pieza, tension, dimension, union, canalizacion, incremento, bandeja, suministro, pvc, tapa, electrico, electricidad, ciego, cableado, electrotecnico

**ELE008** m Tubo PVC rígido de ø110 mm (08/07/2004)
8 m × 4.71 (4.85 con costes indirectos) = 38.80
Canalización a base de tubo rígido, de diámetro 110 mm. Incluso p.p. de cajas de derivación y registro y accesorios de montaje.

| Código | Ud | Descripción | Rendimiento | Precio | Importe |
|---|---|---|---|---|---|
| Tub_rig110 | m | Tubo rígido de ø110 mm (material; 09/01/2006) | 1 | 2.91 | 2.91 |
| MOOE.8a | h | Oficial 1ª electricidad | 0.05 | 18.36 | 0.92 |
| MOOE11a | h | Especialista electricidad | 0.05 | 15.7 | 0.79 |
| %020000200 | % | Medios auxiliares | 2 % | 4.62 | 0.09 |
|  |  | Total |  |  | 4.71 |

Claves: directo, complementario, montaje, especial, perforacion, accesorio, diametro, pieza, tension, dimension, union, canalizacion, incremento, bandeja, suministro, pvc, tapa, electrico, electricidad, ciego, cableado, electrotecnico

**14.02.102** m Bandeja PVC 100x200 30%acc (17/03/2005)
62 m × 33.66 (34.67 con costes indirectos) = 2149.54
Bandeja de PVC con tapa de dimensiones 100x200 mm, para canalización eléctrica, suministrada en tramos de 3 m de longitud y con un incremento sobre el precio de la bandeja del 30% en concepto de de uniones, accesorios y piezas especiales, totalmente montada, sin incluir cableado, según el Reglamento Electrotécnico de Baja Tensión 2002.

| Código | Ud | Descripción | Rendimiento | Precio | Importe |
|---|---|---|---|---|---|
| PIEC27biab | m | Bandeja PVC 100x200 30%acc (material; 17/03/2005) | 1.05 | 24.07 | 25.27 |
| MOOE.8a | h | Oficial 1ª electricidad | 0.227 | 18.36 | 4.17 |
| MOOE11a | h | Especialista electricidad | 0.227 | 15.7 | 3.56 |
| %0200 | % | Medios auxiliares | 2 % | 33.00 | 0.66 |
|  |  | Total |  |  | 33.66 |

| Medición | Uds. | Parcial |
|---|---|---|
| seminotano | 62 | 62.000 |
| Total |  | 62 |

**ELE502** ml Tubo corrugado de PVC, ø16 mm (03/03/2004)
2299 ml × 0.6 (0.62 con costes indirectos) = 1425.38
Canalización a base de tubo corrugado de PVC, diámetro 16 mm. Incluso p.p. de cajas de derivación y registro y accesorios de montaje.

| Código | Ud | Descripción | Rendimiento | Precio | Importe |
|---|---|---|---|---|---|
| T_PVC_16c | ml | Tubo corrugado de PVC, ø16 mm (material; 03/03/2004) | 1 | 0.24 | 0.24 |
| MOOE11a | h | Especialista electricidad | 0.022 | 15.7 | 0.35 |
| %0200 | % | Medios auxiliares | 2 % | 0.59 | 0.01 |
|  |  | Total |  |  | 0.6 |

| Medición | Uds. | Parcial |
|---|---|---|
| planta semisotano | 702 | 702.000 |
| planta baja | 327 | 327.000 |
| planta primera | 502 | 502.000 |
| planta segunda | 392 | 392.000 |
| planta tercera | 376 | 376.000 |
| Total |  | 2299 |

**ELE503** ml Tubo corrugado de PVC, ø20 mm (19/01/2005)
2034 ml × 0.69 (0.71 con costes indirectos) = 1444.14
Canalización a base de tubo corrugado de PVC, diámetro 20 mm. Incluso p.p. de cajas de derivación y registro y accesorios de montaje.

| Código | Ud | Descripción | Rendimiento | Precio | Importe |
|---|---|---|---|---|---|
| T_PVC_20c | ml | Tubo corrugado de PVC, ø20 mm (material; 19/01/2005) | 1 | 0.33 | 0.33 |
| MOOE11a | h | Especialista electricidad | 0.022 | 15.7 | 0.35 |
| %0200 | % | Medios auxiliares | 2 % | 0.68 | 0.01 |
|  |  | Total |  |  | 0.69 |

| Medición | Uds. | Parcial |
|---|---|---|
| planta semisotano | 535 | 535.000 |
| planta baja | 287 | 287.000 |
| planta primera | 222 | 222.000 |
| planta segunda | 388 | 388.000 |
| planta tercera | 602 | 602.000 |
| Total |  | 2034 |

**ELE505** ml Tubo corrugado de PVC, ø32 mm (17/03/2005)
199 ml × 1.04 (1.07 con costes indirectos) = 212.93
Canalización a base de tubo corrugado de PVC, diámetro 32 mm. Incluso p.p. de cajas de derivación y registro y accesorios de montaje.

| Código | Ud | Descripción | Rendimiento | Precio | Importe |
|---|---|---|---|---|---|
| T_PVC_32c | ml | Tubo corrugado de PVC, ø32 mm (material; 17/03/2005) | 1 | 0.63 | 0.63 |
| MOOE11a | h | Especialista electricidad | 0.025 | 15.7 | 0.39 |
| %0200 | % | Medios auxiliares | 2 % | 1.02 | 0.02 |
|  |  | Total |  |  | 1.04 |

| Medición | Uds. | Parcial |
|---|---|---|
| planta semisotano | 34 | 34.000 |
| planta baja | 43 | 43.000 |
| planta primera | 34 | 34.000 |
| planta segunda | 45 | 45.000 |
| planta tercera | 43 | 43.000 |
| Total |  | 199 |

#### 14.02.2 CUADROS ELECTRICOS (08/07/2004)
Importe: 250273.45

**14.02.201** Ud Cuadro General edificio (08/07/2004)
1 Ud × 70405.92 (72518.1 con costes indirectos) = 72518.10
Armario de chapa de acero de color blanco RAL 9001 Prisma Plus armario P, con tratamiento por cataforesis mas polvos de epoxy poliéster polimerizado en caliente, de dimensiones externas según plano. Con grado protección IP30, IK08 ,obtenido mediante puerta plena. Cada aparato o conjunto de aparatos se montará sobre una placa soporte o un perfil que sirva de soporte de fijación al que le corresponderá una tapa perforada que irá montada sobre el frontal del armario y que protegerá contra los contactos directos con las partes en tensión. El montaje se realizará conforme a la norma UNE-EN 61.439.1. Dentro se ubicará la aparamenta relacionada.
Material Descripción Cantidad
METSEPM5330 PM 5330 CL05 RS485 3
Analizador de redes PM5330 para montaje en panel 96x96 con pantalla gráfica retroiluminada.
Muestreo medida: 64 muestras/ciclo
Clase de precisión energía activa: 0,5S (IEC 62053-22).
Armónicos: THD, TDD y armónicos individuales en tensión e intensidad hata el 31º
Salidas: 2DO + 2 relés tipo A
Entradas: 2DI
Alarmas: 35 programables
Exportación de datos por código QR
Entradas tensión:20-400V L-N o 35-690V L-L
Entradas Intensidad: 3 x TIs x/5A
Comunicación: ModBus serie RS485
Multitarifa: 4 tarifas horarias
Registro de min/max, alarmas, eventos y 2 variables durante 60 días con intervalo de 15 minutos.
METSECT5DA100 TI 1000/5 doble salida barras 32x65 3
METSECT5DA060 TI 600/5 doble salida barras 32x65 3
METSECT5DA025 TI 250/5 doble salida barras 32x65 3
LV432894 NSX630N Micrologic 2.3 630A 4P4R 1
LV431640 NSX250F TM250D 4P3R 2
LV431542 MT250 380-415V 50/60HZ 440-480V 60Hz NSX 2
LV430640 NSX160F TM160D 4P3R 1
LV429640 NSX100F TM100D 4P3R 2
LV429388 Bobina MX 380-415V 50/60Hz 440-480V 60Hz 2
LV429387 Bobina MX 220-240V 50/60Hz 208-277V 60Hz 4
LV429359 Acc.Acopl 4P Aguas Ab Inv NSX100 1
A9R81225 iID 2P 25A 30mA AC 7
A9N15658 STI 3P+N 500V 3
A9F89216 iC60H 2P 16A C 3
A9F89210 iC60H 2P 10A C 4
A9C30812 iTL 2P 16A 230VCA 110VCC 1
A9C15405 iATLs 24-240 Vca/Vcc 1
56173 RH99M 220a240Vca 50/60/400Hz 6
50442 TORO CERRADO GA 300mm 1
50441 TORO CERRADO SA 200MM 1
50439 TORO CERRADO IA 80MM 1
50438 TORO CERRADO PA 50MM 3
33662 MX 200/250 VCA/VCC PARA AP. FIJO 1
33643 PLETINAS ANTERIORES DE CANTO NT06/16 4 1
33609 TOMA ANTERIOR INFERIOR 630/1000A 4P FI 1
33608 TOMA ANTERIOR SUPERIOR 630/1000A 4P FI 1
33597 Cubrecamaras de corte NS630/1600 4P 1
33504 MICROLOGIC 2.0 1
33244 APARATO DE BASE NS1000 N 4P FIJO 1
29450 1 contact auxiliar OF/SD/SDE/SDV (NS80 9
29380 UA AUTOMATISMO 380/415VCA 1
29364 PLETINA MANIOBRA AUXILIAR 380/415Vca 1
29352 ENCLAVAMIENTO ELECTRICO IVE 48/440VCA 1
29349 PLETINA+ENCLAV.MECANICO NS100/250 1
19042 VIGI NG125 "A" 4P 125A 300mA 1
19005 VIGI NG125 AC 4P 63A 300mA 6
19004 VIGI NG125 AC 4P 63A 30mA 4
18738 "NG125H ""C"" 4P 50A" 2
18737 "NG125H ""C"" 4P 40A" 4
18735 "NG125H ""C"" 4P 25A" 3
18733 "NG125H ""C"" 4P 16A" 2
18658 NG125N ""C"" 4P 80A 1
08750 2 Paredes laterales P IP30,prof. 400mm 1
08738 Fondo atornillado P IP30,ancho 800mm 1
08736 Fondo atornillado P IP30,ancho 650mm 2
08566 Marco pivotante tapas P Ancho 650mm 3
08518 Puerta plena P IP30,A800mm+Pantalla 1
08516 Puerta plena P IP30,ancho 650mm 2
08497 Placa pasacable P IP30 A650+150mm.P400mm 1
08496 Placa pasacable P IP30 A650mm.P400mm 2
08438 Techo P IP30.Ancho 800mm,Prof 400mm 1
08436 Techo P IP30.Ancho 650mm,Prof 400mm 2
08407 Armadura P Ancho650+150.Prof 400.Alto 2m 1
08406 Armadura P Ancho 650.Prof 400.Alto 2m 2
04767 Linergy LGY 20 Tornillos M8 (Barras) 1
04667 Linergy TB 2 Soportes para PE Horizontal 1
04662 Linergy BS Soporte JdB voladizo 5 y 10mm 2
04651 Linergy LGY Soporte Vert.Pasillo lateral 3
04512 Linergy TB Barra CU Perf. PE 25x5mm 1
04504 Linergy LGY Perfil vertical 1000A 1,67m 4
04454 Conex.P JdB a NSX630 Hor.Fijo.Maneta 4P 1
04124 Linergy BW JdB aislado 4P 630A,Lon=1m 1
03913 Tapa G/P 1 PM700/800, aparatos 96x96 1
03911 Tapa G/P 4 aparatos 96x96 1
03907 Obturador 72x72mm 3
03806 Tapa G/P Plena 6 modulos, alto 300mm 1
03804 Tapa G/P Plena 4 modulos, alto 200mm 1
03803 Tapa G/P Plena 3 modulos, alto 150mm 3
03802 Tapa G/P Plena 2 modulos, alto 100mm 3
03801 Tapa G/P Plena 1 modulo, alto 50mm 1
03690 Tapa P NS1600 Vert.Fijo 1
03671 Tapa P Automatismo inversor UA/BA 1
03644 Tapa P NSX-CVS630 Hor.F/Z.M/Rot/Tel 4P 1
03616 Tapa P Inversor NSX250 Hor. Telemando 1
03595 Adaptador P (4Travi+2Larg) Prisma G A500 2
03482 Placa sop. P NS1600 Vert.Fijo 1
03452 Placa sop. P NSX-INS-CVS630 H.Fijo.M(4P) 1
03420 Placa sop. P 3NSX-INS-CVS250 Vert.Fijo 1
03417 Placa sop. P UA/BA INV. NSX250 Hor.Telem 2
03412 Placa sop. P NSX-INS-CVS250 H.Fijo.M(4P) 1
03401 Carril modular P,ancho 650mm 13
03243 Tapa G/P 3 NSX-CVS250 Vert. 1
03220 Obturador Acti9 3
03204 Tapa G/P Acti9, 4 Modulos, alto 200mm 9
03203 Tapa G/P Acti9, 3 Modulos, alto 150mm 4
01109 Linergy LGY 12 Topes soporte inferior 1
totalmente montados y conexionados, incluso p.p. de piezas auxiliares, embarrados y soportes, y posibles modificaciones, ampliaciones o adecuaciones que se consideren necesarios en el cuadro y en sus elementos constitutivos, para que la unidad de obra quede totalmente terminada y en perfecto funcionamiento.

| Código | Ud | Descripción | Rendimiento | Precio | Importe |
|---|---|---|---|---|---|
| PRISMA_PLUS | u | cuadro electrico Pdc 30 kA (material; 02/01/2017) | 1 | 68225 | 68225.00 |
| MOOE.8a | h | Oficial 1ª electricidad | 23.5 | 18.36 | 431.46 |
| MOOE11a | h | Especialista electricidad | 23.5 | 15.7 | 368.95 |
| %02 | % | Medios auxiliares | 2 % | 69025.41 | 1380.51 |
|  |  | Total |  |  | 70405.92 |

**14.02.206** Ud Cuadro ascensor (08/07/2004)
2 Ud × 1498.43 (1543.38 con costes indirectos) = 3086.76
Cofret de material metálico y tecnoplástico de color blanco titanio con tapas gris metal, tipo PRAGMA de superficie, y con dimensiones externas según plano, con grado de proteción IP40 obtenido con puerta plena . Su cara frontal estará aislada para proteger al usuario ante cualquier choque eléctrico. Estará constituido por un fondo con laterales pretroquelados, un chasis desmontable, un marco delantero soporte de tapas y tapas de protección de material plástico, aislante y autoextinguible.Sus fijaciones dispondrán de regulaciones vertical y en profundidad para asegurar su perfecta colocación en la pared. Resistencia al fuego y temperaturas anormalmente elevadas hasta 650 °C según CEI 60695-2-1/EN 60695-2-1. Aislamiento total de clase II, cumplen la norma CEI 60439-3/EN 60439-3 § 7.4.3.2.2. Dentro se ubicará la aparamenta relacionada.

| Código | Ud | Descripción | Rendimiento | Precio | Importe |
|---|---|---|---|---|---|
| PRA16224 | u | PUERTA PLENA PRAGMA 24 2 FILAS (material; 27/12/2016) | 1 | 84.78 | 84.78 |
| A9F79425 | u | iC60N 4P 25A C (material; 27/12/2016) | 2 | 148.7 | 297.40 |
| PRA13812 | u | PRAGMA 24 2 FILAS, SUPERFICIE (material; 27/12/2016) | 1 | 250.26 | 250.26 |
| A9F7921 | u | iC60N 2P 10A C (material; 27/12/2016) | 1 | 66.47 | 66.47 |
| A9R81225 | u | iID 2P 25A 30mA AC (material; 27/12/2016) | 1 | 190.95 | 190.95 |
| A9F79216 | u | iC60N 2P 16A C (material; 27/12/2016) | 1 | 67.66 | 67.66 |
| A9R84425 | u | iID 4P 25A 300mA AC (material; 27/12/2016) | 1 | 290.14 | 290.14 |
| MOOE.8a | h | Oficial 1ª electricidad | 6.5 | 18.36 | 119.34 |
| MOOE11a | h | Especialista electricidad | 6.5 | 15.7 | 102.05 |
| %02 | % | Medios auxiliares | 2 % | 1469.05 | 29.38 |
|  |  | Total |  |  | 1498.43 |

**14.02.209** Ud Cuadro Encendidos (08/07/2004)
1 Ud × 2153.91 (2218.53 con costes indirectos) = 2218.53
Cuadro de encendidos de alumbrado, según esquema, dejando en su interior un 20% de espacio de reserva para posibles ampliaciones, construido en chapa de acero electrozincada con doble aislamiento, grado de protección IP30 e IK08, constituido por un panel de 480 x 595 x 157 mm. con puertas abisagradas y cerradura de seguridad con llave, conteniendo en su interior los elementos de maniobra y protección totalmente montados y conexionados, incluso p.p. de piezas auxiliares, embarrados y soportes, y posibles modificaciones, ampliaciones o adecuaciones que se consideren necesarios en el cuadro y en sus elementos constitutivos, para que la unidad de obra quede totalmente terminada y en perfecto funcionamiento.
se ubicara la siguiente aparamenta:
Material Descripción Cantidad
A9F79210 iC60N 2P 10A C 1
A9F79216 iC60N 2P 16A C 1
A9E18320 Piloto iIL simple rojo 17
A9E18321 Piloto iIL simple verde 17
PRA13813 PRAGMA 24 3 FILAS, SUPERFICIE 1
A9E18036 Pulsador iPB 1NO simple gris con ind. 17
PRA16324 PUERTA PLENA PRAGMA 24 3 FILAS 1

| Código | Ud | Descripción | Rendimiento | Precio | Importe |
|---|---|---|---|---|---|
| ENCENDIDOS | u | cuadro encendidos (material; 30/12/2016) | 1 | 1958.41 | 1958.41 |
| MOOE.8a | h | Oficial 1ª electricidad | 4.5 | 18.36 | 82.62 |
| MOOE11a | h | Especialista electricidad | 4.5 | 15.7 | 70.65 |
| %02 | % | Medios auxiliares | 2 % | 2111.68 | 42.23 |
|  |  | Total |  |  | 2153.91 |

**14.02.211** Ud Cuadro Planta semisotano (08/07/2004)
1 Ud × 14251.36 (14678.9 con costes indirectos) = 14678.90
Armario de chapa de acero de color blanco RAL 9001 Prisma Plus armario P, con tratamiento por cataforesis mas polvos de epoxy poliéster polimerizado en caliente, de dimensiones externas según plano. Con grado protección IP30, IK08 ,obtenido mediante puerta plena. Cada aparato o conjunto de aparatos se montará sobre una placa soporte o un perfil que sirva de soporte de fijación al que le corresponderá una tapa perforada que irá montada sobre el frontal del armario y que protegerá contra los contactos directos con las partes en tensión. El montaje se realizará conforme a la norma UNE-EN 61.439.1. Dentro se ubicará la aparamenta relacionada.
Material Descripción Cantidad
A9F79210 iC60N 2P 10A C 8
A9C30812 iTL 2P 16A 230VCA 110VCC 3
A9C15405 iATLs 24-240 Vca/Vcc 3
A9R81225 iID 2P 25A 30mA AC 6
CCT15723 IHP +2C Semanal 1
A9F79425 iC60N 4P 25A C 1
A9C20834 iCT 25A 4NA 230/240Vca 1
A9R81240 iID 2P 40A 30mA AC 2
A9F79216 iC60N 2P 16A C 10
A9R84440 iID 4P 40A 300mA AC 2
A9F79440 iC60N 4P 40A C 3
A9F79420 iC60N 4P 20A C 4
A9F79416 iC60N 4P 16A C 3
A9R61240 iID 2P 40A 30mA A-SI 2
A9R84425 iID 4P 25A 300mA AC 6
A9R81425 iID 4P 25A 30mA AC 1
28610 NG160E 4P- 160A 1
04031 Linergy DX 1P 160A 6 Salidas 4
03001 Carril modular G,ancho 600mm 11
03203 Tapa G/P Acti9, 3 Modulos, alto 150mm 11
03205 Tapa G/P Acti9, 5 Modulos, alto 250mm 1
03002 Carril modular G,regulable en prof.600mm 1
A9R84225 iID 2P 25A 300mA AC 4
A9F79220 iC60N 2P 20A C 2
08108 Cofret G IP30,24 modulos,alto 1.230mm 2
08128 Puerta Plena G IP30,24 mod,alto 1.230mm 2
03803 Tapa G/P Plena 3 modulos, alto 150mm 1
03220 Obturador Acti9 3
03806 Tapa G/P Plena 6 modulos, alto 300mm 1
03801 Tapa G/P Plena 1 modulo, alto 50mm 1
04200 Linergy TB Colector PE ancho 450mm 2
08812 2 Traviesas Asoc/Elev IP30 ancho 900mm 1
A9R61425 iID 4P 25A 30mA A-SI 1
totalmente montados y conexionados, incluso p.p. de piezas auxiliares, embarrados y soportes, y posibles modificaciones, ampliaciones o adecuaciones que se consideren necesarios en el cuadro y en sus elementos constitutivos, para que la unidad de obra quede totalmente terminada y en perfecto funcionamiento.

| Código | Ud | Descripción | Rendimiento | Precio | Importe |
|---|---|---|---|---|---|
| PLANTA SEMIS | u | cuadro electrico Psemisotano (material; 30/12/2016) | 1 | 13392.9 | 13392.90 |
| MOOE.8a | h | Oficial 1ª electricidad | 17 | 18.36 | 312.12 |
| MOOE11a | h | Especialista electricidad | 17 | 15.7 | 266.90 |
| %02 | % | Medios auxiliares | 2 % | 13971.92 | 279.44 |
|  |  | Total |  |  | 14251.36 |

**14.02.212** Ud Cuadro aulas SS1 y SS2 (08/07/2004)
2 Ud × 2366.61 (2437.61 con costes indirectos) = 4875.22
Cofret de material metálico y tecnoplástico de color blanco titanio con tapas gris metal, tipo PRAGMA de superficie, y con dimensiones externas según plano, con grado de proteción IP40 obtenido con puerta plena . Su cara frontal estará aislada para proteger al usuario ante cualquier choque eléctrico. Estará constituido por un fondo con laterales pretroquelados, un chasis desmontable, un marco delantero soporte de tapas y tapas de protección de material plástico, aislante y autoextinguible.Sus fijaciones dispondrán de regulaciones vertical y en profundidad para asegurar su perfecta colocación en la pared. Resistencia al fuego y temperaturas anormalmente elevadas hasta 650 °C según CEI 60695-2-1/EN 60695-2-1. Aislamiento total de clase II, cumplen la norma CEI 60439-3/EN 60439-3 § 7.4.3.2.2. Dentro se ubicará la aparamenta relacionada.
Material Descripción Cantidad
A9R61225 iID 2P 25A 30mA A-SI 1
PRA13813 PRAGMA 24 3 FILAS, SUPERFICIE 1
PRA16324 PUERTA PLENA PRAGMA 24 3 FILAS 1
A9F79220 iC60N 2P 20A C 1
A9F79216 iC60N 2P 16A C 3
A9R81225 iID 2P 25A 30mA AC 3
A9F79210 iC60N 2P 10A C 3
A9R61240 iID 2P 40A 30mA A-SI 1
A9F79416 iC60N 4P 16A C 1
totalmente montados y conexionados, incluso p.p. de piezas auxiliares, embarrados y soportes, y posibles modificaciones, ampliaciones o adecuaciones que se consideren necesarios en el cuadro y en sus elementos constitutivos, para que la unidad de obra quede totalmente terminada y en perfecto funcionamiento.

| Código | Ud | Descripción | Rendimiento | Precio | Importe |
|---|---|---|---|---|---|
| CUAD SS1-2 | u | cuadro electrico aula ss1 y ss2 (material; 30/12/2016) | 1 | 2166.94 | 2166.94 |
| MOOE.8a | h | Oficial 1ª electricidad | 4.5 | 18.36 | 82.62 |
| MOOE11a | h | Especialista electricidad | 4.5 | 15.7 | 70.65 |
| %02 | % | Medios auxiliares | 2 % | 2320.21 | 46.40 |
|  |  | Total |  |  | 2366.61 |

| Medición | Uds. | Parcial |
|---|---|---|
| planta semisotano | 2 | 2.000 |
| Total |  | 2 |

**14.02.213** Ud Cuadro sala lectura (08/07/2004)
1 Ud × 3039.78 (3130.97 con costes indirectos) = 3130.97
Cofret de material metálico y tecnoplástico de color blanco titanio con tapas gris metal, tipo PRAGMA de superficie, y con dimensiones externas según plano, con grado de proteción IP40 obtenido con puerta plena . Su cara frontal estará aislada para proteger al usuario ante cualquier choque eléctrico. Estará constituido por un fondo con laterales pretroquelados, un chasis desmontable, un marco delantero soporte de tapas y tapas de protección de material plástico, aislante y autoextinguible.Sus fijaciones dispondrán de regulaciones vertical y en profundidad para asegurar su perfecta colocación en la pared. Resistencia al fuego y temperaturas anormalmente elevadas hasta 650 °C según CEI 60695-2-1/EN 60695-2-1. Aislamiento total de clase II, cumplen la norma CEI 60439-3/EN 60439-3 § 7.4.3.2.2. Dentro se ubicará la aparamenta relacionada.
Material Descripción Cantidad
A9R61225 iID 2P 25A 30mA A-SI 1
PRA13813 PRAGMA 24 3 FILAS, SUPERFICIE 1
PRA16324 PUERTA PLENA PRAGMA 24 3 FILAS 1
A9F79220 iC60N 2P 20A C 1
A9F79216 iC60N 2P 16A C 3
A9R81225 iID 2P 25A 30mA AC 3
A9F79210 iC60N 2P 10A C 3
A9R61240 iID 2P 40A 30mA A-SI 1
A9F79416 iC60N 4P 16A C 1
totalmente montados y conexionados, incluso p.p. de piezas auxiliares, embarrados y soportes, y posibles modificaciones, ampliaciones o adecuaciones que se consideren necesarios en el cuadro y en sus elementos constitutivos, para que la unidad de obra quede totalmente terminada y en perfecto funcionamiento.

| Código | Ud | Descripción | Rendimiento | Precio | Importe |
|---|---|---|---|---|---|
| CUAD SLECTURA | u | cuadro electrico sala lectura (material; 30/12/2016) | 1 | 2809.88 | 2809.88 |
| MOOE.8a | h | Oficial 1ª electricidad | 5 | 18.36 | 91.80 |
| MOOE11a | h | Especialista electricidad | 5 | 15.7 | 78.50 |
| %02 | % | Medios auxiliares | 2 % | 2980.18 | 59.60 |
|  |  | Total |  |  | 3039.78 |

| Medición | Uds. | Parcial |
|---|---|---|
| planta semisotano | 1 | 1.000 |
| Total |  | 1 |

**14.02.214** Ud Cuadro sala multifuncional (08/07/2004)
1 Ud × 2214.24 (2280.67 con costes indirectos) = 2280.67
Cofret de material metálico y tecnoplástico de color blanco titanio con tapas gris metal, tipo PRAGMA de superficie, y con dimensiones externas según plano, con grado de proteción IP40 obtenido con puerta plena . Su cara frontal estará aislada para proteger al usuario ante cualquier choque eléctrico. Estará constituido por un fondo con laterales pretroquelados, un chasis desmontable, un marco delantero soporte de tapas y tapas de protección de material plástico, aislante y autoextinguible.Sus fijaciones dispondrán de regulaciones vertical y en profundidad para asegurar su perfecta colocación en la pared. Resistencia al fuego y temperaturas anormalmente elevadas hasta 650 °C según CEI 60695-2-1/EN 60695-2-1. Aislamiento total de clase II, cumplen la norma CEI 60439-3/EN 60439-3 § 7.4.3.2.2. Dentro se ubicará la aparamenta relacionada.
Material Descripción Cantidad
A9R61225 iID 2P 25A 30mA A-SI 1
PRA13812 PRAGMA 24 2 FILAS, SUPERFICIE 1
PRA16224 PUERTA PLENA PRAGMA 24 2 FILAS 1
A9F79216 iC60N 2P 16A C 5
A9R61240 iID 2P 40A 30mA A-SI 2
A9R81225 iID 2P 25A 30mA AC 1
A9F79210 iC60N 2P 10A C 1
A9F79420 iC60N 4P 20A C 1
totalmente montados y conexionados, incluso p.p. de piezas auxiliares, embarrados y soportes, y posibles modificaciones, ampliaciones o adecuaciones que se consideren necesarios en el cuadro y en sus elementos constitutivos, para que la unidad de obra quede totalmente terminada y en perfecto funcionamiento.

| Código | Ud | Descripción | Rendimiento | Precio | Importe |
|---|---|---|---|---|---|
| CUAD SMULTIFU | u | cuadro electrico sala Multifuncional (material; 30/12/2016) | 1 | 1966.46 | 1966.46 |
| MOOE.8a | h | Oficial 1ª electricidad | 6 | 18.36 | 110.16 |
| MOOE11a | h | Especialista electricidad | 6 | 15.7 | 94.20 |
| %02 | % | Medios auxiliares | 2 % | 2170.82 | 43.42 |
|  |  | Total |  |  | 2214.24 |

| Medición | Uds. | Parcial |
|---|---|---|
| planta semisotano | 1 | 1.000 |
| Total |  | 1 |

**14.02.215** Ud Cuadro aula informatica (08/07/2004)
1 Ud × 4832.2 (4977.17 con costes indirectos) = 4977.17
Cofret de material metálico y tecnoplástico de color blanco titanio con tapas gris metal, tipo PRAGMA de superficie, y con dimensiones externas según plano, con grado de proteción IP40 obtenido con puerta plena . Su cara frontal estará aislada para proteger al usuario ante cualquier choque eléctrico. Estará constituido por un fondo con laterales pretroquelados, un chasis desmontable, un marco delantero soporte de tapas y tapas de protección de material plástico, aislante y autoextinguible.Sus fijaciones dispondrán de regulaciones vertical y en profundidad para asegurar su perfecta colocación en la pared. Resistencia al fuego y temperaturas anormalmente elevadas hasta 650 °C según CEI 60695-2-1/EN 60695-2-1. Aislamiento total de clase II, cumplen la norma CEI 60439-3/EN 60439-3 § 7.4.3.2.2. Dentro se ubicará la aparamenta relacionada.
Material Descripción Cantidad
PRA16524 PUERTA PLENA PRAGMA 24 5 FILAS 1
PRA13815 PRAGMA 24 5 FILAS, SUPERFICIE 1
A9F79420 iC60N 4P 20A C 1
A9F79216 iC60N 2P 16A C 12
A9F79440 iC60N 4P 40A C 1
A9R81225 iID 2P 25A 30mA AC 4
A9F79210 iC60N 2P 10A C 4
A9R61240 iID 2P 40A 30mA A-SI 6
totalmente montados y conexionados, incluso p.p. de piezas auxiliares, embarrados y soportes, y posibles modificaciones, ampliaciones o adecuaciones que se consideren necesarios en el cuadro y en sus elementos constitutivos, para que la unidad de obra quede totalmente terminada y en perfecto funcionamiento.

| Código | Ud | Descripción | Rendimiento | Precio | Importe |
|---|---|---|---|---|---|
| CUAD AU INFOR | u | cuadro electrico aula informatica (material; 30/12/2016) | 1 | 4533.09 | 4533.09 |
| MOOE.8a | h | Oficial 1ª electricidad | 6 | 18.36 | 110.16 |
| MOOE11a | h | Especialista electricidad | 6 | 15.7 | 94.20 |
| %02 | % | Medios auxiliares | 2 % | 4737.45 | 94.75 |
|  |  | Total |  |  | 4832.2 |

| Medición | Uds. | Parcial |
|---|---|---|
| planta semisotano | 1 | 1.000 |
| Total |  | 1 |

**14.02.216** Ud Cuadro taller ortopodologia (08/07/2004)
1 Ud × 4776.16 (4919.44 con costes indirectos) = 4919.44
Cofret de material metálico y tecnoplástico de color blanco titanio con tapas gris metal, tipo PRAGMA de superficie, y con dimensiones externas según plano, con grado de proteción IP40 obtenido con puerta plena . Su cara frontal estará aislada para proteger al usuario ante cualquier choque eléctrico. Estará constituido por un fondo con laterales pretroquelados, un chasis desmontable, un marco delantero soporte de tapas y tapas de protección de material plástico, aislante y autoextinguible.Sus fijaciones dispondrán de regulaciones vertical y en profundidad para asegurar su perfecta colocación en la pared. Resistencia al fuego y temperaturas anormalmente elevadas hasta 650 °C según CEI 60695-2-1/EN 60695-2-1. Aislamiento total de clase II, cumplen la norma CEI 60439-3/EN 60439-3 § 7.4.3.2.2. Dentro se ubicará la aparamenta relacionada.
Material Descripción Cantidad
A9F79210 iC60N 2P 10A C 2
A9R81225 iID 2P 25A 30mA AC 8
A9F79440 iC60N 4P 40A C 1
A9R61240 iID 2P 40A 30mA A-SI 3
A9F79216 iC60N 2P 16A C 13
PRA13815 PRAGMA 24 5 FILAS, SUPERFICIE 1
A9R61225 iID 2P 25A 30mA A-SI 1
PRA16524 PUERTA PLENA PRAGMA 24 5 FILAS 1
totalmente montados y conexionados, incluso p.p. de piezas auxiliares, embarrados y soportes, y posibles modificaciones, ampliaciones o adecuaciones que se consideren necesarios en el cuadro y en sus elementos constitutivos, para que la unidad de obra quede totalmente terminada y en perfecto funcionamiento.

| Código | Ud | Descripción | Rendimiento | Precio | Importe |
|---|---|---|---|---|---|
| CUAD ORTO | u | cuadro electrico taller ortopodologia (material; 30/12/2016) | 1 | 4478.15 | 4478.15 |
| MOOE.8a | h | Oficial 1ª electricidad | 6 | 18.36 | 110.16 |
| MOOE11a | h | Especialista electricidad | 6 | 15.7 | 94.20 |
| %02 | % | Medios auxiliares | 2 % | 4682.51 | 93.65 |
|  |  | Total |  |  | 4776.16 |

| Medición | Uds. | Parcial |
|---|---|---|
| planta semisotano | 1 | 1.000 |
| Total |  | 1 |

**14.02.217** Ud Cuadro Planta baja (08/07/2004)
1 Ud × 16551.56 (17048.11 con costes indirectos) = 17048.11
Armario de chapa de acero de color blanco RAL 9001 Prisma Plus armario P, con tratamiento por cataforesis mas polvos de epoxy poliéster polimerizado en caliente, de dimensiones externas según plano. Con grado protección IP30, IK08 ,obtenido mediante puerta plena. Cada aparato o conjunto de aparatos se montará sobre una placa soporte o un perfil que sirva de soporte de fijación al que le corresponderá una tapa perforada que irá montada sobre el frontal del armario y que protegerá contra los contactos directos con las partes en tensión. El montaje se realizará conforme a la norma UNE-EN 61.439.1. Dentro se ubicará la aparamenta relacionada.
Material Descripción Cantidad
A9R61263 iID 2P 63A 30mA A-SI 1
A9R61240 iID 2P 40A 30mA A-SI 16
A9F79440 iC60N 4P 40A C 1
03001 Carril modular G,ancho 600mm 12
03204 Tapa G/P Acti9, 4 Modulos, alto 200mm 2
A9R61225 iID 2P 25A 30mA A-SI 1
A9R81240 iID 2P 40A 30mA AC 2
A9N18374 C120N 4P 100A C 10000A 415V MINIATURE CI 1
A9R81225 iID 2P 25A 30mA AC 10
A9F79210 iC60N 2P 10A C 22
A9F79216 iC60N 2P 16A C 37
LGY412560 Repartidor modular 4P 125A 60 Conex. 2
LGYN12515 Regleta terminales neutro 125A 15Conex. 1
03805 Tapa G/P Plena 5 modulos, alto 250mm 1
03803 Tapa G/P Plena 3 modulos, alto 150mm 1
03220 Obturador Acti9 2
A9C30812 iTL 2P 16A 230VCA 110VCC 5
03802 Tapa G/P Plena 2 modulos, alto 100mm 1
08812 2 Traviesas Asoc/Elev IP30 ancho 900mm 1
03203 Tapa G/P Acti9, 3 Modulos, alto 150mm 10
08108 Cofret G IP30,24 modulos,alto 1.230mm 2
08128 Puerta Plena G IP30,24 mod,alto 1.230mm 2
04200 Linergy TB Colector PE ancho 450mm 2
A9C15405 iATLs 24-240 Vca/Vcc 5
1
totalmente montados y conexionados, incluso p.p. de piezas auxiliares, embarrados y soportes, y posibles modificaciones, ampliaciones o adecuaciones que se consideren necesarios en el cuadro y en sus elementos constitutivos, para que la unidad de obra quede totalmente terminada y en perfecto funcionamiento.

| Código | Ud | Descripción | Rendimiento | Precio | Importe |
|---|---|---|---|---|---|
| PLANTA BAJA | u | cuadro electrico planta baja Pdc 10 kA (material; 30/12/2016) | 1 | 15648 | 15648.00 |
| MOOE.8a | h | Oficial 1ª electricidad | 17 | 18.36 | 312.12 |
| MOOE11a | h | Especialista electricidad | 17 | 15.7 | 266.90 |
| %02 | % | Medios auxiliares | 2 % | 16227.02 | 324.54 |
|  |  | Total |  |  | 16551.56 |

**14.02.218** Ud Cuadro Planta primera (08/07/2004)
1 Ud × 11371.11 (11712.24 con costes indirectos) = 11712.24
Armario de chapa de acero de color blanco RAL 9001 Prisma Plus armario P, con tratamiento por cataforesis mas polvos de epoxy poliéster polimerizado en caliente, de dimensiones externas según plano. Con grado protección IP30, IK08 ,obtenido mediante puerta plena. Cada aparato o conjunto de aparatos se montará sobre una placa soporte o un perfil que sirva de soporte de fijación al que le corresponderá una tapa perforada que irá montada sobre el frontal del armario y que protegerá contra los contactos directos con las partes en tensión. El montaje se realizará conforme a la norma UNE-EN 61.439.1. Dentro se ubicará la aparamenta relacionada.
Material Descripción Cantidad
A9R61240 iID 2P 40A 30mA A-SI 2
A9F79216 iC60N 2P 16A C 10
A9R84425 iID 4P 25A 300mA AC 4
A9F79416 iC60N 4P 16A C 5
A9R61425 iID 4P 25A 30mA A-SI 1
A9F79425 iC60N 4P 25A C 1
A9R81240 iID 2P 40A 30mA AC 1
A9R61225 iID 2P 25A 30mA A-SI 1
A9R81225 iID 2P 25A 30mA AC 7
A9F79450 iC60N 4P 50A C 1
A9F79210 iC60N 2P 10A C 9
A9C30812 iTL 2P 16A 230VCA 110VCC 3
A9C15405 iATLs 24-240 Vca/Vcc 3
A9R61263 iID 2P 63A 30mA A-SI 1
A9R84225 iID 2P 25A 300mA AC 4
04200 Linergy TB Colector PE ancho 450mm 2
08127 Puerta Plena G IP30,21 mod,alto 1.080mm 2
08812 2 Traviesas Asoc/Elev IP30 ancho 900mm 1
03805 Tapa G/P Plena 5 modulos, alto 250mm 1
03802 Tapa G/P Plena 2 modulos, alto 100mm 1
03804 Tapa G/P Plena 4 modulos, alto 200mm 1
08107 Cofret G IP30,21 modulos,alto 1.080mm 2
03203 Tapa G/P Acti9, 3 Modulos, alto 150mm 9
03001 Carril modular G,ancho 600mm 10
A9F79220 iC60N 2P 20A C 3
03204 Tapa G/P Acti9, 4 Modulos, alto 200mm 1
LGY412560 Repartidor modular 4P 125A 60 Conex. 1
LGYN12515 Regleta terminales neutro 125A 15Conex. 1
03220 Obturador Acti9 3
totalmente montados y conexionados, incluso p.p. de piezas auxiliares, embarrados y soportes, y posibles modificaciones, ampliaciones o adecuaciones que se consideren necesarios en el cuadro y en sus elementos constitutivos, para que la unidad de obra quede totalmente terminada y en perfecto funcionamiento.

| Código | Ud | Descripción | Rendimiento | Precio | Importe |
|---|---|---|---|---|---|
| PLANTA PRIMER | u | cuadro electrico planta primera Pdc 10 kA (material; 30/12/2016) | 1 | 10671.31 | 10671.31 |
| MOOE.8a | h | Oficial 1ª electricidad | 14 | 18.36 | 257.04 |
| MOOE11a | h | Especialista electricidad | 14 | 15.7 | 219.80 |
| %02 | % | Medios auxiliares | 2 % | 11148.15 | 222.96 |
|  |  | Total |  |  | 11371.11 |

**14.02.219** Ud Cuadro aulas 1-4,5,6 (08/07/2004)
3 Ud × 2418.73 (2491.29 con costes indirectos) = 7473.87
Cofret de material metálico y tecnoplástico de color blanco titanio con tapas gris metal, tipo PRAGMA de superficie, y con dimensiones externas según plano, con grado de proteción IP40 obtenido con puerta plena . Su cara frontal estará aislada para proteger al usuario ante cualquier choque eléctrico. Estará constituido por un fondo con laterales pretroquelados, un chasis desmontable, un marco delantero soporte de tapas y tapas de protección de material plástico, aislante y autoextinguible.Sus fijaciones dispondrán de regulaciones vertical y en profundidad para asegurar su perfecta colocación en la pared. Resistencia al fuego y temperaturas anormalmente elevadas hasta 650 °C según CEI 60695-2-1/EN 60695-2-1. Aislamiento total de clase II, cumplen la norma CEI 60439-3/EN 60439-3 § 7.4.3.2.2. Dentro se ubicará la aparamenta relacionada.
Material Descripción Cantidad
A9F79210 iC60N 2P 10A C 3
A9R81225 iID 2P 25A 30mA AC 3
A9F79416 iC60N 4P 16A C 1
A9R61240 iID 2P 40A 30mA A-SI 1
A9F79216 iC60N 2P 16A C 3
PRA13813 PRAGMA 24 3 FILAS, SUPERFICIE 1
A9R61225 iID 2P 25A 30mA A-SI 1
A9F79220 iC60N 2P 20A C 1
PRA16324 PUERTA PLENA PRAGMA 24 3 FILAS 1
totalmente montados y conexionados, incluso p.p. de piezas auxiliares, embarrados y soportes, y posibles modificaciones, ampliaciones o adecuaciones que se consideren necesarios en el cuadro y en sus elementos constitutivos, para que la unidad de obra quede totalmente terminada y en perfecto funcionamiento.

| Código | Ud | Descripción | Rendimiento | Precio | Importe |
|---|---|---|---|---|---|
| CUAD 1-456 | u | cuadro electrico aulas 1-4,5,6, IP40 (material; 30/12/2016) | 1 | 2166.94 | 2166.94 |
| MOOE.8a | h | Oficial 1ª electricidad | 6 | 18.36 | 110.16 |
| MOOE11a | h | Especialista electricidad | 6 | 15.7 | 94.20 |
| %02 | % | Medios auxiliares | 2 % | 2371.30 | 47.43 |
|  |  | Total |  |  | 2418.73 |

| Medición | Uds. | Parcial |
|---|---|---|
| planta PRIMERA | 3 | 3.000 |
| Total |  | 3 |

**14.02.220** Ud Cuadro aula MAGNA (08/07/2004)
1 Ud × 2418.73 (2491.29 con costes indirectos) = 2491.29
Cofret de material metálico y tecnoplástico de color blanco titanio con tapas gris metal, tipo PRAGMA de superficie, y con dimensiones externas según plano, con grado de proteción IP40 obtenido con puerta plena . Su cara frontal estará aislada para proteger al usuario ante cualquier choque eléctrico. Estará constituido por un fondo con laterales pretroquelados, un chasis desmontable, un marco delantero soporte de tapas y tapas de protección de material plástico, aislante y autoextinguible.Sus fijaciones dispondrán de regulaciones vertical y en profundidad para asegurar su perfecta colocación en la pared. Resistencia al fuego y temperaturas anormalmente elevadas hasta 650 °C según CEI 60695-2-1/EN 60695-2-1. Aislamiento total de clase II, cumplen la norma CEI 60439-3/EN 60439-3 § 7.4.3.2.2. Dentro se ubicará la aparamenta relacionada.
Material Descripción Cantidad
A9F79210 iC60N 2P 10A C 3
A9R81225 iID 2P 25A 30mA AC 3
A9F79416 iC60N 4P 16A C 1
A9R61240 iID 2P 40A 30mA A-SI 1
A9F79216 iC60N 2P 16A C 3
PRA13813 PRAGMA 24 3 FILAS, SUPERFICIE 1
A9R61225 iID 2P 25A 30mA A-SI 1
A9F79220 iC60N 2P 20A C 1
PRA16324 PUERTA PLENA PRAGMA 24 3 FILAS 1
totalmente montados y conexionados, incluso p.p. de piezas auxiliares, embarrados y soportes, y posibles modificaciones, ampliaciones o adecuaciones que se consideren necesarios en el cuadro y en sus elementos constitutivos, para que la unidad de obra quede totalmente terminada y en perfecto funcionamiento.

| Código | Ud | Descripción | Rendimiento | Precio | Importe |
|---|---|---|---|---|---|
| CUAD MAGNA | u | cuadro electrico aula MAGNA (material; 30/12/2016) | 1 | 2166.94 | 2166.94 |
| MOOE.8a | h | Oficial 1ª electricidad | 6 | 18.36 | 110.16 |
| MOOE11a | h | Especialista electricidad | 6 | 15.7 | 94.20 |
| %02 | % | Medios auxiliares | 2 % | 2371.30 | 47.43 |
|  |  | Total |  |  | 2418.73 |

| Medición | Uds. | Parcial |
|---|---|---|
| planta PRIMERA | 1 | 1.000 |
| Total |  | 1 |

**14.02.221** Ud Cuadro Planta SEGUNDA (08/07/2004)
1 Ud × 16894.34 (17401.17 con costes indirectos) = 17401.17
Armario de chapa de acero de color blanco RAL 9001 Prisma Plus armario P, con tratamiento por cataforesis mas polvos de epoxy poliéster polimerizado en caliente, de dimensiones externas según plano. Con grado protección IP30, IK08 ,obtenido mediante puerta plena. Cada aparato o conjunto de aparatos se montará sobre una placa soporte o un perfil que sirva de soporte de fijación al que le corresponderá una tapa perforada que irá montada sobre el frontal del armario y que protegerá contra los contactos directos con las partes en tensión. El montaje se realizará conforme a la norma UNE-EN 61.439.1. Dentro se ubicará la aparamenta relacionada.
Material Descripción Cantidad
A9C15405 iATLs 24-240 Vca/Vcc 4
A9R81240 iID 2P 40A 30mA AC 10
A9C30812 iTL 2P 16A 230VCA 110VCC 4
A9F79210 iC60N 2P 10A C 20
A9R81225 iID 2P 25A 30mA AC 2
A9F79216 iC60N 2P 16A C 37
A9R61425 iID 4P 25A 30mA A-SI 1
A9R61240 iID 2P 40A 30mA A-SI 16
A9R61225 iID 2P 25A 30mA A-SI 1
A9C20732 iCT 25A 2NA 230/240Vca 1
A9F79440 iC60N 4P 40A C 1
A9R81425 iID 4P 25A 30mA AC 1
A9N18374 C120N 4P 100A C 10000A 415V MINIATURE CI 1
A9F79416 iC60N 4P 16A C 1
04200 Linergy TB Colector PE ancho 450mm 2
08128 Puerta Plena G IP30,24 mod,alto 1.230mm 2
08812 2 Traviesas Asoc/Elev IP30 ancho 900mm 1
03802 Tapa G/P Plena 2 modulos, alto 100mm 2
03803 Tapa G/P Plena 3 modulos, alto 150mm 1
08108 Cofret G IP30,24 modulos,alto 1.230mm 2
03203 Tapa G/P Acti9, 3 Modulos, alto 150mm 11
03001 Carril modular G,ancho 600mm 13
03204 Tapa G/P Acti9, 4 Modulos, alto 200mm 2
LGY412560 Repartidor modular 4P 125A 60 Conex. 2
LGYN12515 Regleta terminales neutro 125A 15Conex. 1
03220 Obturador Acti9 3
totalmente montados y conexionados, incluso p.p. de piezas auxiliares, embarrados y soportes, y posibles modificaciones, ampliaciones o adecuaciones que se consideren necesarios en el cuadro y en sus elementos constitutivos, para que la unidad de obra quede totalmente terminada y en perfecto funcionamiento.

| Código | Ud | Descripción | Rendimiento | Precio | Importe |
|---|---|---|---|---|---|
| PLANTA SEGUND | u | cuadro electrico planta segunda Pdc 10 kA (material; 30/12/2016) | 1 | 15950 | 15950.00 |
| MOOE.8a | h | Oficial 1ª electricidad | 18 | 18.36 | 330.48 |
| MOOE11a | h | Especialista electricidad | 18 | 15.7 | 282.60 |
| %02 | % | Medios auxiliares | 2 % | 16563.08 | 331.26 |
|  |  | Total |  |  | 16894.34 |

**14.02.222** Ud Cuadro Planta tercera (08/07/2004)
1 Ud × 15162.38 (15617.25 con costes indirectos) = 15617.25
Armario de chapa de acero de color blanco RAL 9001 Prisma Plus armario P, con tratamiento por cataforesis mas polvos de epoxy poliéster polimerizado en caliente, de dimensiones externas según plano. Con grado protección IP30, IK08 ,obtenido mediante puerta plena. Cada aparato o conjunto de aparatos se montará sobre una placa soporte o un perfil que sirva de soporte de fijación al que le corresponderá una tapa perforada que irá montada sobre el frontal del armario y que protegerá contra los contactos directos con las partes en tensión. El montaje se realizará conforme a la norma UNE-EN 61.439.1. Dentro se ubicará la aparamenta relacionada.
Material Descripción Cantidad
A9C20732 iCT 25A 2NA 230/240Vca 1
A9F79216 iC60N 2P 16A C 29
A9R61240 iID 2P 40A 30mA A-SI 9
A9F79450 iC60N 4P 50A C 1
A9R81425 iID 4P 25A 30mA AC 1
A9R81240 iID 2P 40A 30mA AC 12
A9C15405 iATLs 24-240 Vca/Vcc 4
A9N18372 C120N 4P 80A C 10000A 415V MINIATURE CIR 1
A9R81225 iID 2P 25A 30mA AC 3
A9F79210 iC60N 2P 10A C 17
A9C30812 iTL 2P 16A 230VCA 110VCC 4
A9R61425 iID 4P 25A 30mA A-SI 2
A9F79416 iC60N 4P 16A C 2
04200 Linergy TB Colector PE ancho 450mm 2
08128 Puerta Plena G IP30,24 mod,alto 1.230mm 2
03802 Tapa G/P Plena 2 modulos, alto 100mm 2
03220 Obturador Acti9 3
08812 2 Traviesas Asoc/Elev IP30 ancho 900mm 1
08108 Cofret G IP30,24 modulos,alto 1.230mm 2
03203 Tapa G/P Acti9, 3 Modulos, alto 150mm 11
03001 Carril modular G,ancho 600mm 13
03204 Tapa G/P Acti9, 4 Modulos, alto 200mm 2
LGY412560 Repartidor modular 4P 125A 60 Conex. 2
LGYN12515 Regleta terminales neutro 125A 15Conex. 1
03803 Tapa G/P Plena 3 modulos, alto 150mm 1
totalmente montados y conexionados, incluso p.p. de piezas auxiliares, embarrados y soportes, y posibles modificaciones, ampliaciones o adecuaciones que se consideren necesarios en el cuadro y en sus elementos constitutivos, para que la unidad de obra quede totalmente terminada y en perfecto funcionamiento.

| Código | Ud | Descripción | Rendimiento | Precio | Importe |
|---|---|---|---|---|---|
| PLANTA TERCER | u | cuadro planta tercera (material; 02/01/2017) | 1 | 14252 | 14252.00 |
| MOOE.8a | h | Oficial 1ª electricidad | 18 | 18.36 | 330.48 |
| MOOE11a | h | Especialista electricidad | 18 | 15.7 | 282.60 |
| %02 | % | Medios auxiliares | 2 % | 14865.08 | 297.30 |
|  |  | Total |  |  | 15162.38 |

**14.02.223** Ud Cuadro Planta climatizacion (08/07/2004)
1 Ud × 39053.01 (40224.6 con costes indirectos) = 40224.60
Armario de chapa de acero de color blanco RAL 9001 Prisma Plus armario P, con tratamiento por cataforesis mas polvos de epoxy poliéster polimerizado en caliente, de dimensiones externas según plano. Con grado protección IP30, IK08 ,obtenido mediante puerta plena. Cada aparato o conjunto de aparatos se montará sobre una placa soporte o un perfil que sirva de soporte de fijación al que le corresponderá una tapa perforada que irá montada sobre el frontal del armario y que protegerá contra los contactos directos con las partes en tensión. El montaje se realizará conforme a la norma UNE-EN 61.439.1. Dentro se ubicará la aparamenta relacionada.
Material Descripción Cantidad
LV432894 NSX630N Micrologic 2.3 630A 4P4R 1
LV430650 NSX160F TM160D 4P4R 1
LV429387 Bobina MX 220-240V 50/60Hz 208-277V 60Hz 2
29450 1 contact auxiliar OF/SD/SDE/SDV (NS80 4
LV429451 Adaptador SDE para bloques de relésNSX10 2
LV431651 NSX250F TM200D 4P4R 1
56173 RH99M 220a240Vca 50/60/400Hz 2
50439 TORO CERRADO IA 80MM 1
50440 TORO CERRADO MA 120MM 1
LC1D115004P7 CONT 115A 4P 230V 50/60HZ 2
LADN11 BLOQUE CONT AUX 1NA/1NC FRONT 2
A9R84425 iID 4P 25A 300mA AC 13
A9A26929 iOF+OF/SD:DOBLE CONTACTO SEÑALIZ.CONM 15
A9F94420 iC60L 4P 20A C 12
LC2DT20P7 INV 20A AC1 4P 220V 50/60HZ 5
LADN22 AUX CONT LADN22 2NA+2NC FRONT 10
A9F94416 iC60L 4P 16A C 6
A9E18073 Conmutador CM 3 posiciones 12
A9E18070 Conmutador CM 2 posiciones 5
A9E18325 Piloto iIL doble verde/rojo 12
A9E18324 Piloto iIL simple amarillo 12
A9R84440 iID 4P 40A 300mA AC 1
A9R84225 iID 2P 25A 300mA AC 9
A9F94440 iC60L 4P 40A C 1
A9F79210 iC60N 2P 10A C 2
A9F79216 iC60N 2P 16A C 7
03452 Placa sop. P NSX-INS-CVS630 H.Fijo.M(4P) 1
03644 Tapa P NSX-CVS630 Hor.F/Z.M/Rot/Tel 4P 1
LV432592 Cubrebornes cortos 4P NSX400/630 INV/INS 1
LV432594 Cubrebornes largos 4P NSX400/630 INV/INS 1
03420 Placa sop. P 3NSX-INS-CVS250 Vert.Fijo 1
03243 Tapa G/P 3 NSX-CVS250 Vert. 1
03802 Tapa G/P Plena 2 modulos, alto 100mm 2
LV429518 Cubrebornes largos 4P NSX100-250 INV/INS 1
03401 Carril modular P,ancho 650mm 8
03203 Tapa G/P Acti9, 3 Modulos, alto 150mm 8
03402 Carril modular P,regulable en prof.650mm 7
03803 Tapa G/P Plena 3 modulos, alto 150mm 5
03204 Tapa G/P Acti9, 4 Modulos, alto 200mm 2
08406 Armadura P Ancho 650.Prof 400.Alto 2m 2
08526 Puerta plena P IP55,ancho 650mm 2
08746 Fondo atornillado P IP55,ancho 650mm 2
08456 Techo P IP55.Ancho 650mm,Prof 400mm 2
08486 Placa pasacable P IP55 A650mm.P400mm 2
08566 Marco pivotante tapas P Ancho 650mm 2
08755 2 Paredes laterales P IP55,prof. 400mm 1
08717 Junta estanqueidad asoc. Ancho P IP55 2
08403 Armadura P Ancho 300.Prof 400.Alto 2m 1
08523 Puerta plena P IP55,ancho 300mm 1
08743 Fondo atornillado P IP55,ancho 300mm 1
08453 Techo P IP55.Ancho 300mm,Prof 400mm 1
08483 Placa pasacable P IP55 A300mm.P400mm 1
04561 Linergy LGYE Perfil de 800A 4
04661 Linergy BS Soporte JdB 5y10mm.Pas lat. 3
04663 Linergy BS Soporte JdB Inf. ancho 150mm 1
04658 Linergy LGYE 12 bases JdB.vert.630-1600 1
03571 Placa sop. P Perforada,4 mod+4 traviesas 1
03806 Tapa G/P Plena 6 modulos, alto 300mm 1
totalmente montados y conexionados, incluso p.p. de piezas auxiliares, embarrados y soportes, y posibles modificaciones, ampliaciones o adecuaciones que se consideren necesarios en el cuadro y en sus elementos constitutivos, para que la unidad de obra quede totalmente terminada y en perfecto funcionamiento.

| Código | Ud | Descripción | Rendimiento | Precio | Importe |
|---|---|---|---|---|---|
| CLIMA | u | cuadro climatizacion (material; 02/01/2017) | 1 | 37572 | 37572.00 |
| MOOE.8a | h | Oficial 1ª electricidad | 21 | 18.36 | 385.56 |
| MOOE11a | h | Especialista electricidad | 21 | 15.7 | 329.70 |
| %02 | % | Medios auxiliares | 2 % | 38287.26 | 765.75 |
|  |  | Total |  |  | 39053.01 |

**14.02.224** Ud proteccion cuadro CT (08/07/2004)
1 Ud × 24872.97 (25619.16 con costes indirectos) = 25619.16
Cantidad Referencia Designación
1 34430 NS1000 N 4P FIJO F.A. MICROLOGIC 5.0 E
1 33662 MX 200/250 VCA/VCC PARA AP. FIJO
1 29450 1 contact auxiliar OF/SD/SDE/SDV (NS80
1 56173 RH99M 220a240Vca 50/60/400Hz
1 56053 Toroidal rectangular Vigirex (280x115)
1 3482 PLACA SOP P NS1600 VERTICAL FIJO
1 3690 TAPA P NS1600 VERTICAL FIJO
1 3802 TAPA G/P PLENA 2 MÓDULOS, ALTO=100mm
1 3803 TAPA G/P PLENA 3 MÓDULOS, ALTO=150mm
1 4851 COMPARTIM. P LLEGADA ANT. NS1600 V. FIJO
1 33643 PLETINAS ANTERIORES DE CANTO NT06/16 4
1 33597 Cubrecamaras de corte NS630/1600 4P
1 4926 COMPARTIM. P CONEX JDB NS-NT-NW PROF.400
1 4486 CONEXIÓN P NS1250 VERTICAL FIJO 4 POLOS
1 3401 CARRIL MODULAR P APARAMENTA MULTI 9
1 3203 TAPA G/P MULTI 9, 3 MÓDULOS, ALTO=150mm
1 8406 ARMADURA P ANCHO=650, PROF.=400, ALTO=2m
1 8546 PUERTA TRANSPARENTE P IP55, ANCHO=650mm
1 8746 FONDO ATORNILLADO P IP55, ANCHO=650mm
1 8456 TECHO P IP55 ANCHO=650mm, PROFUND.=400mm
1 8486 PLACA PASACABLES P IP55 PLENA A650 P400
1 8566 MARCO PIVOTANTE P SOPORTE TAPAS ANCHO650
1 8755 2 PAREDES LATERALES P IP55, PROFUND.=400
1 4503 Perfil Linergy LGY vertical 800A 1,67m
1 4657 3 SOPORTES P INSTALACIÓN PE VERTICAL
1 4767 20 Tornillos Linergy M8 para barras
1 8794 4 SOPORTES P FIJACIÓN CABLES PROF.=400mm
1 8773 4 SOPORTES P FIJACIÓN CABLES ANCHO=300mm
1 8717 JUNTA ESTANQUEIDAD ASOC. ANCHO P IP55
2 3806 TAPA G/P PLENA 6 MÓDULOS, ALTO=300mm
1 3803 TAPA G/P PLENA 3 MÓDULOS, ALTO=150mm
4 4562 Perfil Linergy LGYE 1000A
2 4664 SOPORTE P JDB 5Y10mm HORIZONTAL
2 3803 TAPA G/P PLENA 3 MÓDULOS, ALTO=150mm
totalmente montados y conexionados, incluso p.p. de piezas auxiliares, embarrados y soportes, y posibles modificaciones, ampliaciones o adecuaciones que se consideren necesarios en el cuadro y en sus elementos constitutivos, para que la unidad de obra quede totalmente terminada y en perfecto funcionamiento.

| Código | Ud | Descripción | Rendimiento | Precio | Importe |
|---|---|---|---|---|---|
| CT | u | cuadro proteccion ct (material; 02/01/2017) | 1 | 23670 | 23670.00 |
| MOOE.8a | h | Oficial 1ª electricidad | 21 | 18.36 | 385.56 |
| MOOE11a | h | Especialista electricidad | 21 | 15.7 | 329.70 |
| %02 | % | Medios auxiliares | 2 % | 24385.26 | 487.71 |
|  |  | Total |  |  | 24872.97 |

#### 14.02.3 LINEAS ELECTRICAS (02/04/2004)
Importe: 71228.51

**14.02.301** ml Manguera de cobre de 3x1.5 mm² (29/06/2004)
3638 ml × 0.81 (0.83 con costes indirectos) = 3019.54
Manguera de cobre de 3x1.5 mm² de sección, libre de halógenos, con aislamiento tipo ES07Z1-K, de 750V de tensión nominal, colocado en el interior de canalización de PVC.

| Código | Ud | Descripción | Rendimiento | Precio | Importe |
|---|---|---|---|---|---|
| Cu_1'5 | ml | Conductor de cobre de 1x1,5 mm2 (material; 29/06/2004) | 3 | 0.17 | 0.51 |
| MOOE.8a | h | Oficial 1ª electricidad | 0.015 | 18.36 | 0.28 |
| %02 | % | Medios auxiliares | 2 % | 0.79 | 0.02 |
|  |  | Total |  |  | 0.81 |

| Medición | Uds. | Parcial |
|---|---|---|
| planta sotano | 210 | 210.000 |
| planta semisotano | 584 | 584.000 |
| planta baja | 544 | 544.000 |
| planta primera | 177 | 177.000 |
| planta segunda | 632 | 632.000 |
| planta tercera | 636 | 636.000 |
| planta cubierta | 55 | 55.000 |
| urinarios y grifos | 800 | 800.000 |
| Total |  | 3638 |

**14.02.302** ml Manguera de cobre de 3x2.5 mm² (08/07/2004)
8267 ml × 0.99 (1.02 con costes indirectos) = 8432.34
Manguera de cobre de 3x2.5 mm² de sección, libre de halógenos, con aislamiento tipo ES07Z1-K, de 750V de tensión nominal, colocado en el interior de canalización de PVC.

| Código | Ud | Descripción | Rendimiento | Precio | Importe |
|---|---|---|---|---|---|
| Cu_2'5 | ml | Conductor de cobre de 1x2,5 mm2 (material; 25/11/2010) | 3 | 0.23 | 0.69 |
| MOOE.8a | h | Oficial 1ª electricidad | 0.015 | 18.36 | 0.28 |
| %02 | % | Medios auxiliares | 2 % | 0.97 | 0.02 |
|  |  | Total |  |  | 0.99 |

| Medición | Uds. | Parcial |
|---|---|---|
| planta semisotano | 950 | 950.000 |
| planta baja | 2041 | 2041.000 |
| planta primera | 829 | 829.000 |
| planta segunda | 1739 | 1739.000 |
| planta tercera | 2168 | 2168.000 |
| clima | 540 | 540.000 |
| Total |  | 8267 |

**14.02.303** ml Manguera de cobre de 3x4 mm² (08/07/2004)
54 ml × 1.17 (1.21 con costes indirectos) = 65.34
Manguera de cobre de 3x4 mm² de sección, libre de halógenos, con aislamiento tipo ES07Z1-K, de 750V de tensión nominal, colocado en el interior de canalización de PVC.

| Código | Ud | Descripción | Rendimiento | Precio | Importe |
|---|---|---|---|---|---|
| Cu_4 | ml | Conductor de cobre de 1x4 mm² de sección, con aslamiento de PVC, 750 V. (material; 25/11/2010) | 3 | 0.29 | 0.87 |
| MOOE.8a | h | Oficial 1ª electricidad | 0.015 | 18.36 | 0.28 |
| %02 | % | Medios auxiliares | 2 % | 1.15 | 0.02 |
|  |  | Total |  |  | 1.17 |

| Medición | Uds. | Parcial |
|---|---|---|
| planta semisotano | 54 | 54.000 |
| Total |  | 54 |

**14.02.305** ml Manguera de cobre de 5x2'5 mm² (08/07/2004)
198 ml × 2.12 (2.18 con costes indirectos) = 431.64
Conductor de cobre de 5x2'5 mm² de sección, libre de halógenos, aislamiento de PRC, 0'6/1 KV de tensión nominal, instalado y colocado en el interior de tubo rígido.

| Código | Ud | Descripción | Rendimiento | Precio | Importe |
|---|---|---|---|---|---|
| PU016a | m | Conductor de cobre de 1x2'5 mm² 0'6/1 KV (material; 25/11/2010) | 5 | 0.36 | 1.80 |
| MOOE.8a | h | Oficial 1ª electricidad | 0.015 | 18.36 | 0.28 |
| %020000200 | % | Medios auxiliares | 2 % | 2.08 | 0.04 |
|  |  | Total |  |  | 2.12 |

**14.02.306** ml Manguera de cobre de 5x4 mm² (08/07/2004)
228 ml × 2.94 (3.03 con costes indirectos) = 690.84
Conductor de cobre de 5x4 mm² de sección, libre de halógenos, aislamiento de PRC, 0'6/1 KV de tensión nominal, instalado y colocado en el interior de tubo de PVC.

| Código | Ud | Descripción | Rendimiento | Precio | Importe |
|---|---|---|---|---|---|
| PU017 | ml | Conductor de cobre de 1x4 mm² de sección, libre de halógenos, aislamiento de PRC, 0.6/1KV. (material; 25/11/2010) | 5 | 0.52 | 2.60 |
| MOOE.8a | h | Oficial 1ª electricidad | 0.015 | 18.36 | 0.28 |
| %020000200 | % | Medios auxiliares | 2 % | 2.88 | 0.06 |
|  |  | Total |  |  | 2.94 |

| Medición | Uds. | Parcial |
|---|---|---|
| planta semisotano | 136 | 136.000 |
| planta primera | 92 | 92.000 |
| Total |  | 228 |

**20.06.308** ml Manguera de cobre de 5x6 mm² (29/06/2004)
86 ml × 4.81 (4.95 con costes indirectos) = 425.70
Manguera de cobre de 5x6 mm² de sección, libre de halógenos, aislamiento tipo RZ1-K, 0'6/1 KV de tensión nominal, instalado y colocado en el interior de canalización de PVC.

| Código | Ud | Descripción | Rendimiento | Precio | Importe |
|---|---|---|---|---|---|
| PU018 | ml | Conductor de cobre de 1x6 mm² de sección, libre de halogenos, aislamiento tipo RZ1-K, 0.6/1KV. (material; 29/06/2004) | 5 | 0.87 | 4.35 |
| MOOE.8a | h | Oficial 1ª electricidad | 0.02 | 18.36 | 0.37 |
| %02 | % | Medios auxiliares | 2 % | 4.72 | 0.09 |
|  |  | Total |  |  | 4.81 |

| Medición | Uds. | Parcial |
|---|---|---|
| ascensor | 25 | 25.000 |
| planta semisotano | 21 | 21.000 |
| marquesina | 40 | 40.000 |
| Total |  | 86 |

**14.02.309** m Manguera de cobre de 5x16 mm² (08/07/2004)
113 m × 7.88 (8.12 con costes indirectos) = 917.56
Manguera de cobre de 5x16 mm² de sección, libre de halógenos, aislamiento tipo RZ1-K, de 0,6/1KV de tensión nominal, colocado en el interior de canalización de PVC.

| Código | Ud | Descripción | Rendimiento | Precio | Importe |
|---|---|---|---|---|---|
| PU019m | ml | Conductor de cobre de 1x16 mm² de sección, libre de halógenos, aislamiento de PRC, 0.6/1KV. (material; 25/11/2010) | 5 | 1.49 | 7.45 |
| MOOE.8a | h | Oficial 1ª electricidad | 0.015 | 18.36 | 0.28 |
| %020000200 | % | Medios auxiliares | 2 % | 7.73 | 0.15 |
|  |  | Total |  |  | 7.88 |

| Medición | Uds. | Parcial |
|---|---|---|
| planta segunda | 30 | 30.000 |
| planta primera | 83 | 83.000 |
| Total |  | 113 |

**20.06.311** ml Manguera de cobre de 5x25 mm² (08/07/2004)
18 ml × 10.21 (10.52 con costes indirectos) = 189.36
Manguera de cobre de 4x25+1x16 mm² de sección, libre de halógenos, aislamiento tipo RZ1-K, 0.6/1KV de tensión nominal, instalado y colocado en el interior de canalización de PVC.

| Código | Ud | Descripción | Rendimiento | Precio | Importe |
|---|---|---|---|---|---|
| PU019 | ml | Conductor de cobre de 1x25 mm² de sección, libre de halogenos, aislamiento de PRC, 0.6/1KV. (material; 25/11/2010) | 4 | 1.97 | 7.88 |
| PU019m | ml | Conductor de cobre de 1x16 mm² | 1 | 1.49 | 1.49 |
| MOOE.8a | h | Oficial 1ª electricidad | 0.035 | 18.36 | 0.64 |
| %020000200 | % | Medios auxiliares | 2 % | 10.01 | 0.20 |
|  |  | Total |  |  | 10.21 |

| Medición | Uds. | Parcial |
|---|---|---|
| planta sotano | 18 | 18.000 |
| Total |  | 18 |

**14.02.311** ml Línea de cobre de 5x50 mm² (08/07/2004)
95 ml × 12.44 (12.81 con costes indirectos) = 1216.95
Línea de cobre de 3x50+2x25 mm² de sección, libre de halógenos, aislamiento tipo RZ1-K, 0.6/1KV de tensión nominal, instalado y colocado en el interior de canalización de PVC.

| Código | Ud | Descripción | Rendimiento | Precio | Importe |
|---|---|---|---|---|---|
| PU021 | ml | Conductor de cobre de 1x50 mm² de sección, libre de halogenos, aislamiento tipo RZ1-K, 0.6/1KV. (material; 03/11/2004) | 3 | 2.54 | 7.62 |
| PU019 | ml | Conductor de cobre de 1x25 mm² | 2 | 1.97 | 3.94 |
| MOOE.8a | h | Oficial 1ª electricidad | 0.035 | 18.36 | 0.64 |
| %020000200 | % | Medios auxiliares | 2 % | 12.20 | 0.24 |
|  |  | Total |  |  | 12.44 |

| Medición | Uds. | Parcial |
|---|---|---|
| planta tercera | 95 | 95.000 |
| Total |  | 95 |

**14.02.312** ml Línea de cobre de 5x70 mm² (01/07/2004)
95 ml × 12.97 (13.36 con costes indirectos) = 1269.20
Línea de cobre de 3x70+2x35 mm² de sección, libre de halógenos, aislamiento tipo RZ1-K, 0.6/1KV de tensión nominal, instalado y colocado en el interior de canalización de PVC.

| Código | Ud | Descripción | Rendimiento | Precio | Importe |
|---|---|---|---|---|---|
| PU021b | ml | Conductor de cobre de 1x70 mm² de sección, libre de halogenos, aislamiento de PRC, 0.6/1KV. (material; 01/07/2004) | 3 | 2.3 | 6.90 |
| PU020 | ml | Conductor de cobre de 1x35 mm² de sección, libre de halogenos, aislamiento tipo RZ1-K, 0.6/1KV. (material; 01/07/2004) | 2 | 1.99 | 3.98 |
| MOOE.8a | h | Oficial 1ª electricidad | 0.1 | 18.36 | 1.84 |
| %020000200 | % | Medios auxiliares | 2 % | 12.72 | 0.25 |
|  |  | Total |  |  | 12.97 |

| Medición | Uds. | Parcial |
|---|---|---|
| planta tercera | 95 | 95.000 |
| Total |  | 95 |

**14.02.316** m Lin repartidora 6x240+4x240 mm2 (18/09/2009)
210 m × 118.53 (122.09 con costes indirectos) = 25638.90
Línea repartidora instalada con cuatro conductores de cobre con aislamiento RV 0.6/1 kV; seis conductores de fase de 240 mm2 de sección y cuatro conductor neutro de 240mm2, protegida bajo canalización metalica con grado de protección mecánica 7, incluso parte proporcional de elementos de sujeción y piezas especiales, medida la longitud ejecutada desde la caja general de protección hasta la centralización de contadores, totalmente instalada, conectada y en correcto estado de funcionamiento, según NT-IEEV/89 y Reglamento Electrotécnico de Baja Tensión 2002.

| Código | Ud | Descripción | Rendimiento | Precio | Importe |
|---|---|---|---|---|---|
| MOOA.8a | h | Oficial 1ª construcción | 0.1 | 17.74 | 1.77 |
| MOOE11a | h | Especialista electricidad | 0.3 | 15.7 | 4.71 |
| PIEC.4aao | m | Cable Cu rig RV 0.6/1kV 1x240 (material; 03/01/2017) | 10.5 | 10.45 | 109.73 |
| %0200 | % | Medios auxiliares | 2 % | 116.21 | 2.32 |
|  |  | Total |  |  | 118.53 |

**14.02.319** ml Línea de cobre de 5x240 mm² (08/07/2004)
95 ml × 58.02 (59.76 con costes indirectos) = 5677.20
Línea de cobre de 3x240+2x240mm² de sección, libre de halógenos, aislamiento tipo RZ1-K, 0.6/1KV de tensión nominal, instalado y colocado en el interior de canalización de PVC.

| Código | Ud | Descripción | Rendimiento | Precio | Importe |
|---|---|---|---|---|---|
| PIEC.4aao | m | Cable Cu rig RV 0.6/1kV 1x240 | 5.25 | 10.45 | 54.86 |
| MOOE.8a | h | Oficial 1ª electricidad | 0.11 | 18.36 | 2.02 |
| %02 | % | Medios auxiliares | 2 % | 56.88 | 1.14 |
|  |  | Total |  |  | 58.02 |

| Medición | Uds. | Parcial |
|---|---|---|
| grupo | 95 | 95.000 |
| Total |  | 95 |

**14.02.320** ml Manguera de cobre de 9x1.5 mm² RZ1-K maniobra (08/07/2004)
160 ml × 6.44 (6.63 con costes indirectos) = 1060.80
Manguera de cobre de 9x1.5 mm² de sección, libre de halógenos, con aislamiento RZ1-K, para maniobra de encendidos.

| Código | Ud | Descripción | Rendimiento | Precio | Importe |
|---|---|---|---|---|---|
| Cu_9x1'5 | ml | Manguera de cobre de 9x1.5 mm² RZ1-K (material; 25/11/2010) | 1 | 5.85 | 5.85 |
| MOOE.8a | h | Oficial 1ª electricidad | 0.025 | 18.36 | 0.46 |
| %02 | % | Medios auxiliares | 2 % | 6.31 | 0.13 |
|  |  | Total |  |  | 6.44 |

**14.02.322** m Línea Cu 3x1.5 canal PVC (02/04/2004)
560 m × 5.12 (5.27 con costes indirectos) = 2951.20
Línea de cobre monofásica con un aislamiento de tensión nominal de 450/750 V formada por fase+neutro+tierra de 1.5 mm2 de sección, colocada bajo canaleta de PVC de 30x10 mm de sección, incluso parte proporcional de pequeño material y piezas especiales, totalmente instalada, conectada y en correcto estado de funcionamiento, según Reglamento Electrotécnico de Baja Tensión 2002.

| Código | Ud | Descripción | Rendimiento | Precio | Importe |
|---|---|---|---|---|---|
| MOOA.9a | h | Oficial 2ª construcción | 0.08 | 17.06 | 1.36 |
| PIEC.2aa | m | Cable Cu rígido 450/750V 1x1.5 (material; 06/07/2005) | 3.15 | 0.15 | 0.47 |
| MOOE.8a | h | Oficial 1ª electricidad | 0.1 | 18.36 | 1.84 |
| PIEC32abb | m | Canaleta PVC 30x10 30acc | 1.05 | 0.96 | 1.01 |
| PIEC19ab | m | Tb flx db capa PVC 13.5mm 30%acc (material; 07/02/2006) | 1.05 | 0.32 | 0.34 |
| %0200 | % | Medios auxiliares | 2 % | 5.02 | 0.10 |
|  |  | Total |  |  | 5.12 |

**14.053** m Cable 1x2,5 mm² de 0,6/1 kV (16/03/2010)
450 m × 1.55 (1.6 con costes indirectos) = 720.00
Línea electrica construia mediante , cable de CU con nivel aislante 0,6/1 kV libre de halogenos EXZHELLENT - XXI de la marca GENERAL CABLE o equivalente de sección 1x2,5 mm², instalada en canalización correspondiente incluso p.p. en bornes, accesorios de conexión y piezas especiales. Totalmente instalada y verificada.

| Código | Ud | Descripción | Rendimiento | Precio | Importe |
|---|---|---|---|---|---|
| MOOE.8a | h | Oficial 1ª electricidad | 0.03 | 18.36 | 0.55 |
| LC11X2.5 | m | Cable 1x2,5 mm² de 0,6/1 kV (material; 16/03/2010) | 1 | 0.97 | 0.97 |
| %MA | % | Medios Auxiliares | 2 % | 1.52 | 0.03 |
|  |  | Total |  |  | 1.55 |

**20.06.303** ml Manguera de cobre de 3x6 mm² (08/07/2004)
177 ml × 2.28 (2.35 con costes indirectos) = 415.95
Manguera de cobre de 3x6 mm² de sección, libre de halógenos, con aislamiento tipo ES07Z1-K, de 750V de tensión nominal, colocado en el interior de canalización de PVC.

| Código | Ud | Descripción | Rendimiento | Precio | Importe |
|---|---|---|---|---|---|
| Cu_6 | ml | Conductor de cobre de 1x6 mm² de sección, libre de halógenos, con aislamiento tipo ES07Z1-K, 750 V. (material; 28/10/2004) | 3 | 0.65 | 1.95 |
| MOOE.8a | h | Oficial 1ª electricidad | 0.016 | 18.36 | 0.29 |
| %02 | % | Medios auxiliares | 2 % | 2.24 | 0.04 |
|  |  | Total |  |  | 2.28 |

| Medición | Uds. | Parcial |
|---|---|---|
| planta primera | 92 | 92.000 |
| planta semisotano | 85 | 85.000 |
| Total |  | 177 |

**14.02.321** m Lin repartidora 3x240+1x150 (20/02/2006)
68 m × 48.76 (50.22 con costes indirectos) = 3414.96
Línea repartidora instalada con cuatro conductores de cobre con aislamiento RV 0.6/1 kV; tres conductores de fase de 240 mm2 de sección y un conductor neutro de 150 mm2, protegida bajo canalización de PVC con grado de protección mecánica 7, incluso parte proporcional de elementos de sujeción y piezas especiales, medida la longitud ejecutada desde la caja general de protección hasta la centralización de contadores, totalmente instalada, conectada y en correcto estado de funcionamiento, según NT-IEEV/89 y Reglamento Electrotécnico de Baja Tensión 2002.

| Código | Ud | Descripción | Rendimiento | Precio | Importe |
|---|---|---|---|---|---|
| MOOA.8a | h | Oficial 1ª construcción | 0.1 | 17.74 | 1.77 |
| MOOE11a | h | Especialista electricidad | 0.3 | 15.7 | 4.71 |
| PIEC.4aao | m | Cable Cu rig RV 0.6/1kV 1x240 | 3.15 | 10.45 | 32.92 |
| PIEC.4aam | m | Cable Cu rig RV 0.6/1kV 1x150 (material; 20/02/2006) | 1.05 | 8 | 8.40 |
| %0200 | % | Medios auxiliares | 2 % | 47.80 | 0.96 |
|  |  | Total |  |  | 48.76 |

| Medición | Uds. | Parcial |
|---|---|---|
| clima | 68 | 68.000 |
| Total |  | 68 |

**20.06.309** ml Manguera de cobre de 5x10 mm² (29/06/2004)
63 ml × 5.43 (5.59 con costes indirectos) = 352.17
Manguera de Cu de 5x10 mm² de sección, libre de halógenos, con aislamiento tipo RZ1-K, de 0,6/1KV de tensión nominal, colocado en el interior de canalización de PVC.

| Código | Ud | Descripción | Rendimiento | Precio | Importe |
|---|---|---|---|---|---|
| EU110003 | ml | Conductor de Cu de 1x10mm² (material; 29/06/2004) | 5 | 0.99 | 4.95 |
| MOOE.8a | h | Oficial 1ª electricidad | 0.02 | 18.36 | 0.37 |
| %020000200 | % | Medios auxiliares | 2 % | 5.32 | 0.11 |
|  |  | Total |  |  | 5.43 |

| Medición | Uds. | Parcial |
|---|---|---|
| planta semisotano | 45 | 45.000 |
| planta sotano | 18 | 18.000 |
| Total |  | 63 |

**20.06.309b** m Manguera de cobre de 5x10 mm² tipo Afumex Firs (08/07/2004)
25 m × 16.45 (16.94 con costes indirectos) = 423.50
Manguera de cobre de 5x10 mm² de sección, libre de halógenos, tipo Afumex Firs, para los circuitos de ascensores, aislamiento tipo RV-K, 0'6/1 KV de tensión nominal, instalado y colocado en el interior de canalización.

| Código | Ud | Descripción | Rendimiento | Precio | Importe |
|---|---|---|---|---|---|
| PU018mFirs | m | Conductor de cu de 1x10 mm² Afumex Firs (material; 22/06/2006) | 5 | 3.17 | 15.85 |
| MOOE.8a | h | Oficial 1ª electricidad | 0.015 | 18.36 | 0.28 |
| %020000200 | % | Medios auxiliares | 2 % | 16.13 | 0.32 |
|  |  | Total |  |  | 16.45 |

**20.06.308b** m Manguera de cobre de 5x6 mm² tipo Afumex Firs (08/07/2004)
25 m × 15.53 (16 con costes indirectos) = 400.00
Manguera de cobre de 5x6 mm² de sección, libre de halógenos, tipo Afumex Firs, para los circuitos de ascensores, aislamiento tipo RV-K, 0'6/1 KV de tensión nominal, instalado y colocado en el interior de canalización.

| Código | Ud | Descripción | Rendimiento | Precio | Importe |
|---|---|---|---|---|---|
| PU018aFirs | m | Conductor de cu de 1x6 mm² Afumex Firs (material; 21/02/2006) | 5 | 2.99 | 14.95 |
| MOOE.8a | h | Oficial 1ª electricidad | 0.015 | 18.36 | 0.28 |
| %020000200 | % | Medios auxiliares | 2 % | 15.23 | 0.30 |
|  |  | Total |  |  | 15.53 |

**14.02.324** m Línea Cu 3x1.5 con aislamiento de silicona (18/09/2009)
3044 m × 4.31 (4.44 con costes indirectos) = 13515.36
Línea de cobre monofásica con un aislamiento de tensión nominal de 450/750 V formada por fase+neutro+tierra de 1.5 mm2 de sección, aislamiento de silicona transparente , incluso parte proporcional de pequeño material y piezas especiales, totalmente instalada, conectada y en correcto estado de funcionamiento, según Reglamento Electrotécnico de Baja Tensión 2002.

| Código | Ud | Descripción | Rendimiento | Precio | Importe |
|---|---|---|---|---|---|
| MOOA.9a | h | Oficial 2ª construcción | 0.05 | 17.06 | 0.85 |
| MOOE.8a | h | Oficial 1ª electricidad | 0.05 | 18.36 | 0.92 |
| PIEC.2aaD | m | Cable Cu flexible aislam silicona 450/750V 1x1.5 (material; 03/01/2017) | 3.15 | 0.78 | 2.46 |
| %0200 | % | Medios auxiliares | 2 % | 4.23 | 0.08 |
|  |  | Total |  |  | 4.31 |

| Medición | Uds. | Parcial |
|---|---|---|
| planta semisotano | 664 | 664.000 |
| planta baja | 459 | 459.000 |
| planta primera | 716 | 716.000 |
| planta altillo | 120 | 120.000 |
| planta segunda | 520 | 520.000 |
| planta tercera | 565 | 565.000 |
| Total |  | 3044 |

#### 14.02.4 LUMINARIAS (08/07/2004)
Importe: 178952.17

**14.02.405** Ud Equipo autónomo emerg. + señal. (08/07/2004)
155 Ud × 48.62 (50.08 con costes indirectos) = 7762.40
Equipo autónomo de emergencia y señalización Legrand serie D4 o equivalente test 250 lm, autonomia 1 hora. Todo ello instalado y conexionado.

| Código | Ud | Descripción | Rendimiento | Precio | Importe |
|---|---|---|---|---|---|
| Legrand_D4 | ud | Aparato autónomo emerg. + señal. (material; 25/11/2010) | 1 | 42.56 | 42.56 |
| MOOE.8a | h | Oficial 1ª electricidad | 0.15 | 18.36 | 2.75 |
| MOOE11a | h | Especialista electricidad | 0.15 | 15.7 | 2.36 |
| %02 | % | Medios auxiliares | 2 % | 47.67 | 0.95 |
|  |  | Total |  |  | 48.62 |

| Medición | Uds. | Parcial |
|---|---|---|
| Planta baja | 55 | 55.000 |
| Planta primera | 50 | 50.000 |
| Planta segunda | 50 | 50.000 |
| Total |  | 155 |

**14.02.404** Ud Aplique de pared CMV2 (08/07/2004)
23 Ud × 42.24 (43.51 con costes indirectos) = 1000.73
Aplique de superficie marca LED-C4 modelo CMV2, con proteccion IP65, 4w de consumo, 440 lúmnenes , estructura de policarbonato, , difusor prismatizado, con equipo multivoltaje incluido .Totalmente instalada.

| Código | Ud | Descripción | Rendimiento | Precio | Importe |
|---|---|---|---|---|---|
| CMV2 | u | Aplique de superficie led .c4 (material; 02/01/2017) | 1 | 38 | 38.00 |
| MOOE.8a | h | Oficial 1ª electricidad | 0.1 | 18.36 | 1.84 |
| MOOE11a | h | Especialista electricidad | 0.1 | 15.7 | 1.57 |
| %02 | % | Medios auxiliares | 2 % | 41.41 | 0.83 |
|  |  | Total |  |  | 42.24 |

| Medición | Uds. | Parcial |
|---|---|---|
| Planta sotano | 4 | 4.000 |
| planta semisotano | 2 | 2.000 |
| Planta baja | 4 | 4.000 |
| Planta primera | 4 | 4.000 |
| Planta segunda | 6 | 6.000 |
| Planta tercera | 3 | 3.000 |
| Total |  | 23 |

**14.02.402A** Ud Luminaria IRELUZ 16115 LED 57,8w (08/07/2004)
349 Ud × 227.99 (234.83 con costes indirectos) = 81955.67
Luminaria suspendida Stayled 11615 80 IRX 16115 de 57,8 W de la marca Ireluz o equivalente, equipada con doble placa led tipo ELT de 2x 6,4 W, fabricado en Aluminio extrusionado , pintada al horno ,Driver de corriente constante ELT, difusor de policarbonato de alta trasmitancia lumínIca, con estriado posterior para la difusión uniforme de la luz. Con soportacion mediante cables de acero , incluso caja de acometida, bornas de conexión, prensacables y suspensiones.
Totalmente instalada, conexionada y perfecto funcionamiento.

| Código | Ud | Descripción | Rendimiento | Precio | Importe |
|---|---|---|---|---|---|
| IRELUZ11615 | u | Luminaria IRELUZ 11615 LED 57,8w (material; 02/01/2017) | 1 | 223 | 223.00 |
| MOOE.8a | h | Oficial 1ª electricidad | 0.015 | 18.36 | 0.28 |
| MOOE11a | h | Especialista electricidad | 0.015 | 15.7 | 0.24 |
| %02 | % | Medios auxiliares | 2 % | 223.52 | 4.47 |
|  |  | Total |  |  | 227.99 |

| Medición | Uds. | Parcial |
|---|---|---|
| Planta altillo | 12 | 12.000 |
| planbta semisotano | 66 | 66.000 |
| Planta primera | 83 | 83.000 |
| Planta baja | 63 | 63.000 |
| Planta segunda | 85 | 85.000 |
| Planta tercera | 40 | 40.000 |
| Total |  | 349 |

**14.02.402B** Ud Luminaria IRELUZ 16115 LED 57,8w y driver (08/07/2004)
208 Ud × 294.29 (303.12 con costes indirectos) = 63048.96
Luminaria suspendida Stayled 11615 80 IRX 16115 de 57,8 W de la marca Ireluz o equivalente, equipada con doble placa led tipo ELT de 2x 6,4 W, fabricado en Aluminio extrusionado , pintada al horno ,Driver con eqiupo regulable ELT, difusor de policarbonato de alta trasmitancia lumínca,con estriado posterior para la difusión uniforme de la luz Con soportacion mediante cables de acero , incluso caja de acometida, bornas de conexión, prensacables y suspensiones.
Totalmente instalada, conexionada y perfecto funcionamiento.

| Código | Ud | Descripción | Rendimiento | Precio | Importe |
|---|---|---|---|---|---|
| IRELUZ11615 | u | Luminaria IRELUZ 11615 LED 57,8w | 1 | 223 | 223.00 |
| KITDALI | U | alimentador regulable led (material; 02/01/2017) | 1 | 65 | 65.00 |
| MOOE.8a | h | Oficial 1ª electricidad | 0.015 | 18.36 | 0.28 |
| MOOE11a | h | Especialista electricidad | 0.015 | 15.7 | 0.24 |
| %02 | % | Medios auxiliares | 2 % | 288.52 | 5.77 |
|  |  | Total |  |  | 294.29 |

| Medición | Uds. | Parcial |
|---|---|---|
| planbta semisotano | 42 | 42.000 |
| Planta primera | 48 | 48.000 |
| Planta baja | 34 | 34.000 |
| Planta segunda | 40 | 40.000 |
| planta tercera | 44 | 44.000 |
| Total |  | 208 |

**14.02.401** ml Luminaria disano960 hydro LED 24W (08/07/2004)
36 ml × 65.5 (67.47 con costes indirectos) = 2428.92
Luminaria IP66 estanca, modelo Hydro LED 960 ,o equivalente , marca disano. luminaria LEd white de 24 W en su interior.
. Totalmente instalada y conexionada.

| Código | Ud | Descripción | Rendimiento | Precio | Importe |
|---|---|---|---|---|---|
| 960 HYDRO | u | LUMINARIA ESTANCA 960hydro estanca (material; 02/01/2017) | 1 | 54 | 54.00 |
| MOOE.8a | h | Oficial 1ª electricidad | 0.3 | 18.36 | 5.51 |
| MOOE11a | h | Especialista electricidad | 0.3 | 15.7 | 4.71 |
| %02 | % | Medios auxiliares | 2 % | 64.22 | 1.28 |
|  |  | Total |  |  | 65.5 |

| Medición | Uds. | Parcial |
|---|---|---|
| Planta SOTANO | 32 | 32.000 |
| planta cubierta | 4 | 4.000 |
| Total |  | 36 |

**14.02.403** Ud Luminaria IRELUZ IMRP LED 2X36w (08/07/2004)
17 Ud × 312.65 (322.03 con costes indirectos) = 5474.51
Luminaria IMRP-106-S minipaned IP40 de IRELUZ o equivalente, construida en Alumnio extrusionado pintado al horno, con alimentacion driver FLT de corriente constante para led, óptica de policarbonato opal de alta transmitancia lumínica, fuente de luz 2x36 W mediante placa LEd ELT 6,4 W . Para montage en superficie , incluso caja de acometida, bornas de conexión, prensacables y suspensiones.
Totalmente instalada, conexionada y puesta en marcha..

| Código | Ud | Descripción | Rendimiento | Precio | Importe |
|---|---|---|---|---|---|
| IRELUZIMRP106 | u | Luminaria IRELUZ IMPRP-106-S 2X36 LED (material; 02/01/2017) | 1 | 306 | 306.00 |
| MOOE.8a | h | Oficial 1ª electricidad | 0.015 | 18.36 | 0.28 |
| MOOE11a | h | Especialista electricidad | 0.015 | 15.7 | 0.24 |
| %02 | % | Medios auxiliares | 2 % | 306.52 | 6.13 |
|  |  | Total |  |  | 312.65 |

| Medición | Uds. | Parcial |
|---|---|---|
| escaleras | 17 | 17.000 |
| Total |  | 17 |

**14.109** ud Detector de movimiento pasillos (16/03/2010)
29 ud × 67.29 (69.31 con costes indirectos) = 2009.99
Detector de movimiento pasivo para aplicaciones de ahorro energético en interior LRM8116 de Philips o equivalente. Incluye soporte para ajustar el detector en horizontal y en vertical. Detecta movimiento dentro de un ángulo de 90º (alcance máximo de 15m por 15m montado a una altura de 2.1m). Dotado de un ajuste de retardo de apagado de 0 a 35 minutos. Posee una célula interna - ajustable por potenciómetro- que desactiva la función del detector si el nivel de luz medio es superior al ajustado en la célula. Totalmente instalado, comprovado y en funcionamiento

| Código | Ud | Descripción | Rendimiento | Precio | Importe |
|---|---|---|---|---|---|
| MOOE.8a | h | Oficial 1ª electricidad | 0.15 | 18.36 | 2.75 |
| LRM8116 | ud | Detector de movimiento de ángulo abierto (material; 16/03/2010) | 1 | 63.22 | 63.22 |
| %MA | % | Medios Auxiliares | 2 % | 65.97 | 1.32 |
|  |  | Total |  |  | 67.29 |

| Medición | Uds. | Parcial |
|---|---|---|
| planta semisotano | 5 | 5.000 |
| Planta Baja | 4 | 4.000 |
| Planta primera | 4 | 4.000 |
| Planta segunda | 8 | 8.000 |
| Planta tercera | 8 | 8.000 |
| Total |  | 29 |

**14.108** ud Sensor regulador de alumbrado (18/11/2010)
39 ud × 88.32 (90.97 con costes indirectos) = 3547.83
Sensor de nivel de iluminacion con salida DALI marca HELVAR HEF modelo 316 o equivalente . Reduce gradualmente el flujo de la luminaria cuando el nivel de iluminancia sobre el plano de trabajo bajo el Luxsense está por encima del valor seleccionado. control de movimiento mediante infrarrojopasivo y control remto por infarrojos.Totalmente instalado, comprovado y en funcionamiento

| Código | Ud | Descripción | Rendimiento | Precio | Importe |
|---|---|---|---|---|---|
| MOOE.8a | h | Oficial 1ª electricidad | 0.25 | 18.36 | 4.59 |
| HEF316 | ud | Sensor HELVAR HEF 316 (material; 02/01/2017) | 1 | 82 | 82.00 |
| %MA | % | Medios Auxiliares | 2 % | 86.59 | 1.73 |
|  |  | Total |  |  | 88.32 |

| Medición | Uds. | Parcial |
|---|---|---|
| Planta semisotano | 10 | 10.000 |
| planta baja | 8 | 8.000 |
| Planta Primera | 7 | 7.000 |
| Planta segunda | 6 | 6.000 |
| Planta tercera | 8 | 8.000 |
| Total |  | 39 |

**14.02.407** Ud Luminaria HIGH BAY LED 200W (08/07/2004)
7 Ud × 227.99 (234.83 con costes indirectos) = 1643.81
Luminaria high light led 200w de LEDVANCE o Equivalente .Cuerpo de Aluminio pintado al horno em negro, flujo luminoso 22000 lm. Con soportacion mediante cables de acero , incluso caja de acometida, bornas de conexión, prensacables y suspensiones.
Totalmente instalada, conexionada y perfecto funcionamiento.

| Código | Ud | Descripción | Rendimiento | Precio | Importe |
|---|---|---|---|---|---|
| BAYLED 200 | u | Luminaria HIGH BAY LED 200W (material; 02/01/2017) | 1 | 223 | 223.00 |
| MOOE.8a | h | Oficial 1ª electricidad | 0.015 | 18.36 | 0.28 |
| MOOE11a | h | Especialista electricidad | 0.015 | 15.7 | 0.24 |
| %02 | % | Medios auxiliares | 2 % | 223.52 | 4.47 |
|  |  | Total |  |  | 227.99 |

| Medición | Uds. | Parcial |
|---|---|---|
| planta cubierta | 7 | 7.000 |
| Total |  | 7 |

**OD_5200.1x28** ud Luminaria lineal fluoresc. T5 1x28 OD-5200 (08/07/2004)
157 ud × 43.64 (44.95 con costes indirectos) = 7057.15
Luminaria para iluminación lineal, de dimensiones reducidas (53x59 mm), de la marca ODELUX o equivalente, modelo OD-5200, equipada con 1 lámpara fluorescente T5 de 28 W, con protección IP-20, incluso sujeciones y accesorios. Totalmente instalada, conexionada y en perfecto estado de funcionamiento.

| Código | Ud | Descripción | Rendimiento | Precio | Importe |
|---|---|---|---|---|---|
| OD_5200-1x28 | u | Luminaria lineal, de 1x28 W (material; 14/03/2006) | 1 | 35.97 | 35.97 |
| MOOE.8a | h | Oficial 1ª electricidad | 0.2 | 18.36 | 3.67 |
| MOOE11a | h | Especialista electricidad | 0.2 | 15.7 | 3.14 |
| %02 | % | Medios auxiliares | 2 % | 42.78 | 0.86 |
|  |  | Total |  |  | 43.64 |

Claves: poliester, acero, lampara, interior, conexion, metacrilato, electrico, termoplastico, fluorescencia, iluminacion, tubo, difusor, reflejo, luminaria, instalacion

| Medición | Uds. | Parcial |
|---|---|---|
| Planta semisótano | 26 | 26.000 |
| Planta baja | 53 | 53.000 |
| Planta primera | 26 | 26.000 |
| Planta segunda | 26 | 26.000 |
| Planta tercera | 26 | 26.000 |
| Total |  | 157 |

**14.02.409** Ud Proyector Discovery 100W led (08/07/2004)
12 Ud × 244.51 (251.85 con costes indirectos) = 3022.20
Proyector Discovery de artesolar o equivalente, construida en Alumnio extruido pintado al horno, disipador aluminio 6063, IP65 , led tipo SMD2825 0,8W/led y potencia total de 100W por poryector, difusor de policarbonato opal de alta transmitancia lumínica, driver regulable . Para montage en superficie , incluso caja de acometida, bornas de conexión, prensacables y suspensiones.
Totalmente instalada, conexionada y puesta en marcha..

| Código | Ud | Descripción | Rendimiento | Precio | Importe |
|---|---|---|---|---|---|
| DISCOVERY 100 | u | Proyector discovery 100W (material; 03/01/2017) | 1 | 239.2 | 239.20 |
| MOOE.8a | h | Oficial 1ª electricidad | 0.015 | 18.36 | 0.28 |
| MOOE11a | h | Especialista electricidad | 0.015 | 15.7 | 0.24 |
| %02 | % | Medios auxiliares | 2 % | 239.72 | 4.79 |
|  |  | Total |  |  | 244.51 |

| Medición | Uds. | Parcial |
|---|---|---|
| marquesina | 12 | 12.000 |
| Total |  | 12 |

#### 14.02.5 MECANISMOS (08/07/2004)
Importe: 42387.57

**14.02.502** Ud conmutador detail 82 (08/07/2004)
176 Ud × 21.11 (21.74 con costes indirectos) = 3826.24
IPunto de luz Comutado realizado con tubo PVC corrugado de M 20/gp5 y conductor rigido de 1,5 mm2 de Cu., y aislamiento VV 750 V., incluyendo caja de registro, caja de mecanismo universal con tornillos, Simon serie Detail 82 Original - Air, grafito base blanca marco 1 elemento ref. 8200610-038. Función - Conmutador 10 AX 250V

| Código | Ud | Descripción | Rendimiento | Precio | Importe |
|---|---|---|---|---|---|
| 7700201-039 | u | Conmutador con embornamiento 1click® (material; 31/12/2016) | 1 | 6.7 | 6.70 |
| 8200610-038 | u | Marco para 1 elemento grafito Detail82 (material; 31/12/2016) | 1 | 6.3 | 6.30 |
| 82010-38 | u | Tecla indiv. para mecanismos de mando (material; 31/12/2016) | 1 | 3.62 | 3.62 |
| MOOE.8a | h | Oficial 1ª electricidad | 0.12 | 18.36 | 2.20 |
| MOOE11a | h | Especialista electricidad | 0.12 | 15.7 | 1.88 |
| %020000200 | % | Medios auxiliares | 2 % | 20.70 | 0.41 |
|  |  | Total |  |  | 21.11 |

| Medición | Uds. | Parcial |
|---|---|---|
| Planta sótano | 5 | 5.000 |
| Planta semisotano | 16 | 16.000 |
| Planta baja | 23 | 23.000 |
| Planta primera | 28 | 28.000 |
| Planta segunda | 45 | 45.000 |
| Planta tercera | 59 | 59.000 |
| Total |  | 176 |

**14.02.503** Ud Toma de corriente 16 A + TT (08/07/2004)
284 Ud × 20.7 (21.32 con costes indirectos) = 6054.88
Punto de luz para base Shucko realizado con tubo PVC corrugado de M 20/gp5 y conductor rigido de 1,5 mm2 de Cu., y aislamiento VV 750 V., incluyendo caja de registro, caja de mecanismo universal con tornillos, serie Detail 82 Original - Air, grafito base blanca marco 1 elemento ref. 8200610-038. Función - Base de enchufe schuko 16A 250V

| Código | Ud | Descripción | Rendimiento | Precio | Importe |
|---|---|---|---|---|---|
| 82041-38 | u | Tapa para base de enchufe schuko (material; 31/12/2016) | 1 | 4.01 | 4.01 |
| 75432-39 | u | Base de enchufe schuko con emb.tornillo (material; 31/12/2016) | 1 | 4.87 | 4.87 |
| 8200610-038 | u | Marco para 1 elemento grafito Detail82 | 1 | 6.3 | 6.30 |
| MOOE.8a | h | Oficial 1ª electricidad | 0.15 | 18.36 | 2.75 |
| MOOE11a | h | Especialista electricidad | 0.15 | 15.7 | 2.36 |
| %020000200 | % | Medios auxiliares | 2 % | 20.29 | 0.41 |
|  |  | Total |  |  | 20.7 |

| Medición | Uds. | Parcial |
|---|---|---|
| Planta semisotano | 106 | 106.000 |
| Planta baja | 42 | 42.000 |
| Planta primera | 35 | 35.000 |
| Planta segunda | 50 | 50.000 |
| Planta tercera | 51 | 51.000 |
| Total |  | 284 |

**20.06.556** ud Puesto de trabajo suelo torreta PT1 (18/09/2009)
55 ud × 197.33 (203.25 con costes indirectos) = 11178.75
Caja de empotrar Simon 500 CIMA con IP4X de 4 módulos (ref. 51020104-039) compuesta por un marco con bastidores de 4 módulos, acabado grafito (51010104-038), 2 Bases dobles schuko embornamiento por corte 1 Click ® con led, acabado grafito (ref. 50010432-038), 2 Bases dobles schuko embornamiento por corte 1 Click ® con led, acabado rojo, indicador de línea de SAI (ref. 50010432-037), 2 placas de Voz y Datos conector RJ45 Simon categoría 6A FTP, acabado grafito (ref. 50001085-038).
Fabricados en materiales termoplásticos, autoextinguibles y libres de halógenos que garantizan la no propagación de la llama por incendio así como la baja toxicidad en el caso de emisión de humos.
Incorpora pantalla metálica separadora (con toma a tierra) entre zona eléctrica y zona de voz y datos que asegura la inmunidad electromagnética evitando errores de transmisión de datos. Permite la incorporación de elementos de seguridad en formato de carril DIN.
Diseño del producto realizado bajo los Requisitos de Seguridad de la Directiva 2006/95/CE (baja tensión) por medio del cumplimiento de la norma UNE-EN-60.670-1 o Similar.
Totalmente instalado, conexionado y en funcionamiento.

| Código | Ud | Descripción | Rendimiento | Precio | Importe |
|---|---|---|---|---|---|
| 50010432-038 | ud | BASE DOBLE SCHUKO POR CORTE CON LED GR (material; 30/12/2016) | 2 | 16.21 | 32.42 |
| 52550900-038 | u | BASTIDOR Y MARCO GRAFITO (material; 30/12/2016) | 4 | 3.02 | 12.08 |
| 50010432-037 | u | BASE DOBLE SCHUKO POR CORTE CON LED RO (material; 30/12/2016) | 1 | 15.9 | 15.90 |
| 50001085-038 | u | PLACA VD PLANA CG 2 CAT6A FTP GRAF (material; 30/12/2016) | 2 | 18.63 | 37.26 |
| 52550114-033 | u | Minicolumna 1 cara 4 modulos alu-gra (material; 30/12/2016) | 1 | 88.99 | 88.99 |
| MOOE.8a | h | Oficial 1ª electricidad | 0.2 | 18.36 | 3.67 |
| MOOE11a | h | Especialista electricidad | 0.2 | 15.7 | 3.14 |
| %0200 | % | Medios auxiliares | 2 % | 193.46 | 3.87 |
|  |  | Total |  |  | 197.33 |

| Medición | Uds. | Parcial |
|---|---|---|
| Planta SS | 4 | 4.000 |
| Planta baja | 28 | 28.000 |
| Planta 1ª | 6 | 6.000 |
| Planta 2ª | 16 | 16.000 |
| altillo | 1 | 1.000 |
| Total |  | 55 |

**20.06.556B** ud Puesto de trabajo suelo torreta PT2 (18/09/2009)
3 ud × 146.89 (151.3 con costes indirectos) = 453.90
Minicolumna SIMON 500 CIMA 1 Cara de 2 módulos, con IP4X en acabado aluminio (ref. 52550112-033) compuesta por 1 zócalo individual (Incluido), 1 embellecedor individual en acabado grafito (Incluido), 1 tapa superior en acabado grafito (Incluido), 2 marcos embellecedores y bastidores en acabado grafito (ref. 52550900-038), 1 Base doble schuko embornamiento por corte 1 Click ® con led, acabado grafito (ref. 50010432-038), 1 Base K45 schuko , acabado rojo, indicador de línea de SAI (ref. K11/6) y 1 placas planas de Voz y Datos con 2 conector RJ45 Simon categoría 6A FTP, acabado grafito (ref. 50001089-038). Incluye los marcos y adaptadores necesarios para su correcta instalación.
Fabricados en materiales termoplásticos, autoextinguibles y libres de halógenos que garantizan la no propagación de la llama por incendio así como la baja toxicidad en el caso de emisión de humos.
Incorpora una compartimentación entre zona eléctrica y zona de voz y datos que asegura la inmunidad electromagnética evitando errores de transmisión de datos. Permite la incorporación de elementos de seguridad en formato de carril DIN.
Diseño del producto realizado bajos los Requisitos de Seguridad de la Directiva 2006/95/CE (Baja Tensión) por medio del cumplimiento de la norma UNE-EN-50.085. Producto marcado CE , o Similar.
Totalmente instalado, conexionado y en funcionamiento.

| Código | Ud | Descripción | Rendimiento | Precio | Importe |
|---|---|---|---|---|---|
| 50010432-038 | ud | BASE DOBLE SCHUKO POR CORTE CON LED GR | 1 | 16.21 | 16.21 |
| K11 6 | u | BASE SCHUKO K45 EMBORNAMIENT RAPIDO ROJO (material; 30/12/2016) | 1 | 6.55 | 6.55 |
| 52550900-038 | u | BASTIDOR Y MARCO GRAFITO | 2 | 3.02 | 6.04 |
| 50012088-038 | u | PLACA ADAPTADORA INDIV PARA K45 GR (material; 30/12/2016) | 1 | 1.73 | 1.73 |
| 50001089-038 | u | PLACA VD PLANA CG 2 CAT6A FTP GR (material; 30/12/2016) | 1 | 34.73 | 34.73 |
| 52550112-033 | u | MINICOLUMNA 1 CARA 2 MODS AL (material; 30/12/2016) | 1 | 71.94 | 71.94 |
| MOOE.8a | h | Oficial 1ª electricidad | 0.2 | 18.36 | 3.67 |
| MOOE11a | h | Especialista electricidad | 0.2 | 15.7 | 3.14 |
| %0200 | % | Medios auxiliares | 2 % | 144.01 | 2.88 |
|  |  | Total |  |  | 146.89 |

| Medición | Uds. | Parcial |
|---|---|---|
| Planta baja | 3 | 3.000 |
| Total |  | 3 |

**20.06.557** ud Puesto de trabajo PT2 pared (18/09/2009)
2 ud × 87.71 (90.34 con costes indirectos) = 180.68
Caja de empotrar Simon 500 CIMA con IP4X de 2 módulos (Ref: 51020102-039) compuesta por un marco con bastidores de 2 módulos, acabado grafito (ref. 51010102-038), 1 Base schuko K45 acabado grafito (ref. KS11/14), 1 Base schuko K45 SAI acabado Rojo (ref. KS11/6) y 1 placas planas de Voz y Datos con 1 conectores RJ45 Simon categoría 6A FTP, acabado grafito (ref. 50001085-038) .Incluye los adaptadores, placas y demas materiales para su correcta configuracion.
Fabricados en materiales termoplásticos, autoextinguibles y libres de halógenos que garantizan la no propagación de la llama por incendio así como la baja toxicidad en el caso de emisión de humos.
Incorpora pantalla metálica separadora (con toma a tierra) entre zona eléctrica y zona de voz y datos que asegura la inmunidad electromagnética evitando errores de transmisión de datos. Permite la incorporación de elementos de seguridad en formato de carril DIN.
Diseño del producto realizado bajo los Requisitos de Seguridad de la Directiva 2006/95/CE (baja tensión) por medio del cumplimiento de la norma UNE-EN-60.670-1 o Similar.
Totalmente instalado, conexionado y en funcionamiento.

| Código | Ud | Descripción | Rendimiento | Precio | Importe |
|---|---|---|---|---|---|
| KS11 14 | u | BASE SCHUKO K45 RAPIDO PIN SEGURID GRAF (material; 30/12/2016) | 1 | 10.07 | 10.07 |
| 51010102-038 | u | MARCO EMPOTRAR 2 MÓDULOS GRAF (material; 30/12/2016) | 1 | 12.01 | 12.01 |
| K17 14 | u | PLACA K45 CIEGA GRAF (material; 30/12/2016) | 1 | 2.51 | 2.51 |
| 50001085-038 | u | PLACA VD PLANA CG 2 CAT6A FTP GRAF | 1 | 18.63 | 18.63 |
| 51020102-039 | u | CAJETÍN EMPOTRAR 2 MÓDULOS (material; 30/12/2016) | 1 | 9.88 | 9.88 |
| K11 6PIN | u | BASE SCHUKO K45 EMBORNAMIENT RAPIDO pin ROJO (material; 30/12/2016) | 1 | 9.87 | 9.87 |
| 50010432-038 | ud | BASE DOBLE SCHUKO POR CORTE CON LED GR | 1 | 16.21 | 16.21 |
| MOOE.8a | h | Oficial 1ª electricidad | 0.2 | 18.36 | 3.67 |
| MOOE11a | h | Especialista electricidad | 0.2 | 15.7 | 3.14 |
| %0200 | % | Medios auxiliares | 2 % | 85.99 | 1.72 |
|  |  | Total |  |  | 87.71 |

| Medición | Uds. | Parcial |
|---|---|---|
| Planta baja | 2 | 2.000 |
| Total |  | 2 |

**20.06.558** ud Puesto de trabajo PT3 pared (18/09/2009)
16 ud × 142.24 (146.51 con costes indirectos) = 2344.16
Caja de Superficie Simon 500 CIMA con IP4X de 4 módulos (ref. 51000004-038) compuesta por un marco con bastidores de 4 módulos, acabado grafito (51010104-038), 2 Bases dobles schuko embornamiento por corte 1 Click ® con led, acabado grafito (ref. 50010432-038), 2 Bases dobles schuko embornamiento por corte 1 Click ® con led, acabado rojo, indicador de línea de SAI (ref. 50010432-037), 2 placas de Voz y Datos conector RJ45 Simon categoría 6A FTP, acabado grafito (ref. 50001085-038).
Fabricados en materiales termoplásticos, autoextinguibles y libres de halógenos que garantizan la no propagación de la llama por incendio así como la baja toxicidad en el caso de emisión de humos.
Incorpora pantalla metálica separadora (con toma a tierra) entre zona eléctrica y zona de voz y datos que asegura la inmunidad electromagnética evitando errores de transmisión de datos. Permite la incorporación de elementos de seguridad en formato de carril DIN.
Diseño del producto realizado bajo los Requisitos de Seguridad de la Directiva 2006/95/CE (baja tensión) por medio del cumplimiento de la norma UNE-EN-60.670-1 o Similar.
Totalmente instalado, conexionado y en funcionamiento.

| Código | Ud | Descripción | Rendimiento | Precio | Importe |
|---|---|---|---|---|---|
| 51000004-038 | u | CAJETÍN sUPF 4 MÓDULOS CIMA 500 GRAF (material; 31/12/2016) | 1 | 29.81 | 29.81 |
| 50001085-038 | u | PLACA VD PLANA CG 2 CAT6A FTP GRAF | 2 | 18.63 | 37.26 |
| 51010104-038 | u | MARCO 4 MODULOS DOBLES CIMA 500 GRAF (material; 31/12/2016) | 1 | 17.25 | 17.25 |
| 50010432-037 | u | BASE DOBLE SCHUKO POR CORTE CON LED RO | 1 | 15.9 | 15.90 |
| 50010432-038 | ud | BASE DOBLE SCHUKO POR CORTE CON LED GR | 2 | 16.21 | 32.42 |
| MOOE.8a | h | Oficial 1ª electricidad | 0.2 | 18.36 | 3.67 |
| MOOE11a | h | Especialista electricidad | 0.2 | 15.7 | 3.14 |
| %0200 | % | Medios auxiliares | 2 % | 139.45 | 2.79 |
|  |  | Total |  |  | 142.24 |

| Medición | Uds. | Parcial |
|---|---|---|
| planta semisotano | 13 | 13.000 |
| Planta baja | 3 | 3.000 |
| Total |  | 16 |

**20.06.559** ud Puesto de trabajo PT impresora (18/09/2009)
3 ud × 143.72 (148.03 con costes indirectos) = 444.09
Caja de empotrar Simon 500 CIMA con IP4X de 4 módulos (ref. 51020104-039) compuesta por un marco con bastidores de 4 módulos, acabado grafito (51010104-038), 2 Bases dobles schuko embornamiento por corte 1 Click ® con led, acabado grafito (ref. 50010432-038), 2 Bases dobles schuko embornamiento por corte 1 Click ® con led, acabado rojo, indicador de línea de SAI (ref. 50010432-037), 2 placas de Voz y Datos conector RJ45 Simon categoría 6A FTP, acabado grafito (ref. 50001085-038).
Fabricados en materiales termoplásticos, autoextinguibles y libres de halógenos que garantizan la no propagación de la llama por incendio así como la baja toxicidad en el caso de emisión de humos.
Incorpora pantalla metálica separadora (con toma a tierra) entre zona eléctrica y zona de voz y datos que asegura la inmunidad electromagnética evitando errores de transmisión de datos. Permite la incorporación de elementos de seguridad en formato de carril DIN.
Diseño del producto realizado bajo los Requisitos de Seguridad de la Directiva 2006/95/CE (baja tensión) por medio del cumplimiento de la norma UNE-EN-60.670-1 o Similar.
Totalmente instalado, conexionado y en funcionamiento.

| Código | Ud | Descripción | Rendimiento | Precio | Importe |
|---|---|---|---|---|---|
| 51020104-039 |  | CAJETÍN EMPOTRAR 4 MÓDULOS CIMA 500 (material; 31/12/2016) | 2 | 15.63 | 31.26 |
| 51010104-038 | u | MARCO 4 MODULOS DOBLES CIMA 500 GRAF | 1 | 17.25 | 17.25 |
| 50010432-038 | ud | BASE DOBLE SCHUKO POR CORTE CON LED GR | 2 | 16.21 | 32.42 |
| 50001085-038 | u | PLACA VD PLANA CG 2 CAT6A FTP GRAF | 2 | 18.63 | 37.26 |
| 50010432-037 | u | BASE DOBLE SCHUKO POR CORTE CON LED RO | 1 | 15.9 | 15.90 |
| MOOE.8a | h | Oficial 1ª electricidad | 0.2 | 18.36 | 3.67 |
| MOOE11a | h | Especialista electricidad | 0.2 | 15.7 | 3.14 |
| %0200 | % | Medios auxiliares | 2 % | 140.90 | 2.82 |
|  |  | Total |  |  | 143.72 |

| Medición | Uds. | Parcial |
|---|---|---|
| Planta baja | 3 | 3.000 |
| Total |  | 3 |

**20.06.560** ud Puesto de trabajo PT proyector (18/09/2009)
12 ud × 21.81 (22.46 con costes indirectos) = 269.52
Caja doble de empotrar K45 SIMON CONNECT para instalación sobre 2 cajetines individuales (ref.31710-61) para el clipaje directo de mecanismos K45. Compuesta por 1 marco doble y bastidor 45x45mm en acabado gris grafito (ref. KR445/14), 1 base schuko K45 acabado Grafito (ref. K01/14) y 1 placa K45 con 1 conector SIMON CONNECT categoría 6 UTP en acabado gris grafito (ref. K76/14).
Fabricados en materiales termoplásticos, autoextinguibles y libres de halógenos que garantizan la no propagación de la llama por incendio así como la baja toxicidad en el caso de emisión de humos.
Diseño del producto realizado bajo los Requisitos de Seguridad de la Directiva 2006/95/CE (Baja Tensión) por medio del cumplimiento de la nomra UNE-20.451, equivalene la norma IEC-60670. Producto marcado CE o Similar.
Totalmente instalado, conexionado y en funcionamiento.

| Código | Ud | Descripción | Rendimiento | Precio | Importe |
|---|---|---|---|---|---|
| KR445 14 | u | MARCO DOBLE Y 2 BASTIDORES K45 GR (material; 31/12/2016) | 1 | 5.36 | 5.36 |
| K76 14 | u | PLACA K45 VD CG 1 AMP/BR/SY/KR/BE GR (material; 31/12/2016) | 1 | 3.81 | 3.81 |
| 31710-61 | u | Caja empotrar 1 elemento tabique obra (material; 31/12/2016) | 2 | 0.42 | 0.84 |
| K01 14 | u | BASE SCHUKO K45 BLANCO GR (material; 31/12/2016) | 1 | 4.56 | 4.56 |
| MOOE.8a | h | Oficial 1ª electricidad | 0.2 | 18.36 | 3.67 |
| MOOE11a | h | Especialista electricidad | 0.2 | 15.7 | 3.14 |
| %0200 | % | Medios auxiliares | 2 % | 21.38 | 0.43 |
|  |  | Total |  |  | 21.81 |

| Medición | Uds. | Parcial |
|---|---|---|
| Planta semisotano | 4 | 4.000 |
| Planta baja | 1 | 1.000 |
| Planta primera | 7 | 7.000 |
| Total |  | 12 |

**20.06.561** ud wifi techo (18/09/2009)
39 ud × 14.28 (14.71 con costes indirectos) = 573.69
Caja doble de empotrar K45 SIMON CONNECT para instalación sobre 1 cajetines individuales (ref.31710-61) para el clipaje directo de mecanismos K45. Compuesta por 1 marco simple y bastidor 45x45mm en acabado gris grafito (ref. KR245/14) para 1 placa K45 con 1 conector SIMON CONNECT categoría 6 UTP en acabado gris grafito (ref. K76/14).
Fabricados en materiales termoplásticos, autoextinguibles y libres de halógenos que garantizan la no propagación de la llama por incendio así como la baja toxicidad en el caso de emisión de humos.
Diseño del producto realizado bajo los Requisitos de Seguridad de la Directiva 2006/95/CE (Baja Tensión) por medio del cumplimiento de la nomra UNE-20.451, equivalene la norma IEC-60670. Producto marcado CE o Similar.
Totalmente instalado, conexionado y en funcionamiento.

| Código | Ud | Descripción | Rendimiento | Precio | Importe |
|---|---|---|---|---|---|
| K76 14 | u | PLACA K45 VD CG 1 AMP/BR/SY/KR/BE GR | 1 | 3.81 | 3.81 |
| KR245 14 | u | MARCO INDIVIDUAL Y BASTIDOR K45 GR (material; 31/12/2016) | 1 | 2.96 | 2.96 |
| 31710-61 | u | Caja empotrar 1 elemento tabique obra | 1 | 0.42 | 0.42 |
| MOOE.8a | h | Oficial 1ª electricidad | 0.2 | 18.36 | 3.67 |
| MOOE11a | h | Especialista electricidad | 0.2 | 15.7 | 3.14 |
| %0200 | % | Medios auxiliares | 2 % | 14.00 | 0.28 |
|  |  | Total |  |  | 14.28 |

| Medición | Uds. | Parcial |
|---|---|---|
| Planta semisotano | 9 | 9.000 |
| Planta baja | 5 | 5.000 |
| Planta primera | 10 | 10.000 |
| Planta segunda | 8 | 8.000 |
| Planta teercera | 7 | 7.000 |
| Total |  | 39 |

**20.06.562** ud pantalla television (18/09/2009)
1 ud × 83.29 (85.79 con costes indirectos) = 85.79
Marco de empotrar de 3 Elementos para pantalla de TV, incluyendo caja de registro, caja de mecanismo universal con tornillos, Simon serie Detail 82 Original - Air, grafito base blanca marco 3 elementos ref. 8200630-038, incluyendo una base de enchufe schuko 16A 250V

| Código | Ud | Descripción | Rendimiento | Precio | Importe |
|---|---|---|---|---|---|
| 82005-38 | u | Placa v&d plana cg para 1 RJ45 AMP (material; 31/12/2016) | 1 | 18.32 | 18.32 |
| 82041-38 | u | Tapa para base de enchufe schuko | 1 | 4.01 | 4.01 |
| 75487-39 | u | Toma señal R-TV+SAT no modular intermed. (material; 31/12/2016) | 1 | 11.32 | 11.32 |
| 75544-39 | u | Conector RJ45 AMP categoría 6 UTP (material; 31/12/2016) | 1 | 18.32 | 18.32 |
| 82097-38 | u | Placa para tomas inductivas de R-TV+SAT (material; 31/12/2016) | 1 | 4.22 | 4.22 |
| 8200630-038 | u | Marco para 3 elementos GRAF Detail82 (material; 31/12/2016) | 1 | 18.66 | 18.66 |
| MOOE.8a | h | Oficial 1ª electricidad | 0.2 | 18.36 | 3.67 |
| MOOE11a | h | Especialista electricidad | 0.2 | 15.7 | 3.14 |
| %0200 | % | Medios auxiliares | 2 % | 81.66 | 1.63 |
|  |  | Total |  |  | 83.29 |

| Medición | Uds. | Parcial |
|---|---|---|
| Planta baja | 1 | 1.000 |
| Total |  | 1 |

**14.02.502B** Ud conmutador detail 2x82 (08/07/2004)
20 Ud × 34.04 (35.06 con costes indirectos) = 701.20
Punto de luz para Grupo de 2 Comutadores en Marco Individual, realizado con tubo PVC corrugado de M 20/gp5 y conductor rigido de 1,5 mm2 de Cu., y aislamiento VV 750 V., incluyendo caja de registro, caja de mecanismo universal con tornillos, Simon serie Detail 82 Original - Air, grafito base blanca marco 1 elemento ref. 8200610-038. Función - Grupo de 2 conmutadores 10AX 250V

| Código | Ud | Descripción | Rendimiento | Precio | Importe |
|---|---|---|---|---|---|
| 75397-39 | u | Conmutador doble embornamiento rápido (material; 31/12/2016) | 1 | 18.38 | 18.38 |
| 82026-38 | u | Tecla doble para mecanismos de mando (material; 31/12/2016) | 1 | 4.61 | 4.61 |
| 8200610-038 | u | Marco para 1 elemento grafito Detail82 | 1 | 6.3 | 6.30 |
| MOOE.8a | h | Oficial 1ª electricidad | 0.12 | 18.36 | 2.20 |
| MOOE11a | h | Especialista electricidad | 0.12 | 15.7 | 1.88 |
| %020000200 | % | Medios auxiliares | 2 % | 33.37 | 0.67 |
|  |  | Total |  |  | 34.04 |

| Medición | Uds. | Parcial |
|---|---|---|
| Planta sótano | 4 | 4.000 |
| Planta semisotano |  |  |
| Planta baja | 16 | 16.000 |
| Planta primera |  |  |
| Planta segunda |  |  |
| Planta tercera |  |  |
| Total |  | 20 |

**20.06.563** ud Puesto de trabajo PT1 pared (18/09/2009)
93 ud × 127.78 (131.61 con costes indirectos) = 12239.73
Caja de empotrar Simon 500 CIMA con IP4X de 4 módulos (ref. 51020104-039) compuesta por un marco con bastidores de 4 módulos, acabado grafito (51010104-038), 2 Bases dobles schuko embornamiento por corte 1 Click ® con led, acabado grafito (ref. 50010432-038), 2 Bases dobles schuko embornamiento por corte 1 Click ® con led, acabado rojo, indicador de línea de SAI (ref. 50010432-037), 2 placas de Voz y Datos conector RJ45 Simon categoría 6A FTP, acabado grafito (ref. 50001085-038).
Fabricados en materiales termoplásticos, autoextinguibles y libres de halógenos que garantizan la no propagación de la llama por incendio así como la baja toxicidad en el caso de emisión de humos.
Incorpora pantalla metálica separadora (con toma a tierra) entre zona eléctrica y zona de voz y datos que asegura la inmunidad electromagnética evitando errores de transmisión de datos. Permite la incorporación de elementos de seguridad en formato de carril DIN.
Diseño del producto realizado bajo los Requisitos de Seguridad de la Directiva 2006/95/CE (baja tensión) por medio del cumplimiento de la norma UNE-EN-60.670-1 o Similar.
Totalmente instalado, conexionado y en funcionamiento.

| Código | Ud | Descripción | Rendimiento | Precio | Importe |
|---|---|---|---|---|---|
| 51020104-039 |  | CAJETÍN EMPOTRAR 4 MÓDULOS CIMA 500 | 1 | 15.63 | 15.63 |
| 50001085-038 | u | PLACA VD PLANA CG 2 CAT6A FTP GRAF | 2 | 18.63 | 37.26 |
| 51010104-038 | u | MARCO 4 MODULOS DOBLES CIMA 500 GRAF | 1 | 17.25 | 17.25 |
| 50010432-037 | u | BASE DOBLE SCHUKO POR CORTE CON LED RO | 1 | 15.9 | 15.90 |
| 50010432-038 | ud | BASE DOBLE SCHUKO POR CORTE CON LED GR | 2 | 16.21 | 32.42 |
| MOOE.8a | h | Oficial 1ª electricidad | 0.2 | 18.36 | 3.67 |
| MOOE11a | h | Especialista electricidad | 0.2 | 15.7 | 3.14 |
| %0200 | % | Medios auxiliares | 2 % | 125.27 | 2.51 |
|  |  | Total |  |  | 127.78 |

| Medición | Uds. | Parcial |
|---|---|---|
| planta semisotano | 3 | 3.000 |
| Planta baja | 14 | 14.000 |
| Planta segunda | 29 | 29.000 |
| Planta tercera | 47 | 47.000 |
| Total |  | 93 |

**20.06.564** ud Puesto de trabajo suelo torreta PT4 (18/09/2009)
13 ud × 225.31 (232.07 con costes indirectos) = 3016.91
Minicolumna SIMON 500 CIMA 1 Cara de 5módulos, con IP4X en acabado aluminio (ref. 52550115-033) compuesta por 1 zócalo individual (Incluido), 1 embellecedor individual en acabado grafito (Incluido), 1 tapa superior en acabado grafito (Incluido), 5 marcos embellecedores y bastidores en acabado grafito (ref. 52550900-038),2 Bases dobles schuko embornamiento por corte 1 Click ® con led, acabado grafito (ref. 50010432-038), 2 Bases dobles schuko embornamiento por corte 1 Click ® con led, acabado rojo, indicador de línea de SAI (ref. 50010432-037) y 2 placas planas de Voz y Datos con 2 conector RJ45 Simon categoría 6A FTP, acabado grafito (ref. 50001089-038).
Fabricados en materiales termoplásticos, autoextinguibles y libres de halógenos que garantizan la no propagación de la llama por incendio así como la baja toxicidad en el caso de emisión de humos.
Incorpora una compartimentación entre zona eléctrica y zona de voz y datos que asegura la inmunidad electromagnética evitando errores de transmisión de datos. Permite la incorporación de elementos de seguridad en formato de carril DIN.
Diseño del producto realizado bajos los Requisitos de Seguridad de la Directiva 2006/95/CE (Baja Tensión) por medio del cumplimiento de la norma UNE-EN-50.085. Producto marcado CE o similar.
Totalmente instalado, conexionado y en funcionamiento.

| Código | Ud | Descripción | Rendimiento | Precio | Importe |
|---|---|---|---|---|---|
| 50010432-038 | ud | BASE DOBLE SCHUKO POR CORTE CON LED GR | 2 | 16.21 | 32.42 |
| 52550900-038 | u | BASTIDOR Y MARCO GRAFITO | 5 | 3.02 | 15.10 |
| 52550115-033 |  | MINICOLUMNA 1 CARA 5 MODS AL (material; 31/12/2016) | 1 | 97.5 | 97.50 |
| 50010432-037 | u | BASE DOBLE SCHUKO POR CORTE CON LED RO | 2 | 15.9 | 31.80 |
| 50001085-038 | u | PLACA VD PLANA CG 2 CAT6A FTP GRAF | 2 | 18.63 | 37.26 |
| MOOE.8a | h | Oficial 1ª electricidad | 0.2 | 18.36 | 3.67 |
| MOOE11a | h | Especialista electricidad | 0.2 | 15.7 | 3.14 |
| %0200 | % | Medios auxiliares | 2 % | 220.89 | 4.42 |
|  |  | Total |  |  | 225.31 |

| Medición | Uds. | Parcial |
|---|---|---|
| Planta SS | 5 | 5.000 |
| Planta baja | 2 | 2.000 |
| Planta 1ª | 5 | 5.000 |
| Planta 2ª | 1 | 1.000 |
| Total |  | 13 |

**20.06.565** ud Puesto de trabajo suelo caja PT4 (18/09/2009)
7 ud × 136.24 (140.33 con costes indirectos) = 982.31
aja de suelo Simon 500 CIMA con IP4X de 3 módulos para instalación en Pavimento Kit SAI para 3 modulos para 4 RJ 45 en acabado gris (ref. 52006305-030) compuesta por 1 cubeta de plástico regulable de 3 módulos (52052103-035), 1 tapa embellecedora de enrasamiento en acabado gris (ref.52053103-035), 1 marco portamecanimos Simon 500 CIMA de 1 módulo en acabado blanco (Incluido).
Fabricados en materiales termoplásticos, autoextinguibles y libres de halógenos que garantizan la no propagación de la llama por incendio así como la baja toxicidad en el caso de emisión de humos.
Diseño del producto realizado bajo los Requisitos de Seguridad de la Directiva 2006/95/CE (Baja Tensión) por medio del cumplimiento de la nomra UNE-EN-60.670-23. Producto marcado CE o Similar.
Totalmente instalado, conexionado y en funcionamiento.

| Código | Ud | Descripción | Rendimiento | Precio | Importe |
|---|---|---|---|---|---|
| 52053103-035 | u | TAPA PARA CAJA SUELO GRIS 3 MOD (material; 31/12/2016) | 1 | 7.34 | 7.34 |
| 52052103-035 | u | CUBETA PLASTICA PARA CAJA 3MOD (material; 31/12/2016) | 1 | 26.13 | 26.13 |
| 52006305-030 | u | KIT CAJA SUELO SAI 3 MOD PARA 4 RJ45 (material; 31/12/2016) | 1 | 93.29 | 93.29 |
| MOOE.8a | h | Oficial 1ª electricidad | 0.2 | 18.36 | 3.67 |
| MOOE11a | h | Especialista electricidad | 0.2 | 15.7 | 3.14 |
| %0200 | % | Medios auxiliares | 2 % | 133.57 | 2.67 |
|  |  | Total |  |  | 136.24 |

| Medición | Uds. | Parcial |
|---|---|---|
| Planta SS | 2 | 2.000 |
| Planta baja |  |  |
| Planta 1ª | 4 | 4.000 |
| Planta 2ª | 1 | 1.000 |
| Total |  | 7 |

**14.085** ud Interruptor simple para empotrar estanco (28/05/2009)
4 ud × 8.67 (8.93 con costes indirectos) = 35.72
Pulsador estanco de la marca Simon serie 44 o equivalente calidad media con caja de registro, cajas de mecanismo universal con tornillos, interruptor Simon totalmente instalado, conectado y en correcto estado de funcionamiento.

| Código | Ud | Descripción | Rendimiento | Precio | Importe |
|---|---|---|---|---|---|
| MOOE.8a | h | Oficial 1ª electricidad | 0.17 | 18.36 | 3.12 |
| PSIM4490150-0 | Ud | Interruptor simple estanco (material; 28/05/2009) | 1 | 4.54 | 4.54 |
| P01DW090 | ud | Pequeño material | 1 | 0.65 | 0.65 |
| P15GK050 | ud | Caja mecan. empotrar enlazable (material; 05/05/2010) | 1 | 0.19 | 0.19 |
| %MA | % | Medios Auxiliares | 2 % | 8.50 | 0.17 |
|  |  | Total |  |  | 8.67 |

#### 14.02.6 PUESTA A TIERRA (29/06/2004)
Importe: 980.56

**14.02.601** ml Cable desnudo de cobre recocido (08/07/2004)
0 ml × 2.05 (2.11 con costes indirectos) = 0.00
Cable desnudo de cobre recocido de 50 mm² de sección, para red de tierras y conexión pararrayos, incluso piezas de fijación. Totalmente instalado y conexionado.

| Código | Ud | Descripción | Rendimiento | Precio | Importe |
|---|---|---|---|---|---|
| PU031 | ml | Cable desnudo de cobre recocido de 50 mm² de sección, para red de tierras. (material; 07/07/2010) | 1 | 1.16 | 1.16 |
| MOOE.8a | h | Oficial 1ª electricidad | 0.025 | 18.36 | 0.46 |
| MOOE11a | h | Especialista electricidad | 0.025 | 15.7 | 0.39 |
| %020000200 | % | Medios auxiliares | 2 % | 2.01 | 0.04 |
|  |  | Total |  |  | 2.05 |

**14.02.602** Ud Piqueta para toma de tierra, de (29/06/2004)
0 Ud × 14.98 (15.43 con costes indirectos) = 0.00
Piqueta para toma de tierra, de acero cobreado, de 2 m de longitud y 16 mm de diámetro, incluso accesorios. Totalmente montada y conexionada.

| Código | Ud | Descripción | Rendimiento | Precio | Importe |
|---|---|---|---|---|---|
| PU032 | Ud | Piqueta para toma de tierra, de acero cobreado, de 2 m de longitud y 16 mm de diámetro, incluso accesorios. (material; 29/06/2004) | 1 | 4.47 | 4.47 |
| MOOE.8a | h | Oficial 1ª electricidad | 0.3 | 18.36 | 5.51 |
| MOOE11a | h | Especialista electricidad | 0.3 | 15.7 | 4.71 |
| %020000200 | % | Medios auxiliares | 2 % | 14.69 | 0.29 |
|  |  | Total |  |  | 14.98 |

**14.02.603** Ud Arqueta conexión toma de tierra (08/07/2004)
0 Ud × 20.27 (20.88 con costes indirectos) = 0.00
Arqueta de conexión para toma de tierra, de 0,20 x 0,38 x 0,22 m, con tapa inyectada de polietileno.

| Código | Ud | Descripción | Rendimiento | Precio | Importe |
|---|---|---|---|---|---|
| PU030 | ud | Arqueta conexión toma de tierra (material; 07/07/2010) | 1 | 16.46 | 16.46 |
| MOOE.8a | h | Oficial 1ª electricidad | 0.1 | 18.36 | 1.84 |
| MOOE11a | h | Especialista electricidad | 0.1 | 15.7 | 1.57 |
| %020000200 | % | Medios auxiliares | 2 % | 19.87 | 0.40 |
|  |  | Total |  |  | 20.27 |

**14.02.604** ml Red equipotencial (29/06/2004)
476 ml × 2 (2.06 con costes indirectos) = 980.56
Red equipotencial a base de cable desnudo de cobre de 4 mm² de sección, incluso accesorios y sujeciones mediante tornillería a cada una de las masas de los aparatos sanitarios metálicos y demás elementos conductores. Totalmente instalada y conexionada.

| Código | Ud | Descripción | Rendimiento | Precio | Importe |
|---|---|---|---|---|---|
| Red_equip | ml | Red equipotencial cable 4 mm² (material; 29/06/2004) | 1 | 0.25 | 0.25 |
| MOOE.8a | h | Oficial 1ª electricidad | 0.05 | 18.36 | 0.92 |
| MOOE11a | h | Especialista electricidad | 0.05 | 15.7 | 0.79 |
| %020000200 | % | Medios auxiliares | 2 % | 1.96 | 0.04 |
|  |  | Total |  |  | 2 |

#### 14.02.8 GRUPO ELECTROGENO Y BATERIA DE CONDENSADORES (08/07/2004)
Importe: 32051.45

**Bateria_150** Ud Batería condensadores 150 KVAr (08/07/2004)
1 Ud × 4147.44 (4271.86 con costes indirectos) = 4271.86
Batería de condensadores RECTIMAT 2, de Merlin Gerin o equivalente, para compensación automática de 150 KVAr, estandar, 400 V, con filtro de rechazos, composición 15+15+30+30+60. Totalmente instalado.

| Código | Ud | Descripción | Rendimiento | Precio | Importe |
|---|---|---|---|---|---|
| Bat_cond150 | u | Batería condensadores RECTIMAT (material; 06/07/2007) | 1 | 3980.97 | 3980.97 |
| MOOE.8a | h | Oficial 1ª electricidad | 2.5 | 18.36 | 45.90 |
| MOOE11a | h | Especialista electricidad | 2.5 | 15.7 | 39.25 |
| %020000200 | % | Medios auxiliares | 2 % | 4066.12 | 81.32 |
|  |  | Total |  |  | 4147.44 |

**GRUPO_145** Ud Grupo electrógeno 145 KVA (28/10/2005)
1 Ud × 26970.48 (27779.59 con costes indirectos) = 27779.59
Grupo electrógeno reciclado por agua, construcción insonorizado, de 145 KVA, 50 Hz, 1.500 rpm, con cuadro de arranque automático y conmutación tipo AUT 6010 E, incluso cuadro eléctrico con interruptor tripolar, incluyendo voltímetro, amperímetro y contador de horas, cuadro de mando tipo AUT-6010D, silenciador especial de escape de 25 dB, Silenblocs y tuberia de escape de humos de ø100 mm. Con marcado CE. Totalmente instalado.

| Código | Ud | Descripción | Rendimiento | Precio | Importe |
|---|---|---|---|---|---|
| MOOE.8a | h | Oficial 1ª electricidad | 4.5 | 18.36 | 82.62 |
| MOOE11a | h | Especialista electricidad | 4.5 | 15.7 | 70.65 |
| Grupo_elec145 | u | Grupo electrógeno reciclado por agua, construcción insonorizado, modelo EMV 145 de 145 KVA, velocidad 1.500 rpm, de dimensiones 2'20x1'22x1'8 m, incluso cuadro eléctrico con interruptor tripolar, incluyendo voltímetro, amperímetro y contador de horas, silenciador especial de escape de 25 dB y Silenblocs. Con marcado CE. (material; 20/07/2006) | 1 | 25309.71 | 25309.71 |
| Cuadro_AUT-60 | u | Cuadro AUT MP10 (material; 24/11/2010) | 1 | 835.6 | 835.60 |
| TUB_Escape100 | m | Tuberia de escape de 100 mm (material; 28/10/2005) | 3 | 47.69 | 143.07 |
| %0200 | % | Medios auxiliares | 2 % | 26441.65 | 528.83 |
|  |  | Total |  |  | 26970.48 |

#### 14.02.9 VARIOS (18/09/2009)
Importe: 6042.32

**14.02.901** u Desmontaje y montaje de proyectores (18/09/2009)
6 u × 31.59 (32.54 con costes indirectos) = 195.24
Desmontaje y posterior montaje de proyectores existentes, incluso conexión e identificación en el cuadro eléctrico y retirada de materiales a vertedero autorizado de todo aquello que no pueda ser aprovechable y parte proporcional de pequeño material, sujeciones, accesorios y elementos auxilares. Según Reglamento Electrotécnico de Baja Tensión. Totalmente instalado, conexionado y comprobado su perfecto funcionamiento.

| Código | Ud | Descripción | Rendimiento | Precio | Importe |
|---|---|---|---|---|---|
| MOOE.8a | h | Oficial 1ª electricidad | 0.75 | 18.36 | 13.77 |
| MOOE11a | h | Especialista electricidad | 0.85 | 15.7 | 13.35 |
| MOOA11a | h | Peón especializado construcción | 0.25 | 15.41 | 3.85 |
| %0200 | % | Medios auxiliares | 2 % | 30.97 | 0.62 |
|  |  | Total |  |  | 31.59 |

**14.02.902** u Canalización red alimentación proyectores (18/09/2009)
108 u × 32.74 (33.72 con costes indirectos) = 3641.76
Canalización para alimentación a proyectores exteriores, formada por dos tubos corrugados de doble pared de PVC de 90mm de diámetro nominal para canalización enterrada, con un grado de protección mecánica 9 y cable de tierra RV 0.6/1KV de 1x16mm2, colocados en zanja sin cablear, incluso excavación de tierras para formación de la misma con sección 40x56cm, recubiertos con capa de hormigón HNE-15 de 20cm de espesor, y relleno con tierra apisonada procedente de excavación, sin incluir pavimento de acera.

| Código | Ud | Descripción | Rendimiento | Precio | Importe |
|---|---|---|---|---|---|
| MOOA.8a | h | Oficial 1ª construcción | 0.2 | 17.74 | 3.55 |
| MOOA12a | h | Peón ordinario construcción | 0.25 | 14.82 | 3.71 |
| MMMC.3aa | h | Band vibr 90kg 490x450 cm (maquinaria; 18/09/2009) | 0.022 | 9.53 | 0.21 |
| MMME.1baa | h | Retro de neum c/palafrtl 0,34m3 (maquinaria) | 0.034 | 50.445 | 1.72 |
| PBPC15aab | m3 | HL-150 blanda TM 40 (material; 18/09/2009) | 0.085 | 67.37 | 5.73 |
| PIEC20db | m | Tb corru db par PVC 90mm 30%acc (material; 04/01/2017) | 2 | 5.66 | 11.32 |
| PIEC.4baf | m | Cable Cu flx RV 0.6/1kV 1x16 (material; 18/09/2009) | 1 | 3.14 | 3.14 |
| PIEP.1c | u | Electrodo pica a ø14mm lg2m (material; 18/09/2009) | 0.2 | 13.61 | 2.72 |
| %0200 | % | Medios auxiliares | 2 % | 32.10 | 0.64 |
|  |  | Total |  |  | 32.74 |

Claves: apisonado, colocacion, diametro, pavimentacion, red, tubo, capa, hormigon, seccion, acera, tierra, zanja, relleno, rigido, excavacion, recubrir, pvc, cable, canalizacion, alumbrado

| Medición | Uds. | Parcial |
|---|---|---|
|  | 62 | 62.000 |
|  | 46 | 46.000 |
| Total |  | 108 |

**14.02.903** m Línea alumbrado exterior 4x6mm2 (04/01/2017)
146 m × 10.17 (10.48 con costes indirectos) = 1530.08
Línea de cobre para alumbrado exterior formada por 3 conductores de fase y otro neutro de 6mm2 de sección, con aislamiento RV 0.6/1 KV de polietileno reticulado (XLPE) y cubierta de PVC, totalmente instalado, comprobado y en correcto estado de funcionamiento, según el Reglamento de Baja Tensión 2002.

| Código | Ud | Descripción | Rendimiento | Precio | Importe |
|---|---|---|---|---|---|
| MOOE.8a | h | Oficial 1ª electricidad | 0.25 | 18.36 | 4.59 |
| PIEC.4bed | m | Cable Cu flx RV 0.6/1kV 4x6 (material; 04/01/2017) | 1.05 | 5.12 | 5.38 |
| % | % | Costes Directos Complementarios | 2 % | 9.97 | 0.20 |
|  |  | Total |  |  | 10.17 |

| Medición | Uds. | Parcial |
|---|---|---|
|  | 78 | 78.000 |
|  | 68 | 68.000 |
| Total |  | 146 |

**14.02.904** u Cimentación bac-colu 8-10m (18/09/2009)
2 u × 45.17 (46.53 con costes indirectos) = 93.06
Cimentación de báculo o columna de altura 8-10m, formada por zapata de hormigón HM 125/B/20/IIa, de dimensiones 0.6x0.6x0.9m y cuatro pernos de anclaje de 25mm de diámetro y 60cm de longitud, para recibir placa de asiento y codo de tubo de PVC de 90mm, incluso excavación de tierras, totalmente instalado, conectado y en correcto estado de funcionamiento.

| Código | Ud | Descripción | Rendimiento | Precio | Importe |
|---|---|---|---|---|---|
| MOOA.8a | h | Oficial 1ª construcción | 0.5 | 17.74 | 8.87 |
| MOOA12a | h | Peón ordinario construcción | 0.292 | 14.82 | 4.33 |
| MMME.1baa | h | Retro de neum c/palafrtl 0,34m3 | 0.042 | 50.445 | 2.12 |
| PBPC.3abba | m3 | H 25 blanda TM 20 IIa | 0.325 | 64.55 | 20.98 |
| PIEC20db | m | Tb corru db par PVC 90mm 30%acc | 1.05 | 5.66 | 5.94 |
| PEAA.3ah | kg | Acero corru B 400 S ø25 (material; 04/01/2017) | 2.4 | 0.85 | 2.04 |
| % | % | Costes Directos Complementarios | 2 % | 44.28 | 0.89 |
|  |  | Total |  |  | 45.17 |

**14.02.905** m Cableado alimentación proyectores (18/09/2009)
6 m × 23.35 (24.05 con costes indirectos) = 144.30
Cableado para alimentación de los proyectores mediante cable de 2x2.5mm2 RV, totalmente instalado y conectado, según el Reglamento Electrotécnico de Baja Tensión 2002.

| Código | Ud | Descripción | Rendimiento | Precio | Importe |
|---|---|---|---|---|---|
| MOOE.8a | h | Oficial 1ª electricidad | 0.35 | 18.36 | 6.43 |
| MOOE11a | h | Especialista electricidad | 0.35 | 15.7 | 5.50 |
| PIEC.4bbb | m | Cable Cu flx RV 0.6/1kV 2x2.5 (material; 18/09/2009) | 8 | 1.37 | 10.96 |
| % | % | Costes Directos Complementarios | 2 % | 22.89 | 0.46 |
|  |  | Total |  |  | 23.35 |

**14.02.906** u Arqueta de poliéster (18/09/2009)
3 u × 141.71 (145.96 con costes indirectos) = 437.88
Arqueta de poliester reforzado con fibra de vidrio, anticorrosivo altamente resistente a los agentes atmosféricos, formada por tapa y arqueta, de dimensiones de la tapa 510x440mm y de profundidad de arqueta 537mm, con orificios para pasar cables de 90 mm de diámetro, incluso juego de tornillos y accesorios para su montaje, totalmente instalada, conectada y en correcto estado de funcionamiento.

| Código | Ud | Descripción | Rendimiento | Precio | Importe |
|---|---|---|---|---|---|
| MOOA.8a | h | Oficial 1ª construcción | 1 | 17.74 | 17.74 |
| PILE20a | u | Arqueta de poliéster (material; 04/01/2017) | 1 | 121.19 | 121.19 |
| %0200 | % | Medios auxiliares | 2 % | 138.93 | 2.78 |
|  |  | Total |  |  | 141.71 |

Claves: refuerzo, fibra, accesorio, diametro, arqueta, dimension, instalacion, resistencia, vidrio, montaje, juego, tornillo, cable, conexion, correcto, anticorrosivo, poliester, alto, tapa

### 8.4 INSTALACION FONTANERIA
Importe: 37779.6

#### 8.5.1 CONEXION Y ABASTECIMIENTO
Importe: 9752.3

**07.05.01** UD Desagüe de cubierta esp. tubo acero
12 UD × 69.58 (71.67 con costes indirectos) = 860.04
Desagüe de cubierta, formado por tubería de acero forjado negro (para soldar) en forma de injerto, tramo vertical recto y codo de 60º empalmados y hormigonado, con tapa superior roscada, rejilla lateral al canalón, etc, de 80 cm de alto y ø 160

| Código | Ud | Descripción | Rendimiento | Precio | Importe |
|---|---|---|---|---|---|
| MOOF.8a | h | Oficial 1ª fontanería | 1.5 | 18.36 | 27.54 |
| 07.05.01.01 | m | Tubo de acero ø 160 mm (16/01/2017) | 1 | 18 | 18.00 |
| 07.05.01.02 | u | Formación injerto en Y (16/01/2017) | 1 | 22 | 22.00 |
| %CI | % | Costes indirectos | 1 % | 67.54 | 0.68 |
| %MA | % | Medios Auxiliares | 2 % | 68.22 | 1.36 |
|  |  | Total |  |  | 69.58 |

| Medición | Uds. | Parcial |
|---|---|---|
| Terraza | 12 | 12.000 |
| Total |  | 12 |

**EISA.2aaed** u Sumd sifónico vert PVC/PVC Ø125 300x300
22 u × 65.35 (67.31 con costes indirectos) = 1480.82
Sumidero sifónico de PVC para cubiertas planas con salida vertical de diámetro 125mm, de dimensiones 300x300mm, con rejilla de PVC estabilizada contra radiaciones ultravioleta y choque térmico, según UNE-EN 1253, incluso acometida a desagüe de la red general, totalmente instalado y comprobado según DB HS-5 del CTE.

| Código | Ud | Descripción | Rendimiento | Precio | Importe |
|---|---|---|---|---|---|
| MOOF.8a | h | Oficial 1ª fontanería | 0.5 | 18.36 | 9.18 |
| PISA20aaed | u | Sumd vert PVC/PVC Ø125 300x300 (material) | 1 | 42.056 | 42.06 |
| PISC.1gd | m | Tubo eva PVC sr-B Ø125mm 50%acc (material) | 1.5 | 8.13 | 12.20 |
| %CI | % | Costes indirectos | 1 % | 63.44 | 0.63 |
| %MA | % | Medios Auxiliares | 2 % | 64.07 | 1.28 |
|  |  | Total |  |  | 65.35 |

| Medición | Uds. | Parcial |
|---|---|---|
| Terrazas | 14 | 14.000 |
| Jardineras | 8 | 8.000 |
| Total |  | 22 |

**EIFA.1dec** u Acometida <15m Ø50mm
1 u × 826.71 (851.51 con costes indirectos) = 851.51
Acometida en conducciones generales de PE, 125mm de diámetro, compuesta por collarín , machón doble, llave de esfera, manguito de rosca macho, quince metros de tubo de polietileno baja densidad de 50mm de diámetro y 10 atmósferas de presión y llave de entrada acometida individual, incluso arqueta de registro de 40x40cm de ladrillo perforado de 24x11,5x9cm, solera de 5cm de hormigón,para uso no estructural y con una resistencia característica de 15 N/mm2, con orificio sumidero, excavación de zanja y derechos y permisos para la conexión, sin reposición de pavimento, totalmente instalada, conectada y en perfecto estado de funcionamiento, conforme a la normativa municipal del ayuntamiento de Valencia.

| Código | Ud | Descripción | Rendimiento | Precio | Importe |
|---|---|---|---|---|---|
| MOOF.8a | h | Oficial 1ª fontanería | 3.5 | 18.36 | 64.26 |
| MOOA12a | h | Peón ordinario construcción | 3.5 | 14.82 | 51.87 |
| PIFA.1dec | u | Acom<15m PE red ø125mm (material) | 1 | 144.17 | 144.17 |
| PISA.9cd | u | Arq rgtr cua PP 40x40cm tap sumd (material) | 1 | 122.97 | 122.97 |
| PBPO11bb | m3 | HNE-15/B/20 obra | 0.008 | 71.36 | 0.57 |
| PIFA16a | u | Derechos enganche acometida (material) | 1 | 330.48 | 330.48 |
| % | % | Costes Directos Complementarios | 2 % | 714.32 | 14.29 |
| ECAE.1cab | m3 | Excv medios man c/carga | 3.6 | 27.25 | 98.10 |
|  |  | Total |  |  | 826.71 |

| Medición | Uds. | Parcial |
|---|---|---|
| acometida agua potable | 1 | 1.000 |
| Total |  | 1 |

**EIFA.3ka** u Deps polie fi-v int trcnc 5000l
1 u × 1159.91 (1194.71 con costes indirectos) = 1194.71
Depósito prefabricado de poliéster inyectado reforzado con fibra de vidrio para agua potable y colocación en interior, de 5000 l de capacidad, troncocónico, de diámetro superior 2100mm, diámetro inferior 1840mm y altura 1810mm y 60 kg de peso, incluso tapa del mismo material, totalmente instalado, conectado y en correcto estado de funcionamiento.

| Código | Ud | Descripción | Rendimiento | Precio | Importe |
|---|---|---|---|---|---|
| MOOF11a | h | Especialista fontanería | 4 | 15.7 | 62.80 |
| PIFA.3ka | u | Depósito fi-v int trcnc 5000l (material) | 1 | 1074.37 | 1074.37 |
| % | % | Costes Directos Complementarios | 2 % | 1137.17 | 22.74 |
|  |  | Total |  |  | 1159.91 |

| Medición | Uds. | Parcial |
|---|---|---|
| almacenamiento agua potable | 1 | 1.000 |
| Total |  | 1 |

**EIFA.5ff** u Grupo bombeo 18m³/h 55mca
1 u × 3461.76 (3565.61 con costes indirectos) = 3565.61
Grupo de bombeo para suministrar un caudal de 18 m³/h a 55 mca de presión, compuesto por tres electrobomba/s de 2.20 kW de potencia eléctrica cada una, trifásica/s y de velocidad variable, incluso presostatos, manómetros, válvulas, colectores, latiguillos flexibles, sistema de control de alternancia continua y cuadro eléctrico según norma UNE-EN-60204-1 en diferentes materiales, plástico o metal, con protección IP-56 o IP54 respectivamente, totalmente instalado, conectado y en correcto estado de funcionamiento.

| Código | Ud | Descripción | Rendimiento | Precio | Importe |
|---|---|---|---|---|---|
| MOOF.8a | h | Oficial 1ª fontanería | 14 | 18.36 | 257.04 |
| MOOF11a | h | Especialista fontanería | 14 | 15.7 | 219.80 |
| PIFA.5ff | u | Grupo bombeo 18m³/h 55mca (material) | 1 | 2917.04 | 2917.04 |
| % | % | Costes Directos Complementarios | 2 % | 3393.88 | 67.88 |
|  |  | Total |  |  | 3461.76 |

| Medición | Uds. | Parcial |
|---|---|---|
| grupo edificio en sotano | 1 | 1.000 |
| Total |  | 1 |

**EIFG71b** u Valv retn brida alim 2"
1 u × 135.72 (139.79 con costes indirectos) = 139.79
Válvula de retención para la brida de alimentación de la batería de contadores, de 2" diámetro, totalmente instalada y comprobada.

| Código | Ud | Descripción | Rendimiento | Precio | Importe |
|---|---|---|---|---|---|
| MOOF.8a | h | Oficial 1ª fontanería | 0.3 | 18.36 | 5.51 |
| PIFG71b | u | Válvula retn brida alim 2" (material) | 1 | 127.55 | 127.55 |
| % | % | Costes Directos Complementarios | 2 % | 133.06 | 2.66 |
|  |  | Total |  |  | 135.72 |

| Medición | Uds. | Parcial |
|---|---|---|
| acometida | 1 | 1.000 |
| Total |  | 1 |

**EIFG40fb** u Valv bola Br ø2'' PE/PE
4 u × 167.92 (172.96 con costes indirectos) = 691.84
Válvula de bola de 2'' de diámetro con cuerpo de bronce, tipo polietileno/polietileno y presión nominal 25 atm, totalmente instalada y comprobada.

| Código | Ud | Descripción | Rendimiento | Precio | Importe |
|---|---|---|---|---|---|
| MOOF.8a | h | Oficial 1ª fontanería | 0.3 | 18.36 | 5.51 |
| PIFG40fb | u | Valv bola Br ø2" PE/PE (material) | 1 | 159.12 | 159.12 |
| % | % | Costes Directos Complementarios | 2 % | 164.63 | 3.29 |
|  |  | Total |  |  | 167.92 |

| Medición | Uds. | Parcial |
|---|---|---|
| segun planos | 4 | 4.000 |
| Total |  | 4 |

**EIFR.3acg** u Cont ag fr hel 50mm
1 u × 585.51 (603.08 con costes indirectos) = 603.08
Contador de agua fría con marcado CE, tipo hélice, calibre 50mm, con dos puntos de rozamiento y lectura directa por segmentos rotatorios, pre-equipado para el emisor de impulsos, para montaje vertical u horizontal, conforme a las especificaciones dispuestas en la norma UNE-EN 14154 "Contadores de agua", totalmente instalado, comprobado y en correcto estado de funcionamiento, según prescripciones del Ayuntamiento de Valencia.

| Código | Ud | Descripción | Rendimiento | Precio | Importe |
|---|---|---|---|---|---|
| MOOF.8a | h | Oficial 1ª fontanería | 2 | 18.36 | 36.72 |
| PIFR.3acg | u | Cont ag fr hel 50mm (material) | 1 | 537.31 | 537.31 |
| % | % | Costes Directos Complementarios | 2 % | 574.03 | 11.48 |
|  |  | Total |  |  | 585.51 |

| Medición | Uds. | Parcial |
|---|---|---|
| armario contador | 1 | 1.000 |
| Total |  | 1 |

**EIFG72a** u Grif purg-vac c/embud ø1/2´´
1 u × 27.29 (28.11 con costes indirectos) = 28.11
Grifo de purgado de 1/2 ´´de diámetro y vaciado con embudo de desagüe conexionado a red de saneamiento.

| Código | Ud | Descripción | Rendimiento | Precio | Importe |
|---|---|---|---|---|---|
| MOOF.8a | h | Oficial 1ª fontanería | 0.3 | 18.36 | 5.51 |
| MOOF10a | h | Oficial 3ª fontanería (mano de obra; 09/06/1997) | 0.1 | 15.7 | 1.57 |
| MOOF11a | h | Especialista fontanería | 0.3 | 15.7 | 4.71 |
| PIFW.7a | u | Embud p/dcrg valv seg ø1/2´´ (material) | 1 | 9.28 | 9.28 |
| PIFW12a | u | Grifo desagüe ø1/2 (material) | 1 | 5.68 | 5.68 |
| % | % | Costes Directos Complementarios | 2 % | 26.75 | 0.54 |
|  |  | Total |  |  | 27.29 |

| Medición | Uds. | Parcial |
|---|---|---|
| armario contador | 1 | 1.000 |
| Total |  | 1 |

**EIFR.2g** u Filtro agua ø50mm(2'') (08/02/1996)
1 u × 76.11 (78.39 con costes indirectos) = 78.39
Filtro de agua de diámetro 50mm(2''), con cuerpo de hierro fundido y tamiz de acero inoxidable, de presión nominal 16 atm, paso integral, con bridas, incluso accesorios, juntas, pequeño material, conexiones, verificaciones y ensayos.

| Código | Ud | Descripción | Rendimiento | Precio | Importe |
|---|---|---|---|---|---|
| MOOF.8a | h | Oficial 1ª fontanería | 0.3 | 18.36 | 5.51 |
| MOOF11a | h | Especialista fontanería | 1 | 15.7 | 15.70 |
| PIFR.2g | u | Filtro agua ø50mm(2") (material) | 1 | 51.28 | 51.28 |
| % | % | Costes Directos Complementarios | 5 % | 72.49 | 3.62 |
|  |  | Total |  |  | 76.11 |

Claves: instalacion, acero, rosca, diametro, accesorio, especial, hierro, agua, tamiz, junta, brida, fundicion, material, fontaneria, inoxidable, fundido, paso, conexion, presion, ensayo, filtro, verificar

| Medición | Uds. | Parcial |
|---|---|---|
| filtro acometida | 1 | 1.000 |
| Total |  | 1 |

**EIFR.2j** u Filtro agua ø100mm(4'') (08/02/1996)
1 u × 208.44 (214.69 con costes indirectos) = 214.69
Filtro de agua de diámetro 100mm(4''), con cuerpo de hierro fundido y tamiz de acero inoxidable, de presión nominal 16 atm, paso integral, con bridas, incluso accesorios, juntas, pequeño material, conexiones, verificaciones y ensayos.

| Código | Ud | Descripción | Rendimiento | Precio | Importe |
|---|---|---|---|---|---|
| MOOF.8a | h | Oficial 1ª fontanería | 0.3 | 18.36 | 5.51 |
| MOOF11a | h | Especialista fontanería | 1 | 15.7 | 15.70 |
| PIFR.2j | u | Filtro agua ø100mm(4") (material) | 1 | 177.3 | 177.30 |
| % | % | Costes Directos Complementarios | 5 % | 198.51 | 9.93 |
|  |  | Total |  |  | 208.44 |

Claves: instalacion, acero, rosca, diametro, accesorio, especial, hierro, agua, tamiz, junta, brida, fundicion, material, fontaneria, inoxidable, fundido, paso, conexion, presion, ensayo, filtro, verificar

| Medición | Uds. | Parcial |
|---|---|---|
| filtro en grupo de presión | 1 | 1.000 |
| Total |  | 1 |

**EIFR.4bb** u Manómetro salida radial ø63mm
3 u × 14.15 (14.57 con costes indirectos) = 43.71
Manómetro de latón con salida radial, diámetro de esfera 63mm, diámetro de rosca 1/4´´ y graduaciones de 4-6-10-16-25 Kg/cm², totalmente instalado, comprobado y en correcto estado de funcionamiento.

| Código | Ud | Descripción | Rendimiento | Precio | Importe |
|---|---|---|---|---|---|
| MOOF.8a | h | Oficial 1ª fontanería | 0.5 | 18.36 | 9.18 |
| PIFR.4bb | u | Mnmt salida radial esf ø63mm (material) | 1 | 4.69 | 4.69 |
| % | % | Costes Directos Complementarios | 2 % | 13.87 | 0.28 |
|  |  | Total |  |  | 14.15 |

| Medición | Uds. | Parcial |
|---|---|---|
| armario contador | 1 | 1.000 |
| sala de bombas | 2 | 2.000 |
| Total |  | 3 |

#### 8.5.2 Conductos y accesorios
Importe: 18275.22

**EIFC13iaab** m Canlz vi ø90mm 20atm 30%acc
7 m × 63.75 (65.66 con costes indirectos) = 459.62
Canalización vista realizada con tubo de polipropileno copolímero (PP-R) con capa de aluminio, 90mm de diámetro exterior y espesor de pared 12.50mm, serie 3.2, presión nominal de 20 atm y suministrado en barras de 4m de longitud, incluso garras de sujeción y con un incremento del precio del tubo del 30% en concepto de uniones, accesorios y piezas especiales, totalmente instalada y comprobada.

| Código | Ud | Descripción | Rendimiento | Precio | Importe |
|---|---|---|---|---|---|
| MOOF.8a | h | Oficial 1ª fontanería | 0.31 | 18.36 | 5.69 |
| MOOF11a | h | Especialista fontanería | 0.31 | 15.7 | 4.87 |
| PIFC.9icab | m | Tb PP ø90mm 20atm mulc 30%acc (material) | 1 | 51.935 | 51.94 |
| % | % | Costes Directos Complementarios | 2 % | 62.50 | 1.25 |
|  |  | Total |  |  | 63.75 |

| Medición | Uds. | Largo | Parcial |
|---|---|---|---|
| según planos | 1 | 7.000 | 7.000 |
| Total |  |  | 7 |

**EIFC13haab** m Canlz vi ø75mm 20atm 30%acc
47 m × 47.3 (48.72 con costes indirectos) = 2289.84
Canalización vista realizada con tubo de polipropileno copolímero (PP-R) con capa de aluminio, 75mm de diámetro exterior y espesor de pared 10.40mm, serie 3.2, presión nominal de 20 atm y suministrado en barras de 4m de longitud, incluso garras de sujeción y con un incremento del precio del tubo del 30% en concepto de uniones, accesorios y piezas especiales, totalmente instalada y comprobada.

| Código | Ud | Descripción | Rendimiento | Precio | Importe |
|---|---|---|---|---|---|
| MOOF.8a | h | Oficial 1ª fontanería | 0.29 | 18.36 | 5.32 |
| MOOF11a | h | Especialista fontanería | 0.29 | 15.7 | 4.55 |
| PIFC.9hcab | m | Tb PP ø75mm 20atm mulc 30%acc (material) | 1 | 36.504 | 36.50 |
| % | % | Costes Directos Complementarios | 2 % | 46.37 | 0.93 |
|  |  | Total |  |  | 47.3 |

| Medición | Uds. | Largo | Parcial |
|---|---|---|---|
| según planos | 1 | 47.000 | 47.000 |
| Total |  |  | 47 |

**EIFC13gaab** m Canlz vi ø63mm 20atm 30%acc
37 m × 32.9 (33.89 con costes indirectos) = 1253.93
Canalización vista realizada con tubo de polipropileno copolímero (PP-R) con capa de aluminio, 63mm de diámetro exterior y espesor de pared 8.70mm, serie 3.2, presión nominal de 20 atm y suministrado en barras de 4m de longitud, incluso garras de sujeción y con un incremento del precio del tubo del 30% en concepto de uniones, accesorios y piezas especiales, totalmente instalada y comprobada.

| Código | Ud | Descripción | Rendimiento | Precio | Importe |
|---|---|---|---|---|---|
| MOOF.8a | h | Oficial 1ª fontanería | 0.27 | 18.36 | 4.96 |
| MOOF11a | h | Especialista fontanería | 0.27 | 15.7 | 4.24 |
| PIFC.9gcab | m | Tb PP ø63mm 20atm mulc 30%acc (material) | 1 | 23.049 | 23.05 |
| % | % | Costes Directos Complementarios | 2 % | 32.25 | 0.65 |
|  |  | Total |  |  | 32.9 |

| Medición | Uds. | Largo | Parcial |
|---|---|---|---|
| según planos | 1 | 37.000 | 37.000 |
| Total |  |  | 37 |

**EIFC13faab** m Canlz vi ø50mm 20atm 30%acc
71 m × 26.71 (27.51 con costes indirectos) = 1953.21
Canalización vista realizada con tubo de polipropileno copolímero (PP-R) con capa de aluminio, 50mm de diámetro exterior y espesor de pared 6.90mm, serie 3.2, presión nominal de 20 atm y suministrado en barras de 4m de longitud, incluso garras de sujeción y con un incremento del precio del tubo del 30% en concepto de uniones, accesorios y piezas especiales, totalmente instalada y comprobada.

| Código | Ud | Descripción | Rendimiento | Precio | Importe |
|---|---|---|---|---|---|
| MOOF.8a | h | Oficial 1ª fontanería | 0.25 | 18.36 | 4.59 |
| MOOF11a | h | Especialista fontanería | 0.25 | 15.7 | 3.93 |
| PIFC.9fcab | m | Tb PP ø50mm 20atm mulc 30%acc (material) | 1 | 17.667 | 17.67 |
| % | % | Costes Directos Complementarios | 2 % | 26.19 | 0.52 |
|  |  | Total |  |  | 26.71 |

| Medición | Uds. | Largo | Parcial |
|---|---|---|---|
| según planos | 1 | 71.000 | 71.000 |
| Total |  |  | 71 |

**EIFC13eaab** m Canlz vi ø40mm 20atm 30%acc
15 m × 20.35 (20.96 con costes indirectos) = 314.40
Canalización vista realizada con tubo de polipropileno copolímero (PP-R) con capa de aluminio, 40mm de diámetro exterior y espesor de pared 5.60mm, serie 3.2, presión nominal de 20 atm y suministrado en barras de 4m de longitud, incluso garras de sujeción y con un incremento del precio del tubo del 30% en concepto de uniones, accesorios y piezas especiales, totalmente instalada y comprobada.

| Código | Ud | Descripción | Rendimiento | Precio | Importe |
|---|---|---|---|---|---|
| MOOF.8a | h | Oficial 1ª fontanería | 0.23 | 18.36 | 4.22 |
| MOOF11a | h | Especialista fontanería | 0.23 | 15.7 | 3.61 |
| PIFC.9ecab | m | Tb PP ø40mm 20atm mulc 30%acc (material) | 1 | 12.116 | 12.12 |
| % | % | Costes Directos Complementarios | 2 % | 19.95 | 0.40 |
|  |  | Total |  |  | 20.35 |

| Medición | Uds. | Largo | Parcial |
|---|---|---|---|
| según planos | 1 | 15.000 | 15.000 |
| Total |  |  | 15 |

**EIFC13daab** m Canlz vi ø32mm 20atm 30%acc
98 m × 15.61 (16.08 con costes indirectos) = 1575.84
Canalización vista realizada con tubo de polipropileno copolímero (PP-R) con capa de aluminio, 32mm de diámetro exterior y espesor de pared 4.50mm, serie 3.2, presión nominal de 20 atm y suministrado en barras de 4m de longitud, incluso garras de sujeción y con un incremento del precio del tubo del 30% en concepto de uniones, accesorios y piezas especiales, totalmente instalada y comprobada.

| Código | Ud | Descripción | Rendimiento | Precio | Importe |
|---|---|---|---|---|---|
| MOOF.8a | h | Oficial 1ª fontanería | 0.21 | 18.36 | 3.86 |
| MOOF11a | h | Especialista fontanería | 0.21 | 15.7 | 3.30 |
| PIFC.9dcab | m | Tb PP ø32mm 20atm mulc 30%acc (material) | 1 | 8.138 | 8.14 |
| % | % | Costes Directos Complementarios | 2 % | 15.30 | 0.31 |
|  |  | Total |  |  | 15.61 |

| Medición | Uds. | Largo | Parcial |
|---|---|---|---|
| según planos | 1 | 98.000 | 98.000 |
| Total |  |  | 98 |

**EIFC13cabb** m Canlz ocu ø25mm 20atm 30%acc
182 m × 17.5 (18.03 con costes indirectos) = 3281.46
Canalización oculta realizada con tubo de polipropileno copolímero (PP-R) con capa de aluminio, 25mm de diámetro exterior y espesor de pared 3.50mm, serie 3.2, presión nominal de 20 atm y suministrado en barras de 4m de longitud, incluso garras de sujeción y con un incremento del precio del tubo del 30% en concepto de uniones, accesorios y piezas especiales, totalmente instalada y comprobada.

| Código | Ud | Descripción | Rendimiento | Precio | Importe |
|---|---|---|---|---|---|
| MOOA.8a | h | Oficial 1ª construcción | 0.27 | 17.74 | 4.79 |
| MOOF.8a | h | Oficial 1ª fontanería | 0.19 | 18.36 | 3.49 |
| MOOF11a | h | Especialista fontanería | 0.19 | 15.7 | 2.98 |
| PIFC.9ccab | m | Tb PP ø25mm 20atm mulc 30%acc (material) | 1 | 5.902 | 5.90 |
| % | % | Costes Directos Complementarios | 2 % | 17.16 | 0.34 |
|  |  | Total |  |  | 17.5 |

| Medición | Uds. | Largo | Parcial |
|---|---|---|---|
| según planos | 1 | 182.000 | 182.000 |
| Total |  |  | 182 |

**EIFC13babb** m Canlz ocu ø20mm 20atm 30%acc
160 m × 14.8 (15.24 con costes indirectos) = 2438.40
Canalización oculta realizada con tubo de polipropileno copolímero (PP-R) con capa de aluminio, 20mm de diámetro exterior y espesor de pared 2.80mm, serie 3.2, presión nominal de 20 atm y suministrado en barras de 4m de longitud, incluso garras de sujeción y con un incremento del precio del tubo del 30% en concepto de uniones, accesorios y piezas especiales, totalmente instalada y comprobada.

| Código | Ud | Descripción | Rendimiento | Precio | Importe |
|---|---|---|---|---|---|
| MOOA.8a | h | Oficial 1ª construcción | 0.26 | 17.74 | 4.61 |
| MOOF.8a | h | Oficial 1ª fontanería | 0.17 | 18.36 | 3.12 |
| MOOF11a | h | Especialista fontanería | 0.17 | 15.7 | 2.67 |
| PIFC.9bcab | m | Tb PP ø20mm 20atm mulc 30%acc (material) | 1 | 4.108 | 4.11 |
| % | % | Costes Directos Complementarios | 2 % | 14.51 | 0.29 |
|  |  | Total |  |  | 14.8 |

| Medición | Uds. | Largo | Parcial |
|---|---|---|---|
| según planos | 1 | 160.000 | 160.000 |
| Total |  |  | 160 |

**EIFC13aabb** m Canlz ocu ø16mm 20atm 30%acc
324 m × 12.92 (13.31 con costes indirectos) = 4312.44
Canalización oculta realizada con tubo de polipropileno copolímero (PP-R) con capa de aluminio, 16mm de diámetro exterior y espesor de pared 2.30mm, serie 3.2, presión nominal de 20 atm y suministrado en barras de 4m de longitud, incluso garras de sujeción y con un incremento del precio del tubo del 30% en concepto de uniones, accesorios y piezas especiales, totalmente instalada y comprobada.

| Código | Ud | Descripción | Rendimiento | Precio | Importe |
|---|---|---|---|---|---|
| MOOA.8a | h | Oficial 1ª construcción | 0.25 | 17.74 | 4.44 |
| MOOF.8a | h | Oficial 1ª fontanería | 0.15 | 18.36 | 2.75 |
| MOOF11a | h | Especialista fontanería | 0.15 | 15.7 | 2.36 |
| PIFC.9acab | m | Tb PP ø16mm 20atm mulc 30%acc (material) | 1 | 3.12 | 3.12 |
| % | % | Costes Directos Complementarios | 2 % | 12.67 | 0.25 |
|  |  | Total |  |  | 12.92 |

| Medición | Uds. | Largo | Parcial |
|---|---|---|---|
| según planos | 1 | 324.000 | 324.000 |
| Total |  |  | 324 |

**EIFE.5a** u Termo eléctrico 15 l
2 u × 192.27 (198.04 con costes indirectos) = 396.08
Termo eléctrico para acumulación y producción de agua caliente sanitaria, en acero esmaltado con recubrimiento de espuma de poliuretano de alta densidad, 15 l de capacidad, 1200 W de potencia eléctrica, 220 V, 50 Hz, montaje en posición vertical y protegido contra la corrosión mediante ánodo de magnesio, con regulación automática, termostato y válvula de seguridad, grupo de conexión y alimentación con filtro incorporado, válvula de seguridad y manómetro con un diámetro de conexión de 3/4", válvula de corte (salida), latiguillos, fijaciones y soportes, totalmente instalado, conexionado y en correcto estado de funcionamiento, incluso pruebas.

| Código | Ud | Descripción | Rendimiento | Precio | Importe |
|---|---|---|---|---|---|
| MOOA12a | h | Peón ordinario construcción | 1 | 14.82 | 14.82 |
| MOOE.8a | h | Oficial 1ª electricidad | 0.3 | 18.36 | 5.51 |
| MOOF.8a | h | Oficial 1ª fontanería | 0.45 | 18.36 | 8.26 |
| MOOF11a | h | Especialista fontanería | 0.45 | 15.7 | 7.07 |
| PIFE.5a | u | Termo eléctrico 15 l (material) | 1 | 124.81 | 124.81 |
| PICQ24a | u | Grupo seguridad ø 3/4´´ (material) | 1 | 21.93 | 21.93 |
| PIFG30b | u | Valv esfera lat-niq ø1/2" (material) | 1 | 3.46 | 3.46 |
| PIFW.6a | u | Latiguillo racor latón 15 cm (material) | 2 | 1.32 | 2.64 |
| % | % | Costes Directos Complementarios | 2 % | 188.50 | 3.77 |
|  |  | Total |  |  | 192.27 |

| Medición | Uds. | Parcial |
|---|---|---|
| reserva | 2 | 2.000 |
| Total |  | 2 |

#### 8.5.3 Valvulería (02/01/2017)
Importe: 9752.08

**EIFG33aah** u Valv esf PP rac hemb fus ø80mm
2 u × 295.39 (304.25 con costes indirectos) = 608.50
Válvula de esfera de polipropileno, racor hembra, unión por fusión de 80mm de diámetro, totalmente instalada y comprobada.

| Código | Ud | Descripción | Rendimiento | Precio | Importe |
|---|---|---|---|---|---|
| MOOF.8a | h | Oficial 1ª fontanería | 0.3 | 18.36 | 5.51 |
| PIFG33aah | u | Valv esf PP racor hembr ø80mm (material) | 1 | 284.09 | 284.09 |
| % | % | Costes Directos Complementarios | 2 % | 289.60 | 5.79 |
|  |  | Total |  |  | 295.39 |

| Medición | Uds. | Parcial |
|---|---|---|
| según planos | 2 | 2.000 |
| Total |  | 2 |

**EIFG33aag** u Valv esf PP rac hemb fus ø65mm
8 u × 234.73 (241.77 con costes indirectos) = 1934.16
Válvula de esfera de polipropileno, racor hembra, unión por fusión de 65mm de diámetro, totalmente instalada y comprobada.

| Código | Ud | Descripción | Rendimiento | Precio | Importe |
|---|---|---|---|---|---|
| MOOF.8a | h | Oficial 1ª fontanería | 0.3 | 18.36 | 5.51 |
| PIFG33aag | u | Valv esf PP racor hembr ø65mm (material) | 1 | 224.62 | 224.62 |
| % | % | Costes Directos Complementarios | 2 % | 230.13 | 4.60 |
|  |  | Total |  |  | 234.73 |

| Medición | Uds. | Parcial |
|---|---|---|
| segun planos | 8 | 8.000 |
| Total |  | 8 |

**EIFG33aaf** u Valv esf PP rac hemb fus ø50mm
1 u × 114.98 (118.43 con costes indirectos) = 118.43
Válvula de esfera de polipropileno, racor hembra, unión por fusión de 50mm de diámetro, totalmente instalada y comprobada.

| Código | Ud | Descripción | Rendimiento | Precio | Importe |
|---|---|---|---|---|---|
| MOOF.8a | h | Oficial 1ª fontanería | 0.3 | 18.36 | 5.51 |
| PIFG33aaf | u | Valv esf PP racor hembr ø50mm (material) | 1 | 107.22 | 107.22 |
| % | % | Costes Directos Complementarios | 2 % | 112.73 | 2.25 |
|  |  | Total |  |  | 114.98 |

| Medición | Uds. | Parcial |
|---|---|---|
| llenado aljibe | 1 | 1.000 |
| Total |  | 1 |

**EIFG33aae** u Valv esf PP rac hemb fus ø40mm
2 u × 93.31 (96.11 con costes indirectos) = 192.22
Válvula de esfera de polipropileno, racor hembra, unión por fusión de 40mm de diámetro, totalmente instalada y comprobada.

| Código | Ud | Descripción | Rendimiento | Precio | Importe |
|---|---|---|---|---|---|
| MOOF.8a | h | Oficial 1ª fontanería | 0.3 | 18.36 | 5.51 |
| PIFG33aae | u | Valv esf PP racor hembr ø40mm (material) | 1 | 85.97 | 85.97 |
| % | % | Costes Directos Complementarios | 2 % | 91.48 | 1.83 |
|  |  | Total |  |  | 93.31 |

| Medición | Uds. | Parcial |
|---|---|---|
| según planos | 2 | 2.000 |
| Total |  | 2 |

**EIFG33aad** u Valv esf PP rac hemb fus ø32mm
10 u × 73.49 (75.69 con costes indirectos) = 756.90
Válvula de esfera de polipropileno, racor hembra, unión por fusión de 32mm de diámetro, totalmente instalada y comprobada.

| Código | Ud | Descripción | Rendimiento | Precio | Importe |
|---|---|---|---|---|---|
| MOOF.8a | h | Oficial 1ª fontanería | 0.3 | 18.36 | 5.51 |
| PIFG33aad | u | Valv esf PP racor hembr ø32mm (material) | 1 | 66.54 | 66.54 |
| % | % | Costes Directos Complementarios | 2 % | 72.05 | 1.44 |
|  |  | Total |  |  | 73.49 |

| Medición | Uds. | Parcial |
|---|---|---|
| según planos | 10 | 10.000 |
| Total |  | 10 |

**EIFG33aac** u Valv esf PP rac hemb fus ø25mm
20 u × 61.56 (63.41 con costes indirectos) = 1268.20
Válvula de esfera de polipropileno, racor hembra, unión por fusión de 25mm de diámetro, totalmente instalada y comprobada.

| Código | Ud | Descripción | Rendimiento | Precio | Importe |
|---|---|---|---|---|---|
| MOOF.8a | h | Oficial 1ª fontanería | 0.3 | 18.36 | 5.51 |
| PIFG33aac | u | Valv esf PP racor hembr ø25mm (material) | 1 | 54.84 | 54.84 |
| % | % | Costes Directos Complementarios | 2 % | 60.35 | 1.21 |
|  |  | Total |  |  | 61.56 |

| Medición | Uds. | Parcial |
|---|---|---|
| según planos | 20 | 20.000 |
| Total |  | 20 |

**EIFG33aab** u Valv esf PP rac hemb fus ø20mm
16 u × 49.94 (51.44 con costes indirectos) = 823.04
Válvula de esfera de polipropileno, racor hembra, unión por fusión de 20mm de diámetro, totalmente instalada y comprobada.

| Código | Ud | Descripción | Rendimiento | Precio | Importe |
|---|---|---|---|---|---|
| MOOF.8a | h | Oficial 1ª fontanería | 0.3 | 18.36 | 5.51 |
| PIFG33aab | u | Valv esf PP racor hembr ø20mm (material) | 1 | 43.45 | 43.45 |
| % | % | Costes Directos Complementarios | 2 % | 48.96 | 0.98 |
|  |  | Total |  |  | 49.94 |

| Medición | Uds. | Parcial |
|---|---|---|
| según planos | 16 | 16.000 |
| Total |  | 16 |

**EIFG37f** u Valv retn rosc latón ø63mm
2 u × 15.61 (16.08 con costes indirectos) = 32.16
Válvula de retención roscada de latón, de 63mm de diámetro nominal y presión nominal 16 atm, totalmente instalada y comprobada.

| Código | Ud | Descripción | Rendimiento | Precio | Importe |
|---|---|---|---|---|---|
| MOOF.8a | h | Oficial 1ª fontanería | 0.3 | 18.36 | 5.51 |
| PIFG37f | u | Valv retn roscada latón ø50mm (material) | 1 | 9.79 | 9.79 |
| % | % | Costes Directos Complementarios | 2 % | 15.30 | 0.31 |
|  |  | Total |  |  | 15.61 |

| Medición | Uds. | Parcial |
|---|---|---|
| a pie de montante | 2 | 2.000 |
| Total |  | 2 |

**EIFG44c** u Válvula flotador ø50mm
1 u × 6.35 (6.54 con costes indirectos) = 6.54
Válvula de flotador de hierro, roscada, de 50mm de diámetro, para una presión nominal de 16 atm, totalmente instalada y comprobada.

| Código | Ud | Descripción | Rendimiento | Precio | Importe |
|---|---|---|---|---|---|
| MOOF.8a | h | Oficial 1ª fontanería | 0.3 | 18.36 | 5.51 |
| PIFG44c | u | Válvula flotador ø50mm (material) | 1 | 0.72 | 0.72 |
| % | % | Costes Directos Complementarios | 2 % | 6.23 | 0.12 |
|  |  | Total |  |  | 6.35 |

| Medición | Uds. | Parcial |
|---|---|---|
| llenado aljibe | 1 | 1.000 |
| Total |  | 1 |

**EIFG45bb** u Ventosa plástica ø2´´
3 u × 159.12 (163.89 con costes indirectos) = 491.67
Válvula de ventosa plástica de 2´´ de diámetro, totalmente instalada y comprobada.

| Código | Ud | Descripción | Rendimiento | Precio | Importe |
|---|---|---|---|---|---|
| MOOF.8a | h | Oficial 1ª fontanería | 0.3 | 18.36 | 5.51 |
| PIFG45bb | u | Ventosa plástica ø2" (material) | 1 | 150.49 | 150.49 |
| % | % | Costes Directos Complementarios | 2 % | 156.00 | 3.12 |
|  |  | Total |  |  | 159.12 |

| Medición | Uds. | Parcial |
|---|---|---|
| montante 1 | 1 | 1.000 |
| montante 2 | 1 | 1.000 |
| sala de bombas | 1 | 1.000 |
| Total |  | 3 |

**EIFG60aab** u Llave escd ø1/2´´ p/lav+bidé
162 u × 21.1 (21.73 con costes indirectos) = 3520.26
Llave de escuadra de calidad alta de 1/2´´ de diámetro para monobloques lavabo y bidé, totalmente instalada y comprobada.

| Código | Ud | Descripción | Rendimiento | Precio | Importe |
|---|---|---|---|---|---|
| MOOF.8a | h | Oficial 1ª fontanería | 0.3 | 18.36 | 5.51 |
| PIFG60aab | u | Ll escd cld alta ø1/2" lav+bidé (material) | 1 | 15.18 | 15.18 |
| % | % | Costes Directos Complementarios | 2 % | 20.69 | 0.41 |
|  |  | Total |  |  | 21.1 |

| Medición | Uds. | Parcial |
|---|---|---|
| aparatos | 162 | 162.000 |
| Total |  | 162 |

### 8.5 INSTALACION CONTRA INCENDIOS
Importe: 69414.07

**EIIA.2aaab** u Deps hrz 12m3 sup 1 ½´´ ø65
1 u × 3176.59 (3271.89 con costes indirectos) = 3271.89
Depósito de reserva de agua contra incendios de 12m3, construido en poliéster de alta resistencia en posición horizontal, para instalar en superficie, incluso válvula de flotador de 1 ½´´ de diámetro para conectar con la acometida de la red de distribución de agua para abastecimiento de los equipos de extinción de incendios, interruptores de nivel, válvula de esfera de latón niquelado de 50mm de diámetro para vaciado y válvula de corte de mariposa de 65mm de diámetro para conectar al grupo de presión, conforme a las especificaciones dispuestas en el Reglamento de Instalaciones de Protección contra Incendios, totalmente instalado y comprobado.

| Código | Ud | Descripción | Rendimiento | Precio | Importe |
|---|---|---|---|---|---|
| MOOF.8a | h | Oficial 1ª fontanería | 7.5 | 18.36 | 137.70 |
| MOOF11a | h | Especialista fontanería | 7.5 | 15.7 | 117.75 |
| PIIA.3aaa | u | Deps polie re ag 12m3 hrz sup (material) | 1 | 2515.79 | 2515.79 |
| PIFG30g | u | Valv esfera lat-niq ø2" (material) | 1 | 25.821 | 25.82 |
| PIIA.4a | u | Va flo p/md niv ag deps ø1 ½´´ (material) | 1 | 177.9 | 177.90 |
| PICW43b | u | Intr niv cbl 5 m (material) | 2 | 15.09 | 30.18 |
| PUAV.3cdaa | u | Va mar rosc ø65 di fund palc (material) | 1 | 109.156 | 109.16 |
| % | % | Costes Directos Complementarios | 2 % | 3114.30 | 62.29 |
|  |  | Total |  |  | 3176.59 |

Claves: acometida, conexion, diametro, superficie, flotador, grupo, valvula, poliester, agua, resistencia, calculo, descompuesto, te, construccion, horizontal, presion, deposito, red, incendio, extintor, esfera, mariposa, interruptor, par, equipo, laton, distribucion, comprobacion, abastecer, alto, vaciado, corte, fontaneria, proteccion, coche, automatico, nivel, niquel

| Medición | Uds. | Parcial |
|---|---|---|
| SOTANO | 1 | 1.000 |
| Total |  | 1 |

**EIIA.3af** u Grupo presión ag 12m3/h 72mca
1 u × 4921.87 (5069.53 con costes indirectos) = 5069.53
Grupo de presión de agua contra incendios, con un caudal de 12 m3/h a 72 mca, a 380 V (3 fases + neutro), completo y montado para su instalación final en obra, formado por 1 bomba principal eléctrica de 10 CV, 1 bomba jockey de 3 CV, con bancada, bombas montadas, cuadro eléctrico de control de bombas según UNE, colector común de impulsión, valvulería de corte y sección instalada, presostatos, depósito acumulador timbrado, manómetro de glicerina y válvula de seguridad de escape conducido, conforme a las especificaciones dispuestas en la norma UNE 23500, incluso caudalímetro de lectura directa, totalmente instalado, comprobado y en correcto funcionamiento.

| Código | Ud | Descripción | Rendimiento | Precio | Importe |
|---|---|---|---|---|---|
| MOOF.8a | h | Oficial 1ª fontanería | 7 | 18.36 | 128.52 |
| MOOF11a | h | Especialista fontanería | 7 | 15.7 | 109.90 |
| PIIA.1af | u | Grupo presión ag 12m3/h 72mca (material) | 1 | 4031.04 | 4031.04 |
| PIIA.2a | u | Caudlmt lec dirt esc 30 m3/h (material) | 1 | 555.9 | 555.90 |
| % | % | Costes Directos Complementarios | 2 % | 4825.36 | 96.51 |
|  |  | Total |  |  | 4921.87 |

Claves: soporte, colector, caudal, cuadro, descompuesto, acumulador, electrico, presion, te, bancada, montaje, grupo, control, incendio, par, bomba, valvula, calculo, agua, manometro, deposito, norma, seguridad, fontaneria, corte, comprobacion, correcto, automatico, coche, construccion, impulsion, directo, seccion, presostato

| Medición | Uds. | Parcial |
|---|---|---|
| SOTANO | 1 | 1.000 |
| Total |  | 1 |

**EIIA.4ae** u Red ag exti incd a ng ø2½´´
10 u × 60.22 (62.03 con costes indirectos) = 620.30
Red de distribución de agua vista desde la fuente de abastecimiento de agua hasta los equipos de extinción de incendios, formada por tubería de acero acero negro sin soldadura, de 2½´´ de diámetro, sin calorifugar, incluso mano de imprimación antioxidante para metales de 50 micras de espesor, dos manos de esmalte rojo brillante de 40 micras cada una y parte proporcional de uniones y accesorios, totalmente instalada, comprobada y en correcto funcionamiento según el Reglamento de Instalaciones de Protección contra Incendios.

| Código | Ud | Descripción | Rendimiento | Precio | Importe |
|---|---|---|---|---|---|
| MOOF.8a | h | Oficial 1ª fontanería | 0.9 | 18.36 | 16.52 |
| MOOF11a | h | Especialista fontanería | 0.9 | 15.7 | 14.13 |
| PIFC.2aajb | m | Tb acero ng M ø2 1/2" 30%acc (material; 10/01/2013) | 1 | 26.754 | 26.75 |
| PIFW.5a | u | Abrazadera metálica atornillable varios diámetros. (material) | 1 | 0.83 | 0.83 |
| PRCP10aab | l | Esmalte martelé brillo col (material) | 0.048 | 12.12 | 0.58 |
| PRCP.8cbc | l | Impr est met mate col (material) | 0.02 | 11.43 | 0.23 |
| % | % | Costes Directos Complementarios | 2 % | 59.04 | 1.18 |
|  |  | Total |  |  | 60.22 |

Claves: equipo, acero, par, agua, brillo, tuberia, red, metal, calculo, descompuesto, te, distribucion, fuente, diametro, negro, material, abastecer, union, accesorio, galvanizar, oxidacion, imprimacion, calor, correcto, soldadura, mano, rojo, automatico, comprobacion, proteccion, coche, extintor, esmalte, construccion, incendio

| Medición | Uds. | Largo | Parcial |
|---|---|---|---|
| SALIDA GRUPO DE PRESION | 1 | 10.000 | 10.000 |
| Total |  |  | 10 |

**EIIA.4ad** u Red ag exti incd a ng ø2´´
140 u × 48.86 (50.33 con costes indirectos) = 7046.20
Red de distribución de agua vista desde la fuente de abastecimiento de agua hasta los equipos de extinción de incendios, formada por tubería de acero acero negro sin soldadura, de 2´´ de diámetro, sin calorifugar, incluso mano de imprimación antioxidante para metales de 50 micras de espesor, dos manos de esmalte rojo brillante de 40 micras cada una y parte proporcional de uniones y accesorios, totalmente instalada, comprobada y en correcto funcionamiento según el Reglamento de Instalaciones de Protección contra Incendios.

| Código | Ud | Descripción | Rendimiento | Precio | Importe |
|---|---|---|---|---|---|
| MOOF.8a | h | Oficial 1ª fontanería | 0.75 | 18.36 | 13.77 |
| MOOF11a | h | Especialista fontanería | 0.75 | 15.7 | 11.78 |
| PIFC.2aaib | m | Tb acero ng M ø2" 30%acc (material; 10/01/2013) | 1 | 20.878 | 20.88 |
| PIFW.5a | u | Abrazadera metálica | 1 | 0.83 | 0.83 |
| PRCP10aab | l | Esmalte martelé brillo col | 0.038 | 12.12 | 0.46 |
| PRCP.8cbc | l | Impr est met mate col | 0.016 | 11.43 | 0.18 |
| % | % | Costes Directos Complementarios | 2 % | 47.90 | 0.96 |
|  |  | Total |  |  | 48.86 |

Claves: equipo, acero, par, agua, brillo, tuberia, red, metal, calculo, descompuesto, te, distribucion, fuente, diametro, negro, material, abastecer, union, accesorio, galvanizar, oxidacion, imprimacion, calor, correcto, soldadura, mano, rojo, automatico, comprobacion, proteccion, coche, extintor, esmalte, construccion, incendio

| Medición | Uds. | Largo | Parcial |
|---|---|---|---|
| SEGUN PLANOS | 1 | 80.000 | 80.000 |
|  | 1 | 30.000 | 30.000 |
|  | 1 | 30.000 | 30.000 |
| Total |  |  | 140 |

**EIIA.4ab** u Red ag exti incd a ng ø1¼´´
20 u × 34.56 (35.6 con costes indirectos) = 712.00
Red de distribución de agua vista desde la fuente de abastecimiento de agua hasta los equipos de extinción de incendios, formada por tubería de acero acero negro sin soldadura, de 1¼´´ de diámetro, sin calorifugar, incluso mano de imprimación antioxidante para metales de 50 micras de espesor, dos manos de esmalte rojo brillante de 40 micras cada una y parte proporcional de uniones y accesorios, totalmente instalada, comprobada y en correcto funcionamiento según el Reglamento de Instalaciones de Protección contra Incendios.

| Código | Ud | Descripción | Rendimiento | Precio | Importe |
|---|---|---|---|---|---|
| MOOF.8a | h | Oficial 1ª fontanería | 0.55 | 18.36 | 10.10 |
| MOOF11a | h | Especialista fontanería | 0.55 | 15.7 | 8.64 |
| PIFC.2aagb | m | Tb acero ng M ø1 1/4" 30%acc (material; 10/01/2013) | 1 | 12.883 | 12.88 |
| PIFW.5a | u | Abrazadera metálica | 1 | 0.83 | 0.83 |
| PRCP10aab | l | Esmalte martelé brillo col | 0.024 | 12.12 | 0.29 |
| PRCP.8cbc | l | Impr est met mate col | 0.1 | 11.43 | 1.14 |
| % | % | Costes Directos Complementarios | 2 % | 33.88 | 0.68 |
|  |  | Total |  |  | 34.56 |

Claves: equipo, acero, par, agua, brillo, tuberia, red, metal, calculo, descompuesto, te, distribucion, fuente, diametro, negro, material, abastecer, union, accesorio, galvanizar, oxidacion, imprimacion, calor, correcto, soldadura, mano, rojo, automatico, comprobacion, proteccion, coche, extintor, esmalte, construccion, incendio

| Medición | Uds. | Largo | Parcial |
|---|---|---|---|
| SEGUN PLANOS | 1 | 20.000 | 20.000 |
| Total |  |  | 20 |

**EIIA.4aa** u Red ag exti incd a ng ø1´´
30 u × 30.51 (31.43 con costes indirectos) = 942.90
Red de distribución de agua vista desde la fuente de abastecimiento de agua hasta los equipos de extinción de incendios, formada por tubería de acero acero negro sin soldadura, de 1´´ de diámetro, sin calorifugar, incluso mano de imprimación antioxidante para metales de 50 micras de espesor, dos manos de esmalte rojo brillante de 40 micras cada una y parte proporcional de uniones y accesorios, totalmente instalada, comprobada y en correcto funcionamiento según el Reglamento de Instalaciones de Protección contra Incendios.

| Código | Ud | Descripción | Rendimiento | Precio | Importe |
|---|---|---|---|---|---|
| MOOF.8a | h | Oficial 1ª fontanería | 0.55 | 18.36 | 10.10 |
| MOOF11a | h | Especialista fontanería | 0.55 | 15.7 | 8.64 |
| PIFC.2aafb | m | Tb acero ng M ø1" 30%acc (material; 10/01/2013) | 1 | 10.01 | 10.01 |
| PIFW.5a | u | Abrazadera metálica | 1 | 0.83 | 0.83 |
| PRCP10aab | l | Esmalte martelé brillo col | 0.02 | 12.12 | 0.24 |
| PRCP.8cbc | l | Impr est met mate col | 0.008 | 11.43 | 0.09 |
| % | % | Costes Directos Complementarios | 2 % | 29.91 | 0.60 |
|  |  | Total |  |  | 30.51 |

Claves: equipo, acero, par, agua, brillo, tuberia, red, metal, calculo, descompuesto, te, distribucion, fuente, diametro, negro, material, abastecer, union, accesorio, galvanizar, oxidacion, imprimacion, calor, correcto, soldadura, mano, rojo, automatico, comprobacion, proteccion, coche, extintor, esmalte, construccion, incendio

| Medición | Uds. | Largo | Parcial |
|---|---|---|---|
| ABROCHADO BIES | 15 | 2.000 | 30.000 |
| Total |  |  | 30 |

**EIIB.1bbb** u BIE 25 ab prta a inx 680x650x180
15 u × 464.74 (478.68 con costes indirectos) = 7180.20
Boca de incendio equipada para transportar y proyectar agua desde un punto fijo de una red de abastecimiento hasta el lugar del fuego, con marcado CE, compuesta por armario fijo de dimensiones 680 x 650 x 180mm construido en chapa de acero blanca pintada en color rojo, con troquelado lateral para ventilación, entrada troquelada para toma de agua y taladros en la parte inferior para desagüe, bisagra integral y cerradura en ABS abrefácil, puerta ciega de acero inoxidable, carrete abatible 180º de 525mm de diámetro, manguera semirrígida de 2 mm de diámetro y 20 m de longitud, válvula de asiento de latón forzado con salida a 110º con roscas de 1´´, lanza cónica de 25m y cierre, conforme a las especificaciones dispuestas en el Reglamento de Instalaciones de Protección contra Incendios, totalmente instalada, comprobada y en correcto funcionamiento según DB SI-4 del CTE.

| Código | Ud | Descripción | Rendimiento | Precio | Importe |
|---|---|---|---|---|---|
| MOOF.8a | h | Oficial 1ª fontanería | 1.5 | 18.36 | 27.54 |
| MOOF11a | h | Especialista fontanería | 1.5 | 15.7 | 23.55 |
| PIIB.1bbb | u | BIE 25 ab prta a inx 680x650x180 (material) | 1 | 404.539 | 404.54 |
| % | % | Costes Directos Complementarios | 2 % | 455.63 | 9.11 |
|  |  | Total |  |  | 464.74 |

Claves: forzado, calculo, marco, inoxidable, armario, acero, chapa, puerta, abatible, par, abastecer, salida, descompuesto, ciego, rojo, incendio, red, punto, dimension, beige, proyeccion, equipo, agua, transporte, te, asiento, esfera, cierre, boca, laton, fuego, color, fontaneria, taladro, toma, entrada, ventilacion, circulo, troquelado, inferior, comprobacion, pintura, blanco, construccion, rosca, coche, correcto, compuesto, lanzar, automatico, rigido, manguera, diametro, cerrajeria, bisagra, desagüe, valvula, lateral, proteccion

| Medición | Uds. | Parcial |
|---|---|---|
| SOTANO | 3 | 3.000 |
| SS | 2 | 2.000 |
| BAJA | 2 | 2.000 |
| 1 | 2 | 2.000 |
| ALTILLO | 1 | 1.000 |
| 2 | 2 | 2.000 |
| 3 | 2 | 2.000 |
| CUBIERTA | 1 | 1.000 |
| Total |  | 15 |

**EIIE.1be** u Exti porta polv ABC 6 kg
35 u × 51.45 (52.99 con costes indirectos) = 1854.65
Extintor portátil permanentemente presurizado con agente extintor polvo polivalente ABC y 6 kg de capacidad con marcado CE, para la extinción de fuegos de tipo A, B y C con una eficacia 21A-113B-C, fabricado en acero y protegido exteriormente con pintura epoxi de color rojo, agente impulsor N2, válvula de disparo rápido, manómetro extraíble y válvula de comprobación de presión interna, probado a 23 kg/cm2 de presión y para una temperatura de utilización de -20ºC/+60ºC, conforme a las especificaciones dispuestas en el Reglamento de Instalaciones de Protección contra Incendios, incluso soporte para instalación a pared, totalmente instalado comprobado y en correcto funcionamiento según DB SI-4 del CTE.

| Código | Ud | Descripción | Rendimiento | Precio | Importe |
|---|---|---|---|---|---|
| MOOA11a | h | Peón especializado construcción | 0.45 | 15.41 | 6.93 |
| PIIE.1be | u | Exti porta polv ABC 6 kg (material) | 1 | 43.506 | 43.51 |
| % | % | Costes Directos Complementarios | 2 % | 50.44 | 1.01 |
|  |  | Total |  |  | 51.45 |

Claves: calculo, resistencia, aditivo, agua, par, soporte, extintor, coche, permanente, portatil, polietileno, corrosion, te, automatico, correcto, pared, polvo, fabricacion, descompuesto, construccion, comprobacion, presurizado, incendio, presion, manometro, valvula, impulsion, rojo, circulo, color, fuego, epoxi, pintura, exterior, proteccion, acero, marco, temperatura, revestimiento

| Medición | Uds. | Parcial |
|---|---|---|
| PCUB | 1 | 1.000 |
| P3 | 5 | 5.000 |
| P2 | 5 | 5.000 |
| P ALTILLO | 1 | 1.000 |
| P1 | 4 | 4.000 |
| PB | 5 | 5.000 |
| PSS | 6 | 6.000 |
| PSOT | 8 | 8.000 |
| Total |  | 35 |

**EIIE.1cd** u Exti porta CO2 5 kg
12 u × 101.2 (104.24 con costes indirectos) = 1250.88
Extintor portátil permanentemente presurizado con agente extintor CO2 y 5 kg de capacidad con marcado CE, para la extinción de fuegos de tipo B generalmente, con una eficacia 89B, fabricado en acero y protegido exteriormente con pintura epoxi de color rojo, agente impulsor N2, válvula de disparo rápido, manómetro extraíble y válvula de comprobación de presión interna, probado a 250 bares de presión y para una temperatura de utilización de -20ºC/+60ºC, conforme a las especificaciones dispuestas en el Reglamento de Instalaciones de Protección contra Incendios, incluso soporte para instalación a pared, totalmente instalado comprobado y en correcto funcionamiento según DB SI-4 del CTE.

| Código | Ud | Descripción | Rendimiento | Precio | Importe |
|---|---|---|---|---|---|
| MOOA11a | h | Peón especializado construcción | 0.45 | 15.41 | 6.93 |
| PIIE.1cd | u | Exti porta CO2 5 kg (material) | 1 | 92.286 | 92.29 |
| % | % | Costes Directos Complementarios | 2 % | 99.22 | 1.98 |
|  |  | Total |  |  | 101.2 |

Claves: calculo, resistencia, aditivo, agua, par, soporte, extintor, coche, permanente, portatil, polietileno, corrosion, te, automatico, correcto, pared, polvo, fabricacion, descompuesto, construccion, comprobacion, presurizado, incendio, presion, manometro, valvula, impulsion, rojo, circulo, color, fuego, epoxi, pintura, exterior, proteccion, acero, marco, temperatura, revestimiento

| Medición | Uds. | Parcial |
|---|---|---|
| PCUB | 1 | 1.000 |
| P3 | 1 | 1.000 |
| P2 | 1 | 1.000 |
| P ALTILLO | 1 | 1.000 |
| P1 | 1 | 1.000 |
| PB | 2 | 2.000 |
| PSS | 2 | 2.000 |
| PSOT | 3 | 3.000 |
| Total |  | 12 |

**EIIE.4aaa** u Armr empbl ch a p/exti polv
35 u × 69.35 (71.43 con costes indirectos) = 2500.05
Armario fabricado en chapa de acero pintado en color rojo, empotrable, para extintor de polvo polivalente ABC de 6 ó 9 kg, con puerta ciega pintada en color rojo, tirador de PVC, bisagra integrada con cierre de resbalón, precinto de seguridad y taladros en la parte posterior, totalmente instalado y colocado en pared.

| Código | Ud | Descripción | Rendimiento | Precio | Importe |
|---|---|---|---|---|---|
| MOOA11a | h | Peón especializado construcción | 0.75 | 15.41 | 11.56 |
| PIIE.4aaa | u | Armr empbl ch a p/exti polv (material) | 1 | 51.97 | 51.97 |
| PIIE.5a | u | Cristal p/armr exti 790x265mm (material) | 1 | 4.46 | 4.46 |
| % | % | Costes Directos Complementarios | 2 % | 67.99 | 1.36 |
|  |  | Total |  |  | 69.35 |

Claves: material, resistencia, calidad, alto, inoxidable, chapa, polvo, extintor, armario, acero, par, calculo, seguridad, polietileno, pintura, llave, rojo, puerta, tirador, bisagra, color, resbalon, ciego, fabricacion, cerrajeria, juego, descompuesto, empotrable, cierre, hidrocarburo, caucho, pvc, acoplar, accion, temperatura, limite, incendio, ambiente, mirilla, goma, poliestireno, te, doble, proteccion, pared, construccion, inyeccion, cristal, transparente, coche, junta, colocacion, taladro, sujecion, plastico, cinturon, impermeable, estanquidad, automatico

| Medición | Uds. | Parcial |
|---|---|---|
| PCUB | 1 | 1.000 |
| P3 | 5 | 5.000 |
| P2 | 5 | 5.000 |
| P ALTILLO | 1 | 1.000 |
| P1 | 4 | 4.000 |
| PB | 5 | 5.000 |
| PSS | 6 | 6.000 |
| PSOT | 8 | 8.000 |
| Total |  | 35 |

**EIIE.4abb** u Armr empbl a inx p/exti CO2
12 u × 152.12 (156.68 con costes indirectos) = 1880.16
Armario fabricado en acero inoxidable AISI-316 de alta calidad, empotrable, para extintor de CO2 de de 2 ó 5 kg, con puerta ciega fabricada en acero inoxidable AISI-316 de alta calidad, tirador de PVC, bisagra integrada con cierre de resbalón y precinto de seguridad y taladros en la parte posterior, totalmente instalado y colocado en pared.

| Código | Ud | Descripción | Rendimiento | Precio | Importe |
|---|---|---|---|---|---|
| MOOA11a | h | Peón especializado construcción | 0.75 | 15.41 | 11.56 |
| PIIE.4abb | u | Armr empbl a inx p/exti CO2 (material) | 1 | 137.58 | 137.58 |
| % | % | Costes Directos Complementarios | 2 % | 149.14 | 2.98 |
|  |  | Total |  |  | 152.12 |

Claves: material, resistencia, calidad, alto, inoxidable, chapa, polvo, extintor, armario, acero, par, calculo, seguridad, polietileno, pintura, llave, rojo, puerta, tirador, bisagra, color, resbalon, ciego, fabricacion, cerrajeria, juego, descompuesto, empotrable, cierre, hidrocarburo, caucho, pvc, acoplar, accion, temperatura, limite, incendio, ambiente, mirilla, goma, poliestireno, te, doble, proteccion, pared, construccion, inyeccion, cristal, transparente, coche, junta, colocacion, taladro, sujecion, plastico, cinturon, impermeable, estanquidad, automatico

| Medición | Uds. | Parcial |
|---|---|---|
| PCUB | 1 | 1.000 |
| P3 | 1 | 1.000 |
| P2 | 1 | 1.000 |
| P ALTILLO | 1 | 1.000 |
| P1 | 1 | 1.000 |
| PB | 2 | 2.000 |
| PSS | 2 | 2.000 |
| PSOT | 3 | 3.000 |
| Total |  | 12 |

**EIIL.1a** u Detc incd conve termv
65 u × 31.28 (32.22 con costes indirectos) = 2094.30
Detector termovelocimétrico completo, alimentación a 2 hilos, doble led de indicación de estado, salida para piloto remoto con marcado CE, incluso zócalo y base para tubo visto, conectable a zona de detección de central convencional, conforme a las especificaciones dispuestas en las normas UNE 23007 y UNE-EN 54 "Sistemas de detección y de alarma de incendios" y en el Reglamento de Instalaciones de Protección contra Incendios, totalmente instalado, comprobado y en correcto funcionamiento según DB SI-4 del CTE.

| Código | Ud | Descripción | Rendimiento | Precio | Importe |
|---|---|---|---|---|---|
| MOOE.8a | h | Oficial 1ª electricidad | 0.5 | 18.36 | 9.18 |
| MOOE11a | h | Especialista electricidad | 0.5 | 15.7 | 7.85 |
| PIIL.1a | u | Detc incd conve termv (material) | 1 | 13.643 | 13.64 |
| % | % | Costes Directos Complementarios | 2 % | 30.67 | 0.61 |
|  |  | Total |  |  | 31.28 |

Claves: detector, ultravioleta, piloto, par, descompuesto, humo, ionico, ventilacion, alimentar, calculo, doble, salida, conduccion, fuego, cable, termovelocimetro, alarma, norma, automatico, circulo, marco, base, tubo, deteccion, central, zocalo, te, incendio, indicador, construccion, coche, correcto, comprobacion, proteccion

| Medición | Uds. | Parcial |
|---|---|---|
| PSOT | 65 | 65.000 |
| Total |  | 65 |

**EIIL19a** u Mod analog p/detc conve
3 u × 162.03 (166.89 con costes indirectos) = 500.67
Módulo analógico de conexión directa a lazo/bucle con alimentación de lazo a 24V + alimentación adicional de 24V (de fuente de alimentación externa), fabricado para conectar y supervisar hasta 20 detectores convencionales (no analógicos) creando una zona de detección en la instalación, incluso led de indicación de estado y caja de montaje.

| Código | Ud | Descripción | Rendimiento | Precio | Importe |
|---|---|---|---|---|---|
| MOOE.8a | h | Oficial 1ª electricidad | 0.5 | 18.36 | 9.18 |
| MOOE11a | h | Especialista electricidad | 0.5 | 15.7 | 7.85 |
| PIIL22a | u | Mod analog p/detc conve (material) | 1 | 141.823 | 141.82 |
| % | % | Costes Directos Complementarios | 2 % | 158.85 | 3.18 |
|  |  | Total |  |  | 162.03 |

Claves: directo, ejecucion, conexion, detector, caja, analogico, extintor, control, indicador, modulo, alimentar, deteccion, permiso, rotulo, montaje, calculo, par, automatico, central, lazo, descompuesto, te, coche, fabricacion, construccion, pulsador, fuente, sirena

| Medición | Uds. | Parcial |
|---|---|---|
| PSOT | 3 | 3.000 |
| Total |  | 3 |

**EIIL15ca** u Detc analog trmc/termv tb vi
2 u × 108.26 (111.51 con costes indirectos) = 223.02
Detector de incendios térmico/termovelocimétrico analógico con marcado CE, con cabeza direccionable, microprocesada, de bajo perfil, con doble led de indicación de estado y salida para piloto remoto incluido, consumo en reposo de 250 µA y consumo en alarma <11 mA, incluso zócalo de conexión de bajo perfil y base especial para instalaciones a tubo visto, conforme a las especificaciones dispuestas en las normas UNE 23007 y UNE-EN 54 y en el Reglamento de Instalaciones de Protección contra Incendios, totalmente instalado, comprobado y en correcto funcionamiento según DB SI-4 del CTE.

| Código | Ud | Descripción | Rendimiento | Precio | Importe |
|---|---|---|---|---|---|
| MOOE.8a | h | Oficial 1ª electricidad | 0.5 | 18.36 | 9.18 |
| MOOE11a | h | Especialista electricidad | 0.5 | 15.7 | 7.85 |
| PIIL15c | u | Cab detc incd analog trmc/termv (material) | 1 | 37.49 | 37.49 |
| PIIL16a | u | Zócalo conx detector analógico (material) | 1 | 25.81 | 25.81 |
| PIIL17a | u | Base ins tubo visto detc analog (material) | 1 | 25.81 | 25.81 |
| % | % | Costes Directos Complementarios | 2 % | 106.14 | 2.12 |
|  |  | Total |  |  | 108.26 |

Claves: techo, falso, tuberia, zocalo, par, descompuesto, incendio, ionico, sensor, conexion, perfil, calculo, detector, te, analogico, base, circulo, comprobacion, salida, indicador, especial, consumo, piloto, coche, cabeza, norma, proteccion, correcto, automatico, construccion, marco, alarma, doble, tubo

| Medición | Uds. | Parcial |
|---|---|---|
| PCUB | 1 | 1.000 |
| SALA MAQUINAS | 1 | 1.000 |
| Total |  | 2 |

**EIIL15aa** u Detc analog opt tb vi
190 u × 108.26 (111.51 con costes indirectos) = 21186.90
Detector de incendios óptico analógico con marcado CE, con cabeza direccionable, microprocesada, de bajo perfil, con doble led de indicación de estado y salida para piloto remoto incluido, consumo en reposo de 350 µA y consumo en alarma <11 mA, incluso zócalo de conexión de bajo perfil y base especial para instalaciones a tubo visto, conforme a las especificaciones dispuestas en las normas UNE 23007 y UNE-EN 54 y en el Reglamento de Instalaciones de Protección contra Incendios, totalmente instalado, comprobado y en correcto funcionamiento según DB SI-4 del CTE.

| Código | Ud | Descripción | Rendimiento | Precio | Importe |
|---|---|---|---|---|---|
| MOOE.8a | h | Oficial 1ª electricidad | 0.5 | 18.36 | 9.18 |
| MOOE11a | h | Especialista electricidad | 0.5 | 15.7 | 7.85 |
| PIIL15a | u | Cab detc incd analog opt (material) | 1 | 37.49 | 37.49 |
| PIIL16a | u | Zócalo conx detector analógico | 1 | 25.81 | 25.81 |
| PIIL17a | u | Base ins tubo visto detc analog | 1 | 25.81 | 25.81 |
| % | % | Costes Directos Complementarios | 2 % | 106.14 | 2.12 |
|  |  | Total |  |  | 108.26 |

Claves: techo, falso, tuberia, zocalo, par, descompuesto, incendio, ionico, sensor, conexion, perfil, calculo, detector, te, analogico, base, circulo, comprobacion, salida, indicador, especial, consumo, piloto, coche, cabeza, norma, proteccion, correcto, automatico, construccion, marco, alarma, doble, tubo

| Medición | Uds. | Parcial |
|---|---|---|
| PCUB | 1 | 1.000 |
| P3 | 49 | 49.000 |
| P2 | 40 | 40.000 |
| PALTILLO | 3 | 3.000 |
| P1 | 23 | 23.000 |
| PB | 35 | 35.000 |
| PSS | 34 | 34.000 |
| PSOT | 5 | 5.000 |
| Total |  | 190 |

**EIIL16aa** u Pulsador analog alarma sup
6 u × 96.54 (99.44 con costes indirectos) = 596.64
Pulsador manual analógico de alarma direccionable con marcado CE, fabricado en ABS y pintado de color rojo, conexionado mediante terminales, incluye led de indicación de estado, llave de prueba y cristal de rotura, conforme a las especificaciones dispuestas en las normas UNE 23007 y UNE-EN 54 y en el Reglamento de Instalaciones de Protección contra Incendios, totalmente instalado, comprobado y en correcto funcionamiento según DB SI-4 del CTE.

| Código | Ud | Descripción | Rendimiento | Precio | Importe |
|---|---|---|---|---|---|
| MOOE.8a | h | Oficial 1ª electricidad | 0.5 | 18.36 | 9.18 |
| MOOE11a | h | Especialista electricidad | 0.5 | 15.7 | 7.85 |
| PIIL18a | u | Pulsador analog alarma (material) | 1 | 73.9 | 73.90 |
| PIIL19a | u | Zoc base p/pul analog ins sup (material) | 1 | 3.72 | 3.72 |
| % | % | Costes Directos Complementarios | 2 % | 94.65 | 1.89 |
|  |  | Total |  |  | 96.54 |

Claves: analogico, circulo, superficie, color, montaje, par, alarma, fabricacion, pulsador, marco, manual, te, incendio, descompuesto, calculo, extintor, rotura, pintura, cristal, prueba, empotrable, indicador, conexion, zocalo, terminal, norma, comprobacion, correcto, automatico, construccion, rojo, proteccion, coche, llave

| Medición | Uds. | Parcial |
|---|---|---|
| PCUB | 1 | 1.000 |
| PSOT | 5 | 5.000 |
| Total |  | 6 |

**EIIL16ab** u Pulsador analog alarma emp
23 u × 101.91 (104.97 con costes indirectos) = 2414.31
Pulsador manual analógico de alarma direccionable con marcado CE, fabricado en ABS y pintado de color rojo, conexionado mediante terminales, incluye led de indicación de estado, llave de prueba y cristal de rotura, conforme a las especificaciones dispuestas en las normas UNE 23007 y UNE-EN 54 y en el Reglamento de Instalaciones de Protección contra Incendios, totalmente instalado, comprobado y en correcto funcionamiento según DB SI-4 del CTE.

| Código | Ud | Descripción | Rendimiento | Precio | Importe |
|---|---|---|---|---|---|
| MOOE.8a | h | Oficial 1ª electricidad | 0.5 | 18.36 | 9.18 |
| MOOE11a | h | Especialista electricidad | 0.5 | 15.7 | 7.85 |
| PIIL18a | u | Pulsador analog alarma | 1 | 73.9 | 73.90 |
| PIIL19b | u | Zoc base p/pul analog ins emp (material) | 1 | 8.98 | 8.98 |
| % | % | Costes Directos Complementarios | 2 % | 99.91 | 2.00 |
|  |  | Total |  |  | 101.91 |

Claves: analogico, circulo, superficie, color, montaje, par, alarma, fabricacion, pulsador, marco, manual, te, incendio, descompuesto, calculo, extintor, rotura, pintura, cristal, prueba, empotrable, indicador, conexion, zocalo, terminal, norma, comprobacion, correcto, automatico, construccion, rojo, proteccion, coche, llave

| Medición | Uds. | Parcial |
|---|---|---|
| P3 | 5 | 5.000 |
| P2 | 5 | 5.000 |
| P ALTILLO | 1 | 1.000 |
| P1 | 4 | 4.000 |
| PB | 3 | 3.000 |
| PSS | 5 | 5.000 |
| Total |  | 23 |

**EIIL17a** u Sirena alarma analógica
21 u × 118.19 (121.74 con costes indirectos) = 2556.54
Sirena de interior de alarma direccionable, para interiores, de bajo consumo, directa a lazo/bucle, alimentación a 24 V, 6 mA de consumo en alarma y 87 dB de potencia, incluso zócalo de montaje y conexión, conforme a las especificaciones dispuestas en las normas UNE 23007 y UNE-EN 54 y en el Reglamento de Instalaciones de Protección contra Incendios, totalmente instalado, comprobado y en correcto funcionamiento según DB SI-4 del CTE.

| Código | Ud | Descripción | Rendimiento | Precio | Importe |
|---|---|---|---|---|---|
| MOOE.8a | h | Oficial 1ª electricidad | 0.5 | 18.36 | 9.18 |
| MOOE11a | h | Especialista electricidad | 0.5 | 15.7 | 7.85 |
| PIIL20a | u | Sirena alarma analógica (material) | 1 | 98.84 | 98.84 |
| % | % | Costes Directos Complementarios | 2 % | 115.87 | 2.32 |
|  |  | Total |  |  | 118.19 |

Claves: directo, interior, analogico, alarma, sirena, zocalo, alimentar, norma, conexion, proteccion, incendio, comprobacion, construccion, montaje, consumo, correcto

| Medición | Uds. | Parcial |
|---|---|---|
| PCUB | 1 | 1.000 |
| P3 | 3 | 3.000 |
| P2 | 3 | 3.000 |
| P1 | 3 | 3.000 |
| PB | 3 | 3.000 |
| PSS | 4 | 4.000 |
| PSOT | 4 | 4.000 |
| Total |  | 21 |

**EIIL10bb** u Sir conve acus/opt ext alarm
1 u × 96.44 (99.33 con costes indirectos) = 99.33
Sirena convencional óptica/acústica de alarma de incendios para exteriores con marcado CE, con cambio automático de polaridad, tensión de funcionamiento de 24 V, corriente continua, 390 mA de consumo y 100 dB de potencia a 24 V y 1m, fabricada en ABS, con forma circular y pintada en color rojo, conforme a las especificaciones dispuestas en la norma UNE 23007 y en el Reglamento de Instalaciones de Protección contra Incendios, totalmente instalado, comprobado y en correcto funcionamiento según DB SI-4 del CTE.

| Código | Ud | Descripción | Rendimiento | Precio | Importe |
|---|---|---|---|---|---|
| MOOE.8a | h | Oficial 1ª electricidad | 0.5 | 18.36 | 9.18 |
| MOOE11a | h | Especialista electricidad | 0.5 | 15.7 | 7.85 |
| PIIL11bb | u | Sir conve acus/opt ext alarm (material) | 1 | 77.52 | 77.52 |
| % | % | Costes Directos Complementarios | 2 % | 94.55 | 1.89 |
|  |  | Total |  |  | 96.44 |

Claves: descompuesto, alarma, par, acustico, interior, exterior, circulacion, dimension, te, incendio, marco, circulo, norma, calculo, pintura, sirena, comprobacion, continuo, fabricacion, tension, color, rojo, coche, proteccion, correcto, automatico, construccion, consumo

**EIIL18bb** u Ctrl detc incd analog 2 laz ampl
1 u × 2138.81 (2202.97 con costes indirectos) = 2202.97
Central de detección de incendios analógica direccionable con marcado CE de 2 lazos/bucles ampliable hasta 5 lazos, con capacidad hasta 250 detectores + 250 módulos/pulsadores analógicos (125 detectores + 125 módulos/pulsadores por lazo), compuesta por armario metálico con carcasa de ABS de dimensiones 480x455x140mm, pantalla de cristal líquido de 4x40 caracteres, teclado de membrana, 20 pilotos de indicación de alarma/avería, dos puertos RS232 y RS485 para comunicaciones opcionales, fuente de alimentación, cargador de baterías, 2 salidas de reles vigiladas y 2 salidas de reles libres de tensión, totalmente programable desde central desde PC, conforme a las especificaciones dispuestas en las normas UNE 23007 y UNE-EN 54 y en el Reglamento de Instalaciones de Protección contra Incendios, totalmente instalada, comprobada y en correcto funcionamiento según DB SI-4 del CTE.

| Código | Ud | Descripción | Rendimiento | Precio | Importe |
|---|---|---|---|---|---|
| MOOE.8a | h | Oficial 1ª electricidad | 6 | 18.36 | 110.16 |
| MOOE11a | h | Especialista electricidad | 6 | 15.7 | 94.20 |
| PIIL21bb | u | Ctrl detc incd analog 2 laz ampl (material) | 1 | 1842.512 | 1842.51 |
| PIIL.8a | u | Batería p/central detección incendios (material) | 2 | 25 | 50.00 |
| % | % | Costes Directos Complementarios | 2 % | 2096.87 | 41.94 |
|  |  | Total |  |  | 2138.81 |

Claves: liquido, te, descompuesto, lazo, analogico, dimension, pantalla, cristal, deteccion, marco, circulo, compuesto, metal, par, central, incendio, calculo, ampliacion, armario, opcional, proteccion, salida, cargador, fuente, rele, indicador, correcto, comunicacion, vigilar, automatico, alimentar, tension, carcasa, construccion, membrana, coche, comprobacion, piloto, norma, detector

| Medición | Uds. | Parcial |
|---|---|---|
| PB | 1 | 1.000 |
| Total |  | 1 |

**EIIL23c** u Sis compl detc CO s prot 2000m2
1 u × 1710.2 (1761.51 con costes indirectos) = 1761.51
Sistema completo de detección automático de monóxido de carbono(CO), formado por central microprocesada con 1 zona y 10 detectores, para proteger una superficie de hasta 2000m2, incluso tendido de cables y tubos de protección, conforme a las especificaciones dispuestas en las normas UNE 23007 y UNE-EN 54 y en el Reglamento de Instalaciones de Protección contra Incendios, totalmente instalada, comprobada y en correcto funcionamiento.

| Código | Ud | Descripción | Rendimiento | Precio | Importe |
|---|---|---|---|---|---|
| MOOE.8a | h | Oficial 1ª electricidad | 5.3 | 18.36 | 97.31 |
| MOOE11a | h | Especialista electricidad | 5.3 | 15.7 | 83.21 |
| PIEC16bb | m | Tubo rigido PVC 16mm 30%acc (material) | 73 | 0.62 | 45.26 |
| PIEC.2ba | m | Cable Cu flexible 450/750V 1x1.5 | 200 | 0.29 | 58.00 |
| % | % | Costes Directos Complementarios | 2 % | 283.78 | 5.68 |
| EIIL20a | u | Detector CO | 10 | 101.53 | 1015.30 |
| EIIL21a | u | Ctrl detc CO 1z 14 detc | 1 | 405.44 | 405.44 |
|  |  | Total |  |  | 1710.2 |

Claves: central, superficie, deteccion, detector, calculo, descompuesto, te, automatico, par, carbono, incendio, tubo, proteccion, norma, comprobacion, correcto, coche, construccion, tender, pvc, cable

| Medición | Uds. | Parcial |
|---|---|---|
| PSOT | 1 | 1.000 |
| Total |  | 1 |

**EIIP.8ca** u Sell pentr tb comb ø110mm EI120
20 u × 50.94 (52.47 con costes indirectos) = 1049.40
Sistema de sellado contra el fuego con collarín intumescente formado por un manguito de acero revestido interiormente con un forro intumescente con base de grafito, incluso cierre, pestañas de anclaje y masilla intumescente en el espacio existente entre la tubería y el muro para garantizar una resistencia al fuego EI 120 en pasos de tuberías combustibles de 110mm de diámetro exterior y a través de paredes y forjados que delimitan sectores de incendio, totalmente instalado, conforme a las especificaciones dispuestas en las normas UNE-EN 1366-3:2005 y UNE-EN 1634-1:2000, totalmente instalado y comprobado según DB SI-1 del CTE.

| Código | Ud | Descripción | Rendimiento | Precio | Importe |
|---|---|---|---|---|---|
| MOOA.8a | h | Oficial 1ª construcción | 0.2 | 17.74 | 3.55 |
| MOOA12a | h | Peón ordinario construcción | 0.2 | 14.82 | 2.96 |
| PIIP13ca | u | Collarín intu ø110mm EI 120 (material) | 1 | 30.07 | 30.07 |
| PIIP12a | u | Masilla intumescente (material) | 1.55 | 8.62 | 13.36 |
| % | % | Costes Directos Complementarios | 2 % | 49.94 | 1.00 |
|  |  | Total |  |  | 50.94 |

Claves: tuberia, exterior, grafito, par, base, resistencia, intumescente, acero, collarin, fuego, calculo, moho, descompuesto, manguito, revestir, forro, interior, te, paso, comprobacion, diametro, combustible, garantia, muro, espacio, pared, anclaje, automatico, forjado, sector, incendio, norma, coche, construccion, cierre, ordinario, masilla

| Medición | Uds. | Parcial |
|---|---|---|
| PCUB | 2 | 2.000 |
| P3 | 4 | 4.000 |
| P1 | 4 | 4.000 |
| PSS | 4 | 4.000 |
| PSOT | 6 | 6.000 |
| Total |  | 20 |

**EIIS.1bbaa** u Señ PVC 210x297mm ftlumi c/txt
137 u × 9.13 (9.4 con costes indirectos) = 1287.80
Placa para señalización de instalaciones manuales de protección contra incendios fabricada en PVC, fotoluminiscente, con pictograma y texto serigrafiados, de dimensiones 210x297mm, conforme a las especificaciones dispuestas en las normas UNE 23033-1:1981 y UNE 23035-4:2003, totalmente instalada según DB SI-4 del CTE.

| Código | Ud | Descripción | Rendimiento | Precio | Importe |
|---|---|---|---|---|---|
| MOOA12a | h | Peón ordinario construcción | 0.05 | 14.82 | 0.74 |
| PIIS.1bbaa | u | Señ PVC 210x297mm ftlumi c/txt (material) | 1 | 8.21 | 8.21 |
| % | % | Costes Directos Complementarios | 2 % | 8.95 | 0.18 |
|  |  | Total |  |  | 9.13 |

Claves: vinilo, calculo, norma, rotulo, modelo, dimension, te, pvc, material, construccion, descompuesto, coche, aluminio, automatico, par, fabricacion, incendio, proteccion, manual, señalizacion, placa, ordinario

| Medición | Uds. | Parcial |
|---|---|---|
| PCUB | 2 | 2.000 |
| P3 | 25 | 25.000 |
| P2 | 20 | 20.000 |
| P1 | 20 | 20.000 |
| PB | 20 | 20.000 |
| PSS | 25 | 25.000 |
| PSOT | 25 | 25.000 |
| Total |  | 137 |

**EIIS.2aaa** u Señ PVC 224x224 ftlumi med eva
113 u × 9.55 (9.84 con costes indirectos) = 1111.92
Placa para señalización de medios de evacuación, fabricada en PVC, fotoluminiscente, de dimensiones 224x224mm, conforme a las especificaciones dispuestas en la norma UNE 23034:1988, totalmente instalada según DB SI-3 del CTE.

| Código | Ud | Descripción | Rendimiento | Precio | Importe |
|---|---|---|---|---|---|
| MOOA12a | h | Peón ordinario construcción | 0.05 | 14.82 | 0.74 |
| PIIS.2aaa | u | Señ PVC 224x224 ftlumi med eva (material) | 1 | 8.62 | 8.62 |
| % | % | Costes Directos Complementarios | 2 % | 9.36 | 0.19 |
|  |  | Total |  |  | 9.55 |

Claves: construccion, medio, evacuacion, par, material, pvc, aluminio, descompuesto, coche, placa, señalizacion, norma, automatico, ordinario, te, fabricacion, dimension, calculo

| Medición | Uds. | Parcial |
|---|---|---|
| BIES | 15 | 15.000 |
| EXTINTORES POLVO | 35 | 35.000 |
| EXTINTORES NIEVE | 12 | 12.000 |
| PULSADORES | 29 | 29.000 |
| SIRENAS | 22 | 22.000 |
| Total |  | 113 |

### 8.6 INSTALACION PROTECCION FRENTE AL RAYO
Importe: 2410.97

**14.102** Ud Pararrayos INGESCO PDC modelo 5.3. Nivel III (06/02/2009)
1 Ud × 2340.75 (2410.97 con costes indirectos) = 2410.97
Protección Externa. Pararrayos con dispositivo de cebado modelo INGESCO PDC 5.3, con Certificación de producto nº ESPMDD004531-B concedido por BVQI, Ensayo de evaluación del tiempo de cebado de pararrayos PDC (anexo C UNE 21186) con nº 0809 realizado por LABELEC ( laboratorio de ensayos electrotécnicos), Ensayo de componentes de protección contra el rayo (CPCR) UNE-EN 50.164-1 con nº 07010B realizado por LABELEC ( laboratorio de ensayos electrotécnicos), de r=88 metros nivel III según CTE- SU8.
La instalación incluye: mástil de tubo de hierro galvanizado de 6 metros de longitud anclado a estructura, vía de chispas para conectar todas las estructuras dentro de la distancia de seguridad, bajante de conexión a tierra de cable de cobre de 50 mm² de sección, sistema de control de rayos formado por un contador de rayos CDR-1 y tarjeta PCS, y un sistema de puesta a tierra de electrodos Ingesco inferior a 10?. Incluye: abrazaderas de fijación, accesorios y tirantes de fijacion del mastil para contrarrestar el efecto del viento.Completamente instalado.

| Código | Ud | Descripción | Rendimiento | Precio | Importe |
|---|---|---|---|---|---|
| MOOE.8a | h | Oficial 1ª electricidad | 1 | 18.36 | 18.36 |
| MOOE10a | h | Oficial 3ª electricidad (mano de obra; 19/11/2010) | 1 | 15.51 | 15.51 |
| PINC101005 | Ud | Pararrayos modelo INGESCO PDC 5.3 Nivel III (material; 03/09/2009) | 1 | 963.75 | 963.75 |
| PINC111012 | Ud | Pieza de adaptación cabezal-mástil 1½" pulgadas en latón (material; 25/06/2009) | 1 | 28.69 | 28.69 |
| PINC114041 | Ud | Mástil telescópico de 5,8m en hierro galvanizado (material; 25/06/2009) | 1 | 122.35 | 122.35 |
| PINC116062 | Ud | Vía de chispas VX-1 + terminales (material; 25/06/2009) | 1 | 98.93 | 98.93 |
| PINC112021 | Ud | Anclaje obra 30 cm (2 piezas) (material; 25/06/2009) | 1 | 48.01 | 48.01 |
| PINC118081 | Ud | Abrazaderas de fijación para cable de 50 M-8 en latón M-8 (material; 25/06/2009) | 1 | 5.85 | 5.85 |
| PINC117072 | m | Cable trenzado de cobre 50mm² de sección (material; 25/06/2009) | 10 | 11.12 | 111.20 |
| PINC430001 | Ud | Contador de rayos CDR-1 (material; 25/06/2009) | 1 | 225.38 | 225.38 |
| PINC430002 | Ud | Tarjeta PCS (material; 25/06/2009) | 1 | 22.83 | 22.83 |
| PINC119091 | Ud | Tubo de protección en hierro galvanizado (incluye fijaciones) (material; 25/06/2009) | 1 | 69.08 | 69.08 |
| PINC2012 | Ud | Puesta a tierra de electrodos (material; 25/06/2009) | 1 | 512.81 | 512.81 |
| ARPOL36 | ud | Arqueta poliester (material; 06/02/2009) | 1 | 52.1 | 52.10 |
| %MA | % | Medios Auxiliares | 2 % | 2294.85 | 45.90 |
|  |  | Total |  |  | 2340.75 |

| Medición | Uds. | Parcial |
|---|---|---|
| Pararrayos | 1 | 1.000 |
| Total |  | 1 |

### 8.7 EVACUACION DE AGUAS (18/02/1999)
Importe: 69565.88

#### EISB Sistemas de bombeo (09/01/2017)
Importe: 7667

**EISB.1aaa** u Elecbomb ach pluv 0.30CV c/intr
4 u × 1180.79 (1216.21 con costes indirectos) = 4864.84
Electrobomba sumergible para achique de aguas de lluvia o filtraciones, con interruptor de nivel y potencia motor 0.30 CV, grado de protección IP68 y aislamiento clase F, incluso cuadro eléctrico y cable de alimentación, colocada en fosa de recepción de hormigón HNE-15/B/20, con acero B 400 S de 10mm de diámetro y tapa y aro de registro de fundición estanca de diámetro 650mm De altura 150cm, colocada sobre una solera de hormigón HNE-15/B/20 de 15cm de espesor y pendiente 25%, según el punto 5.5 de DB-HS5 del CTE.

| Código | Ud | Descripción | Rendimiento | Precio | Importe |
|---|---|---|---|---|---|
| MOOA.8a | h | Oficial 1ª construcción | 1 | 17.74 | 17.74 |
| MOOA12a | h | Peón ordinario construcción | 1 | 14.82 | 14.82 |
| MOOF.9a | h | Oficial 2ª fontanería (mano de obra; 09/06/1997) | 0.5 | 18.36 | 9.18 |
| PISB.1aaa | u | Elecbomb ach pluv 0.3CV c/intr (material) | 1 | 542.23 | 542.23 |
| PBPO11bb | m3 | HNE-15/B/20 obra | 2.864 | 71.36 | 204.38 |
| PBPO11bb | m3 | HNE-15/B/20 obra | 0.127 | 71.36 | 9.06 |
| PUCA10a | u | Tapa+aro registro fund estanca (material) | 1 | 326.44 | 326.44 |
| PEAA.3ac | kg | Acero corru B 400 S ø10 (material) | 21.305 | 0.87 | 18.54 |
| PISC.2aaf | m | Tb sr-UD Ø110mm unn peg 70%acc (material) | 1.5 | 10.166 | 15.25 |
| % | % | Costes Directos Complementarios | 2 % | 1157.64 | 23.15 |
|  |  | Total |  |  | 1180.79 |

| Medición | Uds. | Parcial |
|---|---|---|
| Pluviales y baldeo | 4 | 4.000 |
| Total |  | 4 |

**EISB.2bba** u Elecbomb fec 1.2CV c/intr
2 u × 1360.27 (1401.08 con costes indirectos) = 2802.16
Electrobomba sumergible para elevación de aguas fecales, con interruptor de nivel y potencia motor 1.2 CV, grado de protección IP68 y aislamiento clase F, incluso cuadro eléctrico y cable de alimentación, colocada en fosa de recepción de hormigón HNE-15/B/20 circular de altura mínima 1m, estanca, con tubería de ventilación de PVC de diámetro 80mm, cerrada a base de losa de hormigón HA 25/B/20/IIa, con acero B 400 S de 10mm de diámetro y tapa y aro de registro de fundición estanca de diámetro 650mm; de altura 150cm, colocada sobre una solera de hormigón HNE-15/B/20 de 15cm de espesor y pendiente 25%, según el punto 5.5 del DB-HS5 del CTE.

| Código | Ud | Descripción | Rendimiento | Precio | Importe |
|---|---|---|---|---|---|
| MOOA.8a | h | Oficial 1ª construcción | 1 | 17.74 | 17.74 |
| MOOA12a | h | Peón ordinario construcción | 1 | 14.82 | 14.82 |
| MOOF.9a | h | Oficial 2ª fontanería | 0.5 | 18.36 | 9.18 |
| PISB.2bba | u | Electrobomba 1.2CV c/intr (material) | 1 | 719.05 | 719.05 |
| PBPO11bb | m3 | HNE-15/B/20 obra | 2.864 | 71.36 | 204.38 |
| PBPC.3abba | m3 | H 25 blanda TM 20 IIa | 0.127 | 64.55 | 8.20 |
| PUCA10a | u | Tapa+aro registro fund estanca | 1 | 326.44 | 326.44 |
| PEAA.3ac | kg | Acero corru B 400 S ø10 | 21.305 | 0.87 | 18.54 |
| PISC.2aaf | m | Tb sr-UD Ø110mm unn peg 70%acc | 1.5 | 10.166 | 15.25 |
| % | % | Costes Directos Complementarios | 2 % | 1333.60 | 26.67 |
|  |  | Total |  |  | 1360.27 |

| Medición | Uds. | Parcial |
|---|---|---|
| fecales | 2 | 2.000 |
| Total |  | 2 |

#### EISC Conductos y accesorios (09/01/2017)
Importe: 51089.79

**EISC18bb** m Cndc san colg DN50mm 30%acc
76 m × 35.8 (36.87 con costes indirectos) = 2802.12
Colector colgado con tubo según norma UNE-EN 877 sin presión dinámica, de diámetro 50mm con revestimiento interior de epoxi bi-componente de color ocre, espesor medio 130 micras y exterior de pintura de apresto acrílico anticorrosión de color rojo pardo, espesor medio 40 micras y con extremos lisos, con incremento del precio del tubo del 30% en concepto de uniones, accesorios y piezas especiales, totalmente colocado e instalado.

| Código | Ud | Descripción | Rendimiento | Precio | Importe |
|---|---|---|---|---|---|
| MOOA.8a | h | Oficial 1ª construcción | 0.65 | 17.74 | 11.53 |
| MOOA12a | h | Peón ordinario construcción | 0.65 | 14.82 | 9.63 |
| PISC.7bab | m | Tb san fund DN50mm 30%acc (material) | 1.05 | 13.273 | 13.94 |
| % | % | Costes Directos Complementarios | 2 % | 35.10 | 0.70 |
|  |  | Total |  |  | 35.8 |

| Medición | Uds. | Largo | Parcial |
|---|---|---|---|
| planta 3ª | 1 | 10.000 | 10.000 |
|  | 1 | 6.000 | 6.000 |
| planta 2ª | 1 | 11.000 | 11.000 |
|  | 1 | 12.000 | 12.000 |
| planta 1ª | 1 | 8.000 | 8.000 |
|  | 1 | 5.000 | 5.000 |
| planta baja | 1 | 8.000 | 8.000 |
|  | 1 | 10.000 | 10.000 |
| planta semisotano | 1 | 6.000 | 6.000 |
| Total |  |  | 76 |

**EISC.1db** m Baj eva PVC sr-B DN75mm 30%acc
273 m × 20.12 (20.72 con costes indirectos) = 5656.56
Bajante para evacuación de aguas residuales de todo tipo según norma UNE-EN 1453, con tubo de PVC de diámetro 75mm, y espesor 3,0mm, unión por encolado, con comportamiento frente al fuego B-s3,d0 según normas RD 312/2005, con incremento del precio del tubo del 30% en concepto de uniones, accesorios y piezas especiales, incluso ayudas de albañilería.

| Código | Ud | Descripción | Rendimiento | Precio | Importe |
|---|---|---|---|---|---|
| MOOA.8a | h | Oficial 1ª construcción | 0.15 | 17.74 | 2.66 |
| MOOA12a | h | Peón ordinario construcción | 0.15 | 14.82 | 2.22 |
| MOOF.8a | h | Oficial 1ª fontanería | 0.6 | 18.36 | 11.02 |
| PISC.1db | m | Tubo eva PVC sr-B Ø75mm 30%acc (material) | 1 | 3.718 | 3.72 |
| PBAC.1ba | t | CEM I 42.5 R granel (material; 02/03/1999) | 0.001 | 109.01 | 0.11 |
| % | % | Costes Directos Complementarios | 2 % | 19.73 | 0.39 |
|  |  | Total |  |  | 20.12 |

| Medición | Uds. | Largo | Parcial |
|---|---|---|---|
| planta 3ª | 12 | 22.000 | 264.000 |
| planta baja | 1 | 5.000 | 5.000 |
|  | 1 | 4.000 | 4.000 |
| Total |  |  | 273 |

**EISC13aab** m Colec colg PVC 110mm peg 30%acc
235 m × 24.29 (25.02 con costes indirectos) = 5879.70
Colector colgado, realizado con tubo liso de PVC para saneamiento, de diámetro nominal 110mm y unión pegada, según la norma UNE EN 1401-I, con incremento del precio del tubo del 30% en concepto de uniones, accesorios y piezas especiales.

| Código | Ud | Descripción | Rendimiento | Precio | Importe |
|---|---|---|---|---|---|
| MOOA.8a | h | Oficial 1ª construcción | 0.1 | 17.74 | 1.77 |
| MOOA12a | h | Peón ordinario construcción | 0.1 | 14.82 | 1.48 |
| MOOF.8a | h | Oficial 1ª fontanería | 0.67 | 18.36 | 12.30 |
| PISC.2aab | m | Tb sr-UD Ø110mm unn peg 30%acc (material) | 1.05 | 7.774 | 8.16 |
| PBPM.1ba | m3 | Mortero cto M-160a (1:3) man | 0.001 | 100.07 | 0.10 |
| % | % | Costes Directos Complementarios | 2 % | 23.81 | 0.48 |
|  |  | Total |  |  | 24.29 |

| Medición | Uds. | Largo | Parcial |
|---|---|---|---|
| planta 3ª | 1 | 24.000 | 24.000 |
|  | 1 | 20.000 | 20.000 |
| planta 2ª | 1 | 21.000 | 21.000 |
|  | 1 | 16.000 | 16.000 |
| planta 1ª | 1 | 21.000 | 21.000 |
|  | 1 | 13.000 | 13.000 |
| planta baja | 1 | 18.000 | 18.000 |
|  | 1 | 21.000 | 21.000 |
| planta semisotano | 1 | 22.000 | 22.000 |
|  | 1 | 43.000 | 43.000 |
|  | 1 | 16.000 | 16.000 |
| Total |  |  | 235 |

**EISC.1gb** m Baj eva PVC sr-B DN125mm 30%acc
19.2 m × 23.24 (23.94 con costes indirectos) = 459.65
Bajante para evacuación de aguas residuales de todo tipo según norma UNE-EN 1453, con tubo de PVC de diámetro 125mm, y espesor 3,20mm, unión por encolado, con comportamiento frente al fuego B-s3,d0 según normas RD 312/2005, con incremento del precio del tubo del 30% en concepto de uniones, accesorios y piezas especiales, incluso ayudas de albañilería.

| Código | Ud | Descripción | Rendimiento | Precio | Importe |
|---|---|---|---|---|---|
| MOOA.8a | h | Oficial 1ª construcción | 0.15 | 17.74 | 2.66 |
| MOOA12a | h | Peón ordinario construcción | 0.15 | 14.82 | 2.22 |
| MOOF.8a | h | Oficial 1ª fontanería | 0.6 | 18.36 | 11.02 |
| PISC.1gb | m | Tubo eva PVC sr-B Ø125mm 30%acc (material) | 1 | 6.773 | 6.77 |
| PBAC.1ba | t | CEM I 42.5 R granel | 0.001 | 109.01 | 0.11 |
| % | % | Costes Directos Complementarios | 2 % | 22.78 | 0.46 |
|  |  | Total |  |  | 23.24 |

| Medición | Uds. | Largo | Parcial |
|---|---|---|---|
| PLUVIALES |  |  |  |
| - planta cubierta | 12 | 0.800 | 9.600 |
|  | 12 | 0.800 | 9.600 |
| Total |  |  | 19.2 |

**EISC13bab** m Colec colg PVC 125mm peg 30%acc
61 m × 30.33 (31.24 con costes indirectos) = 1905.64
Colector colgado, realizado con tubo liso de PVC para saneamiento, de diámetro nominal 125mm y unión pegada, según la norma UNE EN 1401-I, con incremento del precio del tubo del 30% en concepto de uniones, accesorios y piezas especiales.

| Código | Ud | Descripción | Rendimiento | Precio | Importe |
|---|---|---|---|---|---|
| MOOA.8a | h | Oficial 1ª construcción | 0.1 | 17.74 | 1.77 |
| MOOA12a | h | Peón ordinario construcción | 0.1 | 14.82 | 1.48 |
| MOOF.8a | h | Oficial 1ª fontanería | 0.67 | 18.36 | 12.30 |
| PISC.2bab | m | Tb sr-UD Ø125mm unn peg 30%acc (material) | 1.05 | 13.416 | 14.09 |
| PBPM.1ba | m3 | Mortero cto M-160a (1:3) man | 0.001 | 100.07 | 0.10 |
| % | % | Costes Directos Complementarios | 2 % | 29.74 | 0.59 |
|  |  | Total |  |  | 30.33 |

| Medición | Uds. | Largo | Parcial |
|---|---|---|---|
| planta 3ª | 1 | 7.000 | 7.000 |
|  | 1 | 7.000 | 7.000 |
| planta 2ª | 1 | 8.000 | 8.000 |
|  | 1 | 4.000 | 4.000 |
| planta 1ª | 1 | 8.000 | 8.000 |
|  | 1 | 8.000 | 8.000 |
| planta baja | 1 | 5.000 | 5.000 |
|  | 1 | 4.000 | 4.000 |
| planta semisotano | 1 | 10.000 | 10.000 |
| Total |  |  | 61 |

**EISC.1hb** m Baj eva PVC sr-B DN160mm 30%acc
56 m × 25.22 (25.98 con costes indirectos) = 1454.88
Bajante para evacuación de aguas residuales de todo tipo según norma UNE-EN 1453, con tubo de PVC de diámetro 160mm, y espesor 3,20mm, unión por encolado, con comportamiento frente al fuego B-s3,d0 según normas RD 312/2005, con incremento del precio del tubo del 30% en concepto de uniones, accesorios y piezas especiales, incluso ayudas de albañilería.

| Código | Ud | Descripción | Rendimiento | Precio | Importe |
|---|---|---|---|---|---|
| MOOA.8a | h | Oficial 1ª construcción | 0.15 | 17.74 | 2.66 |
| MOOA12a | h | Peón ordinario construcción | 0.15 | 14.82 | 2.22 |
| MOOF.8a | h | Oficial 1ª fontanería | 0.6 | 18.36 | 11.02 |
| PISC.1hb | m | Tubo eva PVC sr-B Ø160mm 30%acc (material) | 1 | 8.723 | 8.72 |
| PBAC.1ba | t | CEM I 42.5 R granel | 0.001 | 109.01 | 0.11 |
| % | % | Costes Directos Complementarios | 2 % | 24.73 | 0.49 |
|  |  | Total |  |  | 25.22 |

| Medición | Uds. | Largo | Parcial |
|---|---|---|---|
| RESIDUALES |  |  |  |
| - planta cubierta | 4 | 2.000 | 8.000 |
| - planta 3ª | 2 | 4.000 | 8.000 |
| - planta 2ª | 2 | 5.000 | 10.000 |
| - planta 1ª | 2 | 5.000 | 10.000 |
| - planta baja | 2 | 5.000 | 10.000 |
| - planta semisotano | 2 | 5.000 | 10.000 |
| Total |  |  | 56 |

**EISC13cab** m Colec colg PVC 160mm peg 30%acc
47 m × 39.23 (40.41 con costes indirectos) = 1899.27
Colector colgado, realizado con tubo liso de PVC para saneamiento, de diámetro nominal 160mm y unión pegada, según la norma UNE EN 1401-I, con incremento del precio del tubo del 30% en concepto de uniones, accesorios y piezas especiales.

| Código | Ud | Descripción | Rendimiento | Precio | Importe |
|---|---|---|---|---|---|
| MOOA.8a | h | Oficial 1ª construcción | 0.1 | 17.74 | 1.77 |
| MOOA12a | h | Peón ordinario construcción | 0.1 | 14.82 | 1.48 |
| MOOF.8a | h | Oficial 1ª fontanería | 0.67 | 18.36 | 12.30 |
| PISC.2cab | m | Tb sr-UD Ø160mm unn peg 30%acc (material) | 1.05 | 21.723 | 22.81 |
| PBPM.1ba | m3 | Mortero cto M-160a (1:3) man | 0.001 | 100.07 | 0.10 |
| % | % | Costes Directos Complementarios | 2 % | 38.46 | 0.77 |
|  |  | Total |  |  | 39.23 |

| Medición | Uds. | Largo | Parcial |
|---|---|---|---|
| planta 3ª | 1 | 1.000 | 1.000 |
|  | 1 | 1.000 | 1.000 |
| planta 2ª | 1 | 1.000 | 1.000 |
|  | 1 | 14.000 | 14.000 |
| planta 1ª | 1 | 5.000 | 5.000 |
|  | 1 | 10.000 | 10.000 |
| planta baja | 1 | 5.000 | 5.000 |
|  | 1 | 10.000 | 10.000 |
| Total |  |  | 47 |

**EISC14cbb** m Colec ente PVC 160mm elas 30%acc
97 m × 35.33 (36.39 con costes indirectos) = 3529.83
Colector enterrado realizado con un tubo liso de PVC para saneamiento, de diámetro 160mm, unión elástica y espesor según la norma UNE EN 1401-I, con incremento del precio del tubo del 30% en concepto de uniones, accesorios y piezas especiales, colocado en zanja de ancho 500+160mm, sobre lecho de arena / grava de espesor 100+160/100mm, sin incluir excavación, relleno de la zanja ni compactación final.

| Código | Ud | Descripción | Rendimiento | Precio | Importe |
|---|---|---|---|---|---|
| MOOA.8a | h | Oficial 1ª construcción | 0.3 | 17.74 | 5.32 |
| MOOA12a | h | Peón ordinario construcción | 0.3 | 14.82 | 4.45 |
| PISC.2cbb | m | Tb sr-UD Ø160mm unn elas 30%acc (material) | 1.05 | 22.633 | 23.76 |
| PBRA.1add | t | Arena 0/6 triturada lvd 30km (material) | 0.059 | 18.73 | 1.11 |
| % | % | Costes Directos Complementarios | 2 % | 34.64 | 0.69 |
|  |  | Total |  |  | 35.33 |

| Medición | Uds. | Largo | Parcial |
|---|---|---|---|
| garaje | 1 | 35.000 | 35.000 |
|  | 1 | 5.000 | 5.000 |
|  | 1 | 50.000 | 50.000 |
|  | 1 | 7.000 | 7.000 |
| Total |  |  | 97 |

**EISC15bb** m Colec PVC corru 200mm 30%acc
30 m × 26.87 (27.68 con costes indirectos) = 830.40
Colector enterrado, realizado con tubo corrugado de PVC para saneamiento, de diámetro 200mm, con incremento del precio del tubo del 30% en concepto de uniones, accesorios y piezas especiales, colocado en zanja de ancho 500+200mm, sobre lecho de arena / grava de espesor 100+200/100mm, sin incluir excavación, relleno de la zanja ni compactación final.

| Código | Ud | Descripción | Rendimiento | Precio | Importe |
|---|---|---|---|---|---|
| MOOA.8a | h | Oficial 1ª construcción | 0.35 | 17.74 | 6.21 |
| MOOA12a | h | Peón ordinario construcción | 0.35 | 14.82 | 5.19 |
| PISC.3bb | m | Tb PVC corru gs Ø200mm 30%acc (material) | 1.05 | 13.598 | 14.28 |
| PBRA.1add | t | Arena 0/6 triturada lvd 30km | 0.035 | 18.73 | 0.66 |
| % | % | Costes Directos Complementarios | 2 % | 26.34 | 0.53 |
|  |  | Total |  |  | 26.87 |

| Medición | Uds. | Largo | Parcial |
|---|---|---|---|
| salida edificio izda | 1 | 25.000 | 25.000 |
|  | 1 | 5.000 | 5.000 |
| Total |  |  | 30 |

**EISC.8cab** m Baj a galv Ø 120mm 30%acc
489.6 m × 25.9 (26.68 con costes indirectos) = 13062.53
Bajante exterior de aguas pluviales, de tubo de acero galvanizado, de sección circular de Ø 120mm de diámetro, construido según norma UNE EN 612 y DIN 18461, con incremento del precio del tubo del 30% en concepto de uniones, accesorios y piezas especiales, incluso ayudas de albañilería.

| Código | Ud | Descripción | Rendimiento | Precio | Importe |
|---|---|---|---|---|---|
| MOOA.8a | h | Oficial 1ª construcción | 0.25 | 17.74 | 4.44 |
| MOOA12a | h | Peón ordinario construcción | 0.25 | 14.82 | 3.71 |
| MOOF.8a | h | Oficial 1ª fontanería | 0.5 | 18.36 | 9.18 |
| PISC19cab | m | Baj a galv ø120mm 30%acc (material) | 1.05 | 7.57 | 7.95 |
| PBAC.1ba | t | CEM I 42.5 R granel | 0.001 | 109.01 | 0.11 |
| % | % | Costes Directos Complementarios | 2 % | 25.39 | 0.51 |
|  |  | Total |  |  | 25.9 |

| Medición | Uds. | Largo | Parcial |
|---|---|---|---|
| PLUVIALES |  |  |  |
| Pcub-PB |  |  |  |
| - verticales acabado con tapa para registro | 24 | 18.000 | 432.000 |
| - horizontales (norte) | 12 | 0.800 | 9.600 |
| - horizontales (sur) | 12 | 4.000 | 48.000 |
| Total |  |  | 489.6 |

**EIFC.2dama** m Canlz vi galv ø6´´
126 m × 82.47 (84.94 con costes indirectos) = 10702.44
Canalización vista realizada con tubo de acero galvanizado, soldado, de diámetro 6" (DN150) y espesor de pared 3.75mm, con marcado AENOR, incluso garras de sujeción, según norma UNE 19043, totalmente instalada y comprobada.

| Código | Ud | Descripción | Rendimiento | Precio | Importe |
|---|---|---|---|---|---|
| MOOF.8a | h | Oficial 1ª fontanería | 0.49 | 18.36 | 9.00 |
| MOOF11a | h | Especialista fontanería | 0.49 | 15.7 | 7.69 |
| PIFC.1dma | m | Tb glv ø6´´ (material) | 1 | 64.16 | 64.16 |
| % | % | Costes Directos Complementarios | 2 % | 80.85 | 1.62 |
|  |  | Total |  |  | 82.47 |

| Medición | Uds. | Largo | Parcial |
|---|---|---|---|
| PLUVIALES-recogida vista |  |  |  |
| - (norte) | 1 | 75.000 | 75.000 |
| - (sur) | 1 | 51.000 | 51.000 |
| Total |  |  | 126 |

**EISC.1ib** m Baj eva PVC sr-B DN200mm 30%acc
10 m × 29.95 (30.85 con costes indirectos) = 308.50
Bajante para evacuación de aguas residuales de todo tipo según norma UNE-EN 1453, con tubo de PVC de diámetro 200mm, y espesor 3,90mm, unión por encolado, con comportamiento frente al fuego B-s3,d0 según normas RD 312/2005, con incremento del precio del tubo del 30% en concepto de uniones, accesorios y piezas especiales, incluso ayudas de albañilería.

| Código | Ud | Descripción | Rendimiento | Precio | Importe |
|---|---|---|---|---|---|
| MOOA.8a | h | Oficial 1ª construcción | 0.15 | 17.74 | 2.66 |
| MOOA12a | h | Peón ordinario construcción | 0.15 | 14.82 | 2.22 |
| MOOF.8a | h | Oficial 1ª fontanería | 0.6 | 18.36 | 11.02 |
| PISC.1ib | m | Tubo eva PVC sr-B Ø200mm 30%acc (material) | 1 | 13.351 | 13.35 |
| PBAC.1ba | t | CEM I 42.5 R granel | 0.001 | 109.01 | 0.11 |
| % | % | Costes Directos Complementarios | 2 % | 29.36 | 0.59 |
|  |  | Total |  |  | 29.95 |

| Medición | Uds. | Largo | Parcial |
|---|---|---|---|
| planta semisotano | 1 | 5.000 | 5.000 |
|  | 1 | 5.000 | 5.000 |
| Total |  |  | 10 |

**EISC13dab** m Colec colg PVC 200mm peg 30%acc
22 m × 51.48 (53.02 con costes indirectos) = 1166.44
Colector colgado, realizado con tubo liso de PVC para saneamiento, de diámetro nominal 200mm y unión pegada, según la norma UNE EN 1401-I, con incremento del precio del tubo del 30% en concepto de uniones, accesorios y piezas especiales.

| Código | Ud | Descripción | Rendimiento | Precio | Importe |
|---|---|---|---|---|---|
| MOOA.8a | h | Oficial 1ª construcción | 0.1 | 17.74 | 1.77 |
| MOOA12a | h | Peón ordinario construcción | 0.1 | 14.82 | 1.48 |
| MOOF.8a | h | Oficial 1ª fontanería | 0.67 | 18.36 | 12.30 |
| PISC.2dab | m | Tb sr-UD Ø200mm unn peg 30%acc (material) | 1.05 | 33.163 | 34.82 |
| PBPM.1ba | m3 | Mortero cto M-160a (1:3) man | 0.001 | 100.07 | 0.10 |
| % | % | Costes Directos Complementarios | 2 % | 50.47 | 1.01 |
|  |  | Total |  |  | 51.48 |

| Medición | Uds. | Largo | Parcial |
|---|---|---|---|
| BP33 | 1 | 10.000 | 10.000 |
| BP80 | 1 | 6.000 | 6.000 |
| planta semisotano | 1 | 6.000 | 6.000 |
| Total |  |  | 22 |

**ECAS.7gb** m Canalización PE drn ø200 30%acc (22/05/1996)
110 m × 9.63 (9.92 con costes indirectos) = 1091.20
Canalización de polietileno, de 200mm de diámetro, para una superficie de drenaje de 165cm2/m, incluyendo un incremento sobre el precio del tubo del 30% en concepto de uniones y accesorios, excluida la excavación de la zanja.

| Código | Ud | Descripción | Rendimiento | Precio | Importe |
|---|---|---|---|---|---|
| MOOF11a | h | Especialista fontanería | 0.125 | 15.7 | 1.96 |
| PISC24gb | m | Tubo drenaje PEAD ø200mm 30%acc (material; 03/04/1997) | 1 | 7.475 | 7.48 |
| % | % | Costes Directos Complementarios | 2 % | 9.44 | 0.19 |
|  |  | Total |  |  | 9.63 |

Claves: tubo, zanja, pieza, acondicionamien, diametro, union, superficie, accesorio, tierra, especial, excavacion, fontaneria, incremento, canalizacion, drenaje, movimiento, polietileno

| Medición | Uds. | Largo | Parcial |
|---|---|---|---|
| muro sotano | 1 | 110.000 | 110.000 |
| Total |  |  | 110 |

**EISA.4aa** m2 Can PP c/rej 130x75 p/pluv gar (18/02/1999)
8.2 m2 × 40.33 (41.54 con costes indirectos) = 340.63
Canaleta para recogida de residuos, fabricada por inyección de polipropileno, de 250mm de ancho y 75mm de alto, con rejilla de polipropileno adecuada para garajes o aparcamientos, zonas de trabajos de higiene y de ancho igual a la canaleta, en color a elegir por la D.F. y con sistema de fijación para asegurar la rejilla a la canaleta, suministrada en tramos de 50cm, conforme a la norma UNE EN 1253. Con tapas y salida extremidad Ø 50 mm. Incluso acometida a desagüe a red general. Con rejilla incluida, fondo sin pendiente longitudinal.

| Código | Ud | Descripción | Rendimiento | Precio | Importe |
|---|---|---|---|---|---|
| MOOA.8a | h | Oficial 1ª construcción | 0.5 | 17.74 | 8.87 |
| PISA.4aa | u | Can PP c/rej 130x75 p/pluv gar (material; 16/01/2017) | 1 | 27.23 | 27.23 |
| PISC.1bd | m | Tubo eva PVC sr-B Ø40mm 50%acc (material; 16/01/2017) | 1.5 | 2.295 | 3.44 |
| % | % | Costes Directos Complementarios | 2 % | 39.54 | 0.79 |
|  |  | Total |  |  | 40.33 |

| Medición | Uds. | Largo | Parcial |
|---|---|---|---|
| Planta semisótano: |  |  |  |
| Sala de camillas de ortopodología | 1 | 8.200 | 8.200 |
| Total |  |  | 8.2 |

#### EISA Arquetas, pozos y sumideros (09/01/2017)
Importe: 10809.09

**EISA.2d** u Sumd sif HØ50 PVC-Acero inx
5 u × 20.17 (20.78 con costes indirectos) = 103.90
Sumidero sifónico para cuartos de baño, terrazas o patios, con salida horizontal de diámetro 50mm y unión mediante junta pegada, cuerpo de PVC y rejilla de acero inoxidable, conforme a las normas DIN 19599 y DIN 1299, velocidad de evacuación 0,43 l/s, según ISO DIS 9896, incluso acometida a desagüe a red general.

| Código | Ud | Descripción | Rendimiento | Precio | Importe |
|---|---|---|---|---|---|
| MOOF.8a | h | Oficial 1ª fontanería | 0.5 | 18.36 | 9.18 |
| PISA.2b | u | Sumidero sifónico PVC-INOX VØ50 (material) | 1 | 6.66 | 6.66 |
| PISC.1cc | m | Tubo eva PVC sr-B Ø50mm 40%acc (material) | 1.5 | 2.62 | 3.93 |
| % | % | Costes Directos Complementarios | 2 % | 19.77 | 0.40 |
|  |  | Total |  |  | 20.17 |

| Medición | Uds. | Parcial |
|---|---|---|
| Planta baja-zona trasera | 2 | 2.000 |
|  | 3 | 3.000 |
| Total |  | 5 |

**EISA.2a** u Sumidero sifónico VØ40 PP
42 u × 17.23 (17.75 con costes indirectos) = 745.50
Sumidero sifónico clase K3 según UNE EN 1253, para cuartos de baño, terrazas o patios, con salida vertical de diámetro 40mm y unión mediante junta cónica, cuerpo de polipropileno y rejilla de acero inoxidable, conforme a las normas DIN 19599 y DIN 1229, velocidad de evacuación 0,44 l/s, según ISO DIS 9896, incluso acometida a desagüe a red general, totalmente instalado y comprobado según DB HS-5 del CTE.

| Código | Ud | Descripción | Rendimiento | Precio | Importe |
|---|---|---|---|---|---|
| MOOF.8a | h | Oficial 1ª fontanería | 0.5 | 18.36 | 9.18 |
| PISA.2a | u | Sumidero sifónico PP-INOX VØ40 (material) | 1 | 4.27 | 4.27 |
| PISC.1bd | m | Tubo eva PVC sr-B Ø40mm 50%acc | 1.5 | 2.295 | 3.44 |
| % | % | Costes Directos Complementarios | 2 % | 16.89 | 0.34 |
|  |  | Total |  |  | 17.23 |

| Medición | Uds. | Parcial |
|---|---|---|
| planta 3ª | 6 | 6.000 |
| planta 2ª | 8 | 8.000 |
| planta 1ª | 8 | 8.000 |
| planta baja | 12 | 12.000 |
| planta semisotano | 8 | 8.000 |
| Total |  | 42 |

**UICA10ab** u Imb pref fund c/reja fund
3 u × 89.55 (92.24 con costes indirectos) = 276.72
Imbornal de fundición gris, no sifónico. Con reja de fundición pintada con pintura bituminosa. Colocado sobre solera de hormigón en masa HM-20/P/40/I de 15cm de espesor, recibido a tubo de saneamiento y con p.p. de medios auxiliares, sin incluir la excavación, ni el relleno perimetral posterior.

| Código | Ud | Descripción | Rendimiento | Precio | Importe |
|---|---|---|---|---|---|
| MOOA.8a | h | Oficial 1ª construcción | 1 | 17.74 | 17.74 |
| MOOA12a | h | Peón ordinario construcción | 1 | 14.82 | 14.82 |
| PBPC.2aaaa | m3 | H 20 plástica TM 40 I (material) | 0.045 | 74.42 | 3.35 |
| PUCA12a | u | Imbornal fund c/reja fundición (material) | 1 | 51.88 | 51.88 |
| % | % | Costes Directos Complementarios | 2 % | 87.79 | 1.76 |
|  |  | Total |  |  | 89.55 |

| Medición | Uds. | Parcial |
|---|---|---|
| patio trasero | 3 | 3.000 |
| Total |  | 3 |

**EISA.4aab** u Can HP c/rej 1000x300x190 p/pluv cubierta c/cestilla (09/01/2017)
95.3 u × 58.5 (60.26 con costes indirectos) = 5742.78
Canaleta para recogida de pluviales fabricada por hormigón polímero tipo ULMA o similar, modelo SELF300, ancho exterior 300mm, ancho interior 250mm y altura exterior 190mm, en módulos de 1m de longitud, cancela de seguridad y tornillería correspondiente, conforme a la norma UNE EN 1253-I, acometida a bajantes mediante accesorios de arqueta AU250 de salida lateral de 160/200mm, con accesorio de reducción si la bajante es más pequeña, cestilla de protección de bajante, incluso conexión a desagüe a red general. Con rejilla incluida.

| Código | Ud | Descripción | Rendimiento | Precio | Importe |
|---|---|---|---|---|---|
| MOOA.8a | h | Oficial 1ª construcción | 0.5 | 17.74 | 8.87 |
| PISA.4aab | u | Can HP c/rej 1000x300x190 p/pluv cubiertas (material; 09/01/2017) | 1.3 | 27.23 | 35.40 |
| PISC.1hb | m | Tubo eva PVC sr-B Ø160mm 30%acc | 1.5 | 8.723 | 13.08 |
| % | % | Costes Directos Complementarios | 2 % | 57.35 | 1.15 |
|  |  | Total |  |  | 58.5 |

| Medición | Uds. | Largo | Parcial |
|---|---|---|---|
| lado norte | 1 | 43.000 | 43.000 |
| lado sur | 1 | 44.000 | 44.000 |
| podologia | 1 | 8.300 | 8.300 |
| Total |  |  | 95.3 |

**EISA.10aaa** u Arq cua fab ladr 55x55cm tap cie (09/01/2017)
2 u × 76.65 (78.95 con costes indirectos) = 157.90
Arqueta de paso de 55x55x50 cm de dimensiones interiores, formada en losa, recibido con mortero de cemento M-5 y enfoscada y enlucida interiormente con mortero de cemento GP CSIV W2, sobre solera de 10 cm de espesor de HM-30/B/20/I+Qb, formación de pendientes mínima del 2%, cerrada en la parte superior con bardo cerámico hueco machihembrado y losa de hormigón, armada con mallazo y sellada con mortero de cemento, incluso parte proporcional de accesorios, juntas, cierres herméticos y medios auxiliares, sin incluir la excavación, ni el relleno perimetral posterior, totalmente ejecutada según DB HS-5 del CTE

| Código | Ud | Descripción | Rendimiento | Precio | Importe |
|---|---|---|---|---|---|
| MOOA.8a | h | Oficial 1ª construcción | 1.295 | 17.74 | 22.97 |
| MOOA12a | h | Peón ordinario construcción | 1.295 | 14.82 | 19.19 |
| PFFC.4ba | u | Ladrillo c macizo 24x11.5x5 maq (material; 20/01/2017) | 80 | 0.261 | 20.88 |
| PBPM.1da | m3 | Mto cto M-5 man | 0.031 | 81.28 | 2.52 |
| PFFC.5g | u | Bardo machihembrado 80x25x3 (material; 12/02/1997) | 2 | 0.67 | 1.34 |
| PEAM.3ab | m2 | Mallazo ME 15x15 ø 6-6 (material; 04/02/1997) | 0.391 | 2.56 | 1.00 |
| PRCM11a | kg | Mezcla p/revoco cal-cto-arido (material; 29/01/1996) | 0.027 | 0.17 | 0.00 |
| PBPC.2cbbc | m3 | H 30 blanda TM 20 I+Qb (material) | 0.069 | 105.084 | 7.25 |
| % | % | Costes Directos Complementarios | 2 % | 75.15 | 1.50 |
|  |  | Total |  |  | 76.65 |

| Medición | Uds. | Parcial |
|---|---|---|
| red enterrada | 2 | 2.000 |
| Total |  | 2 |

**EISA.7acc** u Arq cua PP sif 40x40cm tap rej
1 u × 128.38 (132.23 con costes indirectos) = 132.23
Arqueta prefabricada suspendida sifónica de polipropileno, cuadrada, registrable, de medidas 40x40cm, con conexiones laterales adaptables a tubos de diámetro de 75 a 250 mm, con tapa rejilla y marco de PVC, totalmente instalada.

| Código | Ud | Descripción | Rendimiento | Precio | Importe |
|---|---|---|---|---|---|
| MOOA.8a | h | Oficial 1ª construcción | 1 | 17.74 | 17.74 |
| MOOA12a | h | Peón ordinario construcción | 1 | 14.82 | 14.82 |
| PISA10cc | u | Arq sif cua PP 40x40cm rej (material) | 1 | 93.3 | 93.30 |
| % | % | Costes Directos Complementarios | 2 % | 125.86 | 2.52 |
|  |  | Total |  |  | 128.38 |

| Medición | Uds. | Parcial |
|---|---|---|
| arqueta separadora de yesos | 1 | 1.000 |
| Total |  | 1 |

**EISA.8aac** u Arq c/rej en tapa regist ldr 40x40x50
9 u × 81.4 (83.84 con costes indirectos) = 754.56
Arqueta con rejilla en tapa, de medidas interiores 40x40x50 cm,formada en losa, recibida con mortero de cemento M-5 y enfoscada y enlucida interiormente con mortero de cemento M-15, sobre solera de 15 cm de espesor de hormigón en masa HM-30/B/20/I+Qb, formación de pendientes mínima del 2%, con tapa de hormigón prefabricado, incluso parte proporcional de accesorios, juntas, cierres herméticos y medios auxiliares, totalmente ejecutada según DB HS-5 del CTE.

| Código | Ud | Descripción | Rendimiento | Precio | Importe |
|---|---|---|---|---|---|
| MOOA.8a | h | Oficial 1ª construcción | 1.5 | 17.74 | 26.61 |
| MOOA12a | h | Peón ordinario construcción | 1 | 14.82 | 14.82 |
| PFFC.2c | u | Ladrillo perf n/visto 24x11.5x9 (material) | 43 | 0.172 | 7.40 |
| PBPM.1da | m3 | Mto cto M-5 man | 0.02 | 81.28 | 1.63 |
| PBPM.1aa | m3 | Mto cto M-15 man | 0.015 | 97.14 | 1.46 |
| PBPC.4abbc | m3 | H 30 blanda TM 20 IIb+Qb (material) | 0.11 | 95.072 | 10.46 |
| PISA23b | u | Marco+tapa arq H pref 40x40 mm (material) | 1 | 16.65 | 16.65 |
| % | % | Costes Directos Complementarios | 3 % | 79.03 | 2.37 |
|  |  | Total |  |  | 81.4 |

| Medición | Uds. | Parcial |
|---|---|---|
| garaje | 7 | 7.000 |
| sala de bombas | 1 | 1.000 |
| sala pci | 1 | 1.000 |
| Total |  | 9 |

**UICA13aa** u Pz rgtr ldr Ø1000 Ayto-Vlc 120cm
3 u × 586.04 (603.62 con costes indirectos) = 1810.86
Pozo registro de diámetro 100cm, de fábrica de ladrillo,de 120cm de profundidad, incluso pates de polipropileno cada 30cm, hormigón de relleno, marco y tapa de fundición dúctil normalizada, completamente terminado. Sin incluir excavación. Según Normativa para Obras de Saneamiento de la Ciudad de Valencia.

| Código | Ud | Descripción | Rendimiento | Precio | Importe |
|---|---|---|---|---|---|
| MOOA.8a | h | Oficial 1ª construcción | 4 | 17.74 | 70.96 |
| MOOA12a | h | Peón ordinario construcción | 4 | 14.82 | 59.28 |
| PBPC15bbb | m3 | HNE-15 blanda TM 20 | 1 | 57.95 | 57.95 |
| PBPC.2abaa | m3 | H 20 plástica TM 20 I (material) | 0.385 | 76.96 | 29.63 |
| PFFC.4ba | u | Ladrillo c macizo 24x11.5x5 maq | 493 | 0.261 | 128.67 |
| PBPM.1ba | m3 | Mortero cto M-160a (1:3) man | 0.05 | 100.07 | 5.00 |
| PBPM33a | m3 | Mortero hidrófugo | 0.05 | 117.15 | 5.86 |
| PUCA24a | u | Pate PP p/pozo (material) | 4 | 4.38 | 17.52 |
| PEAM.3ad | m2 | Mallazo ME 15x15 ø 8-8 (material) | 1.54 | 4.29 | 6.61 |
| PUCA11b | u | Tapa+aro rgtr fund Ayto Valencia (material) | 1 | 193.07 | 193.07 |
| % | % | Costes Directos Complementarios | 2 % | 574.55 | 11.49 |
|  |  | Total |  |  | 586.04 |

| Medición | Uds. | Parcial |
|---|---|---|
| acometidas | 3 | 3.000 |
| Total |  | 3 |

**UICA.6dcb** u Arqueta rgtr 100x100x100cm tapa HA (09/01/2017)
4 u × 263.26 (271.16 con costes indirectos) = 1084.64
Arqueta de registro de dimensiones interiores 100x100cm y altura 100cm, formada en losa, colocado sobre solera de hormigón de 10cm de espesor, con pendientes, enfoscada y bruñida interiormente, con tapa de hormigón armado prefabricada de 5cm de espesor, con junta de goma, terminada, según indicaciones del Documento básico HS Salubridad del CTE.

| Código | Ud | Descripción | Rendimiento | Precio | Importe |
|---|---|---|---|---|---|
| MOOA.8a | h | Oficial 1ª construcción | 2 | 17.74 | 35.48 |
| MOOA12a | h | Peón ordinario construcción | 1 | 14.82 | 14.82 |
| PFFC.4ab | u | Ladrillo c macizo 28x14x4 man (material; 19/02/1997) | 175 | 0.86 | 150.50 |
| PBPC15bbb | m3 | HNE-15 blanda TM 20 | 0.049 | 57.95 | 2.84 |
| PBPM33a | m3 | Mortero hidrófugo | 0.02 | 117.15 | 2.34 |
| PUCA.7k | u | Tapa registro HA 70x70 (material) | 1 | 47.36 | 47.36 |
| PBUJ.1b | m | Junta estnq pfl trapecial plas | 2.8 | 1.7 | 4.76 |
| % | % | Costes Directos Complementarios | 2 % | 258.10 | 5.16 |
|  |  | Total |  |  | 263.26 |

| Medición | Uds. | Parcial |
|---|---|---|
| para bombeos | 4 | 4.000 |
| Total |  | 4 |

### 8.8 VENTILACIONES (18/02/1999)
Importe: 489.92

#### 7.10.3 EXTRACCION DE HUMOS DE ASEOS (18/02/1999)
Importe: 489.92

**EIVC.8ec** m Cdto tubo rig rect PVC 90x180 mm 20%acc (29/06/2016)
10 m × 12.38 (12.75 con costes indirectos) = 127.50
Conducto realizado con tubo rígido rectangular de material termoplastico liso, ignifugo y autoextinguible temperatura maxima 80º, de dimensiones 90x180 mm y 15399 mm2 de sección, sistema supra - dupla de siber o equivalente, pegado mediante adhesivo, para instalación de extracion en aseos, con seis rejillas. Incluyendo un incremento sobre el precio del tubo del 20% en concepto de uniones y accesorios,, totalmente instalado, comprobado y en correcto funcionamiento según DB HS-3 del CTE.

| Código | Ud | Descripción | Rendimiento | Precio | Importe |
|---|---|---|---|---|---|
| MOOM.8a | h | Oficial 1ª metal | 0.069 | 16.58 | 1.14 |
| MOOM11a | h | Especialista metal | 0.069 | 14.1 | 0.97 |
| PIVH21ec | m | Tubo rígido rectangular PVC 90x180 mm (material; 29/06/2016) | 1.05 | 9.555 | 10.03 |
| %0200 | % | Medios auxiliares | 2 % | 12.14 | 0.24 |
|  |  | Total |  |  | 12.38 |

Claves: comprobacion, especial, te, adhesivo, pieza, calculo, descompuesto, incremento, accesorio, tubo, correcto, par, construccion, seccion, union, ventilacion, rigido, conduccion, pvc, dimension

| Medición | Uds. | Largo | Parcial |
|---|---|---|---|
| Ventilación aseos Planta semisótano | 1 | 10.000 | 10.000 |
| Total |  |  | 10 |

**EIVV18eh** u Extr helicocrtfu ø250mm 1300m3/h (18/02/1999)
1 u × 351.86 (362.42 con costes indirectos) = 362.42
Extractor helicocentrífugo para conducto con marcado CE, con motor de dos velocidades regulables, de 250mm de diámetro y 1300 m3/h de caudal en descarga libre, conforme a las especificaciones dispuestas en la norma UNE-EN 12101, incluso accesorios para montaje, totalmente instalado, comprobado y en correcto funcionamiento según DB HS-3 del CTE.

| Código | Ud | Descripción | Rendimiento | Precio | Importe |
|---|---|---|---|---|---|
| MOOE.8a | h | Oficial 1ª electricidad | 1 | 18.36 | 18.36 |
| MOOE11a | h | Especialista electricidad | 1 | 15.7 | 15.70 |
| PIVV10eh | u | Extr helicocrtfu ø250mm 1300m3/h (material; 16/01/2017) | 1 | 290.796 | 290.80 |
| PIVV30a | u | Acc montaje vent hel (material; 26/05/2015) | 1 | 20.1 | 20.10 |
| % | % | Costes Directos Complementarios | 2 % | 344.96 | 6.90 |
|  |  | Total |  |  | 351.86 |

| Medición | Uds. | Parcial |
|---|---|---|
| Aseo planta semisótano | 1 | 1.000 |
| Total |  | 1 |

#### 7.10.4 VENTILACION DE VESTIBULOS DE INDEPENDEMCIA Y ESCALERA DEL SOTANO

### 8.9 INSTALACION DE TRANSPORTE - ASCENSOR
Importe: 41544.21

**E25TA080** ud Ascensor de 6 paradas / 8 personas
2 ud × 13853.51 (14269.12 con costes indirectos) = 28538.24
Instalación completa de ascensor eléctrico, modelo ORONA o similar, con dos velocidades 1 m/s. y 0,25 m/s. Nivelación de parada 5 mm, 6 paradas, 800 kg. de carga nominal para un máximo de 8 personas, recorrido vertical (Forjado a forjado =22 metros), con un solo embarque por planta, de las siguientes características:
-Tensión de red trifásica 220/380 V-50 ciclos.
-Equipo de tracción para ascensores SIN CUARTO DE MÁQUINAS con control de movimiento de FRECUENCIA VARIABLE.
-Paracaídas progresivo.Accionamiento por limitador centrífugo de velocidad
-Amortiguadores de resorte situados en el foso bajo la cabina y el contrapeso.
-Preinstalación de sistema R.E.M.
-Célula fotoeléctrica.
-Maniobra selectiva-colectiva Dúplex en subida y bajada.
-Tipo de cabina de bastidor metálico y revestimiento interior de chapa de acero inoxidable, con pasamanos de id. ø 35 mm.
-Puertas de cabina automáticas de 2 hojas de apertura central (telescópicas), de 800 mm de paso libre y 2.000 mm de altura, acabadas en acero inoxidable AISI 304.
-Puertas de piso automáticas de 2 hojas de apertura central (telescópicas), de 800 mm de paso libre y 2.000 mm de altura, acabadas en acero inoxidable, resistentes al fuego según la norma UNE 23-802-79 con detector de obstáculos con 2 células fotoeléctricas.
-Cabina con techo plano, con ACABADOS INTERIORES DE LA MÁXIMA CALIDAD a determinar por la D.F.
-Botonera en cabina completa en horizontal especial inválidos e invidentes, en acero inoxidable, con pulsadores de pisos con llave de bloqueo y teclado Braille.
-Botonera en pisos mediante módulo acabado en acero inoxidable, con pulsadores de microrecorrido cóncavos y aro luminoso
Completamente instalado, con pruebas y ajustes cumpliendo el reglamento RD 1314/97.

| Código | Ud | Descripción | Rendimiento | Precio | Importe |
|---|---|---|---|---|---|
| O01OA090 | h. | Cuadrilla A | 40 | 42.21 | 1688.40 |
| 388200901 | Ud | Ascensor normal 2 para 8 pers. 2.V doble (12/01/2017) | 1 | 11759 | 11759.00 |
| %CI | % | Costes indirectos | 1 % | 13447.40 | 134.47 |
| %MA | % | Medios Auxiliares | 2 % | 13581.87 | 271.64 |
|  |  | Total |  |  | 13853.51 |

**EITS.1ba** u Elev. vert 180kg ORONA h=1.20 m ext. (12/01/2017)
1 u × 4591.6 (4729.35 con costes indirectos) = 4729.35
Elevador vertical ORONA para exteriores, para uso en edificios públicos con marcado CE para salvar desniveles de altura máxima 1.20m con capacidad máxima de carga de 180 kg, una velocidad de 0,1 m/s, 964x1539mm de dimensiones y una potencia de 1 Kw a 220 V y 50 Hz, incluso unidad de control conectada por cable espiral con pulsadores de presión continua, suelo de plataforma antideslizante, borde perimetral de seguridad, rampa de acceso automática y pulsador de parada de emergencia; totalmente instalado, comprobado y en correcto funcionamiento según Decreto 39/2004.

| Código | Ud | Descripción | Rendimiento | Precio | Importe |
|---|---|---|---|---|---|
| PITS.1ba | u | Elev. vert. 180 kg (material; 19/01/2017) | 1 | 4457 | 4457.00 |
| %MA | % | Medios Auxiliares | 2 % | 4457.00 | 89.14 |
| %CI | % | Costes indirectos | 1 % | 4546.14 | 45.46 |
|  |  | Total |  |  | 4591.6 |

| Medición | Uds. | Parcial |
|---|---|---|
| Acceso principal | 1 | 1.000 |
| Total |  | 1 |

**EITS.3bb** u Elev vert 180kg ORONA h=0.50 m (12/01/2017)
2 u × 4017.78 (4138.31 con costes indirectos) = 8276.62
Elevador vertical para uso en edificios públicos (aulas con estrado) con marcado CE para salvar desniveles de altura máxima 0.875m con capacidad máxima de carga de 180 kg, una velocidad de 0,1 m/s, 964x1539mm de dimensiones y una potencia de 1 Kw a 220 V y 50 Hz, incluso unidad de control conectada por cable espiral con pulsadores de presión continua, suelo de plataforma antideslizante, borde perimetral de seguridad, rampa de acceso automática y pulsador de parada de emergencia; totalmente instalado, comprobado y en correcto funcionamiento según Decreto 39/2004.

| Código | Ud | Descripción | Rendimiento | Precio | Importe |
|---|---|---|---|---|---|
| PITS.3aa | u | Elev vert 180kg (material; 23/01/2017) | 1 | 3900 | 3900.00 |
| %MA | % | Medios Auxiliares | 2 % | 3900.00 | 78.00 |
| %CI | % | Costes indirectos | 1 % | 3978.00 | 39.78 |
|  |  | Total |  |  | 4017.78 |

| Medición | Uds. | Parcial |
|---|---|---|
| Aulas con estrado especial | 2 | 2.000 |
| Total |  | 2 |

### 8.10 PREINSTALACION DE CIRCUITO CCTV Y ANTIINTRUSION (09/02/2017)
Importe: 8236.27
INSTALACION DE CIRCUITO CERRADO DE TV

**EIEL12db** m Tb corru db PVC Ø25mm 30%acc
1609 m × 2.37 (2.44 con costes indirectos) = 3925.96
Tubo flexible corrugado doble capa de PVC de 25mm de diámetro nominal para canalización empotrada, con un grado de protección mecánica 7 y con un incremento sobre el precio del tubo del 30% en concepto de uniones, accesorios y piezas especiales, totalmente instalado, incluso ayudas de albañileria, sin incluir cableado, según NT-IEEV/89 y el Reglamento Electrotécnico de Baja Tensión 2002.

| Código | Ud | Descripción | Rendimiento | Precio | Importe |
|---|---|---|---|---|---|
| MOOE.8a | h | Oficial 1ª electricidad | 0.03 | 18.36 | 0.55 |
| MOOA12a | h | Peón ordinario construcción | 0.03 | 14.82 | 0.44 |
| PIEC19db | m | Tb flx db capa PVC 25mm 30%acc (material) | 1.05 | 1.271 | 1.33 |
| % | % | Costes Directos Complementarios | 2 % | 2.32 | 0.05 |
|  |  | Total |  |  | 2.37 |

Claves: accesorio, corrugado, doble, capa, pvc, par, diametro, pieza, calculo, descompuesto, especial, union, te, flexible, graduacion, canalizacion, incremento, instalacion, mecanico, ordinario, tubo, proteccion, ayuda, albañil, cableado, electrotecnico, directo, tension, automatico, empotrable, construccion, electricidad, complementario, coche

| Medición | Uds. | Largo | Parcial |
|---|---|---|---|
| PL SEMISOTANO A RACK PL BAJA |  |  |  |
| L1 | 1 | 55.000 | 55.000 |
| L2 | 1 | 45.000 | 45.000 |
| L3 | 1 | 15.000 | 15.000 |
| L4 | 1 | 20.000 | 20.000 |
| L5 | 1 | 55.000 | 55.000 |
| L6 | 1 | 53.000 | 53.000 |
| L7 | 1 | 10.000 | 10.000 |
| L8 | 1 | 12.000 | 12.000 |
| PL BAJA A RACK PL BAJA |  |  |  |
| L1 | 1 | 50.000 | 50.000 |
| L2 | 1 | 38.000 | 38.000 |
| L3 | 1 | 25.000 | 25.000 |
| L4 | 1 | 6.000 | 6.000 |
| L5 | 1 | 47.000 | 47.000 |
| L6 | 1 | 47.000 | 47.000 |
| L7 | 1 | 34.000 | 34.000 |
| L8 | 1 | 32.000 | 32.000 |
| L9 | 1 | 12.000 | 12.000 |
| PL PRIMERA ARACK PL SEGUNDA |  |  |  |
| L1 | 1 | 85.000 | 85.000 |
| L2 | 1 | 87.000 | 87.000 |
| L3 | 1 | 48.000 | 48.000 |
| L4 | 1 | 92.000 | 92.000 |
| L5 | 1 | 86.000 | 86.000 |
| L6 | 1 | 50.000 | 50.000 |
| PL PRIMERA ALTILLO |  |  |  |
| L1 | 1 | 50.000 | 50.000 |
| L2 | 1 | 45.000 | 45.000 |
| PL. SEGUNDA A RACK SEGUNDA |  |  |  |
| L1 | 1 | 29.000 | 29.000 |
| L2 | 1 | 32.000 | 32.000 |
| L3 | 1 | 34.000 | 34.000 |
| L4 | 1 | 36.000 | 36.000 |
| L5 | 1 | 35.000 | 35.000 |
| L6 | 1 | 24.000 | 24.000 |
| L7 | 1 | 28.000 | 28.000 |
| L8 | 1 | 38.000 | 38.000 |
| PL TERCERA A RACK DE PL TERCERA |  |  |  |
| L1 | 1 | 28.000 | 28.000 |
| L2 | 1 | 29.000 | 29.000 |
| L3 | 1 | 34.000 | 34.000 |
| L4 | 1 | 34.000 | 34.000 |
| L5 | 1 | 37.000 | 37.000 |
| L6 | 1 | 24.000 | 24.000 |
| L7 | 1 | 28.000 | 28.000 |
| L8 | 1 | 40.000 | 40.000 |
| Total |  |  | 1609 |

**EIAD.4bba** m Cbl pares red dt UTP ctg 6 libre
1609 m × 1.38 (1.42 con costes indirectos) = 2284.78
Instalación de cable de pares UTP para red de datos de categoría 6 y cubierta libre de halógenos, las características de los cables, la asignación de colores a los pares y demás detalles acerca de la instalación y conexionado se encuentran recogidos en la categoría 6 y la especificación de clase E de las normas ISO/IEC 11801 y EIA/TIA 568 B, totalmente instalado, comprobado y en correcto estado de funcionamiento.

| Código | Ud | Descripción | Rendimiento | Precio | Importe |
|---|---|---|---|---|---|
| MOOL.8a | h | Oficial 1ª telecomunicaciones | 0.02 | 14.23 | 0.28 |
| MOOL.9a | h | Oficial 2ª telecomunicaciones | 0.02 | 13.83 | 0.28 |
| PIAD.4bba | m | Cbl pares red dt UTP ctg 6 libre (material) | 1 | 0.79 | 0.79 |
| % | % | Costes Directos Complementarios | 2 % | 1.35 | 0.03 |
|  |  | Total |  |  | 1.38 |

Claves: clase, comprobacion, correcto, coche, automatico, directo, construccion, descompuesto, conexion, te, complementario, par, cubierta, halogeno, fuego, pantalla, norma, calculo, cable, instalacion, red, color

| Medición | Uds. | Largo | Parcial |
|---|---|---|---|
| PL SEMISOTANO A RACK PL BAJA |  |  |  |
| L1 | 1 | 55.000 | 55.000 |
| L2 | 1 | 45.000 | 45.000 |
| L3 | 1 | 15.000 | 15.000 |
| L4 | 1 | 20.000 | 20.000 |
| L5 | 1 | 55.000 | 55.000 |
| L6 | 1 | 53.000 | 53.000 |
| L7 | 1 | 10.000 | 10.000 |
| L8 | 1 | 12.000 | 12.000 |
| PL BAJA A RACK PL BAJA |  |  |  |
| L1 | 1 | 50.000 | 50.000 |
| L2 | 1 | 38.000 | 38.000 |
| L3 | 1 | 25.000 | 25.000 |
| L4 | 1 | 6.000 | 6.000 |
| L5 | 1 | 47.000 | 47.000 |
| L6 | 1 | 47.000 | 47.000 |
| L7 | 1 | 34.000 | 34.000 |
| L8 | 1 | 32.000 | 32.000 |
| L9 | 1 | 12.000 | 12.000 |
| PL PRIMERA ARACK PL SEGUNDA |  |  |  |
| L1 | 1 | 85.000 | 85.000 |
| L2 | 1 | 87.000 | 87.000 |
| L3 | 1 | 48.000 | 48.000 |
| L4 | 1 | 92.000 | 92.000 |
| L5 | 1 | 86.000 | 86.000 |
| L6 | 1 | 50.000 | 50.000 |
| PL PRIMERA ALTILLO |  |  |  |
| L1 | 1 | 50.000 | 50.000 |
| L2 | 1 | 45.000 | 45.000 |
| PL. SEGUNDA A RACK SEGUNDA |  |  |  |
| L1 | 1 | 29.000 | 29.000 |
| L2 | 1 | 32.000 | 32.000 |
| L3 | 1 | 34.000 | 34.000 |
| L4 | 1 | 36.000 | 36.000 |
| L5 | 1 | 35.000 | 35.000 |
| L6 | 1 | 24.000 | 24.000 |
| L7 | 1 | 28.000 | 28.000 |
| L8 | 1 | 38.000 | 38.000 |
| PL TERCERA A RACK DE PL TERCERA |  |  |  |
| L1 | 1 | 28.000 | 28.000 |
| L2 | 1 | 29.000 | 29.000 |
| L3 | 1 | 34.000 | 34.000 |
| L4 | 1 | 34.000 | 34.000 |
| L5 | 1 | 37.000 | 37.000 |
| L6 | 1 | 24.000 | 24.000 |
| L7 | 1 | 28.000 | 28.000 |
| L8 | 1 | 40.000 | 40.000 |
| Total |  |  | 1609 |

**EIAD.5aba** u Rsta p/voz-dt sim UTP ctg 6
6 u × 21.27 (21.91 con costes indirectos) = 131.46
Instalación de roseta simple UTP para voz y datos de categoría 6 para caja universal, cada roseta cumplirá las especificaciones de la categoría 6 descritas en la norma ISO/IEC 11801 y estará cableada a ocho hilos siguiendo las especificaciones que se detallan en ella con un cable que cumpla también dicha norma, además cumplirá todo lo exigido en la misma norma para canal de clase E y en la norma EIA/TIA 568B para categoría 6 e incluso certificación según dichas normas con el equipo adecuado que garantice el cumplimiento de los parámetros requeridos, totalmente instalada, comprobada y en correcto estado de funcionamiento.

| Código | Ud | Descripción | Rendimiento | Precio | Importe |
|---|---|---|---|---|---|
| MOOL.8a | h | Oficial 1ª telecomunicaciones | 0.25 | 14.23 | 3.56 |
| MOOL.9a | h | Oficial 2ª telecomunicaciones | 0.09 | 13.83 | 1.24 |
| PIAD.5aba | u | Rsta p/voz-dt sim UTP ctg 6 (material) | 1 | 16.05 | 16.05 |
| % | % | Costes Directos Complementarios | 2 % | 20.85 | 0.42 |
|  |  | Total |  |  | 21.27 |

Claves: simple, canal, construccion, norma, caja, equipo, comprobacion, correcto, coche, automatico, clase, directo, certificacion, cable, par, doble, pantalla, calculo, descompuesto, te, instalacion, garantia, cableado, complementario

**EIAD.3daag** u Pnl voz-dt UTP 48 tom ctg5 48 cb
3 u × 313.89 (323.31 con costes indirectos) = 969.93
Instalación sobre rack de 19" de panel de voz y datos con capacidad de 48 tomas de categoría 5 y tipo UTP, con la conexión de 48 cables e incluso fijación en el armario rack, peinado y conexionado de 48 cables según la norma ISO/IEC 11801, totalmente instalado, comprobado y en correcto estado de funcionamiento, según la especificación de clase D de las normas ISO/IEC 11801 y la categoría de la norma EIA/TIA 568B.

| Código | Ud | Descripción | Rendimiento | Precio | Importe |
|---|---|---|---|---|---|
| MOOL.8a | h | Oficial 1ª telecomunicaciones | 6 | 14.23 | 85.38 |
| PIAD.3daa | u | Pnl voz-dt UTP 48 tom ctg 5 (material) | 1 | 222.36 | 222.36 |
| % | % | Costes Directos Complementarios | 2 % | 307.74 | 6.15 |
|  |  | Total |  |  | 313.89 |

Claves: complementario, norma, comprobacion, correcto, clase, panel, automatico, conexion, armario, coche, te, directo, calculo, par, cable, pantalla, toma, construccion, instalacion, descompuesto, fijacion

**EIEM27b** u Toma tf RJ45, 8 contactos, RDSI
41 u × 21.88 (22.54 con costes indirectos) = 924.14
Toma de teléfono tipo RJ45, 8 contactos, RDSI, mecanismo completo, tecla y marco, incluso pequeño material, totalmente instalado, conectado y en correcto estado de funcionamiento.

| Código | Ud | Descripción | Rendimiento | Precio | Importe |
|---|---|---|---|---|---|
| MOOA.9a | h | Oficial 2ª construcción | 0.08 | 17.06 | 1.36 |
| MOOE.8a | h | Oficial 1ª electricidad | 0.17 | 18.36 | 3.12 |
| PIED33b | u | Toma tf RJ45, 8 contactos, RDSI (material) | 1 | 15.738 | 15.74 |
| PIED15baaa | u | Marco emp 1 elem cld media (material) | 1 | 1.233 | 1.23 |
| % | % | Costes Directos Complementarios | 2 % | 21.45 | 0.43 |
|  |  | Total |  |  | 21.88 |

Claves: instalacion, mecanismo, par, contacto, calculo, descompuesto, moho, electricidad, telefono, automatico, te, coche, calidad, conexion, material, construccion, toma, marco, correcto, directo, complementario

| Medición | Uds. | Parcial |
|---|---|---|
| PL SEMISOTANO |  |  |
| CCTV | 4 | 4.000 |
| ANTIINTRUSION | 4 | 4.000 |
| PL BAJA |  |  |
| CCTV | 4 | 4.000 |
| ANTIINTRUSION | 5 | 5.000 |
| PL PRIMERA |  |  |
| CCTV | 3 | 3.000 |
| ANTIINTRUSION | 3 | 3.000 |
| PL PRIMERA ALTILLO |  |  |
| ANTIINTRUSION | 2 | 2.000 |
| PL SEGUNDA |  |  |
| CCTV | 3 | 3.000 |
| ANTIINTRUSION | 5 | 5.000 |
| PL TERCERA |  |  |
| CCTV | 3 | 3.000 |
| ANTIINTRUSION | 5 | 5.000 |
| Total |  | 41 |

## 9 Aislamiento e impermeabilización
Importe: 73938.72

### 9.01 Aislamiento acústico
Importe: 59005.99

**05.06.05** m² Panel acústico ACUSTIMODUL-80A (12/06/2017)
215.4 m² × 87.48 (90.1 con costes indirectos) = 19407.54
Panel acústico en cierre de sala de máquinas A/A de la cubierta, tipo ACUSTIMODUL-80A compuesto de perfilería soporte galvanizada, paneles absorventes tipo sandwich de 80 mm de espesor, montantes sobre armazón de acero galvanizado, tornillería, etc.
Trasdosado para incrementar el aislamiento acústico a ruido aéreo en particiones interiores verticales y medianerías, formado por: panel multicapa de 6.9 kg/m2 de peso medio, conductividad térmica 0.041 W/mK y reacción al fuego autoextinguible; compuesto por una napa de poliéster de 20 mm de espesor adherida térmicamente a una lámina viscoelástica de alta densidad de 4 mm de espesor fijado mediante adhesivo de contacto al tabique; estructura de perfiles de chapa de acero galvanizado de 80 mm de ancho, a base de montantes (elementos verticales separados 600 mm entre ellos) y canales (elementos horizontales) separada 2 cm del panel anterior, banda de aislamiento de ruido estructural autoadhesiva debajo de todos los canales; absorbente acústico de fibra de poliéster de 40 mm de espesor, conductividad térmica de 0.039 W/mK y reacción alfuego B-s1,d0, incluso replanteo, preparación, corte y colocación de las placas, nivelación y aplomado, formación de premarcos, ejecución de ángulos y paso de instalaciones, acabado de juntas, parte proporcional de mermas roturas y accesorios de fijación y limpieza.
E= 80 mm
m elemento base= 80 kg
Mejora del índice global de reducción acústica, ponderado A=19 dBA, según DB HR del CTE.

| Código | Ud | Descripción | Rendimiento | Precio | Importe |
|---|---|---|---|---|---|
| MOOA.8a | h | Oficial 1ª construcción | 0.248 | 17.74 | 4.40 |
| MOOA12a | h | Peón ordinario construcción | 0.248 | 14.82 | 3.68 |
| MOOM.8a | h | Oficial 1ª metal | 0.588 | 16.58 | 9.75 |
| MOOM.9a | h | Oficial 2ª metal | 0.588 | 16.56 | 9.74 |
| PNTW.4a | m | Banda aisl ruido est 50 mm (material) | 0.5 | 0.62 | 0.31 |
| PFPP.9b | m | Montante 80 p/tab yeso laminado (material; 12/06/2017) | 2.33 | 0.929 | 2.16 |
| PFPP10b | m | Cnl rail 80mm ancho p/pnl yeso (material; 12/06/2017) | 0.95 | 0.778 | 0.74 |
| PFPP15a | u | Tornillo 25mm p/pnl yeso (material) | 14 | 0.01 | 0.14 |
| PNTW14a | m | Cinta juntas pnl aisl acústico (material) | 1.3 | 0.89 | 1.16 |
| PFPP20a | m | Cinta p/juntas PYL (material) | 3 | 0.07 | 0.21 |
| PNTW.6ab | m2 | Aisl 1polie+lamn viscoelas 24mm (material) | 1.05 | 12.2 | 12.81 |
| PNTW.8a | l | Cola p/aislamientos (material) | 0.33 | 3.79 | 1.25 |
| PNTW.7a | m2 | Absorbente acus fibra poliester (material) | 1.05 | 6.52 | 6.85 |
| 05.06.05.01 | m2 | Panel acústico ACUSTIMODUL-80A (material) | 1.05 | 30.2 | 31.71 |
| %CI | % | Costes indirectos | 1 % | 84.91 | 0.85 |
| %MA | % | Medios Auxiliares | 2 % | 85.76 | 1.72 |
|  |  | Total |  |  | 87.48 |

| Medición | Uds. | Largo | Alto | Parcial |
|---|---|---|---|---|
| Planta cubierta |  |  |  |  |
| Paramentos verticales | 1 | 41.000 | 4.100 | 168.100 |
|  | 1 | 5.500 | 2.200 | 12.100 |
|  | 1 | 16.000 | 2.200 | 35.200 |
| Total |  |  |  | 215.4 |

**09.01.08** m² Cubierta zona instalaciones (12/06/2017)
71.25 m² × 87.47 (90.09 con costes indirectos) = 6418.91
Cubierta de zona de instalaciones a base de panel sandwich con acristalamiento intermedio de 45 mm de espesor, colocado sobre perfileria de acero galvanizado. tipo ACUSTIMODUL-80A compuesto de perfilería soporte galvanizada, paneles absorventes tipo sandwich de 80 mm de espesor, montantes sobre armazón de acero galvanizado, tornillería, etc.En horizontal.

| Código | Ud | Descripción | Rendimiento | Precio | Importe |
|---|---|---|---|---|---|
| MOOA.8a | h | Oficial 1ª construcción | 0.246 | 17.74 | 4.36 |
| MOOA12a | h | Peón ordinario construcción | 0.246 | 14.82 | 3.65 |
| MOOM.8a | h | Oficial 1ª metal | 0.677 | 16.58 | 11.22 |
| MOOM.9a | h | Oficial 2ª metal | 0.678 | 16.56 | 11.23 |
| PNTW.4a | m | Banda aisl ruido est 50 mm | 0.5 | 0.62 | 0.31 |
| PFPP15a | u | Tornillo 25mm p/pnl yeso | 14 | 0.01 | 0.14 |
| PNTW14a | m | Cinta juntas pnl aisl acústico | 1.3 | 0.89 | 1.16 |
| PFPP20a | m | Cinta p/juntas PYL | 3 | 0.07 | 0.21 |
| PNTW.6ab | m2 | Aisl 1polie+lamn viscoelas 24mm | 1.05 | 12.2 | 12.81 |
| PNTW.8a | l | Cola p/aislamientos | 0.33 | 3.79 | 1.25 |
| PNTW.7a | m2 | Absorbente acus fibra poliester | 1.05 | 6.52 | 6.85 |
| 05.06.05.01 | m2 | Panel acústico ACUSTIMODUL-80A | 1.05 | 30.2 | 31.71 |
| %CI | % | Costes indirectos | 1 % | 84.90 | 0.85 |
| %MA | % | Medios Auxiliares | 2 % | 85.75 | 1.72 |
|  |  | Total |  |  | 87.47 |

| Medición | Uds. | Largo | Ancho | Parcial |
|---|---|---|---|---|
| Cubierta: |  |  |  |  |
| Zona protegida | 1 | 7.500 | 9.500 | 71.250 |
| Total |  |  |  | 71.25 |

**08.01.02** m² Lámina antiimpacto tipo CHOVA-IMPACT e =10 mm (12/06/2017)
1310.75 m² × 7.8 (8.03 con costes indirectos) = 10525.32
Lámina antiimpacto tipo CHOVA-IMPACT colocada bajo pavimentos, de 10 mm de espesor, colocada y solapada con p/p de cantoneras.

| Código | Ud | Descripción | Rendimiento | Precio | Importe |
|---|---|---|---|---|---|
| MOOA.8a | h | Oficial 1ª construcción | 0.032 | 17.74 | 0.57 |
| MOOA12a | h | Peón ordinario construcción | 0.032 | 14.82 | 0.47 |
| 08.01.02.01 | m2 | Lámina antiimpacto CHOVA-IMPACT e= 10 mm (material; 12/06/2017) | 1.05 | 6.06 | 6.36 |
| PNIS.2c | m2 | Lámina PE e=0.15mm (material) | 1.05 | 0.16 | 0.17 |
| %CI | % | Costes indirectos | 1 % | 7.57 | 0.08 |
| %MA | % | Medios Auxiliares | 2 % | 7.65 | 0.15 |
|  |  | Total |  |  | 7.8 |

| Medición | Uds. | Largo | Ancho | Parcial |
|---|---|---|---|---|
| En P. Semisótano | 1 | 58.000 | 14.000 | 812.000 |
|  | 1 | 50.000 | 9.000 | 450.000 |
|  | 1 | 6.500 | 7.500 | 48.750 |
| Total |  |  |  | 1310.75 |

**08.01.03** m² Lámina antiimpacto tipo CHOVA-IMPACT e =5 mm (12/06/2017)
4521.8 m² × 4.86 (5.01 con costes indirectos) = 22654.22
Lámina antiimpacto tipo CHOVA-IMPACT colocada bajo pavimentos, de 5 mm de espesor, colocada y solapada con p/p de cantoneras.

| Código | Ud | Descripción | Rendimiento | Precio | Importe |
|---|---|---|---|---|---|
| MOOA.8a | h | Oficial 1ª construcción | 0.03 | 17.74 | 0.53 |
| MOOA12a | h | Peón ordinario construcción | 0.03 | 14.82 | 0.44 |
| 08.01.02.02 | m2 | Lámina antiimpacto CHOVA-IMPACT e= 5 mm (material; 12/06/2017) | 1.05 | 3.403 | 3.57 |
| PNIS.2c | m2 | Lámina PE e=0.15mm | 1.05 | 0.16 | 0.17 |
| %CI | % | Costes indirectos | 1 % | 4.71 | 0.05 |
| %MA | % | Medios Auxiliares | 2 % | 4.76 | 0.10 |
|  |  | Total |  |  | 4.86 |

| Medición | Uds. | Largo | Ancho | Parcial |
|---|---|---|---|---|
| Planta Baja y 1º | 2 | 58.000 | 14.500 | 1682.000 |
|  | 2 | 44.000 | 9.000 | 792.000 |
| Planta 2º y 3º | 2 | 51.500 | 14.600 | 1503.800 |
|  | 2 | 44.000 | 9.000 | 792.000 |
| A deducir: |  |  |  |  |
| Claraboya | -1 | 32.000 | 4.000 | -128.000 |
|  | -1 | 30.000 | 4.000 | -120.000 |
| Total |  |  |  | 4521.8 |

### 9.02 Aislamiento térmico
Importe: 619.83

**E10ATV450** m2 Proy.poliuretano paredes 30/60
56.1 m2 × 6.86 (7.07 con costes indirectos) = 396.63
Aislamiento térmico en paramentos verticales mediante espuma rígida de poliuretano formada por una mezcla de Isocianato y Poliol con una densidad nominal de 35 kg/m3., fabricada "in situ" por proyección sobre la el cerramiento de fachada, de 5 cms de espesor medio y un espesor mínimo de 4 cm., incluso maquinaria auxiliar y medios auxiliares necesarios para la correcta ejecución de los trabajos; ejecutado según Normas UNE-92120-2, detalle en planos, Memoria y Pliego de Condiciones del Proyecto. (Medida la superficie en verdadera magnitud a cinta corrida.)
NOTA: Cuando en la fachada existan perfiles metálicos de subestructuras para posteriores revestimientos, se tomarán las precauciones necesarias para no ensuciar las caras externas de estos, permitiendo así los trabajos posteriores.

| Código | Ud | Descripción | Rendimiento | Precio | Importe |
|---|---|---|---|---|---|
| MOOA.8a | h | Oficial 1ª construcción | 0.07 | 17.74 | 1.24 |
| MOOA.9a | h | Oficial 2ª construcción | 0.07 | 17.06 | 1.19 |
| P07TO010 | kg | Isocianato (material) | 1.16 | 1.77 | 2.05 |
| P07TO020 | kg | Poliol 9131 (material) | 1.16 | 1.77 | 2.05 |
| P07W150 | ud | P.p. maquinaria proyección (material) | 1 | 0.13 | 0.13 |
| %CI | % | Costes indirectos | 1 % | 6.66 | 0.07 |
| %MA | % | Medios Auxiliares | 2 % | 6.73 | 0.13 |
|  |  | Total |  |  | 6.86 |

| Medición | Uds. | Largo | Alto | Parcial |
|---|---|---|---|---|
| Aseos PB dcha. | 2 | 6.000 | 3.300 | 39.600 |
|  | 1 | 5.000 | 3.300 | 16.500 |
| Total |  |  |  | 56.1 |

**E10ATS100** m2 Proy.poliuretano techos 30/60
30 m2 × 7.22 (7.44 con costes indirectos) = 223.20
Aislamiento térmico en zonas calefactadas sobre espacios al aire libre, mediante espuma rígida de poliuretano formada por una mezcla de Isocianato y Poliol con una densidad nominal de 35 kg/m3., fabricada "in situ" por proyección sobre la cara inferior de forjado en techo, de 5 cms de espesor medio y un espesor mínimo de 4 cm., incluso maquinaria auxiliar y medios auxiliares necesarios para la correcta ejecución de los trabajos; ejecutado según Normas UNE-92120-2, detalle en planos, Memoria y Pliego de Condiciones del Proyecto. (Medida la superficie en verdadera magnitud a cinta corrida.)

| Código | Ud | Descripción | Rendimiento | Precio | Importe |
|---|---|---|---|---|---|
| MOOA.8a | h | Oficial 1ª construcción | 0.08 | 17.74 | 1.42 |
| MOOA.9a | h | Oficial 2ª construcción | 0.08 | 17.06 | 1.36 |
| P07TO010 | kg | Isocianato | 1.16 | 1.77 | 2.05 |
| P07TO020 | kg | Poliol 9131 | 1.16 | 1.77 | 2.05 |
| P07W150 | ud | P.p. maquinaria proyección | 1 | 0.13 | 0.13 |
| %CI | % | Costes indirectos | 1 % | 7.01 | 0.07 |
| %MA | % | Medios Auxiliares | 2 % | 7.08 | 0.14 |
|  |  | Total |  |  | 7.22 |

| Medición | Uds. | Largo | Ancho | Parcial |
|---|---|---|---|---|
| Aseos PB dcha | 1 | 6.000 | 5.000 | 30.000 |
| Total |  |  |  | 30 |

### 9.03 Impermeabilizaciones interiores
Importe: 9361.25

**ENIU.4bexx** m2 Impz solera LBM-40-FV APP (08/02/1996)
811.2 m2 × 11.2 (11.54 con costes indirectos) = 9361.25
Impermeabilización de suelo de aseos, cuartos de limpieza e instalaciones, mediante membrana monocapa no adherida, compuesta por lámina de betún modificado con plastómeros APP, tipo LBM-40-FV, de masa total 40 gr/dm2, de superficie no protegida, con armadura constituida por fieltro de fibra de vidrio FV.100 (100 gr/m2), colocada sin adherir al soporte y adherida en los solapos previa imprimación de éstos con emulsión bituminosa negra tipo EB, incluso limpieza previa del soporte, mermas y solapos, según DB HS-1 del CTE y Documento: Impermeabilización en la edificación sobre y bajo rasante con láminas bituminosas modificadas de ANFI.

| Código | Ud | Descripción | Rendimiento | Precio | Importe |
|---|---|---|---|---|---|
| MOOA.8a | h | Oficial 1ª construcción | 0.06 | 17.74 | 1.06 |
| MOOA11a | h | Peón especializado construcción | 0.06 | 15.41 | 0.92 |
| PNIL.9baa | m2 | LBM (APP)-40-FV PE (material) | 1.1 | 8.088 | 8.90 |
| PNIB.2a | kg | Emu bituminosa aniónica tipo EB (material) | 0.05 | 2.05 | 0.10 |
| % | % | Costes Directos Complementarios | 2 % | 10.98 | 0.22 |
|  |  | Total |  |  | 11.2 |

Claves: fibra, modificado, polietileno, vidrio, estable, solera, fieltro, recubrir, pelicula, proteccion, tejido, norma, superficie, armadura, poliester, refuerzo, aislamiento, adherencia, impermeabilizan, soplete, union, oxiasfalto, impermeabilizac, hormigon, perimetro, moho, terminacion, colocacion, descompuesto, edificacion, te, solape, membrana, adherir, masa, soporte, impermeable, previo, imprimacion, emulsion, negro, adhesivo, lamina, calculo, merma, elastomerico, betun, capa, par, limpieza, compuesto, construccion, automatico, coche, cara

| Medición | Uds. | Largo | Ancho | Parcial |
|---|---|---|---|---|
| Semisótano |  |  |  |  |
| Ortopodología | 1 | 8.000 | 8.500 | 68.000 |
| Aseos | 1 | 6.500 | 13.500 | 87.750 |
|  | 1 | 2.500 | 2.500 | 6.250 |
| Instalaciones | 1 | 6.200 | 14.000 | 86.800 |
| Baja: |  |  |  |  |
| Aseos | 1 | 5.500 | 11.500 | 63.250 |
|  | 1 | 6.500 | 7.500 | 48.750 |
|  | 1 | 2.500 | 2.500 | 6.250 |
| Instalaciones | 1 | 6.500 | 8.500 | 55.250 |
| Planta 1ª: |  |  |  |  |
| Aseos | 1 | 5.500 | 11.000 | 60.500 |
|  | 1 | 6.500 | 7.000 | 45.500 |
|  | 1 | 2.500 | 2.500 | 6.250 |
| Planta 2ª: |  |  |  |  |
| Aseos | 1 | 5.500 | 8.000 | 44.000 |
|  | 1 | 6.500 | 7.000 | 45.500 |
|  | 1 | 2.500 | 2.500 | 6.250 |
| Planta 3ª |  |  |  |  |
| Aseos | 1 | 5.500 | 7.500 | 41.250 |
|  | 1 | 6.500 | 7.000 | 45.500 |
|  | 1 | 2.500 | 2.500 | 6.250 |
| Altillos instalaciones | 1 | 8.000 | 5.300 | 42.400 |
|  | 1 | 6.500 | 7.000 | 45.500 |
| Total |  |  |  | 811.2 |

### 9.04 Protección ignífuga
Importe: 4951.65

**E26FKM320** m2 Mortero ignífugo VERMIPLASTER EF-60
10 m2 × 8.93 (9.2 con costes indirectos) = 92.00
Protección contra el fuego de estructura metálica mediante proyección de mortero a base de perlita y vermiculita Vermiplaster, para una estabilidad al fuego EF-60. Densidad 600 kg/m3. Coeficiente de conductividad térmica 0,125 Kcal/hmºC. Ensayo LICOF. Medida la superficie realmente ejecutada.

| Código | Ud | Descripción | Rendimiento | Precio | Importe |
|---|---|---|---|---|---|
| O01OB230 | h. | Oficial 1ª pintura (mano de obra) | 0.15 | 17.74 | 2.66 |
| O01OB240 | h. | Ayudante pintura (mano de obra) | 0.15 | 15.41 | 2.31 |
| M01MP040 | h. | Equipo proyección mortero ignífugo (maquinaria) | 0.15 | 2.97 | 0.45 |
| P23FL080 | kg | Mortero ignífugo Vermiplaster (material) | 9 | 0.36 | 3.24 |
| %CI | % | Costes indirectos | 1 % | 8.66 | 0.09 |
| %MA | % | Medios Auxiliares | 2 % | 8.75 | 0.18 |
|  |  | Total |  |  | 8.93 |

| Medición | Uds. | Largo | Parcial |
|---|---|---|---|
| Previsión posible utilización | 1 | 10.000 | 10.000 |
| Total |  |  | 10 |

**EIIP20abc** ud Pint prot fuego metal sat col
3115.163 ud × 1.51 (1.56 con costes indirectos) = 4859.65
Repercusión por kilo de acerop de revestimiento de protección contra el fuego para estructuras metálicas, mano de fondo de imprimación antioxidante de secado rápido a base de pigmentos especiales anticorrosivos, reacción al fuego B-s3,d0 según R.D. 312/2005; mano de pintura intumescente con certificado de estabilidad al fuego para vigas y pilares; mano de acabado con esmalte ignífugo con certificado B-s3,d0 de Reacción al fuego, de aplicación mediante equipo airless o pistola convencional, con acabado satinado en varios colores, aplicado según DB SI-6 del CTE.

| Código | Ud | Descripción | Rendimiento | Precio | Importe |
|---|---|---|---|---|---|
| MOOA.8a | h | Oficial 1ª construcción | 0.02 | 17.74 | 0.35 |
| MOOA11a | h | Peón especializado construcción | 0.02 | 15.41 | 0.31 |
| PRCP14abc | l | Imprimación ign met sat col (material) | 0.02 | 10.12 | 0.20 |
| PRCP14ccb | l | Pintura intu met mate bl (material) | 0.02 | 13.42 | 0.27 |
| PRCP14bbc | l | Esmalte ign sat col (material) | 0.02 | 9.52 | 0.19 |
| MMML29a | h | Equipo proyección neumática (maquinaria) | 0.1 | 1.47 | 0.15 |
| %CI | % | Costes indirectos | 1 % | 1.47 | 0.01 |
| %MA | % | Medios Auxiliares | 2 % | 1.48 | 0.03 |
|  |  | Total |  |  | 1.51 |

| Medición | Uds. | Largo | Alto | Parcial |
|---|---|---|---|---|
| Repercusión Kg pintura por Kg de acero |  |  |  |  |
| ID. nº kg que partida 01.02.03 | 1 | 3431.120 | 0.050 | 171.556 |
| ID. nº kg que partida 04.03.01 | 1 | 53257.348 | 0.050 | 2662.867 |
| ID. nº kg que partida 04.03.02 | 1 | 116.400 | 0.050 | 5.820 |
| ID. nº kg que partida 05.06.15 | 1 | 5498.400 | 0.050 | 274.920 |
| Total |  |  |  | 3115.163 |

## 10 Cubiertas (08/04/1997)
Importe: 185966.84

### 10.01 Planas (08/04/1997)
Importe: 182261.43

**EQAT.5baa** m2 Azo bald c/BV e11 AE PN-1 FP (12/06/2017)
1071.11 m2 × 90.24 (92.95 con costes indirectos) = 99559.67
Azotea transitable realizada con lámina para formación de barrera de vapor adherida con soplete sobre capa de imprimación, capa de 11cm arcilla expandida para formación de pendientes comprendidas entre 1 <= p <= 5%, capa de regularización con 2 cm de espesor de mortero de cemento impermeabilizante, capa separadora con fieltro de fibra de vidrio de 100 gr/m2, impermeabilización proyectada de poliuretano en caliente, IMPERMAX 2K o equivalente de 2 mm., capa separadora a base de fieltro sintético geotextil de 100 gr/m2 sobre capa de 10 cm de mortero de cemento M-2,5 con fibras, incluso limpieza previa del soporte, replanteo, formación de baberos, mimbeles, sumideros y otros elementos especiales con bandas de refuerzo del mismo material, juntas en faldón y capa de protección, mermas solapos, chapa perforada de acero de 3 mm en perimetro de canal, i/ solera de protección impermeabilización con fibras de vidrio.

| Código | Ud | Descripción | Rendimiento | Precio | Importe |
|---|---|---|---|---|---|
| MOOA.8a | h | Oficial 1ª construcción | 0.664 | 17.74 | 11.78 |
| MOOA11a | h | Peón especializado construcción | 0.52 | 15.41 | 8.01 |
| PNIB.4b | kg | Emu bit n/io negra tipo ED (material) | 0.5 | 1.26 | 0.63 |
| PNIL.7a | m2 | Lámina bituminosa barrera vapor (material) | 1.1 | 6.66 | 7.33 |
| PNIL.3cabb | m2 | Impermeabilización proyectada de poliuretano en caliente, IMPERMAX 2K . (material) | 1.14 | 9.801 | 11.17 |
| PNIB.8b | m | Cordón premoldeado 20mm BH-II (material) | 0.3 | 2.075 | 0.62 |
| PNIL.5a | m | Banda 33 refz a-punz betún elstm (material) | 0.6 | 3.11 | 1.87 |
| PNIL.5b | m | Banda 50 refz a-punz betún elstm (material) | 0.4 | 7.52 | 3.01 |
| PNIW17a | u | Caz sif desagüe vert ø80mm (material) | 0.04 | 23.93 | 0.96 |
| PNIA.6a | m2 | Fiel fibra vidrio FV-120 (material; 12/06/2017) | 2.2 | 0.736 | 1.62 |
| PBRW.4a | m3 | Arcilla expandida 300-450 granel (material; 12/06/2017) | 0.116 | 57.692 | 6.69 |
| PBPL.1b | m3 | Lechada cto 1:3 CEM II/B-P 32.5N (12/06/2017) | 0.012 | 55.63 | 0.67 |
| PFFC.1bf | u | Ladrillo hueco db 24x11.5x9 | 8 | 0.15 | 1.20 |
| PFFC.1ac | u | Ladrillo hueco senc 24x11.5x4 (material) | 3.8 | 0.098 | 0.37 |
| PBPM33b | m3 | Mortero hidrófugo | 0.03 | 99.36 | 2.98 |
| PBPM.3d | m3 | Mto cto M-2,5 CEM ind (material; 12/06/2017) | 0.1 | 50.018 | 5.00 |
| 10.01.07 | m² | Solera esp. de H., c/ fibras y arm. acero, e 10 cm (12/06/2017) | 0.9 | 26.31 | 23.68 |
| %CI | % | Costes indirectos | 1 % | 87.59 | 0.88 |
| %MA | % | Medios Auxiliares | 2 % | 88.47 | 1.77 |
|  |  | Total |  |  | 90.24 |

| Medición | Uds. | Largo | Ancho | Parcial |
|---|---|---|---|---|
| Terraza planta 2 | 1 | 6.400 | 14.400 | 92.160 |
| Planta cubierta | 1 | 45.000 | 9.200 | 414.000 |
|  | 1 | 15.500 | 2.500 | 38.750 |
|  | 1 | 14.200 | 4.000 | 56.800 |
|  | 1 | 37.500 | 9.200 | 345.000 |
|  | 1 | 6.800 | 5.000 | 34.000 |
|  | 1 | 2.000 | 4.000 | 8.000 |
|  | 1 | 6.400 | 5.000 | 32.000 |
| Casetones y zona curva | 1 | 7.000 | 7.200 | 50.400 |
| Total |  |  |  | 1071.11 |

**ERSA.3bbe** m2 Gres 20x20 MC c/jnt L (12/06/2017)
1071.11 m2 × 15.63 (16.1 con costes indirectos) = 17244.87
Pavimento cerámico con junta (>3mm) realizado con baldosa de gres esmaltado monocolor de 20x20cm, colocado en capa gruesa con mortero de cemento y rejuntado con masilla elástica, incluso cortes y limpieza, según NTE/RPA-3 y Guía de la Baldosa Cerámica (Documento Reconocido por la Generalitat DRB 01/06).

| Código | Ud | Descripción | Rendimiento | Precio | Importe |
|---|---|---|---|---|---|
| MOOA.8a | h | Oficial 1ª construcción | 0.302 | 17.74 | 5.36 |
| MOOA12a | h | Peón ordinario construcción | 0.151 | 14.82 | 2.24 |
| PRSR.1aa | m2 | Bald pav gres 20x20cm suave (12/06/2017) | 1.05 | 6.147 | 6.45 |
| PBUA71a | kg | Mto cola convencional (A1) (12/01/2017) | 4 | 0.25 | 1.00 |
| PBUA72a | kg | Mto de juntas (J1) (12/01/2017) | 0.2 | 0.61 | 0.12 |
| %CI | % | Costes indirectos | 1 % | 15.17 | 0.15 |
| %MA | % | Medios Auxiliares | 2 % | 15.32 | 0.31 |
|  |  | Total |  |  | 15.63 |

| Medición | Uds. | Largo | Parcial |
|---|---|---|---|
| Id. nº m2 que formación de terraza | 1 | 1020.710 | 1020.710 |
| Id. nº m2 que formación terraza s/ casetones | 1 | 50.400 | 50.400 |
| Total |  |  | 1071.11 |

**UICA16adbb** m Canaleta PP 200 mm B-125 (12/06/2017)
104 m × 155.43 (160.09 con costes indirectos) = 16649.36
Canaleta-sumidero prefabricada de polipropileno, de 1000 mm de longitud, 300 mm de ancho útil y 240 mm de alto, con rejilla de acero galvanizado, clase B-125 según UNE-EN 124 y UNE-EN 1433,realizado sobre solera de hormigón en masa HNE-15/B/20 de 10 cm de espesor,incluso acometida a desagüe a red general, relleno del trasdós con hormigón de fibras, colocada..

| Código | Ud | Descripción | Rendimiento | Precio | Importe |
|---|---|---|---|---|---|
| MOOF.8a | h | Oficial 1ª fontanería | 0.234 | 18.36 | 4.30 |
| MOOA12a | h | Peón ordinario construcción | 0.234 | 14.82 | 3.47 |
| PBPC15bbb | m3 | HNE-15 blanda TM 20 | 0.058 | 57.95 | 3.36 |
| PBRG.1jd | t | Grava caliza 20/40 lvd 30km (material; 12/06/2017) | 0.037 | 5.35 | 0.20 |
| PUCA28adbb | m | Canaleta PP 300 mm B-125 (material; 12/06/2017) | 1 | 139.542 | 139.54 |
| %CI | % | Costes indirectos | 1 % | 150.87 | 1.51 |
| %MA | % | Medios Auxiliares | 2 % | 152.38 | 3.05 |
|  |  | Total |  |  | 155.43 |

| Medición | Uds. | Largo | Parcial |
|---|---|---|---|
| Planta de cubiertas | 1 | 44.000 | 44.000 |
|  | 1 | 8.000 | 8.000 |
|  | 1 | 7.000 | 7.000 |
|  | 1 | 45.000 | 45.000 |
| Total |  |  | 104 |

**09.01.04** m Limatesa de terraza
29.8 m × 14.25 (14.68 con costes indirectos) = 437.46
Limatesa de terraza, conformada por refuerzo en omega de PVC soldada a las telas y posterior relleno junto con cuerda de neopreno elástico en ø 25 mm retacado y sellado.

| Código | Ud | Descripción | Rendimiento | Precio | Importe |
|---|---|---|---|---|---|
| MOOA.8a | h | Oficial 1ª construcción | 0.19 | 17.74 | 3.37 |
| MOOA11a | h | Peón especializado construcción | 0.19 | 15.41 | 2.93 |
| PBUJ.1a | m | Junta estnq pfl onda pq plastico | 2.1 | 1.56 | 3.28 |
| 09.01.04.01 | m | Sellado de junta cordón (material; 23/01/2017) | 1.05 | 4.05 | 4.25 |
| %CI | % | Costes indirectos | 1 % | 13.83 | 0.14 |
| %MA | % | Medios Auxiliares | 2 % | 13.97 | 0.28 |
|  |  | Total |  |  | 14.25 |

| Medición | Uds. | Largo | Parcial |
|---|---|---|---|
| Cubierta | 1 | 15.400 | 15.400 |
|  | 1 | 14.400 | 14.400 |
| Total |  |  | 29.8 |

**09.01.05** m Formación de limahoya
8 m × 15.41 (15.87 con costes indirectos) = 126.96
Suministro y formación de limahoya en cubierta de terraza, conformada por:
-Refuerzo invertido de lamina impermeabilizante.
-Protección Omega invertida.
-Sellado protector

| Código | Ud | Descripción | Rendimiento | Precio | Importe |
|---|---|---|---|---|---|
| MOOA.8a | h | Oficial 1ª construcción | 0.19 | 17.74 | 3.37 |
| MOOA11a | h | Peón especializado construcción | 0.19 | 15.41 | 2.93 |
| 09.01.05.01 | m | Junta estnq pfl onda gr plastico (material; 23/01/2017) | 2.1 | 2.1 | 4.41 |
| 09.01.04.01 | m | Sellado de junta cordón | 1.05 | 4.05 | 4.25 |
| %CI | % | Costes indirectos | 1 % | 14.96 | 0.15 |
| %MA | % | Medios Auxiliares | 2 % | 15.11 | 0.30 |
|  |  | Total |  |  | 15.41 |

| Medición | Uds. | Largo | Parcial |
|---|---|---|---|
| Planta cubierta | 1 | 8.000 | 8.000 |
| Total |  |  | 8 |

**09.01.06** m² Formación de casetón de cubierta escalera C (08/04/1997)
63.09 m² × 146.08 (150.46 con costes indirectos) = 9492.52
Formación de casetón de cubierta de escalera con perfilería metálica, de chapa y perfiles de acero galvanizado, conformado por:
-Armazón de perfiles tubulares verticales de HEB 120.
-Armazón de perfiles tubulares horizontales.
-Chapón remate de cubierta de acero de 8 mm espesor, con formación de vertido en vuelo i/ goterón.
-Lamas horizontales de perfil Z inclinadas por las 4 caras.
-P/p de anclajes a losa perimetral con tacos HILTY de 150 mm.
-Vierteaguas de chapa galvanizada perimetral en L de 1 m. de desarrollo. Totalmente elevado a su situación, montado y terminado.

| Código | Ud | Descripción | Rendimiento | Precio | Importe |
|---|---|---|---|---|---|
| MOOM.8a | h | Oficial 1ª metal | 1.5 | 16.58 | 24.87 |
| MOOM.9a | h | Oficial 2ª metal | 1.5 | 16.56 | 24.84 |
| MOOM11a | h | Especialista metal | 2 | 14.1 | 28.20 |
| PEAP.5bd | kg | Acero A-42-B tamaños varios | 5 | 0.66 | 3.30 |
| PEAP12a | kg | Acero perfil hueco S275JR vert. | 20 | 0.9 | 18.00 |
| PEAC10aa | m2 | Chapa a S355 e4 mm (material; 23/01/2017) | 1.05 | 40.56 | 42.59 |
| %CI | % | Costes indirectos | 1 % | 141.80 | 1.42 |
| %MA | % | Medios Auxiliares | 2 % | 143.22 | 2.86 |
|  |  | Total |  |  | 146.08 |

| Medición | Uds. | Largo | Ancho | Parcial |
|---|---|---|---|---|
| Escalera | 1 | 7.200 | 7.200 | 51.840 |
|  | 1 | 4.500 | 2.500 | 11.250 |
| Total |  |  |  | 63.09 |

**09.01.07** m² Formación de claraboya de cristal y perfiles
115 m² × 308.65 (317.91 con costes indirectos) = 36559.65
Suministro e instalación para formación de claraboya en hueco de cubierta compuesta por:
-Perfilería de remate fábricas, para enclaje y soporte.
-Perfilería de aluminio universal para claraboyas, según detalle.
-Perfilería especial para colocación de cristales tipo TECHNAL universal o equivalente..
-Acristalado con Climalit formado por cara superior de 6 + 6, e inferior de 4 + 4 mm, enmarcado con perfiles, sellado y cámara.
-Sellado de juntas de apoyo estnacas de neopreno, anclaje, estructura portante de perfiels de aluminio, colocados y terminada con p.p. de pilaretes para sobreelevacion de perfileria estructural.

| Código | Ud | Descripción | Rendimiento | Precio | Importe |
|---|---|---|---|---|---|
| MOOA.8a | h | Oficial 1ª construcción | 0.9 | 17.74 | 15.97 |
| MOOA11a | h | Peón especializado construcción | 0.9 | 15.41 | 13.87 |
| MOOM.8a | h | Oficial 1ª metal | 2 | 16.58 | 33.16 |
| MOOM11a | h | Especialista metal | 2 | 14.1 | 28.20 |
| MOOV.8a | h | Oficial 1ª vidrio | 1.5 | 14.61 | 21.92 |
| MOOV10a | h | Ayudante vidrio | 1.5 | 12.52 | 18.78 |
| 09.01.07.04 | m | Perfilería soporte TECHNAL p/ acrist. (23/01/2017) | 1.65 | 6 | 9.90 |
| 09.01.07.02 | m | Perfilería especial TECHNAL p/ coloc. (23/01/2017) | 1.65 | 7 | 11.55 |
| 09.01.07.03 | m | Junta de neopreno p/ sellado acrist. (23/01/2017) | 2.1 | 2.5 | 5.25 |
| EEAS.1a | kg | Acero laminado en soportes | 22 | 1.77 | 38.94 |
| 09.01.07.01 | m2 | Vidrio CLIMALIT SEGURIDAD 6+6/C/4+4 (23/01/2017) | 1.05 | 97.2 | 102.06 |
| %CI | % | Costes indirectos | 1 % | 299.60 | 3.00 |
| %MA | % | Medios Auxiliares | 2 % | 302.60 | 6.05 |
|  |  | Total |  |  | 308.65 |

| Medición | Uds. | Largo | Ancho | Parcial |
|---|---|---|---|---|
|  | 1 | 23.000 | 5.000 | 115.000 |
| Total |  |  |  | 115 |

**ENIN.5abd** m2 Impz LBM-40/G-FV+LBM-40-FP autpr
56.25 m2 × 37.82 (38.95 con costes indirectos) = 2190.94
Impermeabilización de cubierta plana no transitable de protección ligera, mediante membrana bicapa compuesta por una lámina base tipo LBM-40-FP de betún modificado con elastómeros SBS de 40 gr/dm2 de masa total, con armadura constituida por fieltro de poliéster no tejido FP.160 (160 gr/m2) y una superior tipo LBM-40/G-FV de betún modificado con elastómeros, de 40 gr/m2 de masa total , con protección de gránulos minerales coloreados y armadura constituida por fieltro de fibra de vidrio FV.60 (60gr/m2), colocadas totalmente adheridas entre sí y al soporte, previa imprimación de este último con 0.35 kg/m2 de emulsión bituminosa negra tipo EB, en faldones con pendientes comprendidas 1<p<=15%, incluso limpieza previa del soporte, imprimación, mermas y solapos, según según DB HS-1 del CTE y Documento: Impermeabilización en la edificación sobre y bajo rasante con láminas bituminosas modificadas de ANFI. Incluso parte proporcional de remate de chapa galvanizada para protección de bordes de cornisa.

| Código | Ud | Descripción | Rendimiento | Precio | Importe |
|---|---|---|---|---|---|
| MOOA.8a | h | Oficial 1ª construcción | 0.17 | 17.74 | 3.02 |
| MOOA11a | h | Peón especializado construcción | 0.17 | 15.41 | 2.62 |
| PNIB.2a | kg | Emu bituminosa aniónica tipo EB | 0.35 | 2.05 | 0.72 |
| PBTL.6cb | m2 | Chapa al 2000x1000x1.2 Ag 1cr (material; 08/04/1997) | 0.2 | 53.62 | 10.72 |
| PNIL.3cbcb | m2 | LBM (SBS)-40/G-FV PE (material; 19/06/1997) | 1.1 | 8.059 | 8.86 |
| PNIL.3cabb | m2 | Impermeabilización proyectada de poliuretano en caliente, IMPERMAX 2K | 1.1 | 9.801 | 10.78 |
| % | % | Costes Directos Complementarios | 3 % | 36.72 | 1.10 |
|  |  | Total |  |  | 37.82 |

Claves: poliester, fieltro, armadura, masa, modificado, base, elastomerico, te, refuerzo, vidrio, lamina, coloreado, par, estable, calculo, mineral, granular, proteccion, betun, pelicula, solape, fibra, descompuesto, polietileno, membrana, adherir, capa, compuesto, ligero, transitable, plano, impermeable, soporte, coche, cubierta, previo, moho, colocacion, imprimacion, automatico, edificacion, tejido, merma, limpieza, faldon, negro, emulsion, construccion

| Medición | Uds. | Largo | Ancho | Parcial |
|---|---|---|---|---|
| Cubierta escalera | 1 | 7.500 | 7.500 | 56.250 |
| Total |  |  |  | 56.25 |

### 10.02 Remates
Importe: 3705.41

**09.02.02** m² Formación de losa bireticular
50.4 m² × 71.38 (73.52 con costes indirectos) = 3705.41
Forjado bidireccional horizontal de losa maciza sin vigas, de 25 cm de canto, hormigonado mediante bomba con hormigón HA-30/B/20/IIIa con una cuantía media de 36 kg/m2 de acero B500S en refuerzos superiores e inferiores, crucetas, solapes, elementos de montaje, cercos y armadura de vigas y zunchos, incluido el encofrado; el vertido, vibrado y curado del hormigón, el desencofrado i/ p/p de formación de goterón en vuelos, terminada. Según EHE-08.

| Código | Ud | Descripción | Rendimiento | Precio | Importe |
|---|---|---|---|---|---|
| MOOA.8a | h | Oficial 1ª construcción | 0.113 | 17.74 | 2.00 |
| MOOA10a | h | Ayudante construcción | 0.113 | 15.41 | 1.74 |
| MOOA12a | h | Peón ordinario construcción | 0.056 | 14.82 | 0.83 |
| MOOB.7a | h | Oficial montador ferralla | 0.282 | 19.09 | 5.38 |
| MOOB12a | h | Peón ordinario ferralla | 0.282 | 14.91 | 4.20 |
| MMMH.5c | h | Vibrador gasolina aguja ø30-50mm | 0.172 | 1.42 | 0.24 |
| PBPC.5abba | m3 | H 30 blanda TM 20 IIIa (material) | 0.25 | 72.55 | 18.14 |
| PBAA.1a | m3 | Agua | 0.1 | 1.05 | 0.11 |
| PEAA.2c | kg | Acero B 500 S elaborado | 36 | 0.7 | 25.20 |
| EEEM16ac | m2 | Encf mad pref p/fjdo bid | 1.05 | 10.9 | 11.45 |
| %CI | % | Costes indirectos | 1 % | 69.29 | 0.69 |
| %MA | % | Medios Auxiliares | 2 % | 69.98 | 1.40 |
|  |  | Total |  |  | 71.38 |

| Medición | Uds. | Largo | Ancho | Parcial |
|---|---|---|---|---|
| Casetones de cubierta |  |  |  |  |
| Zona curva y ascensor | 1 | 7.000 | 7.200 | 50.400 |
| Total |  |  |  | 50.4 |

## 11 Revestimientos y trasdosados (01/02/2017)
Importe: 848559.81

### 11.01 Pavimentos (01/01/2010)
Importe: 237435.3

**ERSP15bbbb** m2 Pav trz 50x50 intensivo os pu mate (12/06/2017)
4013.88 m2 × 19.51 (20.1 con costes indirectos) = 80678.99
Pavimento realizado con baldosas de terrazo para uso Intensivo, grano pequeño, de 50x50 cm., tonos a elegir por D.F., colocado sobre capa de gravilla de 2/4 cm. de espesor minimo, tomadas con mortero de cemento M-40a (1:6), incluso rejuntado con lechada de cemento coloreada con la misma tonalidad de las baldosas, eliminación de restos y limpieza, acabado pulido mate según NTE/RSR-6, i/ p/p de juntas de dilatación de perfil de aluminio macizo de 3 x 12 mm con garras, c/ 50 cm colocado en superficies no mayores de 25 m2, ni de 5 m de longitud.

| Código | Ud | Descripción | Rendimiento | Precio | Importe |
|---|---|---|---|---|---|
| MOOA.8a | h | Oficial 1ª construcción | 0.285 | 17.74 | 5.06 |
| MOOA12a | h | Peón ordinario construcción | 0.285 | 14.82 | 4.22 |
| PRSR39abbb | m2 | Bald trz g-m 40x40os int. (12/06/2017) | 1.05 | 5.675 | 5.96 |
| PRSR40a | m2 | Acabado pulido mate terrazo (12/06/2017) | 1 | 1.504 | 1.50 |
| PBRA.1abb | t | Arena 0/3 triturada lvd 10km (material; 08/04/1997) | 0.032 | 9.61 | 0.31 |
| PBPM.1ea | m3 | Mortero cto M-40a (1:6) man | 0.02 | 74.77 | 1.50 |
| PBPL.1j | m3 | Lechada colorante cemento | 0.001 | 344.96 | 0.34 |
| PBAC.2ab | t | Cemento II-Z/35-A envasado (material) | 0.001 | 52.841 | 0.05 |
| %CI | % | Costes indirectos | 1 % | 18.94 | 0.19 |
| %MA | % | Medios Auxiliares | 2 % | 19.13 | 0.38 |
|  |  | Total |  |  | 19.51 |

| Medición | Uds. | Largo | Ancho | Parcial |
|---|---|---|---|---|
| Planta sótano |  |  |  |  |
| Ascesores e instalaciones | 1 | 4.000 | 2.000 | 8.000 |
| Escalera A e instalaciones | 1 | 4.400 | 2.000 | 8.800 |
| Escalera B e instalaciones | 1 | 6.400 | 4.400 | 28.160 |
| Planta semisótano |  |  |  |  |
| Aulas S1 | 1 | 14.500 | 8.400 | 121.800 |
| Aluas S2 | 1 | 14.500 | 8.400 | 121.800 |
| Aulas informática | 1 | 14.500 | 8.400 | 121.800 |
| Sala lectura y despachos | 1 | 14.500 | 8.400 | 121.800 |
| Pasillo | 1 | 44.600 | 5.000 | 223.000 |
| Magatzen y reprografía | 1 | 7.200 | 4.500 | 32.400 |
|  | 1 | 3.800 | 2.000 | 7.600 |
| Instalaciones | 1 | 6.000 | 13.400 | 80.400 |
| Planta Baja |  |  |  |  |
| Secretaria y administración | 1 | 37.000 | 9.000 | 333.000 |
| Pasillo | 1 | 40.000 | 4.000 | 160.000 |
| Consejería y decanato | 1 | 30.000 | 9.000 | 270.000 |
| Sala de actos | 1 | 14.800 | 9.000 | 133.200 |
| Planta 1º |  |  |  |  |
| Aula 1-4 | 1 | 14.600 | 8.200 | 119.720 |
| Pasillo | 1 | 40.600 | 5.000 | 203.000 |
| Aulas | 1 | 51.000 | 8.200 | 418.200 |
| Planta 2º |  |  |  |  |
| Zona despachos | 1 | 37.000 | 9.000 | 333.000 |
| Zona pasillo | 1 | 2.500 | 4.000 | 10.000 |
|  | 1 | 4.400 | 4.000 | 17.600 |
|  | 1 | 44.500 | 3.000 | 133.500 |
| Zona aulas y simulación | 1 | 44.500 | 6.000 | 267.000 |
| A deducir |  |  |  |  |
| Laboratorio | -1 | 3.500 | 6.000 | -21.000 |
| Planta 3º |  |  |  |  |
| Zona despachos | 1 | 37.000 | 9.000 | 333.000 |
|  | 1 | 2.500 | 4.000 | 10.000 |
|  | 1 | 4.400 | 4.000 | 17.600 |
|  | 1 | 44.500 | 9.000 | 400.500 |
| Total |  |  |  | 4013.88 |

**10.01.09** m Junta de dilatación en pav. plantas
138 m × 13.24 (13.64 con costes indirectos) = 1882.32
Suministro y colocación de junta de dilatación en pavimentos de plantas del tipo aluminio y neopreno, P/p de colocación y nivelación.

| Código | Ud | Descripción | Rendimiento | Precio | Importe |
|---|---|---|---|---|---|
| MOOA.8a | h | Oficial 1ª construcción | 0.2 | 17.74 | 3.55 |
| 10.01.09.10 | m | Perfil PVC j. part. h=60 mm p/terrazo | 1.05 | 5.35 | 5.62 |
| 10.01.09.11 | m | Sellado p/ juntas pav. (material; 16/01/2017) | 1.05 | 1.2 | 1.26 |
| 10.01.09.12 | m | Tapeta superficial de Acero inox. 60 mm (material; 16/01/2017) | 1.05 | 2.3 | 2.42 |
| %MA | % | Medios Auxiliares | 2 % | 12.85 | 0.26 |
| %CI | % | Costes indirectos | 1 % | 13.11 | 0.13 |
|  |  | Total |  |  | 13.24 |

| Medición | Uds. | Largo | Parcial |
|---|---|---|---|
| Plantas |  |  |  |
| Semisótano | 1 | 23.000 | 23.000 |
| Baja | 1 | 23.000 | 23.000 |
| 1º | 1 | 23.000 | 23.000 |
| Altillo | 1 | 23.000 | 23.000 |
| 2º | 1 | 23.000 | 23.000 |
| 3º | 1 | 23.000 | 23.000 |
| Total |  |  | 138 |

**10.01.01** m² Pulido pav. terrazo
4013.88 m² × 2.11 (2.17 con costes indirectos) = 8710.12
Pulido de pavimentos de terrazo realizado con 4 pasadas, una de desbaste, una de pulido medio y dos de pulido fino para posterior abrillantado, realizado con máquina y alimentado por agua.

| Código | Ud | Descripción | Rendimiento | Precio | Importe |
|---|---|---|---|---|---|
| MOOA11a | h | Peón especializado construcción | 0.055 | 15.41 | 0.85 |
| P08TW010 | m2 | Pulido y abri. in situ terrazo (material; 26/01/2017) | 1 | 1.2 | 1.20 |
| %CI | % | Costes indirectos | 1 % | 2.05 | 0.02 |
| %MA | % | Medios Auxiliares | 2 % | 2.07 | 0.04 |
|  |  | Total |  |  | 2.11 |

| Medición | Uds. | Largo | Parcial |
|---|---|---|---|
| Id. nº m2 que pav. terrazo | 1 | 4013.880 | 4013.880 |
| Total |  |  | 4013.88 |

**ERSP38bbaa** m Rodapie trz40 G-M nor mate
10 m × 7.31 (7.53 con costes indirectos) = 75.30
Rodapie de terrazo para pavimentos de uso normal de 9 cm de alto, y 2.5 cm. de espesor (debastado) con canto achaflanado, grano medio, varios tonos espesor normal, tomados con mortero de cemento M-40a (1:6), incluso relleno de juntas con lechada de cemento coloreada con la misma tonalidad de las piezas, eliminación de restos y limpieza, acabado mate, según NTE/RSR-26.

| Código | Ud | Descripción | Rendimiento | Precio | Importe |
|---|---|---|---|---|---|
| MOOA.8a | h | Oficial 1ª construcción | 0.12 | 17.74 | 2.13 |
| MOOA12a | h | Peón ordinario construcción | 0.12 | 14.82 | 1.78 |
| PRSR41bbaa | m | Rodapie trz 40 G-M nor mate (12/01/2017) | 1.05 | 1.29 | 1.35 |
| PBPM.1ea | m3 | Mortero cto M-40a (1:6) man | 0.02 | 74.77 | 1.50 |
| PBPL.1j | m3 | Lechada colorante cemento | 0.001 | 344.96 | 0.34 |
| %CI | % | Costes indirectos | 1 % | 7.10 | 0.07 |
| %MA | % | Medios Auxiliares | 2 % | 7.17 | 0.14 |
|  |  | Total |  |  | 7.31 |

| Medición | Uds. | Largo | Parcial |
|---|---|---|---|
| Previsión posible utilización | 1 | 10.000 | 10.000 |
| Total |  |  | 10 |

**10.01.11** m Rodapié de aluminio tubular color en zonas con pintura (01/01/2010)
1194.8 m × 9.47 (9.75 con costes indirectos) = 11649.30
Suministro e instalación de rodapié tubular de perfil de aluminio anodizado gris 90x15x2, fijado sobre paramentos verticales con terminación de pintura, a base de tornillería oculta ó elementos de fijación a presión por "click", con p.p de sellado y fijación complementaria a base de silicona neutra, ingletado en encuentros, totalemnte colocado e instalado.

| Código | Ud | Descripción | Rendimiento | Precio | Importe |
|---|---|---|---|---|---|
| MOOA.8a | h | Oficial 1ª construcción | 0.1 | 17.74 | 1.77 |
| MOOA12a | h | Peón ordinario construcción | 0.01 | 14.82 | 0.15 |
| P08MA020 | kg | Adhesivo contacto (material; 01/01/2010) | 0.1 | 3.82 | 0.38 |
| P08WB110 | m | Zócalo aluminio Baglinox 80x17mm. Combi Alu (material; 27/01/2010) | 1 | 6.9 | 6.90 |
| %MA | % | Medios Auxiliares | 2 % | 9.20 | 0.18 |
| %CI | % | Costes indirectos | 1 % | 9.38 | 0.09 |
|  |  | Total |  |  | 9.47 |

| Medición | Uds. | Largo | Parcial |
|---|---|---|---|
| Planta semisótano | 2 | 6.500 | 13.000 |
|  | 2 | 1.800 | 3.600 |
| PB | 2 | 6.500 | 13.000 |
|  | 2 | 1.800 | 3.600 |
| Oficinas y despachos |  |  |  |
| H | 2 | 37.000 | 74.000 |
|  | 2 | 7.500 | 15.000 |
|  | 2 | 3.600 | 7.200 |
|  | 2 | 29.500 | 59.000 |
|  | 2 | 7.400 | 14.800 |
|  | 2 | 3.500 | 7.000 |
| V | 10 | 9.000 | 90.000 |
|  | 4 | 2.400 | 9.600 |
|  | 10 | 9.000 | 90.000 |
|  | 2 | 6.000 | 12.000 |
|  | 2 | 7.000 | 14.000 |
| P1 | 2 | 6.500 | 13.000 |
|  | 2 | 1.800 | 3.600 |
| P2 |  |  |  |
| Despachos |  |  |  |
| H | 2 | 33.800 | 67.600 |
|  | 2 | 37.000 | 74.000 |
| V | 18 | 3.400 | 61.200 |
|  | 12 | 4.000 | 48.000 |
| P3 |  |  |  |
|  | 4 | 37.000 | 148.000 |
|  | 4 | 33.800 | 135.200 |
| V | 36 | 3.400 | 122.400 |
|  | 24 | 4.000 | 96.000 |
| Total |  |  | 1194.8 |

**ERSP.1aae** m2 Pav granito ncl40x60 bl prl vest. (12/06/2017)
421.36 m2 × 49 (50.47 con costes indirectos) = 21266.04
Pavimento con baldosas de granito nacional gris perla, despiece romano, de 40x60x2 cm. en zonas de vestíbulos, pulido, colocado sobre capa de gravilla de 2/4 cm. de espesor, tomado con mortero de cemento M-40a (1:6), incluso rejuntado con lechada de cemento coloreada con la misma tonalidad de las baldosas, eliminación de restos y limpieza, según NTE/RSR-1.

| Código | Ud | Descripción | Rendimiento | Precio | Importe |
|---|---|---|---|---|---|
| MOOA.8a | h | Oficial 1ª construcción | 0.1 | 17.74 | 1.77 |
| MOOA12a | h | Peón ordinario construcción | 0.1 | 14.82 | 1.48 |
| PRSR20aae | m2 | Baldosa gra ncl 40x60 bl prl (material) | 1.05 | 40.1 | 42.11 |
| PBRA.1abb | t | Arena 0/3 triturada lvd 10km | 0.032 | 9.61 | 0.31 |
| PBPM.1ea | m3 | Mortero cto M-40a (1:6) man | 0.02 | 74.77 | 1.50 |
| PBPL.1j | m3 | Lechada colorante cemento | 0.001 | 344.96 | 0.34 |
| PBAC.2ab | t | Cemento II-Z/35-A envasado | 0.001 | 52.841 | 0.05 |
| %CI | % | Costes indirectos | 1 % | 47.56 | 0.48 |
| %MA | % | Medios Auxiliares | 2 % | 48.04 | 0.96 |
|  |  | Total |  |  | 49 |

| Medición | Uds. | Largo | Ancho | Parcial |
|---|---|---|---|---|
| Planta semisótano |  |  |  |  |
| Zona escalera general | 1 | 6.000 | 13.500 | 81.000 |
| Planta baja |  |  |  |  |
| Vestibulo y escalera general | 1 | 6.600 | 13.600 | 89.760 |
| A deducir: |  |  |  |  |
| hueco escalera | -1 | 2.000 | 3.000 | -6.000 |
| Ascensor y escalera D | 1 | 4.000 | 2.400 | 9.600 |
|  | 1 | 4.000 | 2.000 | 8.000 |
|  | 1 | 7.000 | 4.200 | 29.400 |
| Planta altillo |  |  |  |  |
| Vº y escalera | 1 | 6.500 | 8.000 | 52.000 |
| Planta 1º |  |  |  |  |
| Vestibulo y escalera general | 1 | 6.500 | 8.000 | 52.000 |
| Planta 2º |  |  |  |  |
| Vestibulo y escalera general | 1 | 6.600 | 8.000 | 52.800 |
| Planta 3º |  |  |  |  |
| Vestibulo y escalera general | 1 | 6.600 | 8.000 | 52.800 |
| Total |  |  |  | 421.36 |

**10.01.02** m2 Pav granito ncl40x60 bl prl esc.
80.2 m2 × 49 (50.47 con costes indirectos) = 4047.69
Pavimento con baldosas de granito nacional gris perla, despiece romano, de 40x60x3 cm. en zonas de escaleras y mesetas, pulido, colocado sobre capa de gravilla de 2/4 cm. de espesor, tomado con mortero de cemento M-40a (1:6), incluso rejuntado con lechada de cemento coloreada con la misma tonalidad de las baldosas, eliminación de restos y limpieza, según NTE/RSR-1.

| Código | Ud | Descripción | Rendimiento | Precio | Importe |
|---|---|---|---|---|---|
| MOOA.8a | h | Oficial 1ª construcción | 0.1 | 17.74 | 1.77 |
| MOOA12a | h | Peón ordinario construcción | 0.1 | 14.82 | 1.48 |
| PRSR20aae | m2 | Baldosa gra ncl 40x60 bl prl | 1.05 | 40.1 | 42.11 |
| PBRA.1abb | t | Arena 0/3 triturada lvd 10km | 0.032 | 9.61 | 0.31 |
| PBPM.1ea | m3 | Mortero cto M-40a (1:6) man | 0.02 | 74.77 | 1.50 |
| PBPL.1j | m3 | Lechada colorante cemento | 0.001 | 344.96 | 0.34 |
| PBAC.2ab | t | Cemento II-Z/35-A envasado | 0.001 | 52.841 | 0.05 |
| %CI | % | Costes indirectos | 1 % | 47.56 | 0.48 |
| %MA | % | Medios Auxiliares | 2 % | 48.04 | 0.96 |
|  |  | Total |  |  | 49 |

| Medición | Uds. | Largo | Ancho | Parcial |
|---|---|---|---|---|
| Escalera general |  |  |  |  |
| Semisótano a baja | 1 | 6.400 | 2.000 | 12.800 |
| Baja a 1º | 2 | 2.000 | 2.400 | 9.600 |
| 1º a altillo | 2 | 2.000 | 2.400 | 9.600 |
| Altillo a 2º | 2 | 2.000 | 2.400 | 9.600 |
| 2º a 3º | 2 | 6.000 | 2.000 | 24.000 |
| 3º a cubierta | 2 | 2.000 | 2.400 | 9.600 |
|  | 1 | 2.000 | 2.500 | 5.000 |
| Total |  |  |  | 80.2 |

**ERSP26a** m Peldaño de granito hll 32 y tab 16 c/ canto pilastra
252 m × 57 (58.71 con costes indirectos) = 14794.92
Peldaño de granito de 32 cm. de huella y 16 cm. de tabica, de una pieza el ancho y 3 cm de espesor la pisa y 2 la tabica, tomado con mortero de cemento M-40a (1:6), incluso relleno de juntas con lechada de cemento, rebaje de los peldaños para colocación de banda antideslizamiento rehundida de 25 mm de ancho, eliminación de restos y limpieza según NTE/RSR-18, con p.p de canto pilastra en unión tabica con pisa.

| Código | Ud | Descripción | Rendimiento | Precio | Importe |
|---|---|---|---|---|---|
| MOOA.8a | h | Oficial 1ª construcción | 0.45 | 17.74 | 7.98 |
| MOOA12a | h | Peón ordinario construcción | 0.45 | 14.82 | 6.67 |
| PRSR23aa | m | Peldaño granito hll 32 tab 16 (12/01/2017) | 1 | 39.43 | 39.43 |
| PBAC.2ab | t | Cemento II-Z/35-A envasado | 0.001 | 52.841 | 0.05 |
| PBPL.1a | m3 | Lechada de cemento 1:2 CEM II/A- | 0.001 | 79.67 | 0.08 |
| PBPM.1ea | m3 | Mortero cto M-40a (1:6) man | 0.015 | 74.77 | 1.12 |
| %CI | % | Costes indirectos | 1 % | 55.33 | 0.55 |
| %MA | % | Medios Auxiliares | 2 % | 55.88 | 1.12 |
|  |  | Total |  |  | 57 |

Claves: limpieza, bloque, revestimiento, peldaño, cemento, mortero, junta, suelo, relleno, lechada, granito, huella, tabica

| Medición | Uds. | Largo | Parcial |
|---|---|---|---|
| Escalera principal C |  |  |  |
| Semisótano a P.Baja | 22 | 2.000 | 44.000 |
| Baja a 1º | 24 | 2.000 | 48.000 |
| 1º a Altillo | 17 | 2.000 | 34.000 |
| Altillo a 2º | 15 | 2.000 | 30.000 |
| 2º a 3º | 24 | 2.000 | 48.000 |
| 3º a cubierta | 24 | 2.000 | 48.000 |
| Total |  |  | 252 |

**10.01.10** m Formación cinta antideslizante s/ peldaños (01/01/2010)
252 m × 13.44 (13.84 con costes indirectos) = 3487.68
Suministro y colocación de cinta antideslizante para situaciones de alta agresividad, en rollo de 18 m. y 25 mm. autoadhesivo, para su colocación embutida en peldaños de escalera, previo rebaje a las losas de granito.

| Código | Ud | Descripción | Rendimiento | Precio | Importe |
|---|---|---|---|---|---|
| O01OB090 | h. | Oficial solador, alicatador (mano de obra) | 0.35 | 17.74 | 6.21 |
| O01OB100 | h | Ayudante solador, alicatador (mano de obra; 01/01/2010) | 0.35 | 15.41 | 5.39 |
| P34IF210 | m | Cinta antideslz. Safety-Walk 25 mm. (material; 01/01/2010) | 1 | 1.45 | 1.45 |
| %MA | % | Medios Auxiliares | 2 % | 13.05 | 0.26 |
| %CI | % | Costes indirectos | 1 % | 13.31 | 0.13 |
|  |  | Total |  |  | 13.44 |

| Medición | Uds. | Largo | Parcial |
|---|---|---|---|
| Id. nº m que peldaños de escalera | 1 | 252.000 | 252.000 |
| Total |  |  | 252 |

**E11CTP210** m Zanquín granitol microchina a cartabón
5.5 m × 8.87 (9.14 con costes indirectos) = 50.27
Suministro y colocación de zanquín de granito, forma trapezoidal, inclinado, a cartaón, en una pieza, huella de 32 cm y tabica de 18 y 2 cm de espesor, ajustado a peldaños, cara y cantos pulidos, tomado con mortero de cemento M-40a (1:6), i/ relleno de juntas con lechada de cemento coloreada con la misma tonalidad de las piezas, eliminación de restos y limpieza, según NTE / RSR-23.

| Código | Ud | Descripción | Rendimiento | Precio | Importe |
|---|---|---|---|---|---|
| MOOA.8a | h | Oficial 1ª construcción | 0.1 | 17.74 | 1.77 |
| MOOA.9a | h | Oficial 2ª construcción | 0.1 | 17.06 | 1.71 |
| P08TP210 | ud | Zanquín granito microchina cartabon (material; 23/01/2017) | 1 | 5 | 5.00 |
| A02A140 | m3 | MORTERO CEMENTO 1/6 M-40 C/A.MIGA | 0.001 | 54.9 | 0.05 |
| A01L090 | m3 | LECHADA CEM. BLANCO BL 22,5 X | 0.001 | 83.94 | 0.08 |
| %CI | % | Costes indirectos | 1 % | 8.61 | 0.09 |
| %MA | % | Medios Auxiliares | 2 % | 8.70 | 0.17 |
|  |  | Total |  |  | 8.87 |

| Medición | Uds. | Largo | Parcial |
|---|---|---|---|
| Previsión posible utilización | 10 | 0.550 | 5.500 |
| Total |  |  | 5.5 |

**10.01.06** m² Pav. gres porcelánico
866.5 m² × 31.13 (32.06 con costes indirectos) = 27779.99
Pavimento cerámico con junta abierta, mínima (1.5 - 3mm) realizado con baldosa de gres porcelánico esmaltado monocolor de 30x60cm, colocado en capa fina con adhesivo cementoso mejorado (C2) y rejuntado con mortero de juntas cementoso mejorado (CG2), incluso cortes y limpieza, según NTE/RPA-3 y Guía de la Baldosa Cerámica (Documento Reconocido por la Generalitat DRB 01/06).

| Código | Ud | Descripción | Rendimiento | Precio | Importe |
|---|---|---|---|---|---|
| MOOA.8a | h | Oficial 1ª construcción | 0.3 | 17.74 | 5.32 |
| MOOA12a | h | Peón ordinario construcción | 0.15 | 14.82 | 2.22 |
| PRRB.3faa | m2 | Gres porc 30x60cm esm mcol (material; 16/01/2017) | 1.05 | 18.1 | 19.01 |
| PBUA50baa | kg | Adh cementoso C2 (material) | 4 | 0.864 | 3.46 |
| PBUR.1b | kg | Mto juntas cementoso CG2 (material) | 0.165 | 1.26 | 0.21 |
| PBAA.1a | m3 | Agua | 0.003 | 1.05 | 0.00 |
| %CI | % | Costes indirectos | 1 % | 30.22 | 0.30 |
| %MA | % | Medios Auxiliares | 2 % | 30.52 | 0.61 |
|  |  | Total |  |  | 31.13 |

| Medición | Uds. | Largo | Ancho | Parcial |
|---|---|---|---|---|
| Planta semisótano |  |  |  |  |
| Zona de aseos | 1 | 6.200 | 13.500 | 83.700 |
|  | 1 | 2.000 | 2.300 | 4.600 |
| Zona salas multifunción | 1 | 22.000 | 8.300 | 182.600 |
|  | 1 | 3.000 | 4.000 | 12.000 |
| Planta baja |  |  |  |  |
| Zona de aseos izq. | 1 | 6.200 | 7.000 | 43.400 |
|  | 1 | 2.000 | 2.300 | 4.600 |
| Zona de aseos dcha. | 1 | 11.300 | 5.000 | 56.500 |
| Planta 1º |  |  |  |  |
| Zona de aseos izq. | 1 | 6.200 | 7.000 | 43.400 |
|  | 1 | 2.000 | 2.300 | 4.600 |
| Zona de aseos dcha, | 1 | 11.300 | 5.000 | 56.500 |
|  | 1 | 22.000 | 8.300 | 182.600 |
| Planta 2º |  |  |  |  |
| Zona de aseos izq. | 1 | 6.200 | 7.000 | 43.400 |
|  | 1 | 2.000 | 2.300 | 4.600 |
| Zona de aseos dcha. | 1 | 7.500 | 5.000 | 37.500 |
| Laboratorio | 1 | 3.500 | 6.000 | 21.000 |
| Planta 3º |  |  |  |  |
| Zona de aseos izq. | 1 | 6.200 | 7.000 | 43.400 |
|  | 1 | 2.000 | 2.300 | 4.600 |
| Zona de aseos dcha | 1 | 7.500 | 5.000 | 37.500 |
| Total |  |  |  | 866.5 |

**10.01.07** m² Solera esp. de H., c/ fibras y arm. acero, e 10 cm (12/06/2017)
1950.32 m² × 26.31 (27.1 con costes indirectos) = 52853.67
Pavimento continuo de cuarzo tipo HORMIPUL o similar, a realizar sobre solera o forjado de hormigón con acabado monolítico incorporando 3 kg. de cuarzo y 1,5 kg. de cemento CEM II/A-P 32,5 R,: incluyendo suministro y extendido de solera de 10 cms de espesor de hormigón HM-25 N/mm2 con incorporación de virutas de fibra de vidrio (en la proporción recomendada por el fabricante), armada con mallazo electrosoldado de acero corrugado B 500 T de ø 5 mm. en cuadrícula 10x10 cm., pulido mecánico de ésta, ejecutado con colorante a elegir por la D.F., p.p. de replanteo de solera, encofrado y desencofrado en bordes de huecos, banda de poliestireno expandido de 2 cms en perímetros de muros y pilares, colocación del hormigón, regleado y nivelado de solera, fratasado mecánico, enlisado y pulimentado, curado del hormigón, aserrado de juntas con despieces en paños de 4,00x4,00 metros y sellado con masilla de poliuretano de elasticidad permanente, tipo SIKAFLEX o similar, dejando la superficie perfectamente acabada y nivelada; ejecutada según Normas NTE-RSC, Memoria, planos y Pliego de Condiciones del Proyecto.
(Medida la superficie realmente ejecutada).

| Código | Ud | Descripción | Rendimiento | Precio | Importe |
|---|---|---|---|---|---|
| MOOA.8a | h | Oficial 1ª construcción | 0.165 | 17.74 | 2.93 |
| MOOA11a | h | Peón especializado construcción | 0.165 | 15.41 | 2.54 |
| MOOA12a | h | Peón ordinario construcción | 0.122 | 14.82 | 1.81 |
| P01HA010 | m3 | Hormigón HA-25/P/20/I central (material) | 0.1 | 61.38 | 6.14 |
| P03AM010 | m2 | Malla 10x10x5 3,087 kg/m2 (material; 12/06/2017) | 1 | 1.35 | 1.35 |
| P01AA902 | kg | Árido silíceo 0,1-0,3 secado al horno (material; 12/06/2017) | 0.75 | 0.177 | 0.13 |
| P01AA903 | kg | Árido silíceo 0,2-0,4 (material; 12/06/2017) | 0.75 | 0.177 | 0.13 |
| P25QC120 | kg | Pintura epoxi (material; 12/06/2017) | 0.5 | 6.024 | 3.01 |
| P01ME320 | kg | Mortero epoxi E-4 (material; 12/06/2017) | 1.5 | 4.845 | 7.27 |
| P03W043 | kg | Fibra de vidrio (material; 12/06/2017) | 0.25 | 0.886 | 0.22 |
| %CI | % | Costes indirectos | 1 % | 25.53 | 0.26 |
| %MA | % | Medios Auxiliares | 2 % | 25.79 | 0.52 |
|  |  | Total |  |  | 26.31 |

| Medición | Uds. | Largo | Ancho | Alto | Parcial |
|---|---|---|---|---|---|
| Planta sótano |  |  |  |  |  |
| General | 1 | 57.400 | 33.100 |  | 1899.940 |
| Lateral conexión | 1 | 9.200 | 17.500 |  | 161.000 |
| A deducir |  |  |  |  |  |
| Triangulo sup. | -1 | 12.500 | 6.000 | 0.500 | -37.500 |
| Zonas pav. terrazo | -1 | 4.000 | 2.000 |  | -8.000 |
|  | -1 | 4.400 | 2.000 |  | -8.800 |
|  | -1 | 6.400 | 4.400 |  | -28.160 |
|  | -1 | 6.400 | 4.400 |  | -28.160 |
| Total |  |  |  |  | 1950.32 |

**10.01.08** m Junta de dilatación en pavimento continuo de hormigón (16/06/2016)
975 m × 5.44 (5.6 con costes indirectos) = 5460.00
Ejecución de junta de dilatación o de ejecución en pavimento continuo de hormigón en sótanos, en cuadrícula máxima de 4 x 4 m, i/ formación de rombos al encuentro con pilares.

| Código | Ud | Descripción | Rendimiento | Precio | Importe |
|---|---|---|---|---|---|
| MOOA.8a | h | Oficial 1ª construcción | 0.1 | 17.74 | 1.77 |
| MOOA.9a | h | Oficial 2ª construcción | 0.15 | 17.06 | 2.56 |
| MOOA11a | h | Peón especializado construcción | 0.05 | 15.41 | 0.77 |
| MMMA.8a | h | Radial Eléctrica (maquinaria; 16/06/2016) | 0.2 | 0.744 | 0.15 |
| P01DW050 | m3 | Agua (material) | 0.05 | 0.61 | 0.03 |
| %MA | % | Medios Auxiliares | 2 % | 5.28 | 0.11 |
| %CI | % | Costes indirectos | 1 % | 5.39 | 0.05 |
|  |  | Total |  |  | 5.44 |

| Medición | Uds. | Largo | Parcial |
|---|---|---|---|
| Sótano |  |  |  |
| Rombo pilares | 28 | 3.500 | 98.000 |
| Juntas longitudinales | 13 | 33.000 | 429.000 |
| Juntas transversales | 7 | 64.000 | 448.000 |
| Total |  |  | 975 |

**E12AG300** ml Escocia sanitaria en terrazo 40x5x5x1,6 cm
700.3 ml × 6.51 (6.71 con costes indirectos) = 4699.01
Suministro y colocación de escocia sanitaria de terrazo micrograno tipo VACUTILE BALASTÓN de mosaicos SOLANA o similar en color a elegir por la D.F. en piezas de dimensiones 40x5x5 cm y 1,6 cms de espesor, recibido con mortero de cemento CEM II/A-P 32,5 R y arena de miga 1:6, incluso p.p. de cortes, ingletes, piezas especiales y limpieza; Ejecutado según Normas NTE-RPA-3. (Medida la longitud realmente ejecutada).

| Código | Ud | Descripción | Rendimiento | Precio | Importe |
|---|---|---|---|---|---|
| O01OB090 | h. | Oficial solador, alicatador | 0.15 | 17.74 | 2.66 |
| MOOA12a | h | Peón ordinario construcción | 0.01 | 14.82 | 0.15 |
| P09ABG301 | ml | Escocia sanitaria 40x5x5, e=1,6 cm (material) | 1.05 | 0.82 | 0.86 |
| P01DJ060 | kg | Mortero tapajuntas Texjunt color (material) | 4 | 0.62 | 2.48 |
| A02A140 | m3 | MORTERO CEMENTO 1/6 M-40 C/A.MIGA | 0.002 | 54.9 | 0.11 |
| A01L020 | m3 | LECHADA CEMENTO 1/2 CEM II/A-P 32,5R | 0.001 | 61.86 | 0.06 |
| %CI | % | Costes indirectos | 1 % | 6.32 | 0.06 |
| %MA | % | Medios Auxiliares | 2 % | 6.38 | 0.13 |
|  |  | Total |  |  | 6.51 |

| Medición | Uds. | Largo | Parcial |
|---|---|---|---|
| Planta semisótano |  |  |  |
| En aseos | 3 | 6.200 | 18.600 |
|  | 3 | 2.100 | 6.300 |
|  | 3 | 1.800 | 5.400 |
|  | 4 | 9.600 | 38.400 |
|  | 4 | 4.000 | 16.000 |
| Sala multifunción | 2 | 6.200 | 12.400 |
|  | 2 | 8.200 | 16.400 |
| Taller ortopodología | 1 | 8.200 | 8.200 |
|  | 2 | 3.400 | 6.800 |
| Yesos | 1 | 8.200 | 8.200 |
|  | 2 | 4.400 | 8.800 |
|  | 2 | 3.000 | 6.000 |
|  | 2 | 4.000 | 8.000 |
| Aula 3 | 2 | 7.200 | 14.400 |
|  | 2 | 8.200 | 16.400 |
| Planta baja: |  |  |  |
| Aseos izq. | 4 | 7.000 | 28.000 |
|  | 2 | 6.200 | 12.400 |
|  | 6 | 2.000 | 12.000 |
| Aseos dcha | 4 | 11.200 | 44.800 |
|  | 2 | 5.000 | 10.000 |
| Planta 1º |  |  |  |
| Aseos izq. | 4 | 7.000 | 28.000 |
|  | 2 | 6.200 | 12.400 |
|  | 6 | 2.000 | 12.000 |
| Aulas 1 a 3 | 2 | 21.800 | 43.600 |
|  | 6 | 8.200 | 49.200 |
| Aseos dcha. | 4 | 11.200 | 44.800 |
|  | 2 | 5.000 | 10.000 |
| Planta 2º |  |  |  |
| Aseos izq. | 4 | 7.000 | 28.000 |
|  | 2 | 6.200 | 12.400 |
|  | 6 | 2.000 | 12.000 |
| Laboratorio control | 2 | 3.400 | 6.800 |
|  | 2 | 6.000 | 12.000 |
| Aseos dcha. | 4 | 7.400 | 29.600 |
|  | 2 | 5.000 | 10.000 |
| Planta 3º |  |  |  |
| Aseos izq. | 4 | 7.000 | 28.000 |
|  | 2 | 6.200 | 12.400 |
|  | 6 | 2.000 | 12.000 |
| Aseos dcha. | 4 | 7.400 | 29.600 |
|  | 2 | 5.000 | 10.000 |
| Total |  |  | 700.3 |

### 11.02 Revestimientos cerámicos ó alicatados (18/02/1999)
Importe: 29137.83

**10.02.01** m² Alicatado cerámico
78.4 m² × 22.09 (22.75 con costes indirectos) = 1783.60
Alicatado cerámico de dimensiones 20 x 30 cm cogido con mortero especial de cemento cola, sobre enfoscado y maestreado de cemento.

| Código | Ud | Descripción | Rendimiento | Precio | Importe |
|---|---|---|---|---|---|
| MOOA.8a | h | Oficial 1ª construcción | 0.5 | 17.74 | 8.87 |
| MOOA12a | h | Peón ordinario construcción | 0.25 | 14.82 | 3.71 |
| PRPA.1aa | m2 | Azulejo 15x15cm blanco (12/01/2017) | 1.05 | 6.74 | 7.08 |
| PBUA71a | kg | Mto cola convencional (A1) | 4 | 0.25 | 1.00 |
| PBUA72a | kg | Mto de juntas (J1) | 1.3 | 0.61 | 0.79 |
| %CI | % | Costes indirectos | 1 % | 21.45 | 0.21 |
| %MA | % | Medios Auxiliares | 2 % | 21.66 | 0.43 |
|  |  | Total |  |  | 22.09 |

| Medición | Uds. | Largo | Alto | Parcial |
|---|---|---|---|---|
| Planta semisótano |  |  |  |  |
| Almacén y sala de inst. | 4 | 2.200 | 2.000 | 17.600 |
|  | 2 | 4.000 | 2.000 | 16.000 |
| A deducir: | -2 | 0.800 | 2.000 | -3.200 |
| PB, 1º, 2º, 3º |  |  |  |  |
| Sala de inst. | 8 | 2.200 | 2.000 | 35.200 |
|  | 8 | 1.200 | 2.000 | 19.200 |
| A deducir | -4 | 0.800 | 2.000 | -6.400 |
| Total |  |  |  | 78.4 |

**10.02.03** m² Aplacado de granito pulido
81.01 m² × 87.23 (89.85 con costes indirectos) = 7278.75
Aplacado de granito en paramentos verticales Gris Perla Nacional, de 2 cm de espesor, con cantos biselados, ejecutado con placas enteras en altura y longitud minima de 1 m, cogido con cemento cola especial alta adherencia, tipo CERAVEN o similar y p/p canto pilostra en unión con paramentos verticales o con encimera.

| Código | Ud | Descripción | Rendimiento | Precio | Importe |
|---|---|---|---|---|---|
| MOOA.8a | h | Oficial 1ª construcción | 0.9 | 17.74 | 15.97 |
| MOOA12a | h | Peón ordinario construcción | 0.9 | 14.82 | 13.34 |
| 10.02.03.01 | m² | Baldosa gra ncl 100x120 bl prl (material; 12/01/2017) | 1.05 | 41.93 | 44.03 |
| 10.02.03.02 | m² | Formación cantos biselados y junta pilastra (material; 12/01/2017) | 1 | 3.5 | 3.50 |
| PBPM.3c | m3 | Mto cto M-5 CEM ind (material) | 0.03 | 71.808 | 2.15 |
| PBUA50baa | kg | Adh cementoso C2 | 6 | 0.864 | 5.18 |
| PBUR.1a | kg | Mto juntas cementoso CG1 (material) | 0.3 | 0.41 | 0.12 |
| PBUR.1b | kg | Mto juntas cementoso CG2 | 0.3 | 1.26 | 0.38 |
| PBAA.1a | m3 | Agua | 0.003 | 1.05 | 0.00 |
| %CI | % | Costes indirectos | 1 % | 84.67 | 0.85 |
| %MA | % | Medios Auxiliares | 2 % | 85.52 | 1.71 |
|  |  | Total |  |  | 87.23 |

| Medición | Uds. | Largo | Alto | Parcial |
|---|---|---|---|---|
| Antepecho barandilla |  |  |  |  |
| Escalera C |  |  |  |  |
| Semisótano a baja | 2 | 3.500 | 1.150 | 8.050 |
|  | 1 | 2.000 | 1.150 | 2.300 |
| Baja a 1º | 2 | 3.500 | 1.150 | 8.050 |
|  | 2 | 2.000 | 1.150 | 4.600 |
| 1º a altillo | 2 | 3.800 | 1.150 | 8.740 |
|  | 2 | 2.000 | 1.150 | 4.600 |
| Altillo a 2º | 2 | 3.500 | 1.150 | 8.050 |
|  | 2 | 2.000 | 1.150 | 4.600 |
| 2º a 3º | 2 | 3.500 | 1.150 | 8.050 |
|  | 2 | 2.000 | 1.150 | 4.600 |
| 3º a cubierta | 2 | 3.500 | 1.150 | 8.050 |
|  | 2 | 2.000 | 1.150 | 4.600 |
| Frentes encimeras de cocina |  |  |  |  |
| Planta Baja | 1 | 3.600 | 0.700 | 2.520 |
|  | 2 | 0.600 | 0.700 | 0.840 |
| Planta 3º | 1 | 3.600 | 0.700 | 2.520 |
|  | 2 | 0.600 | 0.700 | 0.840 |
| Total |  |  |  | 81.01 |

**10.02.04** m² Encimera - remate antepecho b.esc. granito pul.
15.504 m² × 97.28 (100.2 con costes indirectos) = 1553.50
Encimera de granito, id. a antepecho, para antepecho de barandilla, canto pilastra en unión con paramentos verticales, con ancho de 24 a 30 cm s/ zonas y 2 cm de espesor.

| Código | Ud | Descripción | Rendimiento | Precio | Importe |
|---|---|---|---|---|---|
| MOOA.8a | h | Oficial 1ª construcción | 1.2 | 17.74 | 21.29 |
| MOOA12a | h | Peón ordinario construcción | 1.2 | 14.82 | 17.78 |
| 10.02.03.01 | m² | Baldosa gra ncl 100x120 bl prl | 1.05 | 41.93 | 44.03 |
| 10.02.03.02 | m² | Formación cantos biselados y junta pilastra | 1 | 3.5 | 3.50 |
| PBPM.3c | m3 | Mto cto M-5 CEM ind | 0.03 | 71.808 | 2.15 |
| PBUA50baa | kg | Adh cementoso C2 | 6 | 0.864 | 5.18 |
| PBUR.1a | kg | Mto juntas cementoso CG1 | 0.3 | 0.41 | 0.12 |
| PBUR.1b | kg | Mto juntas cementoso CG2 | 0.3 | 1.26 | 0.38 |
| PBAA.1a | m3 | Agua | 0.003 | 1.05 | 0.00 |
| %CI | % | Costes indirectos | 1 % | 94.43 | 0.94 |
| %MA | % | Medios Auxiliares | 2 % | 95.37 | 1.91 |
|  |  | Total |  |  | 97.28 |

| Medición | Uds. | Largo | Ancho | Parcial |
|---|---|---|---|---|
| Antepecho barandilla |  |  |  |  |
| escalera C |  |  |  |  |
| Semisótano a baja | 2 | 3.500 | 0.240 | 1.680 |
|  | 1 | 2.000 | 0.240 | 0.480 |
| Baja a 1º | 2 | 3.500 | 0.240 | 1.680 |
|  | 2 | 2.000 | 0.240 | 0.960 |
| 1º a altillo | 2 | 3.800 | 0.240 | 1.824 |
|  | 2 | 2.000 | 0.240 | 0.960 |
| Altillo a 2º | 2 | 3.500 | 0.240 | 1.680 |
|  | 2 | 2.000 | 0.240 | 0.960 |
| 2º a 3º | 2 | 3.500 | 0.240 | 1.680 |
|  | 2 | 2.000 | 0.240 | 0.960 |
| 3º a Cubierta | 2 | 3.500 | 0.240 | 1.680 |
|  | 2 | 2.000 | 0.240 | 0.960 |
| Total |  |  |  | 15.504 |

**10.02.05** m² Pavimento gres industrial alta resistencia (12/06/2017)
262 m² × 20.49 (21.1 con costes indirectos) = 5528.20
Sistema de pavimentación para espacios públicos interiores, compuesto por: baldosas de gres porcelánico lisas, suministradas en diferentes colores, de dimensiones 40x40 cm, de 14-15 mm de espesor, con diseño estructural posterior reforzado, fuerza de rotura 5000 N según UNE-EN ISO 10545-4, resistencia a rotura a cantilever en esquina 5000 N, resistencia al deslizamiento > 45 según UNE-EN 12633 (clase 3 según DB SUA del CTE), absorción de agua < 0,5% según UNE-EN ISO 10545-3, resistente a la helada, resistente a agentes químicos según UNE-EN ISO 10545-13 y resistente a las manchas según UNE-EN ISO 10545-14; recibidas en capa fina con doble encolado con adhesivo cementoso flexible C2 TE S1 según UNE-EN 12004 y rejuntadas con mortero, en junta abierta de 5 mm, coloreado CG2 según norma UNE-EN 13888; incluso cortes y limpieza final de restos de cemento en pavimento con limpiador químico a base de ácidos minerales e inhibidores orgánicos; totalmente colocado según Guía de la Baldosa Cerámica (Documento Reconocido por la Generalitat DRB 01/06.)

| Código | Ud | Descripción | Rendimiento | Precio | Importe |
|---|---|---|---|---|---|
| MOOA.8a | h | Oficial 1ª construcción | 0.159 | 17.74 | 2.82 |
| MOOA12a | h | Peón ordinario construcción | 0.076 | 14.82 | 1.13 |
| PRRB43abb | m2 | Pav gres porc int lis 40x40cm (material; 12/06/2017) | 1 | 16.144 | 16.14 |
| % | % | Costes Directos Complementarios | 2 % | 20.09 | 0.40 |
|  |  | Total |  |  | 20.49 |

| Medición | Uds. | Largo | Ancho | Parcial |
|---|---|---|---|---|
| Salas de instalaciones |  |  |  |  |
| Planta semisótano | 1 | 6.000 | 14.000 | 84.000 |
| PB | 1 | 6.000 | 9.000 | 54.000 |
| Altillo de 1º | 1 | 6.000 | 9.000 | 54.000 |
|  | 1 | 14.000 | 5.000 | 70.000 |
| Total |  |  |  | 262 |

**ERSW.5cbcd** m2 Fals sue vent-lmnd 33 alt150 (07/02/1995)
153.9 m2 × 81.97 (84.43 con costes indirectos) = 12993.78
Pavimento industrial de rejilla de pletina 30x20 Reja formada por paneles de pletinas de 30x2mm de acero galvanizado, formando retículas de 40x40mm con cerco metálico conformado en frío de 50x20mm., incluso marco total del suelo terminado, colocado IPE 80.

| Código | Ud | Descripción | Rendimiento | Precio | Importe |
|---|---|---|---|---|---|
| MOOC.8a | h | Oficial 1ª carpintería | 0.2 | 18.55 | 3.71 |
| MOOC10a | h | Ayudante carpintería | 0.2 | 14.67 | 2.93 |
| PEAP.2l | kg | Perfil rect 50x20x1.5 a galv | 0.2 | 0.934 | 0.19 |
| PFDB36a | m2 | Panel metálico retícula 40x40mm (material; 09/04/1997) | 1 | 62.24 | 62.24 |
| PRWW54a | m | Larguero para falso suelo (material; 07/11/1995) | 6.8 | 1.66 | 11.29 |
| % | % | Costes Directos Complementarios | 2 % | 80.36 | 1.61 |
|  |  | Total |  |  | 81.97 |

Claves: baldosa, falso, vinilo, lamina, revestimiento, madero, aluminio, densidad, par, acero, cara, linoleo, perimetro, alto, moqueta, pvc, inferior, madera, descompuesto, suelo, proteccion, soporte, larguero, canto, interior, galvanizar, chapa, calculo, te, apoyo, perfil, tapa, junta, regulacion, terminacion, ventilacion, coche, automatico, cubeta, abierto, construccion, desnudo

| Medición | Uds. | Largo | Ancho | Parcial |
|---|---|---|---|---|
| Plataforma instalaciones | 1 | 15.000 | 9.000 | 135.000 |
| Patinillos instalaciones | 5 | 1.800 | 2.100 | 18.900 |
| Total |  |  |  | 153.9 |

### 11.03 Falsos techos
Importe: 110255.34

**E08TTA060** m2 F.techo metál. bandas ARMSTRONG 1.200x300 mm
451.5 m2 × 33.57 (34.58 con costes indirectos) = 15612.87
Suministro y colocación de falso techo de bandejas tipo ORCAL PC de ARMSTRONG ó similar, realizado mediante bandas de chapa de acero galvanizadas microperforadas, prelacadas, con una mano de acabado de poliéster de silicona, con microperforaciones de 1,5 mm de diámetro, de dimensiones de banda 1.200x300 mm, sujeta a perfilería oculta mediante perfil tipo C580 de 4.000 mm de longitud,, cruzadas a distinto nivel, incluso p.p. de aislamiento acústico con lana de roca hidrofugada aglomerada con resinas termoendurecibles, de 40 mm de espesor y densidad 40 Kg/m3 tipo ROCDAN 233 o similar, p.p. de elementos de remate de placa de cartón yeso "PLADUR" antihumedad (verde), sujección y andamiaje. Completamente instalado y ejecutado según Normas NTE-RTP-18 y las recomendaciones técnicas del fabricante.
(Medida la superficie realmente ejecutada deduciendo huecos > 2,00 m2.)

| Código | Ud | Descripción | Rendimiento | Precio | Importe |
|---|---|---|---|---|---|
| MOOM.8a | h | Oficial 1ª metal | 0.59 | 16.58 | 9.78 |
| P04TB022 | m2 | Techo chapa acero perf. 0,6 P.O. (material) | 1 | 15.94 | 15.94 |
| P07AL180 | m2 | Panel Rocdan 233-30 mm. (material; 26/01/2017) | 1 | 3.18 | 3.18 |
| P04TW310 | m2 | Perfilería oculta f.techo acero (material) | 1 | 3.68 | 3.68 |
| %CI | % | Costes indirectos | 1 % | 32.58 | 0.33 |
| %MA | % | Medios Auxiliares | 2 % | 32.91 | 0.66 |
|  |  | Total |  |  | 33.57 |

| Medición | Uds. | Largo | Ancho | Parcial |
|---|---|---|---|---|
| Planta semisótano |  |  |  |  |
| Aseos zona ascensores | 1 | 6.200 | 10.000 | 62.000 |
|  | 1 | 2.000 | 6.200 | 12.400 |
| Planta baja |  |  |  |  |
| Zona aseos y ascensores | 1 | 6.200 | 7.000 | 43.400 |
|  | 1 | 2.000 | 2.000 | 4.000 |
| Zona aseos y dcha. | 1 | 11.500 | 5.000 | 57.500 |
| Planta 1º |  |  |  |  |
| Zona aseos y ascensores | 1 | 6.200 | 7.000 | 43.400 |
|  | 1 | 2.000 | 2.000 | 4.000 |
| Zona aseos dcha. | 1 | 10.800 | 5.000 | 54.000 |
| Planta 2º |  |  |  |  |
| Zona aseo ascensores | 1 | 6.200 | 7.000 | 43.400 |
|  | 1 | 2.000 | 2.000 | 4.000 |
| Zona aseos dcha. | 1 | 7.600 | 5.000 | 38.000 |
| Planta 3º |  |  |  |  |
| Zona aseo ascensores | 1 | 6.200 | 7.000 | 43.400 |
| Zona aseo ascensores | 1 | 2.000 | 2.000 | 4.000 |
| Zona aseo dcha. | 1 | 7.600 | 5.000 | 38.000 |
| Total |  |  |  | 451.5 |

**E08TAK010B** m2 Falso techo PLADUR perf. FON R15/30 (12/06/2017)
3479.7 m2 × 19.51 (20.1 con costes indirectos) = 69941.97
Suministro e instalación de falso techo perforado de PLADUR FON R15/30, con montaje conforme o los recomendaciones de instalación de los Sistemas PLADUR", mediante:
Perfiles de techo continuos T-4 7, en acero galvanizado de espesor 0,55 mm, separado entre ellos:
- con uno modulación de 600 mm entre ejes paro lss placas con borde afinado.
- con una modulación de 300 mm entre ejes paro los placas con bordes cuadrados.
Ambos suspendidos del forjado por medio de horquillas, T-4 7 y varillas roscadas.
Estructura primario PH45, de chapa de acero galvanizado de 0,8 mm, separado entre ellos con uno modulación de 1,10 m y suspendidos del forjado por medio de varillas roscadas.
Una estructura secundaria constituida de perfiles de techo continuos T-4 7 de PLADUR9, en acero galvanizado de espesor 0,55 mm, separado entre ellos:
- con uno modulación de 600 mm entre ejes paro los placas con borde afinado.
- con una modulación de 300 mm entre ejes paro los placas con bordes cuadrados.
Una lana mineral desnuda de espesor: 40 mm.
Una placa de PLADURFON modelo R15/30 BC de 1200 x 2400 mm, perforada.
La pintura se aplicará solo con rodillo seco con el fin de no obstruir el velo de fibra de vidrio situado en el dorso de la placa PlADURFON.
Las juntas se tratarán según las técnicas de tratamiento de juntas de los sistemas PLADUR y con los productos PLADUR descritos en las documentaciones técnicas de PLADUR.
NOTA: se incluye la p.p. de apertura de agujeros para todo tipo de instalaciones de iluminación y climatización, detectores, etc.

| Código | Ud | Descripción | Rendimiento | Precio | Importe |
|---|---|---|---|---|---|
| O01OB110 | h. | Oficial yesero o escayolista (mano de obra) | 0.273 | 17.74 | 4.84 |
| O01OB120 | h. | Ayudante yesero o escayolista (mano de obra) | 0.273 | 15.41 | 4.21 |
| P04PY140 | m2 | Placa Pladur FON R15/30 | 1.05 | 4.29 | 4.50 |
| P04PW040 | kg | Pasta para juntas Pladur | 0.47 | 0.55 | 0.26 |
| P04PW010 | m. | Cinta de juntas Pladur | 1.89 | 0.03 | 0.06 |
| P04PW150 | m. | Perfil laminado U 34x31x34 mm (material; 12/06/2017) | 0.7 | 0.43 | 0.30 |
| P04TW070 | m. | Perfil techo continuo Pladur T/C-47 (material; 12/06/2017) | 2.6 | 0.367 | 0.95 |
| P04PW090 | ud | Tornillo PM-25 mm. | 10 | 0.01 | 0.10 |
| P04PW100 | ud | Tornillo MM-9,5 mm Pladur (material; 12/06/2017) | 5 | 0.014 | 0.07 |
| P04TW080 | ud | Pieza empalme techo Pladur T-47 (material; 12/06/2017) | 0.32 | 0.102 | 0.03 |
| P04TW090 | ud | Horquilla techo Pladur T-47 (material; 12/06/2017) | 1.26 | 0.15 | 0.19 |
| P04PW030 | kg | Material de agarre Pladur (material; 12/06/2017) | 0.53 | 0.166 | 0.09 |
| P07AL180 | m2 | Panel Rocdan 233-30 mm. | 1.05 | 3.18 | 3.34 |
| %CI | % | Costes indirectos | 1 % | 18.94 | 0.19 |
| %MA | % | Medios Auxiliares | 2 % | 19.13 | 0.38 |
|  |  | Total |  |  | 19.51 |

| Medición | Uds. | Largo | Ancho | Parcial |
|---|---|---|---|---|
| Planta semisótano |  |  |  |  |
| Vestíbulo | 1 | 6.400 | 7.000 | 44.800 |
| Aulas superiores | 1 | 37.000 | 8.500 | 314.500 |
| Reprografía | 1 | 4.000 | 6.500 | 26.000 |
| Pasillo | 1 | 44.500 | 4.000 | 178.000 |
| Aulas inferiores | 1 | 44.500 | 8.500 | 378.250 |
| A deducir: | -1 | 3.600 | 4.000 | -14.400 |
|  | -1 | 3.000 | 8.500 | -25.500 |
| Planta baja |  |  |  |  |
| Vestibulo | 1 | 6.400 | 7.000 | 44.800 |
| Administracións | 1 | 37.000 | 9.000 | 333.000 |
| Pasillo | 1 | 39.500 | 4.000 | 158.000 |
| Despachos aula M | 1 | 45.000 | 9.000 | 405.000 |
| A deducir: conserjería | -1 | 4.000 | 7.000 | -28.000 |
| Material laboratorio | -1 | 7.000 | 2.000 | -14.000 |
| Planta primera |  |  |  |  |
| Vestibulo | 1 | 6.400 | 7.000 | 44.800 |
| Aulas superiores |  |  |  |  |
| Pasillo | 1 | 2.500 | 4.000 | 10.000 |
|  | 1 | 7.000 | 4.000 | 28.000 |
| Planta 2 |  |  |  |  |
| Vestibulo | 1 | 6.400 | 7.000 | 44.800 |
| Pasillo | 1 | 37.200 | 1.600 | 59.520 |
|  | 2 | 1.600 | 4.000 | 12.800 |
|  | 1 | 2.500 | 4.000 | 10.000 |
|  | 1 | 4.400 | 4.000 | 17.600 |
| Pasillo superior | 1 | 35.000 | 2.200 | 77.000 |
| Despachos superiores | 1 | 37.200 | 3.400 | 126.480 |
|  | 1 | 34.000 | 4.000 | 136.000 |
| Aulas inferiores | 1 | 44.500 | 6.500 | 289.250 |
|  | 1 | 9.000 | 2.200 | 19.800 |
| Planta 3º |  |  |  |  |
| Vestibulo | 1 | 6.400 | 7.000 | 44.800 |
| Pasillos | 2 | 37.200 | 1.600 | 119.040 |
|  | 4 | 1.600 | 4.000 | 25.600 |
|  | 1 | 2.500 | 4.000 | 10.000 |
|  | 1 | 4.400 | 4.000 | 17.600 |
| Fondo | 1 | 7.200 | 8.500 | 61.200 |
| Despachos superiores | 1 | 37.200 | 3.400 | 126.480 |
|  | 1 | 34.000 | 4.000 | 136.000 |
| Despachos inferiores | 1 | 34.000 | 4.000 | 136.000 |
|  | 1 | 37.200 | 3.400 | 126.480 |
| Total |  |  |  | 3479.7 |

**RTM011** M2 Falso techo continuo, Heraklith (06/02/2017)
732.7 M2 × 30.62 (31.54 con costes indirectos) = 23109.36
Falso techo continuo, situado a una altura mayor o igual a 4m de panel ligero de fibra de madera Heraklith Combi EPS Knauf insulation o equivalente de 600x1200mm y 50mm de esperor. Colocado sobre perfilería oculta.

| Código | Ud | Descripción | Rendimiento | Precio | Importe |
|---|---|---|---|---|---|
| MOOA.8a | h | Oficial 1ª construcción | 0.3 | 17.74 | 5.32 |
| MOOA11a | h | Peón especializado construcción | 0.3 | 15.41 | 4.62 |
| P07AL180bxx | m2 | Panel Madera Heraklith Combi EPS Knauf Insulation (material; 26/01/2017) | 1 | 16.2 | 16.20 |
| P0XAL180bxxb | u | Fijacion Knauf Insulation (material; 26/01/2017) | 8.33 | 0.43 | 3.58 |
| %CI | % | Costes indirectos | 1 % | 29.72 | 0.30 |
| %MA | % | Medios Auxiliares | 2 % | 30.02 | 0.60 |
|  |  | Total |  |  | 30.62 |

| Medición | Uds. | Largo | Ancho | Parcial |
|---|---|---|---|---|
| Planta primera |  |  |  |  |
| Aulas superiores | 1 | 37.000 | 8.500 | 314.500 |
| Aulas inferiores | 1 | 51.000 | 8.200 | 418.200 |
| Total |  |  |  | 732.7 |

**10.03.01** m Junta de dilatación s/ par. Horz. (techos)
138 m × 11.19 (11.53 con costes indirectos) = 1591.14
Ejecución de junta de dilatación sobre paramentos horizontales (techos) formada por perfil de PVC de h=30 mm, sellado de la junta y tapeta superficial de madera de 80 mm.

| Código | Ud | Descripción | Rendimiento | Precio | Importe |
|---|---|---|---|---|---|
| O01OB110 | h. | Oficial yesero o escayolista | 0.15 | 17.74 | 2.66 |
| 10.03.01.01 | m | Perfil PVC j. part. h=30 mm s/ par. h (material; 16/01/2017) | 1.05 | 4.1 | 4.31 |
| 10.01.01.02 | m | Sellado p/ juntas s/ par. h (material; 16/01/2017) | 1.05 | 1.2 | 1.26 |
| 10.01.01.03 | m | Tapeta superficial de mad. 80 mm | 1.05 | 2.5 | 2.63 |
| %MA | % | Medios Auxiliares | 2 % | 10.86 | 0.22 |
| %CI | % | Costes indirectos | 1 % | 11.08 | 0.11 |
|  |  | Total |  |  | 11.19 |

| Medición | Uds. | Largo | Parcial |
|---|---|---|---|
| Plantas |  |  |  |
| Semisótano | 1 | 23.000 | 23.000 |
| Baja | 1 | 23.000 | 23.000 |
| 1º | 1 | 23.000 | 23.000 |
| Altillo | 1 | 23.000 | 23.000 |
| 2º | 1 | 23.000 | 23.000 |
| 3º | 1 | 23.000 | 23.000 |
| Total |  |  | 138 |

### 11.04 Enfoscados, fratasados y enlucidos
Importe: 115300.55

**10.04.04** m² Enfosc. cemento "a buena vista" (12/06/2017)
1420.28 m² × 10.78 (11.1 con costes indirectos) = 15765.11
Enfoscado y fratasado de cementos," a buena vista ", sobre paramentos de fca. de ladrillo, bloques ú hormigones.

| Código | Ud | Descripción | Rendimiento | Precio | Importe |
|---|---|---|---|---|---|
| MOOA.8a | h | Oficial 1ª construcción | 0.327 | 17.74 | 5.80 |
| MOOA12a | h | Peón ordinario construcción | 0.236 | 14.82 | 3.50 |
| PBPM.1aa | m3 | Mto cto M-15 man | 0.012 | 97.14 | 1.17 |
| %CI | % | Costes indirectos | 1 % | 10.47 | 0.10 |
| %MA | % | Medios Auxiliares | 2 % | 10.57 | 0.21 |
|  |  | Total |  |  | 10.78 |

| Medición | Uds. | Largo | Parcial |
|---|---|---|---|
| Paramentos ocultos: |  |  |  |
| Id. nº m2 que fab. lad. 1 pie |  |  |  |
| 04.01.01 | 1 | 1144.860 | 1144.860 |
| Id. nº m2 que fab. lad. 1/2 pie c/ trasd. PLADUR |  |  |  |
| 04.01.02 | 1 | 275.420 | 275.420 |
| Total |  |  | 1420.28 |

**10.02.02** m² Enfosc. y frat. cemento c/ maest. param. V (12/06/2017)
7282.73 m² × 12.71 (13.09 con costes indirectos) = 95330.94
Enfoscado y fratasado de cemento para paramentos verticales, previo tendido de maestras cada 60 cm, terminado.

| Código | Ud | Descripción | Rendimiento | Precio | Importe |
|---|---|---|---|---|---|
| MOOA.8a | h | Oficial 1ª construcción | 0.444 | 17.74 | 7.88 |
| MOOA12a | h | Peón ordinario construcción | 0.222 | 14.82 | 3.29 |
| PBPM.1aa | m3 | Mto cto M-15 man | 0.012 | 97.14 | 1.17 |
| %CI | % | Costes indirectos | 1 % | 12.34 | 0.12 |
| %MA | % | Medios Auxiliares | 2 % | 12.46 | 0.25 |
|  |  | Total |  |  | 12.71 |

| Medición | Uds. | Largo | Parcial |
|---|---|---|---|
| Id. nº m2 que fca. C/V 1/2 pie curvo |  |  |  |
| 04.01.03 | 1 | 16.440 | 16.440 |
| Id. nº m2 que fca. LHD 1/2 pie |  |  |  |
| 04.01.05 | 1 | 365.620 | 365.620 |
| Doble nº m2 que fca. perforado 1/2 pie |  |  |  |
| 06.01.02 | 2 | 935.930 | 1871.860 |
| Id. nº m2 que fca. LHD e 9cm en sótano |  |  |  |
| 06.01.03 | 1 | 521.550 | 521.550 |
| Doble nº m2 que fca. perforado 1 pie |  |  |  |
| 06.01.04 | 2 | 210.640 | 421.280 |
| Doble nº m2 que fca. GEROBLOCK 1/2 pie |  |  |  |
| 06.01.05 | 2 | 1093.970 | 2187.940 |
| Doble nº m2 que fca. GEROBLOCK 1 pie |  |  |  |
| 06.01.06 | 2 | 949.020 | 1898.040 |
| Total |  |  | 7282.73 |

**10.04.05** m² Enfosc. y frat. cemento c/ maest. param. H (12/06/2017)
250 m² × 12.71 (13.09 con costes indirectos) = 3272.50
Enfoscado y fratasado de cemento para paramentos verticales, previo tendido de maestras cada 100 cm, terminado.

| Código | Ud | Descripción | Rendimiento | Precio | Importe |
|---|---|---|---|---|---|
| MOOA.8a | h | Oficial 1ª construcción | 0.434 | 17.74 | 7.70 |
| MOOA12a | h | Peón ordinario construcción | 0.234 | 14.82 | 3.47 |
| PBPM.1aa | m3 | Mto cto M-15 man | 0.012 | 97.14 | 1.17 |
| %CI | % | Costes indirectos | 1 % | 12.34 | 0.12 |
| %MA | % | Medios Auxiliares | 2 % | 12.46 | 0.25 |
|  |  | Total |  |  | 12.71 |

| Medición | Uds. | Largo | Parcial |
|---|---|---|---|
| Previsión posible utilización | 1 | 250.000 | 250.000 |
| Total |  |  | 250 |

**10.04.02** m² Guarnecido y maestr. s/ fca lad.
100 m² × 5.44 (5.6 con costes indirectos) = 560.00
Guarnecido maestreado, realizado con pasta de yeso YG/L sobre paramentos verticales, acabado manual con llana, incluso limpieza y humedecido del soporte, según NTE/RPG10.

| Código | Ud | Descripción | Rendimiento | Precio | Importe |
|---|---|---|---|---|---|
| MOOA.8a | h | Oficial 1ª construcción | 0.175 | 17.74 | 3.10 |
| MOOA11a | h | Peón especializado construcción | 0.088 | 15.41 | 1.36 |
| PBPL.3b | m3 | Pasta de yeso YG/L | 0.017 | 48.28 | 0.82 |
| %CI | % | Costes indirectos | 1 % | 5.28 | 0.05 |
| %MA | % | Medios Auxiliares | 2 % | 5.33 | 0.11 |
|  |  | Total |  |  | 5.44 |

| Medición | Uds. | Largo | Parcial |
|---|---|---|---|
| Previsión posible utilización | 1 | 100.000 | 100.000 |
| Total |  |  | 100 |

**10.04.03** m² Enluc. yeso s/ guarn.
100 m² × 3.61 (3.72 con costes indirectos) = 372.00
Enlucido de yeso fino sobre paramentos verticales id. id.

| Código | Ud | Descripción | Rendimiento | Precio | Importe |
|---|---|---|---|---|---|
| MOOA.8a | h | Oficial 1ª construcción | 0.13 | 17.74 | 2.31 |
| MOOA11a | h | Peón especializado construcción | 0.065 | 15.41 | 1.00 |
| PBPL.3b | m3 | Pasta de yeso YG/L | 0.004 | 48.28 | 0.19 |
| %CI | % | Costes indirectos | 1 % | 3.50 | 0.04 |
| %MA | % | Medios Auxiliares | 2 % | 3.54 | 0.07 |
|  |  | Total |  |  | 3.61 |

| Medición | Uds. | Largo | Parcial |
|---|---|---|---|
| Id. nº m2 que guarnecidos de yeso | 1 | 100.000 | 100.000 |
| Total |  |  | 100 |

### 11.05 Revestimientos o empanelados
Importe: 142262.33

**10.05.01** m² Rev. p/v tablero COMPOSITE (12/06/2017)
2679.14 m² × 51.55 (53.1 con costes indirectos) = 142262.33
Revestimiento de paramentos verticales con tablero o mampara del tipo COMPOSITE, sobre perfilería de acero galvanizado fijada al paramento, i/ soportes de anclaje del revestimiento a la perfilería, con tableros de 12 mm de espesor, tipo TRESPA o equivalente.

| Código | Ud | Descripción | Rendimiento | Precio | Importe |
|---|---|---|---|---|---|
| MOOC.8a | h | Oficial 1ª carpintería | 0.158 | 18.55 | 2.93 |
| MOOC10a | h | Ayudante carpintería | 0.158 | 14.67 | 2.32 |
| PRLB.1a | m2 | Placa policarbonato p/prot mural (material; 12/06/2017) | 1 | 40.929 | 40.93 |
| PBUL15b | u | Masilla poliuretano (material; 12/06/2017) | 0.23 | 3.632 | 0.84 |
| PRWP.1a | m | Perfil unión p/pl policarbonato (material; 12/06/2017) | 1 | 1.585 | 1.59 |
| PRWP.1b | m | Perfil remate p/pl policarbonato (material; 12/06/2017) | 1 | 1.427 | 1.43 |
| %CI | % | Costes indirectos | 1 % | 50.04 | 0.50 |
| %MA | % | Medios Auxiliares | 2 % | 50.54 | 1.01 |
|  |  | Total |  |  | 51.55 |

| Medición | Uds. | Largo | Alto | Parcial |
|---|---|---|---|---|
| Planta semisótano |  |  |  |  |
| Despacho delegación | 1 | 5.400 | 2.100 | 11.340 |
| Almacén y reprografía | 1 | 7.500 | 2.100 | 15.750 |
| Aula Informática | 1 | 8.500 | 2.100 | 17.850 |
| A deducir: puertas | -1 | 0.850 | 2.100 | -1.785 |
|  | -2 | 1.500 | 2.100 | -6.300 |
| Planta baja |  |  |  |  |
| Pasillo | 1 | 39.600 | 2.100 | 83.160 |
|  | 1 | 29.400 | 2.100 | 61.740 |
| Conserjería | 1 | 1.400 | 2.100 | 2.940 |
| Trasd. Pilar | 1 | 0.800 | 2.100 | 1.680 |
| A deducir: puertas | -9 | 0.850 | 2.100 | -16.065 |
|  | -3 | 1.500 | 2.100 | -9.450 |
| P1 |  |  |  |  |
| P2 |  |  |  |  |
| Pasillo | 1 | 37.100 | 2.100 | 77.910 |
|  | 1 | 34.000 | 2.100 | 71.400 |
|  | 2 | 4.100 | 2.100 | 17.220 |
|  | 1 | 4.350 | 2.100 | 9.135 |
|  | 1 | 6.200 | 2.100 | 13.020 |
| A deducir: puertas | -17 | 0.850 | 2.100 | -30.345 |
| P3 | 1 |  | 2.100 | 2.100 |
| Pasillo | 2 | 37.000 | 2.100 | 155.400 |
|  | 2 | 33.800 | 2.100 | 141.960 |
|  | 4 | 4.000 | 2.100 | 33.600 |
|  | 2 | 3.000 | 2.100 | 12.600 |
|  | 2 | 0.800 | 2.100 | 3.360 |
| Frente Sala profesores | 1 | 5.000 |  | 5.000 |
| A deducir: puertas | -32 | 0.850 | 2.100 | -57.120 |
| Doble nº m que GEROBLOCK 1/2 pie |  |  |  |  |
| 06.01.04 | 2 | 457.400 | 2.100 | 1921.080 |
| Id. nº m que GEROBLOCK 1 pie |  |  |  |  |
| 06.01.05 | 1 | 42.400 | 2.100 | 89.040 |
| Resto de paramentos |  |  |  |  |
| Planta semisótano |  |  |  |  |
| Despacho delegación | 1 | 5.500 | 2.100 | 11.550 |
| A deducir: | -1 | 0.850 | 2.100 | -1.785 |
| PB |  |  |  |  |
| Frente de aseos | 1 | 4.400 | 2.100 | 9.240 |
| A deducir | -2 | 0.850 | 2.100 | -3.570 |
| P1 | 1 | 4.400 | 2.100 | 9.240 |
| A deducir | -2 | 0.850 | 2.100 | -3.570 |
| P2 | 1 | 4.400 | 2.100 | 9.240 |
| A deducir | -2 | 0.850 | 2.100 | -3.570 |
| P3 | 1 | 10.000 | 2.100 | 21.000 |
|  | 1 | 6.000 | 2.100 | 12.600 |
| A deducir | -2 | 0.850 | 2.100 | -3.570 |
|  | -1 | 1.850 | 2.100 | -3.885 |
| Total |  |  |  | 2679.14 |

### 11.06 Pinturas en exterior (28/04/2015)
Importe: 47211.13

**10.06.02** m2 Acondicionador WASH PRIMER s/ galvanizados (28/04/2015)
2297.927 m2 × 8.93 (9.2 con costes indirectos) = 21140.93
Acondicionador marca WASHPRIMER de superficies metálicas, para acero galvanizado, en dos componentes, en envases separados: el componente A, un producto vinílico con cromato de zinc y el componente B, una solución ácida. La mezcla apropiada de los dos componentes produce al aplicarse, una capa donde se adhieren bien las bases anticorrosivas, capa de imprimación de 80 µm y capa de acabado de 80 µm, con un espesor total de protección de 160 µm, aplicado de forma manual, según UNE-EN ISO 12944 e Instrucción EAE.

| Código | Ud | Descripción | Rendimiento | Precio | Importe |
|---|---|---|---|---|---|
| MOON.8a | h | Oficial 1ª pintura (mano de obra; 28/04/2015) | 0.377 | 17.74 | 6.69 |
| MOON10a | h | Ayudante pintura | 0.004 | 15.41 | 0.06 |
| PRCP27a | l | Pintura epoxi prot acero (material; 23/01/2017) | 0.102 | 7.85 | 0.80 |
| PRCP27b | l | Pintura poliuretano prot acero (material; 23/01/2017) | 0.123 | 9.11 | 1.12 |
| %MA | % | Medios Auxiliares | 2 % | 8.67 | 0.17 |
| %CI | % | Costes indirectos | 1 % | 8.84 | 0.09 |
|  |  | Total |  |  | 8.93 |

| Medición | Uds. | Largo | Parcial |
|---|---|---|---|
| ID. nº m2 que parasol galv. (05.06.10) | 2 | 399.000 | 798.000 |
| ID. nº m2 que pasarela galv. (05.06.12) | 2 | 339.000 | 678.000 |
| ID. nº m que barandilla galv. (05.06.13) | 1 | 339.000 | 339.000 |
| ID. nº m que cubierta inst. galv. (08.01.03) | 1 | 86.000 | 86.000 |
| fórmula: (0.051)*a*b | 1 | 7782.880 | 396.927 |
| Total |  |  | 2297.927 |

**22001** m2 PINTURA ESMALTE S/CERRAJ. Y CARP. METALICA (12/06/2017)
4848.054 m2 × 3 (3.09 con costes indirectos) = 14980.49
Pintura al esmalte sintético, sobre carpinteria metálica, previo rascado de oxidos mediante cepillo metálico, limpieza manual de la superficie, mano de imprimación anticorrosiva y dos manos de acabado, según NTE/RPP-35.

| Código | Ud | Descripción | Rendimiento | Precio | Importe |
|---|---|---|---|---|---|
| MOON.8a | h | Oficial 1ª pintura | 0.126 | 17.74 | 2.24 |
| PRPP.5d | l | Esmalte alcídico int bl/ng mate (material; 12/06/2017) | 0.18 | 3.745 | 0.67 |
| %CI | % | Costes indirectos | 1 % | 2.91 | 0.03 |
| %MA | % | Medios Auxiliares | 2 % | 2.94 | 0.06 |
|  |  | Total |  |  | 3 |

Claves: pasta, vertedero, horizontal, galvanizar, sintetico, madera, goma, acero, oxido, metal, hierro, vertical, pintura, adherencia, imprimacion, esmalte, revestimiento, paramento

| Medición | Uds. | Largo | Alto | Parcial |
|---|---|---|---|---|
| Barandillas: |  |  |  |  |
| Barandilla hueco lucernario (05.06.08) | 1 | 55.680 |  | 55.680 |
| Barandilla perimetral terraza (05.06.09) | 1 | 212.810 |  | 212.810 |
| Marquesina (05.07.02) | 2 | 155.120 |  | 310.240 |
| Parasol en fachada (05.06.10) | 1 | 399.000 |  | 399.000 |
| Pasarela metálica GALV. (05.06.12) | 2 | 339.000 |  | 678.000 |
| Barand. metálica pasarela (05.06.13) | 1 | 339.000 |  | 339.000 |
| Cubierta máquinas (08.01.03) | 1 | 86.000 |  | 86.000 |
| Paneles sandwich soporte puertas |  |  |  |  |
| (05.03.02) | 1 | 18.850 | 2.500 | 47.125 |
| OJO - Repercusión por kg de acero de fachada |  |  |  |  |
| (04.03.01) | 1 | 53257.350 | 0.051 | 2716.125 |
| Repercusión por kg de acero en perfil tubular |  |  |  |  |
| (04.03.02) | 1 | 116.400 | 0.035 | 4.074 |
| Total |  |  |  | 4848.054 |

**01.06.01** m² Pintura-veladura protec. H (12/06/2017)
1369.1 m² × 7.86 (8.1 con costes indirectos) = 11089.71
Pintura-veladura para protección de hormigones vistos, tipo KEIM o similar, ejecutada con dos manos, previa limpieza de paramentos con equipo de aire de presión, terminada.

| Código | Ud | Descripción | Rendimiento | Precio | Importe |
|---|---|---|---|---|---|
| MOON.8a | h | Oficial 1ª pintura | 0.153 | 17.74 | 2.71 |
| MOOA12a | h | Peón ordinario construcción | 0.168 | 14.82 | 2.49 |
| PRCP.2cd | l | Trat fach hdrf inc trans (material; 24/01/2017) | 0.11 | 10.68 | 1.17 |
| 01.07.01.01 | m2 | Limpieza previa de paramento (material; 24/01/2017) | 1.05 | 1.2 | 1.26 |
| %MA | % | Medios Auxiliares | 2 % | 7.63 | 0.15 |
| %CI | % | Costes indirectos | 1 % | 7.78 | 0.08 |
|  |  | Total |  |  | 7.86 |

| Medición | Uds. | Largo | Alto | Parcial |
|---|---|---|---|---|
| Pilares de hormigón: |  |  |  |  |
| Fachada principal | 9 | 2.650 | 21.000 | 500.850 |
| Fachada posterior | 7 | 2.650 | 21.000 | 389.550 |
| Muro hormigon |  |  |  |  |
| Fachada principal | 1 | 57.500 | 2.200 | 126.500 |
| Muro posterior | 1 | 60.000 | 3.300 | 198.000 |
|  | 1 | 60.000 | 1.100 | 66.000 |
| Muretes de hormigón en acceso | 1 | 34.200 | 1.000 | 34.200 |
|  | 1 | 27.000 | 1.000 | 27.000 |
|  | 1 | 11.000 | 1.000 | 11.000 |
|  | 1 | 16.000 | 1.000 | 16.000 |
| Total |  |  |  | 1369.1 |

### 11.07 Pinturas en interior (01/01/2010)
Importe: 105441.12

**ERPP.2a** m2 PINTURA DE SILICATO (12/06/2017)
2643.75 m2 × 3.89 (4.01 con costes indirectos) = 10601.44
Pintura sobre paramentos verticales y horizontales, con pintura blanca al silicato, con 2 manos de pintura, totalmente terminada, i/ emplastecido y tapado de coqueras, lijado, etc.

| Código | Ud | Descripción | Rendimiento | Precio | Importe |
|---|---|---|---|---|---|
| MOON.8a | h | Oficial 1ª pintura | 0.109 | 17.74 | 1.93 |
| MOON10a | h | Ayudante pintura | 0.108 | 15.41 | 1.66 |
| PRPP34a | l | Pint silicatos p/fond mnr bl 15l (material; 12/06/2017) | 0.1 | 1.848 | 0.18 |
| %CI | % | Costes indirectos | 1 % | 3.77 | 0.04 |
| %MA | % | Medios Auxiliares | 2 % | 3.81 | 0.08 |
|  |  | Total |  |  | 3.89 |

Claves: pintura, revestimiento, paramento, silicato

| Medición | Uds. | Largo | Ancho | Alto | Parcial |
|---|---|---|---|---|---|
| Planta sótano |  |  |  |  |  |
| General | 1 | 57.000 | 33.200 |  | 1892.400 |
| Conexión | 1 | 8.600 | 17.500 |  | 150.500 |
| A deducir |  |  |  |  |  |
| Triangulo | 1 | 13.000 | 5.500 | 0.500 | 35.750 |
| Planta semisótano |  |  |  |  |  |
| Almacén aseos | 1 | 2.000 | 4.000 |  | 8.000 |
| Almacén informática | 1 | 3.600 | 4.500 |  | 16.200 |
| Almacén ortopodologia | 1 | 3.000 | 8.500 |  | 25.500 |
| Instalaciones | 1 | 6.000 | 14.000 |  | 84.000 |
| Planta baja |  |  |  |  |  |
| Instalaciones | 1 | 2.000 | 1.200 |  | 2.400 |
| Conserjaría | 1 | 3.800 | 7.000 |  | 26.600 |
| Material lab. | 1 | 7.500 | 2.200 |  | 16.500 |
| Escalera D | 1 | 4.000 | 4.400 |  | 17.600 |
| Instalaciones | 1 | 6.000 | 9.000 |  | 54.000 |
| Planta 1º |  |  |  |  |  |
| Instalaciones | 1 | 2.000 | 1.200 |  | 2.400 |
| Altillo a P1 |  |  |  |  |  |
| Instalaciones | 1 | 6.000 | 7.000 |  | 42.000 |
| Vº | 1 | 6.200 | 8.000 |  | 49.600 |
| Pasillo | 1 | 37.000 | 4.000 |  | 148.000 |
| Sala inst. | 1 | 13.500 | 5.000 |  | 67.500 |
| Planta 2º |  |  |  |  |  |
| Instalaciones | 1 | 2.000 | 1.200 |  | 2.400 |
| Planta 3º | 1 | 2.000 | 1.200 |  | 2.400 |
| Total |  |  |  |  | 2643.75 |

**01.07.01** m² Pintura-veladura protec. H (28/04/2015)
1016.78 m² × 12.12 (12.48 con costes indirectos) = 12689.41
Pintura-veladura para protección de hormigones vistos, tipo KEIM o similar, ejecutada con dos manos, previa limpieza de paramentos con equipo de aire de presión, terminada.

| Código | Ud | Descripción | Rendimiento | Precio | Importe |
|---|---|---|---|---|---|
| MOON.8a | h | Oficial 1ª pintura | 0.275 | 17.74 | 4.88 |
| MOOA12a | h | Peón ordinario construcción | 0.3 | 14.82 | 4.45 |
| PRCP.2cd | l | Trat fach hdrf inc trans | 0.11 | 10.68 | 1.17 |
| 01.07.01.01 | m2 | Limpieza previa de paramento | 1.05 | 1.2 | 1.26 |
| %MA | % | Medios Auxiliares | 2 % | 11.76 | 0.24 |
| %CI | % | Costes indirectos | 1 % | 12.00 | 0.12 |
|  |  | Total |  |  | 12.12 |

| Medición | Uds. | Largo | Alto | Parcial |
|---|---|---|---|---|
| Zonas interior edificio |  |  |  |  |
| Pilares interiores |  |  |  |  |
| Semisótano |  |  |  |  |
| Frentes | 12 | 0.450 | 3.300 | 17.820 |
| Laterales | 20 | 1.200 | 3.300 | 79.200 |
| Planta baja |  |  |  |  |
| Frentes | 12 | 0.450 | 3.650 | 19.710 |
| Laterales | 20 | 1.200 | 3.650 | 87.600 |
| P. 1 |  |  |  |  |
| Frentes | 12 | 0.450 | 5.050 | 27.270 |
| Laterales | 20 | 1.200 | 5.050 | 121.200 |
| P2 |  |  |  |  |
| Frentes | 12 | 0.450 | 3.650 | 19.710 |
| Laterales | 20 | 1.200 | 3.650 | 87.600 |
| P3 |  |  |  |  |
| Frentes | 12 | 0.450 | 3.650 | 19.710 |
| Laterales | 20 | 1.200 | 3.650 | 87.600 |
| Murete antepecho escalera |  |  |  |  |
| Id. nº m2 que muro de hormigón | 2 | 80.750 |  | 161.500 |
| Techo losas escalera |  |  |  |  |
| Id. nº m2 que losa escalera | 1 | 287.860 |  | 287.860 |
| Total |  |  |  | 1016.78 |

**ERPP13a** m2 Rev pintura industrial epoxi (26/05/2015)
593.97 m2 × 11.08 (11.41 con costes indirectos) = 6777.20
Revestimiento epoxídico de alto rendimiento sobre paramentos verticales interiores y otras áreas sujetas a humedad, condensaciones, ambientes marinos y otros, con buena resistencia a las salpicaduras, derrames, vapores de ácidos, álcalis, disolventes, agua dulce y salada, de aplicación con pistola airless o convencional, brocha o rodillo, y con un rendimiento de 7m²/l.

| Código | Ud | Descripción | Rendimiento | Precio | Importe |
|---|---|---|---|---|---|
| MOOA.8a | h | Oficial 1ª construcción | 0.2 | 17.74 | 3.55 |
| PRCP.3hac | l | Pint int ind epx brillo col (material) | 0.14 | 7.15 | 1.00 |
| MMMA13f | u | Pistola gotelé con depósito superior. (maquinaria; 18/01/2017) | 0.05 | 120 | 6.00 |
| %0500 | % | Medios auxiliares (26/05/2015) | 5 % | 10.55 | 0.53 |
|  |  | Total |  |  | 11.08 |

Claves: deposito, humedad, epoxi, pintura, alto, estructura, acero, tuberia, planta, revestimiento, aplicacion, hormigon, vapor, condensacion, construccion, industrial, ambiente, resistencia, salpicadura, derrame, disolvente, agua, sal, rodillo, area, acido

| Medición | Uds. | Largo | Ancho | Alto | Parcial |
|---|---|---|---|---|---|
| Id nº m2 que enpanelado paredes aseos | 1 | 835.400 | 0.500 | 1.300 | 543.010 |
| Id nº m2 que chapado de azulejo | 1 | 78.400 | 0.500 | 1.300 | 50.960 |
| Total |  |  |  |  | 593.97 |

**10.07.01** m2 Rev. par. TEXTURGLAS (12/06/2017)
4923.805 m2 × 14.77 (15.21 con costes indirectos) = 74891.07
Suministro y colocación de revestimientos sobre paramentos verticales, con malla tipo TEXTURGLAS y pintura plástica, color s/ D. F. , adherida a los paramentos interiores de tabiquería, según las siguientes características:
-Ancho : 1 m
- Longitud aprox : 25 m
- Peso total : 220 gr.
- Urdimbre : 34 hilos / 10 cm
- Trama 26 hilos
- Tensión : 850 N/5cm
- Reacción al fuego según regla UNE 13501-1:2002: B, s1 -d0

| Código | Ud | Descripción | Rendimiento | Precio | Importe |
|---|---|---|---|---|---|
| MOON.8a | h | Oficial 1ª pintura | 0.174 | 17.74 | 3.09 |
| P04NV030 | m2 | Revest. vinílico 1,5 mm TEXTURGLAS (material; 12/06/2017) | 1.05 | 8.888 | 9.33 |
| P08MA020 | kg | Adhesivo contacto | 0.5 | 3.82 | 1.91 |
| %MA | % | Medios Auxiliares | 2 % | 14.33 | 0.29 |
| %CI | % | Costes indirectos | 1 % | 14.62 | 0.15 |
|  |  | Total |  |  | 14.77 |

| Medición | Uds. | Largo | Alto | Parcial |
|---|---|---|---|---|
| Doble. nº m2 que tabique de PLADUR: |  |  |  |  |
| 04.05.02 | 2 | 1456.245 |  | 2912.490 |
| Sobre enpanelado de paredes |  |  |  |  |
| Planta semisótano |  |  |  |  |
| Despacho delegación | 1 | 5.400 | 1.200 | 6.480 |
| Almacén y reprografía | 1 | 7.500 | 1.200 | 9.000 |
| Aula Informática | 1 | 8.500 | 1.200 | 10.200 |
| Planta baja |  |  |  |  |
| Pasillo | 1 | 39.600 | 1.550 | 61.380 |
|  | 1 | 29.400 | 1.550 | 45.570 |
| Conserjería | 1 | 1.400 | 1.550 | 2.170 |
| Trasd. Pilar | 1 | 0.800 | 1.550 | 1.240 |
| P1 |  |  |  |  |
| P2 |  |  |  |  |
| Pasillo | 1 | 37.100 | 1.500 | 55.650 |
|  | 1 | 34.000 | 1.500 | 51.000 |
|  | 2 | 4.100 | 1.500 | 12.300 |
|  | 1 | 4.350 | 1.500 | 6.525 |
|  | 1 | 6.200 | 1.500 | 9.300 |
| P3 | 1 |  | 1.500 | 1.500 |
| Pasillo | 2 | 37.000 | 1.500 | 111.000 |
|  | 2 | 33.800 | 1.500 | 101.400 |
|  | 4 | 4.000 | 1.500 | 24.000 |
|  | 2 | 3.000 | 1.500 | 9.000 |
|  | 2 | 0.800 | 1.500 | 2.400 |
| Frente Sala profesores | 1 | 5.000 |  | 5.000 |
| Doble nº m que GEROBLOCK 1/2 pie |  |  |  |  |
| 06.01.04 | 2 | 457.400 | 1.500 | 1372.200 |
| Id. nº m que GEROBLOCK 1 pie |  |  |  |  |
| 06.01.05 | 1 | 42.400 | 1.500 | 63.600 |
| Resto de paramentos |  |  |  |  |
| Planta semisótano |  |  |  |  |
| Despacho delegación | 1 | 5.500 | 1.200 | 6.600 |
| PB |  |  |  |  |
| Frente de aseos | 1 | 4.400 | 1.500 | 6.600 |
| P1 | 1 | 4.400 | 1.500 | 6.600 |
| P2 | 1 | 4.400 | 1.500 | 6.600 |
| P3 | 1 | 10.000 | 1.500 | 15.000 |
|  | 1 | 6.000 | 1.500 | 9.000 |
| Total |  |  |  | 4923.805 |

**22002** m2 PINTURA PLASTICA S/ PARAM. HORIZ (28/04/2015)
100 m2 × 4.68 (4.82 con costes indirectos) = 482.00
Pintura plástica acabado liso, aplicado sobre paramentos horizontales de color, previa preparación de pequeñas adherencias e imperfecciones, mano de fondo con pintura plástica diluida muy fina, plastecido de faltas y dos manos de acabado, según NTE/RPP-24.

| Código | Ud | Descripción | Rendimiento | Precio | Importe |
|---|---|---|---|---|---|
| MOON.8a | h | Oficial 1ª pintura | 0.2 | 17.74 | 3.55 |
| PRPP.3b | l | Pintura plástica acrl int-mate (material) | 0.3 | 3.137 | 0.94 |
| PRPP16b | kg | Masilla homog res sint-sílice (material) | 0.05 | 1.082 | 0.05 |
| %CI | % | Costes indirectos | 1 % | 4.54 | 0.05 |
| %MA | % | Medios Auxiliares | 2 % | 4.59 | 0.09 |
|  |  | Total |  |  | 4.68 |

Claves: pasta, imprimacion, sellador, gota, mano, vertedero, rayar, yeso, plastico, vertical, horizontal, cepillo, rodillo, picar, pintura, adherencia, fino, liso, revestimiento, paramento

| Medición | Uds. | Largo | Parcial |
|---|---|---|---|
| Previsión posible utilización | 1 | 100.000 | 100.000 |
| Total |  |  | 100 |

### 11.08 Pintura de uso específico (01/01/2010)
Importe: 61516.21

**27I003** ud MARCAJE SEÑALIZ. Y NUMERACION PLAZA GARAJE (28/04/2015)
71 ud × 10.97 (11.3 con costes indirectos) = 802.30
Marcaje, señalización, numeración e indicación de sentido en suelo de plazas de aparcamiento, calles de circulación, bandas centrales y laterales, flechas indicativas etc. Ejecutados con bandas reflectante especial de 6 cms. de ancho 2mm. de espesor, flechas de 0.80 mts. de longitud, etc. incluso parte proporcional de replanteo ayudas, etc. Calidad igual a la de vias publicas (dos colores) ejecutada con pistola a presión y negativo, terminado.

| Código | Ud | Descripción | Rendimiento | Precio | Importe |
|---|---|---|---|---|---|
| MOON.8a | h | Oficial 1ª pintura | 0.2 | 17.74 | 3.55 |
| MOON10a | h | Ayudante pintura | 0.2 | 15.41 | 3.08 |
| PRPP.9b | l | Diluyente clorocaucho (material) | 0.5 | 2.08 | 1.04 |
| Reflect. | kg | Pintura reflectante (material) | 0.4 | 3.774 | 1.51 |
| PRPP.7d | l | Pintura res cau Cl p/suelos cto (material) | 0.25 | 5.824 | 1.46 |
| %CI | % | Costes indirectos | 1 % | 10.64 | 0.11 |
| %MA | % | Medios Auxiliares | 2 % | 10.75 | 0.22 |
|  |  | Total |  |  | 10.97 |

| Medición | Uds. | Parcial |
|---|---|---|
| Aparcamientos | 71 | 71.000 |
| Total |  | 71 |

**01.08.02** m² Pint. s/ par. sótano protc. zócalos. (28/04/2015)
193.92 m² × 5.68 (5.85 con costes indirectos) = 1134.43
Revestimiento de paramento vertical de sótano con pintura tipo KEIM o símilar, en dos manos, en color oscuro para formación de zócalo.

| Código | Ud | Descripción | Rendimiento | Precio | Importe |
|---|---|---|---|---|---|
| MOON.8a | h | Oficial 1ª pintura | 0.25 | 17.74 | 4.44 |
| PRCP.1cbbb | l | Pint ext acrl lis mt col (material) | 0.14 | 7.63 | 1.07 |
| %CI | % | Costes indirectos | 1 % | 5.51 | 0.06 |
| %MA | % | Medios Auxiliares | 2 % | 5.57 | 0.11 |
|  |  | Total |  |  | 5.68 |

| Medición | Uds. | Largo | Alto | Parcial |
|---|---|---|---|---|
| Sótanos |  |  |  |  |
| Paramentos | 2 | 57.000 | 0.800 | 91.200 |
|  | 2 | 33.000 | 0.800 | 52.800 |
| Pilares | 26 | 2.400 | 0.800 | 49.920 |
| Total |  |  |  | 193.92 |

**01.08.03** m Bandas perimetrales roja y blanca en paramentos (28/04/2015)
363.6 m × 7.54 (7.77 con costes indirectos) = 2825.17
Bandas perimetrales roja y blanca, de pintura tipo KEIM o similar, dos manos, para marcaje de señalización en aparcamientos, en paramentos verticales, en franja de 20 cm de ancho, separada del zócalo 0.20 m.

| Código | Ud | Descripción | Rendimiento | Precio | Importe |
|---|---|---|---|---|---|
| MOON.8a | h | Oficial 1ª pintura | 0.05 | 17.74 | 0.89 |
| MOON10a | h | Ayudante pintura | 0.05 | 15.41 | 0.77 |
| PRPP.2b | kg | Pasta blanca temple liso (material) | 0.23 | 0.138 | 0.03 |
| PRPP.3c | l | Pintura plástica acrl int-sat (material) | 0.96 | 3.51 | 3.37 |
| Reflect. | kg | Pintura reflectante | 0.6 | 3.774 | 2.26 |
| %CI | % | Costes indirectos | 1 % | 7.32 | 0.07 |
| %MA | % | Medios Auxiliares | 2 % | 7.39 | 0.15 |
|  |  | Total |  |  | 7.54 |

| Medición | Uds. | Largo | Parcial |
|---|---|---|---|
| Sótanos |  |  |  |
| Paramentos | 3 | 57.000 | 171.000 |
|  | 3 | 33.000 | 99.000 |
| Pilares | 39 | 2.400 | 93.600 |
| Total |  |  | 363.6 |

**E11CCT040** m2 Pavimento continuo de cuarzo gris endurecedor (12/06/2017)
1950.32 m2 × 28.25 (29.1 con costes indirectos) = 56754.31
Pavimento continuo de cuarzo tipo HORMIPUL o similar, de espesor 3 mm, a realizar sobre solera o forjado de hormigón con acabado monolítico incorporando 3 kg. de cuarzo y 1,5 kg. de cemento CEM II/A-P 32,5 R,: extendido sobre solera, pulido mecánico de ésta, ejecutado con colorante a elegir por la D.F., p.p. de replanteo de solera, encofrado y desencofrado en bordes de huecos, banda de poliestireno expandido de 2 cms en perímetros de muros y pilares, alisado y pulido, aserrado de juntas con despieces en paños de 4,00x4,00 metros y sellado con masilla de poliuretano de elasticidad permanente, tipo SIKAFLEX o similar, dejando la superficie perfectamente acabada y nivelada; ejecutada según Normas NTE-RSC, Memoria, planos y Pliego de Condiciones del Proyecto.
(Medida la superficie realmente ejecutada).
-Imprimación de la solera con SIKAFLOOR - 160
-Capa base SIKAFLOOR - 264 + SIKADUR - 501
-Espolvoreado con arena de cuarzo
-Capa de sellado con SIKAFLOOR - 26

| Código | Ud | Descripción | Rendimiento | Precio | Importe |
|---|---|---|---|---|---|
| MOOA.8a | h | Oficial 1ª construcción | 0.12 | 17.74 | 2.13 |
| MOOA12a | h | Peón ordinario construcción | 0.12 | 14.82 | 1.78 |
| P08WT010 | m2 | Pavimento continuo cuarzo gris SIKADUR - 501 (material; 12/06/2017) | 1 | 5.634 | 5.63 |
| P08SW020 | ml | Sellado de juntas Sikaflex 3 mm. (material; 12/06/2017) | 0.52 | 1.968 | 1.02 |
| E27GTW090 | m2 | PINTURA EPOXI SOBRE HORMIGÓN SIKAFLOOR - 160 (12/06/2017) | 1.05 | 7.2 | 7.56 |
| E27SO030 | m2 | EPOXI INTERIOR BRILLANTE SIKAFLOOR - 264 (12/06/2017) | 1.05 | 5.85 | 6.14 |
| 10.08.04.01 | m2 | SIKAFLOOR - 26 p/ sellado (12/06/2017) | 1.05 | 3.019 | 3.17 |
| %CI | % | Costes indirectos | 1 % | 27.43 | 0.27 |
| %MA | % | Medios Auxiliares | 2 % | 27.70 | 0.55 |
|  |  | Total |  |  | 28.25 |

| Medición | Uds. | Largo | Parcial |
|---|---|---|---|
| ID. nº m2 que solera e=10 cm (10.01.12) | 1 | 1950.320 | 1950.320 |
| Total |  |  | 1950.32 |

## 12 Señalización y equipamiento (18/02/1999)
Importe: 226461.23

### 12.01 Aparatos sanitarios y otros (26/05/2015)
Importe: 95336.26

**E21ANB040** ud Inodoro mural DAMA blanco
51 ud × 336.37 (346.46 con costes indirectos) = 17669.46
Suministro y colocación de inodoro de porcelana vitrificada de tanque bajo, mural, modelo DAMA de ROCA o similar, de dimensiones 360x570 mm. en color blanco, compuesto por: asiento y tapa especial con bisagras de acero inoxidable, juego de fijación, suspendido con cisterna para empotrar DAL-UNISET, provista de pulsador de acero inoxidable marca AQUACONTROL, modelo VERONA, soportes metálicos homologados, completo de accesorios de montaje, codo evacuación conexión vertical, etc. Instalado, incluso con llave de escuadra de 1/2" cromada y latiguillo flexible de 20 cm. y de 1/2", funcionando. (El manguetón está incluido en las instalaciones de desagüe).

| Código | Ud | Descripción | Rendimiento | Precio | Importe |
|---|---|---|---|---|---|
| MOOF.8a | h | Oficial 1ª fontanería | 1.3 | 18.36 | 23.87 |
| P18IB040 | ud | Inod.t.bajo c/tapa-mec.b.Dama (material) | 1 | 168.82 | 168.82 |
| P18WW011 | ud | KIT montaje empotrado en pared (material) | 1 | 129.6 | 129.60 |
| P17XT030 | ud | Llave de escuadra de 1/2" a 1/2" (material) | 1 | 2.01 | 2.01 |
| P18GW040 | ud | Latiguillo flex.20cm.1/2"a 1/2" (material) | 1 | 2.2 | 2.20 |
| %CI | % | Costes indirectos | 1 % | 326.50 | 3.27 |
| %MA | % | Medios Auxiliares | 2 % | 329.77 | 6.60 |
|  |  | Total |  |  | 336.37 |

**E21ALE040** ud Lavabo 60x47 NEOSELENE blanco G.eléctr.
57 ud × 545.61 (561.98 con costes indirectos) = 32032.86
Suministro y colocación de lavabo de porcelana vitrificada blanca, marca ROCA, modelo NEO SELENE o similar, de medidas 395x440 mm., para colocar empotrado en encimera de mármol o similar (sin incluir en esta partida), con grifo mezclador monomando marca GRÖHE o similar, modelo a elegir, con aireador y enlaces de alimentación flexibles, cromado, incluso válvula de desagüe de 32 mm., llaves de escuadra de 1/2" cromadas, y latiguillos flexibles de 20 cm. y de 1/2", instalado y funcionando.

| Código | Ud | Descripción | Rendimiento | Precio | Importe |
|---|---|---|---|---|---|
| MOOF.8a | h | Oficial 1ª fontanería | 1.1 | 18.36 | 20.20 |
| P18LE040 | ud | Lavabo 51x39cm.c/suj.bla. Neo-Selene (material) | 1 | 54.87 | 54.87 |
| P17SV100 | ud | Válvula p/lavabo-bidé de 32 mm. (material) | 1 | 2.04 | 2.04 |
| PIFG.2gaaa | u | Mezclador electrónico gama estándar (material; 12/01/2017) | 1 | 444.08 | 444.08 |
| P17XT030 | ud | Llave de escuadra de 1/2" a 1/2" | 2 | 2.01 | 4.02 |
| P18GW040 | ud | Latiguillo flex.20cm.1/2"a 1/2" | 2 | 2.2 | 4.40 |
| %CI | % | Costes indirectos | 1 % | 529.61 | 5.30 |
| %MA | % | Medios Auxiliares | 2 % | 534.91 | 10.70 |
|  |  | Total |  |  | 545.61 |

**23B027** m² ESPEJO LAVABOS DE 8 MM
54 m² × 32.56 (33.54 con costes indirectos) = 1811.16
Espejo para lavabos de 8 mm con luna pulida cirstañola con cantos pulidos y biselado de 20 mm, inclsuo elementos de sujecion y agare, colocado embutido en el paramento para evitar roturas, de dimensiones acordes al paramento y situacion según D.F. con trasdosado base de tablero DM antihumedad de 8 mm de espesor.

| Código | Ud | Descripción | Rendimiento | Precio | Importe |
|---|---|---|---|---|---|
| MOOA.8a | h | Oficial 1ª construcción | 0.2 | 17.74 | 3.55 |
| esp | m2 | Espejo plateado 5 mm (material) | 1 | 18.872 | 18.87 |
| cant | ml | canteado espejo (material) | 4 | 1.521 | 6.08 |
| tala | u | taladros (material) | 4 | 0.775 | 3.10 |
| %CI | % | Costes indirectos | 1 % | 31.60 | 0.32 |
| %MA | % | Medios Auxiliares | 2 % | 31.92 | 0.64 |
|  |  | Total |  |  | 32.56 |

| Medición | Uds. | Largo | Alto | Parcial |
|---|---|---|---|---|
| Id. nº m que encimeras de mármol |  |  |  |  |
| 11.01.14 | 1 | 45.000 | 1.200 | 54.000 |
| Total |  |  |  | 54 |

**E21AU030** ud Urinario mural g.tempor. blanco (26/05/2015)
34 ud × 545.55 (561.92 con costes indirectos) = 19105.28
Suministro y colocación de urinario mural de porcelana vitrificada blanco, de ROCA colocado mediante anclajes de fijación a la pared, y dotado de rociador integral, cobertores laterales y sifón incorporado, tapón de limpieza y manguito, instalado con grifo temporizador modelo Tempostop de RS para urinarios, incluso enlace de 1/2" y llave de escuadra de 1/2" cromada, funcionando. (El sifón está incluido en las instalaciones de desagüe).

| Código | Ud | Descripción | Rendimiento | Precio | Importe |
|---|---|---|---|---|---|
| MOOF.8a | h | Oficial 1ª fontanería | 1 | 18.36 | 18.36 |
| P18WU010 | ud | Urinario mural c/fijac.blanco (material) | 1 | 124.22 | 124.22 |
| PIFG21a | u | Fluxor urinario electrónico (material; 26/05/2015) | 1 | 380.36 | 380.36 |
| P18GW100 | ud | Enlace para urinario de 1/2" (material) | 1 | 4.6 | 4.60 |
| P17XT030 | ud | Llave de escuadra de 1/2" a 1/2" | 1 | 2.01 | 2.01 |
| %CI | % | Costes indirectos | 1 % | 529.55 | 5.30 |
| %MA | % | Medios Auxiliares | 2 % | 534.85 | 10.70 |
|  |  | Total |  |  | 545.55 |

**E21ANS030** ud INODORO MINUSV.SUSP.
5 ud × 536.28 (552.37 con costes indirectos) = 2761.85
Inodoro especial para minusválidos de porcelana vitrificada blanca, suspendido con cisterna para empotrar DAL-UNISET, provista de pulsador de acero inoxidable marca AQUACONTROL, modelo VERONA, soportes metálicos homologados, completo de accesorios de montaje, codo evacuación conexión vertical, etc. Instalado, incluso con llave de escuadra de 1/2" cromada y latiguillo flexible de 20 cm. y de 1/2", funcionando. (El manguetón está incluido en las instalaciones de desagüe).

| Código | Ud | Descripción | Rendimiento | Precio | Importe |
|---|---|---|---|---|---|
| MOOF.8a | h | Oficial 1ª fontanería | 1.8 | 18.36 | 33.05 |
| P18IE060 | ud | Inod.p/discapacitados (material) | 1 | 301.05 | 301.05 |
| P18IE070 | ud | Asiento ergonómico c/tapa (material) | 1 | 99.25 | 99.25 |
| P18GX015 | ud | Fluxor 3/4" c/maneta y llave (material) | 1 | 48.1 | 48.10 |
| P18GX160 | ud | Tubo curvo inodoro D=28x62 (material) | 1 | 17.1 | 17.10 |
| P18GX200 | ud | Racor unión taza (material) | 1 | 17.3 | 17.30 |
| P18GX210 | ud | Brida fijación (material) | 1 | 4.7 | 4.70 |
| %CI | % | Costes indirectos | 1 % | 520.55 | 5.21 |
| %MA | % | Medios Auxiliares | 2 % | 525.76 | 10.52 |
|  |  | Total |  |  | 536.28 |

Claves: union, minusvalido, paso, especial, porcelana, vitrificado, blanco, fluxor, cromado, brida, inodoro, racor, tapa, abierto, asiento, curva, descarga, tubo, llave

**E21ALS020** ud LAV.MINUSV.RECLINABLE G.GERONT.
5 ud × 478.22 (492.57 con costes indirectos) = 2462.85
Lavabo especial reclinable para minusválidos modelo ROCA ACCESS, de porcelana vitrificada en color blanco, con cuenca cóncava, apoyos para codos y alzamiento para salpicaduras, provisto de desagüe superior y jabonera lateral, y con estribo de fijación al muro, provisto de movimiento mecánico con barra neumática frontal, incluso con grifo mezclador monomando, con palanca larga, con aireador y enlaces de alimentación flexibles, cromado, incluso válvula de desagüe flexible de 32 mm., llaves de escuadra de1/2" cromadas y latiguillos flexibles de 25 cm. y de1/2", instalado y funcionando.

| Código | Ud | Descripción | Rendimiento | Precio | Importe |
|---|---|---|---|---|---|
| MOOF.8a | h | Oficial 1ª fontanería | 1.5 | 18.36 | 27.54 |
| P18LX030 | ud | Lav.minusv.reclin.c/barra neuma. ROCA ACCESS (material; 12/01/2017) | 1 | 310 | 310.00 |
| P18GL160 | ud | Grif.mezcl.caño ext.p/gerontológica crom (material) | 1 | 114.7 | 114.70 |
| P17SV100 | ud | Válvula p/lavabo-bidé de 32 mm. | 1 | 2.04 | 2.04 |
| P17XT030 | ud | Llave de escuadra de 1/2" a 1/2" | 2 | 2.01 | 4.02 |
| P18GW060 | ud | Latiguillo flex.25cm.1/2"a 1/2" (material) | 2 | 2.95 | 5.90 |
| %CI | % | Costes indirectos | 1 % | 464.20 | 4.64 |
| %MA | % | Medios Auxiliares | 2 % | 468.84 | 9.38 |
|  |  | Total |  |  | 478.22 |

Claves: concavo, lavabo, color, minusvalido, blanco, apoyo, neumatico, especial, fijacion, salpicadura, desagüe, jabonera, lateral, estribo, muro, mover, codo, barra, alimentar, mezcla, frontal, palanca, vitrificado, porcelana, enlace, escuadra, flexible, cromado, valvula, llave, latiguillo, mecanico, monomando, griferia

**EIFS32a** u Vertedero con reja tipo GARDA ROCA
5 u × 282.48 (290.95 con costes indirectos) = 1454.75
Vertedero de porcelana vitrificada blanco del tipo GARDA, de la marca ROCA o similar, con enchufe unión, rejilla de porcelana para desagüe , juego tornillos fijación y reja de acero inoxidable con almohadilla, incluso grifo de corona conestado, colocado y con ayudas de albañilería.

| Código | Ud | Descripción | Rendimiento | Precio | Importe |
|---|---|---|---|---|---|
| MOOA.8a | h | Oficial 1ª construcción | 0.5 | 17.74 | 8.87 |
| MOOA12a | h | Peón ordinario construcción | 0.5 | 14.82 | 7.41 |
| MOOF.8a | h | Oficial 1ª fontanería | 1 | 18.36 | 18.36 |
| EIFG.5bbb | u | Grif fr/cl conve eco cañ ctrl | 1 | 37.35 | 37.35 |
| MOOF11a | h | Especialista fontanería | 1 | 15.7 | 15.70 |
| PIFS32a | u | Vertedero con reja (material) | 1 | 179.375 | 179.38 |
| PISC.1fd | m | Tubo eva PVC sr-B Ø110mm 50%acc (material) | 1 | 7.125 | 7.13 |
| %CI | % | Costes indirectos | 1 % | 274.20 | 2.74 |
| %MA | % | Medios Auxiliares | 2 % | 276.94 | 5.54 |
|  |  | Total |  |  | 282.48 |

**23B018** UD SECADOR ELECTRONICO DE MANOS
23 UD × 236.99 (244.1 con costes indirectos) = 5614.30
Secador de manos, por aire, sistema de accionamiento electrónico.

| Código | Ud | Descripción | Rendimiento | Precio | Importe |
|---|---|---|---|---|---|
| MOOA.8a | h | Oficial 1ª construcción | 0.2 | 17.74 | 3.55 |
| secad | u | Secador electrónico de manos (material) | 1 | 226.485 | 226.49 |
| %CI | % | Costes indirectos | 1 % | 230.04 | 2.30 |
| %MA | % | Medios Auxiliares | 2 % | 232.34 | 4.65 |
|  |  | Total |  |  | 236.99 |

**ESMR16bc** ud Toallero 180 cro-dr
4 ud × 15.87 (16.35 con costes indirectos) = 65.40
Toallero barra, para atornillar, de dimensiones 180 mm., de latón cromado-dorado.

| Código | Ud | Descripción | Rendimiento | Precio | Importe |
|---|---|---|---|---|---|
| MOOA.8a | h | Oficial 1ª construcción | 0.1 | 17.74 | 1.77 |
| PSMR19bc | u | Toallero 180 cro-dr (material) | 1 | 13.637 | 13.64 |
| %CI | % | Costes indirectos | 1 % | 15.41 | 0.15 |
| %MA | % | Medios Auxiliares | 2 % | 15.56 | 0.31 |
|  |  | Total |  |  | 15.87 |

**ESMR14ea** ud Percha cro-sv 105x105
50 ud × 30.3 (31.21 con costes indirectos) = 1560.50
Percha de porcelana vitrificada y metal, en acabado cromado y colores suaves de dimensiones 105x105 cm., para atornillar.

| Código | Ud | Descripción | Rendimiento | Precio | Importe |
|---|---|---|---|---|---|
| MOOA.8a | h | Oficial 1ª construcción | 1 | 17.74 | 17.74 |
| PSMR17ea | u | Percha cro-sv 105x105 (material) | 1 | 11.678 | 11.68 |
| %CI | % | Costes indirectos | 1 % | 29.42 | 0.29 |
| %MA | % | Medios Auxiliares | 2 % | 29.71 | 0.59 |
|  |  | Total |  |  | 30.3 |

Claves: dorado, equipamiento, mobiliario, laton, fundido, cromado, baño, accesorio, porcelana, percha, empotrable, metal, colgar

**23B017** UD DOSIFICADOR DE JABON LIQUIDO
28 UD × 37.69 (38.82 con costes indirectos) = 1086.96
Dosificador de jabón liquido, en recipiente de plástico rígido con dosificador de presión de acero.

| Código | Ud | Descripción | Rendimiento | Precio | Importe |
|---|---|---|---|---|---|
| MOOA.8a | h | Oficial 1ª construcción | 0.2 | 17.74 | 3.55 |
| dosif | u | Dosificador (material) | 1 | 33.032 | 33.03 |
| %CI | % | Costes indirectos | 1 % | 36.58 | 0.37 |
| %MA | % | Medios Auxiliares | 2 % | 36.95 | 0.74 |
|  |  | Total |  |  | 37.69 |

**ESMR18ah** ud Portarrollo ator cromado
56 ud × 23.69 (24.4 con costes indirectos) = 1366.40
Portarrollo para atornillar,, de latón fundido cromado.

| Código | Ud | Descripción | Rendimiento | Precio | Importe |
|---|---|---|---|---|---|
| MOOA.8a | h | Oficial 1ª construcción | 0.1 | 17.74 | 1.77 |
| PSMR21ah | u | Portarrollo ator cromado (material) | 1 | 21.234 | 21.23 |
| %CI | % | Costes indirectos | 1 % | 23.00 | 0.23 |
| %MA | % | Medios Auxiliares | 2 % | 23.23 | 0.46 |
|  |  | Total |  |  | 23.69 |

Claves: dorado, equipamiento, mobiliario, laton, fundido, cromado, baño, porcelana, portarrollo, empotrable, metal

**PSME.1d** ud Fuente agua fría 97x34.8x29
5 ud × 530.96 (546.89 con costes indirectos) = 2734.45
Fuente de agua fría sin cloro y con pulsador, en acero inoxidable. Capacidad 45 personas. Termostato para regulación automática de la temperatura del agua. Dimensiones 97x34.8x29 cm.

| Código | Ud | Descripción | Rendimiento | Precio | Importe |
|---|---|---|---|---|---|
| MOOA.8a | h | Oficial 1ª construcción | 0.3 | 17.74 | 5.32 |
| MOOA12a | h | Peón ordinario construcción | 0.18 | 14.82 | 2.67 |
| MOOF.8a | h | Oficial 1ª fontanería | 0.3 | 18.36 | 5.51 |
| PUSM53aa | u | Fuente acero INOX.1 caño/s (material; 12/01/2017) | 1 | 499 | 499.00 |
| PBPC15bbb | m3 | HNE-15 blanda TM 20 | 0.05 | 57.95 | 2.90 |
| %CI | % | Costes indirectos | 1 % | 515.40 | 5.15 |
| %MA | % | Medios Auxiliares | 2 % | 520.55 | 10.41 |
|  |  | Total |  |  | 530.96 |

Claves: inoxidable, termostato, acero, mobiliario, fuente, agua, señalizacion

**23B008** ml Encmr mml bl mac c/mto e 3
45.5 ml × 94.87 (97.72 con costes indirectos) = 4446.26
Encimera de mármol blanco Macael. en bloque para una o varias unidades de lavabo 0´65 de ancho, en tablero de 3 cm., de espesor vaciado para encastrar los lavabos, con canto pulido, parte proporcional de rodapie superior con canto biselado de 5 cm de alto y faldon de chapa de acero inoxidable de 60 mm de alta y 2 mm de espesor con canto hueco doble, tomado con mortero de cemento 1:6 (M-40a) incluso colocación, soportes metalicos anclados en pared, rejuntado con lechada de cemento blanco, eliminación de restos y limpieza.

| Código | Ud | Descripción | Rendimiento | Precio | Importe |
|---|---|---|---|---|---|
| MOOA.8a | h | Oficial 1ª construcción | 0.8 | 17.74 | 14.19 |
| MOOA12a | h | Peón ordinario construcción | 0.8 | 14.82 | 11.86 |
| PBRMM.2avv | m2 | tbl. mml. mac p/rev (material) | 0.95 | 46.657 | 44.32 |
| PBPM.1ea | m3 | Mortero cto M-40a (1:6) man | 0.002 | 74.77 | 0.15 |
| PBPL.1h | m3 | Lechada de cemento blanco V-B/20 | 0.001 | 89.84 | 0.09 |
| hueco | ud | hueco vaciado en tablero (material) | 1 | 2.362 | 2.36 |
| frente | ud | Frente marmol 5 cm (material) | 1.5 | 4.249 | 6.37 |
| faldon | ud | faldosn acero inoxidable (material) | 1.5 | 8.498 | 12.75 |
| %CI | % | Costes indirectos | 1 % | 92.09 | 0.92 |
| %MA | % | Medios Auxiliares | 2 % | 93.01 | 1.86 |
|  |  | Total |  |  | 94.87 |

Claves: dorado, sudafrica, macael, equipamiento, rosavel, castaño, salvatierra, travertino, emperador, cehegin, alicante, coralito, mobiliario, bancada, cocina, nacional, perla, granito, marfil, imperial, marquina, morata, porriño, importacion, marmol, encimera, rosa, labrador, losa

| Medición | Uds. | Largo | Parcial |
|---|---|---|---|
| Planta semisótano | 1 | 1.600 | 1.600 |
|  | 1 | 2.400 | 2.400 |
| Planta baja | 2 | 2.000 | 4.000 |
|  | 1 | 2.500 | 2.500 |
|  | 1 | 5.000 | 5.000 |
| Planta 1º, 2º y 3º | 9 | 2.000 | 18.000 |
|  | 3 | 4.000 | 12.000 |
| Total |  |  | 45.5 |

**EIFS.5baabb** u Plato ducha acrílico 80x80 cm
2 u × 279.23 (287.61 con costes indirectos) = 575.22
Plato de ducha acrílico antideslizante del tipo EXBAÑO, de dimensiones 80x80cm, acabado mate incluso válvula de desagüe de acero inoxidable de 15 x 15 cm, sifón y tubo,instalada con grifería monomando, colocado y con ayudas de albañilería según DB HS-4 del CTE.

| Código | Ud | Descripción | Rendimiento | Precio | Importe |
|---|---|---|---|---|---|
| MOOA.8a | h | Oficial 1ª construcción | 0.5 | 17.74 | 8.87 |
| MOOA12a | h | Peón ordinario construcción | 0.5 | 14.82 | 7.41 |
| MOOF.8a | h | Oficial 1ª fontanería | 0.5 | 18.36 | 9.18 |
| MOOF11a | h | Especialista fontanería | 0.5 | 15.7 | 7.85 |
| P18GL210 | ud | G. mmdo.lav.cro.mod.GRÖHE (material) | 1 | 33 | 33.00 |
| PIFS.5baabb | u | Plato ducha acrílico 80x80 cm (material) | 1 | 200.448 | 200.45 |
| PISC.1bc | m | Tubo eva PVC sr-B Ø40mm 40%acc (material) | 2 | 2.142 | 4.28 |
| %CI | % | Costes indirectos | 1 % | 271.04 | 2.71 |
| %MA | % | Medios Auxiliares | 2 % | 273.75 | 5.48 |
|  |  | Total |  |  | 279.23 |

**EIFE.5c** u Termo eléctrico 50 l
2 u × 285.71 (294.28 con costes indirectos) = 588.56
Termo eléctrico para acumulación y producción de agua caliente sanitaria, en acero esmaltado con recubrimiento de espuma de poliuretano de alta densidad, 50 l de capacidad, 1600 W de potencia eléctrica, 220 V, 50 Hz, protegido contra la corrosión mediante ánodo de magnesio, colgado de paramento o techo en horizontal, con regulación automática, termostato y válvula de seguridad, grupo de conexión y alimentación con filtro incorporado, válvula de seguridad y manómetro con un diámetro de conexión de 3/4", válvula de corte (salida), latiguillos, fijaciones y soportes, con p/p de enchufe con toma de tierra, totalmente instalado, conexionado y en correcto estado de funcionamiento, incluso pruebas.

| Código | Ud | Descripción | Rendimiento | Precio | Importe |
|---|---|---|---|---|---|
| MOOA12a | h | Peón ordinario construcción | 1 | 14.82 | 14.82 |
| MOOE.8a | h | Oficial 1ª electricidad | 0.3 | 18.36 | 5.51 |
| MOOF.8a | h | Oficial 1ª fontanería | 0.45 | 18.36 | 8.26 |
| MOOF11a | h | Especialista fontanería | 0.45 | 15.7 | 7.07 |
| PIFE.5c | u | Termo eléctrico 50 l (material) | 1 | 213.65 | 213.65 |
| PICQ24a | u | Grupo seguridad ø 3/4´´ | 1 | 21.93 | 21.93 |
| PIFG30b | u | Valv esfera lat-niq ø1/2" | 1 | 3.46 | 3.46 |
| PIFW.6a | u | Latiguillo racor latón 15 cm | 2 | 1.32 | 2.64 |
| %CI | % | Costes indirectos | 1 % | 277.34 | 2.77 |
| %MA | % | Medios Auxiliares | 2 % | 280.11 | 5.60 |
|  |  | Total |  |  | 285.71 |

### 12.02 Indicaciones y marcaje (28/04/2015)
Importe: 10590.07

**25001** ud SERIGRAFIADO ESCUDO UNIVERSIDAD
18 ud × 53.67 (55.28 con costes indirectos) = 995.04
Serigrafiado decorativo, de cristales o lunas de puertas de paso y de acristalamientos fijos, consistente en el marcaje sobre las mismas del escudo de la Universidad de Valencia, y con el texto "UNIVERSIDAD DE VALENCIA", de dimensiones 50 x 50 cms.

| Código | Ud | Descripción | Rendimiento | Precio | Importe |
|---|---|---|---|---|---|
| MOOA.8a | h | Oficial 1ª construcción | 0.4 | 17.74 | 7.10 |
| ROTULOS | UD. | Rotulo adhesivo Universidad. (material) | 1 | 45 | 45.00 |
| %CI | % | Costes indirectos | 1 % | 52.10 | 0.52 |
| %MA | % | Medios Auxiliares | 2 % | 52.62 | 1.05 |
|  |  | Total |  |  | 53.67 |

**11.02.01** m² Señalización invidentes s/ pav.
66.64 m² × 85.35 (87.91 con costes indirectos) = 5858.32
Señalización ó marcaje para invidentes, realizado sobre pavimentos a base de tiras de granito flameado y rayado de 3 cm de espesor, embebido en el pavimento, de diferentes tamaños, según detalle de planos ysegún diseño de la D.F. totalmente colocado y terminado.

| Código | Ud | Descripción | Rendimiento | Precio | Importe |
|---|---|---|---|---|---|
| MOOO10a | h | Oficial 1ª solador (maquinaria) | 1 | 19.8 | 19.80 |
| MOOA12a | h | Peón ordinario construcción | 0.35 | 14.82 | 5.19 |
| PRSR20aae | m2 | Baldosa gra ncl 40x60 bl prl | 1.05 | 40.1 | 42.11 |
| 11.02.01.01 | m2 | Trabajo de ranurado en baldosa | 1.05 | 15 | 15.75 |
| %CI | % | Costes indirectos | 1 % | 82.85 | 0.83 |
| %MA | % | Medios Auxiliares | 2 % | 83.68 | 1.67 |
|  |  | Total |  |  | 85.35 |

| Medición | Uds. | Largo | Ancho | Parcial |
|---|---|---|---|---|
| P.Baja |  |  |  |  |
| Escalera C | 2 | 2.000 | 0.800 | 3.200 |
| Ascensores | 2 | 2.000 | 0.800 | 3.200 |
| Escalera A | 1 | 1.200 | 0.800 | 0.960 |
| Escalera B | 2 | 1.200 | 0.800 | 1.920 |
| Escalera D | 1 | 1.400 | 0.800 | 1.120 |
| Planta Sótano: |  |  |  |  |
| Escalera A | 1 | 1.200 | 0.800 | 0.960 |
| Escalera B | 1 | 1.200 | 0.800 | 0.960 |
| Escalera D | 1 | 2.000 | 0.800 | 1.600 |
| Planta semisótano: |  |  |  |  |
| Escalera C | 1 | 2.000 | 0.800 | 1.600 |
| Ascensores | 2 | 2.000 | 0.800 | 3.200 |
| Vestibulo | 1 | 5.000 | 0.400 | 2.000 |
|  | 1 | 3.000 | 0.400 | 1.200 |
| Planta 1: |  |  |  |  |
| Escalera C | 2 | 2.000 | 0.800 | 3.200 |
| Ascensores | 2 | 2.000 | 0.800 | 3.200 |
| Escalera D | 2 | 1.400 | 0.800 | 2.240 |
| Vestibulo | 1 | 6.000 | 0.400 | 2.400 |
|  | 1 | 3.000 | 0.400 | 1.200 |
| Planta 2: |  |  |  |  |
| Escalera C | 2 | 2.000 | 0.800 | 3.200 |
| Ascensores | 2 | 2.000 | 0.800 | 3.200 |
| Escalera D | 2 | 1.400 | 0.800 | 2.240 |
| Vestibulo | 1 | 6.000 | 0.400 | 2.400 |
|  | 3 | 3.000 | 0.400 | 3.600 |
| Planta 3: |  |  |  |  |
| Escalera C | 2 | 2.000 | 0.800 | 3.200 |
| Ascensores | 2 | 2.000 | 0.800 | 3.200 |
| Escalera D | 2 | 1.400 | 0.800 | 2.240 |
| Vestíbulo | 1 | 6.000 | 0.400 | 2.400 |
|  | 3 | 3.000 | 0.400 | 3.600 |
| Planta cubierta: |  |  |  |  |
| Escalera C | 1 | 2.000 | 0.800 | 1.600 |
| Ascensor | 1 | 2.000 | 0.800 | 1.600 |
| Total |  |  |  | 66.64 |

**11.02.02** m² Señalización pint. s/ pav. (28/04/2015)
77.1 m² × 6.74 (6.94 con costes indirectos) = 535.07
Señalización ó marcaje sobre pavimentos, realizada a base de tiras de pintura de 15 cm de ancho, según detalles de planos y según diseño de la D.F. previa limpieza del pavimento, en color a elegir, terminada.

| Código | Ud | Descripción | Rendimiento | Precio | Importe |
|---|---|---|---|---|---|
| MOON.8a | h | Oficial 1ª pintura | 0.33 | 17.74 | 5.85 |
| PRCP.3bbc | l | Pint int plas vinil sat col (material) | 0.072 | 3.37 | 0.24 |
| PRCP13fb | l | Masilla al agua bl (material) | 0.077 | 6.71 | 0.52 |
| %MA | % | Medios Auxiliares | 2 % | 6.61 | 0.13 |
|  |  | Total |  |  | 6.74 |

| Medición | Uds. | Largo | Ancho | Parcial |
|---|---|---|---|---|
| Planta semisótano | 1 | 43.000 | 0.150 | 6.450 |
|  | 11 | 3.500 | 0.150 | 5.775 |
| Planta Baja | 1 | 33.000 | 0.150 | 4.950 |
|  | 12 | 3.500 | 0.150 | 6.300 |
| Planta 1º | 1 | 38.000 | 0.150 | 5.700 |
|  | 11 | 3.500 | 0.150 | 5.775 |
| Planta 2º | 2 | 5.000 | 0.150 | 1.500 |
|  | 2 | 35.000 | 0.150 | 10.500 |
|  | 2 | 4.500 | 0.150 | 1.350 |
|  | 20 | 2.000 | 0.150 | 6.000 |
| Planta 3º | 2 | 5.000 | 0.150 | 1.500 |
|  | 2 | 35.000 | 0.150 | 10.500 |
|  | 2 | 6.000 | 0.150 | 1.800 |
|  | 30 | 2.000 | 0.150 | 9.000 |
| Total |  |  |  | 77.1 |

**EFDD.15** ud ROTULACION SOBRE PUERTAS
188 ud × 16.53 (17.03 con costes indirectos) = 3201.64
Rotulación en valenciano ó castellano, del tipo adhesiva s/ soporte de aluminio intercambiable sobre puertas de acceso a dependencias a base de lamas ( 8 x 25 cm. Aprox.) de aluminio lacado al horno, color a elegir por D.F.

| Código | Ud | Descripción | Rendimiento | Precio | Importe |
|---|---|---|---|---|---|
| MOOA.8a | h | Oficial 1ª construcción | 0.2 | 17.74 | 3.55 |
| EFDD.vf | ud | Lama adhesiva o clipada (material) | 1 | 12.501 | 12.50 |
| %CI | % | Costes indirectos | 1 % | 16.05 | 0.16 |
| %MA | % | Medios Auxiliares | 2 % | 16.21 | 0.32 |
|  |  | Total |  |  | 16.53 |

| Medición | Uds. | Parcial |
|---|---|---|
| Sótano | 8 | 8.000 |
| Semisótano | 26 | 26.000 |
| Planta Baja | 36 | 36.000 |
| Planta 1º | 22 | 22.000 |
| Altillo | 5 | 5.000 |
| Planta 2º | 38 | 38.000 |
| Planta 3º | 48 | 48.000 |
| Cubierta | 5 | 5.000 |
| Total |  | 188 |

### 12.03 Zonas comunes
Importe: 19576

**USJP13ea** u Barrera pivotante electrónica (09/02/2017)
2 u × 8415.53 (8668 con costes indirectos) = 17336.00
Barrera Fija de hasta 4 m de vía, uso 'intensivo' incluyendo sistemas de control de posición
Suministro de Poste para el montaje de Lector .
Lector Tarjeta MIFARE de la Universidad, montaje sobre Poste independiente. Incluye adaptador para montaje. Equipo controlador - protocolo RS-485 para apertura y control de posición de barrera, Comunicación con Lectores. Controlador de espira para la seguridad de cierre de la barrera, y habilitación de Lector de Entrada o Salida. Suministro y Conexionado de Cuadro eléctrico IP45 para la Centralización de Acometidas, Alojamiento de equipos de Comunicación y Protección y Reparto a cada uno de los consumidores. Supervision de instalacion y Puesta en marcha.
Acometidas eléctricas y de Red de Area Local al cuadro de control.
Ayudas/Trabajos de Albañilería para Sujeccion de Barras, Tendido de espiras y Canalizaciones por el suelo.

| Código | Ud | Descripción | Rendimiento | Precio | Importe |
|---|---|---|---|---|---|
| MOOA.8a | h | Oficial 1ª construcción | 0.979 | 17.74 | 17.37 |
| MOOA12a | h | Peón ordinario construcción | 0.974 | 14.82 | 14.43 |
| RTFD19 | u | Barrera pivotante (09/02/2017) | 1 | 8135.487 | 8135.49 |
| PBPO.2bbbc | m3 | H 15 blanda 20 CEM II/A-P 42.5 R IIa (09/02/2017) | 0.01 | 153.82 | 1.54 |
| %CI | % | Costes indirectos | 1 % | 8168.83 | 81.69 |
| %MA | % | Medios Auxiliares | 2 % | 8250.52 | 165.01 |
|  |  | Total |  |  | 8415.53 |

Claves: aleacion, fabricacion, perfil, compuesto, maniobra, chapa, laca, armario, resorte, control, rodamiento, emergencia, seguridad, electrico, equipamiento, extruido, aluminio, magnetico, fuego, pivotante, pluma, urbanizacion, color, electronico, detector, rojo, metal, manivela, blanco, barrera

| Medición | Uds. | Parcial |
|---|---|---|
| Acceso al garaje enf. | 2 | 2.000 |
| Total |  | 2 |

**PABARRERA** u Actuaciones en Sistema Central de Control (09/02/2017)
1 u × 2174.757 (2240 con costes indirectos) = 2240.00
Actuaciones en Sistema Central de Control.
"Creación de un nuevo parking dentro de la Ubicación actual de AularioV.
Parametrización del Sistema Central instalado en el Campus para la inclusión de esta nueva ubicación.
Creación de Un nuevo Tipo de Parking 'esclavo' de uno ya existente, en el que se utilicen las barreras de entrada y salida del primero, sin tener en cuenta las plazas o permnisos del mismo, solo contado las plazas y permisos del 'esclavo'.
Modificación de la Pantalla Scada existente para la incorporación de estas nuevas Zonas de Entrada / Salida.
Creación de Grupos y Permisos Básicos para este nuevo Parking."

### 12.04 Dotaciones complementarias (18/02/1999)
Importe: 100958.9

**E21MC070** ud Barra apoyo abat. acero inox. 80 cm.
5 ud × 158.04 (162.78 con costes indirectos) = 813.90
Suministro y colocación de barra de apoyo doble, abatible de acero inoxidable 18/10 (AISI-304) de D=30 mm. y longitud 80 cm., con cubretornillos de fijación. Instalado con tacos de plástico y tornillos a la pared.

| Código | Ud | Descripción | Rendimiento | Precio | Importe |
|---|---|---|---|---|---|
| MOOA.8a | h | Oficial 1ª construcción | 0.5 | 17.74 | 8.87 |
| P18CB260 | ud | Barra apoyo acero inox.abat.doble 80 cm. (material) | 1 | 144.54 | 144.54 |
| %CI | % | Costes indirectos | 1 % | 153.41 | 1.53 |
| %MA | % | Medios Auxiliares | 2 % | 154.94 | 3.10 |
|  |  | Total |  |  | 158.04 |

| Medición | Uds. | Parcial |
|---|---|---|
| Planta semisótano | 1 | 1.000 |
| Planta Baja | 1 | 1.000 |
| Planta 1º | 1 | 1.000 |
| Planta 2º | 1 | 1.000 |
| Planta 3º | 1 | 1.000 |
| Total |  | 5 |

**ESMA.1bda** u Barra recta 400 mm acero inx bri 2 ptos anclaje (29/06/2016)
5 u × 29.3 (30.18 con costes indirectos) = 150.90
Barra de apoyo recta con 2 pletinas de anclaje, para mejorar accesibilidad de personas con movilidad reducida; realizada en tubo de acero inoxidable de 1.5 mm de espesor, acabado brillante, de 400 mm de longitud aproximada, 32 mm de diámetro exterior; totalmente instalada de modo horizontal, vertical o inclinado, según DB SUA-9 del CTE y ORDEN de 25 de mayo de 2004 de la Conselleria de Infraestructuras y Transporte del Gobierno Valenciano.

| Código | Ud | Descripción | Rendimiento | Precio | Importe |
|---|---|---|---|---|---|
| MOOA.8a | h | Oficial 1ª construcción | 0.187 | 17.74 | 3.32 |
| PSMA.1bda | u | Barra recta 400 mm acero inx bri 2 ptos anclaje (material; 29/06/2016) | 1 | 25.132 | 25.13 |
| %0100 | % | Medios auxiliares (30/09/2016) | 1 % | 28.45 | 0.28 |
| %0200 | % | Medios auxiliares | 2 % | 28.73 | 0.57 |
|  |  | Total |  |  | 29.3 |

| Medición | Uds. | Parcial |
|---|---|---|
| Planta semisótano | 1 | 1.000 |
| Planta Baja | 1 | 1.000 |
| Planta 1º | 1 | 1.000 |
| Planta 2º | 1 | 1.000 |
| Planta 3º | 1 | 1.000 |
| Total |  | 5 |

**ESMA.4bcd** u Barra apoyo ángulo 90º acero inx sat 780x750 mm (18/02/1999)
5 u × 69.72 (71.81 con costes indirectos) = 359.05
Barra de apoyo en ángulo de 90º colocada de pared a suelo, para mejorar accesibilidad de personas con movilidad reducida, con 2 brazos y 3 puntos de anclaje; realizada en tubo de acero inoxidable de 1.5 mm de espesor, acabado satinado, de 32 mm de diámetro exterior y dimensiones aproximadas 780x750 mm; incluso accesorios de anclaje; totalmente instalada de pared a suelo según DB SUA-9 del CTE y ORDEN de 25 de mayo de 2004 de la Conselleria de Infraestructuras y Transporte del Gobierno Valenciano.

| Código | Ud | Descripción | Rendimiento | Precio | Importe |
|---|---|---|---|---|---|
| MOOA.8a | h | Oficial 1ª construcción | 0.4 | 17.74 | 7.10 |
| PSMA.4bcd | u | Barra apoyo ángulo 90º acero inx sat 780x750 mm (material; 16/01/2017) | 1 | 61.25 | 61.25 |
| % | % | Costes Directos Complementarios | 2 % | 68.35 | 1.37 |
|  |  | Total |  |  | 69.72 |

| Medición | Uds. | Parcial |
|---|---|---|
| Planta semisótano | 1 | 1.000 |
| Planta Baja | 1 | 1.000 |
| Planta 1º | 1 | 1.000 |
| Planta 2º | 1 | 1.000 |
| Planta 3º | 1 | 1.000 |
| Total |  | 5 |

**ESMA.1cca** u Barra-asidero 500 mm acero inx sat 2 ptos anclaje
4 u × 42.41 (43.68 con costes indirectos) = 174.72
Barra de apoyo con 2 pletinas de anclaje, para mejorar accesibilidad de personas con movilidad reducida; realizada en tubo de acero inoxidable de 1.5 mm de espesor, acabado satinado, de 500 mm de longitud aproximada, con curvas, de 32 mm de diámetro exterior; totalmente instalada de modo horizontal, vertical o inclinado, según DB SUA-9 del CTE y ORDEN de 25 de mayo de 2004 de la Conselleria de Infraestructuras y Transporte del Gobierno Valenciano.

| Código | Ud | Descripción | Rendimiento | Precio | Importe |
|---|---|---|---|---|---|
| MOOA.8a | h | Oficial 1ª construcción | 0.3 | 17.74 | 5.32 |
| PSMA.1cca | u | Barra recta 500 mm acero inx sat 2 ptos anclaje (material) | 1 | 35.85 | 35.85 |
| %CI | % | Costes indirectos | 1 % | 41.17 | 0.41 |
| %MA | % | Medios Auxiliares | 2 % | 41.58 | 0.83 |
|  |  | Total |  |  | 42.41 |

**EIFS29dab** u Freg emp 600x500mm 1cbt 1escrr
2 u × 170.02 (175.12 con costes indirectos) = 350.24
Fregadero de acero inoxidable para encastrar en encimera, de dimensiones 600x500mm, con una cubeta y escurridor, válvula desagüe, cadenilla, tapón, sifón y tubo, i/ grifería monomando colocado y con ayudas de albañilería.

| Código | Ud | Descripción | Rendimiento | Precio | Importe |
|---|---|---|---|---|---|
| MOOA.8a | h | Oficial 1ª construcción | 0.5 | 17.74 | 8.87 |
| MOOA12a | h | Peón ordinario construcción | 0.5 | 14.82 | 7.41 |
| MOOF.8a | h | Oficial 1ª fontanería | 1 | 18.36 | 18.36 |
| MOOF11a | h | Especialista fontanería | 1 | 15.7 | 15.70 |
| P18GL210 | ud | G. mmdo.lav.cro.mod.GRÖHE | 1 | 33 | 33.00 |
| PIFS29baa | u | Freg a inx emp 600x500mm 1cub (material) | 1 | 80.627 | 80.63 |
| PISC.1bc | m | Tubo eva PVC sr-B Ø40mm 40%acc | 0.5 | 2.142 | 1.07 |
| %CI | % | Costes indirectos | 1 % | 165.04 | 1.65 |
| %MA | % | Medios Auxiliares | 2 % | 166.69 | 3.33 |
|  |  | Total |  |  | 170.02 |

| Medición | Uds. | Parcial |
|---|---|---|
| Planta 3º |  |  |
| Sala de profesores | 1 | 1.000 |
| Planta Baja |  |  |
| Administración | 1 | 1.000 |
| Total |  | 2 |

**ESMC.5baaac** u Placa vitrocerámica 2 zonas cocción 50cm
2 u × 409.17 (421.45 con costes indirectos) = 842.90
Placa inducción de 50 cm, tipo TEKA o similar, de ancho con mandos integrados en la placa, 2 zonas de cocción, acabada en cristal biselado, con indicadores de calor residual para cada zona de cocción. Para encastrar en encimera, con p/p de conexión eléctrica monofásica. Completamente instalada, comprobada y en correcto funcionamiento.

| Código | Ud | Descripción | Rendimiento | Precio | Importe |
|---|---|---|---|---|---|
| MOOE.8a | h | Oficial 1ª electricidad | 0.5 | 18.36 | 9.18 |
| PSMC.5baaac | u | Placa inducción 2 zonas cocción 50cm (material) | 1 | 388 | 388.00 |
| %CI | % | Costes indirectos | 1 % | 397.18 | 3.97 |
| %MA | % | Medios Auxiliares | 2 % | 401.15 | 8.02 |
|  |  | Total |  |  | 409.17 |

| Medición | Uds. | Parcial |
|---|---|---|
| Planta 3º |  |  |
| Sala de profesores | 1 | 1.000 |
| Planta Baja |  |  |
| Administración | 1 | 1.000 |
| Total |  | 2 |

**ESMC.4lnd** u Campana p/pared chimenea 400m3/h 60cm
1 u × 266.06 (274.04 con costes indirectos) = 274.04
Campana decorativa extractora de humos y grasas, tipo TEKA, o equivalente, de acero inoxidable, instalada en pared, de diseño chimenea con frente curvo, con una capacidad de extracción máxima de 400 m3/h, 53 dB(A) de nivel sonoro máximo, 67 dB(A) de potencia sonora máxima y de 60 cm de ancho.Incluso tramo de conexión de tubo flexible de aluminio a conducto de extracción para salida de humos, completamente instalada, comprobada y en correcto funcionamiento.

| Código | Ud | Descripción | Rendimiento | Precio | Importe |
|---|---|---|---|---|---|
| MOOE.8a | h | Oficial 1ª electricidad | 0.5 | 18.36 | 9.18 |
| PSMC.4lnd | u | Campana p/pared chimenea 400m3/h 60cm (material) | 1 | 238 | 238.00 |
| PIVH12cad | m | Tubo flexible aluminio ø125mm 30%acc (material) | 2.5 | 4.433 | 11.08 |
| %CI | % | Costes indirectos | 1 % | 258.26 | 2.58 |
| %MA | % | Medios Auxiliares | 2 % | 260.84 | 5.22 |
|  |  | Total |  |  | 266.06 |

| Medición | Uds. | Parcial |
|---|---|---|
| Planta 3º |  |  |
| Sala de profesores | 1 | 1.000 |
| Total |  | 1 |

**11.01.01** u Horno microondas 40 l
2 u × 133.17 (137.17 con costes indirectos) = 274.34
Horno microondas, marca SANYO o similar de 40 l de capacidad, automático, instalado y colocado i/ conexión eléctrica.

| Código | Ud | Descripción | Rendimiento | Precio | Importe |
|---|---|---|---|---|---|
| MMBE.7a | u | Horno microondas para calentar comidas de 19 litros, plato giratorio y reloj programador. (material) | 1 | 129.27 | 129.27 |
| %CI | % | Costes indirectos | 1 % | 129.27 | 1.29 |
| %MA | % | Medios Auxiliares | 2 % | 130.56 | 2.61 |
|  |  | Total |  |  | 133.17 |

| Medición | Uds. | Parcial |
|---|---|---|
| Planta 3º |  |  |
| Sala de profesores | 1 | 1.000 |
| Ofice planta baja | 1 | 1.000 |
| Total |  | 2 |

**24012** ml MUEBLE ATENCION AL PUBLICO
8 ml × 127.1 (130.91 con costes indirectos) = 1047.28
Mueble para atención al público (i/ minusválidos) en zonas de diferente utilizacion, segun diseño con doble zona para recepción de documentos a nivel de 1'20 mts., y zona de trabajo a nivel 0'71 mts., de tipo modular entrelazables entre si, con cajoneras por el interior, instalación eléctrica incorporada, totalmente terminada, chapado en madera de haya o revestimiento de FORMICA COLOR de 5 mm. de espesor, incluso pulimento seda mate tirado a pistola.

| Código | Ud | Descripción | Rendimiento | Precio | Importe |
|---|---|---|---|---|---|
| Muebleaten | ml | Mueble atencion al publico s/dis (material) | 1 | 123.382 | 123.38 |
| %CI | % | Costes indirectos | 1 % | 123.38 | 1.23 |
| %MA | % | Medios Auxiliares | 2 % | 124.61 | 2.49 |
|  |  | Total |  |  | 127.1 |

| Medición | Uds. | Largo | Parcial |
|---|---|---|---|
| Secretaría | 1 | 5.600 | 5.600 |
| Consejería | 1 | 2.400 | 2.400 |
| Total |  |  | 8 |

**3882303** m² FRENTE ACRISTALAMIENTO
22.22 m² × 228.62 (235.48 con costes indirectos) = 5232.37
Frente acristalamiento sobre mostrador, tipo banco, de doble frente circuclar de ø 25 cm, con perfilería de acero inoxidable y 5 puertas de atención, conformado por vidrio laminar de 4+3+4 tipo Stadip, con p.p. de aperturas para atención, de taladros para sujección y anclaje en acero inox, con p.p. de cantos pulidos, totalmente colocado y terminado.

| Código | Ud | Descripción | Rendimiento | Precio | Importe |
|---|---|---|---|---|---|
| MOOV.8a | h | Oficial 1ª vidrio | 1.5 | 14.61 | 21.92 |
| PFPV.2a | m2 | Frente acris vidrio laminar 4+3+4 (material) | 1 | 200 | 200.00 |
| %CI | % | Costes indirectos | 1 % | 221.92 | 2.22 |
| %MA | % | Medios Auxiliares | 2 % | 224.14 | 4.48 |
|  |  | Total |  |  | 228.62 |

| Medición | Uds. | Largo | Alto | Parcial |
|---|---|---|---|---|
| Secretaría | 1 | 5.600 | 2.200 | 12.320 |
| Consejería | 1 | 2.400 | 2.200 | 5.280 |
|  | 1 | 1.400 | 3.300 | 4.620 |
| Total |  |  |  | 22.22 |

**3882302** m² PUERTA SECURIT CRSITAL
22.22 m² × 612.57 (630.95 con costes indirectos) = 14019.71
Puerta SECURIT, de cristal templado de 10 mm de espesor, cogida a armazón de acero inoxidable, con herrajes de cuelgue y seguridad, de acero inox. Totalmente instalada

| Código | Ud | Descripción | Rendimiento | Precio | Importe |
|---|---|---|---|---|---|
| MOOV.8a | h | Oficial 1ª vidrio | 0.7 | 14.61 | 10.23 |
| PFPV.1c | u | Hj prta vidrio templ 219x79.6cm (material) | 1 | 248.7 | 248.70 |
| PFPV.6a | u | Manillón cristal prta vdr templ (material) | 1 | 82.59 | 82.59 |
| PFPV.5a | u | Juego herraje prta vidrio templ (material) | 1 | 253.09 | 253.09 |
| %CI | % | Costes indirectos | 1 % | 594.61 | 5.95 |
| %MA | % | Medios Auxiliares | 2 % | 600.56 | 12.01 |
|  |  | Total |  |  | 612.57 |

| Medición | Uds. | Largo | Alto | Parcial |
|---|---|---|---|---|
| Secretaría | 1 | 5.600 | 2.200 | 12.320 |
| Consejería | 1 | 2.400 | 2.200 | 5.280 |
|  | 1 | 1.400 | 3.300 | 4.620 |
| Total |  |  |  | 22.22 |

**3882301** m² ARMAZON TUBULAR INOX. PARA ACRISTALAMIENTO
22.22 m² × 45.15 (46.5 con costes indirectos) = 1033.23
Armazón tubular de acero inox. Ø 60 mm, soporte base de frente acristalado, con pilastra c/70 cm, cogido de suelo a techo y anclaje o mueble de recepción, con p.p. de curvas embellecedores, etc.. colocado y terminado, i/ ayudas de albañileria para anclaje a forjados.

| Código | Ud | Descripción | Rendimiento | Precio | Importe |
|---|---|---|---|---|---|
| MOOM.8a | h | Oficial 1ª metal | 1.2 | 16.58 | 19.90 |
| MOOM11a | h | Especialista metal | 1.2 | 14.1 | 16.92 |
| P13TT095F | m. | Tubo redondo Ø 60 mm. (material) | 2 | 0.86 | 1.72 |
| Sopor | ud | Soportes vidrio, inox. | 2 | 2.638 | 5.28 |
| %CI | % | Costes indirectos | 1 % | 43.82 | 0.44 |
| %MA | % | Medios Auxiliares | 2 % | 44.26 | 0.89 |
|  |  | Total |  |  | 45.15 |

| Medición | Uds. | Largo | Alto | Parcial |
|---|---|---|---|---|
| Secretaría | 1 | 5.600 | 2.200 | 12.320 |
| Consejería | 1 | 2.400 | 2.200 | 5.280 |
|  | 1 | 1.400 | 3.300 | 4.620 |
| Total |  |  |  | 22.22 |

**E30EP090** m² PIZARRA LAMINADA BLANCA 150x120 cm
148.5 m² × 57.95 (59.69 con costes indirectos) = 8863.97
Pizarra laminada blanca formada por film de PVC, para rotuladores de borrado en seco. Marco de aluminio anodizado plata mate y cantoneras redondeadas en plástico gris claro. Grosor del tablero de 22mm. Colocado y terminado

| Código | Ud | Descripción | Rendimiento | Precio | Importe |
|---|---|---|---|---|---|
| MOOA11a | h | Peón especializado construcción | 0.3 | 15.41 | 4.62 |
| MOOA12a | h | Peón ordinario construcción | 0.3 | 14.82 | 4.45 |
| P34EP090 | m² | Pizarra laminada blanca (material) | 1.05 | 43.57 | 45.75 |
| P01DW090 | ud | Pequeño material | 2.2 | 0.65 | 1.43 |
| %CI | % | Costes indirectos | 1 % | 56.25 | 0.56 |
| %MA | % | Medios Auxiliares | 2 % | 56.81 | 1.14 |
|  |  | Total |  |  | 57.95 |

Claves: aluminio, plata, pared, accesorio, tablero, claro, gris, construccion, mate, anodo, plastico, marco, seco, blanco, lamina, cantonera, pizarra, fijacion

| Medición | Uds. | Largo | Alto | Parcial |
|---|---|---|---|---|
| Aulas con pizarra: |  |  |  |  |
| Planta semisótano | 5 | 6.000 | 1.500 | 45.000 |
| Planta baja | 1 | 5.000 | 1.500 | 7.500 |
| Planta 1º | 7 | 6.000 | 1.500 | 63.000 |
| Planta 2º | 3 | 4.000 | 1.500 | 18.000 |
| Sala de juntas | 2 | 5.000 | 1.500 | 15.000 |
| Total |  |  |  | 148.5 |

**ESMC24cbb** m Amueblamiento (A) alto+bajo de cocina acab laminado
7.2 m × 1079.44 (1111.82 con costes indirectos) = 8005.10
Bancada de cocina tipo A (Doble altura) de muebles prefabricados con encimera de SILESTONE de 0'60 m de profundidad y 3 cm de espesor, con p/p de rodapie de id. id. con enastrado de fregador, placa vitrocerámica, de puertas abatibles y muebles s/ anterior id. id.

| Código | Ud | Descripción | Rendimiento | Precio | Importe |
|---|---|---|---|---|---|
| MOOC.8a | h | Oficial 1ª carpintería | 1.7 | 18.55 | 31.54 |
| 11.01.01.03 | m | Amueblamiento bajo de cocina acab. lacado (material) | 1 | 360 | 360.00 |
| 11.01.01.04 | m | Amueblamiento alto de cocina acab. lacado (material) | 1 | 280 | 280.00 |
| 11.01.01.01 | m | Encimera SILESTONE 0.60 prof. (material) | 1 | 320 | 320.00 |
| 11.01.01.02 | m | Remate zócalo encimera de 5 x 1.5 cm SILESTONE (material) | 1.25 | 45 | 56.25 |
| %CI | % | Costes indirectos | 1 % | 1047.79 | 10.48 |
| %MA | % | Medios Auxiliares | 2 % | 1058.27 | 21.17 |
|  |  | Total |  |  | 1079.44 |

| Medición | Uds. | Largo | Parcial |
|---|---|---|---|
| Planta 3º |  |  |  |
| Sala de profesores | 1 | 3.600 | 3.600 |
| Planta Baja |  |  |  |
| Administración | 1 | 3.600 | 3.600 |
| Total |  |  | 7.2 |

**ESMC24bdb** m Amueblamiento (B) bajo de lab. acab lacado
21.6 m × 790.98 (814.71 con costes indirectos) = 17597.74
Bancada tipo B (laboratorios) de 1 altura, con muebles prefabricados, con encimera de SILESTONE, de 60 cm de profundidad y 3 cm de espesor, con p/p de rodapié de id. id, con p/p de piletas encastradas, grifería monomando, desagüe, sifón, etc, totalmente instalada.

| Código | Ud | Descripción | Rendimiento | Precio | Importe |
|---|---|---|---|---|---|
| MOOC.8a | h | Oficial 1ª carpintería | 1.7 | 18.55 | 31.54 |
| 11.01.01.03 | m | Amueblamiento bajo de cocina acab. lacado | 1 | 360 | 360.00 |
| 11.01.01.02 | m | Remate zócalo encimera de 5 x 1.5 cm SILESTONE | 1.25 | 45 | 56.25 |
| 11.01.01.01 | m | Encimera SILESTONE 0.60 prof. | 1 | 320 | 320.00 |
| %CI | % | Costes indirectos | 1 % | 767.79 | 7.68 |
| %MA | % | Medios Auxiliares | 2 % | 775.47 | 15.51 |
|  |  | Total |  |  | 790.98 |

| Medición | Uds. | Largo | Parcial |
|---|---|---|---|
| Planta semisótano: |  |  |  |
| Sala multifuncional | 1 | 6.000 | 6.000 |
| Sala Ortopodologia | 1 | 3.400 | 3.400 |
| Sala Ortopodologia | 1 | 3.200 | 3.200 |
| Planta 2: |  |  |  |
| Observación | 1 | 9.000 | 9.000 |
| Total |  |  | 21.6 |

**11.04.01** m² Tarima escalonada de aula
78.44 m² × 120.02 (123.62 con costes indirectos) = 9696.75
Tarima escalonada y escamoteable, formada por armazón metálico tubular de dimensiones 50 x 40 m/m según detalle de planos, formado por secciones de 1.20 de ancho cada una, con 6 niveles de alturas, desde 0.15 hasta 1.10 m. apilables entre sí, incluso unión de secciones, fijación entre alturas, con tablero aglomerado de 25 m/m y forrado superior y frente con madera de teca de 20 mm de espesor o pavimento lijero de PVC a decidir por la D.F. con p/p de cantoneras perimetrales de PVC.

| Código | Ud | Descripción | Rendimiento | Precio | Importe |
|---|---|---|---|---|---|
| MOOM.8a | h | Oficial 1ª metal | 1.05 | 16.58 | 17.41 |
| MOOM.9a | h | Oficial 2ª metal | 1.05 | 16.56 | 17.39 |
| MOOC.8a | h | Oficial 1ª carpintería | 0.718 | 18.55 | 13.32 |
| MOOC10a | h | Ayudante carpintería | 0.718 | 14.67 | 10.53 |
| 333.14.04A | Kg | Perfileria varia para montaje en estruct. (material) | 8 | 0.42 | 3.36 |
| 333.19.03 | m2 | Paneles de DM forrados FORMICA c/cantos (material) | 1 | 12 | 12.00 |
| PRPP25i | kg | Barniz poliuretano 2comp mate (material) | 0.4 | 2.23 | 0.89 |
| Teka | m2 | Tabla 30cmsx10mm de madera TEKA (material) | 1.05 | 16 | 16.80 |
| PRSR68ac | m | Rastrel pino 60x30mm (material) | 3 | 0.6 | 1.80 |
| 11.04.01.01 | u | Pequeño material: Anclajes, tornillería, etc. (material) | 1 | 3 | 3.00 |
| 11.04.01.02 | u | Rodamientos (material) | 5 | 4 | 20.00 |
| %CI | % | Costes indirectos | 1 % | 116.50 | 1.17 |
| %MA | % | Medios Auxiliares | 2 % | 117.67 | 2.35 |
|  |  | Total |  |  | 120.02 |

| Medición | Uds. | Largo | Ancho | Parcial |
|---|---|---|---|---|
| Aula Magna | 1 | 5.600 | 7.400 | 41.440 |
| Planta Altillo |  |  |  |  |
| Aula magna | 1 | 5.000 | 7.400 | 37.000 |
| Total |  |  |  | 78.44 |

**11.04.05** m2 Formación de tarima en pendiente
205.76 m2 × 69.96 (72.06 con costes indirectos) = 14827.07
Tarima inclinada en aulas (pte. max. 6%), formada por armazón metálico tubular de dimensiones 50 x 40 mm según detalle de planos, para la formación de una cuña desde nivel 0 del aula, a un nivel máximo de 0.40 m en dicha aula, incluso unión de esta tarima con el pavimento de terrazo a base de tapeta de acero inoxidable de 20 cm de desarrollo embebida en pavimento y en la propia tarima, ejecutado todo ello con tablero aglomerado de 25 mm y forrado superior y lateral con frente de madera de teca de 20 mm o pavimento lijero de PVC a decidir por la D.F. con p.p de cantoneras perimetrales de PVC.

| Código | Ud | Descripción | Rendimiento | Precio | Importe |
|---|---|---|---|---|---|
| MOOM.8a | h | Oficial 1ª metal | 0.5 | 16.58 | 8.29 |
| MOOM.9a | h | Oficial 2ª metal | 0.5 | 16.56 | 8.28 |
| MOOC.8a | h | Oficial 1ª carpintería | 0.45 | 18.55 | 8.35 |
| MOOC10a | h | Ayudante carpintería | 0.45 | 14.67 | 6.60 |
| 333.14.04A | Kg | Perfileria varia para montaje en estruct. | 5 | 0.42 | 2.10 |
| 333.19.03 | m2 | Paneles de DM forrados FORMICA c/cantos | 1 | 12 | 12.00 |
| PRPP25i | kg | Barniz poliuretano 2comp mate | 0.4 | 2.23 | 0.89 |
| Teka | m2 | Tabla 30cmsx10mm de madera TEKA | 1.05 | 16 | 16.80 |
| PRSR68ac | m | Rastrel pino 60x30mm | 1 | 0.6 | 0.60 |
| 11.04.01.01 | u | Pequeño material: Anclajes, tornillería, etc. | 1 | 3 | 3.00 |
| 11.04.05.02 | ud | Tapeta de perfil de acero inox. (26/01/2017) | 0.2 | 5 | 1.00 |
| %CI | % | Costes indirectos | 1 % | 67.91 | 0.68 |
| %MA | % | Medios Auxiliares | 2 % | 68.59 | 1.37 |
|  |  | Total |  |  | 69.96 |

| Medición | Uds. | Largo | Ancho | Parcial |
|---|---|---|---|---|
| Planta semisótano |  |  |  |  |
| Aula S-1 | 1 | 5.000 | 7.400 | 37.000 |
| Aula S-2 | 1 | 5.600 | 8.400 | 47.040 |
| Planta 1º |  |  |  |  |
| Aula 1 - 4 | 1 | 5.600 | 7.200 | 40.320 |
| Aula 1 - 5 | 1 | 5.500 | 7.400 | 40.700 |
| Aula 1 - 6 | 1 | 5.500 | 7.400 | 40.700 |
| Total |  |  |  | 205.76 |

**EFSB.1baca** m Barandilla protc. lateral gradas
10.6 m × 70.68 (72.8 con costes indirectos) = 771.68
Barandilla de 100cm de altura, para protección del lateral del último módulo de gradas escamoteables, realizada con perfiles metálicos huecos de acero galvanizado, bastidor formado por barandales superior e inferior y pilastras cada 2.5m de 20x40mm, montantes de 30x30mm cada 12cm, soldados a tope, incluso piezas especiales, según NTE/FDB-3.

| Código | Ud | Descripción | Rendimiento | Precio | Importe |
|---|---|---|---|---|---|
| MOOA.8a | h | Oficial 1ª construcción | 1.5 | 17.74 | 26.61 |
| MOOM.8a | h | Oficial 1ª metal | 2 | 16.58 | 33.16 |
| PEAP.2i | kg | Perfil rect 40x20x1.5 a galv (material) | 3.04 | 0.934 | 2.84 |
| PEAP.6e | kg | Perfil cua 30x30x1.5 a galv (material) | 6.48 | 0.925 | 5.99 |
| %CI | % | Costes indirectos | 1 % | 68.60 | 0.69 |
| %MA | % | Medios Auxiliares | 2 % | 69.29 | 1.39 |
|  |  | Total |  |  | 70.68 |

| Medición | Uds. | Largo | Parcial |
|---|---|---|---|
| Aula Magna | 1 | 5.600 | 5.600 |
| Planta altillo |  |  |  |
| Aula Magna | 1 | 5.000 | 5.000 |
| Total |  |  | 10.6 |

**P333.12.03** m2 FORMACION DE TARIMAS PARA PROFESORADO
153.1 m2 × 57.18 (58.9 con costes indirectos) = 9017.59
Formación de tarimas para aulas de diferenetes tamaños, de situación en diferentes zonas y aulas, de altura máxima 45 cm, ejecutadas como sigue:
- Armazón metálico soporte, con tubo 40x40x5 mm, soldados y entrelazados cada 50 cms., incluso p.p. de patas( marcos totales).
- Rastreles soporte de madera apoyados en armazón .
- Tablero aglomerado Fenólico en soporte general.
- Entablado superficial con madera de teca de 20 mm. de espesor y tabla de 16 cms. de ancha, machihembrada, pulida, lacada y terminada, con remate en frentes de pieza maciza de 5x5 cms lacados ó pavimento lijero de PVC.
- P.P. de rejillas para aire acondicionado de dimensiones a determinar por la D.F. según cálculos, en acero inoxidable, especiales para A/A. Colocadas y ajustadas a al madera, ( la rejilla se aportará por el instalador de A/A).
-P.P. de cantoneras perimetrales de PVC ó madera en formación de zócalo de 4 cm de altura, para delimitación de la misma.
-P.p de peldaños de acceso.

| Código | Ud | Descripción | Rendimiento | Precio | Importe |
|---|---|---|---|---|---|
| MOOM.8a | h | Oficial 1ª metal | 0.239 | 16.58 | 3.96 |
| MOOM.9a | h | Oficial 2ª metal | 0.239 | 16.56 | 3.96 |
| MOOC.8a | h | Oficial 1ª carpintería | 0.318 | 18.55 | 5.90 |
| MOOC10a | h | Ayudante carpintería | 0.318 | 14.67 | 4.67 |
| 333.14.04A | Kg | Perfileria varia para montaje en estruct. | 4 | 0.42 | 1.68 |
| 333.19.03 | m2 | Paneles de DM forrados FORMICA c/cantos | 1.05 | 12 | 12.60 |
| PRPP25i | kg | Barniz poliuretano 2comp mate | 0.4 | 2.23 | 0.89 |
| Teka | m2 | Tabla 30cmsx10mm de madera TEKA | 1.05 | 16 | 16.80 |
| PRSR68ac | m | Rastrel pino 60x30mm | 2 | 0.6 | 1.20 |
| 11.04.01.01 | u | Pequeño material: Anclajes, tornillería, etc. | 0.8 | 3 | 2.40 |
| 11.04.01.03 | m | Cantoneras de PVC (material; 16/01/2017) | 1.6 | 0.9 | 1.44 |
| %CI | % | Costes indirectos | 1 % | 55.50 | 0.56 |
| %MA | % | Medios Auxiliares | 2 % | 56.06 | 1.12 |
|  |  | Total |  |  | 57.18 |

| Medición | Uds. | Largo | Ancho | Parcial |
|---|---|---|---|---|
| Aulas con tarima: |  |  |  |  |
| Planta Semisótano |  |  |  |  |
| Aula S - 1 | 1 | 2.000 | 8.300 | 16.600 |
| Aula S - 2 | 1 | 2.000 | 8.300 | 16.600 |
| Planta Baja |  |  |  |  |
| Sala de grados | 1 | 5.000 | 8.300 | 41.500 |
| Planta 1º |  |  |  |  |
| Aula 1 - 4 | 1 | 2.000 | 8.300 | 16.600 |
| Aula 1 - 5 | 1 | 2.000 | 8.300 | 16.600 |
| Aula 1 - 6 | 1 | 2.000 | 8.300 | 16.600 |
| Aula magna | 1 | 2.000 | 8.300 | 16.600 |
| Planta 2º |  |  |  |  |
| Aula 2 - 1 | 1 | 2.000 | 6.000 | 12.000 |
| Total |  |  |  | 153.1 |

**24011** ud SILLON HERGONOMICO DE BRAZOS
5 ud × 218.74 (225.3 con costes indirectos) = 1126.50
Sillón hergonómico de brazos, con pie eje de ruedas en doble tandem de 5 puntos, respaldo alto, a elegir por la D.F.

| Código | Ud | Descripción | Rendimiento | Precio | Importe |
|---|---|---|---|---|---|
| Sillon | ud | Sillon hergonomico de brazos (material) | 1 | 212.332 | 212.33 |
| %CI | % | Costes indirectos | 1 % | 212.33 | 2.12 |
| %MA | % | Medios Auxiliares | 2 % | 214.45 | 4.29 |
|  |  | Total |  |  | 218.74 |

| Medición | Uds. | Parcial |
|---|---|---|
| Planta Baja |  |  |
| Conserjería y admin. | 5 | 5.000 |
| Total |  | 5 |

**E30EM070** u TAQUILLA ENTERA 2 CUERPOS 57x48x177 cm (01/01/2010)
1 u × 899.82 (926.81 con costes indirectos) = 926.81
Taquilla entera metálica con puertas de dos cuerpos, y doble altura, para uso doble de 57x 48x177 cm, instalada en bloques de 4 unidades.

| Código | Ud | Descripción | Rendimiento | Precio | Importe |
|---|---|---|---|---|---|
| MOOA12a | h | Peón ordinario construcción | 0.2 | 14.82 | 2.96 |
| P34EM070 | u | Bloque Taquilla entera 2 cuerpos 57x48x177 cm (material; 01/01/2010) | 4 | 217.62 | 870.48 |
| %MA | % | Medios Auxiliares | 2 % | 873.44 | 17.47 |
| %CI | % | Costes indirectos | 1 % | 890.91 | 8.91 |
|  |  | Total |  |  | 899.82 |

Claves: construccion, metal, puerta, taquilla

| Medición | Uds. | Parcial |
|---|---|---|
| Previsión posible instalación | 1 | 1.000 |
| Total |  | 1 |

**ESMR80abca** u Escalera escamoteable galv 4 tramos (09/06/2010)
1 u × 571.63 (588.78 con costes indirectos) = 588.78
Escalera escamoteable de aluminio para instalar en techo, plegable en 4 tramos, para salvar alturas de suelo a techo de como máximo 3.50 m. Correctamente fijada y recibida (sin incluir apertura de hueco).

| Código | Ud | Descripción | Rendimiento | Precio | Importe |
|---|---|---|---|---|---|
| MOOA.8a | h | Oficial 1ª construcción | 2 | 17.74 | 35.48 |
| MOOA12a | h | Peón ordinario construcción | 2 | 14.82 | 29.64 |
| PBPM.3c | m3 | Mto cto M-5 CEM ind | 0.1 | 71.808 | 7.18 |
| PBUL19a | u | Masilla silicona neutra (material) | 1 | 4.12 | 4.12 |
| PSMR80abca | u | Escalera escamoteable alum 4 tramos (material; 09/06/2010) | 1 | 484 | 484.00 |
| % | % | Costes Directos Complementarios | 2 % | 560.42 | 11.21 |
|  |  | Total |  |  | 571.63 |

Claves: construccion, hueco, fijacion, moho, marco, aire, extruido, manual, correcto, tapa, aislamiento, poliuretano, recubrir, lamina, color, blanco, coeficiente, estanquidad, clase, base, mando, manivela, termico, temperatura, cajon, ignifugacion, electrico, calculo, mecanismo, madero, soporte, motor, laca, filtro, escalera, alto, perimetro, galvanizar, junta, ceramico, lana, incombustible, capa, humo, impermeable, deslizador, maximo, te, tapajunta, descompuesto, pasador, agua, resistencia, tijera, chapa, suelo, plegable, contrachapado, par, techo, terraza, pared, material, metal, estanco, cierre

**UQMI.1bbe** u Aparcabicis suelo a inx 1 plaza/s (05/12/2012)
18 u × 94.82 (97.66 con costes indirectos) = 1757.88
Suministro e instalación de aparcabicis, , con estructura en acero inoxidable, fijado mecánicamente a suelo, totalmente montado.

| Código | Ud | Descripción | Rendimiento | Precio | Importe |
|---|---|---|---|---|---|
| MOOA.8a | h | Oficial 1ª construcción | 1.2 | 17.74 | 21.29 |
| MOOA12a | h | Peón ordinario construcción | 0.72 | 14.82 | 10.67 |
| PUSM40bbe | u | Aparcabicis suelo a inx 18 plaza/s (material; 07/11/2012) | 1 | 61 | 61.00 |
| % | % | Costes Directos Complementarios | 2 % | 92.96 | 1.86 |
|  |  | Total |  |  | 94.82 |

Claves: inoxidable, pared, soporte, fijacion, suelo, material, acero, galvanizar, estructura, plaza, suministro, ordinario, te, dimension, moho, mecanico, descompuesto, construccion, produccion, montaje, par, calculo

| Medición | Uds. | Parcial |
|---|---|---|
| Sótano | 18 | 18.000 |
| Total |  | 18 |

**UQMA.1aaaa** u Marq (05/12/2012)
1 u × 3112.96 (3206.35 con costes indirectos) = 3206.35
Marquesina para protección de aparcabicis de 330 cm de anchura por 550 cm de longitud y 250 cm. de altura, sin laterales, con estructura de acero galvanizado, techo en policarbonato alveolar, , anclaje de la estructura a la misma, enrasado y nivelación de la marquesina.

| Código | Ud | Descripción | Rendimiento | Precio | Importe |
|---|---|---|---|---|---|
| MOOA.8a | h | Oficial 1ª construcción | 4 | 17.74 | 70.96 |
| MOOA12a | h | Peón ordinario construcción | 8 | 14.82 | 118.56 |
| MMMG13a | h | Cmn grúa 6T (maquinaria; 05/11/2012) | 0.75 | 44.69 | 33.52 |
| PUSM27aaaa | u | Marq 300cm (material; 31/01/1996) | 1 | 2780 | 2780.00 |
| PBPC.2abba | m3 | H 20 blanda TM 20 I (material) | 0.81 | 60.35 | 48.88 |
| % | % | Costes Directos Complementarios | 2 % | 3051.92 | 61.04 |
|  |  | Total |  |  | 3112.96 |

Claves: par, moho, descompuesto, calculo, iluminacion, lateral, techo, construccion, cimiento, anclaje, nivel, te, ordinario, seguridad, acero, estructura, marquesina, vidrio, hormigon, alveolo, produccion, policarbonato, grua, galvanizar

## 13 Urbanización y desvio de Instalaciones (03/04/1997)
Importe: 172196.89

### 13.01 Urbanización de accesos (18/02/1999)
Importe: 33877.18

**E04SAE010** m2 SOLERA ARMADA HA-25, 10cm #15x15x5+ENCACHADO 15 (01/01/2010)
831.75 m2 × 16.26 (16.75 con costes indirectos) = 13931.81
Solera de hormigón de 10 cm. de espesor, realizada con hormigón HA-25 N/mm2, Tmáx.20 mm., elaborado en obra, i/vertido, colocación y armado con mallazo 15x15x5, p.p. de juntas, aserrado de las mismas y fratasado, i/encachado de piedra caliza 40/80 de 15 cm. de espesor, extendido y compactado con pisón. Según NTE-RSS y EHE-08.

| Código | Ud | Descripción | Rendimiento | Precio | Importe |
|---|---|---|---|---|---|
| E04SEE010 | m2 | ENCACHADO PIEDRA 40/80 e=15cm | 1 | 5.1 | 5.10 |
| E04SEH060 | m3 | HORMIGÓN HA-25/P/20/I SOLERA | 0.1 | 84.17 | 8.42 |
| E04AM020 | m2 | MALLA 15x15 cm D=5 mm (01/01/2010) | 1 | 2.26 | 2.26 |
| %MA | % | Medios Auxiliares | 2 % | 15.78 | 0.32 |
| %CI | % | Costes indirectos | 1 % | 16.10 | 0.16 |
|  |  | Total |  |  | 16.26 |

Claves: solera, mallazo, armadura, fratasado, hormigon, colocacion, elaboracion, construccion, piedra, encachado, calizo, junta, compacto, pison

| Medición | Uds. | Largo | Ancho | Parcial |
|---|---|---|---|---|
| Id. nº m2 que zona demolida | 1 | 101.250 |  | 101.250 |
| Zona norte | 1 | 5.500 | 57.000 | 313.500 |
| Acceso calle- pabellón | 1 | 9.000 | 33.000 | 297.000 |
| Zona curva | 1 | 20.000 | 6.000 | 120.000 |
| Total |  |  |  | 831.75 |

**UPCA.1baaa** m2 Pav ado H 20x10x6 arena (18/02/1999)
831.75 m2 × 23.28 (23.98 con costes indirectos) = 19945.37
Pavimento de aceras, realizado con adoquines de hormigón de 20x10x6cm acabado gris, asentados sobre capa de arena de 10cm de espesor mínimo previa compactación del terreno hasta conseguir un valor del 95% del próctor modificado, incluso relleno de juntas con arena, compactado con bandeja vibratoria y eliminación de restos y limpieza, según NTE/RSR-17.

| Código | Ud | Descripción | Rendimiento | Precio | Importe |
|---|---|---|---|---|---|
| MOOA.8a | h | Oficial 1ª construcción | 0.3 | 17.74 | 5.32 |
| MOOA12a | h | Peón ordinario construcción | 0.6 | 14.82 | 8.89 |
| PUVC.2baa |  | Ado H 20x10x6 gris (material; 19/01/2017) | 52.5 | 0.12 | 6.30 |
| PBRA.1acb | t | Arena 0/5 triturada s/lvd 10km (material; 19/01/2017) | 0.15 | 9.66 | 1.45 |
| MMMC.3bb | h | Band vibr 140kg 660x600 cm | 0.25 | 3.414 | 0.85 |
| PBAA.1a | m3 | Agua | 0.009 | 1.05 | 0.01 |
| % | % | Costes Directos Complementarios | 2 % | 22.82 | 0.46 |
|  |  | Total |  |  | 23.28 |

| Medición | Uds. | Largo | Ancho | Parcial |
|---|---|---|---|---|
| Id. nº m2 que zona demolida | 1 | 101.250 |  | 101.250 |
| Zona norte | 1 | 5.500 | 57.000 | 313.500 |
| Acceso calle- pabellón | 1 | 9.000 | 33.000 | 297.000 |
| Zona curva | 1 | 20.000 | 6.000 | 120.000 |
| Total |  |  |  | 831.75 |

### 13.05 Ajardinamiento (03/04/1997)
Importe: 92664.5

**EQAA.2bbff** m2 Cubierta plana ajardinada c/BV HAE MW120 bicapa
493.5 m2 × 146.54 (150.94 con costes indirectos) = 74488.89
Cubierta plana ajardinada realizada con capa de para formación de pendientes comprendidas entre 1 <= p <= 5%, capa de regularización con 2cm de espesor de mortero de cemento impermeabilizante,con lámina para formación de barrera de vapor adherida con soplete sobre capa de imprimación, aislante térmico formado por panel de lana mineral (MW) de 120mm de espesor y una conductividad térmica de 0.039W/mK, imprimación con emulsión bituminosa negra tipo ED y rendimiento no inferior a 0.3 kg/m2, impermeabilización adherida con soplete, tipo A-2, con lámina tipo LBM-30-FP de tipo bituminosa modificada con elastómero SBS y capa de terminación totalmente adherida a la anterior,tipo LBM-40-FP de betún modificado con elastómero SBS, autoprotegida con gránulos coloreados, capa antipunzonante con geotextil de fieltro de poliester, tendido de gravilla de 20cm de espesor, capa filtrante con geotextil y tendido de 20cm de tierra vegetal para plantación, incluso limpieza previa del soporte, replanteo, formación de baberos, sumideros en arquetas filtrantes de 50x50 m realizadas con ladrillo perforado y con marco y tapa de registro de rejilla metálica pintada, mermas y solapos, según normas UNE-104.
Formación de terraza ajardinada en zonas de nivel semi-sótano, conformada por:
-Tabicón de fca. de ladrillo 1/2 pie perforado, exterior.
-Enfoscado a ambas caras.
-Recrecido con hormigón para pendientes.
Con p/p de tubo drenante de ø200 mm
-Impermeabilización lámina PVC 12 mm.
-Capa de DRENTEX, de polietileno moldurado con filtro de geotextil.
-Capa de grava de distinta granulometría. 15 cm.
-Protección anti-raíces de TEXSA.
- P/p de pletinas de acero galvanizado, para fijación de lámina de impermeabilización de 18 cm de desarrollo.
Todo ello según detalle de planos.

| Código | Ud | Descripción | Rendimiento | Precio | Importe |
|---|---|---|---|---|---|
| MOOA.8a | h | Oficial 1ª construcción | 0.49 | 17.74 | 8.69 |
| MOOA11a | h | Peón especializado construcción | 1.69 | 15.41 | 26.04 |
| PNIB.4b | kg | Emu bit n/io negra tipo ED | 1 | 1.26 | 1.26 |
| PNIL.7a | m2 | Lámina bituminosa barrera vapor | 1.1 | 6.66 | 7.33 |
| PNIL.3babb | m2 | LBM (SBS)-30-FP PE (material) | 1.15 | 7.712 | 8.87 |
| PNIL.3cabb | m2 | Impermeabilización proyectada de poliuretano en caliente, IMPERMAX 2K | 1.2 | 9.801 | 11.76 |
| PNIA11a | m2 | Geotextil FP-120 gr/m2 (material) | 2.1 | 0.604 | 1.27 |
| PNIL.5b | m | Banda 50 refz a-punz betún elstm | 0.4 | 7.52 | 3.01 |
| PNIB.8b | m | Cordón premoldeado 20mm BH-II | 0.07 | 2.075 | 0.15 |
| PNIL.5a | m | Banda 33 refz a-punz betún elstm | 0.07 | 3.11 | 0.22 |
| PBPO.7a | m3 | H arcilla expandida | 0.12 | 186.33 | 22.36 |
| PBRG.1ib | t | Grava caliza 10/25 s/lvd 10km (material) | 0.34 | 6.2 | 2.11 |
| PUJB.2c | m3 | Tierra vegetal arenosa (material) | 0.2 | 6.54 | 1.31 |
| PFFC.1bf | u | Ladrillo hueco db 24x11.5x9 | 6.5 | 0.15 | 0.98 |
| PFFC.1ac | u | Ladrillo hueco senc 24x11.5x4 | 3.8 | 0.098 | 0.37 |
| PFFC.2c | u | Ladrillo perf n/visto 24x11.5x9 | 4 | 0.172 | 0.69 |
| PNIW17a | u | Caz sif desagüe vert ø80mm | 0.04 | 23.93 | 0.96 |
| PEAP.8a | kg | Perfil lmnd ángulos 20-200 mm (material) | 0.05 | 0.71 | 0.04 |
| PFDB37a | m2 | Malla reticular 40x40 mm (material) | 0.01 | 37.7 | 0.38 |
| PBPM33b | m3 | Mortero hidrófugo | 0.04 | 99.36 | 3.97 |
| ENTQ.4afb | m2 | Aisl cub MW 0.040 e120mm | 1.05 | 38.55 | 40.48 |
| %CI | % | Costes indirectos | 1 % | 142.25 | 1.42 |
| %MA | % | Medios Auxiliares | 2 % | 143.67 | 2.87 |
|  |  | Total |  |  | 146.54 |

| Medición | Uds. | Largo | Ancho | Parcial |
|---|---|---|---|---|
| Fachada principal: |  |  |  |  |
| Formación cajones | 1 | 45.000 | 3.500 | 157.500 |
| Fachada posterior |  |  |  |  |
| Formación cajones | 1 | 37.500 | 6.000 | 225.000 |
| Zona curva | 1 | 18.500 | 6.000 | 111.000 |
| Total |  |  |  | 493.5 |

**12.05.01** m2 Plantación y ajardinamiento terraza (03/04/1997)
493.5 m2 × 8.96 (9.23 con costes indirectos) = 4555.01
Replanteo, distribución y plantación en masa de plantas vivaces, herbáceas o aromáticas con una densidad de entre 4 y 5 ejemplares por m2 realizada en terreno laboreado con motocultor ó a mano en una profundidad de 20cm y con un aporte de 50cm de espesor de tierra vegetal fertilizada, rastrillado y primer riego, sin incluir el suministro de las plantas.

| Código | Ud | Descripción | Rendimiento | Precio | Importe |
|---|---|---|---|---|---|
| MOOJ.8a | h | Oficial jardinero (mano de obra; 28/04/2015) | 0.085 | 16.04 | 1.36 |
| MOOJ11a | h | Peón jardinero (mano de obra; 28/04/2015) | 0.148 | 13.94 | 2.06 |
| MMMA45a | h | Motocultor (maquinaria; 04/12/2012) | 0.02 | 26.81 | 0.54 |
| PUJB.3a | m3 | Tierra vegetal fertilizada (material; 03/04/1997) | 0.3 | 15 | 4.50 |
| PBAA.1a | m3 | Agua | 0.225 | 1.05 | 0.24 |
| %MA | % | Medios Auxiliares | 2 % | 8.70 | 0.17 |
| %CI | % | Costes indirectos | 1 % | 8.87 | 0.09 |
|  |  | Total |  |  | 8.96 |

| Medición | Uds. | Largo | Ancho | Parcial |
|---|---|---|---|---|
| Fachada principal: |  |  |  |  |
| Formación cajones | 1 | 45.000 | 3.500 | 157.500 |
| Fachada posterior |  |  |  |  |
| Formación cajones | 1 | 37.500 | 6.000 | 225.000 |
| Zona curva | 1 | 18.500 | 6.000 | 111.000 |
| Total |  |  |  | 493.5 |

**UJPP.5abbb** ud Plantación arbusto menos de 100cm alt (Norte) (03/04/1997)
987 ud × 4.79 (4.93 con costes indirectos) = 4865.91
Replanteo, presentación y plantación de arbusto de menos de 100cm de altura en hoyo de 40x40x40 cm realizado en terreno medio mediante medios manuales, relleno con tierras propias y un 30% de tierra vegetal fertilizada, apisonado de la tierra y primer riego, incluído el suministro del arbusto, incluso apertura del mismo a mano, abonado y primer riego.

| Código | Ud | Descripción | Rendimiento | Precio | Importe |
|---|---|---|---|---|---|
| MOOJ.8a | h | Oficial jardinero | 0.051 | 16.04 | 0.82 |
| MOOJ11a | h | Peón jardinero | 0.193 | 13.94 | 2.69 |
| PUJB.3a | m3 | Tierra vegetal fertilizada | 0.019 | 15 | 0.29 |
| PBAA.1a | m3 | Agua | 0.05 | 1.05 | 0.05 |
| 12.05.03.02 | ud | Arbusto p/zona s sombra (Norte) (material; 26/01/2017) | 1 | 0.8 | 0.80 |
| %CI | % | Costes indirectos | 1 % | 4.65 | 0.05 |
| %MA | % | Medios Auxiliares | 2 % | 4.70 | 0.09 |
|  |  | Total |  |  | 4.79 |

| Medición | Uds. | Largo | Parcial |
|---|---|---|---|
| 2 Plantas /m2 | 2 | 493.500 | 987.000 |
| Total |  |  | 987 |

**UJPP.8bbc** ud Plantación arbusto menos de 100cm alt (Sur) (03/04/1997)
987 ud × 4.69 (4.83 con costes indirectos) = 4767.21
Replanteo, presentación y plantación de seto en parterre, de 40x40cm realizada en terreno medio mediante medios manuales, relleno con tierras propias y un 60% de tierra vegetal fertilizada, apisonado de la tierra y primer riego, incluído el suministro de la planta, incluso apertura del mismo a mano, abonado y primer riego.

| Código | Ud | Descripción | Rendimiento | Precio | Importe |
|---|---|---|---|---|---|
| MOOJ.8a | h | Oficial jardinero | 0.051 | 16.04 | 0.82 |
| MOOJ11a | h | Peón jardinero | 0.193 | 13.94 | 2.69 |
| PUJB.3a | m3 | Tierra vegetal fertilizada | 0.019 | 15 | 0.29 |
| 12.05.03.01 | ud | Arbusto p/zona sol (Sur) (material; 26/01/2017) | 1 | 0.7 | 0.70 |
| PBAA.1a | m3 | Agua | 0.05 | 1.05 | 0.05 |
| %CI | % | Costes indirectos | 1 % | 4.55 | 0.05 |
| %MA | % | Medios Auxiliares | 2 % | 4.60 | 0.09 |
|  |  | Total |  |  | 4.69 |

| Medición | Uds. | Largo | Parcial |
|---|---|---|---|
| 2 Plantas /m2 | 2 | 493.500 | 987.000 |
| Total |  |  | 987 |

**U13EH020** ud Plantación lavanda (01/01/2010)
987 ud × 3.92 (4.04 con costes indirectos) = 3987.48
Lavandula spp. (Lavanda) de 30 a 50 cm. de altura, suministrado en contenedor y plantación en hoyo de 0,4x0,4x0,4 m., incluso apertura del mismo a mano, abonado y primer riego.

| Código | Ud | Descripción | Rendimiento | Precio | Importe |
|---|---|---|---|---|---|
| O01OB270 | h | Oficial 1ª jardinería (mano de obra; 01/01/2010) | 0.04 | 16.04 | 0.64 |
| O01OB280 | h | Peón jardinería (mano de obra; 01/01/2010) | 0.04 | 13.94 | 0.56 |
| P28EH020 | u | Lavandula spp. 30-50 cm. cont. (material; 26/01/2017) | 1 | 2.5 | 2.50 |
| P28DA130 | kg | Substrato vegetal fertilizado (material; 01/01/2010) | 0.1 | 0.91 | 0.09 |
| P01DW050 | m3 | Agua | 0.016 | 0.61 | 0.01 |
| %MA | % | Medios Auxiliares | 2 % | 3.80 | 0.08 |
| %CI | % | Costes indirectos | 1 % | 3.88 | 0.04 |
|  |  | Total |  |  | 3.92 |

Claves: suministro, construccion, riego, alcorque, mano, contenedor, plantacion

| Medición | Uds. | Largo | Parcial |
|---|---|---|---|
| 2 Plantas /m2 | 2 | 493.500 | 987.000 |
| Total |  |  | 987 |

### 13.06 Accesos al edificio (08/04/1997)
Importe: 45655.21

**12.06.01** m2 Entabacado de zona acceso
24.444 m2 × 93.78 (96.59 con costes indirectos) = 2361.05
Entabacado de la zona de acceso del edificio, ejecutado con tabicones de ladrillo mazico de 1 pie c/ 0.6 m, doble tablero de bardos cogidos con mortero de cemento y capa de compresión armada de 5 cm de esp. con mallazo # 10 x 10 x 0.5 cm.

| Código | Ud | Descripción | Rendimiento | Precio | Importe |
|---|---|---|---|---|---|
| MOOA.8a | h | Oficial 1ª construcción | 1.45 | 17.74 | 25.72 |
| MOOA11a | h | Peón especializado construcción | 1.45 | 15.41 | 22.34 |
| PFFC.4ba | u | Ladrillo c macizo 24x11.5x5 maq | 120 | 0.261 | 31.32 |
| PFFC.5i | u | Bardo machihembrado 100x25x3.5 | 6 | 0.881 | 5.29 |
| PBPM.1ba | m3 | Mortero cto M-160a (1:3) man | 0.015 | 100.07 | 1.50 |
| P01HA010 | m3 | Hormigón HA-25/P/20/I central | 0.05 | 61.38 | 3.07 |
| PEAM.3aaa | m2 | Mallazo ME 500 T 10x10 ø 5-5 (material; 20/01/2017) | 1.05 | 1.7 | 1.79 |
| %MA | % | Medios Auxiliares | 2 % | 91.03 | 1.82 |
| %CI | % | Costes indirectos | 1 % | 92.85 | 0.93 |
|  |  | Total |  |  | 93.78 |

| Medición | Uds. | Largo | Ancho | Parcial |
|---|---|---|---|---|
| Acceso ppal. |  |  |  |  |
| zona peldaños ext. | 1 | 3.020 | 2.200 | 6.644 |
| Acceso post. | 1 |  |  | 1.000 |
| zona peldaños ext. | 1 | 4.200 | 4.000 | 16.800 |
| Total |  |  |  | 24.444 |

**07002** m FORMACION PELDAÑEADO DE HORMIGÓN
59.2 m × 11.88 (12.24 con costes indirectos) = 724.61

| Medición | Uds. | Largo | Parcial |
|---|---|---|---|
| Acceso ppal. |  |  |  |
| Peldaños exteriores | 8 | 3.200 | 25.600 |
| Acceso post. |  |  |  |
| Peldaños exteriores | 8 | 4.200 | 33.600 |
| Total |  |  | 59.2 |

**10.01.05** m² Peldaño granito ncl para exteriores flameado (12/06/2017)
59.2 m² × 49 (50.47 con costes indirectos) = 2987.82
Pavimento con baldosas de granito nacional para exteriores, flameado, de 40x60x3 cm., pulido, colocado sobre capa de gravilla de 2/4 cm. de espesor, tomado con mortero de cemento M-40a (1:6), incluso rejuntado con lechada de cemento coloreada con la misma tonalidad de las baldosas, eliminación de restos y limpieza, según NTE/RSR-1.

| Código | Ud | Descripción | Rendimiento | Precio | Importe |
|---|---|---|---|---|---|
| MOOA.8a | h | Oficial 1ª construcción | 0.305 | 17.74 | 5.41 |
| MOOA12a | h | Peón ordinario construcción | 0.153 | 14.82 | 2.27 |
| PRRP23ac | m | Hll Granito Gris ncl flm (material; 12/06/2017) | 1 | 13.769 | 13.77 |
| PRRP30ac | m | Tab Granito Gris ncl flm (material; 12/06/2017) | 1 | 4.015 | 4.02 |
| PBUA52bb | kg | Adh de resinas reactivas R2 T (material; 12/06/2017) | 1.8 | 7.401 | 13.32 |
| PBUR.1b | kg | Mto juntas cementoso CG2 | 0.36 | 1.26 | 0.45 |
| PBUA14a | kg | Resina epoxi líquida para hormigones. (material; 08/04/1997) | 0.5 | 16.63 | 8.32 |
| PBAA.1a | m3 | Agua | 0.001 | 1.05 | 0.00 |
| %CI | % | Costes indirectos | 1 % | 47.56 | 0.48 |
| %MA | % | Medios Auxiliares | 2 % | 48.04 | 0.96 |
|  |  | Total |  |  | 49 |

| Medición | Uds. | Largo | Parcial |
|---|---|---|---|
| Acceso principal P.Baja | 8 | 3.200 | 25.600 |
| Acceso posterior P.Baja | 8 | 4.200 | 33.600 |
| Total |  |  | 59.2 |

**10.01.04** m² Pav. granito ncl40x60 flameado (12/06/2017)
267.6 m² × 49 (50.47 con costes indirectos) = 13505.77
Pavimento con baldosas de granito nacional flameado, despiece romano, de 40x60x3 cm., pulido, colocado sobre capa de gravilla de 2/4 cm. de espesor, tomado con mortero de cemento M-40a (1:6), incluso rejuntado con lechada de cemento coloreada con la misma tonalidad de las baldosas, eliminación de restos y limpieza, según NTE/RSR-1.

| Código | Ud | Descripción | Rendimiento | Precio | Importe |
|---|---|---|---|---|---|
| MOOA.8a | h | Oficial 1ª construcción | 0.298 | 17.74 | 5.29 |
| MOOA12a | h | Peón ordinario construcción | 0.297 | 14.82 | 4.40 |
| PRRP15babf | m2 | Bald Ncl. Grnt. e/3cm flm (material; 12/06/2017) | 1.05 | 25.694 | 26.98 |
| PBPM.1da | m3 | Mto cto M-5 man | 0.018 | 81.28 | 1.46 |
| PBUA50baa | kg | Adh cementoso C2 | 1 | 0.864 | 0.86 |
| PBUR.1b | kg | Mto juntas cementoso CG2 | 0.2 | 1.26 | 0.25 |
| PBUA14a | kg | Resina epoxi líquida para h | 0.5 | 16.63 | 8.32 |
| PBAA.1a | m3 | Agua | 0.003 | 1.05 | 0.00 |
| %CI | % | Costes indirectos | 1 % | 47.56 | 0.48 |
| %MA | % | Medios Auxiliares | 2 % | 48.04 | 0.96 |
|  |  | Total |  |  | 49 |

| Medición | Uds. | Largo | Ancho | Parcial |
|---|---|---|---|---|
| Planta baja: |  |  |  |  |
| Acceso principal | 1 | 6.600 | 34.000 | 224.400 |
| Acceso post. | 1 | 4.200 | 3.000 | 12.600 |
|  | 1 | 6.800 | 4.500 | 30.600 |
| Total |  |  |  | 267.6 |

**11.02.01** m² Señalización invidentes s/ pav.
18 m² × 85.35 (87.91 con costes indirectos) = 1582.38

| Medición | Uds. | Largo | Ancho | Parcial |
|---|---|---|---|---|
| Acceso ppal. |  |  |  |  |
| Rampas | 1 | 23.000 | 0.400 | 9.200 |
|  | 1 | 5.000 | 0.400 | 2.000 |
|  | 1 | 9.000 | 0.400 | 3.600 |
|  | 1 | 8.000 | 0.400 | 3.200 |
| Total |  |  |  | 18 |

**10.01.10** m Formación cinta antideslizante s/ peldaños
59.2 m × 13.44 (13.84 con costes indirectos) = 819.33

| Medición | Uds. | Largo | Parcial |
|---|---|---|---|
| Id. nº m que peldaños ext. | 1 | 59.200 | 59.200 |
| Total |  |  | 59.2 |

**12.06.02** m² Aplacado de granito flameado ext. (08/04/1997)
152.9 m² × 104.52 (107.66 con costes indirectos) = 16461.21
Aplacado de granito en paramentos verticales Gris Perla Nacional, acabado flameado, de 2 cm de espesor, con cantos biselados, ejecutado con placas enteras en altura y longitud minima de 1 m, cogido con cemento cola especial alta adherencia, tipo CERAVEN o similar y p/p canto pilostra en unión con paramentos verticales o con encimera.

| Código | Ud | Descripción | Rendimiento | Precio | Importe |
|---|---|---|---|---|---|
| MOOA.8a | h | Oficial 1ª construcción | 0.9 | 17.74 | 15.97 |
| MOOA12a | h | Peón ordinario construcción | 0.9 | 14.82 | 13.34 |
| 10.02.03.03 | m² | Baldosa gra ncl 100x120 bl prl flameado (material; 20/01/2017) | 1.05 | 50 | 52.50 |
| 10.02.03.02 | m² | Formación cantos biselados y junta pilastra | 1 | 3.5 | 3.50 |
| PBPM.3c | m3 | Mto cto M-5 CEM ind | 0.03 | 71.808 | 2.15 |
| PBUA50baa | kg | Adh cementoso C2 | 6 | 0.864 | 5.18 |
| PBUR.1a | kg | Mto juntas cementoso CG1 | 0.3 | 0.41 | 0.12 |
| PBUR.1b | kg | Mto juntas cementoso CG2 | 0.3 | 1.26 | 0.38 |
| PBAA.1a | m3 | Agua | 0.003 | 1.05 | 0.00 |
| PBUA14a | kg | Resina epoxi líquida para h | 0.5 | 16.63 | 8.32 |
| %CI | % | Costes indirectos | 1 % | 101.46 | 1.01 |
| %MA | % | Medios Auxiliares | 2 % | 102.47 | 2.05 |
|  |  | Total |  |  | 104.52 |

| Medición | Uds. | Largo | Alto | Parcial |
|---|---|---|---|---|
| Acceso ppal. |  |  |  |  |
| Lat. dcho. | 1 | 11.000 | 1.100 | 12.100 |
|  | 1 | 16.400 | 1.100 | 18.040 |
| Murete central | 2 | 21.800 | 1.100 | 47.960 |
| Murete izq. | 2 | 34.000 | 1.100 | 74.800 |
| Total |  |  |  | 152.9 |

**12.06.03** m² Encimera - remate antepecho b.esc. granito flam. (08/04/1997)
21.632 m² × 114.58 (118.02 con costes indirectos) = 2553.01
Encimera de granito flameado, id. a antepecho, para antepecho de barandilla, canto pilastra en unión con paramentos verticales, con ancho de 24 a 30 cm s/ zonas y 2 cm de espesor.

| Código | Ud | Descripción | Rendimiento | Precio | Importe |
|---|---|---|---|---|---|
| MOOA.8a | h | Oficial 1ª construcción | 1.2 | 17.74 | 21.29 |
| MOOA12a | h | Peón ordinario construcción | 1.2 | 14.82 | 17.78 |
| 10.02.03.03 | m² | Baldosa gra ncl 100x120 bl prl flameado | 1.05 | 50 | 52.50 |
| 10.02.03.02 | m² | Formación cantos biselados y junta pilastra | 1 | 3.5 | 3.50 |
| PBPM.3c | m3 | Mto cto M-5 CEM ind | 0.03 | 71.808 | 2.15 |
| PBUA50baa | kg | Adh cementoso C2 | 6 | 0.864 | 5.18 |
| PBUR.1a | kg | Mto juntas cementoso CG1 | 0.3 | 0.41 | 0.12 |
| PBUR.1b | kg | Mto juntas cementoso CG2 | 0.3 | 1.26 | 0.38 |
| PBAA.1a | m3 | Agua | 0.003 | 1.05 | 0.00 |
| PBUA14a | kg | Resina epoxi líquida para h | 0.5 | 16.63 | 8.32 |
| %CI | % | Costes indirectos | 1 % | 111.22 | 1.11 |
| %MA | % | Medios Auxiliares | 2 % | 112.33 | 2.25 |
|  |  | Total |  |  | 114.58 |

| Medición | Uds. | Largo | Ancho | Parcial |
|---|---|---|---|---|
| Murete ext. | 1 | 11.000 | 0.260 | 2.860 |
|  | 1 | 16.400 | 0.260 | 4.264 |
|  | 1 | 21.800 | 0.260 | 5.668 |
|  | 1 | 34.000 | 0.260 | 8.840 |
| Total |  |  |  | 21.632 |

**E15DBP010** ml Pasamanos tubo D=40 mm. inox.
108.6 ml × 41.66 (42.91 con costes indirectos) = 4660.03

| Medición | Uds. | Largo | Parcial |
|---|---|---|---|
| Acceso ppal. |  |  |  |
| S/ muretes | 1 | 34.000 | 34.000 |
|  | 1 | 11.000 | 11.000 |
|  | 1 | 16.400 | 16.400 |
|  | 1 | 21.800 | 21.800 |
| Protc. hueco plataforma | 2 | 2.200 | 4.400 |
| Entre peldaños | 2 | 2.500 | 5.000 |
|  | 4 | 1.000 | 4.000 |
| Acceso post. |  |  |  |
|  | 1 | 5.000 | 5.000 |
|  | 1 | 3.000 | 3.000 |
|  | 4 | 1.000 | 4.000 |
| Total |  |  | 108.6 |

## 14 Gestión de residuos
Importe: 66612.51

**14.1** Ud Gestión de residuos, según estudio adjunto (01/02/2017)
1 Ud × 64672.34 (66612.51 con costes indirectos) = 66612.51

## 15 Control de calidad y Ensayos
Importe: 95506.77

**15.1** ud Control de Calidad, según estudio adjunto (01/02/2017)
1 ud × 92725.019 (95506.77 con costes indirectos) = 95506.77

## 16 SEGURIDAD Y SALUD
Importe: 133225.02

**16.1** Seguridad y Salud, según estudio adjunto (01/02/2017)
1 × 129344.68 (133225.02 con costes indirectos) = 133225.02

## Precios auxiliares

**EISB.1dca** u Elecbomb ach pluv 1.50CV c/intr
Precio: 1470.81
Electrobomba sumergible para achique de aguas de lluvia o filtraciones, con interruptor de nivel y potencia motor 1.50 CV, grado de protección IP68 y aislamiento clase F, incluso cuadro eléctrico y cable de alimentación, colocada en fosa de recepción de hormigón HNE-15/B/20, con acero B 400 S de 10mm de diámetro y tapa y aro de registro de fundición estanca de diámetro 650mm De altura 150cm, colocada sobre una solera de hormigón HNE-15/B/20 de 15cm de espesor y pendiente 25%, según el punto 5.5 de DB-HS5 del CTE.

| Código | Ud | Descripción | Rendimiento | Precio | Importe |
|---|---|---|---|---|---|
| MOOA.8a | h | Oficial 1ª construcción | 1 | 17.74 | 17.74 |
| MOOA12a | h | Peón ordinario construcción | 1 | 14.82 | 14.82 |
| MOOF.9a | h | Oficial 2ª fontanería | 0.5 | 18.36 | 9.18 |
| PISB.1dca | u | Elecbomb ach pluv 1.5CV c/intr (material) | 1 | 826.557 | 826.56 |
| PBPO11bb | m3 | HNE-15/B/20 obra | 2.864 | 71.36 | 204.38 |
| PBPO11bb | m3 | HNE-15/B/20 obra | 0.127 | 71.36 | 9.06 |
| PUCA10a | u | Tapa+aro registro fund estanca | 1 | 326.44 | 326.44 |
| PEAA.3ac | kg | Acero corru B 400 S ø10 | 21.305 | 0.87 | 18.54 |
| PISC.2aaf | m | Tb sr-UD Ø110mm unn peg 70%acc | 1.5 | 10.166 | 15.25 |
| % | % | Costes Directos Complementarios | 2 % | 1441.97 | 28.84 |
|  |  | Total |  |  | 1470.81 |

Claves: moho, par, caudal, bomba, cuadro, interruptor, calculo, soporte, descompuesto, reducir, sumergible, agua, filtro, motor, graduacion, te, clase, nivel, electrico, proteccion, recepcion, punto, colocacion, automatico, tapa, cable, hormigon, acero, diametro, alimentar, registro, fundicion, estanco, solera, coche, construccion, aro, foso, aislamiento

**PBPO.1cab** m3 H-150 plástica 20 mm
Precio: 60.26
Hormigón H-150, de consistencia plástica, adecuado para vibrar, con árido procedente de machaqueo, tamaño máximo 20 mm., con cemento (I-B/55) según UNE 80.035 y asiento en el cono de Abrams de 3 a 5 cm., con tolerancia ±1 cm., confeccionado en obra.

| Código | Ud | Descripción | Rendimiento | Precio | Importe |
|---|---|---|---|---|---|
| MOOA11a | h | Peón especializado construcción | 1.8 | 15.41 | 27.74 |
| PBAC.1aa | t | Cemento I-B/55 granel (material) | 0.27 | 82.621 | 22.31 |
| PBRG.1fa | t | Grava caliza 10/25 s/lvd (material) | 1.3 | 3.095 | 4.02 |
| PBRA.1bca | t | Arena 0/5 de rio (material) | 0.65 | 4.532 | 2.95 |
| PBAA.1a | m3 | Agua | 0.2 | 1.05 | 0.21 |
| MMMA21a | h | Hormigonera eléctrica portátil de capacidad 160 l., incluso seguro. (maquinaria) | 1.8 | 1.683 | 3.03 |
|  |  | Total |  |  | 60.26 |

Claves: asiento, cono, pasta, blanco, basico, resistencia, vibracion, machaqueo, plastico, hormigon, base, fluido, picar, consistencia, cemento

**GGCR.1bb** m3 Crg mec resid H en cmn (18/02/1999)
Precio: 1.46
Carga mecánica de residuos de hormigón sobre camión (incluido el tiempo de espera de éste), incluso humedecido de la carga.

| Código | Ud | Descripción | Rendimiento | Precio | Importe |
|---|---|---|---|---|---|
| MOOA12a | h | Peón ordinario construcción | 0.025 | 14.82 | 0.37 |
| MMMR.1bb | h | Pala crgra de neum 102cv 1,7m3 | 0.015 | 44.61 | 0.67 |
| MMMT.5aaa | h | Cmn de transp 10T 8m3 2ejes | 0.015 | 25.715 | 0.39 |
| % | % | Costes Directos Complementarios | 2 % | 1.43 | 0.03 |
|  |  | Total |  |  | 1.46 |

**EEET.2aa** m2 Encf met muro 1cr h<1.5 (03/11/2017)
Precio: 5.28
Encofrado metálico de muro a 1 cara de una altura menor de 1.5m, incluso desencofrado, limpieza y almacenamiento del material.

| Código | Ud | Descripción | Rendimiento | Precio | Importe |
|---|---|---|---|---|---|
| MOOA.8a | h | Oficial 1ª construcción | 0.021 | 17.74 | 0.37 |
| MOOA11a | h | Peón especializado construcción | 0.021 | 15.41 | 0.32 |
| PBAD.8a | l | Desencofrante líquido | 0.08 | 2.05 | 0.16 |
| MMET25cc | u | Amtz pantalla encf 0.65m 50us (maquinaria; 03/11/2017) | 0.768 | 5.636 | 4.33 |
| % | % | Costes Directos Complementarios | 2 % | 5.18 | 0.10 |
|  |  | Total |  |  | 5.28 |

Claves: puntal, limpieza, material, revision, mensula, hormigon, desencofrante, estructura, te, construccion, almacenar, moho, especial, cara, descompuesto, metal, muro, par, panel, dimension, pantalla, calculo, circulo, encofrar

**EEET.4aba** m2 Encf muro curvo <5m 2 caras (03/11/2017)
Precio: 16.39
Encofrado de muro curvo a 2 caras y de altura <5m realizado mediante pantallas metálicas, apuntalado y aplomado mediante puntales y ménsula de hormigonado, estimándose 50 usos, incluso desencofrado, limpieza y almacenamiento.

| Código | Ud | Descripción | Rendimiento | Precio | Importe |
|---|---|---|---|---|---|
| MOOA.8a | h | Oficial 1ª construcción | 0.182 | 17.74 | 3.23 |
| MOOA11a | h | Peón especializado construcción | 0.182 | 15.41 | 2.80 |
| MMET25bb | u | Amtz pantalla encf 0.97m 25us (maquinaria; 03/11/2017) | 0.4 | 18.303 | 7.32 |
| MMET24c | u | Amtz mens p/pan encf 50us | 0.4 | 2.23 | 0.89 |
| MMET23c | u | Amtz puntal met p/pan encf 50us | 0.4 | 3.76 | 1.50 |
| PBAD.8a | l | Desencofrante líquido | 0.16 | 2.05 | 0.33 |
| % | % | Costes Directos Complementarios | 2 % | 16.07 | 0.32 |
|  |  | Total |  |  | 16.39 |

Claves: almacenar, calculo, puntal, mensula, hormigon, desencofrante, construccion, metal, muro, te, limpieza, moho, curva, par, cara, pantalla, descompuesto, encofrar

**EEEM.3baa** m2 Encf plr alt>3.5 visto 4us (10/02/2017)
Precio: 17.73
Encofrado metálico Tipo PERI-TRIO o equivalente en pilares con tableros fenólicos, acabado visto, considerando 4 usos, incluso con berenjenos marcando collarines y capiteles, desencofrado, limpieza y almacenamiento.

| Código | Ud | Descripción | Rendimiento | Precio | Importe |
|---|---|---|---|---|---|
| MOOA.8a | h | Oficial 1ª construcción | 0.1 | 17.74 | 1.77 |
| MOOA11a | h | Peón especializado construcción | 0.1 | 15.41 | 1.54 |
| PBAD.8a | l | Desencofrante líquido | 0.015 | 2.05 | 0.03 |
| PBUC.6a | kg | Puntas a p/const 17x70 caja 3kg | 0.15 | 1.26 | 0.19 |
| PBUW.5a | kg | Alambre reco n.13ø2.0mm mazos5kg | 0.15 | 3.03 | 0.45 |
| MMEM.1ad | m3 | Amtz mad tabl 2.6x10-20cm 4 us | 0.16 | 51.29 | 8.21 |
| MMEM.4c | m3 | Amtz mad encf tabl 4 us (maquinaria; 23/09/1996) | 0.075 | 69.2 | 5.19 |
| % | % | Costes Directos Complementarios | 2 % | 17.38 | 0.35 |
|  |  | Total |  |  | 17.73 |

Claves: calculo, par, estructura, limpieza, pilar, madera, soporte, madero, automatico, te, descompuesto, encofrar, construccion, coche, almacenar, desencofrante, moho, revestir

**EEEM16ac** m2 Encf mad pref p/fjdo bid (28/10/1996)
Precio: 10.9
Encofrado prefabricado de madera para forjado continuo, reticular o losa, dispuesto horizontalmente, constituido por sopandas de acero zincado dispuestas cada metro, regletas de acero para apoyo de los tableros que se acoplan a cada lado de la sopanda con cerrojos, portasopandas de acero dispuestos transversalmente a las sopandas cada 2m, tableros de madera de pino de dimensiones 2.00x0.50m protegidos en los cantos con perfiles de acero en T y reforzados con dos varillas de acero, puntales metálicos colocados a 1m en la dirección de las sopandas y cada 0.50m en la dirección perpendicular, considerando una repercusión de encofrado de borde de 12.5%, considerando 20 usos, incluso desencofrado (con recuperación de la mayor parte de los elementos a los 3 días de hormigonar), limpieza y almacenamiento.

| Código | Ud | Descripción | Rendimiento | Precio | Importe |
|---|---|---|---|---|---|
| MOOA.8a | h | Oficial 1ª construcción | 0.25 | 17.74 | 4.44 |
| MOOA11a | h | Peón especializado construcción | 0.3 | 15.41 | 4.62 |
| MMEM25aad | u | Amtz spda met p/fjdo lg 4m 75us (maquinaria; 23/09/1996) | 0.02 | 0.68 | 0.01 |
| MMEM25bad | u | Amtz spda met p/fjdo lg 3m 75us (maquinaria; 23/09/1996) | 0.07 | 0.53 | 0.04 |
| MMEM25cad | u | Amtz spda met p/fjdo lg 2m 75us (maquinaria; 23/09/1996) | 0.1 | 0.38 | 0.04 |
| MMEM26cd | u | Amtz ptsopd p/vig lg 1.18 75us (maquinaria; 23/09/1996) | 0.15 | 0.23 | 0.03 |
| MMEM28d | u | Amtz regleta met c/apy mad 75us (maquinaria; 23/09/1996) | 2 | 0.1 | 0.20 |
| MMEM29d | u | Amtz cerrojo met p/encf 75 usos (maquinaria; 23/09/1996) | 0.5 | 0.11 | 0.06 |
| MMEM15bce | u | Amtz tabl mad 98x50x2.7m 20 us (maquinaria; 23/09/1996) | 1 | 0.46 | 0.46 |
| MMET.1bd | u | Amtz puntal met 3.50m 75 us (maquinaria; 23/09/1996) | 2.3 | 0.25 | 0.58 |
| MMEM.1ah | m3 | Amtz mad tabl 2.6x10-20cm 8 us | 0.008 | 25.65 | 0.21 |
| % | % | Costes Directos Complementarios | 2 % | 10.69 | 0.21 |
|  |  | Total |  |  | 10.9 |

Claves: varilla, apoyo, metal, regla, direccion, desencofrante, hormigon, refuerzo, losa, recuperable, perfil, canto, proteccion, dimension, pino, cerrajeria, acoplar, almacenar, colocacion, coche, continuo, madero, inclinacion, acero, limpieza, reticula, automatico, prefabricado, te, inferior, moho, viga, calculo, construccion, horizontal, forjado, par, vid, encofrar, estructura, descompuesto, puntal, sopanda, tablero

**EEEM20a** m Sopandado forjado (03/11/2017)
Precio: 2.66
Apuntalamiento de forjado de hasta 6 m.con sopandas, durmientes y puntales métalicos arriostrados, incluso desapuntalamiento, limpieza y almacenamiento.

| Código | Ud | Descripción | Rendimiento | Precio | Importe |
|---|---|---|---|---|---|
| MOOA.8a | h | Oficial 1ª construcción | 0.045 | 17.74 | 0.80 |
| MOOA11a | h | Peón especializado construcción | 0.045 | 15.41 | 0.69 |
| MMEM.4a | m3 | Mad encf tabl (maquinaria; 03/11/2017) | 0.002 | 226.144 | 0.45 |
| MMET.1be | u | Amtz puntal met 3.50m 100 us (maquinaria; 10/02/2017) | 0.75 | 0.18 | 0.14 |
| MMET.8a | u | Trípode zincado peso aprox 9.3kg (maquinaria; 03/11/2017) | 0.007 | 75.278 | 0.53 |
| % | % | Costes Directos Complementarios | 2 % | 2.61 | 0.05 |
|  |  | Total |  |  | 2.66 |

Claves: durmiente, sopanda, riostra, almacenar, limpieza, metal, forjado, puntal, construccion

**EEEM18c** m Encf mad pref p/vig cant 20us (23/09/1996)
Precio: 18.32
Encofrado prefabricado de madera para vigas de canto de hasta 0.80m de ancho y un cuelgue máximo de 25cm, constituido por sopandas con voladizo de acero zincado donde apoyan los tableros de madera de pino de 0.98x0.50m protegidos en los cantos con perfil en C, soporte movil constituido por cuerpo y apoyo de jácena de acero de 0.98m de longitud colocada entre tableros cada 1.50m, portasopandas de acero de 1.18m colocados cada 3m y puntales metálicos; considerando 20 usos, incluso desencofrado (con recuperación de la mayor parte de los elementos a los 3 días de hormigonar), limpieza y almacenamiento.

| Código | Ud | Descripción | Rendimiento | Precio | Importe |
|---|---|---|---|---|---|
| MOOA.8a | h | Oficial 1ª construcción | 0.45 | 17.74 | 7.98 |
| MOOA11a | h | Peón especializado construcción | 0.5 | 15.41 | 7.71 |
| MMEM25abd | u | Amtz spda met p/vig lg 4m 75us (maquinaria; 23/09/1996) | 0.4 | 0.78 | 0.31 |
| MMEM25bbd | u | Amtz spda met p/vig lg 3m 75us (maquinaria; 23/09/1996) | 0.08 | 0.61 | 0.05 |
| MMEM25cbd | u | Amtz spda met p/vig lg 2m 75us (maquinaria; 23/09/1996) | 0.08 | 0.42 | 0.03 |
| MMEM26cd | u | Amtz ptsopd p/vig lg 1.18 75us | 0.33 | 0.23 | 0.08 |
| MMEM31d | u | Amtz sop mov met vig cant 75us (maquinaria; 23/09/1996) | 1 | 0.08 | 0.08 |
| MMEM15bce | u | Amtz tabl mad 98x50x2.7m 20 us | 2 | 0.46 | 0.92 |
| MMET.1bd | u | Amtz puntal met 3.50m 75 us | 1.66 | 0.25 | 0.42 |
| MMEM.1ah | m3 | Amtz mad tabl 2.6x10-20cm 8 us | 0.015 | 25.65 | 0.38 |
| % | % | Costes Directos Complementarios | 2 % | 17.96 | 0.36 |
|  |  | Total |  |  | 18.32 |

Claves: forjado, descompuesto, moho, te, pino, madero, par, maximo, sopanda, voladizo, acero, apoyo, construccion, canto, viga, prefabricado, tablero, hormigon, calculo, metal, desencofrante, recuperable, limpieza, almacenar, coche, automatico, colocacion, proteccion, estructura, soporte, movil, jacena, encofrar, perfil, puntal

**EEEM11baa** m2 Encf mad losa incl vi 4u (04/09/1996)
Precio: 17.76
Encofrado de madera para losa inclinada de hormigón visto, mediante tablero de madera, incluyendo sopandas y apuntalamiento, considerando 4 usos, incluso desencofrado, limpieza y almacenamiento.

| Código | Ud | Descripción | Rendimiento | Precio | Importe |
|---|---|---|---|---|---|
| MOOA.8a | h | Oficial 1ª construcción | 0.2 | 17.74 | 3.55 |
| MOOA11a | h | Peón especializado construcción | 0.2 | 15.41 | 3.08 |
| MOOA12a | h | Peón ordinario construcción | 0.35 | 14.82 | 5.19 |
| PBAD.8a | l | Desencofrante líquido | 0.005 | 2.05 | 0.01 |
| PBUC.6a | kg | Puntas a p/const 17x70 caja 3kg | 0.3 | 1.26 | 0.38 |
| MMEM.4c | m3 | Amtz mad encf tabl 4 us | 0.03 | 69.2 | 2.08 |
| MMEM.1ad | m3 | Amtz mad tabl 2.6x10-20cm 4 us | 0.04 | 51.29 | 2.05 |
| MMET.1bc | u | Amtz puntal met 3.50m 50 us (maquinaria; 23/09/1996) | 2.9 | 0.37 | 1.07 |
| % | % | Costes Directos Complementarios | 2 % | 17.41 | 0.35 |
|  |  | Total |  |  | 17.76 |

Claves: revestir, automatico, losa, madera, estructura, te, madero, par, moho, inclinacion, metal, calculo, horizontal, sopanda, tabla, tablero, puntal, desencofrante, limpieza, almacenar, punta, hormigon, construccion, descompuesto, especial, ordinario, coche, encofrar

**PBPM18db** m3 Mcto M-5 exp alta r mec
Precio: 125.27
Mortero de albañilería de alta resistencia inicial confeccionado in situ con hormigonera, realizado con cemento común CEM-II/B-P/32,5N y arena de granulometría 0/3 lavada (M-5) y aditivo expansivo plastificante para eliminar la retracción del mortero y aumentar su resistencia mecánica inicial y final, según UNE-EN 998-24.

| Código | Ud | Descripción | Rendimiento | Precio | Importe |
|---|---|---|---|---|---|
| MOOA12a | h | Peón ordinario construcción | 1.8 | 14.82 | 26.68 |
| PBAC.2aa | t | CEM II/B-P 32.5 N granel (material; 02/03/1999) | 0.247 | 91.68 | 22.64 |
| PBRA.1abb | t | Arena 0/3 triturada lvd 10km | 1.755 | 9.61 | 16.87 |
| PBAA.1a | m3 | Agua | 0.256 | 1.05 | 0.27 |
| PBAI14a | kg | Aditivo expansivo alta r inicial (material; 04/04/1997) | 4.936 | 11.72 | 57.85 |
| MMMH.3aac | h | Hgn el conve 160l (maquinaria; 04/02/1997) | 0.625 | 1.536 | 0.96 |
|  |  | Total |  |  | 125.27 |

Claves: calculo, mortero, te, especial, descompuesto, mecanico, hormigon, mano, amasado, resistencia, albañil, retraccion, par, aditivo, coche, confeccionar, alto, construccion, auxiliar, plasticidad, expandido, lavadero, granulometria, areno, cemento, agua, automatico

**EEEM.8aac** m2 Aptm fjdo vig autrs 4.5m 15us (03/11/2017)
Precio: 2.92
Apuntalamiento de forjado de viguetas autorresistente de luces de hasta 4.5m, con sopandas, durmientes y puntales métalicos, considerando 15 usos en los elementos de madera y 100 usos en los puntales metálicos, incluso desapuntalamiento, limpieza y almacenamiento.

| Código | Ud | Descripción | Rendimiento | Precio | Importe |
|---|---|---|---|---|---|
| MOOA.8a | h | Oficial 1ª construcción | 0.08 | 17.74 | 1.42 |
| MOOA11a | h | Peón especializado construcción | 0.079 | 15.41 | 1.22 |
| PBUC.6a | kg | Puntas a p/const 17x70 caja 3kg | 0.03 | 1.26 | 0.04 |
| MMEM.1ck | m3 | Amtz mad tabl 7.6x15-20cm 15 us (maquinaria; 03/11/2017) | 0.007 | 14.869 | 0.10 |
| MMET.1be | u | Amtz puntal met 3.50m 100 us | 0.45 | 0.18 | 0.08 |
| % | % | Costes Directos Complementarios | 2 % | 2.86 | 0.06 |
|  |  | Total |  |  | 2.92 |

Claves: par, lucernario, te, sopanda, moho, descompuesto, calculo, puntal, forjado, resistencia, vigueta, almacenar, durmiente, limpieza, luz, automatico, apuntalamiento, metal, coche, estructura, construccion, madero

**PBPM.1da** m3 Mto cto M-5 man
Precio: 81.28
Mortero de albañilería M-5 confeccionado in situ a mano, realizado con cemento común CEM-II/B-P/32,5N y arena de granulometría 0/3 lavada, con una resistencia a compresión de 5 N/mm2, según UNE-EN 998-2.

| Código | Ud | Descripción | Rendimiento | Precio | Importe |
|---|---|---|---|---|---|
| MOOA12a | h | Peón ordinario construcción | 2.8 | 14.82 | 41.50 |
| PBAC.2aa | t | CEM II/B-P 32.5 N granel | 0.247 | 91.68 | 22.64 |
| PBRA.1abb | t | Arena 0/3 triturada lvd 10km | 1.755 | 9.61 | 16.87 |
| PBAA.1a | m3 | Agua | 0.256 | 1.05 | 0.27 |
|  |  | Total |  |  | 81.28 |

Claves: dosificacion, pasta, amasado, hormigon, descompuesto, mortero, mecanico, granel, basico, obra, albañil, arena, calculo, maquina, coche, te, cemento, resistencia, auxiliar, automatico, confeccionar, compresion, lavadero, granulometria, areno, construccion, par, mano, agua

**PBPM.1ea** m3 Mortero cto M-40a (1:6) man
Precio: 74.77
Mortero de cemento portland, de dosificación M-40a (1:6), confeccionado en obra, a mano con cemento portland II-Z/35-A a granel y arena de granulometría 0/3 lavada.

| Código | Ud | Descripción | Rendimiento | Precio | Importe |
|---|---|---|---|---|---|
| MOOA12a | h | Peón ordinario construcción | 2.8 | 14.82 | 41.50 |
| PBAC.2aa | t | CEM II/B-P 32.5 N granel | 0.247 | 91.68 | 22.64 |
| PBRA.1bbb | t | Arena 0/3 de rio 10 km (material) | 1.755 | 5.902 | 10.36 |
| PBAA.1a | m3 | Agua | 0.256 | 1.05 | 0.27 |
|  |  | Total |  |  | 74.77 |

Claves: pasta, mortero, basico, granulometria, hormigon, agua, arena, granel, cemento

**E10AAP310** m2 Aislamiento acústico. p. lana mineral arena-60
Precio: 6.9
Suministro y colocación de aislamiento acústico, constituido por panel de lana mineral Arena-60 de ISOVER de 60 mm. de espesor, colocado en paramentos verticales, inclyso fijación sobre el soporte base. (Medida la superficie realmente ejecutada).

| Código | Ud | Descripción | Rendimiento | Precio | Importe |
|---|---|---|---|---|---|
| MOOA.8a | h | Oficial 1ª construcción | 0.1 | 17.74 | 1.77 |
| MOOA.9a | h | Oficial 2ª construcción | 0.1 | 17.06 | 1.71 |
| P07AL380 | m2 | Panel lana mineral Arena-60 (material) | 1.05 | 3.06 | 3.21 |
| %CI | % | Costes indirectos | 1 % | 6.69 | 0.07 |
| %MA | % | Medios Auxiliares | 2 % | 6.76 | 0.14 |
|  |  | Total |  |  | 6.9 |

**E10AAP300** m2 AISL.ACÚST.P.LANA MINERAL ARENA-40
Precio: 6.08
Aislamiento acústico, constituido por panel de lana mineral Arena-40 de Isover de 40 mm. de espesor, colocado en paramentos verticales (cámaras, tabiques y trasdosados de cartón-yeso), medida la superficie ejecutada.

| Código | Ud | Descripción | Rendimiento | Precio | Importe |
|---|---|---|---|---|---|
| MOOA.8a | h | Oficial 1ª construcción | 0.1 | 17.74 | 1.77 |
| MOOA.9a | h | Oficial 2ª construcción | 0.1 | 17.06 | 1.71 |
| P07AL370 | m2 | Panel lana mineral Arena-40 (material) | 1.05 | 2.3 | 2.42 |
| %CI | % | Costes indirectos | 1 % | 5.90 | 0.06 |
| %MA | % | Medios Auxiliares | 2 % | 5.96 | 0.12 |
|  |  | Total |  |  | 6.08 |

**ERPP.9a** m2 Laca sobre metal
Precio: 34.87
Revestimiento con laca nitrocelulósica sobre hierro o acero, previa limpieza general, lijado y desengrasado de la superficie del soporte, mano de imprimación antioxidante aplicada a pistola, plastecido, lijado esmerado y dos manos de acabado con laca nitrocelulósica aplicada a pistola, según NTE/RPP-40.

| Código | Ud | Descripción | Rendimiento | Precio | Importe |
|---|---|---|---|---|---|
| MOON.8a | h | Oficial 1ª pintura | 1.4 | 17.74 | 24.84 |
| PRCP.9a | l | Laca para metales (material) | 0.3 | 5.65 | 1.70 |
| PRCP.8bbb | l | Impr sob Fe mate nj (material) | 0.1 | 12.2 | 1.22 |
| MMMA13f | u | Pistola gotelé | 0.05 | 120 | 6.00 |
| PRCP13fb | l | Masilla al agua bl | 0.064 | 6.71 | 0.43 |
| % | % | Costes Directos Complementarios | 2 % | 34.19 | 0.68 |
|  |  | Total |  |  | 34.87 |

Claves: limpieza, construccion, superficie, metal, revestimiento, nitrocelulosa, previo, acero, laca, mano, imprimacion, oxidacion, soporte, pasta, aplicacion, hierro

**ERPP.8cbc** m2 Impr a-ox st met mate col
Precio: 1.5
Imprimación de secado rápido, formulado a base de resinas alquídicas modificadas, a base de fosfato de zinc, estudiada como imprimación anticorrosiva para estructuras metálicas, con acabado mate de colores rojo, verde o gris, previa limpieza del soporte según Norma ISO 8051-1:88.

| Código | Ud | Descripción | Rendimiento | Precio | Importe |
|---|---|---|---|---|---|
| MOON.8a | h | Oficial 1ª pintura | 0.02 | 17.74 | 0.35 |
| PRCP.8cbc | l | Impr est met mate col | 0.1 | 11.43 | 1.14 |
| % | % | Costes Directos Complementarios | 1 % | 1.49 | 0.01 |
|  |  | Total |  |  | 1.5 |

Claves: oxidacion, mate, satinado, interior, estructura, hierro, industrial, imprimacion, par, color, sintetico, produccion, pintura, minio, moderar, metal, previo, blanco, automatico, gris, verde, rojo, descompuesto, calculo, naranjo, ambiente, exterior, contenedor, anticorrosivo, poliuretano, capa, poliamida, curado, epoxi, modificado, componente, base, plomo, superficie, garlopa, coche, resina, electrolitico, secado, te, norma, oxido, limpieza, proteccion, construccion, soporte, adherencia, colorante, galvanizar

**O01OA130** h. Cuadrilla E
Precio: 32.56

| Código | Ud | Descripción | Rendimiento | Precio | Importe |
|---|---|---|---|---|---|
| MOOA.8a | h | Oficial 1ª construcción | 1 | 17.74 | 17.74 |
| MOOA12a | h | Peón ordinario construcción | 1 | 14.82 | 14.82 |
|  |  | Total |  |  | 32.56 |

**03ES007** kg ACERO A-42b chapa/perfil i union
Precio: 0.96
Acero A42b en chapas y perfiles laminados o armados, colcocado, incluso desengrasado, limpieza y tratamiento anticorrosivo de protección, compatible con la protección ignífuga a ejecutar, incluso pp. de ejecución de apoyos en muros, (apertura de mechinales, formación de asientos de hormigón armado y su posterior relleno con mortero) y sus uniones y soldaduras con vigas, pilares y elementos de cimentación, totalmente ejecutado deacuerdo con los detalles de planos.

| Código | Ud | Descripción | Rendimiento | Precio | Importe |
|---|---|---|---|---|---|
| MOOM.8a | h | Oficial 1ª metal | 0.01 | 16.58 | 0.17 |
| MOOM11a | h | Especialista metal | 0.01 | 14.1 | 0.14 |
| PEAP10a | kg | Perfil est A-42-b valor medio | 1.1 | 0.427 | 0.47 |
| PRPP.1c | l | Imprimación antioxidante minio | 0.01 | 12.65 | 0.13 |
| PEAWX01 | ud | Reperc form apoyos muros/kg acer (material) | 1 | 0.048 | 0.05 |
|  |  | Total |  |  | 0.96 |

**A02A060** m3 MORTERO CEMENTO 1/4 M-80
Precio: 65.79
Mortero de cemento CEM II/B-P 32,5 N y arena de río de dosificación 1/4 (M-80), confeccionado con hormigonera de 250 l., s/RC-97.

| Código | Ud | Descripción | Rendimiento | Precio | Importe |
|---|---|---|---|---|---|
| MOOA12a | h | Peón ordinario construcción | 1.7 | 14.82 | 25.19 |
| P01CC020 | t. | Cemento CEM II/B-P 32,5 N sacos (material) | 0.35 | 74.58 | 26.10 |
| P01AA020 | m3 | Arena de río 0/6 mm. (material) | 1.03 | 13.28 | 13.68 |
| P01DW050 | m3 | Agua | 0.26 | 0.61 | 0.16 |
| M03HH020 | h. | Hormigonera 200 l. gasolina (maquinaria) | 0.4 | 1.64 | 0.66 |
|  |  | Total |  |  | 65.79 |

**PBPL.3a** m3 Pasta de yeso YG
Precio: 68.12
Pasta de yeso YG fraguado normal confeccionada en obra.

| Código | Ud | Descripción | Rendimiento | Precio | Importe |
|---|---|---|---|---|---|
| MOOA11a | h | Peón especializado construcción | 3 | 15.41 | 46.23 |
| PBAY.1a | t | Yeso blanco, suministrado en sacos de 25 Kg., con sello Ince. (material) | 0.85 | 25.008 | 21.26 |
| PBAA.1a | m3 | Agua | 0.6 | 1.05 | 0.63 |
|  |  | Total |  |  | 68.12 |

Claves: pasta, yeso, basico, fraguado

**EEEM.2aa** m2 Encofrado muro alt <1.5 1 cara (25/01/1999)
Precio: 24.53
Encofrado de madera a 1 cara para muro de altura menor 1.5m mediante tablas y tablones de madera considerando 8 usos, incluso desencofrado, limpieza y almacenamiento.

| Código | Ud | Descripción | Rendimiento | Precio | Importe |
|---|---|---|---|---|---|
| MOOA.8a | h | Oficial 1ª construcción | 0.58 | 17.74 | 10.29 |
| MOOA11a | h | Peón especializado construcción | 0.68 | 15.41 | 10.48 |
| PBAD.8a | l | Desencofrante líquido | 0.015 | 2.05 | 0.03 |
| PBUC.6a | kg | Puntas a p/const 17x70 caja 3kg | 0.15 | 1.26 | 0.19 |
| PBUW.5a | kg | Alambre reco n.13ø2.0mm mazos5kg | 0.3 | 3.03 | 0.91 |
| MMEM.1ah | m3 | Amtz mad tabl 2.6x10-20cm 8 us | 0.03 | 25.65 | 0.77 |
| MMEM.4f | m3 | Amtz mad encf tabl 8 us | 0.04 | 34.6 | 1.38 |
| % | % | Costes Directos Complementarios | 2 % | 24.05 | 0.48 |
|  |  | Total |  |  | 24.53 |

**EEHW.1ab** kg Acero p/hormigón B 500 S ø6-25 (08/07/2004)
Precio: 0.77
Acero corrugado B 400 S soldable, de diámetro 6-25 mm, suministrado, cortado y elaborado, para estructuras de hormigón.

| Código | Ud | Descripción | Rendimiento | Precio | Importe |
|---|---|---|---|---|---|
| MOOA.9a | h | Oficial 2ª construcción | 0.008 | 17.06 | 0.14 |
| MOOA12a | h | Peón ordinario construcción | 0.008 | 14.82 | 0.12 |
| PEAA.3ak | kg | Acero corru B 400 S ø6-25 (08/07/2004) | 1 | 0.34 | 0.34 |
| PBUW.5a | kg | Alambre reco n.13ø2.0mm mazos5kg | 0.05 | 3.03 | 0.15 |
| %0200 | % | Medios auxiliares | 2 % | 0.75 | 0.02 |
|  |  | Total |  |  | 0.77 |

**EEEM.4bba** m2 Encf mad vig colg <60x40cm 4 us (25/01/1999)
Precio: 14.05
Encofrado madera para viga colgante de sección entre 40x20/60x40 cm. con tablas y tablones de madera y puntales metálicos, considerando 4 usos, incluso desencofrado, limpieza y almacenamiento.

| Código | Ud | Descripción | Rendimiento | Precio | Importe |
|---|---|---|---|---|---|
| MOOA.8a | h | Oficial 1ª construcción | 0.439 | 17.74 | 7.79 |
| MOOA11a | h | Peón especializado construcción | 0.279 | 15.41 | 4.30 |
| PBAD.8a | l | Desencofrante líquido | 0.02 | 2.05 | 0.04 |
| PBUC.6a | kg | Puntas a p/const 17x70 caja 3kg | 0.08 | 1.26 | 0.10 |
| PBUW.5a | kg | Alambre reco n.13ø2.0mm mazos5kg | 0.07 | 3.03 | 0.21 |
| MMEM.1af | m3 | Amtz mad tabl 2.6x10-20cm. 6 us (08/07/2004) | 0.026 | 22.43 | 0.58 |
| MMEM.1cf | m3 | Amtz mad tabl 7.6x15-20cm. 6 us (08/07/2004) | 0.009 | 24.84 | 0.22 |
| MMEM.3d | m3 | Amtz mad riostra pin 6 us (08/07/2004) | 0.003 | 28 | 0.08 |
| MMET.1ac | u | Amtz puntal met 3.00m 50 us | 1.65 | 0.27 | 0.45 |
| %0200 | % | Medios auxiliares | 2 % | 13.77 | 0.28 |
|  |  | Total |  |  | 14.05 |

**PBPO11bb** m3 HNE-15/B/20 obra
Precio: 71.36
Hormigón para uso no estructural de resistencia característica 15 N/mm2, de consistencia blanda, adecuado para picar, con árido procedente de machaqueo, tamaño máximo 20 mm, con cemento CEM II/B-L 32.5 R según UNE-EN 197-1, asiento en el cono de Abrams de 5 a 10 cm, con tolerancia ±1 cm, confeccionado en obra.

| Código | Ud | Descripción | Rendimiento | Precio | Importe |
|---|---|---|---|---|---|
| MOOA12a | h | Peón ordinario construcción | 1.766 | 14.82 | 26.17 |
| PBAC.2eb | t | CEM II/B-L 32,5 R envasado (material) | 0.346 | 98.83 | 34.20 |
| PBRG.1eb | t | Grava caliza 10/20 lvd 10 km (material) | 1.204 | 3.895 | 4.69 |
| PBRA.1adb | t | Arena 0/6 triturada lvd 10 km (material) | 0.62 | 5.397 | 3.35 |
| PBAA.1a | m3 | Agua | 0.225 | 1.05 | 0.24 |
| MMMH.3aac | h | Hgn el conve 160l | 1.766 | 1.536 | 2.71 |
|  |  | Total |  |  | 71.36 |

**ECAE.1cab** m3 Excv medios man c/carga
Precio: 27.25
Excavación a cielo abierto realizada por debajo de la cota de implantación, en terrenos medios, con medios manuales, y carga directa sobre transporte, según NTE/ADV-1.

| Código | Ud | Descripción | Rendimiento | Precio | Importe |
|---|---|---|---|---|---|
| MOOA12a | h | Peón ordinario construcción | 1.65 | 14.82 | 24.45 |
| MMMR.1bb | h | Pala crgra de neum 102cv 1,7m3 | 0.045 | 44.61 | 2.01 |
| % | % | Costes Directos Complementarios | 3 % | 26.46 | 0.79 |
|  |  | Total |  |  | 27.25 |

**EIIL20a** u Detector CO
Precio: 101.53
Detector de monóxido de carbono completo, con cabeza detectora y zócalo de conexión, microprocesado por tecnología por semiconductor, cada unidad protege hasta 300m2 de superficie, posibilidad de montaje en techo, pared o columnas, incluso led de indicación, conforme a las especificaciones dispuestas en las normas UNE 23007 y UNE-EN 54 y en el Reglamento de Instalaciones de Protección contra Incendios, totalmente instalado, comprobado y en correcto funcionamiento.

| Código | Ud | Descripción | Rendimiento | Precio | Importe |
|---|---|---|---|---|---|
| MOOE.8a | h | Oficial 1ª electricidad | 1 | 18.36 | 18.36 |
| MOOE11a | h | Especialista electricidad | 1 | 15.7 | 15.70 |
| PIIL23a | u | Detector CO | 1 | 65.48 | 65.48 |
| % | % | Costes Directos Complementarios | 2 % | 99.54 | 1.99 |
|  |  | Total |  |  | 101.53 |

Claves: detector, conductor, conexion, zocalo, cabeza, pared, comprobacion, superficie, carbono, construccion, correcto, incendio, norma, indicador, columna, techo, proteccion, montaje

**EIIL21a** u Ctrl detc CO 1z 14 detc
Precio: 405.44
Central de detección de monóxido de carbono con marcado CE de 1 zona, con capacidad máxima de hasta 14 detectores, 2800m2 de superficie máxima protegida, sistema modular microprocesado con tecnología por semiconductor, programación automatizada de niveles de ventilación y alarma, incluye panel frontal con teclados de membrana para realizar funciones, discriminador de averías, autotest bidireccional, filtro de red y sistema de autodescontaminación de detectores, conforme a las especificaciones dispuestas en las normas UNE 23007 y UNE-EN 54 y en el Reglamento de Instalaciones de Protección contra Incendios, totalmente instalada, comprobada y en correcto funcionamiento.

| Código | Ud | Descripción | Rendimiento | Precio | Importe |
|---|---|---|---|---|---|
| MOOE.8a | h | Oficial 1ª electricidad | 0.5 | 18.36 | 9.18 |
| MOOE11a | h | Especialista electricidad | 0.5 | 15.7 | 7.85 |
| PIIL24a | u | Ctrl detc CO 1z 14 detc | 1 | 380.46 | 380.46 |
| % | % | Costes Directos Complementarios | 2 % | 397.49 | 7.95 |
|  |  | Total |  |  | 405.44 |

Claves: marco, carbono, central, modulo, deteccion, detector, nivel, calculo, conductor, circulo, superficie, maximo, automatico, descompuesto, proteccion, norma, te, membrana, frontal, alarma, panel, filtro, par, red, correcto, incendio, ventilacion, construccion, coche, comprobacion

**PBPM.1ba** m3 Mortero cto M-160a (1:3) man
Precio: 100.07
Mortero de cemento de dosificación M-160a (1:3), confeccionado en obra, a mano con cemento CEM II/A-P 32.5 R a granel y arena de granulometría 0/3 mm., lavada.

| Código | Ud | Descripción | Rendimiento | Precio | Importe |
|---|---|---|---|---|---|
| MOOA12a | h | Peón ordinario construcción | 2.8 | 14.82 | 41.50 |
| PBAC.2aa | t | CEM II/B-P 32.5 N granel | 0.44 | 91.68 | 40.34 |
| PBRA.1abb | t | Arena 0/3 triturada lvd 10km | 1.564 | 9.61 | 15.03 |
| PBAA.1a | m3 | Agua | 0.261 | 1.05 | 0.27 |
| %CI | % | Costes indirectos | 1 % | 97.14 | 0.97 |
| %MA | % | Medios Auxiliares | 2 % | 98.11 | 1.96 |
|  |  | Total |  |  | 100.07 |

**PBPM.1aa** m3 Mto cto M-15 man
Precio: 97.14
Mortero de albañilería M-15 confeccionado in situ a mano, realizado con cemento común CEM-II/B-P/32,5N y arena de granulometría 0/3 lavada, con una resistencia a compresión de 15 N/mm2, según UNE-EN 998-2.

| Código | Ud | Descripción | Rendimiento | Precio | Importe |
|---|---|---|---|---|---|
| MOOA12a | h | Peón ordinario construcción | 2.8 | 14.82 | 41.50 |
| PBAC.2aa | t | CEM II/B-P 32.5 N granel | 0.44 | 91.68 | 40.34 |
| PBRA.1abb | t | Arena 0/3 triturada lvd 10km | 1.564 | 9.61 | 15.03 |
| PBAA.1a | m3 | Agua | 0.261 | 1.05 | 0.27 |
|  |  | Total |  |  | 97.14 |

**PBPM33a** m3 Mortero hidrófugo
Precio: 117.15
Mortero hidrófugo de cemento portland de dosificación 1:3, confeccionado en obra con cemento con adición puzolánica CEM II/B-P 32,5N a granel, arena lavada de granulometría 0/3 y aditivo impermeabilizante de fraguado normal.

| Código | Ud | Descripción | Rendimiento | Precio | Importe |
|---|---|---|---|---|---|
| MOOA12a | h | Peón ordinario construcción | 3.4 | 14.82 | 50.39 |
| PBAI.7c | kg | Impz normal mortero-hormigón (material) | 3 | 1.26 | 3.78 |
| PBAC.2aa | t | CEM II/B-P 32.5 N granel | 0.6 | 91.68 | 55.01 |
| PBRA.1abd | t | Arena 0/3 triturada lvd 30km (material) | 0.56 | 13.75 | 7.70 |
| PBAA.1a | m3 | Agua | 0.26 | 1.05 | 0.27 |
|  |  | Total |  |  | 117.15 |

**O01OA090** h. Cuadrilla A
Precio: 42.21

| Código | Ud | Descripción | Rendimiento | Precio | Importe |
|---|---|---|---|---|---|
| MOOA.8a | h | Oficial 1ª construcción | 1 | 17.74 | 17.74 |
| MOOA.9a | h | Oficial 2ª construcción | 1 | 17.06 | 17.06 |
| MOOA12a | h | Peón ordinario construcción | 0.5 | 14.82 | 7.41 |
|  |  | Total |  |  | 42.21 |

**PBPL.1b** m3 Lechada cto 1:3 CEM II/B-P 32.5N (12/06/2017)
Precio: 55.63
Lechada de cemento 1:3 confeccionada en obra con cemento portland con adición puzolánica (CEM II/B-P 32.5 N, según UNE-EN 197-1) envasado.

| Código | Ud | Descripción | Rendimiento | Precio | Importe |
|---|---|---|---|---|---|
| MOOA11a | h | Peón especializado construcción | 2.524 | 15.41 | 38.89 |
| PBAC.2ab | t | Cemento II-Z/35-A envasado | 0.299 | 52.841 | 15.80 |
| PBAA.1a | m3 | Agua | 0.896 | 1.05 | 0.94 |
|  |  | Total |  |  | 55.63 |

Claves: envase, basico, pasta, construccion, obra, puzolanico, confeccionar, cemento, lechada, auxiliar

**PBPM33b** m3 Mortero hidrófugo
Precio: 99.36
Mortero hidrófugo de cemento portland de dosificación 1:6, confeccionado en obra con cemento con adición puzolánica CEM II/B-P 32,5N a granel, arena lavada de granulometría 0/3 y aditivo impermeabilizante de fraguado normal.

| Código | Ud | Descripción | Rendimiento | Precio | Importe |
|---|---|---|---|---|---|
| MOOA12a | h | Peón ordinario construcción | 3.4 | 14.82 | 50.39 |
| PBAI.7c | kg | Impz normal mortero-hormigón | 1.25 | 1.26 | 1.58 |
| PBAC.2aa | t | CEM II/B-P 32.5 N granel | 0.25 | 91.68 | 22.92 |
| PBRA.1abd | t | Arena 0/3 triturada lvd 30km | 1.76 | 13.75 | 24.20 |
| PBAA.1a | m3 | Agua | 0.255 | 1.05 | 0.27 |
|  |  | Total |  |  | 99.36 |

**EEAS.1a** kg Acero laminado en soportes
Precio: 1.77
Acero A-42b en soportes con perfiles laminado de tipología IPE, IPN, UPN, HE, L y T, con soldadura, incluso dos manos de pintura de imprimación, según NBE-EA-95.

| Código | Ud | Descripción | Rendimiento | Precio | Importe |
|---|---|---|---|---|---|
| MOOM.8a | h | Oficial 1ª metal | 0.02 | 16.58 | 0.33 |
| MOOM11a | h | Especialista metal | 0.02 | 14.1 | 0.28 |
| PEAP10a | kg | Perfil est A-42-b valor medio | 1.1 | 0.427 | 0.47 |
| PRPP.1c | l | Imprimación antioxidante minio | 0.05 | 12.65 | 0.63 |
| %035000000350 | % | Medios auxiliares (23/01/2017) | 3.5 % | 1.71 | 0.06 |
|  |  | Total |  |  | 1.77 |

Claves: acero, estructura, perfil, ipe, upn, he, soporte, metal, lamina, ipn

**PBPL.1j** m3 Lechada colorante cemento
Precio: 344.96
Lechada de mezcla colorante-cemento, para revestimientos confeccionada en obra.

| Código | Ud | Descripción | Rendimiento | Precio | Importe |
|---|---|---|---|---|---|
| PBAA.1a | m3 | Agua | 0.865 | 1.05 | 0.91 |
| PBAI12a | kg | Mezcla colorante-cemento para revestimientos. (12/01/2017) | 500 | 0.56 | 280.00 |
| MOOA11a | h | Peón especializado construcción | 3.5 | 15.41 | 53.94 |
| %CI | % | Costes indirectos | 1 % | 334.85 | 3.35 |
| %MA | % | Medios Auxiliares | 2 % | 338.20 | 6.76 |
|  |  | Total |  |  | 344.96 |

Claves: revestimiento, cemento, obra, lechada, confeccionar, pasta, basico, mezcla, colorante

**PBPL.1a** m3 Lechada de cemento 1:2 CEM II/A-
Precio: 79.67
Lechada de cemento 1:2 confeccionada en obra con cemento portland con adición puzolánica (CEM II/A-P 32.5 R) envasado.

| Código | Ud | Descripción | Rendimiento | Precio | Importe |
|---|---|---|---|---|---|
| MOOA11a | h | Peón especializado construcción | 3.5 | 15.41 | 53.94 |
| PBAC.2ab | t | Cemento II-Z/35-A envasado | 0.426 | 52.841 | 22.51 |
| PBAA.1a | m3 | Agua | 0.852 | 1.05 | 0.89 |
| %CI | % | Costes indirectos | 1 % | 77.34 | 0.77 |
| %MA | % | Medios Auxiliares | 2 % | 78.11 | 1.56 |
|  |  | Total |  |  | 79.67 |

Claves: cemento, obra, lechada, confeccionar, pasta, basico, envase, puzolanico

**A02A140** m3 MORTERO CEMENTO 1/6 M-40 C/A.MIGA
Precio: 54.9
Mortero de cemento CEM II/B-P 32,5 N y arena de miga de dosificación 1/6 (M-40), confeccionado con hormigonera de 250 l., s/RC-97.

| Código | Ud | Descripción | Rendimiento | Precio | Importe |
|---|---|---|---|---|---|
| MOOA12a | h | Peón ordinario construcción | 1.7 | 14.82 | 25.19 |
| P01CC020 | t. | Cemento CEM II/B-P 32,5 N sacos | 0.25 | 74.58 | 18.65 |
| P01AA060 | m3 | Arena de miga cribada (material) | 1.1 | 9.31 | 10.24 |
| P01DW050 | m3 | Agua | 0.255 | 0.61 | 0.16 |
| M03HH020 | h. | Hormigonera 200 l. gasolina | 0.4 | 1.64 | 0.66 |
|  |  | Total |  |  | 54.9 |

**A01L090** m3 LECHADA CEM. BLANCO BL 22,5 X
Precio: 83.94
Lechada de cemento blanco BL 22,5 X amasado a mano, s/RC-97.

| Código | Ud | Descripción | Rendimiento | Precio | Importe |
|---|---|---|---|---|---|
| MOOA12a | h | Peón ordinario construcción | 2 | 14.82 | 29.64 |
| P01CC120 | t. | Cemento blanco BL 22,5 X sacos (material) | 0.5 | 107.5 | 53.75 |
| P01DW050 | m3 | Agua | 0.9 | 0.61 | 0.55 |
|  |  | Total |  |  | 83.94 |

**A01L020** m3 LECHADA CEMENTO 1/2 CEM II/A-P 32,5R
Precio: 61.86
Lechada de cemento CEM II/A-P 32,5 R 1/2, amasada a mano, s/RC-97.

| Código | Ud | Descripción | Rendimiento | Precio | Importe |
|---|---|---|---|---|---|
| MOOA12a | h | Peón ordinario construcción | 2 | 14.82 | 29.64 |
| P01CC020 | t. | Cemento CEM II/B-P 32,5 N sacos | 0.425 | 74.58 | 31.70 |
| P01DW050 | m3 | Agua | 0.85 | 0.61 | 0.52 |
|  |  | Total |  |  | 61.86 |

**PBPL.3b** m3 Pasta de yeso YG/L
Precio: 48.28
Pasta de yeso YG/L fraguado controlado, confeccionada en obra.

| Código | Ud | Descripción | Rendimiento | Precio | Importe |
|---|---|---|---|---|---|
| PBAA.1a | m3 | Agua | 0.6 | 1.05 | 0.63 |
| PBAY.1b |  |  (12/01/2017) | 0.85 | 0 | 0.00 |
| MOOA11a | h | Peón especializado construcción | 3 | 15.41 | 46.23 |
| %CI | % | Costes indirectos | 1 % | 46.86 | 0.47 |
| %MA | % | Medios Auxiliares | 2 % | 47.33 | 0.95 |
|  |  | Total |  |  | 48.28 |

Claves: yeso, obra, confeccionar, pasta, control, basico, fraguado

**E27GTW090** m2 PINTURA EPOXI SOBRE HORMIGÓN SIKAFLOOR - 160 (12/06/2017)
Precio: 7.2
Pintura epoxi al agua Tecma Pain Ecopox (Satecma), incluyendo lijado mecánico con aspiración de polvo, relleno de microfisuras con mortero epoxi, imprimación con Imprimación E2 Epoxídica y posterior aplicación de dos capas de pintura Tecma Paint Ecopox totalmente acabada.

| Código | Ud | Descripción | Rendimiento | Precio | Importe |
|---|---|---|---|---|---|
| O01OB230 | h. | Oficial 1ª pintura | 0.12 | 17.74 | 2.13 |
| O01OB240 | h. | Ayudante pintura | 0.096 | 15.41 | 1.48 |
| P06SR340 | kg | Imprimación E2 epoxídica (material; 12/06/2017) | 0.22 | 7.212 | 1.59 |
| P06SR330 | kg | Pintura epoxi (material; 12/06/2017) | 0.33 | 6.057 | 2.00 |
|  |  | Total |  |  | 7.2 |

Claves: agua, mortero, epoxi, capa, imprimacion, aplicacion, relleno, polvo, mecanico, hormigon, pintura, aspiracion, construccion

**E27SO030** m2 EPOXI INTERIOR BRILLANTE SIKAFLOOR - 264 (12/06/2017)
Precio: 5.85
Sistema para pintado de suelos interiores de hormigón de acabado brillante, epoxi de dos componentes en color selccionado, preparación del hormigón mediante chorreado/granallado o ataque ácido del hormigón para abrir poro, a continuación y con la superfície limpia, seca y libre de cualquier contaminación, aplicación de una mano como imprimación de barniz epoxi transparente diluido en 30% y dos manos de imprimación epoxi, siguiendo las instrucciones de aplicación y preparación del soporte según se especifica en ficha técnica.

| Código | Ud | Descripción | Rendimiento | Precio | Importe |
|---|---|---|---|---|---|
| O01OB230 | h. | Oficial 1ª pintura | 0.119 | 17.74 | 2.11 |
| O01OB240 | h. | Ayudante pintura | 0.119 | 15.41 | 1.83 |
| P25QC200 | l | Pintura selladora epoxi penetrante (material; 12/06/2017) | 0.08 | 6.455 | 0.52 |
| P25FE140 | l | Imprimación de acabado epoxi (material; 12/06/2017) | 0.2 | 6.057 | 1.21 |
| P25WW220 | u | Pequeño material (material; 12/06/2017) | 0.2 | 0.901 | 0.18 |
|  |  | Total |  |  | 5.85 |

Claves: color, pintura, interior, continuacion, brillo, epoxi, suelo, acido, componente, preparacion, tecnica, hormigon, contaminacion, porosidad, superficie, seco, mano, aplicacion, imprimacion, barniz, transparente, soporte, construccion, limpieza

**EIFG.5bbb** u Grif fr/cl conve eco cañ ctrl
Precio: 37.35
Grifo sólo fría o caliente para lavadero, convencional, calidad económica, de pared, acabado cromado, caño central fijo y enlaces de alimentación flexibles, totalmente instalado y comprobado.

| Código | Ud | Descripción | Rendimiento | Precio | Importe |
|---|---|---|---|---|---|
| MOOF.8a | h | Oficial 1ª fontanería | 1 | 18.36 | 18.36 |
| PIFG.5bbb | u | Grif fr/cl conve eco cañ ctrl (material) | 1 | 18.256 | 18.26 |
| % | % | Costes Directos Complementarios | 2 % | 36.62 | 0.73 |
|  |  | Total |  |  | 37.35 |

Claves: alimentar, frio, mecanico, griferia, lavadero, especial, mezcla, calidad, monomando, caño, giratorio, central, par, monobloc, inferior, construccion, descompuesto, soporte, te, coche, cromado, enlace, comprobacion, flexible, fontaneria, automatico, calculo, caliente, pared

**PBPL.1h** m3 Lechada de cemento blanco V-B/20
Precio: 89.84
Lechada de cemento blanco confeccionada en obra con cemento blanco (V-B-20).

| Código | Ud | Descripción | Rendimiento | Precio | Importe |
|---|---|---|---|---|---|
| MOOA11a | h | Peón especializado construcción | 3.5 | 15.41 | 53.94 |
| PBAC.2ib | t | Cemento V-B/20 envasado (material) | 0.5 | 69.982 | 34.99 |
| PBAA.1a | m3 | Agua | 0.865 | 1.05 | 0.91 |
|  |  | Total |  |  | 89.84 |

Claves: pasta, blanco, basico, lechada, cemento

**PBPO.2bbbc** m3 H 15 blanda 20 CEM II/A-P 42.5 R IIa (09/02/2017)
Precio: 153.82
Hormigón H-125, de consistencia fluida, adecuado para picar, con árido procedente de machaqueo, tamaño máximo 20 mm., con cemento (II-Z/35) y asiento en el cono de Abrams de 10 a 15 cm., con tolerancia ±2 cm., confeccionado en obra, con hormigonera de 300 l. de capacidad.

| Código | Ud | Descripción | Rendimiento | Precio | Importe |
|---|---|---|---|---|---|
| MOOA12a | h | Peón ordinario construcción | 7.186 | 14.82 | 106.50 |
| PBAC.2aa | t | CEM II/B-P 32.5 N granel | 0.275 | 91.68 | 25.21 |
| PBRG.1eb | t | Grava caliza 10/20 lvd 10 km | 1.26 | 3.895 | 4.91 |
| PBRA.1adb | t | Arena 0/6 triturada lvd 10 km | 0.63 | 5.397 | 3.40 |
| PBAA.1a | m3 | Agua | 0.225 | 1.05 | 0.24 |
| MMMA21d | h | Hormigonera diesel (maquinaria; 09/02/2017) | 1.15 | 11.791 | 13.56 |
|  |  | Total |  |  | 153.82 |

Claves: pasta, basico, resistencia, vibracion, machaqueo, plastico, hormigon, fluido, arena, construccion, consistencia, cemento

**E04SEE010** m2 ENCACHADO PIEDRA 40/80 e=15cm
Precio: 5.1
Encachado de piedra caliza 40/80 de 15 cm. de espesor en sub-base de solera, i/extendido y compactado con pisón.

| Código | Ud | Descripción | Rendimiento | Precio | Importe |
|---|---|---|---|---|---|
| MOOA12a | h | Peón ordinario construcción | 0.2 | 14.82 | 2.96 |
| P01AG130 | m3 | Grava 40/80 mm. | 0.15 | 14.28 | 2.14 |
|  |  | Total |  |  | 5.1 |

Claves: construccion, encachado, pison, solera, calizo, piedra, compacto

**E04SEH060** m3 HORMIGÓN HA-25/P/20/I SOLERA
Precio: 84.17
Hormigón para armar HA-25/P/20/I, elaborado en central en solera, incluso vertido, compactado según EHE-08, p.p. de vibrado, regleado y curado en soleras.

| Código | Ud | Descripción | Rendimiento | Precio | Importe |
|---|---|---|---|---|---|
| MOOA.8a | h | Oficial 1ª construcción | 0.7 | 17.74 | 12.42 |
| MOOA12a | h | Peón ordinario construcción | 0.7 | 14.82 | 10.37 |
| P01HA010 | m3 | Hormigón HA-25/P/20/I central | 1 | 61.38 | 61.38 |
|  |  | Total |  |  | 84.17 |

Claves: vertedero, compacto, solera, vibracion, armadura, central, construccion, hormigon, elaboracion, curado

**E04AM020** m2 MALLA 15x15 cm D=5 mm (01/01/2010)
Precio: 2.26
Malla electrosoldada con acero corrugado B 500 T de D=5 mm en cuadrícula 15x15 cm, colocado en obra, i/p.p. de alambre de atar. Según EHE-08 y CTE-SE-A.

| Código | Ud | Descripción | Rendimiento | Precio | Importe |
|---|---|---|---|---|---|
| MOOM.8a | h | Oficial 1ª metal | 0.006 | 16.58 | 0.10 |
| MOOM11a | h | Especialista metal | 0.006 | 14.1 | 0.08 |
| P03AM020 | m2 | Malla 15x15x5 2,078 kg/m2 (material; 01/01/2010) | 1.267 | 1.64 | 2.08 |
|  |  | Total |  |  | 2.26 |

Claves: electrosoldadura, alambre, colocacion, acero, corrugado, malla, construccion

**PBPO.7a** m3 H arcilla expandida
Precio: 186.33
Hormigón ligero de arcilla expandida a base de arcilla expandida y cemento portland CEM II/B-P 32.5 N, UNE-EN 197-1:2000, con una densidad de 600 kg/m3 confeccionado en hormigonera.

| Código | Ud | Descripción | Rendimiento | Precio | Importe |
|---|---|---|---|---|---|
| MOOA12a | h | Peón ordinario construcción | 1.8 | 14.82 | 26.68 |
| PBAC.2ab | t | Cemento II-Z/35-A envasado | 0.15 | 52.841 | 7.93 |
| PBAA.1a | m3 | Agua | 0.1 | 1.05 | 0.11 |
| PBRW.4f | m3 | Arcilla expandida 500-600 granel (material) | 1.5 | 100.56 | 150.84 |
| MMMH.3aac | h | Hgn el conve 160l | 0.5 | 1.536 | 0.77 |
|  |  | Total |  |  | 186.33 |

Claves: pasta, expandido, auxiliar, basico, hormigon, ligero, densidad, confeccionar, construccion, cemento, base, arcilla

**ENTQ.4afb** m2 Aisl cub MW 0.040 e120mm
Precio: 38.55
Aislamiento térmico en cubiertas planas tradicionales transitables, con lana mineral (MW) de 120mm de espesor, sin revestimiento, con una conductividad térmica de 0.040 W/mK y resistencia térmica 3 m2K/W, reacción al fuego Euroclase A2-s1, d0, código de designación MW-EN 13162 - T5-CS(10/Y)60-PL(5)50-CP5-WS-SD20, incluso parte proporcional de elementos de sujeción y corte del aislante.

| Código | Ud | Descripción | Rendimiento | Precio | Importe |
|---|---|---|---|---|---|
| MOOA.8a | h | Oficial 1ª construcción | 0.04 | 17.74 | 0.71 |
| MOOA12a | h | Peón ordinario construcción | 0.04 | 14.82 | 0.59 |
| PNTL.2afb | m2 | Panel MW 0.040 e120mm (material) | 1.05 | 32.43 | 34.05 |
| PNTW36a | m | Cinta papel kraft autoadhesiva (material) | 1.5 | 0.61 | 0.92 |
| PBUA.9a | l | Adhesivo p/panel aisl y coquilla (material) | 0.1 | 11.46 | 1.15 |
| %CI | % | Costes indirectos | 1 % | 37.42 | 0.37 |
| %MA | % | Medios Auxiliares | 2 % | 37.79 | 0.76 |
|  |  | Total |  |  | 38.55 |

## Recursos

**MOOA12a** h Peón ordinario construcción
Claves: ordinario, peon, obra, mano, construccion

**MMMR.1bb** h Pala crgra de neum 102cv 1,7m3
Pala cargadora de neumaticos de potencia 102 caballos de vapor con una capacidad de carga en pala de 1,7m3.
Claves: neumatico, pala, te, cargador, par, soporte, carga, coche, automatico, vapor, maquinaria, calculo

**%** % Costes Directos Complementarios
Claves: directo, complementario, medio, auxiliar

**MOOA.8a** h Oficial 1ª construcción
Oficial 1° construcción.
Claves: construccion, obra, oficial, mano

**MMMD.6a** m Perf rotación en seco
Perforación mediante rotación en seco, para ejecución de pilote "in situ", incluso mano de obra para la colocación de las armaduras y vertido del hormigón.
Claves: seco, rotacion, vertedero, ejecucion, perforacion, hormigon, maquinaria, mano, colocacion, armadura, pilote

**PEAP35oe** m Perfil hueco red 250 6mm S275
Perfil normalizado de acero hueco redondo S275 de 250mm de diámetro y 6mm de espesor, según DB SE-A del CTE y UNE-EN 10219-1.
Claves: hueco, red, redondo, par, diametro, te, acero, coche, automatico, material, norma, calculo, perfil

**MMMT.1ab** h Cmn grúa autcg 13 T s/JIC
Camión grua palfinger autocargante con capacidad de levantamiento de 13 T y sin terminal JIC.
Claves: coche, soporte, te, grua, par, levantar, terminal, automatico, maquinaria, calculo, camion

**PUCA27c** u Tapa + marco fundición dúctil D-400
Tapa circular y marco de fundición dúctil para pozo, de clase de carga D-400 según UNE-EN 124, marco de 815mm, altura de 100 mm, diámetro de la tapa de 615mm, paso libre de 570mm, revestida con pintura negra y superficie metálica antideslizante.Doble cierre elástico de seguridad, junta de insonorización en forma de U, rótula de articulación y bloqueo a 120ª.
Claves: pozo, par, carga, marco, paso, tapa, calculo, fundicion, circulacion, bloquear, diametro, clase, te, revestir, junta, pintura, insonorizacion, seguridad, cierre, doble, metal, superficie, negro, material, elastico, articulacion, rotula

**PBUJ.1a** m Junta estnq pfl onda pq plastico
Junta de estanquidad perfil de onda pequeña en plástico celular no absorbente.
Claves: estanquidad, sellador, ondulado, perfil, celular, absorbente, material, junta, fijacion, plastico

**PBPC15bbb** m3 HNE-15 blanda TM 20
Hormigón no estructural con una resistencia característica mínima de 15 N/mm2, de consistencia blanda y tamaño máximo del árido 20 mm, transportado a una distancia máxima de 10 km, contados desde la central suministradora. Se consideran cargas completas de 6 ó 9 m3 y un tiempo máximo de descarga en obra de 45 minutos.

**MMMC.6c** h Motoniveladora 140 CV
Motoniveladora provista de una hoja o cuchilla cortadora utilizada para nivelar suelos con una potencia de 140 CV.
Claves: coche, hoja, te, nivel, par, soporte, calculo, suelo, automatico, cortador, maquinaria, cuchillo

**MMMC.1b** h Rodll autpro 10 T
Rodillo compactador autopropulsado de 10 toneladas.
Claves: calculo, coche, te, ter, soporte, automatico, san vicente, autopropulsado, compacto, rodillo, par, maquinaria

**MMMC14a** h Equipo compactación dinámica
Equipo para compactación dinámica, incluida maza de impacto.
Claves: impacto, mazo, equipo, maquinaria, compacto

**MMMC15a** h Eq ctrol p/pentr din y asi p/cpto din
Equipo de control para penetración dinámica y asientos para compactación dinámica.
Claves: control, penetracion, equipo, compacto, asiento, maquinaria

**MOOA11a** h Peón especializado construcción
Claves: construccion, mano, obra, peon, especial

**PBPC15abc** m3 HL-150 fluida TM 20
Hormigón de limpieza con una dosificación mínima de cemento de 150 kg/m3, de consistencia fluida y tamaño máximo del árido 20 mm, transportado a una distancia máxima de 10 km, contados desde la central suministradora. Se consideran cargas completas de 6 ó 9 m3 y un tiempo máximo de descarga en obra de 45 minutos.
Claves: fluido, blando, plastico, consistencia, maximo, par, estructura, dosificacion, hormigon, central, calculo, material, limpieza, resistencia, revision, te, transporte, suministro, cemento, tiempo, descarga, carga

**MMMH.1a** h Bom H sob cmn 1065l
Bomba hormigón sobre camión con una capacidad para amasado de 1065 litros.
Claves: amasado, soporte, bomba, par, calculo, camion, coche, automatico, maquinaria, te, hormigon

**PNIS.9aa** m2 Lamn PVC e1,2mm
Lámina de policloruro de vinilo PVC, con marcado CE, no apta para intemperie, de 1,2 mm de espesor, sin armadura, suministrada en rollos de 2x20m.
Claves: par, apto, calculo, vidrio, fibra, armadura, soporte, lamina, pvc, rollo, automatico, malla, marco, suministro, coche, vinilo, te, material, poliester, circulo

**MMMT.5aaa** h Cmn de transp 10T 8m3 2ejes
Camion de transporte de 10 toneladas con una capacidad de 8 metros cúbicos y 2 ejes.
Claves: cubico, camion, te, transporte, par, calculo, coche, automatico, maquinaria, soporte, eje

**MMMT.5cca** h Cmn de transp 15T 12m3 2ejes
Camion de transporte de 15 toneladas con una capacidad de 12 metros cúbicos y 2 ejes.
Claves: cubico, camion, te, transporte, par, calculo, coche, automatico, maquinaria, soporte, eje

**MMMR.1cd** h Pala crgra de neum 167cv 2,7m3
Pala cargadora de neumaticos de potencia 167 caballos de vapor con una capacidad de carga en pala de 2,7m3.
Claves: neumatico, pala, te, cargador, par, soporte, carga, coche, automatico, vapor, maquinaria, calculo

**MMMA24a** h Cortadora asf y H
Cortadora de asfalto y hormigón con una potencia de 7.5 CV. y una profundidad de corte de 90mm, incluso seguro.
Claves: asfalto, cortadora, hormigon, corte, maquinaria, cortador

**MMMA.4ba** h Compr diésel 4m3
Compresor portátil diésel de 4 m3/min de caudal y 7 kilos de presión, incluso seguro.
Claves: compresor, calculo, par, portatil, caudal, diesel, electrico, te, presion, coche, maquinaria, soporte, automatico

**MMMD.1aa** h Martll picador 80mm
Martillo picador con un diametro de 80mm.
Claves: calculo, perforacion, coche, neumatico, par, diametro, rompedor, soporte, martillo, automatico, maquinaria, te, picar

**MMMD14a** h Equipo de oxicorte
Claves: equipo, maquinaria, combustible, oxigeno

**MMMR.1de** h Pala crgra de neum 179cv 3,2m3
Pala cargadora de neumaticos de potencia 179 caballos de vapor con una capacidad de carga en pala de 3,2m3.
Claves: neumatico, pala, te, cargador, par, soporte, carga, coche, automatico, vapor, maquinaria, calculo

**MOOE.8a** h Oficial 1ª electricidad
Oficial 1° electricidad.
Claves: electricidad, oficial, mano, obra

**MMMG13b** h Cmn grúa 12T
Camión grua con potencia de grúa 12 T.
Claves: calculo, te, soporte, levantar, par, camion, grua, maquinaria

**MMME.2fd** h Retro de orugas 150cv 1,4m3
Retroexcavadora de orugas de potencia 150 caballos de vapor con una capacidad de la cuchara retroexcavadora de 1,4m3.
Claves: cuchara, vapor, automatico, soporte, coche, calculo, retroexcavadora, par, te, maquinaria

**PBMA.1kb** m2 Tablero agl e22 mm hdrf
Tablero aglomerado hidrófugo, de 22 mm. de espesor y 366x183 mm.
Claves: basico, ignifugacion, madera, revestir, tablero, hidrofugo, aglomerado

**PBS1.1a** M2 Poliestireno de 3cm. espesor
Poliestireno de 3 cm. de espesor.

**MOOA.9a** h Oficial 2ª construcción
Oficial 2° construcción.
Claves: mano, oficial, construccion, obra

**MOOA10a** h Ayudante construcción
Claves: mano, obra, construccion, ayudante

**MMMD.9a** h Martillo perforador c/brocas esp
Martillo perforador con brocas especiales para perforaciones >50mm.
Claves: especial, maquinaria, martillo, perforacion

**MMMD15a** h Equipo rozador hilo diamante
Equipo rozador/corte de hilo diamante.
Claves: equipo, maquinaria, cable, diamante

**MOOM.8a** h Oficial 1ª metal
Oficial 1° metal.
Claves: metal, mano, obra, oficial

**MOOM11a** h Especialista metal
Claves: metal, mano, especial, obra

**PEAP10a** kg Perfil est A-42-b valor medio
Perfil estructural IPE IPN UPN HEB L T de clase A-42 (precio promedio).
Claves: perfil

**PRPP.1c** l Imprimación antioxidante minio
Imprimación antioxidante de minio de plomo electrolítico color naranja para metales y aleaciones férricas en exterior e interior acabado semimate rendimiento 10 m2/l.
Claves: hierro, metal, revestimiento, interior, paramento, exterior, pintura, imprimacion, minio, oxidacion, color, aleacion, plomo, electrolitico, mate, naranjo

**M06CM040** h Compre.port.diesel m.p. 10 m3/min. 7 bar
Claves: maquinaria, diesel

**M06MP110** h Martillo manual perforador neumat.20 kg
Claves: perforacion, maquinaria, manual, martillo

**MMMC.3bb** h Band vibr 140kg 660x600 cm
Bandeja vibratoria compactadora de peso 140kg con una longitud de planchas de 660x600cm.

**MOOB.7a** h Oficial montador ferralla
Claves: mano

**MOOB12a** h Peón ordinario ferralla
Claves: mano, ordinario

**PBPC.2bbca** m3 H 25 fluida TM 20 I
Hormigón preparado de resistencia caracteristica 25 N/mm2, de consistencia fluida y tamaño máximo del árido 20 mm, en ambiente no agresivo I , transportado a una distancia máxima de 10 km, contados desde la central suministradora. Se consideran cargas completas de 6 ó 9 m3 y un tiempo máximo de descarga en obra de 45 minutos.
Claves: hormigon, obra, calculo, blando, especifico, exposicion, revision, fluido, transporte, plastico, consistencia, maximo, resistencia, carga, liquido, estructura, material, tiempo, suministro, central, ambiente, te, sal, quimico, preparacion, par, descarga

**MMMH.5c** h Vibrador gasolina aguja ø30-50mm
Vibrador para hormigón de gasolina con aguja de diámetro 30-50mm incluso seguro.
Claves: vibrador, vibracion, maquinaria, diametro, hormigon, gasolina, aguja

**PEAA.2c** kg Acero B 500 S elaborado
Claves: acero, te, corrugado, taller, par, montaje, colocacion, material, calculo, elaboracion

**PBAA.1a** m3 Agua
Claves: agua, material, basico, aglomerante

**PBAD.8a** l Desencofrante líquido
Claves: desencofrante, basico, material, metal, madero, liquido, encofrar, aglomerante, escayola

**MMET23c** u Amtz puntal met p/pan encf 50us
Amortización puntal metálico telescópico especial para pantallas de encofrado de muros, considerando 50 usos.
Claves: amortizacion, pantalla, encofrado, encofrar, puntal, metal, telescopico, muros, automatico, mat, par, maquinaria, calculo, coche, muro, especial, te

**MMET24c** u Amtz mens p/pan encf 50us
Amortización ménsula para pasarela de trabajo, especial para pantallas de encofrado de muros, considerando 50 usos.
Claves: par, matelica, encofrar, amortizacion, calculo, muro, encofrado, trabajo, especial, coche, automatico, maquinaria, mensula, te, mat, pantalla

**MMET25ce** u Amtz pantalla encf 0.65m 100us
Amortización pantalla de encofrado de ancho 0.65m y altura 2.60m, para montar en dos sentidos, con superficie encofrante de contrachapado fenólico, baquelizado a dos caras, de 15mm de espesor, cantos protegidos con perfil metálico, ensamblaje formado por tres cerrosjos, peso 24 kg/m2, para apuntalar y aplomar mediante puntales telescópicos regulables, considerando 100 usos.
Claves: acero, superficie, montaje, pantalla, amortizacion, calculo, par, encofrar, canto, proteccion, encofrado, te, peso, maquinaria, cara, metal, contrachapado, puntal, telescopico, regulacion, automatico, mat, coche, perfil

**PBPC.3abca** m3 H 25 fluida TM 20 IIa
Hormigón preparado de resistencia caracteristica 25 N/mm2, de consistencia fluida y tamaño máximo del árido 20 mm, en ambiente normal IIa , transportado a una distancia máxima de 10 km, contados desde la central suministradora. Se consideran cargas completas de 6 ó 9 m3 y un tiempo máximo de descarga en obra de 45 minutos.
Claves: hormigon, blando, material, par, resistencia, maximo, consistencia, fluido, liquido, exposicion, especifico, plastico, coche, calculo, central, sal, preparacion, te, transporte, suministro, carga, descarga, automatico, quimico, revision, tiempo, estructura, ambiente

**PBUW.5a** kg Alambre reco n.13ø2.0mm mazos5kg
Alambre recocido N° 13 (diámetro 2.0mm) suministrado en mazos de 5 Kg.
Claves: mazo, maza, fijacion, material, suministro, diametro, alambre, recocido

**MMEM.7bb** u Amtz tabl cant 150x50x3cm 10u
Amortización tablero para encofrar de 1500x500x30mm de madera de abeto tratada y secada al horno, formado por tablas grapadas y cantoneras galvanizadas, considerando 10 usos.
Claves: coche, madero, encofrado, te, amortizacion, mat, calculo, dimension, cantear, encofrar, cantonera, par, maquinaria, automatico, tablero, galvanizar, tabla, horno, secado, abeto, madera

**MMEM.8ac** u Amtz brida encf pref 50 us
Amortización brida zincada para encofrado prefafricado de madera en muros, considerando 50 usos.
Claves: metal, angulo, encofrar, par, brida, clavija, garra, liston, arranque, seguridad, soporte-escaler, tablero, madera, balaustre, encofrado, trabajo, accesorio, acoplar, coche, cara, plataforma, tornillo, maquinaria, nivel, mat, amortizacion, muro, madero, automatico, apoyo, calculo, te

**MMEM.8bc** u Amtz clavija encf pref 50 us
Amortización clavija zincada para encofrado prefafricado de madera en muros, considerando 50 usos.
Claves: metal, angulo, encofrar, par, brida, clavija, garra, liston, arranque, seguridad, soporte-escaler, tablero, madera, balaustre, encofrado, trabajo, accesorio, acoplar, coche, cara, plataforma, tornillo, maquinaria, nivel, mat, amortizacion, muro, madero, automatico, apoyo, calculo, te

**MMEM.8dc** u Amtz list arr encf pref 50 us
Amortización listón de arranque de 2 m. de longitud para apoyo del primer tablero en encofrado prefafricado de madera en muros, considerando 50 usos.
Claves: metal, angulo, encofrar, par, brida, clavija, garra, liston, arranque, seguridad, soporte-escaler, tablero, madera, balaustre, encofrado, trabajo, accesorio, acoplar, coche, cara, plataforma, tornillo, maquinaria, nivel, mat, amortizacion, muro, madero, automatico, apoyo, calculo, te

**MMEM.8ec** u Amtz sop-esca encf pref 50 us
Amortización soporte-escalera para acoplamiento de plataforma de trabajo y con tornillo de nivelación para aplomar las caras encofrado prefafricado de madera en muros, considerando 50 usos.
Claves: metal, angulo, encofrar, par, brida, clavija, garra, liston, arranque, seguridad, soporte-escaler, tablero, madera, balaustre, encofrado, trabajo, accesorio, acoplar, coche, cara, plataforma, tornillo, maquinaria, nivel, mat, amortizacion, muro, madero, automatico, apoyo, calculo, te

**MMEM.8fc** u Amtz baltr seg encf pref 50 us
Amortización balaustre de seguridad para pasarela de trabajo en encofrado prefafricado de madera en muros, considerando 50 usos.
Claves: metal, angulo, encofrar, par, brida, clavija, garra, liston, arranque, seguridad, soporte-escaler, tablero, madera, balaustre, encofrado, trabajo, accesorio, acoplar, coche, cara, plataforma, tornillo, maquinaria, nivel, mat, amortizacion, muro, madero, automatico, apoyo, calculo, te

**MMEM.9c** u Garra met encf pref mur 300mm
Garra metálica, no recuperable, para sujección de tableros por ambas caras del encofrado prefabricado de madera, en muros de 300mm de espesor.
Claves: encofrado, calculo, muro, metal, garra, metalica, madera, te, prefabricado, par, cara, madero, coche, automatico, maquinaria, tablero, encofrar, recuperable, sujecion

**MMEM.1bj** m3 Amtz mad tabl 5.5x15-20cm 10 us
Amortización madera para encofrado de pino negral de Cuenca, suministrada en tabloncillo, de 5.5cm de espesor, de 15.5 a 20.5cm de ancho y 2.5 a 5m de largo, considerando 10 usos.
Claves: seccion, madera, encofrado, tabloncillo, tablon, madero, pino, encofrar, coche, maquinaria, calculo, par, te, automatico, suministro, amortizacion, mat, tabla

**MMEM.1aj** m3 Amtz mad tabl 2.6x10-20cm 10 us
Amortización madera para encofrado de pino negral de Cuenca, suministrada en tabla, de 2.6cm de espesor, de 10 a 20cm de ancho y 2 y 2.50m de largo, considerando 10 usos.
Claves: seccion, madera, encofrado, tabloncillo, tablon, madero, pino, encofrar, coche, maquinaria, calculo, par, te, automatico, suministro, amortizacion, mat, tabla

**PBPL.6a** m3 Lodo tixotrópico
Claves: lodo, pasta, basico, tixotropico, elaboracion, material

**PBPC.3acca** m3 H 25 fluida TM 12 IIa
Hormigón preparado de resistencia caracteristica 25 N/mm2, de consistencia fluida y tamaño máximo del árido 12 mm, en ambiente normal IIa , transportado a una distancia máxima de 10 km, contados desde la central suministradora. Se consideran cargas completas de 6 ó 9 m3 y un tiempo máximo de descarga en obra de 45 minutos.
Claves: hormigon, blando, material, par, resistencia, maximo, consistencia, fluido, liquido, exposicion, especifico, plastico, coche, calculo, central, sal, preparacion, te, transporte, suministro, carga, descarga, automatico, quimico, revision, tiempo, estructura, ambiente

**MMMK14a** h Equipo pantalla c/cuchara bivalva
Equipo mecánico para la excavación de muros pantalla mediante cuchara bivalva
Claves: hormigon, ejecucion, calculo, pantalla, mecanico, par, muro, excavacion, te, cuchara, maquinaria, equipo

**PBPC.3abba** m3 H 25 blanda TM 20 IIa
Hormigón preparado de resistencia caracteristica 25 N/mm2, de consistencia blanda y tamaño máximo del árido 20 mm, en ambiente normal IIa , transportado a una distancia máxima de 10 km, contados desde la central suministradora. Se consideran cargas completas de 6 ó 9 m3 y un tiempo máximo de descarga en obra de 45 minutos.
Claves: hormigon, blando, material, par, resistencia, maximo, consistencia, fluido, liquido, exposicion, especifico, plastico, coche, calculo, central, sal, preparacion, te, transporte, suministro, carga, descarga, automatico, quimico, revision, tiempo, estructura, ambiente

**PEAA.3ca** kg Acero corru B 500 S ø6
Acero corrugado soldable B 500 S, de 6mm de diámetro, homologado, 0.222 kg/m.
Claves: diametro, estructura, te, acero, corrugado, calculo, homologado, material, par, soldadura

**PEAA.3cd** kg Acero corru B 500 S ø12
Acero corrugado soldable B 500 S, de 12mm de diámetro, homologado, 0.888 kg/m.
Claves: diametro, estructura, te, acero, corrugado, calculo, homologado, material, par, soldadura

**MMMK.7a** u Despl equipo pantalla c/cuchara bivalva
Transporte, montaje, desmontaje y retirada de equipo mecánico para la excavación de muros pantalla mediante cuchara bivalva, incluso desplazamiento de personal especializado.
Claves: cuchara, transporte, montaje, desmontable, mecanico, excavacion, persona, maquinaria, equipo, muro, te, obra, maquina, pantalla, hormigon, ejecucion, especial, calculo, par

**MMMK22a** u Desplazamiento equipo lodos tixotrópicos
Transporte, montaje, desmontaje y retirada de equipo de lodos tixotrópicos, constituido por batidora, desarenador, bomba y dispositivos de almacenamiento, incluso desplazamiento de personal especializado.
Claves: desmontable, almacenar, lodo, especial, equipo, persona, maquinaria, bomba, montaje, transporte, tixotropico

**MMMK23a** u Desplazamiento equipo tesado anclajes
Transporte, montaje y desmontaje de equipo mecánico destinado al tesado de anclajes de pantallas de cimentación y sus elementos auxiliares, incluso personal especializado necesario.
Claves: maquinaria, pantalla, persona, auxiliar, cimiento, desmontable, montaje, transporte, especial, equipo, anclaje, mecanico

**MMMK13a** h Equipo mecánico micropilotaje
Equipo mecánico completo para micropilotaje.
Claves: equipo, mecanico, micropilote, maquinaria

**PEAA12a** m Cordón armadura activa Y 1860 S7
Cordón de acero Y 1860 S7 para armadura activa , carga unitaria máxima de 1860 N/mm2 y 0.60" de diámetro nominal.
Claves: acero, material, maximo, diametro, unitario, carga, activar, armadura, cordon

**PIFC.6cica** m Tubo PE 100 ø110mm 10atm
Tubo de polietileno de alta densidad (PE 100), color negro con banda azul para conducción de agua y saneamiento con presión, de 10 atm de presión de trabajo, de 110mm de diámetro interior y espesor de pared 6.6mm, suministrado en rollo de 50m de longitud, con marcado AENOR, según UNE-EN-12201.
Claves: accesorio, color, medio, alto, par, diametro, interior, presion, negro, banda, azul, tubo, incremento, soporte, union, te, calculo, rollo, conduccion, agua, aenor, barra, polietileno, especial, saneamiento, trabajo, marco, pieza, automatico, suministro, material, coche, densidad, pared

**PBPL.1k** m3 Lechada para inyecciones CEM I 42.5 R
Lechada de cemento confeccionada en obra con cemento portland CEM I 42.5 R, según UNE-EN 197-1, a granel, con una relación agua/cemento=0.40, para la inyección de micropilotes y anclajes de cimentación.
Claves: inyeccion, cemento, granel, cimiento, construccion, auxiliar, confeccionar, micropilote, lechada, anclaje

**MMMK24a** h Equipo p/tesado cables anclajes
Equipo completo con cilindro hidráulico para tesado de cables de hasta 4000 kN.
Claves: maquinaria, cable, equipo, hidraulico, anclaje, cilindro

**PEAA19bc** u Cabeza anclaje provisional 5ø0,6"
Cabeza de anclaje provisional para 5 cables de acero de 0.6" de diámetro nominal, formada por placa de reparto, cuña triangular, protección externa con caperuza de plástico, juntas de neopreno y tornillería.
Claves: reparto, calculo, armadura, permanente, par, cable, anclaje, placa, te, cabeza, junta, material, acero, neopreno, plastico, proteccion, tornillo, cuña, triangulo, diametro

**MOOO.1i** h Especialista en anclajes
Claves: mano, especial, anclaje

**PEAA.3cg** kg Acero corru B 500 S ø20
Acero corrugado soldable B 500 S, de 20mm de diámetro, homologado, 2.47 kg/m.
Claves: diametro, estructura, te, acero, corrugado, calculo, homologado, material, par, soldadura

**PBUA54c** l Res epoxi ancl qu
Resina epoxi con marcado CE de alta resistencia, para la ejecución de anclajes químicos estructurales con barras corrugadas o varillas roscadas de acero en soportes macizos. Apta para fijaciones en taladro húmedo, inundado o bajo el agua. Suministrada en cartuchos rígidos de 360 ó 1100 cm3.
Claves: quimico, mineral, compuesto, organico, composicion, mejora, cartucho, soporte, alto, resina, hueco, poliester, frente, rosca, polvo, acero, macizo, varilla, corrugado, barra, medio, estireno, resistencia, anclaje, par, inundacion, automatico, epoxi, marco, agua, calculo, ceramico, ladrillo, natural, piedra, material, rigido, coche, te, comprimido, suministro, hormigon, humedad, taladro, fijacion, apto, estructura, circulo, ejecucion

**PBUW14a** u Boquilla de inyección resinas
Boquilla plástica deshechable para inyección de resinas.
Claves: material, boquilla, fijacion, inyeccion, resina, plastico

**MMMA20a** h Taladradora mecánica
Taladradora eléctrica de mano por rotación incluida broca.
Claves: mecanico, taladrador, electrico, maquinaria, mano, rotacion

**MMML11a** h Equipo chorro aire presión
Equipo de chorro de aire a presión.
Claves: maquinaria, equipo, aire, presion

**MMML.6a** h Equipo de inyección resinas
Claves: maquinaria, inyeccion, equipo, resina

**PEAA.3cf** kg Acero corru B 500 S ø16
Acero corrugado soldable B 500 S, de 16mm de diámetro, homologado, 1.580 kg/m.
Claves: diametro, estructura, te, acero, corrugado, calculo, homologado, material, par, soldadura

**MMMC.4bc** h Fresadora Hormigón W-1000L
Fresadora de Hormigón modelo W-1000L.
Claves: coche, asfalto, calculo, par, te, automatico, maquinaria, hormigon, modelo

**MMMR.1aa** h Pala crgra de neum 38cv 0,6m3
Pala cargadora de neumaticos de potencia 38 caballos de vapor con una capacidad de carga en pala de 0,6m3.
Claves: neumatico, pala, te, cargador, par, soporte, carga, coche, automatico, vapor, maquinaria, calculo

**MOOO.1r** h Especialista preparacion epoxy
Especialista formulador en preparación y aplicación de compuestos epoxy.
Claves: preparacion, mano, especial, compuesto, aplicacion

**PBUA13b** kg Adhesivo epoxi rápido p/hormigón
Adhesivo tixotrópico a base de resinas epoxi y cargas especiales de dos componentes, sin disolventes, consistencia pastosa, fraguado rápido, para pegado de elementos hormigón entre sí, o de acero con hormigón y relleno de coqueras y fisuras finas, impermeable, de alta resistencia mecánica, buena resistencia a ataques químicos y a la abrasión, rendimiento de 2 kg/m2 por mm de espesor, suministrado en envases de 1 kg.
Claves: hormigon, tixotropico, impermeabilizar, resina, carga, especial, componente, disolvente, consistencia, fraguado, impermeabilizac, fijacion, abrasivo, mecanico, pasta, impermeable, adhesivo, epoxi, suministro, relleno, coquera, fino, alto, resistencia, quimico, envase, material, acero, base, fisura

**RAAA30bcb** m2 Aptm fjdo vig smr 6.5m 10us
Apuntalamiento de forjado de viguetas semirresistente de luces de hasta 6.5m, con sopandas, durmientes y puntales métalicos, considerando 10 usos en los elementos de madera y 75 usos en los puntales metálicos, incluso desapuntalamiento, limpieza y almacenamiento.
Claves: resistencia, estructura, apuntalamiento, moho, descompuesto, luz, par, forjado, te, almacenar, madero, lucernario, sopanda, durmiente, metal, calculo, limpieza, coche, automatico, construccion, puntal, vigueta

**MMEM14bab** m2 Amtz tabl hdrf fenólico e15 2 us
Amortización tablero hidrófugo para encofrado tipo fenólico, de tableros contrachapados y acabado de caras okume de 15mm de espesor, considerando 2 usos.
Claves: hidrofugo, encofrado, ebanel, madera, dm, contrachapado, tablero, humedad, cola, madero, par, automatico, calculo, fenolico, cara, maquinaria, coche, fibra, te, dimension, amortizacion, encofrar, aglomerado, okume

**PBPC.2bbba** m3 H 25 blanda TM 20 I
Hormigón preparado de resistencia caracteristica 25 N/mm2, de consistencia blanda y tamaño máximo del árido 20 mm, en ambiente no agresivo I , transportado a una distancia máxima de 10 km, contados desde la central suministradora. Se consideran cargas completas de 6 ó 9 m3 y un tiempo máximo de descarga en obra de 45 minutos.
Claves: hormigon, obra, calculo, blando, especifico, exposicion, revision, fluido, transporte, plastico, consistencia, maximo, resistencia, carga, liquido, estructura, material, tiempo, suministro, central, ambiente, te, sal, quimico, preparacion, par, descarga

**PBUC.6a** kg Puntas a p/const 17x70 caja 3kg
Puntas de acero para construcción de 17x70mm (3mm), suministrado en cajas de 3 Kg aproximadamente.
Claves: construccion, punto, suministro, caja, punta, material, acero, fijacion

**MMEM.1ad** m3 Amtz mad tabl 2.6x10-20cm 4 us
Amortización madera para encofrado de pino negral de Cuenca, suministrada en tabla, de 2.6cm de espesor, de 10 a 20cm de ancho y 2 y 2.50m de largo, considerando 4 usos.
Claves: seccion, madera, encofrado, tabloncillo, tablon, madero, pino, encofrar, coche, maquinaria, calculo, par, te, automatico, suministro, amortizacion, mat, tabla

**MMEM.1cd** m3 Amtz mad tabl 7.6x15-20cm 4 us
Amortización madera para encofrado de pino negral de Cuenca, suministrada en tablón, de 7.6cm de espesor, de 15.5 a 20.5cm de ancho y 2.5 a 5m de largo, considerando 4 usos.
Claves: seccion, madera, encofrado, tabloncillo, tablon, madero, pino, encofrar, coche, maquinaria, calculo, par, te, automatico, suministro, amortizacion, mat, tabla

**MMEM.3c** m3 Amtz mad riostra pin 4 us
Amortización madera de pino negral de Cuenca, suministrada en riostras de escuadrias 55x55, 105x55, 76x76 y 105x76mm, considerando 4 usos.
Claves: riostra, encofrado, pino, mat, madera, cabio, tirantilla, coche, calculo, madero, amortizacion, te, suministro, automatico, par, maquinaria

**MMET.1ac** u Amtz puntal met 3.00m 50 us
Amortización puntal metálico telescópico de 3.00m de altura, considerando 50 usos.
Claves: par, metal, encofrado, puntal, mat, amortizacion, telescopico, coche, automatico, maquinaria, te, calculo

**PICC51bgcx** u Compn dil ax a c/brd 2½´´
Pasador Goujon CRET-122 "EDING APS", o similar, compuesto de piezas macho y hembra, con placas de reparto y pernos integrados, de acero inoxidable, clase 1.4462/1.4401 según UNE-EN 10088-1 y clase III de resistencia a la corrosión según SIA 179, dúctil, trabajado en frío, con límite elástico 780 N/mm², que cumple con las normas UNE-EN ISO 3651-1 y UNE-EN ISO 6892-1.
Claves: union, diametro, interior, inoxidable, laton, contraccion, axial, material, guia, rosca, soporte, calculo, brida, soldadura, dilatacion, carbono, termico, acero, carrera, vibracion, agua, coche, expansion, caliente, maximo, temperatura, te, automatico, aparato, par, presion, tuberia

**PICC52acx** m Tb PE p/sue-tch rad ø16 40%acc
Pasador Goujon CRET-140 "EDING APS", compuesto de piezas macho y hembra, con placas de reparto y pernos integrados, de acero inoxidable, clase 1.4462/1.4401 según UNE-EN 10088-1 y clase III de resistencia a la corrosión según SIA 179, dúctil, trabajado en frío, con límite elástico 780 N/mm², que cumple con las normas UNE-EN ISO 3651-1 y UNE-EN ISO 6892-1.
Claves: par, diametro, pieza, especial, calculo, incremento, suelo, union, calefaccion, accesorio, tubo, polietileno, radiante, norma, coche, automatico, te, techo, material

**PUVB.2a** t Emulsión catiónica C60B3
Claves: material, par, betun, ordenes, cationico, emulsion, calculo, fluido, modificado, lechada, correcto, guadalajara, te, rotura, residuo, medio, norma

**PNIB.8a** m Cordón premoldeado 15mm BH-II
Cordón premoldeado de 15mm de diámetro de masilla de base bituminosa, tipo BH-II, según norma UNE 104233, para aplicación en frío en el relleno de juntas de dilatación y prefabricados de hormigón, en cajas con cordones de 50cm de longitud.
Claves: masilla, norma, base, calculo, diametro, par, molde, betun, aplicacion, cordon, te, automatico, frio, caja, hormigon, prefabricado, dilatacion, junta, material, coche, relleno

**PEAP61fbca** kg Perfil UPN acero S275J2
Perfil estructural UPN de sección llena, obtenido mediante laminación en caliente, de acero S275J2, con capa de imprimación antioxidante, para uso en la construcción de estructuras o en la fabricación de elementos de acero estructural, según UNE 36522 y UNE-EN 10279.
Claves: graduacion, cuadrado, ipe, capa, lamina, galvanizar, caliente, oxidacion, material, seccion, imprimacion, calculo, soporte, redondo, ipn, he, te, estructura, perfil, hexagonal, acero, par, fabricacion, recubrimiento, construccion, upn

**PEAW.7a** u Repercusion soldadura kg/est
Repercusión soldadura por kg de estructura.
Claves: soldadura, estructura, material

**PEAP61kbca** kg Perfil T acero S275J2
Perfil estructural T de sección llena, obtenido mediante laminación en caliente, de acero S275J2, con capa de imprimación antioxidante, para uso en la construcción de estructuras o en la fabricación de elementos de acero estructural, según UNE-EN 10055.
Claves: graduacion, cuadrado, ipe, capa, lamina, galvanizar, caliente, oxidacion, material, seccion, imprimacion, calculo, soporte, redondo, ipn, he, te, estructura, perfil, hexagonal, acero, par, fabricacion, recubrimiento, construccion, upn

**PEAC16bc** kg Acero S275J2 en chapa
Acero laminado en caliente tipo S275J2, según UNE -EN 10025-2, suministrado en chapas.
Claves: calculo, caliente, chapa, par, graduacion, material, lamina, suministro, soporte, te, acero

**PEAC.7jx** m2 Chapa acero galv e/3.0mm lagrimada
Chapa lisa de 3.0mm de espesor, de acero galvanizado, 24 Kg/m2.
Claves: chapa, te, acero, material, galvanizar, estructura, automatico, liso, par, calculo, coche

**PEAW.9a** u Conector p/fjdo mixto 50mm
Conector de fijación para forjado mixto de chapa colaborante de 50mm de altura.
Claves: par, forjado, conexion, material, automatico, coche, chapa, fijacion, te, calculo, mixto

**PBRT.1cc** t Zahorra montera artificial 20km
Zahorra montera artificial lavada, a pie de obra, considerando transporte con camión de 25 t, a una distancia media de 20km.
Claves: arido, par, medio, zahorra, te, calculo, cimiento, basico, artificial, obra, pie, natural, material, camion, lavadero, coche, automatico, transporte, especial

**MMMT.4b** h Camión cuba 10000l
Camión cuba de 10000 litros de capacidad.
Claves: automatico, coche, par, maquinaria, camion, calculo, te

**MMEM.1ah** m3 Amtz mad tabl 2.6x10-20cm 8 us
Amortización madera para encofrado de pino negral de Cuenca, suministrada en tabla, de 2.6cm de espesor, de 10 a 20cm de ancho y 2 y 2.50m de largo, considerando 8 usos.
Claves: seccion, madera, encofrado, tabloncillo, tablon, madero, pino, encofrar, coche, maquinaria, calculo, par, te, automatico, suministro, amortizacion, mat, tabla

**MMEM.4f** m3 Amtz mad encf tabl 8 us
Amortización madera de pino negral de Cuenca, suministrada en tabla, tablones, listones, etc, considerando 8 usos.
Claves: calculo, tabla, madero, mat, amortizacion, encofrado, tablon, madera, pino, suministro, liston, coche, automatico, maquinaria, par, encofrar, te

**PEAP64aa** kg Perfil tubular cir conf frío S275J0H
Perfil tubular estructural soldado de sección hueca circular, conformado en frío, de acero S275J0H, para uso en la construcción de estructuras, según UNE-EN 10219-2.
Claves: construccion, par, cuadrado, conformado, hueco, calculo, circulo, circulacion, seccion, te, estructura, soldadura, perfil, material, acero, frio

**PEAP14j** m Perfil doble T alt203 a galv
Perfil clavable en doble T de canto 203mm, de acero conformado en frío y galvanizado.
Claves: par, estructura, doble, automatico, perfil, clavo, galvanizar, acero, calculo, te, conformado, material, coche, frio, canto

**PEWE.5a** u Anclaje M12 DIT 289
Anclaje compuesto de esparrago roscado de M12, tuerca y arandela.
Claves: rosca, compuesto, anclaje, material, arandela, tuerca

**PEWW16ccba** u Apoyo elstm 200x200x10 mm sin armar
Apoyo elastomérico laminar rectangular de dimensiones 200x200x10 mm, compuesto por láminas de neopreno, sin armar, tipo F, según UNE-EN 1337-3.
Claves: par, elastomerico, armadura, calculo, te, material, dimension, compuesto, neopreno, lamina, apoyo

**PEAW.4bX** u Elementos químicos galvanización
Repercusió por kg. de acero de elementos químicos para limpieza, decapado, desengrasado, desoxidado, flujos etc utilizados en el galvanizado de piezas metálicas según Asociación Española de galvanización, realizado por sistema, caliente humedo para un recubrimiento medio de la capa de cinc sobre el elemento de 7 gramos-micra/m2/(medido sobre chapas o perfiles).
Claves: pieza, calculo, seco, humedad, caliente, electrolitico, par, medicion, limpieza, te, galvanizar, medio, continuo, español, recubrimiento, capa, quimico, chapa, perfil, coche, automatico, material, metal

**PEAC16ba** kg Acero S275JR en chapa
Acero laminado en caliente tipo S275JR, según UNE -EN 10025-2, suministrado en chapas.
Claves: calculo, caliente, chapa, par, graduacion, material, lamina, suministro, soporte, te, acero

**PEAP60bbaab** kg Acero S275J0 pfl secc llena lmnd cal galv
Acero S275J0 en perfil de sección llena (valor medio), obtenido mediante laminado en caliente, con recubrimiento galvanizado.
Claves: frio, acero, abierto, par, fabricacion, estructura, conformado, seccion, hueco, graduacion, valoracion, galvanizar, recubrimiento, lamina, perfil, oxidacion, cal, soporte, capa, calculo, te, imprimacion, medio, material, caliente

**PEAP61cbca** kg Perfil HEB acero S275J2
Perfil estructural HEB de sección llena, obtenido mediante laminación en caliente, de acero S275J2, con capa de imprimación antioxidante, para uso en la construcción de estructuras o en la fabricación de elementos de acero estructural, según UNE 36524 y UNE-EN 10034.
Claves: graduacion, cuadrado, ipe, capa, lamina, galvanizar, caliente, oxidacion, material, seccion, imprimacion, calculo, soporte, redondo, ipn, he, te, estructura, perfil, hexagonal, acero, par, fabricacion, recubrimiento, construccion, upn

**PEAP60bcaab** kg Acero S275J2 pfl secc llena lmnd cal galv
Acero S275J2 en perfil de sección llena (valor medio), obtenido mediante laminado en caliente, con recubrimiento galvanizado.
Claves: frio, acero, abierto, par, fabricacion, estructura, conformado, seccion, hueco, graduacion, valoracion, galvanizar, recubrimiento, lamina, perfil, oxidacion, cal, soporte, capa, calculo, te, imprimacion, medio, material, caliente

**PFFC.2a** u Ladrillo perf n/visto 24x11.5x5
Ladrillo cerámico panal o perforado 24x11.5x5cm.
Claves: catalan, fabrica, calculo, gafa, ladrillo, dimension, fachada, panal, coche, automatico, material, par, te, ceramico, perforacion

**PEAC.7e** m2 Chapa acero galv e/1.0mm
Chapa lisa de 1.0mm de espesor, de acero galvanizado, 8 Kg/m2.

**PFFC.8n** u Ladrillo refractario 24x11x5
Ladrillo refractario de 24x11x5cm.

**PEAA11ab** m Arm pref RND.5/E-50 an 50 ø5
Armadura prefabricada tipo cercha, RND.5/E-50. Celosía realizada en acero B 500 T, constituida por dos alambres longitudinales paralelos de 5mm de diámetro, separados 50mm, unidos entre sí por un alambre contínuo en zig-zag de 3.75mm, soldados en el mismo plano, galvanizados y recubiertos con una capa de resina epoxi de 100 micron, suministrado en piezas de 50mm de ancho y 3.05m de longitud, para fábricas armadas expuestas a la humedad, con juntas de mortero.

**PFFC.8l** u Ladrillo refractario 24x11x5
Ladrillo refractario de 24x11x5 cm.

**PFFC.1bf** u Ladrillo hueco db 24x11.5x9
Ladrillo cerámico hueco doble, de 24x11.5x9 cm.

**PFFC.1be** u Ladrillo hueco db 24x11.5x7
Ladrillo cerámico hueco doble, de 24x11.5x7 cm.
Claves: fachada, hueco, sencillo, doble, fabrica, ladrillo, soporte, ceramico

**PFFC.5i** u Bardo machihembrado 100x25x3.5
Pieza cerámica machihembra, tipo bardo 100x25x3.5cm.

**PFRV.7a** m Vierteaguas H polímero 12 cm
Vierteaguas de hormigón polímero de superficie pulida con frente de 25 mm, goterón inferior, ancho de apoyo de 120 mm y longitud de como máximo 2600 mm. Base de vierteaguas con grava y anclajes metálicos de acero inoxidable para su colocación en la obra.

**PBUL.2b** u Masilla elástica PU p/juntas
Masilla selladora monocomponente a base de poliuretano de densidad 1.3 kg/l, para el sellado de juntas con movimiento y juntas de unión, en exteriores e interiores, entre elementos de hormigón, piedra, madera y estructuras metálicas, de 10 a 40 mm de espesor con una relación entre espesor y profundidad de aproximadamente 2:1. Suministrada en cartuchos de 300 cm3.
Claves: elastico, color, union, masilla, sellador, base, poliuretano, densidad, junta, cartucho, material, hormigon, madero, estructura, metal, suministro, exterior, interior, piedra, mover

**PBUA50aaa** kg Adh cementoso C1
Adhesivo cementoso normal (C1) , según UNE-EN 12004.

**PFRV.7n** m Vierteaguas H polímero 51 cm
Vierteaguas de hormigón polímero de superficie pulida con frente de 25 mm, goterón inferior, ancho de apoyo de 510 mm y longitud de como máximo 2600 mm. Base de vierteaguas con grava y anclajes metálicos de acero inoxidable para su colocación en la obra.

**PEAP.2a** kg Perfil rect 20x10x1.5 a galv
Perfil rectangular hueco, de acero conformado en frío y galvanizado de 20x10x1.5mm.

**PFPE.2bdc** m2 Panel sandw 0.6Al/0.6Al e=100mm
Panel sandwich aislante de fachada, fabricado en continuo formado por dos paramentos metálicos de chapa lisa, ambas chapas de aluminio de 0.60mm, alma aislante de poliuretano, de conductividad térmica 0.026 W/(mºK), espesor de panel 60mm y ancho de panel 1000mm, con sistema de fijación mediante grapa de agarre y diseño de la junta que oculta las fijaciones, colores blanco, crema, gris, rojo, cobre, azul, verde y madera.

**PBUT12e** u Tornillo autr6.5x130 a inx c/aran
Tornillo autorroscante de 6.5x115mm de acero inoxidable 18/8, para espesores menores de 3mm, equipado con arandela de metal-neopreno o PVC.
Claves: pvc, fijacion, rosca, equipo, tornillo, inoxidable, material, arandela, acero

**PBUJ.1b** m Junta estnq pfl trapecial plas
Junta de estanquidad perfil trapezoidal en plástico celular no absorbente.
Claves: sellador, fijacion, celular, plastico, estanquidad, material, perfil, absorbente, junta

**MOOM12a** h Peón metal
Claves: mano, metal, obra, peon

**MOOV.8a** h Oficial 1ª vidrio
Oficial 1° vidrio.
Claves: mano, oficial, vidrio, obra

**PFAW.3a** m2 Repercusión perfil neopreno
Claves: fachada, perfil, neopreno, acristalamiento

**MOOC14a** h Aprendiz 1º carpintería
Claves: aprendiz, obra, mano, carpinteria

**PFDP16a** m2 Pers-cortn tejido liso plegado
Persina-cortina de tejido liso plegado, para recoger en dintel, con mando de accionamiento y recogida, medición mínima de 1.50m2.

**PNTL.7abd** m2 MW 0.037 e40 mm
Lana mineral (MW) sin revestimiento con marcado CE, de 40 mm de espesor, conductividad térmica de 0.037 W/mK y resistencia térmica 1.05 m2K/W, reacción al fuego Euroclase A1, para aplicación en divisorias interiores como aislante en tabiques con entramado metálico, código de designación MW-EN 13162-T3-WS-MU1-AW0,70-AFr5 según norma UNE-EN 13162.

**MOOC.8a** h Oficial 1ª carpintería
Oficial 1° carpintería.
Claves: mano, carpinteria, obra, oficial

**MOOC10a** h Ayudante carpintería
Claves: mano, ayudante, carpinteria, obra

**PFTV.2a** m2 Acrist luna templ incol
Frente acristalado incoloro con luna templada de 10mm hasta 246x144cm incluido parte proporcional de herrajes y taladros.

**PFTV.5a** u Juego herraje prta vidrio templ
Juego de herrajes para puertas de vidrio templado, incluso pernio alto, pernio bajo, giro alto, y freno.
Claves: vidrio, carpinteria, templado, pernio, herraje, fachada, material, alto, giro, puerta, juego

**PFTV.8a** u Mec freno c/caja y tapa de freno
Mecanismo de freno con caja y tapa de freno para puertas de vidrio templado.
Claves: mecanico, fachada, carpinteria, empotrable, suelo, caja, mecanismo, vidrio, material, templado, puerta, tapa

**PFTV.6a** u Cerradura, llave y pomo
Cerradura de acero inoxidable con llave y manivela.
Claves: inoxidable, carpinteria, cristal, templado, vidrio, puerta, cerrajeria, llave, acero, manivela, pomo, fachada, material

**PFAW.9a** u Materiales auxiliares vidriería
Incluye perfil de neopreno y calzos de apoyo perimetrales y laterales.
Claves: apoyo, perfil, lateral, perimetro, neopreno, auxiliar, material

**P34TR020** m2 Telón - separador de aula ignífugo
Claves: lateral, ignifugacion, material

**PEAP36kd** m Perfil hueco cua 140 5mm
Perfil normalizado de acero hueco cuadrado S275 de 140mm de diámetro y 5mm de espesor, según DB SE-A del CTE y UNE-EN 10219-1.

**PEAP37ic** m Perfil hueco rect 100.80 4
Perfil normalizado de acero hueco rectangular S275 de 100.80mm de sección y 4 mm de espesor, según DB SE-A del CTE y UNE-EN 10219-1.

**PEAP36cb** m Perfil hueco cua 50 3mm
Perfil normalizado de acero hueco cuadrado S275 de 50mm de diámetro y 3mm de espesor, según DB SE-A del CTE y UNE-EN 10219-1.

**PEAC.5d** m2 Chapa negra e/3mm
Chapa negra de 3mm de espesor 24 Kg/m2.

**PNTU.2cc** kg Espuma PUR proy 0.036W/mK
Espuma de poliuretano para proyección de celda cerrada con una densidad de entre 35 y 45 kg/m3, una resistencia térmica de 0.036 W/mK y una reacción al fuego Euroclase E, compuesta por poliol y de isocianato.

**05.03.16.01** kg Acero A-42-b en placa de anclaje e=15mm
Perfil estructural IPE IPN UPN HEB L T de clase A-42 (precio promedio).
Claves: perfil

**MOOM.9a** h Oficial 2ª metal
Oficial 2° metal.
Claves: mano, oficial, metal, obra

**MOOE12a** h Peón electricidad
Claves: electricidad, obra, mano, peon

**PIIP.1bbca** u Prta ctfue 60 1hj ab a 90x205
Puerta cortafuegos abatible de acero de 1 hoja, para evitar la propagación del fuego en edificios con resistencia al fuego EI2 60-C instalada en hueco de 90x205 cm, formada por un cerco de perfil laminado en forma de Z, corte a 45° soldado a tope, dos chapas de acero de 1mm de espesor, plegadas, ensambladas y montadas con una cámara entre ambas de manterial aislante ignífugo, bisagras reforzadas con discos templados antidesgaste de la hoja, manilla antifuego con alma de acero y recubrimiento de material plástico, cierre automático especial antifuego reversible según norma UNE-EN 1154, con acabado de polvo epoxídico polimerizado al horno, en color beige, todo ello conforme a las especificaciones en la norma UNE-EN 1634.

**PIIP.4a** u Retenedor electromagnético y selec. de cierre
Conjunto completo de retenedor electromagnético con marcado CE, compuesto por bobina de electroimán de 50 kg de fuerza de retención a 24 V de alimentación con caja metálica pintada en color gris, pulsador de desbloqueo para liberar la hoja de la puerta, circuito para retardo del cierre y rótula atornillable a hoja de puerta cortafuegos orientable 180º, conforme a las especificaciones dispuestas en la norma UNE-EN 1155.
Claves: color, gris, retencion, magnetico, circulo, fuerza, alimentar, caja, compuesto, cortafuego, marco, pintura, material, pulsador, bobina, hoja, puerta, circuito, retardador, norma, cierre, rotula, tornillo, orientable, metal

**PIIP.2bbdb** u Prta ctfue 60 2hj ab a 185x210
Puerta cortafuegos abatible de acero de 2 hojas, para evitar la propagación del fuego en edificios con resistencia al fuego EI2 60-C instalada en hueco de 180x210 cm, formada por un cerco de perfil laminado en forma de Z, corte a 45° soldado a tope, dos chapas de acero de 1mm de espesor, plegadas, ensambladas y montadas con una cámara entre ambas de manterial aislante ignífugo, bisagras con muelle de cierre semiautomático, manilla antifuego con alma de acero y recubrimiento de material plástico, cierre automático especial antifuego reversible según norma UNE-EN 1154, con acabado de polvo epoxídico polimerizado al horno, en color beige, todo ello conforme a las especificaciones dispuestas en la norma UNE-EN 1634.

**PIIP.8a** u Selector de cierre
Claves: cortafuego, abierto, cierre, hoja, selector, marco, circulo, puerta, norma, fabricacion, permanente, metal, retencion, magnetico, material, doble

**PIIP.2bbcb** u Prta ctfue 60 2hj ab a 160x210
Puerta cortafuegos abatible de acero de 2 hojas, para evitar la propagación del fuego en edificios con resistencia al fuego EI2 60-C instalada en hueco de 160x210 cm, formada por un cerco de perfil laminado en forma de Z, corte a 45° soldado a tope, dos chapas de acero de 1mm de espesor, plegadas, ensambladas y montadas con una cámara entre ambas de manterial aislante ignífugo, bisagras con muelle de cierre semiautomático, manilla antifuego con alma de acero y recubrimiento de material plástico, cierre automático especial antifuego reversible según norma UNE-EN 1154, con acabado de polvo epoxídico polimerizado al horno, en color beige, todo ello conforme a las especificaciones dispuestas en la norma UNE-EN 1634.

**PIIP.3db** m2 Prta ctfue crra EI2 60-C 10-12m2
Puerta cortafuegos corredera para evitar la propagación del fuego en edificios, con resistencia al fuego EI2 60-C, de 1 hoja rígida y deslizamiento lateral, con guia superior horizontal o inclinada, panel formado por un perfil de acero en U de chapa de acero de 1.5 o 2mm de espesor, de doble cara con relleno aislante de lana mineral (MW), suspendido por ruedas autocentrantes y rodamientos inferiores, unidos al panel por un cable de acero con fusible térmico a 70°, para liberalización automática de la puerta. Construcción a medida de 10 a 12m2, conforme a las especificaciones dispuestas en la norma UNE-EN 1634.

**PFTA.9aa** u Puerta 1hj a galv 60x205cm
Puerta de paso de una hoja de 60x205cm, formada por dos planchas de acero galvanizado ensambladas entre si y rellenas de espuma de poliuretano, marco de plancha de acero galvanizado de 1.2mm de espesor, bisagras y cerradura embutida con manivela.

**PFTA10ba** u Puerta 2hj a galv 90x205cm
Puerta de paso de dos hojas de 90x205cm, formada por dos planchas de acero galvanizado ensambladas entre si y rellenas de espuma de poliuretano, marco de plancha de acero galvanizado de 1.2mm de espesor, bisagras y cerradura embutida con manivela.

**P13IE030** m² Puerta 2h. vaiven a.inox. 2,00x2,20 m
Claves: puerta, material, inoxidable

**P13IE300** u Kit cremona acero inoxidable
Claves: acero, inoxidable, kit, cremona, material

**P13IE020** m² Puerta 2h. a.inox. 2,00x2,20 m
Claves: puerta, material, inoxidable

**05.04.01.03bxxxx** m2 Carpintería Hervent,
Carpintería Hervent

**PFDP21b** m2 Lama Plástico p/pers 150mm
Lamas de PVC para persiana arrollable de 60mm de ancho, calidad sencilla y colores normales.

**PFDP28a** u Soporte met galv p/pers PVC
Soporte metálico galvanizado de 15cm, para persianas de PVC.
Claves: persiana, defensa, fachada, material, galvanizar, metal, soporte, pvc

**PFDP33a** u Cápsula contera met eje pers
Cápsula contera metálica galvanizada con espiga de una sola pieza para eje de persiana de 6mm.
Claves: metal, persiana, defensa, fachada, espiga, galvanizar, pieza, material, eje, capsula

**PFAL.1fb** m2 Vidrio lmnd seg 66,1 col
Vidrio simple laminado de seguridad formado por dos vidrios de 6mm de espesor, unidos mediante una lámina de butiral de polivinilo de color, clasificado como 1B1 según UNE-EN 12600.

**PFAW.1a** m2 Repercusión sellado silicona
Repercusión por sellado con silicona neutra.
Claves: silicona, material

**PEAP14a** kg Perfil soporte U a galv
Perfil clavable en U de canto 40mm, de acero conformado en frío y galvanizado.

**PEAP.2x** kg Perfil rect 80x80x3 a galv
Perfil rectangular hueco, de acero conformado en frío y galvanizado de 80x40x2mm.

**PRTP20a** m2 Panel rejilla Al p/tch 25 mm
Panel de rejilla de alumninio lacado al horno, para techo, celdillas de 75x75mm formadas por perfiles en U de 10mm de ancho y 50mm de alto, con los bordes superiores de 2.5mm, curvados interiormente, color blanco.
Claves: laca, panel, falso, revestimiento, perfil, rejilla, techo, curva, interior, material, blanco, color, alto, horno

**PEAP.5bd** kg Acero A-42-B tamaños varios
Perfil estructural IPE 80-140 (precio promedio).
Claves: material, ipe, perfil, estructura

**PEAC.7g** m2 Chapa acero galv e/1.5mm
Chapa lisa de 1.5mm de espesor, de acero galvanizado, 12 Kg/m2.

**PBUN.3cacb** u Ancl exp mec ctrol a 8.8 ø12-25
Anclaje metálico de expansión de alta resistencia realizado en acero galvanizado de calidad 8.8 según UNE-EN ISO 898-1 con control del par de apriete a través de cápsula de plástico que rompe al aplicar el par necesario y sección de plástico colapsable que impide el giro en el taladro y permite absorber vanos; de 12 mm de diámetro, para la ejecución de anclajes estructurales de seguridad de piezas de espesor máximo 25 mm en soportes de hormigón macizo comprimido. Suministrado en cajas de al menos 20 unidades.
Claves: expansion, acero, calculo, rosca, soporte, par, galvanizar, hexagonal, anclaje, tornillo, diametro, capsula, varilla, maximo, control, material, cabeza, inoxidable, calidad, fijacion, rotura, plastico, giro, mecanico, hueco, metal, taladro, comprimido, seccion, resistencia, te, ejecucion, caja, aplicacion, permiso, alto, coche, suministro, especial, macizo, hormigon, pieza, seguridad, estructura, automatico

**PFAL.1da** m2 Vidrio laminar 6+6 trans
Vidrio laminar de seguridad fuerte, compuesto por 2 lunas de 6 mm. y una lámina intermedia de butiral de polivinilo transparente.
Claves: fachada, polivinilo, acristalamiento, luna, robo, translucido, central, lamina, vidrio, seguridad

**PEAP.2l** kg Perfil rect 50x20x1.5 a galv
Perfil rectangular hueco, de acero conformado en frío y galvanizado de 50x20x1.5mm.

**PEAP.3d** kg Perfil 20x20x2 "L"
Perfil "L" de acero conformado en frío de 20x20x2mm.
Claves: conformado, estructura, perfil, material, acero, frio

**PFDB39ae** kg Pletina a relaminado 20x3mm
Pletina de acero relaminado de 20x3mm.

**PFDB43a** kg Junquillo acero galvanizado
Junquillo de 10x12mm realizado con perfil conformado en frío y galvanizado.
Claves: frio, conformado, junquillo, perfil, material, galvanizar, acero

**PFAM.6aca** m2 Vdr templ seg trans 6mm inc
Vidrio monolítico templado de seguridad frente a las caídas y al ataque manual, incoloro, espesor 6mm.

**MOOV10a** h Ayudante vidrio
Claves: mano, ayudante, vidrio, obra

**PEAC.7h** m2 Chapa acero galv e/2.0mm
Chapa lisa de 2.0mm de espesor, de acero galvanizado, 16 Kg/m2.

**P13EP020** u Pelda.chapa a.galv.perf. a=30 cm
Claves: galvanizar, material, perforacion, chapa

**PEAP37db** m Perfil hueco rect 80.30 3
Perfil normalizado de acero hueco rectangular S275 de 80.40mm de sección y 3 mm de espesor, según DB SE-A del CTE y UNE-EN 10219-1.

**PEAP.6c** kg Perfil cua 20x20x1.5 a galv
Perfil cuadrado hueco, de acero conformado en frío y galvanizado de 20x20x1.5mm.

**PEAP17e** m Cuadradillo pucelado 20x20 mm
Cuadradillo de acero pucelado (batido y templado al aceite o pavonado antiguo) de 18x18 mm.
Claves: acero, templado, aceite, pavonado, estructura, material

**PEAP12a** kg Acero perfil hueco S275JR vert
Acero en perfiles huecos S275JR redondos, cuadrados y rectangulares (precio promedio).
Claves: material, estructura, cuadrado, redondo, hueco, perfil, acero

**PQTZ.2di** m Chapa de zinc 1.00mx1.21mm
Chapa de zinc laminado de dimensiones 1x1.00m de 1.21mm de espesor con peso específico de 6.9kg/dm3, con marca y sello del fabricante, según UNE-EN 1179.

**PQTZ.2bi** m Chapa de zinc 0.50mx1.21mm
Chapa de zinc laminado de dimensiones 1x0.50m de 1.21mm de espesor con peso específico de 6.9kg/dm3, con marca y sello del fabricante, según UNE-EN 1179.

**PQTZ.2ai** m Chapa de zinc 0.30mx1.21mm
Chapa de zinc laminado de dimensiones 1x0.40m de 1.21mm de espesor con peso específico de 6.9kg/dm3, con marca y sello del fabricante, según UNE-EN 1179.

**PFFC.2b** u Ladrillo perf n/visto 24x11.5x7
Ladrillo cerámico panal o perforado 24x11.5x7 cm.

**PFFH21aac** u Bloque AD-HEA 125 R4/I
Bloque de hormigón hueco de áridos densos, para revestir, con dimensiones nominales de 250 mm de largo, 130 mm de alto y 100 mm de ancho, con una resistencia nominal de 4 N/mm2 y 12 kg de peso (AD-HEA 125 R4/I, según norma UNE-EN 771-3.

**PFFH21aacbxxx** u Bloque AD-HEA 125 R4/I
Bloque de hormigón hueco de áridos densos, para revestir, con dimensiones nominales de 250 mm de largo, 260 mm de alto y 100 mm de ancho, con una resistencia nominal de 4 N/mm2 y 12 kg de peso (AD-HEA 125 R4/I, según norma UNE-EN 771-3.

**PIIP17a** u Saco intumescente 300x200x30mm
Saco intumescente termo-expansivo compuesto en su interior por un material intumescente que se expande cuand alcanza 150ºC debido a una serie de reacciones químicas internas, de dimensiones 300x200x30mm, para el sellado efectivo contra el fuego alrededor de las perforaciones de tuberías metálicas, bandejas y de cables y empalmes eléctricos tanto exteriores como interiores.

**PSMR41g** u Extractor industrial de humos
Extractor de cocina centrifugo, de dimensiones 358x148x294 mm., velocidad 1300 r/min, caudal de descarga libre 450 m3/h, para adaptar a campanas de cocina.
Claves: mobiliario, descarga, cocina, chimenea, centrifugo, campana, señalizacion, extractor

**06.01.02.01** h Taladro neumático
Cubierta para cabina de sala de ortopodología, ejecutada con chapa de acero galvanizado de 1 mm de espesor, montada sobre perfilería tubular 80 x 80 x 3 con uniones estancas, rastreles, etc. para formación de cámara de recogida de aire.

**PBPC.3bcba** m3 H 30 blanda TM 12 IIa
Hormigón preparado de resistencia caracteristica 30 N/mm2, de consistencia blanda y tamaño máximo del árido 12 mm, en ambiente normal IIa , transportado a una distancia máxima de 10 km, contados desde la central suministradora. Se consideran cargas completas de 6 ó 9 m3 y un tiempo máximo de descarga en obra de 45 minutos.

**PBPC.1kbb** m3 H 30 blanda tamaño máximo 20 IIa
Hormigón preparado de resistencia caracteristica 30 N/mm2, de consistencia blanda y tamaño máximo del árido 20 mm, en ambiente normal IIa, transportado a una distancia máxima de 10 km, contados desde la central suministradora. Se consideran cargas completas de 6 ó 9 m3 y un tiempo máximo de descarga en obra de 45 minutos.

**MMMA26a** h Vibrador gasolina aguja ø30-50mm
Vibrador para hormigón de gasolina con aguja de diámetro 30-50 mm. incluso seguro.
Claves: hormigon, maquinaria, diametro, vibracion, gasolina, aguja, vibrador

**UTP4K** m Cable UTP 4 pares, cat.6a
Suministro de cable UTP, 4 pares, libre de halógenos, categoría 6 en todos los pares, cubierta LSZH, acorde a la norma ISO/IEC DIS 11801 2ª edición e IEC 61156-5, EIA/TIA 568 B.2 en Cat. 6A, EN 50173-1 2ª edición y IEC 60332-1. Fabricante AMP NETCONNECT mod EMEA.

**ROSD-RJ45** ud Roseta doble RJ-45 cat.6A
Suministro y montaje de rosetas dobles, RJ-45, categoría 6A, de superficie ó empotrada en canal ó pared ó mampara, incluyendo accesorios RJ-45, con persiana individual de protección por mecanismo e inclinación de 45º y según norma EIA/TIA 568 B. Fabricante AMP NETCONNECT.

**ROSS-RJ45** ud Roseta sencilla RJ-45 cat. 6A
Suministro y montaje de rosetas sencillas (dobles con una tapa ciega), RJ-45, categoría 6A, de superficie ó empotrada en canal ó pared ó mampara, incluyendo accesorios RJ-45, con persiana individual de protección por mecanismo e inclinación de 45 ºy según norma EIA/TIA 568 B. Fabricante AMP NETCONNECT.

**ARMA42** ud Armario electrónico 42 ud
Armario electrónico TS IT de 42 UA, marca RITTAL o equivalente, de 600*2000*800 mm, compuesto por: color gris claro, estructura de 19”,1 puerta frontal transparente de cristal de 3 mm, con cerradura y llave, 1 puerta lateral ventilada, con cerradura y llave.1 panel lateral envolvente con ranuras de ventilación, 1 panel posterior ranurado y 2 entradas de ventilación (superior e inferior). 2 entrada de cables, estructura 19”, 4 piezas de pies de nivelación M12, paneles horizontales guía cables interior armario, color gris. 4 guía cables por panel.1 ud. de ventilación, compuesta por 3 ventiladores y termostato ambiente digital. Sonda para disparo de los ventiladores.1 módulo superior con rejillas laterales para protección de los ventiladores de techo. 1 soporte porta-planos adhesivo interior A4, auxiliares de conducción cableado (canal tipo Rejiband,), tornillería, etc..13 uds. de camisa flexible, color gris, de 20*50, para protección de cada uno de los grupos de cables desde canal Rejiband a cada panel UTP.20 uds. tapas ciegas de 1 ud. de altura, estructura de 19”. diferentes tapas ciegas para cerrar el rack frontalmente de una ud. de altura. Auxiliares de conducción cableado, tornillería, etc.. 24 uds. de salidas de hilos, estructura de 19”.1 regleta de 7 enchufes con interruptor, 1 base de enchufe de carril tipo shuko, 1 luminaria Confort de 14W, incluso 150 tuercas enjauladas para chapa de acero de 2 mm. 150 tornillos para tuercas enjauladas.Las tuercas enjauladas y los tornillos se consideran independientes de las/os necesarias/os para instalar las tapas ciegas, pasa-hilos, etc... Todos los elementos que configuran el rack deberán ser del mismo fabricante. La canal tipo Rejiband para sujeción de los mazos de cables se instalará en la parte posterior del rack y será de techo a suelo del rack.

**MOOE11a** h Especialista electricidad
Claves: mano, electricidad, especial, obra

**Path_FO** ud Path Panel de F.O. para 24 conectores
Path Panel de fibra óptica para 24 conectores, SC-Duplex. AMP NETCONNECT.

**Mang_6_MM** m Manguera 6 fibras MM 50/125
Manguera de 6 Fibras MM 50/125 int./ext. OM3. Armada. Marca TYCO AMP

**Mang_6_SM** m Manguera 6 fibras SM 9/125
Manguera de 6 Fibras SM 9/125 int./ext. OS2. Armada. Marca TYCO AMP.

**ConecSC** ud Conector SC
Suministro y montaje de conector SC multimodo, incluyendo su montaje. Jetlan Optic.

**COUPLER-MUM** ud Coupler SC/SC multimodo
Suministro y montaje de Coupler SC/SC multimodo. JetlanOptic.

**Met130** m Bandeja met 130x300
Suministro y montaje de bandeja tipo Rejiband de acero inoxidable de 130*300 instalada en forma de columpio con soportes de acero inoxidable incluyendo sujeciones y elementos auxiliares.

**Met60** m Bandeja met 60x150
Suministro y montaje de bandeja metálica de 60*150, con tapa, instalada en forma de columpio incluyendo sujeciones y elementos auxiliares.

**CanPVC30** m Canal PVC 30x40
Suministro y montaje de canal de superficie blanca de PVC de 20*30, incluyendo sujecciones, ángulos y cambios de dirección prefabricados. Las dimensiones estarán en consonancia con el número de cables a contener, considerando una capacidad útil sobrante, de reserva, del 20% y guardando homogeneidad en tamaño y color, en un mismo espacio. Unex.

**CanPVC10** m Canal PVC 22x10
Suministro y montaje de canal de superficie blanca de PVC de 22*10, incluyendo sujecciones, ángulos y cambios de dirección prefabricados. Las dimensiones estarán en consonancia con el número de cables a contener, considerando una capacidad útil sobrante, de reserva, del 20% y guardando homogeneidad en tamaño y color, en un mismo espacio. Unex.

**TubPVC25** m Tubo coarrugado PVC 25mm
Suministro y montaje de tubo coarrugado reforzado de PVC de metrica 25 mm., cero halógenos,soportado con taco brida y formando paralelismos a la tabiqueria. Color gris claro. Balcells.

**TubPVC32** m Tubo coarrugado PVC 32mm
Suministro y montaje de tubo coarrugado reforzado de métrica 32 cero halógenos, soportado con taco brida y formando paralelismos a la tabiquería. El tamaño estará en consonancia con el número de cables a contener, considerando una capacidad útil sobrante, de reserva, del 40%. Color gris claro. Balcells.

**UTP4Ascensor** ud Concexión telefónica UTP ascensor
Conexión telefónica para el ascensor compuesta por cableado UTP 4 pares, cat.6A, desde cuarto de control del ascensor hasta rack más próximo a dicho cuarto, con parte proporcional de canalizaciones, sujeciones, cajas de derivación y accesorios, correctamente instalado, comprobado y en funcionamiento con material AMP NETCONNECT o equivalente.

**PATH24** ud Path Panels de 24 puertos cat.6
Suministro y montaje de patch panel de 24 puertos, RJ-45, categoría 6a, con conexión según norma EIA/TIA 568 B y bandeja guiacables individuales por mecanismo. Fabricante AMP NETCONNECT.

**Latmult6SC** Ud Latiguillos fibra óptica multimo
Latiguillos de fibra óptica multimodo de 3 mts. SC/SC.

**Latmono6SC** Ud Latiguillos fibra óptica monomod
Latiguillos de fibra óptica monomodo de 3 mts. SC/SC.

**LatRJ45-2** Ud Latiguillo RJ-45 2 m
Suministro de latiguillos RJ-45/RJ45, UTP, cubierta LSZH y categoría 6, de 2 mts. AMP NETCONNECT.

**LatRJ45-3** Ud Latiguillo RJ-45 3 m
Suministro de latiguillos RJ-45/RJ45, UTP, cubierta LSZH y categoría 6, de 3 mts. AMP NETCONNECT.

**LatRJ45-5** Ud Latiguillo RJ-45 5m
Suministro de latiguillos RJ-45/RJ45, UTP, cubierta LSZH y categoría 6, de 5 mts. AMP NETCONNECT.

**LatRJ45-7.5** Ud Latiguillo RJ-45 7,5m
Suministro y montaje de latiguillos RJ-45/RJ45, UTP y categoría 6, de 7,5 mts. AMP NETCONNECT.

**LatRJ45-10** Ud Latiguillo RJ-45 10m
Suministro y montaje de latiguillos RJ-45/RJ45, UTP y categoría 6, de 10 mts. AMP NETCONNECT.

**LatcruRJ45-2** Ud Latiguillo RJ-45 2m cruzado
Suministro de latiguillos cruzados RJ-45/RJ45, UTP y categoría 6, de 2 mts.AMP NETCONNECT.

**Climat.SS_PB** ud Climatizador SS_PB
Climatizador para tratamiento de aire primario SS PB, marca Trox, ubicación interior, construido con bastidor en perfil de aluminio extruido pintado, con rotura de puente térmico. Paneles de 50 mm de espesor tipo sándwich: con chapa exterior prelacada de 1 mm y chapa interior galvanizada de 1 mm. Con rotura de puente térmico y aislamiento de lana mineral. Enrasados con el bastidor formando superficies interiores lisas, adecuados para facilitar las tareas de limpieza interior del equipo. Puertas de acceso de construcción idéntica a los paneles, con bisagras y manecillas de apertura rápida. Bancada construida en perfiles en U de acero galvanizado y laminado en frío de 3mm de espesor, con marcado CE y secciones modulares. Incluso filtros de panel M6 y prefiltro tipo G4, batería de frío y calor, ventiladores de impulsión y retorno, recuperador, con filtro compacto de alta eficacia F9 antes de la salida del climatizador, de las siguientes características:
- Caudal de impulsión: 1.533 m3/h
- Batería frío: 5,00 Kw ( 32ºC , 23,5 ºC) y calor: 11,00 Kw
- Motor Impulsión: 0,45 Kw - 230/I/ 50Hz
- Motor Retorno: 0,75 kW - 230/I/ 50Hz
- Recuperador: 77,2% / 68,9% eficiencia
- Dimensiones: 860 x 1340 x 4060 mm (ancho x alto x largo )
- Peso: 743 kg.

**MOOF11a** h Especialista fontanería
Claves: especial, fontaneria, mano, obra, especialista

**MMMT.1bb** h Camión grúa autocargante 24,5 Tm s/JIC
Camión grúa con útil para descarga unidades grandes de climatización.

**Climat.P2** ud Climatizador P2
Climatizador para tratamiento de aire primario P2, marca Trox, ubicación interior, construido con bastidor en perfil de aluminio extruido pintado, con rotura de puente térmico. Paneles de 50 mm de espesor tipo sándwich: con chapa exterior prelacada de 1 mm y chapa interior galvanizada de 1 mm. Con rotura de puente térmico y aislamiento de lana mineral. Enrasados con el bastidor formando superficies interiores lisas, adecuados para facilitar las tareas de limpieza interior del equipo. Puertas de acceso de construcción idéntica a los paneles, con bisagras y manecillas de apertura rápida. Bancada construida en perfiles en U de acero galvanizado y laminado en frío de 3mm de espesor, con marcado CE y secciones modulares. Incluso filtros de panel M6 y prefiltro tipo G4, batería de frío y calor, ventiladores de impulsión y retorno, recuperador, con filtro compacto de alta eficacia F9 antes de la salida del climatizador, de las siguientes características:
- Caudal de impulsión: 3.089 m3/h
- Batería frío: 12,00 Kw ( 32ºC , 24,1 ºC) y calor: 19,00 Kw
- Motor Impulsión: 1,00 kW - 400/3/50Hz
- Motor Retorno: 1,65 kW - 400/3/50Hz
- Recuperador: 73,0% / 63,6% eficiencia
- Dimensiones: 1080 x 1720 x 4380 mm (ancho x alto x largo )
- Peso: 1.146 kg.

**Climat.P3** ud Climatizador P3
Climatizador para tratamiento de aire primario P3, marca Trox, ubicación exterior, construido con bastidor en perfil de aluminio extruido pintado, con rotura de puente térmico. Paneles de 50 mm de espesor tipo sándwich: con chapa exterior prelacada de 1 mm y chapa interior galvanizada de 1 mm. Con rotura de puente térmico y aislamiento de lana mineral. Enrasados con el bastidor formando superficies interiores lisas, adecuados para facilitar las tareas de limpieza interior del equipo. Puertas de acceso de construcción idéntica a los paneles, con bisagras y manecillas de apertura rápida. Bancada construida en perfiles en U de acero galvanizado y laminado en frío de 3mm de espesor, con marcado CE y secciones modulares. Los equipos para intemperie incorporarán cubierta adicional tejadillo de chapa. Incluso filtros de panel M6 y prefiltro tipo G4, batería de frío y calor, ventiladores de impulsión y retorno, recuperador, con filtro compacto de alta eficacia F9 antes de la salida del climatizador, de las siguientes características:
- Caudal de impulsión: 1.800 m3/h
- Batería frío: 7,00 Kw ( 32ºC , 24,0 ºC) y calor: 11,07 Kw
- Motor Impulsión: 0,75 kW - 230/I/50Hz
- Motor Retorno: 1,00 kW - 400/3/50Hz
- Recuperador: 68,8% / 58,0% de eficiencia
- Dimensiones: 860 x 1460 x 4110 mm (ancho x alto x largo )
- Peso: 817 kg.

**Clim. 133x78** ud Climatizador 133x078
Climatizador trizona 133x078, marca Trox o equivalente, ubicación interior, construido con bastidor en perfil de aluminio extruido pintado, con rotura de puente térmico. Paneles de 50 mm de espesor tipo sándwich: con chapa exterior prelacada de 1 mm y chapa interior galvanizada de 1 mm. Con rotura de puente térmico y aislamiento de lana mineral. Enrasados con el bastidor formando superficies interiores lisas, adecuados para facilitar las tareas de limpieza interior del equipo. Puertas de acceso de construcción idéntica a los paneles, con bisagras y manecillas de apertura rápida. Bancada construida en perfiles en U de acero galvanizado y laminado en frío de 3mm de espesor, con marcado CE y secciones modulares. Incluso filtros de panel M6 y prefiltro tipo G4, batería de frío, ventiladores de impulsión y retorno, recuperador, con filtro compacto de alta eficacia F9 antes de la salida del climatizador, de las siguientes características:
- Caudal de impulsión: 5.184 m3/h
- Batería de frío: 43,21 Kw ( 32ºC , 14,0 ºC)
- Motor Impulsión: 2,25 kW - 400/3/50Hz
- Motor Retorno: 3,00 kW - 400/3/50Hz
- Recuperador: 77,6% / 55,1% de eficiencia
- Dimensiones: 1430 x 1900 x 4460 mm (ancho x alto x largo )
- Peso: 1.573 kg.

**Clim. 108x74i** ud Climatizador 108x074
Climatizador 108x074, marca Trox, ubicación interior, construido con bastidor en perfil de aluminio extruido pintado, con rotura de puente térmico. Paneles de 50 mm de espesor tipo sándwich: con chapa exterior prelacada de 1 mm y chapa interior galvanizada de 1 mm. Con rotura de puente térmico y aislamiento de lana mineral. Enrasados con el bastidor formando superficies interiores lisas, adecuados para facilitar las tareas de limpieza interior del equipo. Puertas de acceso de construcción idéntica a los paneles, con bisagras y manecillas de apertura rápida. Bancada construida en perfiles en U de acero galvanizado y laminado en frío de 3mm de espesor, con marcado CE y secciones modulares. Incluso filtros de panel M6 y prefiltro tipo G4, baterías de frío y calor, ventiladores de impulsión y retorno, recuperador, con filtro compacto de alta eficacia F9 antes de la salida del climatizador, de las siguientes características:
- Caudal de impulsión: 4.500 m3/h
- Batería de frío: 26,00 Kw ( 29ºC , 14,4 ºC)
- Batería de calor: 18,00 Kw ( 17ºC , 28,7 ºC)
- Motor Impulsión: 1,70 kW - 400/3/50Hz
- Motor Retorno: 3,24 kW - 400/3/50Hz
- Recuperador: 70,5% / 50,0% de eficiencia
- Dimensiones: 1180 x 1820 x 4560 mm (ancho x alto x largo )
- Peso: 1.267 kg.

**Clim. 108x74e** ud Climatizador 108x074 para exterior
Climatizador 108x074 para AULAS 2-1, marca Trox, ubicación exterior, construido con bastidor en perfil de aluminio extruido pintado, con rotura de puente térmico. Paneles de 50 mm de espesor tipo sándwich: con chapa exterior prelacada de 1 mm y chapa interior galvanizada de 1 mm. Con rotura de puente térmico y aislamiento de lana mineral. Enrasados con el bastidor formando superficies interiores lisas, adecuados para facilitar las tareas de limpieza interior del equipo. Puertas de acceso de construcción idéntica a los paneles, con bisagras y manecillas de apertura rápida. Bancada construida en perfiles en U de acero galvanizado y laminado en frío de 3mm de espesor, con marcado CE y secciones modulares. Los equipos para intemperie incorporarán cubierta adicional tejadillo de chapa. Incluso filtros de panel M6 y prefiltro tipo G4, baterías de frío y calor, ventiladores de impulsión y retorno, recuperador, con filtro compacto de alta eficacia F9 antes de la salida del climatizador, de las siguientes características:
- Caudal de impulsión: 4.500 m3/h
- Batería de frío: 26,00 Kw ( 29ºC , 14,4 ºC)
- Batería de calor: 18,00 Kw ( 17ºC , 28,7 ºC)
- Motor Impulsión: 1,70 kW - 400/3/50Hz
- Motor Retorno: 3,24 kW - 400/3/50Hz
- Recuperador: 70,5% / 50,0% de eficiencia
- Dimensiones: 1180 x 1820 x 4560 mm (ancho x alto x largo )
- Peso: 1.319 kg.

**Climat. INF** ud Climatizador AULA INF
Climatizador AULA INF., marca Trox, ubicación interior, construido con bastidor en perfil de aluminio extruido pintado, con rotura de puente térmico. Paneles de 50 mm de espesor tipo sándwich: con chapa exterior prelacada de 1 mm y chapa interior galvanizada de 1 mm. Con rotura de puente térmico y aislamiento de lana mineral. Enrasados con el bastidor formando superficies interiores lisas, adecuados para facilitar las tareas de limpieza interior del equipo. Puertas de acceso de construcción idéntica a los paneles, con bisagras y manecillas de apertura rápida. Bancada construida en perfiles en U de acero galvanizado y laminado en frío de 3mm de espesor, con marcado CE y secciones modulares. Incluso filtros de panel M6 y prefiltro tipo G4, baterías de frío y calor, ventiladores de impulsión y retorno, recuperador, con filtro compacto de alta eficacia F9 antes de la salida del climatizador, de las siguientes características:
- Caudal de impulsión: 2.552 m3/h
- Batería de frío: 15,00 Kw ( 29ºC , 14,3 ºC)
- Batería de calor: 10,00 Kw ( 17ºC , 28,4 ºC)
- Motor Impulsión: 1,00 kW - 400/3/50Hz
- Motor Retorno: 1,65 kW - 400/3/50Hz
- Recuperador: 71,8% / 51,0% de eficiencia
- Dimensiones: 1080 x 1460 x 4760 mm (ancho x alto x largo )
- Peso: 1.042 kg.

**Climat. MAGNA** ud Climatizador AULA MAGNA
Climatizador AULA MAGNA., marca Trox, ubicación interior, construido con bastidor en perfil de aluminio extruido pintado, con rotura de puente térmico. Paneles de 50 mm de espesor tipo sándwich: con chapa exterior prelacada de 1 mm y chapa interior galvanizada de 1 mm. Con rotura de puente térmico y aislamiento de lana mineral. Enrasados con el bastidor formando superficies interiores lisas, adecuados para facilitar las tareas de limpieza interior del equipo. Puertas de acceso de construcción idéntica a los paneles, con bisagras y manecillas de apertura rápida. Bancada construida en perfiles en U de acero galvanizado y laminado en frío de 3mm de espesor, con marcado CE y secciones modulares. Incluso filtros de panel M6 y prefiltro tipo G4, baterías de frío y calor, ventiladores de impulsión y retorno, recuperador, con filtro compacto de alta eficacia F9 antes de la salida del climatizador, de las siguientes características:
- Caudal de impulsión: 8.100 m3/h
- Batería de frío: 50,00 Kw ( 29ºC , 13,8 ºC)
- Batería de calor: 30,00 Kw ( 17ºC , 27,8 ºC)
- Motor Impulsión: 2,73 kW - 400/3/50Hz
- Motor Retorno: 5,50 kW - 400/3/50Hz
- Recuperador: 72,9% / 51,7% de eficiencia
- Dimensiones: 1650 x 2060 x 5230 mm (ancho x alto x largo )
- Peso: 2.074 kg.

**Clim. Au_S1** ud Climatizador AULA S1
Climatizador AULA S1, marca Trox, ubicación interior, construido con bastidor en perfil de aluminio extruido pintado, con rotura de puente térmico. Paneles de 50 mm de espesor tipo sándwich: con chapa exterior prelacada de 1 mm y chapa interior galvanizada de 1 mm. Con rotura de puente térmico y aislamiento de lana mineral. Enrasados con el bastidor formando superficies interiores lisas, adecuados para facilitar las tareas de limpieza interior del equipo. Puertas de acceso de construcción idéntica a los paneles, con bisagras y manecillas de apertura rápida. Bancada construida en perfiles en U de acero galvanizado y laminado en frío de 3mm de espesor, con marcado CE y secciones modulares. Incluso filtros de panel M6 y prefiltro tipo G4, baterías de frío y calor, ventiladores de impulsión y retorno, recuperador, con filtro compacto de alta eficacia F9 antes de la salida del climatizador, de las siguientes características:
- Caudal de impulsión: 4.500 m3/h
- Batería de frío: 26,00 Kw ( 29ºC , 14,4 ºC)
- Batería de calor: 18,00 Kw ( 17ºC , 28,7 ºC)
- Motor Impulsión: 1,70 kW - 400/3/50Hz
- Motor Retorno: 3,24 kW - 400/3/50Hz
- Recuperador: 70,5% / 50,0% de eficiencia
- Dimensiones: 1180 x 1820 x 4560 mm (ancho x alto x largo )
- Peso: 1.267 kg.

**Clim. Au_S2** ud Climatizador AULA S2
Climatizador AULA S2, marca Trox, ubicación interior, construido con bastidor en perfil de aluminio extruido pintado, con rotura de puente térmico. Paneles de 50 mm de espesor tipo sándwich: con chapa exterior prelacada de 1 mm y chapa interior galvanizada de 1 mm. Con rotura de puente térmico y aislamiento de lana mineral. Enrasados con el bastidor formando superficies interiores lisas, adecuados para facilitar las tareas de limpieza interior del equipo. Puertas de acceso de construcción idéntica a los paneles, con bisagras y manecillas de apertura rápida. Bancada construida en perfiles en U de acero galvanizado y laminado en frío de 3mm de espesor, con marcado CE y secciones modulares. Incluso filtros de panel M6 y prefiltro tipo G4, baterías de frío y calor, ventiladores de impulsión y retorno, recuperador, con filtro compacto de alta eficacia F9 antes de la salida del climatizador, de las siguientes características:
- Caudal de impulsión: 4.500 m3/h
- Batería de frío: 26,03 Kw ( 29ºC , 14,4 ºC)
- Batería de calor: 18,00 Kw ( 17ºC , 28,7 ºC)
- Motor Impulsión: 1,70 kW - 400/3/50Hz
- Motor Retorno: 3,24 kW - 400/3/50Hz
- Recuperador: 70,5% / 50,0% de eficiencia
- Dimensiones: 1180 x 1820 x 4560 mm (ancho x alto x largo )
- Peso: 1.267 kg.

**Clim. Au_S3** ud Climatizador AULA S3
Climatizador AULA S3, marca Trox, ubicación interior, construido con bastidor en perfil de aluminio extruido pintado, con rotura de puente térmico. Paneles de 50 mm de espesor tipo sándwich: con chapa exterior prelacada de 1 mm y chapa interior galvanizada de 1 mm. Con rotura de puente térmico y aislamiento de lana mineral. Enrasados con el bastidor formando superficies interiores lisas, adecuados para facilitar las tareas de limpieza interior del equipo. Puertas de acceso de construcción idéntica a los paneles, con bisagras y manecillas de apertura rápida. Bancada construida en perfiles en U de acero galvanizado y laminado en frío de 3mm de espesor, con marcado CE y secciones modulares. Incluso filtro de panel M6 y prefiltros tipo G4, baterías de frío y calor, ventiladores de impulsión y retorno, recuperador, con filtro compacto de alta eficacia F9 antes de la salida del climatizador, de las siguientes características:
- Caudal de impulsión: 1.959 m3/h
- Batería de frío: 14,00 Kw ( 32ºC , 16,0 ºC)
- Batería de calor: 11,00 Kw ( 16ºC , 32,4 ºC)
- Motor Impulsión: 0,75 kW - 230/I/50Hz
- Motor Retorno: 1,65 kW - 400/3/50Hz
- Recuperador: 69,9% / 49,6% de eficiencia
- Dimensiones: 960 x 1460 x 4360 mm (ancho x alto x largo )
- Peso: 1.135 kg.

**Clim. Lab.** ud Climatizador Labor. Control
Climatizador Labor. Control, marca Trox, ubicación interior, construido con bastidor en perfil de aluminio extruido pintado, con rotura de puente térmico. Paneles de 50 mm de espesor tipo sándwich: con chapa exterior prelacada de 1 mm y chapa interior galvanizada de 1 mm. Con rotura de puente térmico y aislamiento de lana mineral. Enrasados con el bastidor formando superficies interiores lisas, adecuados para facilitar las tareas de limpieza interior del equipo. Puertas de acceso de construcción idéntica a los paneles, con bisagras y manecillas de apertura rápida. Bancada construida en perfiles en U de acero galvanizado y laminado en frío de 3mm de espesor, con marcado CE y secciones modulares. Incluso filtros de panel M6 y prefiltro tipo G4, baterías de frío y calor, ventiladores de impulsión y retorno, recuperador, con filtro compacto de alta eficacia F9 antes de la salida del climatizador, de las siguientes características:
- Caudal de impulsión: 843 m3/h
- Batería de frío: 5,00 Kw ( 29ºC , 14,6 ºC)
- Batería de calor: 3,00 Kw ( 17ºC , 27,4 ºC)
- Motor Impulsión: 0,45 kW - 230/I/50Hz
- Motor Retorno: 0,75 kW - 230/I/50Hz
- Recuperador: 76,9% / 68,9% de eficiencia
- Dimensiones: 860 x 1340 x 4310 mm (ancho x alto x largo )
- Peso: 791 kg.

**Clim. Sala_Ju** ud Climatizador SALA DE JUNTAS
Climatizador SALA DE JUNTAS, marca Trox, ubicación interior, construido con bastidor en perfil de aluminio extruido pintado, con rotura de puente térmico. Paneles de 50 mm de espesor tipo sándwich: con chapa exterior prelacada de 1 mm y chapa interior galvanizada de 1 mm. Con rotura de puente térmico y aislamiento de lana mineral. Enrasados con el bastidor formando superficies interiores lisas, adecuados para facilitar las tareas de limpieza interior del equipo. Puertas de acceso de construcción idéntica a los paneles, con bisagras y manecillas de apertura rápida. Bancada construida en perfiles en U de acero galvanizado y laminado en frío de 3mm de espesor, con marcado CE y secciones modulares. Incluso filtro de panel M6 y prefiltros tipo G4, baterías de frío y calor, ventiladores de impulsión y retorno, recuperador, con filtro de bolsas F9 antes de la salida del climatizador, de las siguientes características:
- Caudal de impulsión: 2.523 m3/h
- Batería de frío: 15,00 Kw ( 32ºC , 17,9 ºC)
- Batería de calor: 12,00 Kw ( 16ºC , 29,9 ºC)
- Motor Impulsión: 0,72 kW - 230/I/50Hz
- Motor Retorno: 1,65 kW - 400/3/50Hz
- Recuperador: 74,4% / 52,8% de eficiencia
- Dimensiones: 1080 x 1460 x 4660 mm (ancho x alto x largo )
- Peso: 1.264 kg.

**Clim. Sala_Le** ud Climatizador SALA DE LECTURA
Climatizador SALA DE LECTURA, marca Trox, ubicación interior, construido con bastidor en perfil de aluminio extruido pintado, con rotura de puente térmico. Paneles de 50 mm de espesor tipo sándwich: con chapa exterior prelacada de 1 mm y chapa interior galvanizada de 1 mm. Con rotura de puente térmico y aislamiento de lana mineral. Enrasados con el bastidor formando superficies interiores lisas, adecuados para facilitar las tareas de limpieza interior del equipo. Puertas de acceso de construcción idéntica a los paneles, con bisagras y manecillas de apertura rápida. Bancada construida en perfiles en U de acero galvanizado y laminado en frío de 3mm de espesor, con marcado CE y secciones modulares. Incluso filtros de panel M6 y prefiltro tipo G4, baterías de frío y calor, ventiladores de impulsión y retorno, recuperador, con filtro compacto de alta eficacia F9 antes de la salida del climatizador, de las siguientes características:
- Caudal de impulsión: 1.633 m3/h
- Batería de frío: 9,65 Kw ( 29ºC , 14,2 ºC)
- Batería de calor: 7,00 Kw ( 17ºC , 29,5 ºC)
- Motor Impulsión: 0,72 kW - 230/I/50Hz
- Motor Retorno: 1,10 kW - 230/I/50Hz
- Recuperador: 74,2% / 65,2% de eficiencia
- Dimensiones: 860 x 1340 x 4760 mm (ancho x alto x largo )
- Peso: 862 kg.

**Clim. Sala_Mu** ud Climatizador SALA MULTIFUNCIONAL
Climatizador SALA MULTIFUNCIONAL, marca Trox, ubicación interior, construido con bastidor en perfil de aluminio extruido pintado, con rotura de puente térmico. Paneles de 50 mm de espesor tipo sándwich: con chapa exterior prelacada de 1 mm y chapa interior galvanizada de 1 mm. Con rotura de puente térmico y aislamiento de lana mineral. Enrasados con el bastidor formando superficies interiores lisas, adecuados para facilitar las tareas de limpieza interior del equipo. Puertas de acceso de construcción idéntica a los paneles, con bisagras y manecillas de apertura rápida. Bancada construida en perfiles en U de acero galvanizado y laminado en frío de 3mm de espesor, con marcado CE y secciones modulares. Incluso filtros de panel M6 y prefiltro tipo G4, baterías de frío y calor, ventiladores de impulsión y retorno, recuperador, con filtro compacto de alta eficacia F9 antes de la salida del climatizador, de las siguientes características:
- Caudal de impulsión: 1.533 m3/h
- Batería de frío: 10,00 Kw ( 29ºC , 13,2 ºC)
- Batería de calor: 7,00 Kw ( 17ºC , 30,3 ºC)
- Motor Impulsión: 0,45 kW - 230/I/50Hz
- Motor Retorno: 1,00 kW - 400/3/50Hz
- Recuperador: 75,1% / 66,3% de eficiencia
- Dimensiones: 860 x 1340 x 4410 mm (ancho x alto x largo )
- Peso: 821 kg.

**Clim. Sala_Pr** ud Climatizador SALA PROFESORES
Climatizador SALA PROFESORES, marca Trox, ubicación interior, construido con bastidor en perfil de aluminio extruido pintado, con rotura de puente térmico. Paneles de 50 mm de espesor tipo sándwich: con chapa exterior prelacada de 1 mm y chapa interior galvanizada de 1 mm. Con rotura de puente térmico y aislamiento de lana mineral. Enrasados con el bastidor formando superficies interiores lisas, adecuados para facilitar las tareas de limpieza interior del equipo. Puertas de acceso de construcción idéntica a los paneles, con bisagras y manecillas de apertura rápida. Bancada construida en perfiles en U de acero galvanizado y laminado en frío de 3mm de espesor, con marcado CE y secciones modulares. Incluso filtros de panel M6 y prefiltro tipo G4, baterías de frío y calor, ventiladores de impulsión y retorno, recuperador, con filtro compacto de alta eficacia F9 antes de la salida del climatizador, de las siguientes características:
- Caudal de impulsión: 2.097 m3/h
- Batería de frío: 13,92 Kw ( 29ºC , 13,0 ºC)
- Batería de calor: 10,00 Kw ( 17ºC , 30,9 ºC)
- Motor Impulsión: 0,75 kW - 230/I/50Hz
- Motor Retorno: 1,65 kW - 400/3/50Hz
- Recuperador: 75,1% / 66,3% de eficiencia
- Dimensiones: 960 x 1460 x 4580 mm (ancho x alto x largo )
- Peso: 1.041 kg.

**Clim. Simulac** ud Climatizador SALA Simulación 3
Climatizador SALA Simulación 3, marca Trox, ubicación interior, construido con bastidor en perfil de aluminio extruido pintado, con rotura de puente térmico. Paneles de 50 mm de espesor tipo sándwich: con chapa exterior prelacada de 1 mm y chapa interior galvanizada de 1 mm. Con rotura de puente térmico y aislamiento de lana mineral. Enrasados con el bastidor formando superficies interiores lisas, adecuados para facilitar las tareas de limpieza interior del equipo. Puertas de acceso de construcción idéntica a los paneles, con bisagras y manecillas de apertura rápida. Bancada construida en perfiles en U de acero galvanizado y laminado en frío de 3mm de espesor, con marcado CE y secciones modulares. Incluso filtros de panel M6 y prefiltro tipo G4, baterías de frío y calor, ventiladores de impulsión y retorno, recuperador, con filtro compacto de alta eficacia F9 antes de la salida del climatizador, de las siguientes características:
- Caudal de impulsión: 628 m3/h
- Batería de frío: 3,00 Kw ( 29ºC , 16,8 ºC)
- Batería de calor: 2,00 Kw ( 17ºC , 26,3 ºC)
- Motor Impulsión: 0,45 kW - 230/I/50Hz
- Motor Retorno: 0,45 kW - 230/I/50Hz
- Recuperador: 80,4% / 72,8% de eficiencia
- Dimensiones: 860 x 1340 x 4310 mm (ancho x alto x largo )
- Peso: 779 kg.

**Clim.Taller_O** ud Climatizador TALLER ORTOPODOLOGÍA
Climatizador TALLER ORTOPODOLOGÍA, marca Trox, ubicación interior, construido con bastidor en perfil de aluminio extruido pintado, con rotura de puente térmico. Paneles de 50 mm de espesor tipo sándwich: con chapa exterior prelacada de 1 mm y chapa interior galvanizada de 1 mm. Con rotura de puente térmico y aislamiento de lana mineral. Enrasados con el bastidor formando superficies interiores lisas, adecuados para facilitar las tareas de limpieza interior del equipo. Puertas de acceso de construcción idéntica a los paneles, con bisagras y manecillas de apertura rápida. Bancada construida en perfiles en U de acero galvanizado y laminado en frío de 3mm de espesor, con marcado CE y secciones modulares. Incluso filtros de panel M6 y prefiltro tipo G4, baterías de frío y calor, ventiladores de impulsión y retorno, recuperador, con filtro compacto de alta eficacia F9 antes de la salida del climatizador, de las siguientes características:
- Caudal de impulsión: 1.533 m3/h
- Batería de frío: 9,58 Kw ( 29ºC , 11,7 ºC)
- Batería de calor: 7,00 Kw ( 17ºC , 32,9 ºC)
- Motor Impulsión: 0,45 kW - 230/I/50Hz
- Motor Retorno: 0,75 kW - 230/I/50Hz
- Recuperador: 77,2% / 68,9% de eficiencia
- Dimensiones: 860 x 1340 x 4360 mm (ancho x alto x largo )
- Peso: 809 kg.

**FLAT203L** ud Fancoil GALLETTI, mod. FLAT203LL
Fancoil de 4 tubos, marca GALLETTI, mod. FLAT203LL000I. Ventiloconvector de diseño con ventilador centrifugo, Motor BLDC, instalación en pared con mueble de cobertura, de las siguientes características:
- Potencia frigorífica: 2.180 W
- Potencia calorífica: 2.290 W
- Caudal: 378 m³/h

**FLAT403L** ud Fancoil GALLETTI, mod. FLAT403LL
Fancoil de 4 tubos, marca GALLETTI, mod. FLAT403LL000I. Ventiloconvector de diseño con ventilador centrifugo, Motor BLDC, instalación en pared con mueble de cobertura, de las siguientes características:
- Potencia frigorífica: 3.120 W
- Potencia calorífica: 1.640 W
- Caudal: 590 m³/h

**FLAT703L** ud Fancoil GALLETTI, mod. FLAT703LL
Fancoil de 4 tubos, marca GALLETTI, mod. FLAT703LL000I. Ventiloconvector de diseño con ventilador centrifugo, Motor BLDC, instalación en pared con mueble de cobertura, de las siguientes características:
- Potencia frigorífica: 4.270 W
- Potencia calorífica: 2.350 W
- Caudal: 900 m³/h

**FYDF1** u Batería adicional de 1 fila - FLAT20
Batería adicional de 1 fila para instalaciones a 4 tubos (circuito de agua caliente) - FLAT20.

**FYDF3** u Batería adicional de 1 fila - FLAT40
Batería adicional de 1 fila para instalaciones a 4 tubos (circuito de agua caliente) - FLAT40.

**FYDF5** u Batería adicional de 1 fila - FLAT70
Batería adicional de 1 fila para instalaciones a 4 tubos (circuito de agua caliente) - FLAT70.

**LCP274PL** ud Enfriadora recuperadora LCP274PL
Enfriadora polivalente con recuperación total condensada por aire, marca GALLETTI, modelo LCP274PL para instalación a 4 tubos, con 4 compresores scroll (dos circuitos totalmente independientes), con válvula de expansión integrada y refrigerante R-410A, de 258'9 kW de potencia frigorífica nominal (EER 2,83 y ESEER 3,98) y de 293'2 kW de potencia calorífica, según EN14511 y condiciones Eurovent. De dimensiones 4296 x1654 x 2174 mm (LxDxH). Incluye control avanzado (pCO3+PGD), ventiladores axiales, manómetros, juntas, interruptor de flujo y sistema de comunicación remoto.

**Bomb_simple** ud Bomba simple
Bomba doble RS de circulación estandard. Running Stand-By

**LCX274CL** ud Enfriadora LCX274CL
Unidad enfriadora de agua, marca GALLETTI, modelo LCX274CL supersilenciada, con 4 compresores scroll (dos circuitos totalmente independientes), con válvula de expansión integrada y refrigerante R-410A, de 256'2 kW de potencia frigorífica nominal (EER 2,88 y ESEER 3,50) según EN14511 y condiciones Eurovent. De dimensiones 4296 x1654 x 2174 mm (LxDxH). Incluye control ADVANCED, ventiladores axiales AxiTop, manómetros, juntas, interruptor de flujo, soportes antivibratorios y comunicación BACnet.

**MOOF.8a** h Oficial 1ª fontanería
Oficial 1° fontanería.
Claves: fontaneria, oficial, mano, obra

**TPD_80-110 45** ud Bomba doble TPD 80-110/4-A-BQQE 45 m³/h
Bomba doble de la marca Grundfos, modelo TPD 80-110/4-A-F-A-BQQE, 400D, 50 Hz, con dos cabezales motores paralelos, para montaje en tubería o instalación en bancada.
Caudal : 45 m³/h
Altura de impulsión : 9 m.c.a
Temperatura ambiental máxima: 55 °C
Presión de trabajo: Máx. 16 bar
Potencia nominal: 2 x 2'2 kW
Tensión nominal: 3 x 380-420D/660-725Y V

**TPD100-110 52** ud Bomba doble TPD 100-110/4-A-BQQE 52 m³/h
Bomba doble de la marca Grundfos, modelo TPD 100-110/4-A-F-A-BQQE, 400D, 50 Hz, con dos cabezales motores paralelos, para montaje en tubería o instalación en bancada.
Caudal : 52 m³/h
Altura de impulsión : 9 m.c.a
Temperatura ambiental máxima: 60 °C
Presión de trabajo: Máx. 16 bar
Potencia nominal: 2 x 3 kW
Tensión nominal: 3 x 380-420D/660-725Y V

**TPD110-240 97** ud Bomba simple TPE 100-240/2-A-BAQE 97 m³/h
Bomba simple de la marca Grundfos, modelo TPE 100-240/2-A-F-A-BAQE, 3x400, 50 Hz, con cierre de fuelle de caucho no equilibrado, para montaje en tubería o instalación en bancada, con variador de frecuencia integrado para control electrónico.
Caudal : 97 m³/h
Altura de impulsión : 15 m.c.a
Temperatura ambiental máxima: 40 °C
Presión de trabajo: Máx. 16 bar
Potencia nominal: 7.5 kW
Tensión nominal: 3 x 380-480 V

**TPD110-210 56** ud Bomba simple TPE 100-210/2-A-BAQE 56 m³/h
Bomba simple de la marca Grundfos, modelo TPE 100-210/2-A-F-A-BAQE, 3x400, 50 Hz, con cierre de fuelle de caucho no equilibrado, para montaje en tubería o instalación en bancada, con variador de frecuencia integrado para control electrónico.
Caudal : 56 m³/h
Altura de impulsión : 15 m.c.a
Temperatura ambiental máxima: 40 °C
Presión de trabajo: Máx. 16 bar
Potencia nominal: 4 kW
Tensión nominal: 3 x 380-480 V

**FTXM25M** u Unidad interior de pared. FTXM25M
Unidad interior Split, serie M, de pared, marca Daikin, modelo FTXM25M de 4.700 W de potencia calorífica y 3.200 W de potencia frigorífica, con refrigerante R-410A.

**RXM25M** ud Ud. exterior Split serie M RXM25M
Unidad exterior Split serie M doméstica, tipo inverter, bomba de calor, marca Daikin, modelo RXM25M de 4,7 KW de potencia calorífica y de 3,2 KW de potencia frigorífica, con refrigerante R-32.

**EN-EWC20-0** ud Armario de dos módulos EN-EWC20-0
Armario de dos módulos para incorporar equipo de supervisión.

**MS-NAE_N2_BA** ud Metasys NAE. N2/BACnet MS/TP
Metasys NAE con bus N2/BACnet MS/TP, puerto RS-232, RS-485, USB y puerto para módem externo. 24 VAC. CE mark. Interfaz de usuario y configuración incorporados. Acceso vía web Básico. Bacnet.

**MS-FEC2611-0** ud Controlador microprocesado MS-FEC2611-0
Controlador microprocesado libremente programable, capaz de realizar algoritmos P, PI y PID, cálculo de entalpía, comparación entálpica, cicleado de equipos, reloj, etc¶. Comunicación a través de bus N2.

**CD-200-E00-00** ud Sonda ambiente de CO2 y temperatura
Sonda de temperatura exterior activa con señal 0 a 10v. Rango -40/50ºC. Johnson Controls o equivalente.

**C-K65TC-Q40** ud Contador C-K65TC-Q40
Contador de energía térmica para Calor (2ºC a 130ºC). Incluye equipo integrador, caudalímetro ultrasónico embridado de Qn 40 m3/h (DN80 PN25). Alimentación: pila 220 Vca ó 24 Vca, IP54.

**C-K65TF-Q40** ud Contador C-K65TF-Q40
Contador de energía térmica para Frío o Calor (2ºC a 130ºC). Incluye equipo integrador, caudalímetro ultrasónico embridado de Qn 40 m3/h (DN80 PN25). Alimentación: pila 220 Vca ó 24 Vca, IP54.

**DP7000-R8-AZ** ud Sonda de presión diferencial DP7000-R8-AZ
Sonda de presión diferencial. Rango ajustable: 1000/1500//2000/2500/3000/4000/5000/7000 Pa

**M9116-GGA-1N** ud Servomotor proporcional 16 Nm
Servomotor proporcional.0..10 VDC: 16 Nm. 24 Vca. Johnson Controls o equivalente.

**P499VCS-401C** ud Sonda de presión estatica agua
Sonda de presión estática agua -1..8 bar. Hembra. Salida 0 a 10 V. Cable 2m.

**TS-6300D-000** ud Acomplamiento para montaje en conducto de sondas TS-6300
Acoplamiento para montaje en conducto de sondas.TS-6300.

**M9108-GGA-5** ud Servomotor proporcional 8 Nm
Servomotor proporcional 0..10 VDC: 8 Nm para álvula de bola 24 Vca. De Johnson Controls.

**VA-7482-1001** ud Act. para válvulas VG6000/VP1000 (DN15 y DN20)
Actuador para válvulas VG6000/VP1000 (DN15 y DN20). M30X1,5. Señal de control 0-10v. Alimentación 24 Vca/Vdc. Fuerza nominal 120 N. 8 seg/mm. Carrera ajustada a 3,2 mm. Acción inversa. Incluye cable montado en fábrica de 1,5m.

**VA-7482-3001** ud Act. para válvulas VP1000 (DN25 y DN32)
Actuador para válvulas VP1000 (DN25 y DN32). M30X1,5. Señal de control 0-10v. Alimentación 24 Vca/Vdc. Fuerza nominal 120 N. 8 seg/mm. Carrera ajustada a 6 mm. Incluye cable montado en fábrica de 1,5m.

**VP100AAA** ud Válvula 2v. para regulación DN15 150 l/h
Válvula de dos vías para regulación de temperatura con sistema de equilibrado de presión incorporado. DN15, máximo caudal 150 l/h. Incluye dos tomas para presión.

**VP100AAE** ud Válvula 2v. para regulación DN15 600 l/h
Válvula de dos vías para regulación de temperatura con sistema de equilibrado de presión incorporado. DN15, máximo caudal 600 l/h. Incluye dos tomas para presión.

**VP100AAG** ud Válvula 2v. para regulación DN15 780 l/h
Válvula de dos vías para regulación de temperatura con sistema de equilibrado de presión incorporado. DN15, máximo caudal 780 l/h. Incluye dos tomas para presión.

**VP100BAG** ud Válvula 2v. para regulación DN20 1.000 l/h
Válvula de dos vías para regulación de temperatura con sistema de equilibrado de presión incorporado. DN20, máximo caudal 1.000 l/h. Incluye dos tomas para presión.

**VP100BAN** ud Válvula 2v. para regulación DN20 1.500 l/h
Válvula de dos vías para regulación de temperatura con sistema de equilibrado de presión incorporado. DN20, máximo caudal 1.500 l/h. Incluye dos tomas para presión.

**VP100CAU** ud Válvula 2v. para regulación DN25 2.200 l/h
Válvula de dos vías para regulación de temperatura con sistema de equilibrado de presión incorporado. DN25, máximo caudal 2.200 l/h. Incluye dos tomas para presión.

**VP100CAW** ud Válvula 2v. para regulación DN25 2.700 l/h
Válvula de dos vías para regulación de temperatura con sistema de equilibrado de presión incorporado. DN25, máximo caudal 2.700 l/h. Incluye dos tomas para presión.

**VP100DAY** ud Válvula 2v. para regulación DN32 3.000 l/h
Válvula de dos vías para regulación de temperatura con sistema de equilibrado de presión incorporado. DN32, máximo caudal 3.000 l/h. Incluye dos tomas para presión.

**VP101DBB** ud Válvula 2v. para regulación DN40 6.000 l/h
Válvula de dos vías para regulación de temperatura con sistema de equilibrado de presión incorporado. Cuerpo DN40, máximo caudal 6.000 l/h. Incluye dos tomas para presión y conexión hembra de 1 1/4".

**VP101EBC** ud Válvula 2v. para regulación DN40 9.000 l/h
Válvula de dos vías para regulación de temperatura con sistema de equilibrado de presión incorporado. DN40, máximo caudal 9.000 l/h. Conexión hembra.

**VG6810EC** ud Válvula reguladora 3v. para unidad terminal
Válvula reguladora de tres vías para unidad terminal. DN 1/2" PN-16 roscada. Kvs 1,7.

**VA-7706-1001** ud Act. para válvula. 0..10 VDC
Actuador para válvula. 0..10 VDC.

**MF96001** ud Controlador microprocesado MF96001+IF96014
Controlador microprocesado analizador de red eléctrica para baja tensión, con display incorporado. Capacidad de almacenamiento de históricos. Para montaje en panel. Bus BACnet MS-TP. De Johnson Controls.

**CE-B5** ud Cua.elé.para el mon. de los controladores CE-B5
Cuadro de control CE-B5. Envolvente metálica IP66, hasta 15 puntos control. Incluye transformador 220/24 VAC, magnetotérmico, portafusibles secundario, base enchufe y relés maniobra a 24 VAC. Señales, bus interno y alimentación cableados a bornas. Johnson Controls o equivalente.

**CE-D0** ud Cua.elé.para el mon. de los controladores CE-D0
Cuadro de control CE-D0. Envolvente metálica IP66, hasta 24 puntos control. Incluye transformador 220/24 VAC, magnetotérmico, portafusibles secundario, base enchufe y relés maniobra a 24 VAC. Señales, bus interno y alimentación cableados a bornas. De Johnson Controls.

**CE-D5** ud Cua.elé.para el mon. de los controladores CE-D5
Cuadro de control CE-D5. Envolvente metálica IP66, hasta 28 puntos control. Incluye transformador 220/24 VAC, magnetotérmico, portafusibles secundario, base enchufe y relés maniobra a 24 VAC. Señales, bus interno y alimentación cableados a bornas. De Johnson Controls.

**CE-H0** ud Cua.elé.para el mon. de los controladores CE-H0
Cuadro de control CE-H0. Envolvente metálica IP66, hasta 56 puntos control. Incluye transformador 220/24 VAC, magnetotérmico, portafusibles secundario, base enchufe y relés maniobra a 24 VAC. Señales, bus interno y alimentación cableados a bornas. De Johnson Controls.

**CE-H5** ud Cua.elé.para el mon. de los controladores CE-H5
Cuadro de control CE-H5. Envolvente metálica IP66, hasta 59 puntos control. Incluye transformador 220/24 VAC, magnetotérmico, portafusibles secundario, base enchufe y relés maniobra a 24 VAC. Señales, bus interno y alimentación cableados a bornas. De Johnson Controls.

**CE-I5** ud Cua.elé.para el mon. de los controladores CE-I5
Cuadro de control CE-I5. Envolvente metálica IP66, hasta 66 puntos control. Incluye transformador 220/24 VAC, magnetotérmico, portafusibles secundario, base enchufe y relés maniobra a 24 VAC. Señales, bus interno y alimentación cableados a bornas. De Johnson Controls.

**CE-J** ud Cua.elé.para el mon. de los controladores CE-J
Cuadro de control CE-J. Envolvente metálica IP66, hasta 70 puntos control. Incluye transformador 220/24 VAC, magnetotérmico, portafusibles secundario, base enchufe y relés maniobra a 24 VAC. Señales, bus interno y alimentación cableados a bornas. De Johnson Controls.

**CE-JA** ud Cua.elé.para el mon. de los controladores CE-JA
Cuadro de control CE-JA. Envolvente metálica IP66, hasta 77 puntos control. Incluye transformador 220/24 VAC, magnetotérmico, portafusibles secundario, base enchufe y relés maniobra a 24 VAC. Señales, bus interno y alimentación cableados a bornas. De Johnson Controls.

**Integ_BC** h Integración bomba de calor
Integración de bomba de calor mediante protocolo de comunicación Bacnet certificado BTL, considerando 20 variables de integración.

**INSTALACI_N** ud Tra.de con.y cab., bajo tubo de bandeja
P.A. correspondiente a los trabajos de conexionado y cableado, bajo tubo de bandeja de los elementos anteriormente relacionados.

**Progcentral** h Pro.del pue.cen.,con. e implementación
Programación del puesto central , configuración e implementación de la base de datos, creación de los menús gráficos de introducción al sistema y gráficos en color de las instalaciones.

**Planos** ud Realización y suministro de planos
Realización y suministro de planos y esquemas de conexionado para la
correcta instalación de de los equipos.

**ProgEquip** h Ing.de pro.en mic. equipo de campo
Ingeniería de programación en microprocesadores equipo de campo.

**Puestamarcha** u Puesta en marcha
Puesta en marcha una vez finalizados los trabajos de instalación,
conexionado, y con las instalaciones en las condiciones necesarias para el
chequeo del correcto uncionamiento de los equipos de control. Entrega
documentación final de obra.

**Reja_imp_AH1** u Rejilla de impulsión AH-0-DG 225x75
Rejilla de impulsión de la marca TROX, serie AH-0-AG/225x75, en aluminio. Incluido el marco de montaje estandar, sujeción por fijación oculta. Frontal pintado en RAL 9010.

**Reja_ret_AH1** u Rejilla de retorno AH-0-AG 225x75
Rejilla de impulsión de la marca TROX, serie AH-0-DG/225x75, en aluminio. Incluido el marco de montaje estandar, sujeción por fijación oculta. Frontal pintado en RAL 9010.

**Reja_ret_TRS8** u Rejilla de retorno TRS-RS/825x225/0
Rejilla de retorno de la marca TROX, serie TRS-RS/825x225/0, para un caudal de 1600 m³/h y potencia sonora de 32 dB, en aluminio. Incluido el marco de montaje estandar, sujeción por fijación oculta. Frontal pintado en RAL 9010.

**Reja_ret_TRS6** u Rejilla de retorno TRS-RS/625x225/0
Rejilla de retorno de la marca TROX, serie TRS-RS/625x225/0, para un caudal de 1200 m³/h y potencia sonora de 32 dB, en aluminio. Incluido el marco de montaje estandar, sujeción por fijación oculta. Frontal pintado en RAL 9010.

**DUE_250** ud Tobera DUE-V-QR-LB/250/450/0
Tobera de largo alcance, serie DUE de TROX o equivalente, modelo DUE-V-QR-LB/250/450/0, construida en aluminio y/o chapa de acero, girable y orientable, en ejecución estandar, incorpora chapa perforada y acabado pintado en RAL 9010.

**DUE_200** ud Tobera DUE-V-QR-LB/200/400/0
Tobera de largo alcance, serie DUE de TROX o equivalente, modelo DUE-V-QR-LB/200/400/0, construida en aluminio y/o chapa de acero, girable y orientable, en ejecución estandar, incorpora chapa perforada y acabado pintado en RAL 9010.

**Cond.Spir_int** m² Sistema de conductos Spiralite para interior
Sistema de conductos circulares y ovales de alta calidad, tipo Spiralite, para interior, que consta de un núcleo fenólico termoestable en ambas caras, duradero y con una baja permeabilidad frente al vapor, 25 micras de lámina de aluminio reforzada con un tejido de vidrio de 5 mm unida al núcleo fenólico. Fenólico acabado blanco interior. Con las siguientes especificaciones:
„Conductividad termica 0.021 W/m.K a 10¢XC se refiere (BS EN 12667)
„ Densidad 55 /60 kg/metro3
„ Resistencia de compresión perpendicular >200 kN/m2 at 10% compresión
„ Estandares y reglamentos de los sistemas anti-fuegos:
- EN 13501: Euroclass BS 1.d0
- EN ISO 5659.2: Generación de humo y ofuscación
„Contenido de célula cerrada > 90% por falta de absorción y resistencia a la penetración de la humedad
„Resistencia al vapor (papel de aluminio) de 100 MNs/g (BS EN 12086)
„Indice de toxicidad <7.0 (NES 713)
„Indice de oxigeno >33% (BS EN ISO 4589.2)
„Potencial de reducción del ozono 0 (cero)
„Potencial de calentamiento global <5 (bajo)
„Grosor de 22 mm que satisface los requerimientos de la guia TIMSA, BS 5422, NHS CO2, especificación expert NES Y50 y especificación DEO 037
„Opera en un rango de temperaturas entre -20ºC y 80ºC
„Fabricado bajo un Sistema de Gestión de Calidad aprobado por BS EN ISO 9001
„Fabricado con las Normas de Gestión Ambiental aprobados por BS EN ISO 14001
„Fabricado BS EN 13166 and BS EN 14314

**Cond.Spir_ext** m² Sistema de conductos Spiralite para exterior
Sistema de conductos circulares y ovales de alta calidad, tipo Spiralite, para exterior, que consta de un núcleo fenólico termoestable en ambas caras, duradero y con una baja permeabilidad frente al vapor, 25 micras de lámina de aluminio reforzada con un tejido de vidrio de 5 mm unida al núcleo fenólico. Fenólico acabado blanco exterior. Con las siguientes especificaciones:
„Conductividad termica 0.021 W/m.K a 10¢XC se refiere (BS EN 12667)
„ Densidad 55 /60 kg/metro3
„ Resistencia de compresión perpendicular >200 kN/m2 at 10% compresión
„ Estandares y reglamentos de los sistemas anti-fuegos:
- EN 13501: Euroclass BS 1.d0
- EN ISO 5659.2: Generación de humo y ofuscación
„Contenido de célula cerrada > 90% por falta de absorción y resistencia a la penetración de la humedad
„Resistencia al vapor (papel de aluminio) de 100 MNs/g (BS EN 12086)
„Indice de toxicidad <7.0 (NES 713)
„Indice de oxigeno >33% (BS EN ISO 4589.2)
„Potencial de reducción del ozono 0 (cero)
„Potencial de calentamiento global <5 (bajo)
„Grosor de 30 mm que satisface los requerimientos de la guia TIMSA, BS 5422, NHS CO2, especificación expert NES Y50 y especificación DEO 037
„Opera en un rango de temperaturas entre -20ºC y 80ºC
„Fabricado bajo un Sistema de Gestión de Calidad aprobado por BS EN ISO 9001
„Fabricado con las Normas de Gestión Ambiental aprobados por BS EN ISO 14001
„Fabricado BS EN 13166 and BS EN 14314

**FKR 355** ud Compuerta cortafuego FKR-EU 355 c/actuador
Compuerta cortafuegos circular, de TROX o equivalente, serie FKR-EU, modelo FKR-EU 355, en chapa de acero galvanizado, con marcado CE, según Norma UNE-EN 15650:2010. Resistencia al fuego EI120 ensayada según Norma EN 1366-2. Incorpora Actuador BELIMO BF24-T-ST, con dos finales de carrera integrados y fusible térmico.

**FKR 500** Compuerta cortafuego FKR-EU 500 c/actuador
Compuerta cortafuegos circular, de TROX o equivalente, serie FKR-EU, modelo FKR-EU 500, en chapa de acero galvanizado, con marcado CE, según Norma UNE-EN 15650:2010. Resistencia al fuego EI120 ensayada según Norma EN 1366-2. Incorpora Actuador BELIMO BF24-T-ST, con dos finales de carrera integrados y fusible térmico.

**Re225X625** u Rejilla de retorno AH-0-AG 225x625
Rejilla de impulsión de la marca TROX, serie AH-0-AG/225x625, en aluminio. Incluido el marco de montaje estandar, sujeción por fijación oculta. Frontal pintado en RAL 9010.

**Re625X225** u Rejilla de retorno AH-0-AG 625x225
Rejilla de impulsión de la marca TROX, serie AH-0-AG/625x225, en aluminio. Incluido el marco de montaje estandar, sujeción por fijación oculta. Frontal pintado en RAL 9010.

**Re225X825** u Rejilla de retorno AH-0-AG 225x825
Rejilla de impulsión de la marca TROX, serie AH-0-AG/225x825, en aluminio. Incluido el marco de montaje estandar, sujeción por fijación oculta. Frontal pintado en RAL 9010.

**Re825X225** u Rejilla de retorno AH-0-AG 825x225
Rejilla de impulsión de la marca TROX, serie AH-0-AG/825x225, en aluminio. Incluido el marco de montaje estandar, sujeción por fijación oculta. Frontal pintado en RAL 9010.

**PIFC.9acbb** m Tubo polipr ø 16mm PN 20 30% acc
Tubo de polipropileno copolímero (PP-R), 16 mm de diámetro exterior y espesor de pared 2,7 mm, presión nominal de 20 atmósferas, con barrera de oxígeno según Norma DIN 4726:2008, suministrado en barras de 4 m de longitud. Serie 2,5 de POLO-POLYMUTAN. Con incremento del precio del tubo del 30% en concepto de uniones, accesorios y piezas especiales. Según normas UNE 53.380-EX y Normas Básicas para las Instalaciones Interiores de Suministro de Agua.

**PIFC.9bcbb** m Tubo polipr ø 20mm PN 20 30% acc
Tubo de polipropileno copolímero (PP-R), 20 mm de diámetro exterior y espesor de pared 3,4 mm, presión nominal de 20 atmósferas, con barrera de oxígeno según Norma DIN 4726:2008, suministrado en barras de 4 m de longitud. Serie 2,5 de POLO-POLYMUTAN. Con incremento del precio del tubo del 30% en concepto de uniones, accesorios y piezas especiales. Según normas UNE 53.380-EX y Normas Básicas para las Instalaciones Interiores de Suministro de Agua.

**PIFC.9ccbb** m Tubo polipr ø 25mm PN 20 30% acc
Tubo de polipropileno copolímero (PP-R), 25 mm de diámetro exterior y espesor de pared 4,2 mm, presión nominal de 20 atmósferas, con barrera de oxígeno según Norma DIN 4726:2008, suministrado en barras de 4 m de longitud. Serie 2,5 de POLO-POLYMUTAN. Con incremento del precio del tubo del 30% en concepto de uniones, accesorios y piezas especiales. Según normas UNE 53.380-EX y Normas Básicas para las Instalaciones Interiores de Suministro de Agua.

**PIFC.9dcbb** m Tubo polipr ø 32mm PN 20 30% acc
Tubo de polipropileno copolímero (PP-R), 32 mm de diámetro exterior y espesor de pared 5,4 mm, presión nominal de 20 atmósferas, con barrera de oxígeno según Norma DIN 4726:2008, suministrado en barras de 4 m de longitud. Serie 2,5 de POLO-POLYMUTAN. Con incremento del precio del tubo del 30% en concepto de uniones, accesorios y piezas especiales. Según normas UNE 53.380-EX y Normas Básicas para las Instalaciones Interiores de Suministro de Agua.

**PIFC.9ecbb** m Tubo polipr ø 40mm PN 20 30% acc
tubo de polipropileno copolímero (PP-R), 40 mm de diámetro exterior y espesor de pared 6,7 mm, presión nominal de 20 atmósferas, con barrera de oxígeno según Norma DIN 4726:2008, suministrado en barras de 4 m de longitud. Serie 2,5 de POLO-POLYMUTAN. Con incremento del precio del tubo del 30% en concepto de uniones, accesorios y piezas especiales. Según normas UNE 53.380-EX y Normas Básicas para las Instalaciones Interiores de Suministro de Agua.

**PIFC.9zcbb** m Tubo polipr ø 50mm PN 20 30% acc
tubo de polipropileno copolímero (PP-R), 50 mm de diámetro exterior y espesor de pared 8,4 mm, presión nominal de 20 atmósferas, con barrera de oxígeno según Norma DIN 4726:2008, suministrado en barras de 4 m de longitud. Serie 2,5 de POLO-POLYMUTAN. Con incremento del precio del tubo del 30% en concepto de uniones, accesorios y piezas especiales. Según normas UNE 53.380-EX y Normas Básicas para las Instalaciones Interiores de Suministro de Agua.

**PIFC.9wcbb** m Tubo polipr ø 63mm PN 20 30% acc
Tubo de polipropileno copolímero (PP-R), 63 mm de diámetro exterior y espesor de pared 10,5 mm, presión nominal de 20 atmósferas, con barrera de oxígeno según Norma DIN 4726:2008, suministrado en barras de 4 m de longitud. Serie 2,5 de POLO-POLYMUTAN. Con incremento del precio del tubo del 30% en concepto de uniones, accesorios y piezas especiales. Según normas UNE 53.380-EX y Normas Básicas para las Instalaciones Interiores de Suministro de Agua.

**PIFC.9ucbb** m Tubo polipr ø 75mm PN 20 30% acc
Tubo de polipropileno copolímero (PP-R), 75 mm de diámetro exterior y espesor de pared 12,5 mm, presión nominal de 20 atmósferas, con barrera de oxígeno según Norma DIN 4726:2008, suministrado en barras de 4 m de longitud. Serie 2,5 de POLO-POLYMUTAN. Con incremento del precio del tubo del 30% en concepto de uniones, accesorios y piezas especiales. Según normas UNE 53.380-EX y Normas Básicas para las Instalaciones Interiores de Suministro de Agua.

**PIFC.9mcbb** m Tubo polipr ø 110mm PN 20 30% acc
Tubo de polipropileno copolímero (PP-R), 110 mm de diámetro exterior y espesor de pared 18,4 mm, presión nominal de 20 atmósferas, con barrera de oxígeno según Norma DIN 4726:2008, suministrado en barras de 4 m de longitud. Serie 2,5 de POLO-POLYMUTAN. Con incremento del precio del tubo del 30% en concepto de uniones, accesorios y piezas especiales. Según normas UNE 53.380-EX y Normas Básicas para las Instalaciones Interiores de Suministro de Agua.

**PIFC.2amb** m Tb acero ng DIN2440 ø5" 30%acc
Tubo de acero negro sin soldadura, diámetro nominal 5" y espesor de pared 4.85mm, con un incremento del precio del tubo del 30% en concepto de uniones, accesorios y piezas especiales, marcado AENOR, según norma DIN 2440 y DB-HS4 del CTE.

**MOON10a** h Ayudante pintura
Claves: mano, ayudante, pintura, obra

**PIFC.2anb** m Tb acero ng DIN2440 ø6" 30%acc
Tubo de acero negro sin soldadura, diámetro nominal 6" y espesor de pared 4.85mm, con un incremento del precio del tubo del 30% en concepto de uniones, accesorios y piezas especiales, marcado AENOR, según norma DIN 2440 y DB-HS4 del CTE.

**PIFV38db** u LLave corte 1 1/2"
Sistema de alimentación de agua desde la red general, formado por tubería de acero de 40 mm de diámetro nominal, de 15 m de longitud máxima, incluso llaves de corte, válvula de retención, filtro autolimpiable, válvula antirretorno y valvula de llenado, incluso accesorios y pequeño material. Totalmente instalado según NTE-IFA .

**DESC AUT** u Desconector automatico 1 1 /2"
desconector automatico de rosca 1 1/2" marca socla o equivalente

**PIFV.9f** u Válvula retención latón ø1 1/2"
Sistema de alimentación de agua desde la red general, formado por tubería de acero de 40 mm de diámetro nominal, de 15 m de longitud máxima, incluso llaves de corte, válvula de retención, filtro autolimpiable, válvula antirretorno y valvula de llenado, incluso accesorios y pequeño material. Totalmente instalado según NTE-IFA .

**PICC20b** u Válvula seg pretarada 3kg ø3/4"
Válvula de vaciado diámetro 3/4" de latón estampado o hierro fundido, roscado con embudo desagüe, conectado e instalado a red de recogida, incluso conexiones.

**VAESF 1_2** ud Válvula de esfera de 1/2"
Válvula de esfera de laton diámetro 1/2'', presión máxima 25 bar.

**VAESF 3_4** ud Válvula de esfera de 3/4"
Válvula de esfera de laton diámetro 3/4'', presión máxima 25 bar.

**VAESF 1** ud Válvula de esfera de 1 "
Válvula de esfera de laton diámetro 1 '', presión máxima 25 bar,

**VAESF 114** ud Válvula de esfera de 1 1/4"
Válvula de esfera de laton diámetro 1 1/4'', presión máxima 25 bar,

**VAESF 112** ud Válvula de esfera de 1 1/2"
Válvula de esfera de laton diámetro 1 1/2'', presión máxima 25 bar,

**AA 04 071** ud Válvula de mariposa de 2"
Válvula de mariposa de diámetro 2'', presión máxima 10 bar, cuerpo de aluminio con recubrimiento epoxi, mariposa de fundición nodula

**VAMAP 212** ud Válvula de mariposa de 2 1/2"
Válvula de mariposa de diámetro 2 1/2'', presión máxima 10 bar, cuerpo de aluminio con recubrimiento epoxi, mariposa de fundición nodular,

**AA 04 055** ud Válvula de mariposa de 3"
Válvula de mariposa de diámetro 3'', presión máxima 10 bar, cuerpo de aluminio con recubrimiento epoxi, mariposa de fundición nodular,

**AA 04 056** ud Válvula de mariposa de 4"
Válvula de mariposa de diámetro 4'', presión máxima 10 bar, cuerpo de aluminio con recubrimiento epoxi, mariposa de fundición nodular,

**AA 04 057** ud Válvula de mariposa de 5"
Válvula de mariposa de diámetro 5'', presión máxima 10 bar, cuerpo de aluminio con recubrimiento epoxi, mariposa de fundición nodular,

**AA 04 058** ud Válvula de mariposa de 6"
Válvula de mariposa de diámetro 6'', presión máxima 10 bar, cuerpo de aluminio con recubrimiento epoxi, mariposa de fundición nodular,

**ANTI 5** ud Válvula de antiretorno de 5" DN125
Válvula antiretorno, de diámetro 5'', cuerpo de hierro fundido, cierre por bola, PN10.

**FILT 6** Filtro con bridas 6"
Filtro con bridas de 6". Cuerpo fundición GG-25 con recubrimiento epoxi. Tamiz acero inoxidable AISI-304 diámetro 1,5 mm. Presión máxima 16 ba. Temp máxima 150 ºC. Conexión bridas taladradas DIN 2502.

**FILT 5** Filtro con bridas 5"
Filtro con bridas de 5". Cuerpo fundición GG-25 con recubrimiento epoxi. Tamiz acero inoxidable AISI-304 diámetro 1,5 mm. Presión máxima 16 ba. Temp máxima 150 ºC. Conexión bridas taladradas DIN 2502.

**VEQS 5** ud Válvula de Equilibrado Estático de 5"
Válvula de Equilibrado Estático de 5 ", de T&A o equivalente

**VEQS 4** ud Válvula de Equilibrado Estático de 4"
Válvula de Equilibrado Estático de 4 ", de T&A o equivalente

**VEQS 3** ud Válvula de Equilibrado Estático de 3"
Válvula de Equilibrado Estático de 3 ", de T&A o equivalente.

**VEQS212** ud Válvula de Equilibrado Estático de 2 1/2"
Válvula de Equilibrado Estático de 2 1/2 ", de T&A o equivalente.

**VEQS 2** ud Válvula de Equilibrado Estático de 2"
Válvula de Equilibrado Estático de 2 ", de T&A o equivalente

**BE100F** ud Separador de lodos BE100F
Separador de particulas solidas en suspension SPIROVENT BE100F marca SEDICAL o equivalente, para un caudal de 47m3 /h , conexiones por bridas,con purgado manual de solidos en su parte inferior, incluso bridas, codos, tes,reducciones, injertos, valvulería.

**NG 140-6** ud Vaso de expansión NG 140/6
Vaso de expansión de membrana, marca "Sedical" o equivalente, serie "N" mod. NG 140/6, presión max 6 bar, incluido valvularía y tubería.

**PIFC.4aecb** m Tb AISI304 ø35mm e 1.2mm 30%acc
Tubo de acero inoxidable AISI 304, de diámetro 35mm y espesor de pared 1.2mm, con marcado AENOR, suministrado en barras de 5 metros, con un incremento del precio del tubo del 30% en concepto de uniones, accesorios y piezas especiales, según norma DIN 17455 y DB-HS4 del CTE.

**PIFC.4afcb** m Tb AISI304 ø42mm e 1.2mm 30%acc
Tubo de acero inoxidable AISI 304, de diámetro 42mm y espesor de pared 1.2mm, con marcado AENOR, suministrado en barras de 5 metros, con un incremento del precio del tubo del 30% en concepto de uniones, accesorios y piezas especiales, según norma DIN 17455 y DB-HS4 del CTE.

**PIFC.4agcb** m Tb AISI304 ø54mm e 1.2mm 30%acc
Tubo de acero inoxidable AISI 304, de diámetro 54mm y espesor de pared 1.2mm, con marcado AENOR, suministrado en barras de 5 metros, con un incremento del precio del tubo del 30% en concepto de uniones, accesorios y piezas especiales, según norma DIN 17455 y DB-HS4 del CTE.

**AT-A1025x225** ud Rejilla de ventilación AT-A/1025x225
Rejilla de ventilación con marco de montaje marca "TROX", modelo AT-A/1025 x 225/A1/0/S2.

**CVHT-V 18-3** ud Extractor CVHT-V 18/18-3
Extractor de marca S&P, 400ºC/2h, modelo CVHT-V 18/8-3, de 16.000 m³/h, 5'5 kW, con defensa aspiración, para ubicar en conducto.

**CVHT-H 20-3** ud Ventilador CVHT-H 20/20-3
Ventilador de marca S&P, 400ºC/2h, mod. CVHT-H 20/20-3, de 22.000 m³/h, 7'0 kW, con defensa aspiración, para ubicar en conducto.

**AWG 4400X1200** ud Rejilla exterior AWG 4400x1200
Rejilla exterior con marco de montaje marca "TROX" o equivalente, modelo AWG 4400x1200 con malla antipajeros para aspiración y expulsión de aire de los condenasadores.

**PIIL24a** u Ctrl detc CO 1z 14 detc
Central de detección de monóxido de carbono con marcado CE de 1 zona, con capacidad máxima de hasta 14 detectores, 2800m2 de superficie máxima protegida, sistema modular microprocesado con tecnología por semiconductor, programación automatizada de niveles de ventilación y alarma, incluye panel frontal con teclados de membrana para realizar funciones, discriminador de averías, autotest bidireccional, filtro de red y sistema de autodescontaminación de detectores, conforme a las especificaciones dispuestas en la norma UNE 23300.

**PIIL23a** u Detector CO
Detector de monóxido de carbono completo con marcado CE, con cabeza detectora y zócalo de conexión, microprocesado por tecnología por semiconductor, cada unidad protege hasta 200m2 de superficie, posibilidad de montaje en techo, pared o columnas, incluso led de indicación, conforme a las especificaciones dispuestas en la norma UNE 23300.

**PIEC.2ba** m Cable Cu flexible 450/750V 1x1.5
Cable flexible de cobre de 1x1.5mm2 de sección y de tensión nominal 450/750 V H07V-K con aislamiento de PVC, según el Reglamento Electrotécnico de Baja Tensión 2002.

**TD-500150** ud Extractor TD-500/150
Extractor para aire viciado de los aseos conectado al encendido, marca "S&P" o equivalente, modelo TD-500/150. Caudal de aire de 535 m3/h.

**BOC-100** Ud Boca de aspiración BOC-100
Boca de aspiración para aire viciado de aseos, marca "S&P" o equivalente, modelo BOC-100.

**CONFLEX100** m Conducto circular 100mm
Conducto circular flexible de aluminio de 100 mm de diámetro. Marca France Air o equivalente, tipo Compri-Flex conabrazaderas y cinta de conexión incluido.

**846058** ud Conducto chapa galva ø 160mm
Conducto helicoidal chapa galvanizada para conductos de extracción de aire ø 160 mm.

**CMB-2** ud Extractor CMB/2-160/60
Extractor para ventilación del taller, marca "S&P" o equivalente, modelo CMB/2-160/60-0,37. Caudal de aire de 1.800 m3/h, alimentacion monofásica y un consumo de 0'75 Kw.

**PIEC32abb** m Canaleta PVC 30x10 30acc
Canaleta de PVC con tapa para canalización de todo tipo de cables de señal o baja tensión, con posiblidad de colocación de mecanismos con adaptadores para montaje horizontal, vertical o sobre la canal, de dimensiones 30x10 mm, suministrada en tramos de 2 m de longitud, con un incremento sobre el precio de la bandeja del 30% en concepto de de uniones, accesorios y piezas especiales, según el Reglamento Electrotécnico de Baja Tensión 2002.
Claves: montaje, soporte, especial, tabiqueria, accesorio, pieza, horizontal, vertical, colocacion, tension, dimension, union, canalizacion, incremento, bandeja, separador, suministro, cable, pvc, empotrable, mecanismo, canal, electrotecnico, adaptador

**PIEC32bbb** m Canaleta PVC 32x12.5 30bcc
Canaleta de PVC con tapa para canalización de todo tipo de cables de señal o baja tensión, con posiblidad de colocación de mecanismos con adaptadores para montaje horizontal, vertical o sobre la canal, de dimensiones 32x12.5 mm, suministrada en tramos de 2 m de longitud, con un incremento sobre el precio de la bandeja del 30% en concepto de de uniones, accesorios y piezas especiales, según el Reglamento Electrotécnico de Baja Tensión 2002.
Claves: montaje, soporte, especial, tabiqueria, accesorio, pieza, horizontal, vertical, colocacion, tension, dimension, union, canalizacion, incremento, bandeja, separador, suministro, cable, pvc, empotrable, mecanismo, canal, electrotecnico, adaptador

**PIEC32bbc** m Canaleta PVC 100x50 30ncc
Canaleta de PVC con tapa y tabique separador para canalización de todo tipo de cables de señal o baja tensión, con posibilidad de colocación de mecanismos empotrados en la canal, de dimensiones 100x50 mm, suministrada en tramos de 2 m de longitud, con un incremento sobre el precio de la bandeja del 30% en concepto de de uniones, accesorios y piezas especiales, según el Reglamento Electrotécnico de Baja Tensión 2002.
Claves: montaje, soporte, especial, tabiqueria, accesorio, pieza, horizontal, vertical, colocacion, tension, dimension, union, canalizacion, incremento, bandeja, separador, suministro, cable, pvc, empotrable, mecanismo, canal, electrotecnico, adaptador

**Reflex_25** ml Tubo reforzado Reflex de 25 mm
Tubo reforzado tipo reflex, de 25 mm, incluso racores y manguitos.

**Reflex_40** ml Tubo reforzado Reflex de 40 mm
Tubo reforzado tipo reflex, de 40 mm, incluso racores y manguitos.

**100222300** m Bandeja metalica Rejiband 300x100
Bandeja electrocincada bicromatada UNE 112-050, tipo Rejiband de Pemsa o equivalente, de dimensiones 300x100 mm, preparada para alojar conductores electricos 100kg/ml, incluso soportes, uniones click, p.p. de bornas de tierra, accesorios y pequeño materia

**62029300** u Soporte a techo para bandeja
soporte mediante 2 varillas roscadas por metro lineal

**TCP_200-28** m Canaleta PVC TCP200-28/4
Canaleta de PVC para instalar bajo pavimento, modelo TCP200-28/4 de Quintela, de dimensiones 200x28 mm y 4 compartimentos, suministrada en tramos de 6 m de longitud, incluso bridas, codos, accesorios y p.p. de pequeño material.
Claves: montaje, soporte, especial, tabiqueria, accesorio, pieza, horizontal, vertical, colocacion, tension, dimension, union, canalizacion, incremento, bandeja, separador, suministro, cable, pvc, empotrable, mecanismo, canal, electrotecnico, adaptador

**1002222332** m Bandeja metalica perforada 300x100
Bandeja metalica perforada galvanizada UNE 112-050, tipo Pemsa o equivalente, de dimensiones 300x100 mm, preparada para alojar conductores electricos 100kg/ml, incluso soportes, uniones click, p.p. de bornas de tierra, accesorios y pequeño materia

**PIEC27biab** m Bandeja PVC 100x200 30%acc
Bandeja de PVC con tapa de dimensiones 100x200 mm., para canalización eléctrica, suministrada en tramos de 3 m de longitud, con un incremento sobre el precio de la bandeja del 30% en concepto de de uniones, accesorios y piezas especiales, según el Reglamento Electrotécnico de Baja Tensión 2002.

**T_PVC_16c** ml Tubo corrugado de PVC, ø16 mm
Tubo corrugado de PVC, diámetro 16 mm. Incluso p.p. de cajas de derivación y registro y accesorios de montaje.

**T_PVC_20c** ml Tubo corrugado de PVC, ø20 mm
Tubo corrugado de PVC, diámetro 20 mm. Incluso p.p. de cajas de derivación y registro y accesorios de montaje.

**T_PVC_32c** ml Tubo corrugado de PVC, ø32 mm
Tubo corrugado de PVC, diámetro 32 mm. Incluso p.p. de cajas de derivación y registro y accesorios de montaje.

**PRISMA_PLUS** u cuadro electrico Pdc 30 kA
CUADRO GENERAL PL SOTANO PdC30KA IP30 PP, formado por los siguientes elementos:
Material Descripción Cantidad
METSEPM5330 PM 5330 CL05 RS485 3
Analizador de redes PM5330 para montaje en panel 96x96 con pantalla gráfica retroiluminada.
Muestreo medida: 64 muestras/ciclo
Clase de precisión energía activa: 0,5S (IEC 62053-22).
Armónicos: THD, TDD y armónicos individuales en tensión e intensidad hata el 31º
Salidas: 2DO + 2 relés tipo A
Entradas: 2DI
Alarmas: 35 programables
Exportación de datos por código QR
Entradas tensión:20-400V L-N o 35-690V L-L
Entradas Intensidad: 3 x TIs x/5A
Comunicación: ModBus serie RS485
Multitarifa: 4 tarifas horarias
Registro de min/max, alarmas, eventos y 2 variables durante 60 días con intervalo de 15 minutos.
METSECT5DA100 TI 1000/5 doble salida barras 32x65 3
METSECT5DA060 TI 600/5 doble salida barras 32x65 3
METSECT5DA025 TI 250/5 doble salida barras 32x65 3
LV432894 NSX630N Micrologic 2.3 630A 4P4R 1
LV431640 NSX250F TM250D 4P3R 2
LV431542 MT250 380-415V 50/60HZ 440-480V 60Hz NSX 2
LV430640 NSX160F TM160D 4P3R 1
LV429640 NSX100F TM100D 4P3R 2
LV429388 Bobina MX 380-415V 50/60Hz 440-480V 60Hz 2
LV429387 Bobina MX 220-240V 50/60Hz 208-277V 60Hz 4
LV429359 Acc.Acopl 4P Aguas Ab Inv NSX100 1
A9R81225 iID 2P 25A 30mA AC 7
A9N15658 STI 3P+N 500V 3
A9F89216 iC60H 2P 16A C 3
A9F89210 iC60H 2P 10A C 4
A9C30812 iTL 2P 16A 230VCA 110VCC 1
A9C15405 iATLs 24-240 Vca/Vcc 1
56173 RH99M 220a240Vca 50/60/400Hz 6
50442 TORO CERRADO GA 300mm 1
50441 TORO CERRADO SA 200MM 1
50439 TORO CERRADO IA 80MM 1
50438 TORO CERRADO PA 50MM 3
33662 MX 200/250 VCA/VCC PARA AP. FIJO 1
33643 PLETINAS ANTERIORES DE CANTO NT06/16 4 1
33609 TOMA ANTERIOR INFERIOR 630/1000A 4P FI 1
33608 TOMA ANTERIOR SUPERIOR 630/1000A 4P FI 1
33597 Cubrecamaras de corte NS630/1600 4P 1
33504 MICROLOGIC 2.0 1
33244 APARATO DE BASE NS1000 N 4P FIJO 1
29450 1 contact auxiliar OF/SD/SDE/SDV (NS80 9
29380 UA AUTOMATISMO 380/415VCA 1
29364 PLETINA MANIOBRA AUXILIAR 380/415Vca 1
29352 ENCLAVAMIENTO ELECTRICO IVE 48/440VCA 1
29349 PLETINA+ENCLAV.MECANICO NS100/250 1
19042 VIGI NG125 "A" 4P 125A 300mA 1
19005 VIGI NG125 AC 4P 63A 300mA 6
19004 VIGI NG125 AC 4P 63A 30mA 4
18738 "NG125H ""C"" 4P 50A" 2
18737 "NG125H ""C"" 4P 40A" 4
18735 "NG125H ""C"" 4P 25A" 3
18733 "NG125H ""C"" 4P 16A" 2
18658 NG125N ""C"" 4P 80A 1
08750 2 Paredes laterales P IP30,prof. 400mm 1
08738 Fondo atornillado P IP30,ancho 800mm 1
08736 Fondo atornillado P IP30,ancho 650mm 2
08566 Marco pivotante tapas P Ancho 650mm 3
08518 Puerta plena P IP30,A800mm+Pantalla 1
08516 Puerta plena P IP30,ancho 650mm 2
08497 Placa pasacable P IP30 A650+150mm.P400mm 1
08496 Placa pasacable P IP30 A650mm.P400mm 2
08438 Techo P IP30.Ancho 800mm,Prof 400mm 1
08436 Techo P IP30.Ancho 650mm,Prof 400mm 2
08407 Armadura P Ancho650+150.Prof 400.Alto 2m 1
08406 Armadura P Ancho 650.Prof 400.Alto 2m 2
04767 Linergy LGY 20 Tornillos M8 (Barras) 1
04667 Linergy TB 2 Soportes para PE Horizontal 1
04662 Linergy BS Soporte JdB voladizo 5 y 10mm 2
04651 Linergy LGY Soporte Vert.Pasillo lateral 3
04512 Linergy TB Barra CU Perf. PE 25x5mm 1
04504 Linergy LGY Perfil vertical 1000A 1,67m 4
04454 Conex.P JdB a NSX630 Hor.Fijo.Maneta 4P 1
04124 Linergy BW JdB aislado 4P 630A,Lon=1m 1
03913 Tapa G/P 1 PM700/800, aparatos 96x96 1
03911 Tapa G/P 4 aparatos 96x96 1
03907 Obturador 72x72mm 3
03806 Tapa G/P Plena 6 modulos, alto 300mm 1
03804 Tapa G/P Plena 4 modulos, alto 200mm 1
03803 Tapa G/P Plena 3 modulos, alto 150mm 3
03802 Tapa G/P Plena 2 modulos, alto 100mm 3
03801 Tapa G/P Plena 1 modulo, alto 50mm 1
03690 Tapa P NS1600 Vert.Fijo 1
03671 Tapa P Automatismo inversor UA/BA 1
03644 Tapa P NSX-CVS630 Hor.F/Z.M/Rot/Tel 4P 1
03616 Tapa P Inversor NSX250 Hor. Telemando 1
03595 Adaptador P (4Travi+2Larg) Prisma G A500 2
03482 Placa sop. P NS1600 Vert.Fijo 1
03452 Placa sop. P NSX-INS-CVS630 H.Fijo.M(4P) 1
03420 Placa sop. P 3NSX-INS-CVS250 Vert.Fijo 1
03417 Placa sop. P UA/BA INV. NSX250 Hor.Telem 2
03412 Placa sop. P NSX-INS-CVS250 H.Fijo.M(4P) 1
03401 Carril modular P,ancho 650mm 13
03243 Tapa G/P 3 NSX-CVS250 Vert. 1
03220 Obturador Acti9 3
03204 Tapa G/P Acti9, 4 Modulos, alto 200mm 9
03203 Tapa G/P Acti9, 3 Modulos, alto 150mm 4
01109 Linergy LGY 12 Topes soporte inferior 1

**A9F79425** u iC60N 4P 25A C
C60N C 4P 25A

**A9F7921** u iC60N 2P 10A C
Interruptor magnetotérmico 2x10 A.

**A9R81225** u iID 2P 25A 30mA AC
ID 2/25/30 Clase AC

**A9F79216** u iC60N 2P 16A C
interruptor magnetotermico 2x16A

**A9R84425** u iID 4P 25A 300mA AC
interruptor diferencial 4x25

**ENCENDIDOS** u cuadro encendidos
Cofret de chapa de acero de color blanco RAL 9001 Prisma Plus cofret G, con tratamiento por cataforesis mas polvo de epoxy poliéster polimerizado en caliente. De dimensiones externas según plano. Con grado de protección IP30, IK08, obtenido con puerta plena , según memoria descriptiva. Cada aparato o conjunto de aparatos se montará sobre una placa soporte o un perfil que sirva de soporte de fijación a quien corresponderá una tapa perforada que irá montada sobre el frontal del cofret y que protegerá contra los contactos directos con las partes en tensión. El montaje se realizará conforme a la norma UNE-EN 61.439.1. Dentro se ubicará la aparamenta relacionada.
Material Descripción Cantidad
A9F79210 iC60N 2P 10A C 1
A9F79216 iC60N 2P 16A C 1
A9E18320 Piloto iIL simple rojo 17
A9E18321 Piloto iIL simple verde 17
PRA13813 PRAGMA 24 3 FILAS, SUPERFICIE 1
A9E18036 Pulsador iPB 1NO simple gris con ind. 17
PRA16324 PUERTA PLENA PRAGMA 24 3 FILAS 1

**PLANTA SEMIS** u cuadro electrico Psemisotano
Cofret de chapa de acero de color blanco RAL 9001 Prisma Plus cofret G, con tratamiento por cataforesis mas polvo de epoxy poliéster polimerizado en caliente. De dimensiones externas según plano. Con grado de protección IP30, IK08, obtenido con puerta plena , según memoria descriptiva. Cada aparato o conjunto de aparatos se montará sobre una placa soporte o un perfil que sirva de soporte de fijación a quien corresponderá una tapa perforada que irá montada sobre el frontal del cofret y que protegerá contra los contactos directos con las partes en tensión. El montaje se realizará conforme a la norma UNE-EN 61.439.1. Dentro se ubicará la aparamenta relacionada.
Material Descripción Cantidad
A9F79210 iC60N 2P 10A C 8
A9C30812 iTL 2P 16A 230VCA 110VCC 3
A9C15405 iATLs 24-240 Vca/Vcc 3
A9R81225 iID 2P 25A 30mA AC 6
CCT15723 IHP +2C Semanal 1
A9F79425 iC60N 4P 25A C 1
A9C20834 iCT 25A 4NA 230/240Vca 1
A9R81240 iID 2P 40A 30mA AC 2
A9F79216 iC60N 2P 16A C 10
A9R84440 iID 4P 40A 300mA AC 2
A9F79440 iC60N 4P 40A C 3
A9F79420 iC60N 4P 20A C 4
A9F79416 iC60N 4P 16A C 3
A9R61240 iID 2P 40A 30mA A-SI 2
A9R84425 iID 4P 25A 300mA AC 6
A9R81425 iID 4P 25A 30mA AC 1
28610 NG160E 4P- 160A 1
04031 Linergy DX 1P 160A 6 Salidas 4
03001 Carril modular G,ancho 600mm 11
03203 Tapa G/P Acti9, 3 Modulos, alto 150mm 11
03205 Tapa G/P Acti9, 5 Modulos, alto 250mm 1
03002 Carril modular G,regulable en prof.600mm 1
A9R84225 iID 2P 25A 300mA AC 4
A9F79220 iC60N 2P 20A C 2
08108 Cofret G IP30,24 modulos,alto 1.230mm 2
08128 Puerta Plena G IP30,24 mod,alto 1.230mm 2
03803 Tapa G/P Plena 3 modulos, alto 150mm 1
03220 Obturador Acti9 3
03806 Tapa G/P Plena 6 modulos, alto 300mm 1
03801 Tapa G/P Plena 1 modulo, alto 50mm 1
04200 Linergy TB Colector PE ancho 450mm 2
08812 2 Traviesas Asoc/Elev IP30 ancho 900mm 1
A9R61425 iID 4P 25A 30mA A-SI 1

**CUAD SS1-2** u cuadro electrico aula ss1 y ss2
Cofret de material metálico y tecnoplástico de color blanco titanio con tapas gris metal, tipo PRAGMA de superficie, y con dimensiones externas según plano, con grado de proteción IP40 obtenido con puerta plena . Su cara frontal estará aislada para proteger al usuario ante cualquier choque eléctrico. Estará constituido por un fondo con laterales pretroquelados, un chasis desmontable, un marco delantero soporte de tapas y tapas de protección de material plástico, aislante y autoextinguible.Sus fijaciones dispondrán de regulaciones vertical y en profundidad para asegurar su perfecta colocación en la pared. Resistencia al fuego y temperaturas anormalmente elevadas hasta 650 °C según CEI 60695-2-1/EN 60695-2-1. Aislamiento total de clase II, cumplen la norma CEI 60439-3/EN 60439-3 § 7.4.3.2.2. Dentro se ubicará la aparamenta relacionada.
Material Descripción Cantidad
A9R61225 iID 2P 25A 30mA A-SI 1
PRA13813 PRAGMA 24 3 FILAS, SUPERFICIE 1
PRA16324 PUERTA PLENA PRAGMA 24 3 FILAS 1
A9F79220 iC60N 2P 20A C 1
A9F79216 iC60N 2P 16A C 3
A9R81225 iID 2P 25A 30mA AC 3
A9F79210 iC60N 2P 10A C 3
A9R61240 iID 2P 40A 30mA A-SI 1
A9F79416 iC60N 4P 16A C 1

**CUAD SLECTURA** u cuadro electrico sala lectura
Cofret de material metálico y tecnoplástico de color blanco titanio con tapas gris metal, tipo PRAGMA de superficie, y con dimensiones externas según plano, con grado de proteción IP40 obtenido con puerta plena . Su cara frontal estará aislada para proteger al usuario ante cualquier choque eléctrico. Estará constituido por un fondo con laterales pretroquelados, un chasis desmontable, un marco delantero soporte de tapas y tapas de protección de material plástico, aislante y autoextinguible.Sus fijaciones dispondrán de regulaciones vertical y en profundidad para asegurar su perfecta colocación en la pared. Resistencia al fuego y temperaturas anormalmente elevadas hasta 650 °C según CEI 60695-2-1/EN 60695-2-1. Aislamiento total de clase II, cumplen la norma CEI 60439-3/EN 60439-3 § 7.4.3.2.2. Dentro se ubicará la aparamenta relacionada.
Material Descripción Cantidad
A9F79210 iC60N 2P 10A C 1
A9R81225 iID 2P 25A 30mA AC 1
A9F79420 iC60N 4P 20A C 1
A9R61240 iID 2P 40A 30mA A-SI 2
A9F79216 iC60N 2P 16A C 7
PRA13813 PRAGMA 24 3 FILAS, SUPERFICIE 1
A9F79220 iC60N 2P 20A C 1
A9R61225 iID 2P 25A 30mA A-SI 3
PRA16324 PUERTA PLENA PRAGMA 24 3 FILAS 1

**CUAD SMULTIFU** u cuadro electrico sala Multifuncional
Cofret de material metálico y tecnoplástico de color blanco titanio con tapas gris metal, tipo PRAGMA de superficie, y con dimensiones externas según plano, con grado de proteción IP40 obtenido con puerta plena . Su cara frontal estará aislada para proteger al usuario ante cualquier choque eléctrico. Estará constituido por un fondo con laterales pretroquelados, un chasis desmontable, un marco delantero soporte de tapas y tapas de protección de material plástico, aislante y autoextinguible.Sus fijaciones dispondrán de regulaciones vertical y en profundidad para asegurar su perfecta colocación en la pared. Resistencia al fuego y temperaturas anormalmente elevadas hasta 650 °C según CEI 60695-2-1/EN 60695-2-1. Aislamiento total de clase II, cumplen la norma CEI 60439-3/EN 60439-3 § 7.4.3.2.2. Dentro se ubicará la aparamenta relacionada.
Material Descripción Cantidad
A9R61225 iID 2P 25A 30mA A-SI 1
PRA13812 PRAGMA 24 2 FILAS, SUPERFICIE 1
PRA16224 PUERTA PLENA PRAGMA 24 2 FILAS 1
A9F79216 iC60N 2P 16A C 5
A9R61240 iID 2P 40A 30mA A-SI 2
A9R81225 iID 2P 25A 30mA AC 1
A9F79210 iC60N 2P 10A C 1
A9F79420 iC60N 4P 20A C 1

**CUAD AU INFOR** u cuadro electrico aula informatica
Cofret de material metálico y tecnoplástico de color blanco titanio con tapas gris metal, tipo PRAGMA de superficie, y con dimensiones externas según plano, con grado de proteción IP40 obtenido con puerta plena . Su cara frontal estará aislada para proteger al usuario ante cualquier choque eléctrico. Estará constituido por un fondo con laterales pretroquelados, un chasis desmontable, un marco delantero soporte de tapas y tapas de protección de material plástico, aislante y autoextinguible.Sus fijaciones dispondrán de regulaciones vertical y en profundidad para asegurar su perfecta colocación en la pared. Resistencia al fuego y temperaturas anormalmente elevadas hasta 650 °C según CEI 60695-2-1/EN 60695-2-1. Aislamiento total de clase II, cumplen la norma CEI 60439-3/EN 60439-3 § 7.4.3.2.2. Dentro se ubicará la aparamenta relacionada.
Material Descripción Cantidad
PRA16524 PUERTA PLENA PRAGMA 24 5 FILAS 1
PRA13815 PRAGMA 24 5 FILAS, SUPERFICIE 1
A9F79420 iC60N 4P 20A C 1
A9F79216 iC60N 2P 16A C 12
A9F79440 iC60N 4P 40A C 1
A9R81225 iID 2P 25A 30mA AC 4
A9F79210 iC60N 2P 10A C 4
A9R61240 iID 2P 40A 30mA A-SI 6

**CUAD ORTO** u cuadro electrico taller ortopodologia
Cofret de material metálico y tecnoplástico de color blanco titanio con tapas gris metal, tipo PRAGMA de superficie, y con dimensiones externas según plano, con grado de proteción IP40 obtenido con puerta plena . Su cara frontal estará aislada para proteger al usuario ante cualquier choque eléctrico. Estará constituido por un fondo con laterales pretroquelados, un chasis desmontable, un marco delantero soporte de tapas y tapas de protección de material plástico, aislante y autoextinguible.Sus fijaciones dispondrán de regulaciones vertical y en profundidad para asegurar su perfecta colocación en la pared. Resistencia al fuego y temperaturas anormalmente elevadas hasta 650 °C según CEI 60695-2-1/EN 60695-2-1. Aislamiento total de clase II, cumplen la norma CEI 60439-3/EN 60439-3 § 7.4.3.2.2. Dentro se ubicará la aparamenta relacionada.
Material Descripción Cantidad
A9F79210 iC60N 2P 10A C 2
A9R81225 iID 2P 25A 30mA AC 8
A9F79440 iC60N 4P 40A C 1
A9R61240 iID 2P 40A 30mA A-SI 3
A9F79216 iC60N 2P 16A C 13
PRA13815 PRAGMA 24 5 FILAS, SUPERFICIE 1
A9R61225 iID 2P 25A 30mA A-SI 1
PRA16524 PUERTA PLENA PRAGMA 24 5 FILAS 1

**PLANTA BAJA** u cuadro electrico planta baja Pdc 10 kA
Cofret de chapa de acero de color blanco RAL 9001 Prisma Plus cofret G, con tratamiento por cataforesis mas polvo de epoxy poliéster polimerizado en caliente. De dimensiones externas según plano. Con grado de protección IP30, IK08, obtenido con puerta plena , según memoria descriptiva. Cada aparato o conjunto de aparatos se montará sobre una placa soporte o un perfil que sirva de soporte de fijación a quien corresponderá una tapa perforada que irá montada sobre el frontal del cofret y que protegerá contra los contactos directos con las partes en tensión. El montaje se realizará conforme a la norma UNE-EN 61.439.1. Dentro se ubicará la aparamenta relacionada.
Material Descripción Cantidad
A9R61263 iID 2P 63A 30mA A-SI 1
A9R61240 iID 2P 40A 30mA A-SI 16
A9F79440 iC60N 4P 40A C 1
03001 Carril modular G,ancho 600mm 12
03204 Tapa G/P Acti9, 4 Modulos, alto 200mm 2
A9R61225 iID 2P 25A 30mA A-SI 1
A9R81240 iID 2P 40A 30mA AC 2
A9N18374 C120N 4P 100A C 10000A 415V MINIATURE CI 1
A9R81225 iID 2P 25A 30mA AC 10
A9F79210 iC60N 2P 10A C 22
A9F79216 iC60N 2P 16A C 37
LGY412560 Repartidor modular 4P 125A 60 Conex. 2
LGYN12515 Regleta terminales neutro 125A 15Conex. 1
03805 Tapa G/P Plena 5 modulos, alto 250mm 1
03803 Tapa G/P Plena 3 modulos, alto 150mm 1
03220 Obturador Acti9 2
A9C30812 iTL 2P 16A 230VCA 110VCC 5
03802 Tapa G/P Plena 2 modulos, alto 100mm 1
08812 2 Traviesas Asoc/Elev IP30 ancho 900mm 1
03203 Tapa G/P Acti9, 3 Modulos, alto 150mm 10
08108 Cofret G IP30,24 modulos,alto 1.230mm 2
08128 Puerta Plena G IP30,24 mod,alto 1.230mm 2
04200 Linergy TB Colector PE ancho 450mm 2
A9C15405 iATLs 24-240 Vca/Vcc 5

**PLANTA PRIMER** u cuadro electrico planta primera Pdc 10 kA
Cofret de chapa de acero de color blanco RAL 9001 Prisma Plus cofret G, con tratamiento por cataforesis mas polvo de epoxy poliéster polimerizado en caliente. De dimensiones externas según plano. Con grado de protección IP30, IK08, obtenido con puerta plena , según memoria descriptiva. Cada aparato o conjunto de aparatos se montará sobre una placa soporte o un perfil que sirva de soporte de fijación a quien corresponderá una tapa perforada que irá montada sobre el frontal del cofret y que protegerá contra los contactos directos con las partes en tensión. El montaje se realizará conforme a la norma UNE-EN 61.439.1. Dentro se ubicará la aparamenta relacionada.
Material Descripción Cantidad
A9R61240 iID 2P 40A 30mA A-SI 2
A9F79216 iC60N 2P 16A C 10
A9R84425 iID 4P 25A 300mA AC 4
A9F79416 iC60N 4P 16A C 5
A9R61425 iID 4P 25A 30mA A-SI 1
A9F79425 iC60N 4P 25A C 1
A9R81240 iID 2P 40A 30mA AC 1
A9R61225 iID 2P 25A 30mA A-SI 1
A9R81225 iID 2P 25A 30mA AC 7
A9F79450 iC60N 4P 50A C 1
A9F79210 iC60N 2P 10A C 9
A9C30812 iTL 2P 16A 230VCA 110VCC 3
A9C15405 iATLs 24-240 Vca/Vcc 3
A9R61263 iID 2P 63A 30mA A-SI 1
A9R84225 iID 2P 25A 300mA AC 4
04200 Linergy TB Colector PE ancho 450mm 2
08127 Puerta Plena G IP30,21 mod,alto 1.080mm 2
08812 2 Traviesas Asoc/Elev IP30 ancho 900mm 1
03805 Tapa G/P Plena 5 modulos, alto 250mm 1
03802 Tapa G/P Plena 2 modulos, alto 100mm 1
03804 Tapa G/P Plena 4 modulos, alto 200mm 1
08107 Cofret G IP30,21 modulos,alto 1.080mm 2
03203 Tapa G/P Acti9, 3 Modulos, alto 150mm 9
03001 Carril modular G,ancho 600mm 10
A9F79220 iC60N 2P 20A C 3
03204 Tapa G/P Acti9, 4 Modulos, alto 200mm 1
LGY412560 Repartidor modular 4P 125A 60 Conex. 1
LGYN12515 Regleta terminales neutro 125A 15Conex. 1
03220 Obturador Acti9 3

**CUAD 1-456** u cuadro electrico aulas 1-4,5,6, IP40
(1 Ud.) CS A1_4 A1_5 A1_6 PdC10KA IP40 PP R+G
Cofret de material metálico y tecnoplástico de color blanco titanio con tapas gris metal, tipo PRAGMA de superficie, y con dimensiones externas según plano, con grado de proteción IP40 obtenido con puerta plena . Su cara frontal estará aislada para proteger al usuario ante cualquier choque eléctrico. Estará constituido por un fondo con laterales pretroquelados, un chasis desmontable, un marco delantero soporte de tapas y tapas de protección de material plástico, aislante y autoextinguible.Sus fijaciones dispondrán de regulaciones vertical y en profundidad para asegurar su perfecta colocación en la pared. Resistencia al fuego y temperaturas anormalmente elevadas hasta 650 °C según CEI 60695-2-1/EN 60695-2-1. Aislamiento total de clase II, cumplen la norma CEI 60439-3/EN 60439-3 § 7.4.3.2.2. Dentro se ubicará la aparamenta relacionada.
Material Descripción Cantidad
A9F79210 iC60N 2P 10A C 3
A9R81225 iID 2P 25A 30mA AC 3
A9F79416 iC60N 4P 16A C 1
A9R61240 iID 2P 40A 30mA A-SI 1
A9F79216 iC60N 2P 16A C 3
PRA13813 PRAGMA 24 3 FILAS, SUPERFICIE 1
A9R61225 iID 2P 25A 30mA A-SI 1
A9F79220 iC60N 2P 20A C 1
PRA16324 PUERTA PLENA PRAGMA 24 3 FILAS 1

**CUAD MAGNA** u cuadro electrico aula MAGNA
(1 Ud.) CS AULA MAGNAPdC10KA IP40 PP R+G
Cofret de material metálico y tecnoplástico de color blanco titanio con tapas gris metal, tipo PRAGMA de superficie, y con dimensiones externas según plano, con grado de proteción IP40 obtenido con puerta plena . Su cara frontal estará aislada para proteger al usuario ante cualquier choque eléctrico. Estará constituido por un fondo con laterales pretroquelados, un chasis desmontable, un marco delantero soporte de tapas y tapas de protección de material plástico, aislante y autoextinguible.Sus fijaciones dispondrán de regulaciones vertical y en profundidad para asegurar su perfecta colocación en la pared. Resistencia al fuego y temperaturas anormalmente elevadas hasta 650 °C según CEI 60695-2-1/EN 60695-2-1. Aislamiento total de clase II, cumplen la norma CEI 60439-3/EN 60439-3 § 7.4.3.2.2. Dentro se ubicará la aparamenta relacionada.
Material Descripción Cantidad
A9F79210 iC60N 2P 10A C 3
A9R81225 iID 2P 25A 30mA AC 3
A9F79416 iC60N 4P 16A C 1
A9R61240 iID 2P 40A 30mA A-SI 1
A9F79216 iC60N 2P 16A C 3
PRA13813 PRAGMA 24 3 FILAS, SUPERFICIE 1
A9R61225 iID 2P 25A 30mA A-SI 1
A9F79220 iC60N 2P 20A C 1
PRA16324 PUERTA PLENA PRAGMA 24 3 FILAS 1

**PLANTA SEGUND** u cuadro electrico planta segunda Pdc 10 kA
CUADRO PLANTA SEGUNDA CS2 PdC10KA IP30 PP R+G
Cofret de chapa de acero de color blanco RAL 9001 Prisma Plus cofret G, con tratamiento por cataforesis mas polvo de epoxy poliéster polimerizado en caliente. De dimensiones externas según plano. Con grado de protección IP30, IK08, obtenido con puerta plena, según memoria descriptiva. Cada aparato o conjunto de aparatos se montará sobre una placa soporte o un perfil que sirva de soporte de fijación a quien corresponderá una tapa perforada que irá montada sobre el frontal del cofret y que protegerá contra los contactos directos con las partes en tensión. El montaje se realizará conforme a la norma UNE-EN 61.439.1. Dentro se ubicará la aparamenta relacionada.
Material Descripción Cantidad
A9C15405 iATLs 24-240 Vca/Vcc 4
A9R81240 iID 2P 40A 30mA AC 10
A9C30812 iTL 2P 16A 230VCA 110VCC 4
A9F79210 iC60N 2P 10A C 20
A9R81225 iID 2P 25A 30mA AC 2
A9F79216 iC60N 2P 16A C 37
A9R61425 iID 4P 25A 30mA A-SI 1
A9R61240 iID 2P 40A 30mA A-SI 16
A9R61225 iID 2P 25A 30mA A-SI 1
A9C20732 iCT 25A 2NA 230/240Vca 1
A9F79440 iC60N 4P 40A C 1
A9R81425 iID 4P 25A 30mA AC 1
A9N18374 C120N 4P 100A C 10000A 415V MINIATURE CI 1
A9F79416 iC60N 4P 16A C 1
04200 Linergy TB Colector PE ancho 450mm 2
08128 Puerta Plena G IP30,24 mod,alto 1.230mm 2
08812 2 Traviesas Asoc/Elev IP30 ancho 900mm 1
03802 Tapa G/P Plena 2 modulos, alto 100mm 2
03803 Tapa G/P Plena 3 modulos, alto 150mm 1
08108 Cofret G IP30,24 modulos,alto 1.230mm 2
03203 Tapa G/P Acti9, 3 Modulos, alto 150mm 11
03001 Carril modular G,ancho 600mm 13
03204 Tapa G/P Acti9, 4 Modulos, alto 200mm 2
LGY412560 Repartidor modular 4P 125A 60 Conex. 2
LGYN12515 Regleta terminales neutro 125A 15Conex. 1
03220 Obturador Acti9 3

**PLANTA TERCER** u cuadro planta tercera
CUADRO PLANTA TERCERA CS3 PdC10KA IP30 PP R+G
Cofret de chapa de acero de color blanco RAL 9001 Prisma Plus cofret G, con tratamiento por cataforesis mas polvo de epoxy poliéster polimerizado en caliente. De dimensiones externas según plano. Con grado de protección IP30, IK08, obtenido con puerta plena , según memoria descriptiva. Cada aparato o conjunto de aparatos se montará sobre una placa soporte o un perfil que sirva de soporte de fijación a quien corresponderá una tapa perforada que irá montada sobre el frontal del cofret y que protegerá contra los contactos directos con las partes en tensión. El montaje se realizará conforme a la norma UNE-EN 61.439.1. Dentro se ubicará la aparamenta relacionada.
Material Descripción Cantidad
A9C20732 iCT 25A 2NA 230/240Vca 1
A9F79216 iC60N 2P 16A C 29
A9R61240 iID 2P 40A 30mA A-SI 9
A9F79450 iC60N 4P 50A C 1
A9R81425 iID 4P 25A 30mA AC 1
A9R81240 iID 2P 40A 30mA AC 12
A9C15405 iATLs 24-240 Vca/Vcc 4
A9N18372 C120N 4P 80A C 10000A 415V MINIATURE CIR 1
A9R81225 iID 2P 25A 30mA AC 3
A9F79210 iC60N 2P 10A C 17
A9C30812 iTL 2P 16A 230VCA 110VCC 4
A9R61425 iID 4P 25A 30mA A-SI 2
A9F79416 iC60N 4P 16A C 2
04200 Linergy TB Colector PE ancho 450mm 2
08128 Puerta Plena G IP30,24 mod,alto 1.230mm 2
03802 Tapa G/P Plena 2 modulos, alto 100mm 2
03220 Obturador Acti9 3
08812 2 Traviesas Asoc/Elev IP30 ancho 900mm 1
08108 Cofret G IP30,24 modulos,alto 1.230mm 2
03203 Tapa G/P Acti9, 3 Modulos, alto 150mm 11
03001 Carril modular G,ancho 600mm 13
03204 Tapa G/P Acti9, 4 Modulos, alto 200mm 2
LGY412560 Repartidor modular 4P 125A 60 Conex. 2
LGYN12515 Regleta terminales neutro 125A 15Conex. 1
03803 Tapa G/P Plena 3 modulos, alto 150mm 1

**CLIMA** u cuadro climatizacion
CUADRO PLANTA TERCERA CS3 PdC10KA IP30 PP R+G
Cofret de chapa de acero de color blanco RAL 9001 Prisma Plus cofret G, con tratamiento por cataforesis mas polvo de epoxy poliéster polimerizado en caliente. De dimensiones externas según plano. Con grado de protección IP30, IK08, obtenido con puerta plena , según memoria descriptiva. Cada aparato o conjunto de aparatos se montará sobre una placa soporte o un perfil que sirva de soporte de fijación a quien corresponderá una tapa perforada que irá montada sobre el frontal del cofret y que protegerá contra los contactos directos con las partes en tensión. El montaje se realizará conforme a la norma UNE-EN 61.439.1. Dentro se ubicará la aparamenta relacionada.
Material Descripción Cantidad
LV432894 NSX630N Micrologic 2.3 630A 4P4R 1
LV430650 NSX160F TM160D 4P4R 1
LV429387 Bobina MX 220-240V 50/60Hz 208-277V 60Hz 2
29450 1 contact auxiliar OF/SD/SDE/SDV (NS80 4
LV429451 Adaptador SDE para bloques de relésNSX10 2
LV431651 NSX250F TM200D 4P4R 1
56173 RH99M 220a240Vca 50/60/400Hz 2
50439 TORO CERRADO IA 80MM 1
50440 TORO CERRADO MA 120MM 1
LC1D115004P7 CONT 115A 4P 230V 50/60HZ 2
LADN11 BLOQUE CONT AUX 1NA/1NC FRONT 2
A9R84425 iID 4P 25A 300mA AC 13
A9A26929 iOF+OF/SD:DOBLE CONTACTO SEÑALIZ.CONM 15
A9F94420 iC60L 4P 20A C 12
LC2DT20P7 INV 20A AC1 4P 220V 50/60HZ 5
LADN22 AUX CONT LADN22 2NA+2NC FRONT 10
A9F94416 iC60L 4P 16A C 6
A9E18073 Conmutador CM 3 posiciones 12
A9E18070 Conmutador CM 2 posiciones 5
A9E18325 Piloto iIL doble verde/rojo 12
A9E18324 Piloto iIL simple amarillo 12
A9R84440 iID 4P 40A 300mA AC 1
A9R84225 iID 2P 25A 300mA AC 9
A9F94440 iC60L 4P 40A C 1
A9F79210 iC60N 2P 10A C 2
A9F79216 iC60N 2P 16A C 7
03452 Placa sop. P NSX-INS-CVS630 H.Fijo.M(4P) 1
03644 Tapa P NSX-CVS630 Hor.F/Z.M/Rot/Tel 4P 1
LV432592 Cubrebornes cortos 4P NSX400/630 INV/INS 1
LV432594 Cubrebornes largos 4P NSX400/630 INV/INS 1
03420 Placa sop. P 3NSX-INS-CVS250 Vert.Fijo 1
03243 Tapa G/P 3 NSX-CVS250 Vert. 1
03802 Tapa G/P Plena 2 modulos, alto 100mm 2
LV429518 Cubrebornes largos 4P NSX100-250 INV/INS 1
03401 Carril modular P,ancho 650mm 8
03203 Tapa G/P Acti9, 3 Modulos, alto 150mm 8
03402 Carril modular P,regulable en prof.650mm 7
03803 Tapa G/P Plena 3 modulos, alto 150mm 5
03204 Tapa G/P Acti9, 4 Modulos, alto 200mm 2
08406 Armadura P Ancho 650.Prof 400.Alto 2m 2
08526 Puerta plena P IP55,ancho 650mm 2
08746 Fondo atornillado P IP55,ancho 650mm 2
08456 Techo P IP55.Ancho 650mm,Prof 400mm 2
08486 Placa pasacable P IP55 A650mm.P400mm 2
08566 Marco pivotante tapas P Ancho 650mm 2
08755 2 Paredes laterales P IP55,prof. 400mm 1
08717 Junta estanqueidad asoc. Ancho P IP55 2
08403 Armadura P Ancho 300.Prof 400.Alto 2m 1
08523 Puerta plena P IP55,ancho 300mm 1
08743 Fondo atornillado P IP55,ancho 300mm 1
08453 Techo P IP55.Ancho 300mm,Prof 400mm 1
08483 Placa pasacable P IP55 A300mm.P400mm 1
04561 Linergy LGYE Perfil de 800A 4
04661 Linergy BS Soporte JdB 5y10mm.Pas lat. 3
04663 Linergy BS Soporte JdB Inf. ancho 150mm 1
04658 Linergy LGYE 12 bases JdB.vert.630-1600 1
03571 Placa sop. P Perforada,4 mod+4 traviesas 1
03806 Tapa G/P Plena 6 modulos, alto 300mm 1

**CT** u cuadro proteccion ct
Cuadro Salida en CT
Cantidad Referencia Designación
1 34430 NS1000 N 4P FIJO F.A. MICROLOGIC 5.0 E
1 33662 MX 200/250 VCA/VCC PARA AP. FIJO
1 29450 1 contact auxiliar OF/SD/SDE/SDV (NS80
1 56173 RH99M 220a240Vca 50/60/400Hz
1 56053 Toroidal rectangular Vigirex (280x115)
1 3482 PLACA SOP P NS1600 VERTICAL FIJO
1 3690 TAPA P NS1600 VERTICAL FIJO
1 3802 TAPA G/P PLENA 2 MÓDULOS, ALTO=100mm
1 3803 TAPA G/P PLENA 3 MÓDULOS, ALTO=150mm
1 4851 COMPARTIM. P LLEGADA ANT. NS1600 V. FIJO
1 33643 PLETINAS ANTERIORES DE CANTO NT06/16 4
1 33597 Cubrecamaras de corte NS630/1600 4P
1 4926 COMPARTIM. P CONEX JDB NS-NT-NW PROF.400
1 4486 CONEXIÓN P NS1250 VERTICAL FIJO 4 POLOS
1 3401 CARRIL MODULAR P APARAMENTA MULTI 9
1 3203 TAPA G/P MULTI 9, 3 MÓDULOS, ALTO=150mm
1 8406 ARMADURA P ANCHO=650, PROF.=400, ALTO=2m
1 8546 PUERTA TRANSPARENTE P IP55, ANCHO=650mm
1 8746 FONDO ATORNILLADO P IP55, ANCHO=650mm
1 8456 TECHO P IP55 ANCHO=650mm, PROFUND.=400mm
1 8486 PLACA PASACABLES P IP55 PLENA A650 P400
1 8566 MARCO PIVOTANTE P SOPORTE TAPAS ANCHO650
1 8755 2 PAREDES LATERALES P IP55, PROFUND.=400
1 4503 Perfil Linergy LGY vertical 800A 1,67m
1 4657 3 SOPORTES P INSTALACIÓN PE VERTICAL
1 4767 20 Tornillos Linergy M8 para barras
1 8794 4 SOPORTES P FIJACIÓN CABLES PROF.=400mm
1 8773 4 SOPORTES P FIJACIÓN CABLES ANCHO=300mm
1 8717 JUNTA ESTANQUEIDAD ASOC. ANCHO P IP55
2 3806 TAPA G/P PLENA 6 MÓDULOS, ALTO=300mm
1 3803 TAPA G/P PLENA 3 MÓDULOS, ALTO=150mm
4 4562 Perfil Linergy LGYE 1000A
2 4664 SOPORTE P JDB 5Y10mm HORIZONTAL
2 3803 TAPA G/P PLENA 3 MÓDULOS, ALTO=150mm

**Cu_1'5** ml Conductor de cobre de 1x1,5 mm2
Conductor de cobre de 1x1,5 mm² de sección, libre de halógenos, con aislamiento tipo ES07Z1-K, 750 V.

**Cu_2'5** ml Conductor de cobre de 1x2,5 mm2
Conductor de cobre de 1x2,5 mm² de sección, libre de halógenos, con aislamiento tipo ES07Z1-K, 750 V.

**PIEC.4aao** m Cable Cu rig RV 0.6/1kV 1x240
Cable rígido de cobre de 1x240 mm2 de sección y de tensión nominal 0.6/1kV, tipo RV, con aislamiento de polietileno reticulado (XLPE) y cubierta de PVC, según el Reglamento Electrotécnico de Baja Tensión 2002.

**Cu_9x1'5** ml Manguera de cobre de 9x1.5 mm² RZ1-K
Manguera de cobre de 9x1.5 mm² de sección, libre de halógenos, con aislamiento RZ1-K.

**PIEC.2aa** m Cable Cu rígido 450/750V 1x1.5
Cable rígido de cobre de 1x1.5 mm2 de sección y de tensión nominal 450/750 V H07V-U con aislamiento de PVC, según el Reglamento Electrotécnico de Baja Tensión 2002.

**PIEC19ab** m Tb flx db capa PVC 13.5mm 30%acc
Tubo flexible corrugado doble capa de PVC de 13.5 mm de diámetro nominal para canalización empotrada, con un grado de protección mecánica 7 y con un incremento sobre el precio del tubo del 30% en concepto de de uniones, accesorios y piezas especiales, según el NT-IEEV/89 y el Reglamento Electrotécnico de Baja Tensión 2002.

**PIEC.4aam** m Cable Cu rig RV 0.6/1kV 1x150
Cable rígido de cobre de 1x150 mm2 de sección y de tensión nominal 0.6/1kV, tipo RV, con aislamiento de polietileno reticulado (XLPE) y cubierta de PVC, según el Reglamento Electrotécnico de Baja Tensión 2002.

**EU110003** ml Conductor de Cu de 1x10mm²
Conductor de Cu de 1x10 mm2 de sección, libre de halogenos, con aislamiento tipo RZ1-K, 0,6/1KV.

**PIEC.2aaD** m Cable Cu flexible aislam silicona 450/750V 1x1.5
Cable rígido de cobre de 1x1.5 mm2 de sección y de tensión nominal 450/750 V H07V-U con aislamiento de PVC, según el Reglamento Electrotécnico de Baja Tensión 2002.

**Legrand_D4** ud Aparato autónomo emerg. + señal
quipo autónomo de emergencia y señalización Legrand serie D4 o equivalente test 250 lm, autonomia 1 hora.

**CMV2** u Aplique de superficie led .c4
Aplique de superficie marca LED-C4 modelo CMV2, con proteccion IP65, 4w de consumo, 440 lúmnenes , estructura de policarbonato, , difusor prismatizado, con equipo multivoltaje incluido .

**IRELUZ11615** u Luminaria IRELUZ 11615 LED 57,8w
Luminaria suspendida Stayled 11615 80 IRX 16115 de 57,8 W de la marca Ireluz o equivalente, equipada con doble placa led tipo ELT de 2x 6,4 W, fabricado en Aluminio extrusionado , pintada al horno ,Driver de corriente constante ELT, difusor de policarbonato de alta trasmitancia lumínca ,con estriado posterior para la difusión uniforme de la luz .Con soportacion mediante cables de acero , incluso caja de acometida, bornas de conexión, prensacables y suspensiones.

**KITDALI** U alimentador regulable led
driver para equipo regulable

**960 HYDRO** u LUMINARIA ESTANCA 960hydro estanca
Luminaria IP66 estanca, modelo Hydro LED 960 ,o equivalente , marca disano. luminaria LEd white de 24 W en su interior.

**IRELUZIMRP106** u Luminaria IRELUZ IMPRP-106-S 2X36 LED
Luminaria IMRP-106-S minipaned de IRELUZ i equivalente, construida en Alumnio extrusionado pintado al horno, con alimentacion driver FLT de corriente constante para led, óptica de policarbonato opal de alta transmitancia lumínica, fuente de luz 2x36 W mediante LEd ELT 6,4 W . Para montage en superficie , incluso caja de acometida, bornas de conexión, prensacables y suspensiones.

**HEF316** ud Sensor HELVAR HEF 316
Sensor de nivel de iluminacion con salida DALI marca HELVAR HEF modelo 316 o equivalente . Reduce gradualmente el flujo de la luminaria cuando el nivel de iluminancia sobre el plano de trabajo bajo el Luxsense está por encima del valor seleccionado. control de movimiento mediante infrarrojopasivo y control remto por infarrojos

**BAYLED 200** u Luminaria HIGH BAY LED 200W
Luminaria high light led 200w de LEDVANCE o Equivalente .Cuerpo de Aluminio pintado al horno em negro, flujo luminoso 22000 lm. Con soportacion mediante cables de acero , incluso caja de acometida, bornas de conexión, prensacables y suspensiones.

**OD_5200-1x28** u Luminaria lineal, de 1x28 W
Luminaria para iluminación lineal, de dimensiones reducidas (53x59 mm), de la marca ODELUX, modelo OD-5200, equipada con 1 lámpara fluorescente T5 de 28 W, con protección IP-20, incluso sujeciones y accesorios.

**DISCOVERY 100** u Proyector discovery 100W
Proyector Discovery de artesolar o equivalente, construida en Alumnio extruido pintado al horno, disipador aluminio 6063, IP65 , led tipo SMD2825 0,8W/led y potencia total de 100W por poryector, difusor de policarbonato opal de alta transmitancia lumínica, driver regulable . Para montage en superficie , incluso caja de acometida, bornas de conexión, prensacables y suspensiones.

**8200610-038** u Marco para 1 elemento grafito Detail82
Marco para 1 elemento GRAF Detail82

**52550114-033** u Minicolumna 1 cara 4 modulos alu-gra
Minicolumna doble, de la marca Simon o equivalente , serie AL, equipada con 4+2 tomas de corriente 16 A, 2 tomas RJ-45 de voz-datos.

**K11 6PIN** u BASE SCHUKO K45 EMBORNAMIENT RAPIDO pin ROJO
BASE SCHUKO K45 EMBORNAMIENT RAPIDO ROJO

**PU030** ud Arqueta conexión toma de tierra
Arqueta de conexión para toma de tierra, de 0,20 x 0,38 x 0,22 m, con tapa inyectada de polietileno.

**Red_equip** ml Red equipotencial cable 4 mm²
Red equipotencial a base de cable desnudo de cobre de 4 mm² de sección, incluso accesorios y sujeciones mediante tornillería a cada una de las masas de los aparatos sanitarios metálicos demás elementos conductores.

**Bat_cond150** u Batería condensadores RECTIMAT
Batería de condensadores RECTIMAT 2, de Merlin Gerin, para compensación automática de 150 KVAr, estandar, 400 V, con filtro de rechazos, composición 15+15+30+30+60.

**Cuadro_AUT-60** u Cuadro AUT MP10
Cuadro de arranque automático y conmutación tipo AUT-MP10 para grupo automático por fallo de Red con las siguientes protecciones:
- Baja presión de aceite
- Alta temperatura del líquido refrigerante
- Sobrevelocidad y baja velocidad del motor diesel
- Tensión de grupo fuera de límites
- Sobreintensidad del alternador con detección electrónica
- Bloqueo al fallar el arranque del motor diesel
incluye asimismo las siguientes alarmas preventivas:
- Avería del alternador de carga de baterías
- Avería del cargador electrónico de baterías
- Baja y alta tensión de baterías
- Bajo nivel de gasóleo
Todas las protecciones y alrmas preventivas se señalizan en un display de facil lectura.

**MMMC.3aa** h Band vibr 90kg 490x450 cm
Bandeja vibratoria compactadora de peso 90kg con una longitud de planchas de 490x450cm.

**MMME.1baa** h Retro de neum c/palafrtl 0,34m3
Retroexcavadora de neumaticos de potencia 70 caballos de vapor, con pala frontal y capacidad de la cuchara retroexcavadora de 0,34m3.
Claves: calculo, automatico, soporte, par, pala, frontal, te, neumatico, vapor, coche, maquinaria, cuchara, retroexcavadora

**PBPC15aab** m3 HL-150 blanda TM 40
Hormigón de limpieza con una dosificación mínima de cemento de 150 kg/m3, de consistencia blanda y tamaño máximo del árido 40 mm, transportado a una distancia máxima de 10 km, contados desde la central suministradora. Se consideran cargas completas de 6 ó 9 m3 y un tiempo máximo de descarga en obra de 45 minutos.

**PIEC20db** m Tb corru db par PVC 90mm 30%acc
Tubo corrugado con doble pared de PVC de 90mm de diámetro nominal para canalización enterrada, con un grado de protección mecánica 9 y con un incremento sobre el precio del tubo del 30% en concepto de de uniones, accesorios y piezas especiales, según el NT-IEEV/89 y el Reglamento Electrotécnico de Baja Tensión 2002.

**PIEC.4baf** m Cable Cu flx RV 0.6/1kV 1x16
Cable flexible de cobre de 1x16mm2 de sección y de tensión nominal 0.6/1kV, tipo RV-K, con aislamiento de polietileno reticulado (XLPE) y cubierta de PVC, según el Reglamento Electrotécnico de Baja Tensión 2002.

**PIEP.1c** u Electrodo pica a ø14mm lg2m
Electrodo de pica de acero recubierto de cobre de diámetro 14mm y longitud 2 metros, según el Reglamento Electrotécnico de Baja Tensión 2002.

**PIEC.4bed** m Cable Cu flx RV 0.6/1kV 4x6
Cable flexible de cobre de 4x6mm2 de sección y de tensión nominal 0.6/1kV, tipo RV-K, con aislamiento de polietileno reticulado (XLPE) y cubierta de PVC, según el Reglamento Electrotécnico de Baja Tensión 2002.

**PEAA.3ah** kg Acero corru B 400 S ø25
Acero corrugado soldable B 400 S, de 25mm de diámetro, homologado, 3.85 kg/m.

**PIEC.4bbb** m Cable Cu flx RV 0.6/1kV 2x2.5
Cable flexible de cobre de 2x2.5mm2 de sección y de tensión nominal 0.6/1kV, tipo RV-K, con aislamiento de polietileno reticulado (XLPE) y cubierta de PVC, según el Reglamento Electrotécnico de Baja Tensión 2002.

**PILE20a** u Arqueta de poliéster
Arqueta de poliester reforzado con fibra de vidrio, anticorrosivo altamente resistente a los agentes atmosféricos, formada por tapa y arqueta, de dimensiones de la tapa 510x440mm y de profundidad de arqueta 537mm, con orificios para pasar cables de 90 mm de diámetro, incluso juego de tornillos y accesorios para su montaje.
Claves: resistencia, montaje, anticorrosivo, dimension, tornillo, arqueta, accesorio, alto, vidrio, fibra, tapa, poliester, juego, cable, diametro, refuerzo

**PISA20aaed** u Sumd vert PVC/PVC Ø125 300x300
Sumidero sifónico de PVC para cubiertas planas con salida vertical de diámetro 125mm y de dimensiones 300x300mm, y con una rejilla de PVC estabilizada contra radiaciones ultravioleta y choque térmico, según UNE-EN 1253.

**PISC.1gd** m Tubo eva PVC sr-B Ø125mm 50%acc
Tubo liso evacuación PVC de diámetro 125mm y espesor 3.20mm, para canalización aérea, unión por encolado, con clasificación de reacción al fuego B-s1,d0 según R.D. 312/2005, para la evacuación de todo tipo de aguas, incluso las procedentes de electrodomésticos, según Norma EN 1453 serie B, suministrado en tubos de 5 m de longitud, con incremento del precio del tubo del 50% en concepto de uniones, accesorios y piezas especiales.

**PIFA.1dec** u Acom<15m PE red ø125mm
Acometida en conducciones generales de PE de 125mm de diámetro, compuesta por collarín , machón doble, llave de esfera, manguito de rosca macho, codo de latón macho, veinte metros de tubo de polietileno baja densidad de 50mm de diámetro y 10 atm de presión y llave de entrada acometida individual, todo con marcado AENOR y según DB-HS4 del CTE.

**PISA.9cd** u Arq rgtr cua PP 40x40cm tap sumd
Arqueta prefabricada registrable de polipropileno, de medidas 40x40cm, con conexiones laterales adaptables a tubos de diámetro de 75 a 250mm y tapa con sumidero con marco de PVC, adecuada para registro de la red enterrada de colectores.

**PIFA16a** u Derechos enganche acometida
Derechos y permisos de enganche a acometida de red municipal.

**PIFA.3ka** u Depósito fi-v int trcnc 5000l
Depósito de poliéster inyectado reforzado con fibra de vidrio para agua potable y colocación en interior, de 5000 l de capacidad y forma troncocónico, de diámetro superior 2100mm, diámetro inferior 1840mm y altura 1810mm y 60 kg de peso, incluso tapa del mismo material, según DB-HS4 del CTE.

**PIFA.5ff** u Grupo bombeo 18m³/h 55mca
Grupo de bombeo para suministrar un caudal de 18 m³/h a 55 mca de presión, compuesto por tres electrobomba/s de 2.20 kW de potencia eléctrica cada una, trifásica/s y de velocidad 2900 rpm, incluso presostatos, manómetros, válvulas, colectores, latiguillos flexibles, sistema de control de alternancia continua y cuadro eléctrico según norma UNE-EN-60204-1 en diferentes materiales, plástico o metal, con protección IP-56 o IP54 respectivamente.

**PIFG71b** u Válvula retn brida alim 2"
Válvula de retención para la brida de alimentación de la batería de contadores, de 2" diámetro, con marcado AENOR y según DB-HS4 del CTE.

**PIFG40fb** u Valv bola Br ø2" PE/PE
Válvula de bola de 2" de diámetro con cuerpo de bronce, polietileno/polietileno, para una presión nominal de 25 atm, con marcado AENOR y según DB-HS4 del CTE.

**PIFR.3acg** u Cont ag fr hel 50mm
Contador de agua fría con marcado CE, tipo hélice, calibre 50mm, con dos puntos de rozamiento y lectura directa por segmentos rotatorios, pre-equipado para emisor de impulsos, para montaje vertical u horizontal, conforme a las especificaciones dispuestas en la norma UNE-EN 14154 "Contadores de agua".

**MOOF10a** h Oficial 3ª fontanería
Oficial 3° fontanería.
Claves: oficial, mano, obra, fontaneria

**PIFW.7a** u Embud p/dcrg valv seg ø1/2´´
Embudo para descarga de válvula de seguridad de 1/2´´ en instalaciones de calefacción y ACS, de paso recto.

**PIFW12a** u Grifo desagüe ø1/2
Grifo de desagüe, con cierre de esfera y presión nominal 16 atm, incluso tapón roscado de diámetro 1/2.

**PIFR.2g** u Filtro agua ø50mm(2")
Filtro de agua de 50mm(2") de diámetro, con cuerpo de hierro fundido y tamiz de acero inoxidable, de 16 atm de presión nominal y paso inegral con bridas.

**PIFR.2j** u Filtro agua ø100mm(4")
Filtro de agua de 100mm(4") de diámetro, con cuerpo de hierro fundido y tamiz de acero inoxidable, de 16 atm de presión nominal y paso inegral con bridas.

**PIFR.4bb** u Mnmt salida radial esf ø63mm
Manómetro de latón con salida radial, diámetro de esfera 63mm, diámetro de rosca 1/4´´ y graduaciones de 4-6-10-16-25 Kg/cm², con marcado AENOR y según DB-HS4 del CTE.

**PIFC.9icab** m Tb PP ø90mm 20atm mulc 30%acc
Tubo de polipropileno copolímero (PP-R) con capa de aluminio, de 90mm de diámetro exterior, espesor de pared 12.5mm y presión nominal 20 atm, suministrado en tramos de 4 m de longitud, con un incremento del precio del tubo del 30% en concepto de uniones, accesorios y piezas especiales, con marcado AENOR, según normas UNE-EN ISO 15874 y DB-HS4 del CTE.

**PIFC.9hcab** m Tb PP ø75mm 20atm mulc 30%acc
Tubo de polipropileno copolímero (PP-R) con capa de aluminio, de 75mm de diámetro exterior, espesor de pared 10.4mm y presión nominal 20 atm, suministrado en tramos de 4 m de longitud, con un incremento del precio del tubo del 30% en concepto de uniones, accesorios y piezas especiales, con marcado AENOR, según normas UNE-EN ISO 15874 y DB-HS4 del CTE.

**PIFC.9gcab** m Tb PP ø63mm 20atm mulc 30%acc
Tubo de polipropileno copolímero (PP-R) con capa de aluminio, de 63mm de diámetro exterior, espesor de pared 8.7mm y presión nominal 20 atm, suministrado en tramos de 4 m de longitud, con un incremento del precio del tubo del 30% en concepto de uniones, accesorios y piezas especiales, con marcado AENOR, según normas UNE-EN ISO 15874 y DB-HS4 del CTE.

**PIFC.9fcab** m Tb PP ø50mm 20atm mulc 30%acc
Tubo de polipropileno copolímero (PP-R) con capa de aluminio, de 50mm de diámetro exterior, espesor de pared 6.9mm y presión nominal 20 atm, suministrado en tramos de 4 m de longitud, con un incremento del precio del tubo del 30% en concepto de uniones, accesorios y piezas especiales, con marcado AENOR, según normas UNE-EN ISO 15874 y DB-HS4 del CTE.

**PIFC.9ecab** m Tb PP ø40mm 20atm mulc 30%acc
Tubo de polipropileno copolímero (PP-R) con capa de aluminio, de 40mm de diámetro exterior, espesor de pared 5.6mm y presión nominal 20 atm, suministrado en tramos de 4 m de longitud, con un incremento del precio del tubo del 30% en concepto de uniones, accesorios y piezas especiales, con marcado AENOR, según normas UNE-EN ISO 15874 y DB-HS4 del CTE.

**PIFC.9dcab** m Tb PP ø32mm 20atm mulc 30%acc
Tubo de polipropileno copolímero (PP-R) con capa de aluminio, de 32mm de diámetro exterior, espesor de pared 4.5mm y presión nominal 20 atm, suministrado en tramos de 4 m de longitud, con un incremento del precio del tubo del 30% en concepto de uniones, accesorios y piezas especiales, con marcado AENOR, según normas UNE-EN ISO 15874 y DB-HS4 del CTE.

**PIFC.9ccab** m Tb PP ø25mm 20atm mulc 30%acc
Tubo de polipropileno copolímero (PP-R) con capa de aluminio, de 25mm de diámetro exterior, espesor de pared 3.5mm y presión nominal 20 atm, suministrado en tramos de 4 m de longitud, con un incremento del precio del tubo del 30% en concepto de uniones, accesorios y piezas especiales, con marcado AENOR, según normas UNE-EN ISO 15874 y DB-HS4 del CTE.

**PIFC.9bcab** m Tb PP ø20mm 20atm mulc 30%acc
Tubo de polipropileno copolímero (PP-R) con capa de aluminio, de 20mm de diámetro exterior, espesor de pared 2.8mm y presión nominal 20 atm, suministrado en tramos de 4 m de longitud, con un incremento del precio del tubo del 30% en concepto de uniones, accesorios y piezas especiales, con marcado AENOR, según normas UNE-EN ISO 15874 y DB-HS4 del CTE.

**PIFC.9acab** m Tb PP ø16mm 20atm mulc 30%acc
Tubo de polipropileno copolímero (PP-R) con capa de aluminio, de 16mm de diámetro exterior, espesor de pared 2.3mm y presión nominal 20 atm, suministrado en tramos de 4 m de longitud, con un incremento del precio del tubo del 30% en concepto de uniones, accesorios y piezas especiales, con marcado AENOR, según normas UNE-EN ISO 15874 y DB-HS4 del CTE.

**PIFE.5a** u Termo eléctrico 15 l
Termo eléctrico para acumulación y producción de agua caliente sanitaria, en acero esmaltado con recubrimiento de espuma de poliuretano de alta densidad, de 15 l de capacidad, 1200 W de potencia eléctrica, 220 V, 50 Hz, montaje en posición vertical y protegido contra la corrosión mediante ánodo de magnesio, con marcado AENOR y según DB-HS4 del CTE.

**PICQ24a** u Grupo seguridad ø 3/4´´
Grupo de seguridad con marcado CE, para instalación en el circuito de ida a la salida de la caldera, formado por válvula de seguridad y manómetro, con un diámetro de conexión de 3/4 ´´.

**PIFG30b** u Valv esfera lat-niq ø1/2"
Válvula de esfera de diámetro 1/2" de latón niquelado, presión nominal 16 atm y paso total, con marcado AENOR, según DB-HS4 del CTE.

**PIFW.6a** u Latiguillo racor latón 15 cm
Latiguillo flexible con racores de latón uniones macho-hembra o hembra-hembra longitud 15cm, diámetro 3/8"-1/2"
Claves: racor, flexible, union, latiguillo, material, diametro, laton

**PIFG33aah** u Valv esf PP racor hembr ø80mm
Válvula de esfera de polipropileno, racor hembra con unión por fusión de 80mm de diámetro, con marcado AENOR y según DB-HS4 del CTE.

**PIFG33aag** u Valv esf PP racor hembr ø65mm
Válvula de esfera de polipropileno, racor hembra con unión por fusión de 65mm de diámetro, con marcado AENOR y según DB-HS4 del CTE.

**PIFG33aaf** u Valv esf PP racor hembr ø50mm
Válvula de esfera de polipropileno, racor hembra con unión por fusión de 50mm de diámetro, con marcado AENOR y según DB-HS4 del CTE.

**PIFG33aae** u Valv esf PP racor hembr ø40mm
Válvula de esfera de polipropileno, racor hembra con unión por fusión de 40mm de diámetro, con marcado AENOR y según DB-HS4 del CTE.

**PIFG33aad** u Valv esf PP racor hembr ø32mm
Válvula de esfera de polipropileno, racor hembra con unión por fusión de 32mm de diámetro, con marcado AENOR y según DB-HS4 del CTE.

**PIFG33aac** u Valv esf PP racor hembr ø25mm
Válvula de esfera de polipropileno, racor hembra con unión por fusión de 25mm de diámetro, con marcado AENOR y según DB-HS4 del CTE.

**PIFG33aab** u Valv esf PP racor hembr ø20mm
Válvula de esfera de polipropileno, racor hembra con unión por fusión de 20mm de diámetro, con marcado AENOR y según DB-HS4 del CTE.

**PIFG37f** u Valv retn roscada latón ø50mm
Válvula de retención roscada de latón, de 50mm de diámetro nominal, presión nominal 16 atm, con marcado AENOR y según DB-HS4 del CTE.

**PIFG44c** u Válvula flotador ø50mm
Válvula de flotador, de hierro, roscada, de 50mm de diámetro, para una presión nominal de 16 atm, con marcado AENOR y según DB-HS4 del CTE.

**PIFG45bb** u Ventosa plástica ø2"
Válvula de ventosa, plástica, de 2" de diámetro, con marcado AENOR y según DB-HS4 del CTE.

**PIFG60aab** u Ll escd cld alta ø1/2" lav+bidé
Llave de escuadra de calidad alta y 1/2" de diámetro, para monobloques lavabo y bidé, con marcado AENOR y según DB-HS4 del CTE.

**PIIA.3aaa** u Deps polie re ag 12m3 hrz sup
Depósito de reserva de agua contra incendios de 12 m3, construido en poliéster de alta resistencia en posición horizontal, para instalar en superficie, conforme a las especificaciones dispuestas en el Reglamento de Instalaciones de Protección contra Incendios.
Claves: superficie, agua, te, material, deposito, par, vertical, vertedero, coche, construccion, poliester, alto, resistencia, proteccion, automatico, calculo, horizontal, incendio

**PIFG30g** u Valv esfera lat-niq ø2"
Válvula de esfera de diámetro 2" de latón niquelado, presión nominal 16 atm y paso total, con marcado AENOR, según DB-HS4 del CTE.
Claves: coche, te, laton, niquel, valvula, esfera, par, diametro, calculo, aenor, automatico, material, presion, paso, marco

**PIIA.4a** u Va flo p/md niv ag deps ø1 ½´´
Válvula de flotador de 1 ½´´ de diámetro, para una presión máxima de 8 bar, con cuerpo de y boya esférica de latón y obturador de goma, para medir y controlar el nivel de agua en depósitos de reserva de agua contra incendios.
Claves: maximo, presion, flotador, agua, calculo, diametro, valvula, boya, te, par, laton, nivel, material, esfera, goma, medicion, control, deposito, incendio, coche, automatico

**PICW43b** u Intr niv cbl 5 m
Interruptor de nivel con marcado CE para controlar el nivel de líquidos, aguas limpias, potables y aplicaciones generales, tanto en el llenado, como en el vaciado de depósitos, pozos y cisternas, constituido por microrruptor accionado por esfera de acero en el interior de una cubierta de polipropileno, cable de tres conductores con cubierta de PVC de 5m de longitud y contrapeso fijado al cable, conforme a las especificaciones dispuestas en la ITE 04.12 del RITE.
Claves: liquido, nivel, cable, aplicacion, te, interruptor, limpieza, par, potable, agua, control, circulo, automatico, pvc, marco, esfera, pozo, cisterna, calculo, acero, interior, cubierta, coche, material, vaciado, polipropileno, contrapeso, conductor, deposito

**PUAV.3cdaa** u Va mar rosc ø65 di fund palc
Válvula de mariposa roscada, para abastecimiento de agua e instalaciones de riego, de 65mm de diámetro nominal, cuerpo de fundición, discos de fundición, presión nominal 16 atm y accionamiento con palanca. Con marcado AENOR, conforme a las especificaciones dispuestas en las normas ISO 5208 y UNE-EN 1074.
Claves: diametro, rosca, brida, acero, mariposa, disco, par, inoxidable, motor, reductor, agua, fundicion, valvula, mecanismo, riego, te, abastecer, soporte, automatico, valoracion, presion, aenor, coche, material, calculo, palanca, marco, norma

**PIIA.1af** u Grupo presión ag 12m3/h 72mca
Grupo de presión de agua contra incendios, con un caudal de 12 m3/h a 72 mca, a 380 V (3 fases + neutro), completo y montado para su instalación final en obra, formado por 1 bomba principal eléctrica de 10 CV, 1 bomba jockey de 3 CV, con bancada, bombas montadas, cuadro eléctrico de control de bombas según UNE, colector común de impulsión, valvulería de corte y sección instalada, presostatos, depósito acumulador timbrado, manómetro de glicerina y válvula de seguridad de escape conducido, conforme a las especificaciones dispuestas en la norma UNE 23500:1990.
Claves: soporte, grupo, presion, par, calculo, material, te, incendio, montaje, bomba, cuadro, bancada, corte, agua, electrico, seguridad, coche, impulsion, norma, caudal, manometro, acumulador, deposito, presostato, seccion, valvula, colector, automatico, control

**PIIA.2a** u Caudlmt lec dirt esc 30 m3/h
Caudalímetro de lectura directa de hasta 30 m3/h y 2´´ de diámetro, para grupos de presión.
Claves: excavacion, coche, calculo, directo, material, escala, par, presion, te, automatico, diametro, grupo

**PIFC.2aajb** m Tb acero ng M ø2 1/2" 30%acc
Tubo de acero negro de calidad S195T, sin soldadura, serie M, diámetro nominal 2 1/2", espesor de pared 3.60 mm y peso 6.48 kg/m, con un incremento del precio del tubo del 30% en concepto de uniones, accesorios y piezas especiales, según norma UNE EN 10255.
Claves: incremento, pared, acero, automatico, material, peso, calidad, galvanizar, pieza, norma, soldadura, negro, union, diametro, accesorio, calculo, soporte, especial, te, coche, tubo, par

**PIFW.5a** u Abrazadera metálica
Claves: abrazadera, material, metal, tornillo, diametro

**PRCP10aab** l Esmalte martelé brillo col
Esmalte tipo martelé, de varios colores con acabado brillo.
Claves: par, satinado, esmalte, material, coche, negro, blanco, soporte, mate, metal, brillo, oxidacion, aluminio, color, automatico, calculo, ambiente, te

**PRCP.8cbc** l Impr est met mate col
Imprimación antioxidante para estructuras metálicas, de colores rojo, verde o gris con acabado mate.
Claves: automatico, satinado, imprimacion, galvanizar, oxidacion, interior, estructura, calculo, mate, material, hierro, coche, te, gris, verde, soporte, naranjo, metal, color, par, industrial, rojo, blanco

**PIFC.2aaib** m Tb acero ng M ø2" 30%acc
Tubo de acero negro de calidad S195T, sin soldadura, serie M, diámetro nominal 2", espesor de pared 3.60 mm y peso 5.07 kg/m, con un incremento del precio del tubo del 30% en concepto de uniones, accesorios y piezas especiales, según norma UNE EN 10255.
Claves: incremento, pared, acero, automatico, material, peso, calidad, galvanizar, pieza, norma, soldadura, negro, union, diametro, accesorio, calculo, soporte, especial, te, coche, tubo, par

**PIFC.2aagb** m Tb acero ng M ø1 1/4" 30%acc
Tubo de acero negro de calidad S195T, sin soldadura, serie M, diámetro nominal 1 1/4", espesor de pared 3.20 mm y peso 3.12 kg/m, con un incremento del precio del tubo del 30% en concepto de uniones, accesorios y piezas especiales, según norma UNE EN 10255.
Claves: incremento, pared, acero, automatico, material, peso, calidad, galvanizar, pieza, norma, soldadura, negro, union, diametro, accesorio, calculo, soporte, especial, te, coche, tubo, par

**PIFC.2aafb** m Tb acero ng M ø1" 30%acc
Tubo de acero negro de calidad S195T, sin soldadura, serie M, diámetro nominal 1", espesor de pared 3.20 mm y peso 2.42 kg/m, con un incremento del precio del tubo del 30% en concepto de uniones, accesorios y piezas especiales, según norma UNE EN 10255.
Claves: incremento, pared, acero, automatico, material, peso, calidad, galvanizar, pieza, norma, soldadura, negro, union, diametro, accesorio, calculo, soporte, especial, te, coche, tubo, par

**PIIB.1bbb** u BIE 25 ab prta a inx 680x650x180
Boca de incendio equipada para transportar y proyectar agua desde un punto fijo de una red de abastecimiento hasta el lugar del fuego, con marcado CE, compuesta por armario fijo de dimensiones 680 x 650 x 180mm construido en chapa de acero blanca pintada en color rojo, con troquelado lateral para ventilación, entrada troquelada para toma de agua y taladros en la parte inferior para desagüe, bisagra integral y cerradura en ABS abrefácil, puerta ciega de acero inoxidable, carrete abatible 180º de 525mm de diámetro, manguera semirrígida de 25mm de diámetro y 20m de longitud, válvula de asiento de latón forzado con salida a 110º con roscas de 1´´, lanza cónica de 25m y cierre, conforme a las especificaciones dispuestas en el Reglamento de Instalaciones de Protección contra Incendios.
Claves: soporte, calculo, marco, par, rojo, chapa, dimension, acero, ciego, beige, abatible, te, punto, puerta, transporte, agua, armario, proyeccion, valvula, equipo, boca, forzado, laton, asiento, salida, esfera, lateral, inferior, incendio, compuesto, pintura, inoxidable, taladro, toma, entrada, ventilacion, troquelado, blanco, circulo, fuego, lanzar, construccion, desagüe, automatico, rigido, abastecer, material, bisagra, coche, proteccion, cierre, color, cerrajeria, rosca, red, manguera, diametro

**PIIE.1be** u Exti porta polv ABC 6 kg
Extintor portátil permanentemente presurizado con agente extintor polvo polivalente ABC y 6 kg de capacidad con marcado CE, para la extinción de fuegos de tipo A, B y C con una eficacia 21A-113B-C, fabricado en acero y protegido exteriormente con pintura epoxi de color rojo, agente impulsor N2, válvula de disparo rápido, manómetro extraíble y válvula de comprobación de presión interna, probado a 23 kg/cm2 de presión y para una temperatura de utilización de -20ºC/+60ºC, conforme a las especificaciones dispuestas en el Reglamento de Instalaciones de Protección contra Incendios.
Claves: soporte, calculo, polvo, fabricacion, agua, portatil, revestimiento, te, corrosion, permanente, presurizado, marco, circulo, fuego, par, valvula, extintor, polietileno, proteccion, exterior, material, epoxi, color, rojo, impulsion, pintura, manometro, resistencia, aditivo, comprobacion, coche, acero, automatico, incendio, temperatura, presion

**PIIE.1cd** u Exti porta CO2 5 kg
Extintor portátil permanentemente presurizado con agente extintor CO2 y 5 kg de capacidad con marcado CE, para la extinción de fuegos de tipo B generalmente, con una eficacia 89B, fabricado en acero y protegido exteriormente con pintura epoxi de color rojo, agente impulsor N2, válvula de disparo rápido, manómetro extraíble y válvula de comprobación de presión interna, probado a 250 bares de presión y para una temperatura de utilización de -20ºC/+60ºC, conforme a las especificaciones dispuestas en el Reglamento de Instalaciones de Protección contra Incendios.
Claves: soporte, calculo, polvo, fabricacion, agua, portatil, revestimiento, te, corrosion, permanente, presurizado, marco, circulo, fuego, par, valvula, extintor, polietileno, proteccion, exterior, material, epoxi, color, rojo, impulsion, pintura, manometro, resistencia, aditivo, comprobacion, coche, acero, automatico, incendio, temperatura, presion

**PIIE.4aaa** u Armr empbl ch a p/exti polv
Armario fabricado en chapa de acero pintado en color rojo, empotrable, para extintor de polvo polivalente ABC de 6 ó 9 kg, con puerta ciega pintada en color rojo, tirador de PVC, bisagra integrada con cierre de resbalón, precinto de seguridad y taladros en la parte posterior para atornillar a pared.
Claves: resbalon, acero, material, empotrable, par, fabricacion, te, juego, polietileno, armario, resistencia, extintor, polvo, chapa, inoxidable, alto, inyeccion, automatico, tirador, hidrocarburo, seguridad, cerrajeria, pvc, calculo, accion, calidad, acoplar, goma, proteccion, limite, doble, temperatura, ambiente, transparente, llave, estanquidad, incendio, coche, tornillo, poliestireno, junta, impermeable, cinturon, plastico, caucho, sujecion, taladro, pared, mirilla, soporte, ciego, puerta, rojo, color, pintura, bisagra, cierre

**PIIE.5a** u Cristal p/armr exti 790x265mm
Cristal para armario de extintor de chapa de acero, de dimensiones 790x265mm.
Claves: acero, coche, par, dimension, calculo, te, armario, automatico, material, chapa, extintor, cristal

**PIIE.4abb** u Armr empbl a inx p/exti CO2
Armario fabricado en acero inoxidable AISI-316 de alta calidad, empotrable, para extintor de CO2 de de 2 ó 5 kg, con puerta ciega fabricada en acero inoxidable AISI-316 de alta calidad, tirador de PVC, bisagra integrada con cierre de resbalón y precinto de seguridad y taladros en la parte posterior para atornillar a pared.
Claves: resbalon, acero, material, empotrable, par, fabricacion, te, juego, polietileno, armario, resistencia, extintor, polvo, chapa, inoxidable, alto, inyeccion, automatico, tirador, hidrocarburo, seguridad, cerrajeria, pvc, calculo, accion, calidad, acoplar, goma, proteccion, limite, doble, temperatura, ambiente, transparente, llave, estanquidad, incendio, coche, tornillo, poliestireno, junta, impermeable, cinturon, plastico, caucho, sujecion, taladro, pared, mirilla, soporte, ciego, puerta, rojo, color, pintura, bisagra, cierre

**PIIL.1a** u Detc incd conve termv
Detector termovelocimétrico completo, alimentación a 2 hilos, doble led de indicación de estado, salida para piloto remoto con marcado CE, incluso zócalo y base para tubo visto, conectable a zona de detección de central convencional, conforme a las especificaciones dispuestas en las normas UNE 23007 y UNE-EN 54 "Sistemas de detección y de alarma de incendios" y en el Reglamento de Instalaciones de Protección contra Incendios.
Claves: salida, doble, fuego, detector, termovelocimetro, ventilacion, humo, indicador, ionico, piloto, conduccion, alarma, par, proteccion, cable, base, zocalo, ultravioleta, marco, norma, te, material, tubo, circulo, alimentar, central, incendio, coche, automatico, calculo, deteccion

**PIIL22a** u Mod analog p/detc conve
Módulo analógico de conexión directa a lazo/bucle con alimentación de lazo a 24V + alimentación adicional de 24V (de fuente de alimentación externa), fabricado para conectar y supervisar hasta 20 detectores convencionales (no analógicos) creando una zona de detección en la instalación, incluso led de indicación de estado y caja de montaje.
Claves: par, caja, conexion, modulo, deteccion, indicador, directo, montaje, ejecucion, extintor, permiso, detector, fuente, control, calculo, coche, alimentar, central, te, rotulo, lazo, automatico, fabricacion, material, analogico, pulsador, sirena

**PIIL15c** u Cab detc incd analog trmc/termv
Cabeza de detector de incendios térmico/termovelocimétrico analógico con marcado CE, direccionable, microprocesada, de bajo perfil, con doble led de indicación de estado y salida para piloto remoto incluido, consumo en reposo de 250 µA y consumo en alarma <11 mA, con posibilidad de montaje con base especial para tubo visto de superficie o en falso techo con zócalo de bajo perfil, conforme a las especificaciones dispuestas en las normas UNE 23007 y UNE-EN 54 y en el Reglamento de Instalaciones de Protección contra Incendios.
Claves: perfil, cabeza, detector, analogico, coche, par, ionico, sensor, te, incendio, circulo, doble, indicador, zocalo, marco, automatico, salida, calculo, consumo, alarma, montaje, base, especial, superficie, falso, techo, piloto, proteccion, material, norma, tubo

**PIIL16a** u Zócalo conx detector analógico
Zocalo de conexión de bajo perfil para detectores de incendios analógicos, de gran resistencia y fiabilidad, incluye sistema de desconexión rápida de cabeza de detector.
Claves: cabeza, conexion, material, zocalo, construccion, detector, resistencia, incendio, perfil, analogico

**PIIL17a** u Base ins tubo visto detc analog
Base especial para detectores analógicos en instalaciones a tubo visto, incluye pre-taladros para instalar a techo y pretaladro para entrada lateral de tubo.
Claves: especial, base, analogico, tubo, techo, entrada, lateral, material, detector

**PIIL15a** u Cab detc incd analog opt
Cabeza de detector de incendios óptico analógico con marcado CE, direccionable, microprocesada, de bajo perfil, con doble led de indicación de estado y salida para piloto remoto incluido, consumo en reposo de 350 µA y consumo en alarma <11 mA, con posibilidad de montaje con base especial para tubo visto de superficie o en falso techo con zócalo de bajo perfil, conforme a las especificaciones dispuestas en las normas UNE 23007 y UNE-EN 54 y en el Reglamento de Instalaciones de Protección contra Incendios.
Claves: perfil, cabeza, detector, analogico, coche, par, ionico, sensor, te, incendio, circulo, doble, indicador, zocalo, marco, automatico, salida, calculo, consumo, alarma, montaje, base, especial, superficie, falso, techo, piloto, proteccion, material, norma, tubo

**PIIL18a** u Pulsador analog alarma
Pulsador manual analógico de alarma direccionable con marcado CE, fabricado en ABS y pintado de color rojo, conexionado mediante terminales, incluye led de indicación de estado, llave de prueba y cristal de rotura, conforme a las especificaciones dispuestas en las normas UNE 23007 y UNE-EN 54 en el Reglamento de Instalaciones de Protección contra Incendios.
Claves: circulo, color, proteccion, analogico, par, calculo, extintor, te, marco, alarma, fabricacion, pintura, pulsador, manual, llave, conexion, material, indicador, rotura, prueba, cristal, coche, norma, incendio, automatico, rojo, terminal

**PIIL19a** u Zoc base p/pul analog ins sup
Zócalo base para la conexión de pulsadores analógicos en montajes en superficie.
Claves: te, zocalo, superficie, par, empotrable, calculo, analogico, coche, automatico, material, conexion, montaje, base, pulsador

**PIIL19b** u Zoc base p/pul analog ins emp
Zócalo base para la conexión de pulsadores analógicos en montajes empotrados.
Claves: te, zocalo, superficie, par, empotrable, calculo, analogico, coche, automatico, material, conexion, montaje, base, pulsador

**PIIL20a** u Sirena alarma analógica
Sirena de interior de alarma direccionable con marcado CE, para interiores, de bajo consumo, directa a lazo/bucle, alimentación a 24 V, 6 mA de consumo en alarma y 87 dB de potencia, incluso zócalo de montaje y conexión, conforme a las especificaciones dispuestas en las normas UNE 23007 y UNE-EN 54 y en el Reglamento de Instalaciones de Protección contra Incendios.
Claves: interior, sirena, marco, circulo, consumo, directo, alarma, analogico, conexion, norma, proteccion, incendio, material, alimentar, montaje, zocalo

**PIIL11bb** u Sir conve acus/opt ext alarm
Sirena convencional óptica/acústica de alarma de incendios para exteriores con marcado CE, con cambio automático de polaridad, tensión de funcionamiento de 24 V, corriente continua, 390 mA de consumo y 100 dB de potencia a 24 V y 1 metro, fabricada en ABS, con forma circular y pintada en color rojo, conforme a las especificaciones dispuestas en las normas UNE 23007 y UNE-EN 54 y en el Reglamento de Instalaciones de Protección.
Claves: acustico, circulo, incendio, par, sirena, interior, alarma, circulacion, calculo, marco, proteccion, exterior, tension, material, fabricacion, continuo, te, consumo, color, rojo, norma, coche, dimension, pintura, automatico

**PIIL21bb** u Ctrl detc incd analog 2 laz ampl
Central de detección de incendios analógica direccionable con marcado CE de 2 lazos/bucles ampliable hasta 5 lazos, con capacidad hasta 250 detectores + 250 módulos/pulsadores analógicos (125 detectores + 125 módulos/pulsadores por lazo), compuesta por armario metálico con carcasa de ABS de dimensiones 480x455x140mm, pantalla de cristal líquido de 4 x 40 caracteres, teclado de membrana, 20 pilotos de indicación de alarma/avería, dos puertos RS232 y RS485 para comunicaciones opcionales, fuente de alimentación, cargador de baterías, 2 salidas de reles vigiladas y 2 salidas de reles libres de tensión, totalmente programable desde central desde PC, conforme a las especificaciones dispuestas en las normas UNE 23007 y UNE-EN 54 y en el Reglamento de Instalaciones de Protección contra Incendios.
Claves: detector, soporte, calculo, te, marco, carcasa, cristal, deteccion, lazo, dimension, central, pantalla, metal, armario, compuesto, circulo, ampliacion, proteccion, incendio, opcional, automatico, fuente, analogico, cargador, indicador, norma, piloto, membrana, liquido, alimentar, comunicacion, tension, par, coche, material, vigilar, rele, salida

**PIIL.8a** u Batería p/central detección incendios
Bateria 12Vcc 7A para centrales y fuentes de alimentacion, de color negro, larga duración y carga.
Claves: alimentar, color, central, incendio, negro, carga, material, fuente, deteccion

**PIEC16bb** m Tubo rigido PVC 16mm 30%acc
Tubo rígido de PVC diámetro nominal 16 mm y un grado de protección mecánica 7 para canalización de superficie con un incremento sobre el precio del tubo del 30% en concepto de de uniones, accesorios y piezas especiales.
Claves: accesorio, incremento, calculo, especial, pieza, diametro, pvc, par, rigido, tubo, graduacion, te, material, automatico, coche, superficie, canalizacion, mecanico, proteccion, union

**PIIP13ca** u Collarín intu ø110mm EI 120
Collarín intumescente formado por un manguito de acero revestido interiormente con un forro intumescente con base de grafito, incluso cierre y pestañas de anclaje para garantizar una resistencia al fuego EI 120 en pasos de tuberías combustibles de 110mm de diámetro exterior y a través de paredes y forjados que delimitan sectores de incendio, conforme a las especificaciones dispuestas en las normas UNE-EN 1366-3:2005 y UNE-EN 1634-1:2000.
Claves: revestir, resistencia, par, tuberia, collarin, fuego, te, intumescente, manguito, combustible, forro, calculo, interior, base, acero, cierre, diametro, forjado, automatico, anclaje, garantia, paso, pared, incendio, coche, material, exterior, norma, sector, grafito

**PIIP12a** u Masilla intumescente
Cartucho de masilla intumescente de 310 ml de capacidad para sellado de juntas y perforaciones de instalaciones en muros cortafuegos, tabiques, marcos de puertas resistentes al fuego y sistemas de acristalamiento, conforme a las especificaciones dispuestas en las normas UNE-EN 1366-3:2005 y UNE-EN 1634-1:2000.
Claves: marco, puerta, tabiqueria, masilla, intumescente, cartucho, junta, resistencia, fuego, cristal, norma, cortafuego, material, muro, perforacion

**PIIS.1bbaa** u Señ PVC 210x297mm ftlumi c/txt
Placa para señalización de instalaciones manuales de protección contra incendios fabricada en PVC, fotoluminiscente, con pictograma y texto serigrafiados, de dimensiones 210x297mm, conforme a las especificaciones dispuestas en las normas UNE 23033-1:1981 y UNE 23035-4:2003.
Claves: par, te, calculo, material, vinilo, pvc, dimension, rotulo, norma, modelo, señalizacion, placa, manual, proteccion, fabricacion, automatico, aluminio, coche, incendio

**PIIS.2aaa** u Señ PVC 224x224 ftlumi med eva
Placa para señalización de medios de evacuación, fabricada en PVC, fotoluminiscente, de dimensiones 224x224mm, conforme a las especificaciones dispuestas en la norma UNE 23034:1988.
Claves: pvc, dimension, señalizacion, medio, evacuacion, material, aluminio, automatico, calculo, par, norma, fabricacion, te, placa, coche

**MOOF.9a** h Oficial 2ª fontanería
Oficial 2° fontanería.
Claves: mano, obra, fontaneria, oficial

**PISB.1aaa** u Elecbomb ach pluv 0.3CV c/intr
Electrobomba sumergible para achique de aguas de lluvia o filtraciones, con interruptor de nivel y potencia motor 0.3 CV, grado de protección IP68 y aislamiento clase F, incluso cuadro eléctrico y cable de alimentación.

**PUCA10a** u Tapa+aro registro fund estanca
Tapa y aro de registro estanca de fundición de hierro pintados con pintura bituminosa. De diámetro 650mm. Con sistema de cierre de tres tornillos para asegurar la estanquidad al agua hasta 1 bar de presión. Con superficie antideslizante y junta de polietileno. Según norma UNE-EN 124:1995.

**PEAA.3ac** kg Acero corru B 400 S ø10
Acero corrugado soldable B 400 S, de 10mm de diámetro, homologado, 0.617 kg/m.

**PISC.2aaf** m Tb sr-UD Ø110mm unn peg 70%acc
Tubo liso para saneamiento de PVC, de diámetro 110mm y espesor 3.20mm, según la Norma UNE-EN 1401-I, para canalización enterrada o no, con junta pegada y evacuación de todo tipo de aguas, incluso las procedentes de electrodomésticos, suministrado en tubos de longitud 5.8 m, con incremento del precio del tubo del 70% en concepto de uniones, accesorios y piezas especiales.

**PISB.2bba** u Electrobomba 1.2CV c/intr
Electrobomba sumergible para elevación de aguas fecales o cargadas, con interruptor de nivel y potencia motor 1.2 CV, grado de protección IP68 y aislamiento clase F, incluso cuadro eléctrico y cable de alimentación.

**PISC.7bab** m Tb san fund DN50mm 30%acc
Tubo para saneamiento de fundición, con extremos lisos, revestido interiormente con resina epoxi reticulado color ocre, de diámetro nominal 50mm y diámetro exterior 58mm, según Norma UNE-EN 877, para canalización aérea, indicado para la evacuación de aguas usadas, residuales y pluviales , hasta 80°C en utilización continua, suministrado en tubos de longitud 3m.

**PISC.1db** m Tubo eva PVC sr-B Ø75mm 30%acc
Tubo liso evacuación PVC de diámetro 75mm y espesor 3.0mm, para canalización aérea, unión por encolado, con comportamiento frente al fuego M1 según normas NF, para la evacuación de todo tipo de aguas, incluso las procedentes de electrodomésticos, según Norma EN 1453 serie B, suministrado en tubos de 5 m de longitud, con incremento del precio del tubo del 30% en concepto de uniones, accesorios y piezas especiales.

**PBAC.1ba** t CEM I 42.5 R granel
Cemento portland CEM I 42.5 R, según norma UNE-EN 197-1:2000 , a granel.
Claves: cemento, norma, granel, aglomerante, basico

**PISC.2aab** m Tb sr-UD Ø110mm unn peg 30%acc
Tubo liso para saneamiento de PVC, de diámetro 110mm y espesor 3.20mm, según la Norma UNE-EN 1401-I, para canalización enterrada o no, con junta pegada y evacuación de todo tipo de aguas, incluso las procedentes de electrodomésticos, suministrado en tubos de longitud 5.8 m, con incremento del precio del tubo del 30% en concepto de uniones, accesorios y piezas especiales.

**PISC.1gb** m Tubo eva PVC sr-B Ø125mm 30%acc
Tubo liso evacuación PVC de diámetro 125mm y espesor 3.20mm, para canalización aérea, unión por encolado, con comportamiento frente al fuego M1 según normas NF, para la evacuación de todo tipo de aguas, incluso las procedentes de electrodomésticos, según Norma EN 1453 serie B, suministrado en tubos de 5 m de longitud, con incremento del precio del tubo del 30% en concepto de uniones, accesorios y piezas especiales.

**PISC.2bab** m Tb sr-UD Ø125mm unn peg 30%acc
Tubo liso para saneamiento de PVC, de diámetro 125mm y espesor 3.20mm, según la Norma UNE-EN 1401-I, para canalización enterrada o no, con junta pegada y evacuación de todo tipo de aguas, incluso las procedentes de electrodomésticos, suministrado en tubos de longitud 5.8 m, con incremento del precio del tubo del 30% en concepto de uniones, accesorios y piezas especiales.

**PISC.1hb** m Tubo eva PVC sr-B Ø160mm 30%acc
Tubo liso evacuación PVC de diámetro 160mm y espesor 3.20mm, para canalización aérea, unión por encolado, con comportamiento frente al fuego M1 según normas NF, para la evacuación de todo tipo de aguas, incluso las procedentes de electrodomésticos, según Norma EN 1453 serie B, suministrado en tubos de 5 m de longitud, con incremento del precio del tubo del 30% en concepto de uniones, accesorios y piezas especiales.

**PISC.2cab** m Tb sr-UD Ø160mm unn peg 30%acc
Tubo liso para saneamiento de PVC, de diámetro 160mm y espesor 4.20mm, según la Norma UNE-EN 1401-I, para canalización enterrada o no, con junta pegada y evacuación de todo tipo de aguas, incluso las procedentes de electrodomésticos, suministrado en tubos de longitud 5.8 m, con incremento del precio del tubo del 30% en concepto de uniones, accesorios y piezas especiales.

**PISC.2cbb** m Tb sr-UD Ø160mm unn elas 30%acc
Tubo liso para saneamiento de PVC, de diámetro 160mm y espesor 4.20mm, según la Norma UNE-EN 1401-I, para canalización enterrada o no, con junta elástica y evacuación de todo tipo de aguas, incluso las procedentes de electrodomésticos, suministrado en tubos de longitud 5.8 m, con incremento del precio del tubo del 30% en concepto de uniones, accesorios y piezas especiales.

**PBRA.1add** t Arena 0/6 triturada lvd 30km
Arena triturada, lavada, de granulometria 0/6, a pie de obra, considerando transporte con camión de 25 t, a una distancia media de 30km.

**PISC.3bb** m Tb PVC corru gs Ø200mm 30%acc
Tubo saneamiento de PVC corrugado gris de doble pared, diámetro 200mm y diámetro interior 181mm, rigidez superior a 4 KN/m2, para la canalización enterrada, según Proyecto Norma Europea EN 13476, unión entre tubos mediante junta elástica y suministrado en tramos de 3m de longitud, con incremento del precio del tubo del 30% en concepto de uniones, accesorios y piezas especiales.

**PISC19cab** m Baj a galv ø120mm 30%acc
Tubo bajante de acero galvanizado, de sección circular de ø120mm, para evacuación vertical exterior de pluviales, construido según norma UNE EN 612 y DIN 18461, suministrado en piezas de 3 m de longitud, con incremento del precio del tubo del 30% en concepto de uniones, accesorios y piezas especiales.

**PIFC.1dma** m Tb glv ø6´´
Tubo de acero galvanizado con soldadura, diámetro 6"(DN150) y espesor de pared 3.75mm, marcado AENOR y según norma UNE-EN 10255:2005.

**PISC.1ib** m Tubo eva PVC sr-B Ø200mm 30%acc
Tubo liso evacuación PVC de diámetro 200mm y espesor 3.90mm, para canalización aérea, unión por encolado, con comportamiento frente al fuego M1 según normas NF, para la evacuación de todo tipo de aguas, incluso las procedentes de electrodomésticos, según Norma EN 1453 serie B, suministrado en tubos de 5 m de longitud, con incremento del precio del tubo del 30% en concepto de uniones, accesorios y piezas especiales.

**PISC.2dab** m Tb sr-UD Ø200mm unn peg 30%acc
Tubo liso para saneamiento de PVC, de diámetro 200mm y espesor 4.90mm, según la Norma UNE-EN 1401-I, para canalización enterrada o no, con junta pegada y evacuación de todo tipo de aguas, incluso las procedentes de electrodomésticos, suministrado en tubos de longitud 5.8 m, con incremento del precio del tubo del 30% en concepto de uniones, accesorios y piezas especiales.

**PISC24gb** m Tubo drenaje PEAD ø200mm 30%acc
Tubo de polietileno de alta densidad para drenaje, de diámetro exterior 200mm, para una superficie de drenaje de 165 cm2/m, con 2020 perforaciones por metro, suministrado en piezas de 5 m, con un incremento del precio del tubo del 30% en concepto de uniones, accesorios y piezas especiales.
Claves: drenaje, salubridad, densidad, especial, perforacion, accesorio, superficie, instalacion, pieza, union, incremento, polietileno, alcantarillado, alto, exterior, suministro, diametro, tubo

**PISA.4aa** u Can PP c/rej 130x75 p/pluv gar
Canaleta para recogida de pluviales fabricada por inyección de polipropileno, de 130mm de ancho y 75mm de alto, con rejilla de polipropileno adecuada para garajes o aparcamientos y de ancho igual a la canaleta, en color gris y con sistema de fijación para asegurar la rejilla a la canaleta, suministrada en tramos de 50cm, conforme a la norma UNE EN 1253.

**PISC.1bd** m Tubo eva PVC sr-B Ø40mm 50%acc
Tubo liso evacuación PVC de diámetro 40mm y espesor 3.0mm, para canalización aérea, unión por encolado, con clasificación de reacción al fuego B-s1,d0 según R.D. 312/2005, para la evacuación de todo tipo de aguas, incluso las procedentes de electrodomésticos, según Norma EN 1453 serie B, suministrado en tubos de 5 m de longitud, con incremento del precio del tubo del 50% en concepto de uniones, accesorios y piezas especiales.

**PISA.2b** u Sumidero sifónico PVC-INOX VØ50
Sumidero sifónico clase K3 según UNE EN 1253 para cuartos de baño, terrazas o patios, con salida vertical de diámetro 50mm y unión mediante junta pegada, cuerpo de PVC y rejilla de acero inoxidable, según Normas DIN 19599 y DIN 1229, con velocidad de evacuación 0.44 l/s, según ISO DIS 9896.

**PISC.1cc** m Tubo eva PVC sr-B Ø50mm 40%acc
Tubo liso evacuación PVC de diámetro 50mm y espesor 3.0mm, para canalización aérea, unión por encolado, con comportamiento frente al fuego M1 según normas NF, para la evacuación de todo tipo de aguas, incluso las procedentes de electrodomésticos, según Norma EN 1453 serie B, suministrado en tubos de 5 m de longitud, con incremento del precio del tubo del 40% en concepto de uniones, accesorios y piezas especiales.

**PISA.2a** u Sumidero sifónico PP-INOX VØ40
Sumidero sifónico clase K3 según UNE EN 1253 para cuartos de baño, terrazas o patios, con salida vertical de diámetro 40mm y unión mediante junta cónica, cuerpo de polipropileno y rejilla de acero inoxidable, según Normas DIN 19599 y DIN 1229, con velocidad de evacuación 0.44 l/s, según ISO DIS 9896.

**PBPC.2aaaa** m3 H 20 plástica TM 40 I
Hormigón preparado de resistencia caracteristica 20 N/mm2, de consistencia plástica y tamaño máximo del árido 40 mm, en ambiente no agresivo I , transportado a una distancia máxima de 10 km, contados desde la central suministradora. Se consideran cargas completas de 6 ó 9 m3 y un tiempo máximo de descarga en obra de 45 minutos.
Claves: plastico, transporte, carga, obra, descarga, maximo, tiempo, hormigon, blando, resistencia, ambiente, suministro, central, preparacion, consistencia, fluido

**PUCA12a** u Imbornal fund c/reja fundición
Imbornal de fundición gris, con conexión de salida a red general de diámetro 170mm. Con reja abatible de fundición pintada con pintura bituminosa y acabado antideslizante.

**PISA.4aab** u Can HP c/rej 1000x300x190 p/pluv cubiertas
Canaleta para recogida de pluviales fabricada por hormigón polímero tipo ULMA o similar, modelo SELF300, ancho exterior 300mm, ancho interior 250mm y altura exterior 190mm, en módulos de 1m de longitud, incremento de un 130% en concepto de accesorios de arqueta, cestilla y conexión a red de desagüe, conforme a la norma UNE EN 1253-I.

**PFFC.4ba** u Ladrillo c macizo 24x11.5x5 maq
Ladrillo cerámico macizo realizado a máquina de 24x11.5x5cm.

**PFFC.5g** u Bardo machihembrado 80x25x3
Pieza cerámica machihembra, tipo bardo 80x25x3cm.
Claves: dimension, ceramico, fabrica, pieza, union, machihembrado, fachada, bardo

**PEAM.3ab** m2 Mallazo ME 15x15 ø 6-6
Mallazo electrosoldado ME 15x15cm, de diámetros 6-6mm y acero B 500 T.
Claves: electrosoldadur, diametro, mallazo, acero, dimension, estructura

**PRCM11a** kg Mezcla p/revoco cal-cto-arido
Mezcla para revoco seco a base de hidróxido de cal cemento y áridos suministrado en sacos de 36 Kg para uso en exteriores.
Claves: revestimiento, revoco, cal, paramento, base, exterior, cemento, mezcla, seco, suministro, sintetico

**PBPC.2cbbc** m3 H 30 blanda TM 20 I+Qb
Hormigón preparado de resistencia caracteristica 30 N/mm2, de consistencia blanda y tamaño máximo del árido 20 mm, en ambiente no agresivo I y exposición por ataque químico Qb, transportado a una distancia máxima de 10 km, contados desde la central suministradora. Se consideran cargas completas de 6 ó 9 m3 y un tiempo máximo de descarga en obra de 45 minutos.
Claves: plastico, transporte, carga, obra, descarga, maximo, tiempo, hormigon, blando, resistencia, ambiente, suministro, central, preparacion, consistencia, fluido

**PISA10cc** u Arq sif cua PP 40x40cm rej
Arqueta cuadrada sifónica prefabricada de polipropileno, de medidas 40x40cm, con conexiones laterales adaptables a tubos de diámetro de 75 a 250mm y tapa rejilla con marco, fabricados por inyección de polipropileno y sifonada en la boca de salida mediante placa de polipropileno, para cierre hidráulico de otra u otras arquetas que viertan en ella.

**PFFC.2c** u Ladrillo perf n/visto 24x11.5x9
Ladrillo cerámico panal o perforado 24x11.5x9cm.

**PBPC.4abbc** m3 H 30 blanda TM 20 IIb+Qb
Hormigón preparado de resistencia caracteristica 30 N/mm2, de consistencia blanda y tamaño máximo del árido 20 mm, en ambiente normal IIb y exposición por ataque químico Qb, transportado a una distancia máxima de 10 km, contados desde la central suministradora. Se consideran cargas completas de 6 ó 9 m3 y un tiempo máximo de descarga en obra de 45 minutos.
Claves: resistencia, blando, maximo, obra, descarga, hormigon, transporte, tiempo, central, ambiente, plastico, suministro, preparacion, consistencia, fluido, carga

**PISA23b** u Marco+tapa arq H pref 40x40 mm
Marco y tapa de hormigón prefabricado para arqueta, de dimensiones interiores 40x40 cm, dimensiones exteriores 51x51 y altura de 10 cm.

**PBPC.2abaa** m3 H 20 plástica TM 20 I
Hormigón preparado de resistencia caracteristica 20 N/mm2, de consistencia plástica y tamaño máximo del árido 20 mm, en ambiente no agresivo I , transportado a una distancia máxima de 10 km, contados desde la central suministradora. Se consideran cargas completas de 6 ó 9 m3 y un tiempo máximo de descarga en obra de 45 minutos.
Claves: plastico, transporte, carga, obra, descarga, maximo, tiempo, hormigon, blando, resistencia, ambiente, suministro, central, preparacion, consistencia, fluido

**PUCA24a** u Pate PP p/pozo
Pate para pozo de registro fabricado con alma de acero corrugado y cubierto de polipropileno. Con superficie anti-deslizante. Para colocar a presión.

**PEAM.3ad** m2 Mallazo ME 15x15 ø 8-8
Mallazo electrosoldado ME 15x15cm, de diámetros 8-8mm y acero B 500 T.

**PUCA11b** u Tapa+aro rgtr fund Ayto Valencia
Tapa circular y marco cuadrado aparente, de registro homologada por el Ayuntamiento de Valencia. Para tráfico pesado. Abatible con bisagra. Sistema de cierre. Con superficie antideslizante. Con orificios de ventilación. Con junta de polietileno. Carga de rotura 40 Tn. Fabricados en fundición de hierro y pintado con pintura bituminosa. Clase D-400 según norma UNE-EN 124:1995, marcado en pieza. De diámetro exterior 644mm.

**PFFC.4ab** u Ladrillo c macizo 28x14x4 man
Ladrillo cerámico macizo realizado a mano de 28x14x4cm.
Claves: ladrillo, fabricacion, mano, ceramico, macizo, soporte, maquina, fachada, dimension, fabrica

**PUCA.7k** u Tapa registro HA 70x70
Tapa de registro, de hormigón armado, de medidas interiores 70x70cm y exteriores 86x86cm.

**PIVH21ec** m Tubo rígido rectangular PVC 90x180 mm
Tubo rígido rectangular de PVC de dimensiones 90x180 mm y 15399 mm2 de sección. Incluyendo un incremento sobre el precio del tubo del 20% en concepto de uniones y accesorios,
Claves: dimension, seccion, par, accesorio, union, calculo, material, te, especial, pieza, incremento, rigido, pvc, tubo

**PIVV10eh** u Extr helicocrtfu ø250mm 1300m3/h
Extractor helicocentrífugo para conducto con marcado CE, con motor de dos velocidades regulables, de 250mm de diámetro y 1300 m3/h de caudal en descarga libre, conforme a las especificaciones dispuestas en la norma UNE-EN 12101.

**PIVV30a** u Acc montaje vent hel
Accesorios de montaje e instalación de ventiladores helicoidales a intercalar en conducto de evacuación de humos y vahos.
Claves: evacuacion, conduccion, montaje, helicoidal, humo, material, accesorio, ventilacion

**PITS.1ba** u Elev. vert. 180 kg
Elevador vertical ORONA para exteriores, para uso en edificios públicos con marcado CE para salvar desniveles de altura máxima 0.875m con capacidad máxima de carga de 180 kg, una velocidad de 0,1 m/s, 964x1539mm de dimensiones y una potencia de 1 Kw a 220 V y 50 Hz, incluso unidad de control conectada por cable espiral con pulsadores de presión continua, suelo de plataforma antideslizante, borde perimetral de seguridad, rampa de acceso automática y pulsador de parada de emergencia; totalmente instalado, comprobado y en correcto funcionamiento según Decreto 39/2004.

**PITS.3aa** u Elev vert 180kg
Elevador vertical para uso en viviendas con marcado CE para salvar desniveles de altura máxima 0.875m con capacidad máxima de carga de 180 kg, una velocidad de 0,1 m/s, 964x1539mm de dimensiones y una potencia de 1 Kw a 220 V y 50 Hz, incluso unidad de control conectada por cable espiral con pulsadores de presión continua, suelo de plataforma antideslizante, borde perimetral de seguridad, rampa de acceso automática y pulsador de parada de emergencia.

**PIEC19db** m Tb flx db capa PVC 25mm 30%acc
Tubo flexible corrugado doble capa de PVC de 25mm de diámetro nominal para canalización empotrada, con un grado de protección mecánica 7 y con un incremento sobre el precio del tubo del 30% en concepto de de uniones, accesorios y piezas especiales, según el NT-IEEV/89 y el Reglamento Electrotécnico de Baja Tensión 2002.
Claves: union, capa, tension, pvc, tubo, diametro, pieza, especial, calculo, par, corrugado, automatico, incremento, flexible, te, canalizacion, empotrable, graduacion, proteccion, mecanico, accesorio, material, coche, electrotecnico, doble

**PIAD.4bba** m Cbl pares red dt UTP ctg 6 libre
Cable de pares UTP para red de datos de categoría 6 y cubierta libre de halógenos, las características de los cables están recogidas en categoría 6 y la especificación de clase E de la norma ISO/IEC 11801 y de categoría 6 de la norma EIA/TIA 568 B.
Claves: te, calculo, halogeno, cubierta, cable, fuego, norma, clase, coche, automatico, material, par, red, pantalla

**PIAD.5aba** u Rsta p/voz-dt sim UTP ctg 6
Roseta simple UTP para voz y datos para caja universal de categoría 6, según las especificaciones de la categoría 6 tal y como se describe en el la norma ISO/IEC 11801.
Claves: pantalla, par, simple, coche, doble, te, norma, material, automatico, caja, calculo

**PIAD.3daa** u Pnl voz-dt UTP 48 tom ctg 5
Panel de voz y datos con capacidad de 48 tomas de categoría 5 y tipo UTP, según la especificación de clase D de las normas ISO/IEC 11801 y categoría 5 de EIA/TIA 568B.
Claves: par, clase, panel, toma, calculo, coche, automatico, pantalla, material, te, norma

**PIED33b** u Toma tf RJ45, 8 contactos, RDSI
Toma de teléfono tipo RJ45, 8 contactos, RDSI, mecanismo completo y tecla sin marco, incluido pequeño material.
Claves: toma, te, par, contacto, calculo, mecanismo, marco, coche, material, telefono, automatico

**PIED15baaa** u Marco emp 1 elem cld media
Marco embellecedor para un mecanismo eléctrico empotrado de calidad media.
Claves: material, medio, instalacion, superficie, empotrable, mecanismo, par, calidad, alto, automatico, estanco, antivandalico, coche, te, electrico, soporte, calculo, marco

**PNTW.4a** m Banda aisl ruido est 50 mm
Banda bicapa autoadhesiva de lámina viscoelástica de alta densidad y polietileno de alta resistencia, de 4 mm de espesor y 50 mm de anchura, para el aislamiento de ruido estructural en sistemas de yeso laminado y aislamiento a ruido de impacto en sistemas de tarima con rastrel.

**PFPP.9b** m Montante 80 p/tab yeso laminado
Montante de 48 mm de anchura y 0.6 mm de espesor, de acero galvanizado laminado en frío, para la fijación de las placas de yeso en longitudes de 2490-3990 mm.

**PFPP10b** m Cnl rail 80mm ancho p/pnl yeso
Canal rail de 48 mm de ancho y 0.55 mm de espesor, de acero galvanizado laminado en frío, para entramados de fijación de las placas de yeso en barras de longitudes de 3000 mm.

**PFPP15a** u Tornillo 25mm p/pnl yeso
Tornillo autorroscante de longitud 25 mm, para fijación de placas de yeso laminado a perfilería metálica.

**PNTW14a** m Cinta juntas pnl aisl acústico
Cinta autoadhesiva de carácter viscoelástico para sellado de juntas de láminas aislantes acústicas.
Claves: junta, cinta, adhesivo, lamina, aislante, material, acustico

**PFPP20a** m Cinta p/juntas PYL
Cinta para sellado de juntas en sistemas de placa de yeso laminado.
Claves: lamina, junta, cinta, yeso, material, placa

**PNTW.6ab** m2 Aisl 1polie+lamn viscoelas 24mm
Aislamiento multicapa a ruido aéreo de 6.9 kg/m2 de peso medio, conductividad térmica 0.041 W/mK, reacción al fuego autoextinguible y 58 dB de índice global de reducción acústica; formado por una napa de poliéster de 20 mm de espesor adherida térmicamente a una lámina viscoelástica de alta densidad de 4 mm de espesor.

**PNTW.8a** l Cola p/aislamientos
Adhesivo de contacto compuesto por cloropreno de base solvente para fijaciones de aislamientos acústicos a tabiques.
Claves: contacto, material, base, cola, adhesivo, fijacion, aislamiento, tabiqueria, acustico, compuesto

**PNTW.7a** m2 Absorbente acus fibra poliester
Fibra de poliéster absorbente acústica de 40 mm de espesor, conductividad térmica de 0.039 W/mK, reacción al fuego B-s1,d0, resistencia al flujo del paso del aire de 6 KPa.s/m2 e índice global de reducción acústica de 50 dB.
Claves: aire, poliester, termico, material, fibra, absorbente, acustico, conductor, resistencia, paso, fuego, reduccion

**PNIS.2c** m2 Lámina PE e=0.15mm
Lámina polietileno PE de 0.15mm de espesor suministrada en rollos de 3x130m2

**PNIL.9baa** m2 LBM (APP)-40-FV PE
Lámina de betún polimérico modificado con plastómero APP con marcado CE, tipo LBM (APP)-40-FV, según norma UNE-EN 13.707, de 40 gr/dm2, de superficie no protegida, con armadura constituida por fieltro de fibra de vidrio FV.100 (100 gr/m2), y acabado en film termofusible de polietileno como antiadherente en ambas caras, en rollos de 1m de ancho.
Claves: fibra, armadura, lamina, masa, proteccion, mineral, circulo, soporte, fieltro, vidrio, pelicula, polietileno, poliester, superficie, granular, coloreado, refuerzo, calculo, par, automatico, modificado, inferior, te, betun, polimerico, rollo, adherir, norma, coche, material, estable, cara, marco

**PNIB.2a** kg Emu bituminosa aniónica tipo EB
Emulsión aniónica de betún asfáltico modificado con latex en presencia de agente emulsionante de caracter aniónico tipo EB, como imprimación y preparación de superficies tratadas con productos asfálticos y como protección de muros de contención, cimentaciones y medianeras, en botes de 25kg de 0,4kg/m2 de rendimiento, según UNE 104-231.
Claves: imprimacion, preparacion, emulsionante, modificado, asfalto, emulsion, muro, anionico, superficie, bote, latex, material, produccion, contenedor, cimiento, medianero, betun, proteccion

**PRCP14abc** l Imprimación ign met sat col
Imprimación antioxidante ignífuga, reacción al fuego: B-s3,d0, de varios colores con acabado satinado.

**PRCP14ccb** l Pintura intu met mate bl
Pintura intumescente, certificado estabilidad al fuego para estructuras metálicas, de color blanco con acabado mate.

**PRCP14bbc** l Esmalte ign sat col
Esmalte ignífugo de acabado, reacción al fuego: B-s3,d0 , de varios colores con acabado satinado.

**MMML29a** h Equipo proyección neumática
Equipo para proyección neumática de morteros.
Claves: maquinaria, equipo, proyeccion, neumatico, mortero, revoco, sintetico, revestimiento, paramento

**PNIB.4b** kg Emu bit n/io negra tipo ED
Emulsión bituminosa negra no iónica tipo ED, formada por betunes y resinas, fillerizada y estabilizada con emulsionantes minerales coloidales, para utilizar como imprimación en sistemas adheridos de impermeabilización y como componente en morteros asfálticos, en recipientes de 30kg, según normas DB-HS1 del CTE y UNE 104-231.
Claves: coloidal, material, impermeabilizan, emulsionante, imprimacion, emulsion, betun, ionico, estable, mineral, adherir, impermeable, resina, componente, mortero, asfalto, recipiente, norma, negro

**PNIL.7a** m2 Lámina bituminosa barrera vapor
Lámina bituminosa de superficie no protegida, compuesta por una hoja de aluminio gofrado de 50/1000 recubierta por ambas caras con mástico bituminoso y terminadas con plástico como antiadherente, de 30gr/dm2, para utilizar como barrera de vapor, en rollos de 1m de ancho.
Claves: proteccion, superficie, vapor, barrera, betun, gofrado, aluminio, rollo, lamina, hoja, recubrir, material, adherir, plastico, terminacion, masilla, compuesto, cara

**PNIB.8b** m Cordón premoldeado 20mm BH-II
Cordón premoldeado de 20mm de diámetro de masilla de base bituminosa, tipo BH-II, según norma UNE 104233, para aplicación en frío en el relleno de juntas de dilatación y prefabricados de hormigón, en cajas con cordones de 50cm de longitud.

**PNIL.5a** m Banda 33 refz a-punz betún elstm
Banda de betún modificado con elastómero SBS, para uso como refuerzo antipunzonante, de 30gr/dm2, con doble armadura constituida por fieltro de poliéster no tejido de 130gr/m2 y fieltro de fibra de vidrio de 50gr/m2, recubierta con mástico modificado en ambas caras, terminada con plástico como antiadherente en ambas caras, en rollos de 33cm de ancho.
Claves: antipunzonante, doble, refuerzo, modificado, betun, banda, punzon, tejido, poliester, armadura, adherencia, aislante, material, impermeabilizac, fieltro, vidrio, cara, recubrir, rollo, plastico, elastomerico, adherir, fibra, terminacion, masilla

**PNIL.5b** m Banda 50 refz a-punz betún elstm
Banda de betún modificado con elastómero SBS, para uso como refuerzo antipunzonante, de 30gr/dm2, con doble armadura constituida por fieltro de poliéster no tejido de 130gr/m2 y fieltro de fibra de vidrio de 50gr/m2, recubierta con mástico modificado en ambas caras, terminada con plástico como antiadherente en ambas caras, en rollos de 50cm de ancho.
Claves: armadura, elastomerico, refuerzo, punzon, doble, fieltro, banda, antipunzonante, aislante, impermeabilizac, poliester, vidrio, adherencia, masilla, betun, material, recubrir, cara, terminacion, plastico, rollo, tejido, adherir, modificado, fibra

**PNIW17a** u Caz sif desagüe vert ø80mm
Cazoleta sifónica para desagüe vertical de 80mm de diámetro, realizada con caucho EPDM, con paragravillas, faldilla de 340x340mm para solapo con láminas de impermeabilización y manguetón para acoplamiento a bajante de 205mm de longitud, con tapa y rejilla de protección.

**PNIA.6a** m2 Fiel fibra vidrio FV-120
Fieltro de fibra de vidrio tipo FV-120gr/m2 como capa separadora entre soporte y membrana impermeabilizante, según UNE-104-204.
Claves: impermeable, impermeabilizar, capa, fibra, fieltro, separador, membrana, material, vidrio, soporte

**PBRW.4a** m3 Arcilla expandida 300-450 granel
Arcilla expandida de tamaño máximo 3-8mm, densidad aparente 300-450 kg/m3 y conductividad térmica 0.05 kcal/mhºC, suministrada a granel.
Claves: expandido, arido, granel, maximo, densidad, suministro, material, conductor, arcilla, basico, termico

**PFFC.1ac** u Ladrillo hueco senc 24x11.5x4
Ladrillo cerámico hueco sencillo, de 24x11.5x4cm.

**PBPM.3d** m3 Mto cto M-2,5 CEM ind
Mortero industrial de albañilería M-2,5 realizado con cemento común gris, con una resistencia a compresión de 2,5 N/mm2, según UNE-EN 998-2, preparado en fábrica y servido en obra.

**PRSR.1aa** m2 Bald pav gres 20x20cm suave
Baldosa de pavimento de gres de dimensión 20x20 cm., colores suaves.

**PBUA71a** kg Mto cola convencional (A1)
Mortero cola convencional, para colocación de baldosa cerámica.
Claves: cola, colocacion, mortero, baldosa, ceramico

**PBUA72a** kg Mto de juntas (J1)
Mortero de juntas para baldosa cerámica.
Claves: junta, mortero, baldosa, ceramico

**PBRG.1jd** t Grava caliza 20/40 lvd 30km
Grava triturada caliza de granulometria 20/40, lavada, a pie de obra, considerando transporte con camión de 25 t, a una distancia media de 30km.

**PUCA28adbb** m Canaleta PP 300 mm B-125
Canaleta-sumidero prefabricada de polipropileno, de 1000 mm de longitud, 200 mm de ancho útil y 240 mm de alto, con rejilla de acero galvanizado, clase B-125 según UNE-EN 124 y UNE-EN 1433.

**PEAC10aa** m2 Chapa a S355 e4 mm
Chapa de acero S355 laminada en caliente, de 4 mm de espesor, límite elástico mínimo 350 N/mm2, según UNE EN 10025, de baja aleación (cobre-cromo-fósforo y niquel), con resistencia mejorada a la corrosión.

**PBTL.6cb** m2 Chapa al 2000x1000x1.2 Ag 1cr
Chapa normalizada de aluminio anodizada de 15 micras, una cara, color plata, de 2000x1000x1.2mm.
Claves: cara, anodo, basico, agua, dimension, par, aluminio, metal, color, automatico, laca, plata, oro, material, coche, norma, te, calculo, blanco, bronce, chapa

**PNIL.3cbcb** m2 LBM (SBS)-40/G-FV PE
Lámina de betún polimérico modificado con elastómero SBS con marcado CE, tipo LBM (SBS)-40/G-FV, según norma UNE-EN 13.707, de 40gr/dm2, con protección de gránulos minerales coloreados en la cara superior, con armadura constituida por fieltro de fibra de vidrio FV.60 (60 gr/m2), y acabada con polietileno como antiadherente en la cara inferior, en rollos de 1m de ancho.
Claves: poliester, coloreado, superficie, granular, vidrio, masa, armadura, fibra, adherir, adherencia, areno, refuerzo, tejido, polietileno, proteccion, masilla, metal, aislante, arena, plastico, impermeabilizac, recubrir, pelicula, color, norma, betun, calculo, fieltro, interior, par, inferior, gofrado, te, natural, polimerico, modificado, mineral, soporte, elastomerico, cara, marco, aluminio, terminacion, material, automatico, coche, rollo, circulo, lamina

**PBPC.5abba** m3 H 30 blanda TM 20 IIIa
Hormigón preparado de resistencia caracteristica 30 N/mm2, de consistencia blanda y tamaño máximo del árido 20 mm, en ambiente marino IIIa , transportado a una distancia máxima de 10 km, contados desde la central suministradora. Se consideran cargas completas de 6 ó 9 m3 y un tiempo máximo de descarga en obra de 45 minutos.

**PRSR39abbb** m2 Bald trz g-m 40x40os int
Baldosa de terrazo para uso normal, grano medio, de 40x40 cm., tonos oscuros, fabricada con aridos triturados de tamaños comprendidos entre 2 y 35 mm., cemento II-B/45 y colorantes inalterables vibrada y prensada, con acabado desbastado, para pulir en obra.

**PRSR40a** m2 Acabado pulido mate terrazo
Acabado pulido mate para terrazos.
Claves: revestimiento, terrazo, suelo, pulir, rigido, mate

**PBRA.1abb** t Arena 0/3 triturada lvd 10km
Arena triturada de naturaleza silícea, lavada, de granulometria 0/3, a pie de obra, considerando transporte con camión de 25 t, a una distancia media de 10km.
Claves: granulometria, triturado, areno, rio, lavadero, arena, mortero, obra, arido, camion, basico, calculo, pie, automatico, transporte, medio, te, natural, material, coche, par, soporte

**PBAC.2ab** t Cemento II-Z/35-A envasado
Cemento portland con adición puzolánica II-Z/35-A, según norma UNE 80.301, envasado.
Claves: basico, aglomerante, puzolanico, cemento

**PRSR41bbaa** m Rodapie trz 40 G-M nor mate
Rodapie de terrazo para pavimentos de uso normal de 7x40 cm., grano medio, tonos varios, espesor normal, fabricado con áridos triturados de tamaño máximo comprendido entre 2 y 35 mm. cemento II-B/45 y colorantes inalterables, vibrado prensado, con acabado mate.

**P08MA020** kg Adhesivo contacto
Claves: adhesivo, contacto, material

**P08WB110** m Zócalo aluminio Baglinox 80x17mm. Combi Alu
Claves: baglinox, material, aluminio, zocalo

**PRSR20aae** m2 Baldosa gra ncl 40x60 bl prl
Baldosa de granito nacional blanco perla, de dimensiones 40x60x1.2 cm.

**PRSR23aa** m Peldaño granito hll 32 tab 16
Peldaño en bloque de granito de 32 cm. de huella y 16 cm. de tabica.
Claves: bloque, revestimiento, peldaño, suelo, granito, huella, rigido, tabica

**O01OB100** h Ayudante solador, alicatador
Claves: mano, alicatar, ayudante

**P34IF210** m Cinta antideslz. Safety-Walk 25 mm
Claves: material, cinta

**PRRB.3faa** m2 Gres porc 30x60cm esm mcol
Baldosa de gres porcelánico esmaltado de dimensión 60x60cm, acabado monocolor.

**PBUA50baa** kg Adh cementoso C2
Adhesivo cementoso mejorado (C2) , según UNE-EN 12004.

**PBUR.1b** kg Mto juntas cementoso CG2
Mortero de juntas cementoso mejorado (CG2) con alta resistencia a la abrasión y absorción de agua reducida, según UNE-EN 13888.

**P03AM010** m2 Malla 10x10x5 3,087 kg/m2
Claves: material, malla

**P01AA902** kg Árido silíceo 0,1-0,3 secado al horno
Claves: secado, horno, material

**P01AA903** kg Árido silíceo 0,2-0,4
Claves: material

**P25QC120** kg Pintura epoxi
Claves: material, epoxi, pintura

**P01ME320** kg Mortero epoxi E-4
Claves: epoxi, mortero, material

**P03W043** kg Fibra de vidrio
Claves: material, fibra, he, acero

**MMMA.8a** h Radial Eléctrica
Radial de tipo Eléctrica.

**PRPA.1aa** m2 Azulejo 15x15cm blanco
Azulejo de dimensión 15x15 cm., color blanco.

**PBPM.3c** m3 Mto cto M-5 CEM ind
Mortero industrial de albañilería M-5 realizado con cemento común gris, con una resistencia a compresión de 5 N/mm2, según UNE-EN 998-2, preparado en fábrica y servido en obra.

**PBUR.1a** kg Mto juntas cementoso CG1
Mortero de juntas cementoso normal (CG1), según UNE-EN 13888.

**PRRB43abb** m2 Pav gres porc int lis 40x40cm
Sistema de pavimentación para espacios públicos interiores, compuesto por: baldosas de gres porcelánico lisas, suministradas en diferentes colores, de dimensiones 40x40 cm, de 14-15 mm de espesor, con diseño estructural posterior reforzado, fuerza de rotura > 5000 N según UNE-EN ISO 10545-4, resistencia a rotura a cantilever en esquina > 5000 N, resistencia al deslizamiento > 45 según UNE-EN 12633 (clase 3 según DB SUA del CTE), absorción de agua < 0,5% según UNE-EN ISO 10545-3, resistente a la helada, resistente a agentes químicos según UNE-EN ISO 10545-13 y resistente a las manchas según UNE-EN ISO 10545-14; recibidas en capa fina con doble encolado con adhesivo cementoso flexible C2 TE S1 según UNE-EN 12004 y rejuntadas con mortero coloreado CG2 según norma UNE-EN 13888; incluso limpieza final de restos de cemento en pavimento con limpiador químico a base de ácidos minerales e inhibidores orgánicos.

**PFDB36a** m2 Panel metálico retícula 40x40mm
Panel metálico formado por pletinas galvanizadas de retícula 40x40mm.
Claves: pletina, galvanizar, metal, panel, reticula, material, fachada, defensa

**PRWW54a** m Larguero para falso suelo
Larguero de perfil rectangular abierto recubierto con perfil de PVC para estructura soporte de falso suelo.
Claves: soporte, suelo, rigido, abierto, falso, perfil, estructura, material, recubrir, pvc, revestimiento, larguero

**P07AL180bxx** m2 Panel Madera Heraklith Combi EPS Knauf Insulation
Panel ligero de lana de madera Heraklith Combi EPS Knauf Insulation de 600x1200 y 50mm de espesor. formado por virutas de madera de 1mm de diametro combinadas con EPS resistencia termica 1.2m2K/W conductividad termica 0.09 W/(mk), densidad 136 kg/m3 factor de resistencia a la difusion del vapor de agua 0.4 y Euroclase B-s1 d0 de reccion al fuego, segun UNE-EN 13168 para aislamiento termico y acustico y proteccion frente a incendios, en edificacion

**P0XAL180bxxb** u Fijacion Knauf Insulation
Fijacion maciza MSP Knauf Insulation para el anclaje de paneles Heraklith a soporte de hormigon, incluso tapa

**PRLB.1a** m2 Placa policarbonato p/prot mural
Placa de policarbonato de alta resistencia para protección y decoración de paredes, de 2mm de espesor y composición PC al 80%-90%, de diferentes colores y texturas, tintado en masa y libre de PVC, con clasificación de reacción al fuego B-s1,d0 según R.D. 312/2005.
Claves: alto, resistencia, composicion, material, mural, fuego, clasificacion, placa, pvc, policarbonato, masa, textura, pared, decoracion, proteccion, color

**PBUL15b** u Masilla poliuretano
Masilla con base de poliuretano, monocomponente, que polimeriza con la humedad ambiente, transformandose en un caucho elástico, de color blanco, gris, marrón y negro, para la aplicación mediante pistola, con una densidad de 1.20 g/cm3, en juntas con una anchura máxima de 25 mm, presentada en cartuchos de 310 cc.

**PRWP.1a** m Perfil unión p/pl policarbonato
Perfil realizado en compuesto de policarbonato al 80-90% con sección en forma de "h" y anchura total de 16 mm, para unión entre varias placas y zócalos absorbiendo descuadres y dilataciones en la instalación. Suministrado en diferentes colores sólidos, tintado en masa y libre de PVC.
Claves: color, placa, descuadre, policarbonato, union, compuesto, seccion, dilatacion, suministro, masa, material, pvc, zocalo, perfil

**PRWP.1b** m Perfil remate p/pl policarbonato
Perfil realizado en compuesto de policarbonato al 80-90%, de alta dureza y resistencia con sección en forma de "u" y anchura total de 8 mm , para remates horizontales y verticales de sistemas de revestimiento con placas y zócalos. Suministrado en diferentes colores sólidos, tintado en masa y libre de PVC.
Claves: horizontal, perfil, policarbonato, compuesto, alto, resistencia, revestimiento, zocalo, dureza, vertical, placa, suministro, color, masa, material, seccion, remate, pvc

**MOON.8a** h Oficial 1ª pintura
Oficial 1° pintura.
Claves: pintura, mano, oficial, obra

**PRCP27a** l Pintura epoxi prot acero
Pintura epoxi bicomponente para sistema de protección del acero estructural.

**PRCP27b** l Pintura poliuretano prot acero
Pintura de poliuretano bicomponente para sistema de protección del acero estructural.

**PRPP.5d** l Esmalte alcídico int bl/ng mate
Esmalte alcídico en interior color blanco o negro acabado mate rendimiento10-12 m2/l.
Claves: blanco, pintura, esmalte, revestimiento, paramento, mate

**PRCP.2cd** l Trat fach hdrf inc trans
Tratamiento de fachadas con función hidrofugante, incoloro, de acabado transparente

**PRPP34a** l Pint silicatos p/fond mnr bl 15l
Pintura a base de silicatos para fachadas, aplicable sobre materiales de origen mineral, color blanco viejo mate, en envases de 15 l.
Claves: fachada, mineral, blanco, color, pintura, revestimiento, paramento, mate

**PRCP.3hac** l Pint int ind epx brillo col
Pintura para uso industrial tipo epoxi para paramentos interiores, con acabado brillo, de colores.

**P04NV030** m2 Revest. vinílico 1,5 mm TEXTURGLAS
Claves: material, vinilo

**PRPP.3b** l Pintura plástica acrl int-mate
Pintura plástica en base a un copolímero acrílico en interior color blanco acabado mate rendimiento 8 m2/l.
Claves: blanco, plastico, acrilico, base, pintura, revestimiento, paramento, mate

**PRPP16b** kg Masilla homog res sint-sílice
Masilla homogénea (plaste) de resina sintética y sílices impalpables para yeso cemento escayola y madera en interior acabado mate color blanco.
Claves: resina, pasta, yeso, blanco, escayola, homogeneo, masilla, color, silice, sintetico, madera, pintura, revestimiento, paramento, cemento

**PRPP.9b** l Diluyente clorocaucho
Claves: clorocaucho, diluyente, pintura, revestimiento, paramento

**PRPP.7d** l Pintura res cau Cl p/suelos cto
Pintura a base de resina de caucho clorado para suelos de cemento y hormigón color rojo o gris acabado semi-mate rendimiento 6 m2/l.
Claves: resina, caucho, hormigon, color, rojo, suelo, pintura, revestimiento, paramento, clorado, cemento

**PRCP.1cbbb** l Pint ext acrl lis mt col
Pintura para paramentos exteriores con producto a base de acrílico con textura tipo liso, acabado mate de colores.

**PRPP.2b** kg Pasta blanca temple liso
Pasta blanca al temple liso rendimiento 3-4 m2/Kg.
Claves: pasta, blanco, pintura, liso, revestimiento, paramento, temple

**PRPP.3c** l Pintura plástica acrl int-sat
Pintura plástica en base a un copolímero acrílico de máxima cubrición blancura y lavabilidad en interior acabado satinado rendimiento 8 m2/l.
Claves: blanco, plastico, satinado, acrilico, pintura, revestimiento, paramento, cubricion

**PIFG.2gaaa** u Mezclador electrónico gama estándar
Mezclador infrarrojo electrónico con transformador con tensión de conexión 230 V C, 50 Hz, 3.2 VA, acabado cromado, de gama estándar con limitador de caudal a 6 l/min, filtros colectores de suciedad, paro de seguridad automático a los 60 seg y enlaces de alimentación flexibles, para instalación en repisa, con marcado AENOR y según DB-HS4 del CTE.

**PIFG21a** u Fluxor urinario electrónico
Fluxor para urinario electrónico, alimentado mediante pila alcalina de 9V, exterior, con tubo de descarga recto, válvula antirretorno y complemento y adaptador del tubo, tiempo de descarga regulabre entre 2 y 60 s y caudal de 0,25 l/s.
Claves: complemento, antirretorno, urinario, electronico, alimentar, exterior, fluxor, tiempo, caudal, material, valvula, descarga, adaptador, tubo

**P18IE070** ud Asiento ergonómico c/tapa
Claves: asiento

**P18GX015** ud Fluxor 3/4" c/maneta y llave
Claves: llave, fluxor

**P18GX160** ud Tubo curvo inodoro D=28x62
Claves: curva, inodoro, tubo

**P18GX200** ud Racor unión taza
Claves: racor, taza, union

**P18GX210** ud Brida fijación
Claves: fijacion, brida

**P18GL160** ud Grif.mezcl.caño ext.p/gerontológica crom
Claves: caño, exterior

**P18GW060** ud Latiguillo flex.25cm.1/2"a 1/2"
Claves: latiguillo

**PIFS32a** u Vertedero con reja
Vertedero de porcelana vitrificada en color blanco, con enchufe unión, rejilla de porcelana para desagüe, juego tornillos fijación y reja de acero inoxidable con almohadilla, con marcado AENOR, según DB-HS4 del CTE.

**PISC.1fd** m Tubo eva PVC sr-B Ø110mm 50%acc
Tubo liso evacuación PVC de diámetro 110mm y espesor 3.20mm, para canalización aérea, unión por encolado, con clasificación de reacción al fuego B-s1,d0 según R.D. 312/2005, para la evacuación de todo tipo de aguas, incluso las procedentes de electrodomésticos, según Norma EN 1453 serie B, suministrado en tubos de 5 m de longitud, con incremento del precio del tubo del 50% en concepto de uniones, accesorios y piezas especiales.

**PSMR19bc** u Toallero 180 cro-dr
Toallero barra para atornillar de 180 mm., de latón cromado-dorado.
Claves: laca, anillo, toallero, mobiliario, lavabo, laton, fundido, baño, porcelana, metal, señalizacion, bide

**PSMR17ea** u Percha cro-sv 105x105
Percha de porcelana vitrificada y metal en acabado cromado y colores suaves de dimensiones 105x105 cm., para atornillar.
Claves: mobiliario, laton, fundido, baño, porcelana, percha, empotrable, metal, señalizacion

**PSMR21ah** u Portarrollo ator cromado
Portarrollo para atornillar de latón fundido cromado.
Claves: mobiliario, laton, fundido, baño, porcelana, portarrollo, metal, señalizacion

**PUSM53aa** u Fuente acero INOX.1 caño/s
Fuente de 1 caño fabricada en acero galvanixado, de dimensiones 0.90x0.29x0.72 m.

**PIFS.5baabb** u Plato ducha acrílico 80x80 cm
Plato de ducha acrílico , de dimensiones 80x80cm, acabado mate incluso juego de desagüe.

**PISC.1bc** m Tubo eva PVC sr-B Ø40mm 40%acc
Tubo liso evacuación PVC de diámetro 40mm y espesor 3.0mm, para canalización aérea, unión por encolado, con clasificación de reacción al fuego B-s1,d0 según R.D. 312/2005, para la evacuación de todo tipo de aguas, incluso las procedentes de electrodomésticos, según Norma EN 1453 serie B, suministrado en tubos de 5 m de longitud, con incremento del precio del tubo del 40% en concepto de uniones, accesorios y piezas especiales.

**PIFE.5c** u Termo eléctrico 50 l
Termo eléctrico para acumulación y producción de agua caliente sanitaria, en acero esmaltado con recubrimiento de espuma de poliuretano de alta densidad, de 50 l de capacidad, 1600 W de potencia eléctrica, 220 V, 50 Hz, montaje en posición vertical y protegido contra la corrosión mediante ánodo de magnesio, con marcado AENOR y según DB-HS4 del CTE.

**PRCP.3bbc** l Pint int plas vinil sat col
Pintura plástica vinílica para paramentos interiores, con acabado satinado, de colores.

**PRCP13fb** l Masilla al agua bl
Masilla selladora al agua de color blanco.

**PSMA.1bda** u Barra recta 400 mm acero inx bri 2 ptos anclaje
Barra de apoyo recta con 2 pletinas de anclaje, para mejorar accesibilidad de personas con movilidad reducida; realizada en tubo de acero inoxidable de 1.5 mm de espesor, acabado brillante, de 400 mm de longitud aproximada, 32 mm de diámetro exterior.

**PSMA.4bcd** u Barra apoyo ángulo 90º acero inx sat 780x750 mm
Barra de apoyo en ángulo de 90º colocada de pared a suelo, para mejorar accesibilidad de personas con movilidad reducida, con 2 brazos y 3 puntos de anclaje; realizada en tubo de acero inoxidable de 1.5 mm de espesor, acabado satinado, de 32 mm de diámetro exterior y dimensiones aproximadas 780x750 mm; incluso accesorios de anclaje.

**PSMA.1cca** u Barra recta 500 mm acero inx sat 2 ptos anclaje
Barra de apoyo recta con 2 pletinas de anclaje, para mejorar accesibilidad de personas con movilidad reducida; realizada en tubo de acero inoxidable de 1.5 mm de espesor, acabado satinado, de 500 mm de longitud aproximada, 32 mm de diámetro exterior.

**PIFS29baa** u Freg a inx emp 600x500mm 1cub
Fregadero de acero inoxidable para empotrar, de dimensiones 600x500mm, con una cubeta/s, válvula, cadenilla y tapón, con marcado AENOR, según DB-HS4 del CTE.

**PSMC.5baaac** u Placa inducción 2 zonas cocción 50cm
Placa inducción de 60 cm de ancho con mandos integrados en la placa, con 3 zonas de cocción, acabada en cristal biselado, con indicadores de calor residual para cada zona de cocción.

**PSMC.4lnd** u Campana p/pared chimenea 400m3/h 60cm
Campana decorativa extractora de humos y grasas, para su instalación en pared, de diseño chimenea, con una capacidad de extracción máxima de 400 m3/h, 53 dB(A) de nivel sonoro máximo, 67 dB(A) de potencia sonora máxima y de 60 cm de ancho.

**PIVH12cad** m Tubo flexible aluminio ø125mm 30%acc
Tubo flexible de aluminio, montado sobre una espiral de hilo de acero, revestido de aluminio y poliéster, de 125mm de diámetro, para instalaciones de climatización, ventilación y evacuación de humos. Incluyendo un incremento sobre el precio del tubo del 30% en concepto de piezas especiales (uniones y accesorios).

**MMBE.7a** u Horno microondas
Claves: maquinaria, reloj, calentador, microondas, horno, programador, plato, giratorio

**PFPV.2a** m2 Frente acris vidrio laminar 4+3+4
Frente acristalado con luna templada de 10 mm. hasta 246x144 cm. incolora incluido parte proporcional de herrajes y taladros.
Claves: fachada, carpinteria, taladro, herraje, cristal, incoloro, templado, luna, frente

**PFPV.1c** u Hj prta vidrio templ 219x79.6cm
Hoja para puerta de vidrio templado de 219x79.60 cm. incolora de 10 mm., incluso taladros de colocación.
Claves: fachada, carpinteria, hoja, colocacion, puerta, taladro, vidrio, incoloro, templado

**PFPV.6a** u Manillón cristal prta vdr templ
Manillón de cristal para puertas de vidrio templado.
Claves: fachada, carpinteria, puerta, cristal, vidrio, templado

**PFPV.5a** u Juego herraje prta vidrio templ
Juego de herrajes para puertas de vidrio templado, incluso pernio alto, pernio bajo, giro alto, y freno.
Claves: fachada, carpinteria, puerta, herraje, vidrio, templado, alto, pernio, giro, juego

**P34EP090** m² Pizarra laminada blanca
Claves: pizarra, material, lamina, blanco

**PRPP25i** kg Barniz poliuretano 2comp mate
Barniz de poliuretano de dos componentes, brillo, en envase de 20 Kg.
Claves: poliuretano, barniz, brillo, pintura, revestimiento, paramento

**PRSR68ac** m Rastrel pino 60x30mm
Rastrel de pino de 60x30 mm.
Claves: rigido, suelo, revestimiento, rastrel, pino

**PEAP.2i** kg Perfil rect 40x20x1.5 a galv
Perfil rectangular hueco, de acero conformado en frío y galvanizado de 40x20x1.5mm.

**PEAP.6e** kg Perfil cua 30x30x1.5 a galv
Perfil cuadrado hueco, de acero conformado en frío y galvanizado de 30x30x1.5mm.

**P34EM070** u Bloque Taquilla entera 2 cuerpos 57x48x177 cm
Claves: material, taquilla

**PBUL19a** u Masilla silicona neutra
Masilla a base de silicona neutra, de 1 kg/l de densidad y color translúcido o blanco, para impermeabilizaciones y sellados de juntas entre distintos materiales como cristal, metales, superficies pintadas, madera, hormigón, cerámica...tanto en exterior como en interior. Suministrada en cartuchos de 300 cm3.
Claves: base, junta, sellador, impermeable, blanco, translucido, color, silicona, cristal, interior, densidad, madero, pintura, hormigon, ceramico, exterior, cartucho, masilla, metal, superficie, suministro, material

**PSMR80abca** u Escalera escamoteable alum 4 tramos
Escalera escamoteable aluminio para instalar en techo, plegable en 4 tramos, para salvar alturas de suelo a techo de como máximo 3.50 m.
Claves: agua, lamina, recubrir, extruido, plegable, termico, capa, color, estanquidad, base, resistencia, estanco, chapa, impermeable, aire, te, contrachapado, clase, suelo, maximo, deslizador, marco, blanco, poliuretano, aislamiento, cierre, cajon, manivela, tapa, colocacion, coeficiente, pasador, electrico, galvanizar, junta, alto, temperatura, filtro, humo, soporte, mando, madero, mecanismo, calculo, ignifugacion, tapajunta, tijera, terraza, manual, escalera, motor, techo, laca, pared, material, perimetro, ceramico, incombustible, lana, metal, par

**PUSM40bbe** u Aparcabicis suelo a inx 18 plaza/s
Aparcabicis para fijación a suelo, bicicletas, con estructura en acero inoxidable.
Claves: suelo, material, par, fijacion, plaza, acero, calculo, soporte, te, estructura, pared, galvanizar, inoxidable, dimension

**MMMG13a** h Cmn grúa 6T
Camión grua con potencia de grúa 6 T.
Claves: calculo, te, soporte, levantar, par, camion, grua, maquinaria

**PUSM27aaaa** u Marq 300cm
Marquesina para de 300 cm de anchura, sin laterales, con estructura de acero galvanizado, techo en policarbonato alveolar, incluso bases de anclaje al suelo.
Claves: estructura, te, calculo, lateral, anclaje, poste, equipamiento, urbanizacion, autobus, iluminacion, mobiliario, techo, galvanizar, alveolo, base, suelo, seguridad, acero, material, policarbonato, marquesina, par, vidrio

**PBPC.2abba** m3 H 20 blanda TM 20 I
Hormigón preparado de resistencia caracteristica 20 N/mm2, de consistencia blanda y tamaño máximo del árido 20 mm, en ambiente no agresivo I , transportado a una distancia máxima de 10 km, contados desde la central suministradora. Se consideran cargas completas de 6 ó 9 m3 y un tiempo máximo de descarga en obra de 45 minutos.
Claves: hormigon, obra, calculo, blando, especifico, exposicion, revision, fluido, transporte, plastico, consistencia, maximo, resistencia, carga, liquido, estructura, material, tiempo, suministro, central, ambiente, te, sal, quimico, preparacion, par, descarga

**PUVC.2baa** Ado H 20x10x6 gris
Adoquín de hormigón de dimensiones 20x10x6cm acabado gris.

**PBRA.1acb** t Arena 0/5 triturada s/lvd 10km
Arena triturada de naturaleza silícea, sin lavar, de granulometria 0/5, a pie de obra, considerando transporte con camión de 25 t, a una distancia media de 10km.

**PNIL.3babb** m2 LBM (SBS)-30-FP PE
Lámina de betún polimérico modificado con elastómero SBS con marcado CE, tipo LBM (SBS)-30-FP, según norma UNE-EN 13.707, de 30gr/dm2, de superficie no protegida, con armadura constituida por fieltro de poliéster no tejido FP.160 (160 gr/m2), y acabada con polietileno como antiadherente en ambas caras, en rollos de 1m de ancho.

**PNIA11a** m2 Geotextil FP-120 gr/m2
Geotextil no tejido de fibra corta de poliéster punzonado con marcado CE, de masa 120 gr/m2 según UNE-EN ISO 9864, para uso como capa separadora antipunzonante y/o drenante. Suministrado en rollos de 2.00x1.25 m.

**PBRG.1ib** t Grava caliza 10/25 s/lvd 10km
Grava triturada caliza de granulometria 10/25, sin lavar, a pie de obra, considerando transporte con camión de 25 t, a una distancia media de 10km.

**PUJB.2c** m3 Tierra vegetal arenosa
Claves: material, jardineria, vegetal, tierra, areno, urbanizacion

**PEAP.8a** kg Perfil lmnd ángulos 20-200 mm
Perfil laminado en ángulos de 20 a 200mm acero S235 (precio promedio).
Claves: lamina, estructura, acero, angulo, perfil, material

**PFDB37a** m2 Malla reticular 40x40 mm
Malla reticular con pletina de 20x2 y 10x2mm formando retículas de 40x40mm.
Claves: material, defensa, reticula, malla, fachada, pletina

**MOOJ.8a** h Oficial jardinero
Claves: jardineria, mano, obra, oficial

**MOOJ11a** h Peón jardinero
Peón jardineria.
Claves: mano, obra, jardineria, peon

**MMMA45a** h Motocultor
Claves: maquinaria

**PUJB.3a** m3 Tierra vegetal fertilizada
Tierra vegetal cribada y fertilizada.
Claves: urbanizacion, tierra, vegetal, material, jardineria

**O01OB270** h Oficial 1ª jardinería
Claves: jardineria, mano

**O01OB280** h Peón jardinería
Claves: mano, jardineria

**P28EH020** u Lavandula spp. 30-50 cm. cont
Claves: material

**P28DA130** kg Substrato vegetal fertilizado
Claves: vegetal, material

**PEAM.3aaa** m2 Mallazo ME 500 T 10x10 ø 5-5
Mallazo electrosoldado ME 15x15cm, de diámetros 5-5mm y acero B 500 T.

**PRRP23ac** m Hll Granito Gris ncl flm
Huella de granito Blanco Castilla, de dimensiones <=150x33 cm, espesor 3 cm y acabado flameado.
Densidad aparente= 2690 kg/m3, según UNE-EN 1936.
Resistencia a la flexión= 11.7 MPa, según UNE-EN 12372.
Absorción de agua a presión atmosférica= 0.2%, según UNE-EN 13755.
Resistencia a la abrasión:17.6 mm, según UNE-EN 14157.
Resistencia al deslizamiento (sin pulido USRV)=76, según UNE-EN 1341.
Reacción al fuego=A1, según Decisión Comisión 96/603/EC.

**PRRP30ac** m Tab Granito Gris ncl flm
Tabica de granito Blanco Castilla, de dimensiones <=150x15 cm, espesor 2 cm y acabado flameado.
Densidad aparente= 2690 kg/m3, según UNE-EN 1936.
Resistencia a la flexión=11.7 MPa, según UNE-EN 12372.
Absorción de agua a presión atmosférica= 0.2%, según UNE-EN 13755.
Reacción al fuego= A1, según Decisión Comisión 96/603/EC.

**PBUA52bb** kg Adh de resinas reactivas R2 T
Adhesivo de resinas reactivas mejorado (R2 T) con deslizamiento reducido, según UNE-EN 12004.

**PBUA14a** kg Resina epoxi líquida para h
Claves: liquido, hormigon, fijacion, resina, epoxi, material

**PRRP15babf** m2 Bald Ncl. Grnt. e/3cm flm
Baldosa de piedra caliza San Vicenç de dimensiones 60x40 cm, espesor 3 cm y acabado flameado.
Densidad aparente= 2700 kg/m3, según UNE-EN 1936.
Resistencia a la flexión= 11.66 MPa, según UNE-EN 12372.
Absorción de agua a presión atmosférica=0.2 %, según UNE-EN 13755.
Reacción al fuego=A1, según Decisión Comisión 96/603/EC.

**MMEM.1af** m3 Amtz mad tabl 2.6x10-20cm. 6 us
Amortización madera para encofrado de pino negral de Cuenca, suministrada en tabla, de 2.6 cm. de espesor, de 10 a 20 cm. de ancho y 2 y 2.50 m. de largo, considerando 6 usos.

**MMEM.1cf** m3 Amtz mad tabl 7.6x15-20cm. 6 us
Amortización madera para encofrado de pino negral de Cuenca, suministrada en tablón, de 7.6 cm. de espesor, de 15.5 a 20.5 cm. de ancho y 2.5 a 5 m. de largo, considerando 6 usos.

**MMEM.1ck** m3 Amtz mad tabl 7.6x15-20cm 15 us
Amortización madera para encofrado de pino negral de Cuenca, suministrada en tablón, de 7.6cm de espesor, de 15.5 a 20.5cm de ancho y 2.5 a 5m de largo, considerando 15 usos.
Claves: seccion, madera, encofrado, tabloncillo, tablon, madero, pino, encofrar, coche, maquinaria, calculo, par, te, automatico, suministro, amortizacion, mat, tabla

**MMEM.3d** m3 Amtz mad riostra pin 6 us
Amortización madera de pino negral de Cuenca, suministrada en riostras de escuadrias 55x55, 105x55, 76x76 y 105x76 mm., considerando 6 usos.

**MMEM.4a** m3 Mad encf tabl
Madera de pino negral de Cuenca, suministrada en tabla, tablones, listones, etc.
Claves: calculo, tabla, madero, mat, amortizacion, encofrado, tablon, madera, pino, suministro, liston, coche, automatico, maquinaria, par, encofrar, te

**MMEM.4c** m3 Amtz mad encf tabl 4 us
Amortización madera de pino negral de Cuenca, suministrada en tabla, tablones, listones, etc, considerando 4 usos.
Claves: calculo, tabla, madero, mat, amortizacion, encofrado, tablon, madera, pino, suministro, liston, coche, automatico, maquinaria, par, encofrar, te

**MMEM15bce** u Amtz tabl mad 98x50x2.7m 20 us
Amortización tablero de madera de pino 2ª calidad, de dimensiones 98x50x2.7cm confeccionado con tablas con uniones encoladas, protegido con perfiles de acero en forma de C embutidos en los extremos, cepillado y con tratamiento antihumedad por ambas caras, para encofrado de forjados y losas, considerando 20 usos.
Claves: unidireccional, humedad, mat, dimension, grapa, rosca, encofrar, madero, calculo, encofrado, union, cola, dentado, varilla, madera, tablero, tabla, refuerzo, te, pino, automatico, acero, calidad, amortizacion, confeccionar, proteccion, losa, limite, forjado, coche, maquinaria, cara, par, embutir, perfil

**MMEM25aad** u Amtz spda met p/fjdo lg 4m 75us
Amortización sopanda metálica de 4m de longitud para encofrado prefabricado de forjados continuos, considerando 75 usos.
Claves: continuo, metalica, encofrado, amortizacion, canto, metal, par, forjado, viga, automatico, voladizo, plano, maquinaria, coche, prefabricado, encofrar, te, mat, sopanda, calculo

**MMEM25abd** u Amtz spda met p/vig lg 4m 75us
Amortización sopanda metálica con voladizo de 4m de longitud para encofrado prefabricado de vigas planas o de canto, considerando 75 usos.
Claves: continuo, metalica, encofrado, amortizacion, canto, metal, par, forjado, viga, automatico, voladizo, plano, maquinaria, coche, prefabricado, encofrar, te, mat, sopanda, calculo

**MMEM25bad** u Amtz spda met p/fjdo lg 3m 75us
Amortización sopanda metálica de 3m de longitud para encofrado prefabricado de forjados continuos, considerando 75 usos.
Claves: continuo, metalica, encofrado, amortizacion, canto, metal, par, forjado, viga, automatico, voladizo, plano, maquinaria, coche, prefabricado, encofrar, te, mat, sopanda, calculo

**MMEM25bbd** u Amtz spda met p/vig lg 3m 75us
Amortización sopanda metálica con voladizo de 3m de longitud para encofrado prefabricado de vigas planas o de canto, considerando 75 usos.
Claves: continuo, metalica, encofrado, amortizacion, canto, metal, par, forjado, viga, automatico, voladizo, plano, maquinaria, coche, prefabricado, encofrar, te, mat, sopanda, calculo

**MMEM25cad** u Amtz spda met p/fjdo lg 2m 75us
Amortización sopanda metálica de 2m de longitud para encofrado prefabricado de forjados continuos, considerando 75 usos.
Claves: continuo, metalica, encofrado, amortizacion, canto, metal, par, forjado, viga, automatico, voladizo, plano, maquinaria, coche, prefabricado, encofrar, te, mat, sopanda, calculo

**MMEM25cbd** u Amtz spda met p/vig lg 2m 75us
Amortización sopanda metálica con voladizo de 2m de longitud para encofrado prefabricado de vigas planas o de canto, considerando 75 usos.
Claves: continuo, metalica, encofrado, amortizacion, canto, metal, par, forjado, viga, automatico, voladizo, plano, maquinaria, coche, prefabricado, encofrar, te, mat, sopanda, calculo

**MMEM26cd** u Amtz ptsopd p/vig lg 1.18 75us
Amortización portasopanda metálico de sección 90x40mm y 1.18m de longitud para encofrado prefabricado de vigas planas o de canto, considerando 75 usos.
Claves: automatico, amortizacion, portasopanda, mat, calculo, doble, forjado, continuo, maquinaria, metalica, encofrado, canto, par, viga, te, seccion, encofrar, prefabricado, coche, plano, metal

**MMEM28d** u Amtz regleta met c/apy mad 75us
Amortización regleta metálica con apoyo de madera, de 1m de longitud para encofrado prefabrcado de forjados continuos, considerando 75 usos.
Claves: regleta, madero, metal, regla, te, viga, metalica, mat, encofrado, apoyo, amortizacion, encofrar, forjado, continuo, coche, maquinaria, automatico, par, calculo

**MMEM29d** u Amtz cerrojo met p/encf 75 usos
Amortización cerrojo metálico para encofrado prefabricado de forjados continuos, considerando 75 usos.
Claves: mat, par, metal, prefabricado, encofrado, metalico, cerrojo, amortizacion, viga, forjado, continuo, coche, automatico, maquinaria, cerrajeria, te, encofrar, calculo

**MMEM31d** u Amtz sop mov met vig cant 75us
Amortización soporte metálico constituido por un apoyo y un soporte movil que permite liberar la madera de encofrar, para encofrado prefabricado de vigas de canto, considerando 75 usos.
Claves: soporte, metal, encofrado, forjado, te, amortizacion, mat, calculo, par, metalico, madero, apoyo, permiso, maquinaria, movil, encofrar, prefabricado, viga, canto, automatico, coche

**MMET.1bc** u Amtz puntal met 3.50m 50 us
Amortización puntal metálico telescópico de 3.50m de altura, considerando 50 usos.
Claves: par, metal, encofrado, puntal, mat, amortizacion, telescopico, coche, automatico, maquinaria, te, calculo

**MMET.1bd** u Amtz puntal met 3.50m 75 us
Amortización puntal metálico telescópico de 3.50m de altura, considerando 75 usos.
Claves: par, metal, encofrado, puntal, mat, amortizacion, telescopico, coche, automatico, maquinaria, te, calculo

**MMET.1be** u Amtz puntal met 3.50m 100 us
Amortización puntal metálico telescópico de 3.50m de altura, considerando 100 usos.
Claves: par, metal, encofrado, puntal, mat, amortizacion, telescopico, coche, automatico, maquinaria, te, calculo

**MMET.8a** u Trípode zincado peso aprox 9.3kg
Trípode zincado de peso 9,3 Kg, plegable para base de puntal.
Claves: maquinaria, tripode, peso, plegable, base, puntal

**MMET25bb** u Amtz pantalla encf 0.97m 25us
Amortización pantalla de encofrado de ancho 0.97m y altura 2.60m, para montar en dos sentidos, con superficie encofrante de contrachapado fenólico, baquelizado a dos caras, de 15mm de espesor, cantos protegidos con perfil metálico, ensamblaje formado por tres cerrosjos, peso 24 kg/m2, para apuntalar y aplomar mediante puntales telescópicos regulables, considerando 25 usos.
Claves: acero, superficie, montaje, pantalla, amortizacion, calculo, par, encofrar, canto, proteccion, encofrado, te, peso, maquinaria, cara, metal, contrachapado, puntal, telescopico, regulacion, automatico, mat, coche, perfil

**MMET25cc** u Amtz pantalla encf 0.65m 50us
Amortización pantalla de encofrado de ancho 0.65m y altura 2.60m, para montar en dos sentidos, con superficie encofrante de contrachapado fenólico, baquelizado a dos caras, de 15mm de espesor, cantos protegidos con perfil metálico, ensamblaje formado por tres cerrosjos, peso 24 kg/m2, para apuntalar y aplomar mediante puntales telescópicos regulables, considerando 50 usos.
Claves: acero, superficie, montaje, pantalla, amortizacion, calculo, par, encofrar, canto, proteccion, encofrado, te, peso, maquinaria, cara, metal, contrachapado, puntal, telescopico, regulacion, automatico, mat, coche, perfil

**MMMA21a** h Hormigonera eléctrica
Claves: hidraulico, gasolina, maquinaria, portatil, diesel, hormigonera, electrica

**MMMA21d** h Hormigonera diesel
Hormigonera diésel de capacidad 300 l., incluso seguro.
Claves: hidraulico, gasolina, maquinaria, portatil, diesel, hormigonera, electrica

**MMMH.3aac** h Hgn el conve 160l
Hormigonera convencional portátil accionada por motor eléctrico, con una capacidad de amasado de 160 litros, incluso seguro.
Claves: gasolina, hidraulico, diesel, electrica, electrico, coche, hormigon, hormigonera, alto, par, calculo, soporte, amasado, automatico, maquinaria, portatil, motor, te, descarga

**P03AM020** m2 Malla 15x15x5 2,078 kg/m2
Claves: malla, material

**P06SR330** kg Pintura epoxi
Tecma Paint Ecopox
Claves: epoxi, material, pintura

**P06SR340** kg Imprimación E2 epoxídica
Claves: imprimacion, epoxi, material

**P25FE140** l Imprimación de acabado epoxi
Imp. epoxi Penguard TopCoat
Claves: imprimacion, epoxi, material

**P25QC200** l Pintura selladora epoxi penetrante
P.epoxi Penguard Clear Sealer
Claves: sellador, epoxi, pintura, material

**P25WW220** u Pequeño material
Claves: material

**PBAC.1aa** t Cemento I-B/55 granel
Cemento portland blanco I-B/55, según norma UNE 80.305, a granel.
Claves: blanco, basico, aglomerante, granel, cemento

**PBAC.2aa** t CEM II/B-P 32.5 N granel
Cemento portland con puzolana CEM II/B-P 32.5 N, según norma UNE-EN 197-1, a granel.
Claves: material, granel, basico, cemento, puzolanico, norma, aglomerante

**PBAC.2eb** t CEM II/B-L 32,5 R envasado
Cemento pórtland mixto con caliza CEM II/B-L 32,5 R según norma UNE-EN 197-1, envasado.

**PBAC.2ib** t Cemento V-B/20 envasado
Cemento blanco V-B/20, para pavimentación, según norma UNE 80.305, envasado.
Claves: blanco, basico, pavimentacion, aglomerante, cemento

**PBAI.7c** kg Impz normal mortero-hormigón
Impermeabilizante de fraguado normal para morteros y hormigones,distribuido en garrafa de 5 kg.
Claves: hormigon, impermeabilizar, impermeabilizac, basico, aglomerante, impermeable, distribucion, mortero, fraguado, material

**PBAI12a** kg Mezcla colorante-cemento
Claves: revestimiento, cemento, basico, mezcla, aglomerante

**PBAI14a** kg Aditivo expansivo alta r inicial
Aditivo expansionante plastificante para la preparación de morteros y lechadas de inyección, elimina la retracción y mejora las resistencias mecánicas iniciales y finales. Dosificación: 1-2% sobre peso de cemento. Suministrado en sacos de 20 kg.
Claves: preparacion, expandido, aglomerante, inyeccion, alto, aditivo, expansion, plasticidad, basico, suministro, mortero, cemento, dosificacion, peso, mecanico, resistencia, mejora, retraccion, lechada, material

**PBAY.1a** t Yeso blanco
Claves: yeso, blanco, basico, tabiqueria, aditivo, aglomerante, proyeccion, enlucido, fraguado

**PBRA.1abd** t Arena 0/3 triturada lvd 30km
Arena triturada de naturaleza silícea, lavada, de granulometria 0/3, a pie de obra, considerando transporte con camión de 25 t, a una distancia media de 30km.

**PBRA.1adb** t Arena 0/6 triturada lvd 10 km
Arena triturada, lavada, de granulometria 0/6, a pie de obra, considerando transporte con camión de 25 t., a una distancia media de 10 km.
Claves: mortero, basico, triturado, rio, arena, arido

**PBRA.1bbb** t Arena 0/3 de rio 10 km
Arena de rio, de granulometria 0/3, a pie de obra, considerando transporte con camión de 25 tm., a una distancia media de 10 km.
Claves: mortero, basico, triturado, rio, arena, arido

**PBRA.1bca** t Arena 0/5 de rio
Arena de rio, de granulometria 0/5.
Claves: mortero, basico, triturado, rio, arena, arido

**PBRG.1eb** t Grava caliza 10/20 lvd 10 km
Grava triturada caliza de granulometria 10/20, lavada. A pie de obra, considerando transporte con camión de 25 tm, a una distancia media de 10 km.
Claves: basico, triturado, grava, calizo, arido

**PBRG.1fa** t Grava caliza 10/25 s/lvd
Grava triturada caliza de granulometria 10/25, sin lavar.
Claves: basico, triturado, grava, calizo, arido

**PBRW.4f** m3 Arcilla expandida 500-600 granel
Arcilla expandida de tamaño máximo 3-8mm, densidad aparente 500-600 kg/m3 y conductividad térmica de 0.09 kcal/mhºC, suministrada a granel.
Claves: expandido, amasado, pasta, expandida, impermeabilizac, arido, arcilla, densidad, conductor, suministro, material, basico, maximo, termico, granel

**PBUA.9a** l Adhesivo p/panel aisl y coquilla
Adhesivo especial para paneles aislantes y coquillas.
Claves: coquilla, fijacion, adhesivo, panel, material, especial, aislante

**PEAA.3ak** kg Acero corru B 400 S ø6-25
Acero corrugado soldable B 400 S, de entre 6-25 mm. de diámetro, homologado, 1.43 kg/m y precio promedio.

**PIFG.5bbb** u Grif fr/cl conve eco cañ ctrl
Grifo agua sólo fría o caliente para lavadero, convencional, calidad económica, de pared, con acabado cromado y con caño central fijo, enlaces de alimentación flexibles, según norma UNE UNE-EN 200:2005 para grifería convencional y a la UNE 19703:2003 y UNE-EN 817:1998 para grifería monomando, con marcado AENOR y según DB-HS4 del CTE.
Claves: monobloc, lavadero, estandar, inferior, par, mezcla, frio, calidad, monomando, especial, griferia, caño, central, cromado, material, giratorio, enlace, alimentar, calculo, agua, pared, caliente, flexible, norma, marco, aenor, mecanico, automatico, te, coche, soporte

**PISB.1dca** u Elecbomb ach pluv 1.5CV c/intr
Electrobomba sumergible para achique de aguas de lluvia o filtraciones, con interruptor de nivel y potencia motor 1.5 CV, grado de protección IP68 y aislamiento clase F, incluso cuadro eléctrico y cable de alimentación.
Claves: electrico, filtro, nivel, agua, sumergible, te, soporte, calculo, graduacion, motor, cable, cuadro, clase, proteccion, coche, automatico, interruptor, alimentar, bomba, material, reducir, par, caudal, aislamiento

**PNTL.2afb** m2 Panel MW 0.040 e120mm
Panel de lana mineral (MW) de 120mm de espesor, sin revestimiento, con una conductividad térmica de 0.040 W/mK y resistencia térmica 3 m2K/W, reacción al fuego Euroclase A2-s1, d0, con marcado CE, para aplicación en cubiertas planas tradicionales transitables, código de designación MW-EN 13162 - T5-CS(10/Y)60-PL(5)50-CP5-WS-SD20, según norma UNE-EN 13162:2002.

**PNTW36a** m Cinta papel kraft autoadhesiva
Cinta de papel Kraft aluminio, reforzado con hilos de fibra de vidrio textil autoadhesiva, ancho 63mm.
Claves: vidrio, acustico, termico, aislante, cable, cinta, papel, kraft, adhesivo, material, fibra, textil, aluminio, refuerzo

**PRCP.8bbb** l Impr sob Fe mate nj
Imprimación antioxidante sobre hierro, de color naranja con acabado mate.
Claves: automatico, satinado, imprimacion, galvanizar, oxidacion, interior, estructura, calculo, mate, material, hierro, coche, te, gris, verde, soporte, naranjo, metal, color, par, industrial, rojo, blanco

**PRCP.9a** l Laca para metales
Laca basada en resinas nitrocelulósicas para metales en interior, incolora, con acabado brillante o satinado, con un rendimiento de 10 m²/l.
Claves: metal, resina, laca, nitrocelulosa, incoloro, brillo, satinado, material, interior
